# Berthold-Delbrueck-Straße 2.BA in Jena
Angebotsaufforderung (GAEB 90, DA83)
DV-Nummer: P24-0209
Währung: EUR
Auftraggeber: Stadt Jena, Eigenbetrieb Kommunalservice Jena, Löbstedter St

## Berthold-Delbrück-Straße, 2. BA in Jena
Datum: 28.09.26

### Titel 1 Los 1: Buswendeanlage BWA Schlegelsberg

*Hinweis*
Die Kostenschnittstelle zwischen den Leistungen der
Stadtwerke Netze und dem Straßenbau im Bereich des
grundhaften Ausbaus ist das Planum bzw. die Unterkante
Untergrundverbesserung. Die Kosten für den
Straßenaufbruch
bis zum Planum bzw. die Unterkante
Untergrundverbesserung
und für den Straßenaufbau werden von der Stadt
getragen.
JenaWasser trägt im Bereich des grundhaften Ausbaus in
der
Breite der Leitungsgräben alle Kosten für den
Straßenaufbruch
ab Fahrbahnoberkante sowie die Kosten der Verfüllung
der
Rohrgräben bis zum Planum. Ab einschließlich Unterkante
Untergrundverbesserung werden die Kosten durch KSJ
getragen.

#### Bereich 1.1 BT 1.0.1 Allgemeine Leistungen

##### Abschnitt 1.1.1 Allgemeines

###### Bereich 1.1.1.0 Vorbemerkungen

*Hinweis*
Für alle Leistungen der Ausschreibung, die im
Nachhinein
durch Aufmaß nicht mehr nachzuvollziehen sind, müssen
zusammen mit dem Aufmaß Fotos geliefert werden.
Anderenfalls erfolgt keine Anerkennung der Leistung.
Die Fotos
müssen einen Bezug zur umgebenden Örtlichkeit
enthalten.
Es erfolgt keine gesonderte Vergütung der Fotos.
Die Massenermittlungen sind neben dem Papierformat
zusätzlich in der Datenart 11 zu übergeben.
Die Rechnungslegung erfolgt erst nach bestätigtem
Aufmaß.
Für Anschlussleitungen sind nachvollziehbare
Aufmaßskizzen
bzw. Bestandsrisse zu übergeben. Ohne Übergabe
nachvollziehbarer Unterlagen mit Zuordnung zu den einzelnen
Positionen erfolgt keine Rechnungsprüfung.

*Hinweis*
Die Abrechnung der gemeinsamen Leistungen erfolgt
prozentual für jeden Auftraggeber. In der
Rechnungslegung
muss die prozentuale Aufteilung, die von den AG
vorgegeben
wird, für jeden einzelnen AG eingearbeitet und
berücksichtigt
werden.

*Hinweis*
Für sämtliche Positionen der gesamten Ausschreibung
gilt:
Zwischenlager von Erdstoff, Asphalt oder sonstigem
Material
werden nicht gesondert vergütet.
Aufwendungen für Aufnehmen, Transport zum
Zwischenlager,
Lagern, Wiederaufnehmen und Transport der Materialien
bis
zur Einbau- oder Entsorgungsstelle sind in den
Einheitspreis
einzurechnen und werden nicht gesondert vergütet.

*Hinweis*
Erf. Handaushub und -einbau ist in die nachfolgenden
Erdbaupositionen einzurechnen.
Beim Handaushub ebenfalls einzukalkulieren ist der
Wurzelbereich von Bäumen, Hecken und Sträuchern sowie
Fundamenten, Mauern und Einfriedungen.
Der Mehraufwand für Handarbeit in Nebenanlagen,
Kleinflächen und Zwickeln (für Ein- und Ausbau von
ungebundenen/gebundenen Schichten, sowie das herstellen
eines Planum ist in die jeweiligen Positionen
einzurechnen und
wird nicht gesondert vergütet.

*Hinweis*
Für das gesamte Leistungsverzeichnis gilt:
Zum Boden zählen auch Kies- und Schottertragschichten,
Packlage sowie Frostschutzschichten als
Unterlage/Unterbau
von bituminösen Befestigungen, Pflaster- und
Plattenbefestigungen.

*Hinweis*
Die Mengenermittlung für die Abrechnung der Bodenbewegungen erfolgt nach Aufmaß an der Entnahmestelle.

*Hinweis*
Der Nachweis der Verdichtung erfolgt im Rahmen der
Eigenüberwachung der Baufirma und durch
Kontrollprüfungen.
Vor Baubeginn muss ein vom AN anzufertigender
Verdichtungsplan übergeben werden (wird nicht gesondert
vergütet).
Die Verdichtungsprotokolle sind jeweils kurzfristig in
Kopie und
zur Abnahme in der Qualitätsakte im Original zu
übergeben.
Verdichtungsprüfung gem. ZTV A und ZTV E.

Die Aufwendungen für die Durchführung der Verdichtungsprüfungen der Eigenüberwachung sind in die
Einheitspreise
einzurechnen.

*Hinweis*
Die Einmessung aller in den Bestandsunterlagen
geforderten
Punkte hat tachymetrisch am offenen Graben zu
erfolgen. Der
Vermesser hat schriftlich die Bestätigung zu geben,
dass die
Einmessung am offenen Graben erfolgt ist.
Sollte die Einmessung am offenen Graben nicht erfolgt
sein,
müssen auf Kosten des AN die Baugruben wieder
aufgeschachtet werden.
Weiterhin sind Fotos von den eingemessenen Beständen zu
liefern (digital und auf Papier).
Die Aufwendungen für diese Leistungen sind in alle
Positionen
für die Einmessung der Bestände einzukalkulieren und
werden
nicht gesondert vergütet.

*Hinweis*
Das Erstellen von Nachträgen wird nicht gesondert
vergütet
und ist in die Einheitspreise einzurechnen.

*Hinweis*
Durch den AN ist vor Baubeginn ein Bauablaufplan auf
Grundlage des Grobablaufplanes zu erstellen und
unmittelbar
nach Änderungen bzw. Verzögerungen im Bauablauf zu
aktualisieren und den Auftraggebern zu übergeben.
Festlegungen des Auftraggebers, z.B. zur baufachlichen
und/oder terminlichen Koordinierung mit den übrigen
Leistungsbereichen sind zu berücksichtigen.

Der Grobablaufplan ist Bestandteil der Planunterlagen.

Der Plan ist dem AG spätestens 5 Werktage nach
Auftragserteilung, bei Überarbeitung unverzüglich in
3-facher
Ausfertigung zu übergeben.

Alle o.g. Aufwendungen sind in die Einheitspreise
einzurechnen
und werden nicht gesondert vergütet.

*Hinweis*
Der Auftragnehmer hat Bautagesberichte arbeitstäglich
zu
führen und dem Auftraggeber oder dem mit der
Bauüberwachung bauftragten Architekten/Ingenieur
spätestens
wöchentlich zu übergeben.

*Hinweis*
Die Kostenschnittstelle zwischen den Leistungen der
Stadtwerke Netze und dem Straßenbau im Bereich des
grundhaften Ausbaus ist das Planum bzw. die Unterkante
Untergrundverbesserung. Die Kosten für den
Straßenaufbruch
bis zum Planum bzw. die Unterkante
Untergrundverbesserung
und für den Straßenaufbau werden von der Stadt
getragen.
JenaWasser trägt im Bereich des grundhaften Ausbaus in
der
Breite der Leitungsgräben alle Kosten für den
Straßenaufbruch
ab Fahrbahnoberkante sowie die Kosten der Verfüllung
der
Rohrgräben bis zum Planum. Ab einschließlich Unterkante
Untergrundverbesserung werden die Kosten durch KSJ
getragen.

###### Bereich 1.1.1.1 Verkehrssicherung

*Hinweis*
Auf Grund der jahresübergreifenden Bauzeit werden 3
Sperrphasen (SP) festgelegt, die jeweils in
Vollsperrung gebaut
werden.
Diese sind auf dem Lageplan Sperrphasen 23.3
dargestellt.

Folgende Bauzeiten sind geplant: SP 1 zwischen März und
September 2027, SP 2 zwischen September 2027 und
November 2028 sowie SP 3 zwischen März 2029 und
November 2029.

Für alle 3 Sperrphasen ist die verkehrsrechtliche
Anordnung
einzeln zu beantragen.

Bei Bauzeitüberschreitung durch Verschulden des AN
erfolgt keine zusätzliche Vergütung.

Die Grenze zwischen Sperrphase 2 und 3 kann durch den
AN
je nach Baufortschritt/Witterungsbedingungen angepasst
werden

**1.1.1.1.1 Verkehrsrechtliche Anordnung einh. 1. Sperrphase**
StL-Nr. 22110592099
Verkehrsrechtliche Anordnung für Einrichtung und Be-
trieb der Verkehrssicherung sämtlicher Abschnitte des
Leistungsverzeichnisses nach Unterlagen des AG einholen
und zugehörige Unterlagen erstellen. Erforderliche
Ortsbesichtigungen zur Erstellung der Planunterlagen
durchführen.
Anfallende Gebühren 'sind einzurechnen für 1.
Sperrphase'
Menge: 1,000 Psch

**1.1.1.1.2 Verkehrssich. läng. Dauer aufbauen, 1. Sperrphase**
StL-Nr. 22110510531109000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrszeichenplan des AG.
Vorhandene Verkehrsschilder außer Kraft setzen wird gesondert vergütet.
Für Verkehrsführungsphase '1. SP - BWA Schlegelsberg'
Menge: 1,000 Psch

**1.1.1.1.3 Verkehrssich. läng. Dauer vorhalten, 1. Sperrphase**
StL-Nr. 22110511019
Verkehrssicherung längerer Dauer vorhalten, warten, instand setzen und betreiben. Vorübergehende Verkehrssicherungsmaßnahmen durchführen. Die Kontrolle der Verkehrssicherung wird gesondert vergütet.
Verkehrssicherung wie in Vorposition beschrieben.
Für Verkehrsführungsphase '1. SP - BWA Schlegelsberg'
Menge: 210,000 d

**1.1.1.1.4 Verkehrssich. läng. Dauer abbauen, 1. Sperrphase**
StL-Nr. 2211051201109
Verkehrssicherung an Arbeitsstellen längerer Dauer abbauen. Vorübergehende Verkehrssicherungsmaßnahmen
durchführen. Vorübergehende Markierung entfernen,
transportable Lichtsignalanlage, bauliches Leitelement,
mobile Stauwarnanlage, LED-Anzeigetafel und transportable Schutzeinrichtung abbauen werden gesondert
vergütet.
Nach Verkehrszeichenplan des AG.
Vorhandene Verkehrsschilder wieder in Kraft setzen wird
gesondert vergütet.
Für Verkehrsführungsphase '1. SP - BWA Schlegelsberg'
Menge: 1,000 Psch

**1.1.1.1.5 Kontrolle d. Verkehrss. an Arb.st. einmal**
StL-Nr. 22110590519
Kontrolle der Verkehrssicherung an Arbeitsstellen
einschließlich temporärer Verkehrsschilder,
vorübergehender Markierungen, transportabler Lichtsignalanlagen, baulicher Leitelemente und transportabler
Schutzeinrichtungen gemäß ZTV-SA durchführen. Die Kontrolle ist unmittelbar nach deren Durchführung zu erfassen und zu dokumentieren. Arbeits- und Hilfsmittel
sind vom AN zu stellen und dem AG jederzeit zugänglich
zu machen. Die Kontrolle der Umleitungsstrecke wird gesondert vergütet.
Kontrolle einmal täglich.
Dokumentation der Kontrolle 'schriftlich nach
Wahl des AN'
Menge: 210,000 d

*Hinweis*
Die nachfolgend beschriebenen Leistungen beziehen sich
auf Verkehrsschilder und Leiteinrichtungen über die
vorliegenden Umleitungsbeschilderungspläne hinaus.

**1.1.1.1.6 An- und Abfahrt zur Baustelle für Zusatzleistungen**
An- und Abfahrt zur Baustelle durch Verkehrssicherer
entsprechend den Angaben der zuständigen
Behörden/ Auftraggebers für Zusatzleistungen
über den Umfang des genehmigten
Beschilderungsplanes hinaus.
Leistung wird notwendig für kurzfristige Änderungen/
Ergänzungen der Beschilderung, die nicht im Rahmen der
Kontrollfahrten umsetzbar sind.
Leistung einschl. Fahrzeug und Arbeitskraft.
Menge: 3,000 St

**1.1.1.1.7 Verkehrsschild aufbauen u. abbauen, Ronde, Dreie.Quad.**
StL-Nr. 221105203122003
Verkehrsschild aufbauen und abbauen. Vorhalten, Kontrolle, Wartung und Instandsetzung werden gesondert
vergütet. Aufstellvorrichtung nach statischen Erfordernissen. Vorübergehende Verkehrssicherungsmaßnahmen
durchführen. 70 v. H. des Preises werden nach Aufbau,
der Rest nach Abbau vergütet.
Verkehrsschild = Ronde, Dreieck, Quadrat.
Größe 2.
Retroreflektierend mit Folie Klasse RA2.
Aufstellhöhe über der Verkehrsfläche = 2,00 m.
Menge: 5,000 St

**1.1.1.1.8 Verkehrsschilder vorhalten wie Vorposition**
Verkehrsschilder vorhalten, warten und instand setzen.
Vorübergehende Verkehrssicherungsmaßnahmen durchführen.
Die Kontrolle wird gesondert vergütet.
Verkehrsschild wie in Vorposition beschrieben.
Abrechnung: Stück x Kalendertag
Menge: 1050,000 StKT

**1.1.1.1.9 Verkehrssch.komb. aufbauen u. abb., VSch + ZSch H2*Z.454,455,457,460**
StL-Nr. 22110521522220003
Verkehrsschildkombination aufbauen und abbauen. Vorhalten, Kontrolle, Wartung und Instandsetzung werden gesondert vergütet. Aufstellvorrichtung nach statischen
Erfordernissen. Vorübergehende Verkehrssicherungsmaßnahmen durchführen. 70 v. H. des Preises werden nach
Aufbau, der Rest nach Abbau vergütet.
Verkehrsschildkombination = 1 Verkehrsschild und Zu-
satzschild Höhe 2.
Verkehrsschild = Zeichen 454, 455, 457, 460.
Größe 2.
Retroreflektierend mit Folie Klasse RA2.
Aufstellhöhe über der Verkehrsfläche = 2,00 m.
Menge: 3,000 St

**1.1.1.1.10 Verkehrsschildkombination vorhalten wie Vorposition**
Verkehrsschildkombination vorhalten, warten und instand
setzen. Vorübergehende Verkehrssicherungsmaßnahmen
durchführen. Die Kontrolle wird gesondert vergütet.
Verkehrsschildkombination wie in Vorposition beschrieben.
Abrechnung: Stück x Kalendertag
Menge: 630,000 StKT

**1.1.1.1.11 Verkehrstafel aufbauen und abbauen, Planskizze Z.458**
StL-Nr. 221105240112002
Verkehrstafel aufbauen und abbauen. Vorhalten, Kontrolle, Wartung und Instandsetzung werden gesondert
vergütet. Aufstellvorrichtung nach statischen Erfordernissen. Vorübergehende Verkehrssicherungsmaßnahmen
durchführen. 70 v.H. des Preises werden nach Aufbau,
der Rest nach Abbau vergütet.
Verkehrstafel = Planskizze Zeichen 458 nach Unterlagen
des AG.
Größe über 1,10 bis 2,00 m2 nach Unterlagen des AG.
Retroreflektierend mit Folie Klasse RA2.
Aufstellhöhe über der Verkehrsfläche = 2,00 m.
Menge: 2,000 St

**1.1.1.1.12 Verkehrstafel vorhalten wie Vorposition**
Verkehrstafel vorhalten, warten und instand setzen. Vo-
rübergehende Verkehrssicherungsmaßnahmen durchführen.
Die Kontrolle wird gesondert vergütet.
Verkehrstafel wie in Vorposition beschrieben.
Abrechnung: Stück x Kalendertag
Menge: 420,000 StKT

**1.1.1.1.13 Absp.g.,Warneinr. aufb. u. abb., Schr.bake doppelseitig**
StL-Nr. 221105405022201
Absperrgerät oder Warneinrichtung betriebsfertig aufbauen und abbauen. Vorhalten, Kontrolle, Wartung, In-
standsetzung und Betreiben werden gesondert vergütet.
Vorübergehende Verkehrssicherungsmaßnahmen durchführen.
70 v. H. des Preises werden nach betriebsfertigem Aufbau, der Rest nach Abbau vergütet.
Schraffenbake Größe 1000 x 250 mm doppelseitig.
Mit retroreflektierender Folie Klasse RA2.
Mit 1 Richtstrahler zweiseitig, gelbes Dauerlicht, WL2.
Energieversorgung nach Wahl des AN.
Menge: 7,000 St

**1.1.1.1.14 Absp.g.,Warneinr. vorhalten wie Vorposition**
Absperrgerät oder Warneinrichtung vorhalten, warten,
instand setzen und betreiben. Vorübergehende Verkehrssicherungsmaßnahmen durchführen. Die Kontrolle wird gesondert vergütet.
Absperrgerät oder Warneinrichtung wie in Vorposition
beschrieben.
Abrechnung: Stück x Kalendertag
Menge: 1470,000 StKT

**1.1.1.1.15 Absp.g.,Warneinr. aufb. u. abb. Abspsch. 250x2000 Typ RA2**
Absperrgerät oder Warneinrichtung betriebsfertig aufbauen und abbauen. Vorhalten, Kontrolle, Wartung, In-
standsetzung und Betreiben werden gesondert vergütet.
Vorübergehende Verkehrssicherungsmaßnahmen durchführen.
70 v. H. des Preises werden nach betriebsfertigem Aufbau, der Rest nach Abbau vergütet.
Absperrschranke Größe mind. 250 x 2000 mm mit
Aufstellvorrichtung. Bei Vollsperrung über die gesamte zu
sperrende
Breite.
Mit retroreflektierender Folie Klasse RA2.
Mit mind. 5 Richtstrahlern einseitig, rotes
Dauerlicht, WL1.
max. 1,00 m Entfernung zwischen den Richtstrahlern.
Mit Tastleiste.
Energieversorgung nach Wahl des AN.
Menge: 3,000 St

**1.1.1.1.16 Absp.g.,Warneinr. vorhalten wie Vorposition**
Absperrgerät oder Warneinrichtung vorhalten, warten,
instand setzen und betreiben. Vorübergehende Verkehrssicherungsmaßnahmen durchführen. Die Kontrolle wird gesondert vergütet.
Absperrgerät oder Warneinrichtung wie in Vorposition
beschrieben.
Abrechnung: Stück x Kalendertag
Menge: 630,000 StKT

###### Bereich 1.1.1.2 Baustelleneinrichung

**1.1.1.2.1 Baustelle einrichten Sämtl. LV-Abschn.**
StL-Nr. 21910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch

**1.1.1.2.2 Baustelleneinricht. vorhalten Sämtl. LV-Abschn.**
StL-Nr. 218901102
Baustelleneinrichtung vorhalten.
Vorhalten der Baustelleneinrichtungen. Mieten, Pacht,
Gebühren und dgl. gehören zum Leistungsumfang.
Ausser den vollen Monaten werden Teilzeiten nach
Kalendertagen zu 1/30 des Einheitspreises abgerechnet.
Stillstandszeiten und Bauzeitverlängerungen werden
nur vergütet, wenn die Ursachen vom AG zu
vertreten sind.
Menge: 7,000 Mt

**1.1.1.2.3 Baustelle räumen Sämtl. LV-Abschn.**
StL-Nr. 21910111201
Baustelle von allen Geräten, Anlagen, Einrichtungen und
dgl. räumen. Benutzte Flächen und Wege entsprechend dem
ursprünglichen Zustand herrichten. Soweit nicht für
bestimmte Leistungen für das Räumen der Baustelle gesonderte Positionen im Leistungsverzeichnis enthalten
sind, gilt die Pauschale
für alle Leistungen sämtlicher Abschnitte des Leistungsverzeichnisses.
Menge: 1,000 Psch

**1.1.1.2.4 Baubüro auf- und abbauen**
Baubüro (Baracke oder Container) zur gemeinsamen
Nutzung
AG und AN für 10 Personen, doppelwandig,
antransportieren
und aufbauen. Raum- und Arbeitsplatzbeleuchtung
entsprechend den Vorschriften für die Beleuchtung von
Arbeitsplätzen herstellen. Elektrische Beleuchtung,
Waschgelegenheit einrichten. Baubüro mit allen
Einrichtungen
abbauen und abtransportieren. Benutzte Flächen
entsprechend
dem ursprünglichen Zustand herrichten.
Zufahrt und Platzbefestigung nach Wahl des AN
ausführen.
Menge: 1,000 Psch

**1.1.1.2.5 Baubüro vorhalten**
Baubüro mit allen Einrichtungen vor- und unterhalten.
Ver- und
Entsorgung sicherstellen. Baubüro heizen. 2 mal
wöchentlich
reinigen. Zufahrt und befestigte Plätze unterhalten.
Teilzeiten
nach Tagen werden zu 1/30 des Einheitspreises vergütet.
Menge: 7,000 Mt

**1.1.1.2.6 Baustellenschild anfert. und aufst.**
Baustelleninformationsschild einschließlich Aufstellvorrichtung zur Baustelle anfahren und standsicher aufstellen. Notwendige Erdarbeiten ausführen, Fundamente
herstellen. Statischen Nachweis erbringen. Bauschild
während der Bauzeit unterhalten und säubern.
Größe 2,70 x 2,00 m.
Bauschild entwerfen nach inhaltlichen Vorgaben des AG.
Beschriften.
Menge: 1,000 St

**1.1.1.2.7 Baustellenschild abbauen Schild 2,7/2,0 m Verwerten**
StL-Nr. 21910141721
Baustelleninformationsschild und Aufstellvorrichtung
abbauen, Fundamente abbrechen. Abbruchgut nach Wahl des
AN verwerten. Benutzte Fläche entsprechend dem ursprünglichen Zustand herrichten.
Größe = 2,70/2,00 m.
Baustelleninformationsschild und Aufstellvorrichtung
nach Wahl des AN verwerten.
Menge: 1,000 St

**1.1.1.2.8 SiGe-Plan**
Sicherheits- und Gesundheitsschutzplan (SiGe-Plan)
gemäß
Baustellenverordnung nach den Unterlagen des AG
erstellen,
mit dem Sicherheits-und Gesundheitsschutzkoordinator
abstimmen und bei erheblichen Änderungen in der
Ausführung
des Bauvorhabens anpassen. Den SiGe-Plan für jeden
Beschäftigten auf der Baustelle einsehbar vorhalten.
70 % der
Pauschale werden nach Übergabe des SiGe-Plans, der Rest
nach Gesamtfertigstellung der beauftragten Leistung
vergütet.
Menge: 1,000 psch

**1.1.1.2.9 Gestellung SiGeKo**
Überwachung der kompletten Baumaßnahme durch einen
unabhängigen Sicherheits-und
Gesundheitsschutzkoordinator
(SiGeKo) gemäß Baustellenverordnung nach den Unterlagen
des AG. Die Höhe der Abschlagszahlungen richtet sich
nach
dem zeitlichen Fortschritt der Baumaßnahme, bezogen
auf die
Gesamtbauzeit.
Menge: 1,000 psch

**1.1.1.2.10 Vorankündigung erstellen**
StL-Nr. 219101508
Vorankündigung gemäß Baustellenverordnung erstellen und
spätestens zwei Wochen vor Einrichten der Baustelle der
zuständigen Behörde übermitteln. Vorankündigung sichtbar und witterungsgeschützt auf der Baustelle aushängen. Bei erheblichen Änderungen während der Bauzeit
anpassen.
Menge: 1,000 Psch

**1.1.1.2.11 Information Anlieger**
Information der Anlieger, Anwohner, Mieter,
Gewerbetreibenden und dgl. über die geplante
Baumaßnahme,
Ausführung als Postwurfsendung bzw. auch Information
ggf.
durch E-Mail an die Anlieger und betroffenen
Gewerbetreibenden mit
Angabe der Maßnahmen
voraussichtliche Dauer
Art der zu erwartenden Beeinträchtigungen
Kontaktpersonen AN
Aktualisierung der Angaben entsprechend Baufortschritt
Erforderliche Abstimmungen mit den Anliegern
durchführen.

Die Information zum Beginn der
Verkehrsraumeinschränkungen
hat 20 Tage vor Aktivierung zu erfolgen.
Menge: 1,000 Psch

**1.1.1.2.12 Fotodokumentation**
Als Zustandserfassung ist dem AG vor Baubeginn eine
lückenlose Fotodokumentation (einschl.
Videoaufzeichnung)
des Baustellenbereiches zu übergeben. Hierbei sind die
Privatgrundstücke entlang der Straße mit ihren
Besonderheiten
(Grenzszteine, Zustand oder Oberflächen, Bewuchs,
Treppen,
Mauern, Zuwegungen, Zäunen, Ablagerungen sowie der
Zustand der vorhandenen Straßenoberflächen exakt zu
dokumentieren. Diese Dokumentation ist der
Bauüberwachung
des AG der AGs digital zu übergeben (Farbfotos mit
eingeblendetem Datum, beschriftet )

Übergabetermin: 1. Bauberatung
Menge: 1,000 psch

**1.1.1.2.13 Lichtraumprofilschnitt durchf.**
StL-Nr. 2111077311401
Lichtraumprofilschnitt durchführen. Äste erforderlichen
falls auf Astring absägen oder auf Zugast einkürzen.
Abgerechnet wird nach Stück Baum.
Höhe des lichten Raumes = 4,50 m über Fahrbahn.
Breite des seitlichen Sicherheitsraumes gemessen vom
Rand des Geh-/Radweges = 0,25 m.
Schnittgut der Verwertung nach Wahl des AN zuführen.
Menge: 1,000 St

**1.1.1.2.14 Schutz für Baumstamm herstellen**
StL-Nr. 221107004232901
Schutz für Baumstamm durch Mantel mit Polsterung herstellen und während der Bauzeit vor- und unterhalten.
Der Mantel darf den Baumstamm und die Wurzelanläufe
nicht berühren.
Stammumfang über 50 bis 100 cm.
Polsterung des Stammes nach Wahl des AN.
Mantel aus Bohlen, 40 mm dick, lückenlos befestigen.
Mantelhöhe 'nach Erfordernis'
Schutz nach Beendigung der Bauarbeiten abbauen und nach
Wahl des AN verwerten.
Menge: 1,000 St

**1.1.1.2.15 Müllbehälter transportieren**
Müllbehälter der Anwohner von den
Grundstücksstandplätzen
an einen von den Müllfahrzeugen ungehindert
anzufahrenden
Sammelstandort transportieren und leere Behälter
wieder zu
den Grundstücksstandplätzen zurückbringen. Für die
einzelnen
Behälter gelten die Abholtermine gemäß
Entsorgungskalender
der Stadt Jena. Diese sind in der Position zu
kalkulieren für
Biomülltonnen (wöchentlich), Restmülltonnen,
Altpapier- und
Leichtverpackungstonnen (jeweils 14-tägig).
Die Pauschale gilt für die gesamte Bauzeit. Die
Beschriftung
der Tonnen erfolgt durch die Eigentümer. Die
Beschriftung ist
vom AN von den Eigentümern mit dem
Informationsschreiben
anzufordern.
Die Pauschale gilt für alle von der Baumaßnahme
betroffenen
Grundstücke, welche den beigefügten Planunterlagen zu
entnehmen sind.
Menge: 30,000 Wo

**1.1.1.2.16 Grabenbrücke Fußgänger**
STLB-Bau 2025-04 000
Vorgefertigte Grabenbrücke für Fußgänger, ohne offene
Fugen,
mit rutschhemmender Oberfläche, in Geländehöhe, für
nichtöffentlichen Verkehr, Nutzbreite über 1 bis 1,1
m, Länge
bis 1,5 m, mit einem Aufgang, aufstellen und räumen.
Menge: 10,000 St

**1.1.1.2.17 Einholung Genehmigungen**
Alle für die komplette Baumaßnahme notwendigen
Genehmigungen (Schachtscheine, Sondernutzungen,
Aufgrabeerlaubnisse, verkehrsrechtliche Anordnungen
u.a.)
sind vom AN bei den zuständigen Behörden rechtzeitig zu
beantragen und erforderliche Abstimmungen in eigener
Verantwortung zu führen. Inbegriffen sind auch
Aktualisierungen und Änderungen entsprechend dem
Bauablauf und den Forderungen der Verkehrsbehörde.
Die Gebühren für die vorgenannten Genehmigungen werden
nicht gesondert vergütet und sind einzurechnen.
Menge: 1,000 Psch

###### Bereich 1.1.1.3 Sicherungsmaßnahmen

**1.1.1.3.1 Baustelle sichern Sämtl.LV-Abschn.**
Absperren und Sichern der Baustelle während der Bauzeit
einschl. Lieferung und Aufstellen der Verkehrs- und
Hinweisschilder sowie Beleuchtung und Absperrung bei
Dunkelheit.
Sicherung mit elektrischen Warnleuchten.
Ausführung nach vom AN vorgelegten Plan.
Ersatz zerstörter und abhanden gekommener Teile der
Einrichtungen wird nicht gesondert vergütet, auch wenn
sie
vom AG bereitgestellt werden. Die gesamte Beleuchtung
wird
elektrisch betrieben.
Verkehrszeichen, -einrichtungen und Geräte werden vom
AN
gestellt und vorgehalten.
Anordnung und Beschaffenheit der Beschilderung
entsprechend StVO.
Die Schilder sind nach vorheriger Abstimmung mit der
Straßenaufsichtsbehörde zu liefern und aufzustellen.
Das ggf. erforderliche Umsetzen der Einrichtungen zur
Sicherung der Bauarbeiten wird nicht gesondert
vergütet.
In dieser Position enthalten sind die erforderlichen
Maßnahmen
zur Sicherung und Gewährleistung des Anliegerverkehrs.
Dazu
gehört auch die bei Bedarf erforderliche Schaffung
provisorischer Zufahrten und Eingänge, die
entsprechend der
einschlägigen Unfallverhütungsvorschriften errichtet
werden
müssen.
Provisorischen Gehweg ständig herrichten und
unterhalten.
Der Beschilderungsplan ist vor Baubeginn dem
Verkehrsamt
und dem AG zur Genehmigung einzureichen.
60 v.H. werden nach betriebsfertigem Aufbau, der Rest
nach
Abbau der Sicherungseinrichtungen berechnet.

Alle erforderlichen Bauzäune und Absturzsicherungen
(liefern,
aufstellen und umsetzen) sind in die Position
einzurechnen und
werden nicht gesondert vergütet.

Für alle Leistungen sämtlicher Abschnitte des
Leistungsverzeichnisses.
Menge: 1,000 Psch

**1.1.1.3.2 Schwingungsarme Baudurchführung**
Schwingungsarme Baudurchführung

Zulage für erschütterungs- und schwingungsarmen Ein-
und
Ausbau der Materialien im Bereich nicht gegründeter
Gebäude,
insbesondere Erdarbeiten, ungebundene Schichten und
Asphaltarbeiten.

Die in DIN 4150, T3 "Erschütterungen im Bauwesen -
Einwirkungen auf bauliche Anlagen" genannten
Anhaltswerte
für
Schwingungsgeschwindigkeiten dürfen nicht überschritten
werden. Technik und Bauverfahren sind darauf
abzustimmen.

Technik nach Wahl des AN.

Anzahl der Gebäude gem. Lageplan
Menge: 1,000 psch

###### Bereich 1.1.1.4 Sonstige Leistungen

**1.1.1.4.1 Koordinierungsaufwendungen**
Koordinierungsaufwendungen des AN
bei der Durchführung der Bauleistung aller in diesem LV
enthaltener Lose bei gleichzeitiger Um- und
Neuverlegung bzw. Erneuerung von Abwasser- und
Trinkwasserleitungen, Gasleitungen und Strom-, Telekom
durch die einzelnen Versorgungsträger.
Seitens der Telekom werden zeitgleich zur Baumaßnahme
Leerohre im Baufeld neu verlegt. Dies ist im Bauablauf
zu
berücksichtigen.
Menge: 1,000 Psch

**1.1.1.4.2 Höhenfestpunkt herstellen**
StL-Nr. 21890111701010101
Höhenfestpunkt in Abstimmung mit dem AG herstellen.
Der Höhenfestpunkt ist kurz nach Auftragserteilung
herzustellen und spätestens vor Durchführung der ersten
Geländeaufnahme durch den AN auf die vom AG
zur Verfügung gestellten Höhenfestpunkte einzumessen.
Während und nach Ablauf der Frostperiode ist die Höhenlage des Festpunktes zu kontrollieren.
Die erforderlichen Erdarbeiten gehören zum Leistungsumfang.
Höhenfestpunkt aus einem mind. 10 cm langen Bolzen
mit Rundkopf, der in einem Stahlbetonkörper mit
einem Querschnitt von 30 x 30 cm, Expositionsklasse
XC4 versetzt ist,
mit Betonfundament 70 x 70 x 20 cm,
Expositionsklasse XF1,
Gründungstiefe 80 cm.
Bei Abschluss der Baumaßnahme Höhenfestpunkt
ausbauen und einer Entsorgung nach Wahl des
AN zuführen.
Menge: 1,000 St

**1.1.1.4.3 Stillstands- und Unterbrechungszeit für Baustellenpersonal**
Stillstands- und Unterbrechungszeit bei
denkmalschutzrechtlichen Funden, die länger als 3 h
dauern.
Abrechnung erfolgt auf Nachweis mit Bestätigung der
örtlichen
Bauüberwachung.
Nur in Abstimmung mit AG.
Verrechnungssatz für Baustellenpersonal (komplette
Besetzung) des AN.
Menge: 10,000 h

**1.1.1.4.4 Stillstands- und Unterbrechungszeit für Gerätetechnik**
Stillstands- und Unterbrechungszeit bei
denkmalschutzrechtlichen Funden, die länger als 3 h
dauern.
Abrechnung erfolgt auf Nachweis mit Bestätigung der
örtlichen
Bauüberwachung.
Nur in Abstimmung mit AG.
Verrechnungssatz für komplette, auf der Baustelle
vorhandene
Gerätetechnik des AN.
Menge: 10,000 h

#### Bereich 1.2 BT 1.0.2 Allgemeine Leistungen (JenaWass

##### Abschnitt 1.2.0 Vorbemerkungen

###### Bereich 1.2.0.1 Hinweise

*Hinweis*
Festlegungen zur Abrechnung zwischen den beteiligten
Bauherren Stadtwerke Jena Netze GmbH/Zweckverband
JenaWasser und KSJ:
Die Kostenschnittstelle zwischen den Leistungen der
Stadtwerke Netze und dem Straßenbau im Bereich des
grundhaften Ausbaus ist das Planum bzw. die Unterkante
Untergrundverbesserung. Die Kosten für den
Straßenaufbruch
bis zum Planum bzw. die Unterkante
Untergrundverbesserung
und für den Straßenaufbau werden von der Stadt
getragen.
JenaWasser trägt im Bereich des grundhaften Ausbaus in
der
Breite der Leitungsgräben alle Kosten für den
Straßenaufbruch
ab Fahrbahnoberkante sowie die Kosten der Verfüllung
der
Rohrgräben bis zum Planum. Ab einschließlich Unterkante
Untergrundverbesserung werden die Kosten durch KSJ
getragen.

Hinweise zur Ausführung und Abrechnung von
Tiefbauleistungen

1. Vorhandene Ver- und Entsorgungsanlagen
Vor Baubeginn hat sich der Auftragnehmer (AN) über
Vorhandensein und Lage möglicher Ver- und
Entsorgungsleitungen (über- und unterirdisch) zu
informieren.
Vermutete Leitungen im Arbeitsbereich sind in
Absprache mit
dem Auftraggeber (AG) bzw. dem Versorgungsträger mit
größter Sorgfalt in Handschachtung freizulegen,
während der
Bauzeit zu sichern und entsprechend den Vorgaben des
Versorgungsträger wieder fachgerecht zu verfüllen.
Werden bei Schachtarbeiten unvermutet unterirdische
Anlagen
angetroffen, so ist der AG unverzüglich zu
unterrichten. Bei
Kreuzungen oder Näherungen von Starkstromkabeln mit
anderen unterirdischen Anlagen (vor allem
Fernmeldekabeln)
sind die besonderen Anweisungen des AG über Maßnahmen
an der Kreuzungsstelle einzuholen.
Werden bei der Ausführung von Bauarbeiten bestehende
Anlagen der Ver- und Entsorgung beschädigt, so sind
sie auf
Kosten des AN wiederherzustellen und ausdrücklich vom
jeweiligen Versorgungsträger in schriftlicher Form
abnehmen
zu lassen. Beschädigungen sind nicht nur Leckagen,
sondern
auch Verletzungen der Rohrumhüllung bzw. des
Kabelmantels.
Straßenrinnen und -abläufe, Schachtein- und Ausstiege
und
Straßenkappen von Hydranten und Armaturen dürfen nicht
mit
Aushubmaterial oder Baustoffen abgedeckt werden. Sie
müssen dauernd frei zugänglich sein. Zugänge zu
Transformatorstationen, Verteiler- und Regleranlagen,
Sammelkanälen sind immer freizuhalten.
Vorhandene Grenzsteine und Vermessungsmarkierungen sind
mit Beginn der Arbeiten im Zuge der
Baustelleneinrichtung bis
zum Räumen der Baustelleneinrichtung zu sichern.
Hinweisschilder, Kabelmerksteine oder andere
Markierungen
dürfen ohne Zustimmung des zuständigen
Versorgungsträgers
nicht verdeckt, versetzt oder entfernt werden.

2. Festlegungen zur Leitungszone:

Kabel/Schutzrohre, Gas-, Trinkwasser- und
Fernwärmeleitungen
Leitungszone: mineralische Kapselung gemäß
Anforderungen
aus dem Baugrundgutachten (Unterlage 20.1)
Untere Bettung: im verdichteten Zustand min. 10 cm bei
Kabeln/Schutzrohren/Rohrleitungen bis DN 250, bei
Rohrleitungen > DN 250 min. 15 cm
Abdeckung: 20 cm über OK bei Kabel/Schutzrohr
  30 cm über OK bei Rohrleitungen
Warnbänder: Trassenwarnbänder (ohne Ortungsdraht)
werden
ca. 50 cm über OK Rohrleitung verlegt.

Abdeckfolien für Elektroleitungen, IT-Kabel und
Schutzrohre
werden über die gesamte Grabenbreite auf die verfüllte
und
verdichtete Leitungszone verlegt. Trassenwarnbänder
werden
in diesem Fall ca. 50 cm unter  OK befestigte Fläche
bzw. UK
Frostschutzschicht verlegt.

Abwasserkanäle
Sofern in Planung und/oder  Leistungsverzeichnis keine
abweichenden Angaben enthalten sind, ist für die
Rohrbettung
Typ 1 gemäß DIN 1610 anzusetzen.

Leitungszone: mineralische Kapselung gemäß
Anforderungen
aus dem Baugrundgutachten (Unterlage 20.1)
Untere Bettung: mindestens 150 mm
Abdeckung: mindestens 300 mm über Rohr
Warnbänder: Trassenwarnbänder (ohne Ortungsdraht) werden
nur für Druck- und Grundstücksanschlussleitungen ca.
50 cm
über OK Rohrleitung verlegt.

Abweichungen dieser Festlegungen sind in begründeten
Fällen
möglich, müssen jedoch mit der  Projektleitung
abgestimmt und
durch diese freigeben werden. Bei hohen
Grundwasserständen
oder drückendem Schichtenwasser sind besondere
Maßnahmen zur Verhinderung des Ausspülens von
Feinanteilen aus der Leitungzone zu treffen (z.B.
Sperrriegel,
Umhüllung der Leitungszone mit Vlies).

3. Festlegungen zur Abrechnung des Rohrgrabens bei
Hauptleitungen

Grabenbreiten: für Entwässerungskanäle und -leitungen:
nach DIN EN 1610
für alle sonstigen Gräbennach DIN 4124
oder nach gesonderten Festlegungen des Auftraggebers
gemäß beiliegender Planunterlagen
Sofern im LV keine abweichenden Festlegungen getroffen
werden, sind darüber hinausgehende
Grabenbreiten für Montagegruben, Kopflöcher für
Schweißarbeiten (DVGW  W 400-2) und die jeweils
zusätzlich erforderlichen Graben- und
Grubenverbreiterungen für Schalungs- und
Verbaukonstruktionen in Abhängkeit des vom AN
gewählten Verbauverfahrens in die Preise für den
Grabenaushub einzukalkulieren.

4. Aufbruch und Wiederherstellung von Verkehrsflächen
Die Abnahmebescheinigungen des Baulastträgers der
Straße
ist der Schlussrechnung beizufügen.

Aufbruch- bzw. - wiederherstellungsflächen durch den
Einsatz von Verbau sind in die EP einzukalkulieren.
Größere Aufbruchflächen, die auf unsachgemäße Arbeiten
des AN zurückzuführen sind, werden nicht vergütet.

5. Mineralische Abfälle und Ausbaustoffe
Für alle nicht zur Wiederverwendung vorgesehenen
Mineralischen Abfälle und Ausbaustoffe sind auf
Anforderung
des AG bzw. gemäß Leistungsverzeichnis Nachweise einer
umweltkonformen Weiterverwendung bzw. Entsorgung zu
erbringen.

Voruntersuchungen und Deklarationsanalysen gemäß
Ersatzbaustoffverordnung (EBV) wurden durch den AG im
Vorfeld der Maßnahme veranlasst,
Laboruntersuchungen sowie die Bestimmung von
Materialklassen nach EBV vom anfallenden Bodenmaterial
und
eine Bewertung nach DepV liegen vor. Siehe hierzu
Geotechnischer Bericht (Unterlage 20.1).
Sollten sich im Rahmen der Bauausführung Anhaltspunkte
für
eine Schadstoffverunreinigung ergeben, so werden vom
Auftraggeber Untersuchungen zur Feststellung der
Inhaltsstoffe veranlasst, um die Einstufung nach LAGA
bzw.
RuVA-StB01, die Ermittlung der Deponieklasse gemäß
Deponierverordnung, die Einstufung in gefährliche oder
nicht
gefährliche Abfälle und die Zuordnung zu einem
Abfallschlüssel
nach Abfallverzeichnisverordnung (AVV) vornehmen zu
können.

Für alle nicht zur Wiederverwendung vorgesehenen
Mineralischen Abfälle und Ausbaustoffe sind auf
Anforderung
des AG bzw. gemäß Leistungsverzeichnis Nachweise einer
umweltkonformen Weiterverwendung bzw. Entsorgung zu
erbringen. Sollten sich Rahmen der Bauausführung
Anhaltspunkte für eine Schadstoffverunreinigung
ergeben, s o
werden vom Auftraggeber Untersuchungen zur
Feststellung der
Inhaltsstoffe veranlasst, um die Einstufung nach RuVA-
S tB 01,
nach LAGA bzw. EBV, die Ermittlung der Deponieklasse
gemäß Deponierverordnung, die Einstufung in
gefährliche oder
nicht gefährliche Abfälle und die Zuordnung zu einem
Abfallschlüssel nach Abfallverzeichnisverordnung (AVV)
vornehmen zu können. Alle Mengen sind in Tonnen
anzugeben. Die Aufwendungen dafür sind in die
Einheitspreise
der Erdaushubpositionen einzukalkulieren.

Für gefährliche Abfälle ist der Entsorgungsnachweis
mittels
Begleitscheinverfahren gemäß Nachweisverordnung
(NachwV)
zu führen. Den Entsorgungsantrag stellt in diesem Fall
der AG
mit Unterstützung des AN.

Boden und Bauschutt
Die Einstufung von Boden und Bauschutt als unbelastet,
belastet oder schadstoffverunreinigt erfolgt anhand
der LAGA  -
Mitteilung der Länderarbeitsgemeinschaft Abfall
"Anforderungen an die stoffliche Verwertung von
mineralischen
Abfällen" (LAGA M20). Sofern keine anderen Angaben im
Leistungsverzeichnis vermerkt sind, ist für die
Kalkulation
davon auszugehen, dass Aushubböden und Bauschutt der
Zuordnungsklasse LAGA ZO oder der Deponieklasse 0 gemäß
Deponieverordnung entsprechen und dass es sich um nicht
gefährlichen Abfall gemäß AVV handelt.

Asphalt
Für den Umgang mit Ausbauasphalten gelten die
Richtlinien für
die umweltverträgliche Verwertung von Ausbaustoffen mit
teer-/pechtypischen Bestandteilen sowie für die
Verwertung von
Ausbauasphalt im Straßenbau, FGSV, Ausgabe 2001/Fassung
2005 (RuVA-StB 01). Sofern keine anderen Angaben im
Leistungsverzeichnis vermerkt sind, ist für die
Kalkulation
davon auszugehen, dass der Ausbauasphalt der
Verwertungsklasse A entspricht.

*Hinweis*
Vorbemerkungen zur Verlegung von
Entwässerungskanälen

1. Preise
Die Preise für Montagearbeiten schließen zusätzlich
folgende
Leistungen ein:

Die Bereitstellung geeigneter Lagerplätze auf der
Baustelle.
Sorgfältiges Verschließen der neuverlegten bzw.
stillgelegten Leitungen.
Erstellung der Rohrstatik nach ATV A 127
(Abwassertechnische Vereinigung) - Richtlinie für die
statische Berechnung von Entwässerungskanälen und
-leitungen. Die Rohrstatik ist vom AN in prüffähiger
Form
vor der Ausführung vorzulegen. Die Kosten für die
Rohrstatik ist mit den Einheitspreisen abgegolten. Die
Rohrstatik umfasst alle Dimensionen und Rohrmaterialien
des LV's.

2. Material
Das gesamte Material ist vom AN bereitzustellen, wenn
in den
Leistungspositionen nichts gegenteiliges beschrieben
ist.
Die Entnahme von Trinkwasser aus dem öffentlichen Netz
bedarf der Zustimmung des AG (Projektleiter /
Netzmeister).
Sie darf nur an den zugewiesenen Stellen und über
Zähleinrichtungen des Zweckverbandes vorgenommen
werden.
Die Entnahmemenge kann eingeschränkt sein. Große
Entnahmen sind mindestens 7 Tage vorab anzumelden.

3. Unterbrechungen
Bei jeder Unterbrechung der Montagearbeiten am
Rohrstrang
sind Öffnungen (z. B. freie Rohrenden, Abzweige usw.)
zu
verschließen. Dies gilt auch für bestehende Leitungen,
die im
Zuge von Einbindungsarbeiten getrennt werden. Der
Verschluss ist dicht herzustellen.

4. Dichtheitsprüfung, Deformationsmessung
In der Regel werden Kanäle, incl. Hausanschlüsse
haltungsweise mit Luft und Schächte mit Wasser gemäß
DIN
EN 1610 und ATV-DVWK Merkblatt 139 geprüft.
Dichtheitsprüfungen werden vom Auftraggeber gesondert
beauftragt.

Die vertikale Durchmesseränderung von biegeweichen
Rohren
darf den maximalen Wert von äV = 6 %
(Langzeitverformung)
nach ATV DVWK-A 127, Abschnitt 9.4 nicht überschreiten.
Deformationsmessungen an biegeweichen Kanälen werden
vom AG separat beauftragt.

Voraussetzungen für die Durchführung der
Dichtheitsprüfung und der Deformationsmessung sind,
dass Kanäle und Schächte vollständig frei von Bauresten
sind und die Verdichtungsarbeiten bis Oberkante
Frostschutzschicht abgeschlossen sind. Die Prüfungen
sollen üblicherweise in Bauabschnitten (mehrere
Haltungen und Schächte, incl. Hausanschlüsse
unmittelbar
hintereinander) erfolgen. Unter Berücksichtigung dieser
Anforderungen hat der AN in seinem Bauablaufplan, der
zu
Beginn der Bauausführung dem AG vorzulegen ist, die
Zeiträume für die Prüfungen separat anzugeben und mit
dem AG einvernehmlich abzustimmen. Die Informationen
darüber werden vom AG an die Prüfungsfirma weiter
geleitet.
Die für die Ausführung dieser Prüfungen notwendige
Schmutz-, Misch- oder Regenwasserumleitung ist vom AN
zu organisieren.

Der Termin für Deformationsmessungen und
Dichtheitsprüfungen von Kanälen bzw. Schächten ist vom
AN
mindestens 5 Tage vor der geplanten Ausführung beim
Projektleiter des AG anzumelden und einvernehmlich mit
diesem abzustimmen. Die vom AN geplanten Termine müssen
vom Projektleiter des AG bestätigt werden. Sollte der
vom AN
geplante Termin vom AG geändert werden, so ist der
Bauablauf
vom AN darauf abzustimmen.
Ist der vom AG vorgegebene Termin für den AN nicht
umsetzbar, so sind die Dichtheitsprüfungen erneut mit
dem AG
abzustimmen und mit dem Formblatt anzumelden.
Zusätzliche
Aufwendungen des AN auf Grund einer Terminverschiebung
des AG werden nicht zusätzlich vergütet. Diesbezügliche
Aufwendungen sind in die Einheitspreise
einzukalkulieren.

Sind aus Gründen die der Auftragnehmer zu vertreten hat
Kanäle oder Schächte nicht dicht bzw. zulässige
Durchmesseränderungen von biegeweichen Kanälen
überschritten, so sind auf Kosten des AN die Rohre
freizulegen,
die Deformationen/Undichtigkeiten zu beseitigen und der
Rohrgraben wieder zu verfüllen und zu verdichten, incl.
Oberflächenwiederherstellung.
Der AN trägt außerdem die Kosten für die Beseitigung
und
Entsorgung eventueller Baureste im Kanal sowie
notwendige
Wiederholungsprüfungen zum Nachweis der Dichtigkeit
oder
der Einhaltung der zulässigen vertikalen Deformation.

5. Kanalbefahrung
Die TV-Befahrung zur Schlussabnahme wird vom
Auftraggeber
selbst durchgeführt. In Vorbereitung der
Schlussabnahme hat
der Auftragnehmer dem Auftraggeber, nach Herstellung
der
Straßendecke, spätestens jedoch 14 Tage vor dem
beabsichtigten Schlussabnahmetermin, schriftlich die
Freigabe
zur TV-Befahrung mitzuteilen. Der Kanal muss zu diesem
Zeitpunkt voll funktionsfähig sein, die
Dichtheitsprüfung und ggf.
die Deformationsmessung müssen vorliegen und der Kanal
vollständig frei von Bauresten sein. Eine Kanalspülung
vor der
TV-Befahrung wird vom Auftraggeber selbst beauftragt
bzw.
ausgeführt.
Ist die TV-Befahrung, aus Gründen, die der
Auftragnehmer zu
vertreten hat, zu wiederholen, trägt der Auftragnehmer
die
Kosten.

6. Inbetriebnahme
Der Auftragnehmer hat die Leitung betriebsbereit zu
übergeben. Die Inbetriebnahme erfolgt durch den
Auftragnehmer unter Aufsicht des Auftraggebers.

*Hinweis*
Zusätzliche Aufwendungen für die Zwischenlagerung des
Asphalt-Aufbruchs sowie Bodenaushub auf einem Lager des
AN außerhalb des Baustellenbereiches zur Beprobung und
Separierung in Verwertungsklassen gemäß RuVA-StB 01
bzw.
Deklarierungsanalysen ist einzukalkulieren.

##### Abschnitt 1.2.1 Allgemeine Leistungen

###### Bereich 1.2.1.1 Sonstiges

**1.2.1.1.1 Prüfplan Eigenüberwachung AN**
Die Prüfstellen an denen Eigenüberwachungsprüfungen des
AN gemäß ZTV-A StB 12 durchgeführt wurden, sind in
einem
Lageplan darzustellen und einzumessen. Die einzelnen
Prüfstellen sind den Prüfungsprotokollen zuzuordnen.
Lageplan
und Prüfprotokolle als Bestandteil der Qualitätsakte
an den AG
übergeben.
Menge: 1,000 psch

**1.2.1.1.2 Zusammenstellung digitale Qualitätsakte gemäß Abnahmebedingungen**
Zur Abnahme von Bauleistungen sind die in den
Abnahmebedingungen der Stadtwerke Jena Netze GmbH bzw.
des Zweckverbandes JenaWasser aufgeführten Unterlagen
in
einer digitalen Qualitätsakte getrennt nach Gewerken zu
übergeben/senden. Für die Bearbeitung der Unterlagen
sind
ausschließlich die übergebenen Vorlagen der Stadtwerke
Netze
zu verwenden.

Abrechnung je Baumaßnahme.
Menge: 1,000 psch

**1.2.1.1.3 Fußgängerüberwege über Rohrgräben**
Fußgängerhilfsbrücke über Rohrgräben mit Schutzgeländer
beiderseits verkehrssicher aufstellen, während der
Bauzeit
vorhalten, unterhalten sowie nach Bauende wieder
entfernen.
Der Zugang zu den Gebäuden im Baubereich ist jederzeit
sicherzustellen. Für dringende Einsätze von Feuerwehr
und
Krankentransporten sind entsprechende
Fußgängerhilfsbrücken jederzeit vorzuhalten.
Nutzbreite: ca. 1,50 m
Menge: 10,000 St

**1.2.1.1.4 KFZ-Überfahrt über Rohrgraben**
KFZ-Überfahrten über Gräben mit Stahlplatten
verkehrssicher
herstellen, während der Bauzeit vorhalten, unterhalten
sowie
nach Bauende wieder entfernen. Die Zufahrt zu den
Grundstücken ist täglich nach Bauende sicherzustellen.
Für
dringende Einsätze von Feuerwehr und Krankentransporten
sind entsprechende KFZ-Überfahrten jederzeit
vorzuhalten.
Nutzbreite ca. 3,00 m
Menge: 2,000 St

#### Bereich 1.3 BT 1.1 Grundhafter Straßenausbau (KSJ)

##### Abschnitt 1.3.0 Allgemeine Leistungen

###### Bereich 1.3.0.0 Vorbemerkungen

*Hinweis*
Für sämtliche Positionen des gesamten Bauteils 1.1
gilt:
Boden einschließlich Kies- und Schottertragschichten,
Packlage
sowie Frostschutzschichten als Unterlage/Unterbau von
bituminösen Befestigungen.

*Hinweis*
Für sämtliche Positionen des gesamten Bauteils 1.1
gilt:
Erf. Handaushub und -einbau ist in die nachfolgenden
Erdbaupositionen einzurechnen.
Beim Handaushub ebenfalls einzukalkulieren ist der
Wurzelbereich von Bäumen, Hecken und Sträuchern.

**Ausführungsbeschreibung 0001 Zwischenlager Materialien**
*Zwischenlager Materialien*
Für sämtliche Positionen des gesamten Bauteils 2.6
gilt:
Zwischenlager von Erdstoff, Asphalt oder sonstigem
Material
werden nicht gesondert vergütet.
Aufwendungen für Aufnehmen, Transport zum
Zwischenlager,
Lagern, Wiederaufnehmen und Transport der Materialien
bis
zur Einbau- oder Entsorgungsstelle sind in den
Einheitspreis
einzurechnen und werden nicht gesondert vergütet.

**Ausführungsbeschreibung 0002 Vorbemerkung Lieferung Mischgut**
*Vorbemerkung Lieferung Mischgut*
Die Lieferung des Mischgutes für alle ausgeschriebenen
Asphaltpositionen muss mit Thermofahrzeugen erfolgen.
Dies
ist bei der Kalkulation zu berücksichtigen und wird
nicht
gesondert vergütet.

**Ausführungsbeschreibung 0003 Abrechnung**
*Abrechnung*
Die Abrechnung des Erdaushubs und der Einbau der
ungebundenen Schichten erfolgt mit senkrechtem Profil.
Schüttkegel sind einzurechnen und werden nicht
gesondert
vergütet. Die gilt für das gesamte
Leistungsverzeichnis des
Bauteils 1.1.

###### Bereich 1.3.0.1 Allgemeine Leistungen

**1.3.0.1.1 Grenzsteine markieren**
Grenzsteine vor Ort suchen und dem AG mitteilen.
Zusammen
mit dem AG festlegen, welche Grenzsteine gesichert und
welche aufgenommen und wiederhergestellt werden müssen.
Menge: 3,000 St

**1.3.0.1.2 Grenzsteine sichern**
Die im Baubereich vorhandenen Grenzsteine sind farbig
zu
kennzeichnen und fachgerecht zu sichern.
Vor Baubeginn und nach Bauende ist mit dem
Feldgeschworenen bzw. einem Vertreter des Katasters ein
Grenzgang durchzuführen und ein Protokoll (Lageplan)
über
vorhandene Grenzsteine dem Auftraggeber zu überreichen.
Menge: 3,000 St

**1.3.0.1.3 Grenzsteine aufnehmen und wiederherstellen**
Grenzsteine, die durch die Baumaßnahme nicht gesichert
werden können, aufnehmen. Vorher durch einen ÖbVI
einmessen lassen. Nach Beendigung der Bauarbeiten den
Grenzstein durch einen ÖbVI fachgerecht
wiederherstellen
lassen.
Menge: 1,000 St

**1.3.0.1.4 Absteckung der Trasse**
Absteckung der Trasse für das gesamte Bauteil 1.1
durch den
AN vor Baubeginn, durch den AG werden die
erforderlichen
Koordinaten übergeben.
Übertragen der in Koordinaten vorgegebenen Daten in die
Örtlichkeit.
Menge: 1,000 psch

**1.3.0.1.5 Fußgängerüberwege über Rohrgräben**
Fußgängerhilfsbrücke über Rohrgräben mit Schutzgeländer
beiderseits verkehrssicher aufstellen, während der
Bauzeit
vorhalten, unterhalten sowie nach Bauende wieder
entfernen.
Der Zugang zu den Gebäuden im Baubereich ist jederzeit
sicherzustellen. Für dringende Einsätze von Feuerwehr
und
Krankentransporten sind entsprechende
Fußgängerhilfsbrücken jederzeit vorzuhalten.
Nutzbreite: ca. 1,50 m
Menge: 6,000 St

**1.3.0.1.6 KFZ-Überfahrt über Rohrgraben**
KFZ-Überfahrten über Gräben mit Stahlplatten
verkehrssicher
herstellen, während der Bauzeit vorhalten, unterhalten
sowie
nach Bauende wieder entfernen. Die Zufahrt zu den
Grundstücken ist täglich nach Bauende sicherzustellen.
Für
dringende Einsätze von Feuerwehr und Krankentransporten
sind entsprechende KFZ-Überfahrten jederzeit
vorzuhalten.
Nutzbreite ca. 3,00 m
Menge: 2,000 St

*Hinweis*
Die elektromagnetische Schichtdickenmessung ist eine
Aufmaßleistung und wird nicht gesondert vergütet.

**1.3.0.1.7 Gegenpole f. Kontr.-prüfg. verlegen AL besch. 30x100 Tragschicht**
StL-Nr. 2229008134421
Gegenpole für elektromagnetische Schichtdickenmessung
gemäß TP D-StB 12 Pkt. 2.1.6 bzw. 2.2.6 verlegen.
Abstand der äußeren Messreflektoren vom Rand der
befestigten Fläche bzw. von der Randeinfassung 1 m.
Gegenpol = beschichtetes Aluminium-Blech
(0,3mm, 30x100cm).
Unterlage = Schicht ohne Bindemittel.
Je Messprofil und Schicht 3 Messreflektoren,
Verlegeschema links + mitte + rechts.
Abstand der Messprofile 50 m.
Menge: 4,000 St

**1.3.0.1.8 Gegenpole f. Kontr.-prüfg. verlegen AL 30x100 Binderschicht**
StL-Nr. 2229008131921
Gegenpole für elektromagnetische Schichtdickenmessung
gemäß TP D-StB 12 Pkt. 2.1.6 bzw. 2.2.6 verlegen.
Abstand der äußeren Messreflektoren vom Rand der
befestigten Fläche bzw. von der Randeinfassung 1 m.
Gegenpol = Aluminium-Folie (0,1mm, 30x100cm).
Unterlage 'Asphalttragschicht'
Je Messprofil und Schicht 3 Messreflektoren,
Verlegeschema links + mitte + rechts.
Abstand der Messprofile 50 m.
Menge: 4,000 St

**1.3.0.1.9 Gegenpole f. Kontr.-prüfg. verlegen AL 30x100 Deckschicht**
StL-Nr. 2229008131921
Gegenpole für elektromagnetische Schichtdickenmessung
gemäß TP D-StB 12 Pkt. 2.1.6 bzw. 2.2.6 verlegen.
Abstand der äußeren Messreflektoren vom Rand der
befestigten Fläche bzw. von der Randeinfassung 1 m.
Gegenpol = Aluminium-Folie (0,1mm, 30x100cm).
Unterlage 'Asphaltbinderschicht'
Je Messprofil und Schicht 3 Messreflektoren,
Verlegeschema links + mitte + rechts.
Abstand der Messprofile 50 m.
Menge: 4,000 St

*Hinweis*
Die Verdichtung des Rohrgrabens ist gemäß ZTV-A-StB
nachzuweisen. Der Nachweis erfolgt im Rahmen der
Eigenüberwachung der Baufirma und durch
Kontrollprüfungen.
Vor Baubeginn muss ein Verdichtungsplan übergeben
werden.
Die Verdichtungsprotokolle sind jeweils kurzfristig in
Kopie und
zur Abnahme in der Qualitätsakte im Original zu
übergeben.

Die Prüfung wird nur anerkannt, wenn der Auftraggeber
oder
ein Bevollmächtigter anwesend ist.
Wird ein angekündigter Termin nicht abgesagt und der
Vertreter des AG ist umsonst auf der Baustelle
erschienen,
werden die Unkosten dem AN vom Vertreter des AG in
Rechnung gestellt.

Die Aufwendungen für die Durchführung der Verdichtungsprüfungen sind in die Einheitspreise einzurechnen.

**1.3.0.1.10 Plattendruckversuch f. Kontrollprüfung**
Plattendruckversuch nach DIN 18 134 für
Kontrollprüfung nach
Angabe des AG durchführen einschließlich Bereitstellung
sämtlicher Geräte sowie Auswertung und Darstellung der
Meßergebnisse.
Mit der Durchführung der Plattendruckversuche muss eine
anerkannte Prüfstelle für Kontrollprüfungen im Erdbau
nach
ZTVE beauftragt werden.
Die Prüfstelle darf nicht zum Unternehmen des AN oder
dessen
Zweigstellen gehören.
Die Position beinhaltet auch die Bereitstellung eines
Belastungsfahrzeuges.

Der Plattendruckversuch wird nur anerkannt, wenn der
AG oder
ein Vertreter des AG bei der Prüfung anwesend war.
Anderenfalls muss die Prüfung auf Kosten des AN
wiederholt
werden.

Wird ein angekündigter Termin nicht rechtzeitig
abgesagt und
der Vertreter des AG ist umsonst auf der Baustelle
erschienen,
werden die Unkosten dem AN vom Vertreter des AG in
Rechnung gestellt.
Menge: 4,000 St

**1.3.0.1.11 Belastungsfahrzeug bereitstellen**
Belastungsfahrzeug als Gegengewicht (z.B. ausreichend
beladener Lkw) für Plattendruckversuch bei
Kontrollprüfungen
bereitstellen.
Menge: 3,000 h

**1.3.0.1.12 Probegefäß liefern**
StL-Nr. 21010171211
Probegefäß zur Aufnahme von Baustoffproben, für Kontrollprüfungen und für Rückstellproben des AG liefern.
Probegefäß = sauberer 10-l-Blecheimer mit dicht schließendem Deckel.
Mithilfe bei der Probennahme im Baubereich nach Angaben
des AG.
Menge: 2,000 St

**1.3.0.1.13 Bohrkern entnehmen**
Bohrkern für Kontrollprüfungen nach Angabe des AG
entnehmen und im Baubereich dem AG übergeben. Bohrloch fachgerecht verfüllen.
Bohrkerndurchmesser 15 cm.
Bohrtiefe bis 40 cm.
Bohrkerne sind gemäß TP-Asphalt Teil 80 zu entnehmen.
Abrechnung pro Probestelle (4 Bohrkerne = 1 St).

Material = Asphaltschicht.
Verfüllmaterial = Asphalt. Material verdichten.
Für die Probenahme ist die beigefügte Bohrkern-Sammel-
proben-Regel gültig und wird Vertragsbestandteil.
Menge: 1,000 St

**1.3.0.1.14 Schaltschrank sichern**
Schaltschrank sichern für die Dauer der Baumaßnahme
nach
Wahl des AN. Schaltschrank der Telekom, Strom-
Verteilerschrank.
Menge: 1,000 St

###### Bereich 1.3.0.2 Dokumentation

**1.3.0.2.1 Bestandspläne nach der Richtlinie digitale Daten der Stadt Jena erstellen**
Bestandspläne erstellen.
Lage- und höhenmäßiges Einmessen der Topografie im
Baufeld mit Eintragung aller errichteten bzw.
veränderten
Bauwerke, Einbauten, Kabeltrassen in Lage und Höhe mit
Einmessung der Straßenbeleuchtung, Leuchtenstandorte,
Straßenentwässerung und einschließlich der relevanten
Gehölzstandorte als Komplettvermessung nach der
aktuellen
Richtlinie digitale Daten der Stadt Jena.

Die Richtlinie Digitale Geodaten der Stadtverwaltung
Jena ist
einzuhalten.
Diese kann im Internet unter Downloads heruntergeladen
werden:
https://geoinformation.jena.de/de/wir-ueber-uns
- Richtlinie Digitale Geodaten
- Ebenenbeschreibung Stadtkarte

Anlage D enthält alle wichtigen Angaben.
Bei Rückfragen wenden Sie sich bitte an das Dezernat 3
-
Stadtentwicklung & Umwelt, FB Stadtumbau und Wohnen,
Team Geoinformation.
Menge: 1,000 psch

**1.3.0.2.2 Qualitätsakte Stadt Jena, KSJ**
Zur Abnahme der Straße, Straßenbeleuchtung und für
Ingenieurbauwerke Stützwände sind die aufgeführten
Unterlagen der Stadt Jena, KSJ in einer Qualitätsakte
2-fach
als Papierexemplar und 1-fach digital im PDF-Format
auf CD zu
übergeben.

- Abnahmeprotokoll nach VOB (Vordruck des AG)
- Fachbauleitererklärung
- Eignungsnachweise aller gelieferten Materialien
- Verdichtungsnachweise
- Schichtdickenmessung
- Bohrkernprüfung
- Eigenüberwachungsnachweise
- Materialprüfergebnisse I
EignungsprüfungenIZertifikate
- Druck- bzw. Dichtigkeitsprüfung aller Leitungen
- Zertifikat Rohrleitungsbau (RAL GZ o.ä.)
- Rohrleitungsstatik, getrennt nach Material
- Erklärung über ordnungsgemäße Einsandung
- Zusätzliche Unterlagen für Winkelwand
- Tabellarische Aufstellung des AN zu
abtransportierten, nicht
  gefährlichen Abfällen (Erdaushub, Straßenaufbruch)
mit
  Angabe der Verbringungsmengen (Tonnen) und
  Verbringungsorte
- Abnahme Gründungsplanum
- Materialaufstellung/Lieferscheine
- Qualitäts- und Herstellernachweis aller gelieferten
Materialien
Menge: 1,000 psch

**1.3.0.2.3 Prüfplan Eigenüberwachung AN**
Die Prüfstellen, an denen Eigenüberwachungsprüfungen
des
AN gemäß ZTV-A StB 12 durchgeführt wurden, sind in
einem
Lageplan darzustellen und einzumessen. Die einzelnen
Prüfstellen sind den Prüfungsprotokollen zuzuordnen.
Lageplan
und Prüfprotokolle als Bestandteil der Qualitätsakte
an den AG
übergeben.
Menge: 1,000 psch

**1.3.0.2.4 Erstellen Fotodokumentation**
Farbige Bilder über den wesentlichen Bauablauf in
digitaler
Form, Auflösung mind. 1.3 Pixel und eindeutiger
Beschriftung
mit Digitalkammara oder Scanner herstellen.
Auf mit dem AG abgestimmten Datenträger und einmal in
Papierform an den AG liefern (mind. 200 Stück).
Menge: 1,000 psch

**1.3.0.2.5 Erstellen und Liefern einer Baudokumentation**
Die Baudokumentation besteht aus folgenden
Originalunterlagen bzw. Duplikaten

Bauanzeige
Bautagebuch
Lieferscheine
Protokolle der Materialprüfergebnisse/Technische
Merkblätter
Protokolle der Dichtigkeitsprüfungen
Protokolle Nachweis der EV2/EVD-Module
statische Nachweise, sofern in den Positionen gefordert
Bestätigung der Grundstückseigentümer über die
ordnungsgemäße Wiederherstellung in Anspruch
genommener Flächen

schriftliche Erklärung des AN über das projektgerechte
Bauen und des Einsatzes der vorgesehenen Materialien
Abnahmeprotokolle

Die Unterlagen sind vor Endabnahme 1 x kopierfähig im
Original mit Stempel und Unterschrift des Baubetriebes
in
einem A4-Ordner mit Zwischenlagen sowie als CD zu
überreichen.

Durch den AN sind spätestens zur VOB-Abnahme
handrevidierte Ausführungspläne zur übergeben.

Liegt die Dokumentation nicht vor, findet keine
Abnahme statt.
Menge: 1,000 psch

**1.3.0.2.6 Abfallliste f. nicht gefährl. Abf.**
StL-Nr. 22290080401
Leistung umfasst die Führung der Abfallliste für alle
nicht gefährlichen Abfälle, die infolge
Verdrängung, fehlender Eignung oder mangels Wiederverwendungsmöglichkeit nicht innerhalb der Baustelle
verbleiben und bei denen die Führung der Abfallliste
nicht ausdrücklich erwähnt ist.
Die Abfallliste ist dem Auftraggeber bis spätestens zur
Schlussabnahme als Excel-Tabelle (Dateiformat .xlsx)
zu übergeben.
Pauschale gilt
für alle Leistungen dieses Leistungsverzeichnisses.
Menge: 1,000 Psch

**1.3.0.2.7 Begleitscheinverfahren für Entsorgung gefährlicher Abfall**
Begleitscheinverfahren mit elektronischer
Nachweisführung
zur Dokumentation des Verbleibs der gefährlichen
Abfälle
für das gesamte Leistungsverzeichnis gemäß NachwV
Menge: 1,000 Psch

##### Abschnitt 1.3.1 Straßenbau

###### Bereich 1.3.1.1 Erdarbeiten

**1.3.1.1.1 Probefeld anlegen**
Baugrube nach Unterlagen des AG herstellen.
Beschreibung
der Homogenbereiche nach Unterlagen des AG. Verbau wird
gesondert vergütet.
Baugrube Probefeld nach Vorgabe AG/BÜ anlegen.
Probefeld zur Ermittlung der erforderlichen Stärke des
Bodenaustausches, Probefeldfläche ca. 3 m x 3 m x 0,25
m.
Einbringen von Bodenaustauschmaterial und Entsorgung
Bodenaushub.
Homogenbereiche E-A, E-B und E-C gemäß
Baugrundgutachten
Frostschutzmaterial 0/45 als Austauschmaterial
einbringen
Verdichten bis zur Standfestigkeit mit Ermittlung der
erforderlichen Verdichtungsübergänge und
Verdichtungsgeräte.
Plattendruckversuch nach DIN 18134 durchführen,
einschließlich Bereitstellung sämtlicher Geräte sowie
Auswertung und Darstellung der Messergebnisse. Mit der
Durchführung der Plattendruckversuche muss eine
anerkannte
Prüfstelle für Kontrollprüfungen im Erdbau nach ZTV-E
beauftragt werden.
Die Prüfstelle darf nicht zum Unternehmen des AN oder
dessen
Zweigstellen gehören.
Die Position beinhaltet auch die Bereitstellung eines
Belastungsfahrzeuges. Plattendruckversuch wird nicht
gesondert vergütet.
Baugrubentiefe bis 1,25 m.
Menge: 2,000 St

**1.3.1.1.2 Boden bzw. Fels lös. u. verwerten**
Nicht überwachungsbedürftiger Boden bzw. Fels aus
Abtragsbereichen lösen, laden und der Verwertung nach
Wahl des AN zuführen. Die Herstellung von Mulden und
Gräben wird gesondert vergütet. Abgerechnet wird nach
Abtragsprofilen.

Homogenbereich HB E-A, E-B und E-C gemäß
Baugrundgutachten
Abfallschlüsselnummer u. Abfallbezeichnung n. AVV:
17 05 04 Boden und Steine mit Ausnahme derjenigen, die
unter 17 05 03 fallen
bis einschließlich Boden nach LAGA Z 1.1.

Profilgerecht lösen.
Örtliche Vertiefungen im Planum, die beim Boden- und
Felsabtrag entstehen, mit geeignetem, nicht
frostempfindlichem Material verfüllen.

Schicht = Auffüllung und Boden bzw. Fels aus Abtragsbereichen,
Abrechnung nach Abtragsprofilen.
Menge: 180,000 m3

**1.3.1.1.3 Boden für Untergrundverbesserung lösen**
Nicht überwachungsbedürftiger Boden bzw. Fels aus
Abtragsbereichen lösen, laden und der Verwertung nach
Wahl des AN zuführen. Die Herstellung von Mulden und
Gräben wird gesondert vergütet. Abgerechnet wird nach
Abtragsprofilen.

Homogenbereich E-A, E-B und E-C gemäß Baugrundgutachten
Abfallschlüsselnummer u. Abfallbezeichnung n. AVV:
17 05 04 Boden und Steine mit Ausnahme derjenigen, die
unter 17 05 03 fallen.
bis einschließlich Boden nach LAGA Z 1.1.

Profilgerecht lösen.
Örtliche Vertiefungen im Planum, die beim Boden- und
Felsabtrag entstehen, mit geeignetem, nicht
frostempfindlichem Material verfüllen.

Schicht = Auffüllung und Boden bzw. Fels aus Abtragsbereichen für Untergrundverbesserung.
Aushubtiefe bis ca. 0,3 m ab UK Frostschutzschicht.
Menge: 190,000 m3

**1.3.1.1.4 Zulage Entsorgung Aushub LAGA Z 1.2, >BM-F3**
Zulage zu Boden der Zuordnungsklasse LAGA Z 1.2, EBV
>BM-F3, Aushub einer zugelassenen Entsorgungsstelle
nach
Wahl des AN zuführen. Zusätzliche Aufwendungen für die
Zwischenlagerung des Aushubmaterials auf einem Lager
des
AN außerhalb des Baustellenbereiches und die
Separierung
des Aushubs gemäß LAGA-Zuordnungsklassen ist
einzukalkulieren. Entsorgungsgebühren werden vom AN
übernommen.
Diese Position kommt nur nach entsprechendem
labortechnischen Nachweis der Kontaminierung des
Aushubmaterials durch ein vom AG beauftragtes
Prüflabor zur
Anwendung. Die Hinweise zur Ausführung und Abrechnung
von
Tiefbauleistungen, Punkt 5 (Mineralische Abfälle und
Ausbaustoffe) sind bei der Kalkulation zu beachten und
daraus
resultierende Aufwendungen in den Einheitspreis
einzukalkulieren.

Vom Bieter vorgesehene Entsorgungsstelle:
'....................................................'
Menge: 210,000 t

**1.3.1.1.5 Zulage Entsorgung Aushub größer LAGA Z 2, >BM-F3**
Zulage zu Boden der Zuordnungsklasse größer LAGA Z 2,
EBV
>BM-F3, Aushub einer zugelassenen Entsorgungsstelle
nach
Wahl des AN zuführen. Zusätzliche Aufwendungen für die
Zwischenlagerung des Aushubmaterials auf einem Lager
des
AN außerhalb des Baustellenbereiches und die
Separierung
des Aushubs gemäß LAGA-Zuordnungsklassen ist
einzukalkulieren. Entsorgungsgebühren werden vom AN
übernommen.
Diese Position kommt nur nach entsprechendem
labortechnischen Nachweis der Kontaminierung des
Aushubmaterials durch ein vom AG beauftragtes
Prüflabor zur
Anwendung. Die Hinweise zur Ausführung und Abrechnung
von
Tiefbauleistungen, Punkt 5 (Mineralische Abfälle und
Ausbaustoffe) sind bei der Kalkulation zu beachten und
daraus
resultierende Aufwendungen in den Einheitspreis
einzukalkulieren.
Zusätzlich einzukalkulieren sind
Arbeitsschutzmaßnahmen,
Verzögerungen durch die Kontrolle der
Aushubüberwachung,
Aushuberschwernis durch die Anweisung der
Aushubüberwachung (z. B. Leistungsminderung durch
kleineren Löffel, genaueres Arbeiten, Herausschälen von
auffälligen Partien etc.), Aussortieren und Separieren
von
Fremdstoffen wie Betonbrocken, Ziegelschutt.

Vom Bieter vorgesehene Entsorgungsstelle:
'....................................................'
Menge: 210,000 t

**1.3.1.1.6 Mehraufwand vorh. Leitungen**
Mehraufwand bei der Ausführung der Aushub- und
Verfüllarbeiten einschließlich des ungebundenen
Oberbaues in
Folge von vorhandenen Leitungen unter Beachtung der
einschlägigen Vorschriften.
Spartenträger 'Niederspannungs-, Beleuchtungskabel,
Telekom- und Kabel Deutschland
Anzahl der Kabel oder Leerrohre 1 bis 2 Stück'
freilegen,
sichern der Kabel einschließlich erforderliche
Handschachtung
ist einzurechnen und wird nicht gesondert vergütet,
Verlauf der
Leitung längs und querend, im Bereich des Straßenbaus
während der gesamten Bauzeit.
Menge: 100,000 m

**1.3.1.1.7 Mehraufwand vorh. Leitungen**
Mehraufwand bei der Ausführung der Aushub- und
Verfüllarbeiten einschließlich des ungebundenen
Oberbaues in Folge von vorhandenen Leitungen
unter Beachtung der einschlägigen Vorschriften.
Spartenträger: Trinkwasser
Anzahl Rohre 1
freilegen, sichern, einschließlich erforderliche
Handschacht ist einzurechnen und wird nicht gesondert
vergütet, Verlauf der Leitung längs und querend,
im Bereich des Strassen- und Gehwegbaues während der
gesamten Bauzeit.
Menge: 70,000 m

**1.3.1.1.8 Mehraufwand vorh. Leitungen**
Mehraufwand bei der Ausführung der Aushub- und
Verfüllarbeiten einschließlich des ungebundenen
Oberbaues in Folge von vorhandenen Leitungen
unter Beachtung der einschlägigen Vorschriften.
Spartenträger: Gas
Anzahl Rohre 1
freilegen, sichern, einschließlich erforderliche
Handschacht ist einzurechnen und wird nicht gesondert
vergütet, Verlauf der Leitung längs und querend,
im Bereich des Strassen- und Gehwegbaues während der
gesamten Bauzeit.
Menge: 70,000 m

**1.3.1.1.9 Planum herstellen Abweichung +-2 cm Verf. 45 MN/m2**
StL-Nr. 22410625001
Planum herstellen nach Unterlagen des AG.
Verformungsmodul Ev2 = 45 MPa.
Menge: 850,000 m2

**1.3.1.1.10 Geotextil als Trennschicht verlegen**
StL-Nr. 22410640321010101
Geotextil als Trenn- und Filterschicht verlegen. Trennschicht nach Unterlagen des AG. Überlappung mindestens
0,50 m. Überschüttung wird gesondert vergütet.
Erforderliche Nutzungsdauer über 25 Jahre.
pH-Wert des Umgebungsmilieus 4 bis 9.
Geotextilrobustheitsklasse 4.
Verlegen quer zur Straßenachse.
Abrechnnung nach überdeckter Trennfläche.
Menge: 850,000 m2

**1.3.1.1.11 Suchgraben herstellen HB E-A/E-B Tiefe bis 1,25 m**
StL-Nr. 22410891291010102
Suchgraben nach Unterlagen des AG einschließlich Handschachtung herstellen. Aushub zur Wiederverwendung
seitlich lagern. Beschreibung der Homogenbereiche nach
Unterlagen des AG.
Homogenbereiche 'E-A, E-B und E-C nach
Baugrundgutachten'
Grabentiefe bis 1,25 m.
Straßenaufbruch wird gesondert vergütet.
Seitlich gelagerten Boden einbauen und verdichten.
Abrechnung modellbasiert, nach Unterlagen des AG.
Menge: 5,000 m3

**1.3.1.1.12 Unbewehrten Beton herstellen**
StL-Nr. 221118338921011
Unbewehrten Beton nach Unterlagen des AG herstellen.
Beton 'zur Ummantelung vorh. Leitungen und Kabel
einbauen.
Als bauzeitliche Sicherung.
Die Position kommt nur auf Anweisung des AG zur
Ausführung.
Anderenfalls erfolgt keine Vergütung.'
Druckfestigkeitsklasse C12/15.
Expositionsklasse X0.
Beton ohne Schalung herstellen.
Abgerechnet wird die eingebaute Frischbetonmenge.
Menge: 2,000 m3

**1.3.1.1.13 Hindernisse im Boden abbrechen**
Bauliche Anlage abbrechen. Anlage nach Unterlagen des
AG.
Anlage Hindernisse im Boden
Anlage aus Beton oder Mauerwerk
Abbruch bis 1,00 m unter Planum.
Bauliche Anlage freilegen. Baugrube nach Abbruch mit
Boden verfüllen und verdichten. Boden aus Abtragsbereichen profilgerecht lösen.
Gesamtes Abbruchgut nach Wahl des AN verwerten.
Menge: 10,000 m3

###### Bereich 1.3.1.2 Schichten ohne Bindemittel

**1.3.1.2.1 Frostschutzschicht herstellen für Untergrundverbesserung**
StL-Nr. 22290010731319001
Frostschutzschicht aus Baustoffgemisch für Frostschutzschichten herstellen. Gesteinsspezifische Anforderungen
gem. TL Gestein-StB und zugeh. Einführungsschreiben.
Erschwernisse durch Einbauten, Schächte und
Straßenabläufe werden gesondert vergütet.
In Verkehrsflächen für Geh- und Radwege.
Feinanteil Kategorie UF 3.
Baustoffgemisch 0/45.
Umweltrelevante Anforderungen beim Einsatz von
Baustoffgemischen nach Unterlagen des AG.
Verdichtungsgrad/Verformungsmodul '45 MN/m²'
Abgerechnet wird nach Auftragsprofilen.
Menge: 215,000 m3

###### Bereich 1.3.1.3 Entwässerung für Straßen

**1.3.1.3.1 Straßenablauf einschl. AL ausb.**
Straßenablauf einschließlich Anschlussleitung und
Aufsatz vollständig ausbauen.
Erdarbeiten in Boden mit Homogenbereich E-A, E-B und
E-C
ausführen.
Straßenablauf aus Betonfertigteilen,
Ausbautiefe ab OK Aufsatz bis 1,75 m.
Anschlussleitungen bis 10,00 m Länge.
Straßenablauf liegt in befestigter Fläche. Aufbruch und
Erdarbeiten ausführen.
Wiederverwendbare Bauteile säubern und an Eigentümer
übergeben.
Nicht wiederverwendbare Stoffe und Aushub in Eigentum
des AN übernehmen und von der Baustelle entfernen bzw.
entsorgen.
Menge: 4,000 St

**1.3.1.3.2 Kanalleitung aller Materialarten aufnehmen, DN 100 bis DN 200**
Kanalleitung aller Materialarten,
DN 100 bis DN 300 aufnehmen,
aus Steinzeug oder Beton.
Abbruchverfahren nach Wahl AN.
Nicht gefährlichen Abfall lösen bzw. aufnehmen, laden,
von der
Baustelle entfernen und einer Verwertung oder
Beseitigung
zuführen. Kein Wiedereinbau. Gebühren sowie Kosten für
Transport und Verwertung/Beseitigung werden nicht
gesondert
vergütet.
Menge: 35,000 m

*Hinweis*
Grundlage für die Be-/Abrechnung
der nachfolgenden Position Leitungsgraben herstellen
ist:
Berechnung der Leitungsgrabentiefe ab OK Gelände
oder Straße, ggf. unter Abzug des Oberbodens bzw. ab
OK des
Planums.

**1.3.1.3.3 Leitungsgraben für DN/OD 160 PP, Tiefe: bis 1,75 m.**
Boden für Leitungsgraben und Schachtbaugruben
entsprechend DIN EN 1610 ausheben, Grabensohle
verdichten.
Straßenaufbruch wird gesondert berechnet.
Abgerechnet wird mit senkrechten Wänden, Grundlage:
Planung.
Die Schachtbaugruben, Schachtdurchmesser und -tiefen
gemäß Positionen Schächte, werden in der Achse der
Leitung ohne Berücksichtigung von Mehraufwendungen
durchgemessen.
Boden Homogenbereich E-A, E-B und E-C.
Verbau entsprechend statischen und konstruktiven
Erfordernissen herstellen, vorhalten und von der
Baustelle entfernen.
Wasserhaltung bis zu einer Pumpenleistung von 10 m³/h
Förderdurchfluss je m Leitungsgraben bei 5 m
geodätischer Förderhöhe wird nicht gesondert berechnet.
Aushub, soweit zum Verfüllen geeignet, zur
Wiederverwendung seitlich lagern, nach Verlegen der
Leitung in Graben/Schachtbaugruben oberhalb der
Leitungszone bzw. oberhalb der Grabenverfüllung
einbauen und verdichten. Fehlenden Füllboden einbauen
wird gesondert berechnet. Zum Verfüllen nicht
verwendeter Aushub geht in Eigentum des AN über, wird
von der Baustelle entfernt und einer geeigneten
Wiederverwertung zugeführt.
Lichte Grabenbreite für Rohr DN/OD 160 PP.
Leitungsgrabentiefe: bis 1,75 m.
Menge: 27,000 m

**1.3.1.3.4 Kreuzungen von Leitungen, bis DN 300 (Graben).**
Kreuzungen von Ver- und Entsorgungsleitungen aller Art
von DN 32 bis DN 300 von Oberkante vorhandenem Gelände
bis zur Rohrgrabensohle in Handschachtung freilegen,
die Leitung evtl. aufhängen, sichern u. unterfahren,
nach erfolgter Unterquerung die Kreuzungsstelle von
Hand mit Kies unterstopfen und standfest verdichten
einschl. aller Nebenleistungen.
Leitungen mit steinfreiem Sand nach Verlegehinweisen
der Versorgungsunternehmen ummanteln.
Sämtliche Erschwernisse aus der Kreuzung dieser
Leitungen (Nachschachtung von Hand, auch unterhalb der
zu kreuzenden Leitung, Aussparungen des Verbaus und
Behinderung der Rohrverlegung) sind in diese Position
einzurechnen. Evtl. Betonsicherungen werden jedoch
besonders vergütet.
Vorschriften und Hinweise der Versorgungsunternehmen
beachten.
Menge: 7,000 St

**1.3.1.3.5 Kreuzung von Kabeln (Graben).**
Kreuzungen von Strom- und Fernmeldekabeln aller Art,
sonst wie vor.
Liegen mehrere Kabel im Abstand bis zu 50 cm
nebeneinander (Kabelbündel) werden sie nur als 1
Kreuzung abgerechnet.
Vorschriften und Hinweise der Versorgungsunternehmen
beachten.
Menge: 21,000 St

**1.3.1.3.6 Bodenaustausch unter Grabensohle, Mineralstoffgemisch 0/56**
Für die Leitungsverlegung nachweislich ungeeigneten
Boden
unterhalb der Grabensohle ausheben, Aushub laden,
transportieren und einer zugelassenen
Entsorgungsstelle nach
Wahl des AN zuführen, Verbau und Sicherung von Kabeln
und
Leitungen wird gesondert vergütet, mit Behinderung
durch
Versorgungs- und Entsorgungsleitungen, Kabel und
Verbau.
Mineralstoffgemisch 0/56, kornabgestuft, liefern und
wieder bis
zur Grabensohle einbauen und verdichten.
Abgerechnet wird mit senkrechten Baugrubenwänden.
Mehraushub und Verfüllung für vom AN gewählten Verbau
ist
einzurechnen. Die Hinweise zur Ausführung und
Abrechnung
von Tiefbauleistungen, Punkt 3 (Festlegungen zur
Abrechnung
des Rohrgrabens bei Hauptleitungen) sowie Punkt 5
(Mineralische Abfälle und Ausbaustoffe) sind bei der
Kalkulation zu beachten und daraus resultierende
Aufwendungen in den Einheitspreis einzukalkulieren.
Entsorgungsgebühren werden vom AN übernommen.
Homogenbereich: 'E-A bis E-D mit Bodengruppen gemäß
beiliegendem Baugrundgutachten'
LAGA-Zuordnungklasse bis Z1.1
Vertiefung: ca. 25 cm
Menge: 2,500 m3

**1.3.1.3.7 Geotextil einbauen**
Geotextil aus Polypropylen, Robustheitsklasse 3,
Flächengewicht  150 g/m²,
Stempeldurchdrückkraft > 1,5 kN zur filterwirksamen
Trennung von
Konstruktionsschichten in Leitungsgräben, um
Umlagerungen von Feinbestandteilen zu vermeiden.
Wirksame Öffnungsweite O 90w  0,1 bis 0,15 mm,
Überlappung in Längs-und Querrichtung 20 cm.
Die Abrechnung erfolgt je m² abgedeckter/umhüllter
Fläche. Bereich: Leitungszone
Menge: 11,000 m2

**1.3.1.3.8 Planum Grabensohle**
Planum für Gründungssohle herstellen,
für Rohrleitungen, Schächte und Bauwerke
eventuelles nachverdichten.
EV2 mind. 25 MN/m²
Zulässige Abweichung von der Sollhöhe +2/-2 cm.
mit Verdichtungsnachweis, nach ZTV E-StB - M 3.
Menge: 11,000 m2

**1.3.1.3.9 Bodenaustauschmaterial Hauptverfüllung bis Erdplanum**
Überschüttung von Leitungsgräben oberhalb der
Leitungszone (Hauptverfüllung) profilgerecht,
lagenweise, ist
vorgeschrieben,
mit vom AN zu liefernden Stoffen
Material weitgestufte, gut verdichtungsfähige,
grobkörnige Böden der Verdichtbarkeitsklasse 1
oder vergleichbare Böden der Bodengruppe GW, SW, GU,
GT, SU, ST, kein Recyclingmaterial.
Kornanteil unter 0,063 mm max. 15 %
verdichten, oberhalb der Leitungszone
Hauptverfüllung bis 50 cm unter Planum Straße
Verdichtungsgrad Dpr mind. 98 %
und die 50 cm bis zum Planum Straße,
Verdichtungsgrad Dpr mind. 100 % einbauen,
Abgerechnet wird nach Einbauprofilen.
Menge: 10,000 m3

*Hinweis*
Die Gipssteinanteile im Baugrund neigen bei
Wasserzutritt zu
Auflösungs- und Auslaugungserscheinungen, was mit
fortschreitender Hohlraumbildung verbunden ist. Es ist
daher
vorgesehen, mit einer "Mineralischen Kapselung" eine
möglichst wenig wasserdurchlässige Leitungszone
herzustellen. Die Mineralische Kapselung ist im
Bereich der
Bettung, Seitenverfüllung und Abdeckung einzubauen und
ein
Geotextil der Georobustheitsklasse III ist als
vollständige
Umhüllung mit Überlappung vorzusehen.  Nachfolgend
beschriebenes Material hat erhöhte Anteile an Feinkorn
d
<0,063 mm zur Gewährleistung der geringen
Durchlässigkeit
und genügt daher bzgl. dieser Eigenschaft nicht den
Vorgaben
der DIN EN 1610 Anhang B, welche für die Leitungszone
den
Einbau von Material mit <5% Feinkornanteil vorsieht.
Die
ungünstigere Verdichtbarkeit des nachfolgend
beschriebenen
Baustoffes ist durch erhöhte Verdichtungsarbeit
auszugleichen.
Dieser zusätzliche Aufwand ist einzukalkulieren. Die
geringe
Wasserdurchlässigkeit des Baustoffes wird nur
erreicht, wenn
die Einbauwassergehalte im Proctoroptimum oder leicht
darüber liegen. Einbau mit Wassergehalten auf der
"trockenen
Seite" der Proctorkurve muss zwingend vermieden werden.
Das Baustoffgemisch muss daher gleichmäßig
durchfeuchtet
mit dem optimal eingestellten Wassergehalt auf die
Baustelle
geliefert werden. Im Zwischenlager ist es vor
Änderungen
seines Wassergehaltes durch Abdecken mit Planen o.ä. zu
schützen.

**1.3.1.3.10 Boden für Leitungsgraben liefern und einbauen**
Boden liefern, in Leitungsgraben einschließlich
Schachtbaugruben einbauen und verdichten.
Mineralische Kapselung im Bereich der Leitungszone für
die
Anschlussleitungen.
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.
Sieblinie siehe Baubeschreibung.
Oben beschriebenes Material liefern und als
Rohrauflager
15 cm dick unter der Leitung, Seitenverfüllung und
Rohrabdeckung bis 30 cm über dem Rohr einbauen und
verdichten.
Die Einbauanweisungen aus dem Baugrundgutachten
(Unterlage 20.1) sind zwingend zu beachten.
Mehrmengen für Verbau sind einzukalkulieren.
Mengen für Grabenverfüllung gesondert.
Menge: 6,000 m3

**1.3.1.3.11 Rohr DN/OD 160 PP.**
Entwässerungsleitung nach statischen und konstruktiven
Erfordernissen - Dammleitung nach DIN-EN 1610, Typ
1/ATV-DVWK-A 139 - fachgerecht herstellen.
Abgerechnet wird nach der Länge des Rohres, gemessen in
der Achse der Leitung zwischen den Anschlußpunkten.
Anschluß an Schacht bzw. Sammelrohrleitung sowie
Formstücke werden gesondert vergütet.
Anschluß an Schacht bzw. Sammelrohrleitung sowie
Formstücke werden gesondert vergütet.
Rohr DN/OD 160 mm in Einzellängen von 1 m, 3 m, 6 m
Rohr Di 147,8/DN/OD 160, 6,1.
Steifigkeitsklasse: SN 10 nach DIN EN ISO 9969.
Einschl. ggf. erf. Rohrschnitte, Paßringe (P-Ring) und
Paßrohre.
Glattes dreischichtiges Vollwandkanalrohr mit
angeformter Steckmuffe aus mineralfaserverstärktem
Polypropylen (PP-ML), halogen- und bleifrei, mit
werkseitig eingelegtem Lippendichtring.
Innenschicht:
aus Polypropylen (PP), verbesserte optische
Eigenschaften durch helle Innenschicht, hohe chemische
Beständigkeit und hohe Abriebfestigkeit; Farbe:
lichtgrau.
Tragschicht :
aus mineralstoffverstärktem Polypropylen (PP), zur
Erhöhung der Ringsteifigkeit und Schlagzähigkeit;
Farbe: grau/anthrazit.
Deckschicht :
aus Polypropylen (PP), mit höherer Materialzähigkeit,
Kerbunempfindlichkeit sowie Wiederstandsfähigkeit gegen
Freibewitterung und Transportbelastung; Farbe:
kupferbraun.
Menge: 41,000 m

**1.3.1.3.12 Formstück Muffenstopfen für DN/OD 160 PP.**
Formstück liefern und in Rohrleitung einbauen.
Vergütet wird der Mehraufwand für den Einbau des
Formstückes gegenüber der durchgemessenen Rohrleitung.
Formstück = Muffenstopfen DN/OD 160 aus Polypropylen
zum nachträglichen Verschließen.
Durchgangsrohr DN/OD 160 PP SN 10
Menge: 7,000 St

**1.3.1.3.13 Formstück Doppelmuffe DN/OD 160 PP**
Formstück liefern und in Rohrleitung einbauen.
Vergütet wird der Mehraufwand für den Einbau des
Formstückes gegenüber der durchgemessenen Rohrleitung.
Formstück = Doppelmuffe DN/OD 160 PP aus Polypropylen
zum nachträglichen Verschließen.
Durchgangsrohr DN/OD 160 PP SN 10
Menge: 10,000 St

**1.3.1.3.14 Formstück - Bogen 7,5° bis 45°, DN 160 PP**
Formstück für vorgenannten
Entwässerungskanal/-leitung aus PP
Bogen 7,5° bis 45°
für Steifigkeitsklasse: mind. SN 10,
aus Polypropylen (PP)
DN 160.
Menge: 28,000 St

**1.3.1.3.15 Formstück - Abzweig 45° DN 160/160**
Formstück - Abzweig 45° DN 160/160
Zulage für vorgenannten Entwässerungskanal/-leitung aus
PP
für Formstück
Abzweig 45°
DN 160/160
als Kompaktabzweig
für Steifigkeitsklasse: mind. SN 10,
aus Polypropylen (PP).
Menge: 3,000 St

**1.3.1.3.18 Connex Anschluss DN/OD 160/200 Hauptrohre DN400 KG2000**
Anschluss mit integriertem Kugelgelenk DN/OD 160/200
Hauptrohrnennweite: DN 400
Innendurchmesser des Hauptrohres (mm): 400
Rohrwanddicken des Hauptrohres (mm): 4 - 31,8
Farbe (RAL): 7037 grau

Technische Eigenschaften:
Material: bio-attributed Polyvinylchlorid (PVC-U),
weichmacherfrei
E-Modul: = 3200 kN/m² kurzzeit bzw. = 1600 kN/m²
langzeit
stufenlos abwinkelbar 0°-11° gemäß DWA-A 139
Wandaufbau: kompakt, innen und außen glattwandig
Muffenverbindung: eine angeformte Muffe
Einbautiefe: 0,5 bis 3 m,
bis LM1 nach DIN EN 1991-2 / SLW 60
Dichtungssystem: Dichtungen nach DIN EN 681
zum nachträglichen Anschluss von Abwasserrohren und
Formstücken aus PVC-U an alle glattwandigen Kanalrohre
der
Nennweite DN 400

Im Lieferumfang:
Einbauanleitung
Gleitmittel

Erforderliches Zubehör:
Gewinderadschlüssel mit Schlüsseleinsatz
Bohrkrone Ø 200 mm

Einsatzbereich:
Mischwasserkanäle

Hinweis:
Die Verlegerichtlinien des Herstellers nach
Einbauanleitung
sind zu beachten
Ein korrekter Einbau ist nur mit dem
Gewinderadschlüssel und
dem Schlüsseleinsatz möglich
Im Einheitspreis ist der fachgerechte Anschluss mittels
Bohrmaschine und Bohrkronenaufsatz
(Bohrung Ø 200 +/- 1 mm) am Hauptkanal einzurechnen

Zulassung und Normen:
DIBt-Zulassung Z-42.1-376
Geprüft nach DIN 4060

Produktname:
Connex Anschluss DN/OD 160/200

Fabrikat:
Funke Kunststoffe GmbH o. glw. '.........'
Menge: 1,000 St

**1.3.1.3.19 Rohranschluss herstellen (Zul) Anschluss DN 160 AL Kunststoff SL Beton**
Rohranschluss an Sammelrohrleitung herstellen,
Anschluss
dichten. Vergütet wird der Mehraufwand für das
Herstellen des
Anschlusses einschließlich Pass- und Sattelstücke
gegenüber
der bis zur Innenfläche der Sammelrohrleitung
durchgemessenen Rohrleitung.
Rohr DN/ID der Anschlussleitung 160.
Anschlussleitung aus Kunststoff.
Sammelleitung aus KG2000 DN 300/400 bzw. PP DN 400 (an
Connex-Anschluss).
Menge: 7,000 St

**1.3.1.3.20 Prüfung mit Kanal-TV Satelliten-Kamera**
Prüfung der Hausanschlussleitung mit Kanal-TV
Satelliten-Kamera
Aufzeichnung der Prüfung auf DVD
DN 160
Anlage ist in Betrieb.
Das Reinigen des Kanals vor Beginn der Prüfung wird
nicht gesondert vergütet. Die Reinigung des Kanales ist
höchstens einen Tag vor der Prüfung durchzuführen.

Mindestanforderungen an die Prüftechnik:
Farbschwenk-Drehkopfkamera mit einem Schwenkradius
von 135° und einer Rotation von 360°, sowie
einerausreichenden Beleuchtungskapazität, um ca. 3 - 4
Meter Kanalrohrausleuchtung zu gewährleisten.
Rißbreitenmessung
folgende Daten sind ständig im Videobild einzublenden:
Datum, Uhrzeit, Meter, Neigung,Video-Echtzeit
Farbvideoprinter oder Bilddigitalisierung
Bildauflösung der Kamera mindestens 350 Zeilen(color),
Bildübertragung in HD-Qualität.

Die Inspektion hat in Fließrichtung zu erfolgen. Muss
eine Inspektion abgebrochen werden, so ist diese von
der Gegenseite fortzuführen. Die Untersuchung und
Gegenuntersuchung muss in einem Protokoll in
Fließrichtung und seitenrichtig dokumentiert werden.

Jede Erfassung ist identisch auf DVD zu dokumentieren.

Die Zustandsdaten sind lagerichtig zu dokumentieren.
Die
Dokumentationsrichtung ist die Fließrichtung.
Einmessen und
Beschreiben von Seitenzuläufen.

Prüfprotokolle und DVD sind spätestens 3 Tage nach der
Prüfung dem AG bzw. der Bauüberwachung zu
übergeben.

Die Prüfprotokolle sind spätestens 3 Tage nach der
Prüfung
dem AG bzw. der Bauüberwachung zu übergeben.
Die Dichtheitsprüfung wird nur anerkannt, wenn der AG
oder
ein Vertreter des AG bei der Prüfung anwesend war.
Die Prüfung wird nur anerkannt, wenn der AG bei der
Prüfung
anwesend ist. Anderenfalls muss die Prüfung auf Kosten
des
AN wiederholt werden.

Wird ein angekündigter Termin nicht rechtzeitig
abgesagt und
der Vertreter des AG ist umsonst auf der Baustelle
erschienen,
werden die Unkosten dem AN vom Vertreter des AG in
Rechnung gestellt.
Der Termin ist mindestens 2 Tage vorher anzugeben.
Menge: 41,000 m

**1.3.1.3.21 Dichtheitsprüfung Luft Anschlussleitung Straßenablauf DN 160**
Dichtheitsprüfung DIN EN 1610 der Anschlussleitung des
Straßenablaufes bis DN 160.
Prüfung nach Verfüllen des Leitungsgrabens.

Prüfung mit Luftüberdruck nach dem Prüfverfahren "LD".
Die
Absperrelemente sind so einzusetzen, dass die Rohreinbindungen der Gelenkstücke nicht durch die
Absperrelemente
verdeckt werden.

Die Prüfung darf sich nur maximal über eine Haltung
erstrecken. Die gemeinsame Prüfung von Haltung und die
auf
ihr einbindenden Anschlussleitungen ist zulässig, wenn
die
Prüfzeit entsprechend der Haltung angewendet wird.

Graphische Darstellung des Druckverlaufes über die
Prüfzeit
mit Angabe des geforderten Prüfdruckes, der zulässigen
Druckdifferenz, der Befüllphase, dem Beginn und dem
Ende
der erforderlichen Beruhigungszeit sowie dem Beginn und
Ende der Prüfzeit erforderlich.

Prüfprotokoll einschl. graphische Darstellung sind
spätestens 3
Tage nach Durchführung der Prüfung dem AG bzw. der
Bauüberwachung zu übergeben.

Die Dichtheitsprüfung wird nur anerkannt, wenn der AG
oder
ein Vertreter des AG bei der Prüfung anwesend war.
Anderenfalls muss die Prüfung auf Kosten des AN
wiederholt
werden.

Wird ein angekündigter Termin nicht rechtzeitig
abgesagt und
der Vertreter des AG ist umsonst auf der Baustelle
erschienen,
werden die Unkosten dem AN vom Vertreter des AG in
Rechnung gestellt.
Der Termin ist mindesten 2 Tage vorher anzukündigen.
Menge: 7,000 St

**1.3.1.3.22 ROMOLD PE-Straßenablauf m. Sandfang u. Siphon**
PE Straßenablaufkörper DN 400 mit Aufsatzadapter aus
polymerem Werkstoff für Aufsätze 500 x 500 mm
Klasse D 400 nach
DIN EN 124 / DIN 1229, ohne Schäumungsanteile,
beständig gegen aggressive Abwässer, Tausalze und
Frost, bestehend aus Bodenteil und drehbarem
Aufsatzadapter mit integrierter Verschiebesicherung
passend für Auflagering 10a nach DIN 4052-3, geeignet
zur Ausrüstung mit Schmutzeimer Form A2, A4 und B1 nach
DIN 4052-4.

Bodenteil: mit flacher Aufstandsfläche (selbststehend)
mit Geruchsverschluss / Siphon inkl. Querverbindung für
Kamerabefahrung oder Reinigungsgerät Querverbindung mit
Verschlussstopfen aus NBR zur Abdichtung im
Betriebszustand und zur Entnahme bei Reinigungs- und
Inspektionsarbeiten.

Anschluss:
Anschluss für PP-Rohre nach DIN EN 1852

Einschließlich Lieferung und Einbau Aufsatzrahmen zur
Lastentkopplung in Fundamentbeton C12/15 verlegen,
Schutzdeckel, Ausgleichsringe, Schmutzeimer
feuerverzinkt für Aufsatz 500 x 500 kurze Variante und
Aufsatz,
Aufsatz 500 x 500 mm C 250 aus Gusseisen, Pultform,
nach DIN EN 124, DIN 1229, DIN 19594 und gemäß RAL-GZ
692.

Farbe: schwarz
Bauhöhe: ca. 86 cm, (mit Standardaufsatz: ca. 106 cm),
weiterer Aufbau mittels Elementverlängerung GRT E 40/55
Liefern und entsprechend den Einbauhinweisen des
Herstellers setzen.

System ROMOLD, oder gleichwertig '.........'
Typ: GSIT 40.50.50.15/86 P
Menge: 7,000 Stk

**1.3.1.3.23 Aufsatz f. Straßenablauf aufsetzen 500x500**
Aufsatz für Straßenablauf liefern und aufsetzen.
Regelwerke: DIN EN 124, DIN 1229, DIN 19594 und gemäß
RAL-GZ 692.
Material: Gusseisen
Klasse D 400, Ausführung nach DIN 19 594, 500x500, mit
Schlitzweite 36 mm,
Pultform,
Aufsatz ohne Scharnier.
Dämpfende Einlage.
Verzinkter Eimer nach DIN 4052, Form A 4.
Aufsatz zunächst provisorisch auflegen und entsprechend
Bauablauf Zug um Zug bis auf planmäßige Höhe setzen.
Fuge
zwischen Fertigteilen mit Mörtel MG III nach DIN 1053
unter
Verwendung von mindestens 3 Distanzstücken
entsprechender
Festigkeit füllen. Füllung glattstreichen.
Menge: 7,000 St

*Hinweis*

**1.3.1.3.24 Sickerstrang herst. m. Erdarbeiten**
Sickerstrang nach ZTV Ew-StB 14 durch Einfüllen und
Verdichten von Filtermaterial in Leitungsgraben
herstellen.
Erdarbeiten in Boden des Homogenbereiches E-A, E-B und
E-C mit den Kennwerten nach Baugrundgutachten
ausführen.
Sickerstrang im Bereich des Straßenkörpers.
Grabenbreite 0,3 m,
Grabentiefe über 0,3 bis 0,5 m,
Filter aus filterstabilen Kies 16/32.
Sohle mit bindigem, steinfreiem Boden 20 cm dick
abdichten.
Aushub wird Eigentum des AN und ist zu beseitigen.
Boden nach LAGA bis Z 1.2 sowie > Z2, EBV >BM-F3
Abfall = Boden, Abfallschlüsselnummer = 17 05 04
sowie 17 05 03*.
Nicht gefährlichen Abfall und gefährlichen Abfall aus
Baustelle
laden, fördern und entsorgen einschließlich Transport-
und
Deponiegebühren.
Einschließlich für Filterstabilität Einbau von
Geotextil aus
Vliesstoff gemäß TL Geok E-StB 05
Geotextilrobustheitsklasse 3,
Öffnungsweite 0,06 mm bis 0,20 mm.
Menge: 100,000 m

**1.3.1.3.25 Sickerrohrleitung verlegen, Teilsickerrohr*PE-HD-Rohr**
Sickerrohrleitung in Sickeranlage verlegen. Schachtanschluss wird gesondert vergütet.
Einbau in liegende Sickerschicht.
Rohr DN/ID '160'
Teilsickerrohr (LP).
Rohr aus PE-HD Typ R 2 (innen glatt, außen gewellt).
Sickerraumsohle mit bindigem, steinfreiem Boden abdichten. Boden liefern oder bei Eignung gelagerten Boden
innerhalb
der Baustelle aufnehmen.
Fließsohlentiefe bis 1,25 m.
Menge: 100,000 m

**1.3.1.3.26 Dokumentation auf Datenträger liefern DVD**
Datenträger mit Dokumentationsdaten entsprechend den
Richtlinien der Stadt Jena liefern und übergeben, DVD,
Datenträgerformat/Schnittstelle, DXF
Menge: 1,000 St

**1.3.1.3.27 Zeichnungen anfertigen Bestandszeichnung**
STLB-Bau 2025-04 017
Vom AN sind folgende Zeichnungen anzufertigen:
Bestandszeichnungen, in Papierform.
Menge: 2,000 St

###### Bereich 1.3.1.4 Asphaltarbeiten

*Hinweis*
Grundsätzlich sollen alle Einbauflächen beim Einsatz
von
temperaturabgesenktem Walzasphalt ausschließlich unter
Verwendung von Straßenfertigern mit Absaugeinrichtung,
mit
thermoisolierten Transportmulden und bei geeigneten
Randbedingungen der Baustelle unter Verwendung eines
Beschickers eingebaut werden.

Grundlage für den Einbau der Asphaltschichten bildet
die ZTV
Asphalt-StB 26

Zusätzliche Angaben im Eignungsnachweis beim Einsatz
von
TA-Asphalt
Im Eignungsnachweis sind beim Einsatz von TA-Asphalt
folgende Angaben zu fordern:
Angabe zum Verfahren der Temperaturabsenkung (hier
sind folgende Unterscheidungen vorgesehen:
Schaumbitumen oder gebrauchsfertig
viskositätsverändertes Bitumen (TL V Bit-StB) oder
Zugabe
organisch oder Zugabe mineralisch oder Zugabe
oberflächenaktiv)
Angabe zum Bitumenvolumen, Bindemittelart und -sorte
des frisch zugegebenen Bitumens, Bindemittelart und
-sorte des resultierenden Bindemittels,
Äqui-Schermodultemperatur T(G* = 15 kPa) in °C und
zugehöriger Phasenwinkel in ° des resultierenden
Bindemittels nach den TP Bitumen-StB 25, Teil 3,
bei Verwendung von Polymermodifiziertem Bitumen
65/105-70 A und 45/80-65 A: Äqui Schermodultemperatur
T(G* = 15 kPa) in °C und zugehöriger Phasenwinkel in °
und Erweichungspunkt Ring und Kugel aus der
Erstprüfung,
bei Verwendung eines gebrauchsfertig
Viskositätsveränderten Bitumens: Art und Sorte,
Äqui-Schermodultemperatur T(G* = 15 kPa) in °C und
zugehöriger Phasenwinkel in ° des rückgewonnenen
Bindemittels aus der Erstprüfung,
bei Verwendung von viskositätsverändernden, organischen
Zusätzen: Hersteller, Typ, Produktbezeichnung, Menge in
M.-% bezogen auf den Bindemittelgehalt sowie
Äqui-Schermodultemperatur T(G* = 15 kPa) in °C und
zugehöriger Phasenwinkel in ° des rückgewonnenen
Bindemittels aus der Erstprüfung,
bei Verwendung von oberflächenaktiven Zusätzen zur
Temperaturabsenkung: Hersteller, Produktbezeichnung,
Menge in M.-% bezogen auf den Bindemittelgehalt,
bei Mitverwendung von Asphaltgranulat:
Äqui-Schermodultemperatur T(G* = 15 kPa) in °C
und zugehöriger Phasenwinkel des
rückgewonnenen Bindemittels aus den
Asphaltgranulaten

Temperaturgrenzwerte und Transport von
TA-Asphaltmischgut
Der Transport erfolgt in thermoisolierten
Transportmulden (mit
Thermoisolierung der Stirn- und Seitenflächen sowie des
Muldenbodens bei einem Wärmedurchgangswiderstand R =
1,65 m²K/W bei 20°C) mit einer Abdeckvorrichtung oder
in
geschlossenen Thermobehältern.
Gussasphalt ist in fahrbaren Rührwerkskesseln ständig
zu
rühren. Es sind nur Rührwerkskessel mit einem
fernbedienbaren Auslass zu verwenden.

Die Temperatur des Asphaltmischgutes muss folgende
Grenzwerte einhalten:
Asphaltmischgut für Asphalttragschichten,
Asphalttragdeckschichten und
Asphaltbinderschichten und Asphaltausgleichsschichten:
130 °C bis 150 °C
Asphaltmischgut für Asphaltdeckschichten und
Asphaltzwischenschichten aus
Walzasphalt: 140 °C bis 155 °C (bei Schichtdicken <
3,0 cm
bis 165 °C, ausgenommen Kompakte
Asphaltbefestigungen)
Gussasphalt: 200 °C bis 230 °C.

Beim Walzasphalt gilt die Temperaturspanne beim
Abkippen
vom LKW in den Kübel des Straßenfertigers bzw. des
Beschickers. Beim Gussasphalt gilt die Temperaturspanne
beim Verlassen des Rührwerkskessels.

Bei der Herstellung des Asphaltmischgutes für
Walzasphalte
dürfen die oberen Grenzwerte um bis zu 5 K
überschritten
werden, um ggf. auftretende Temperaturverluste bis zum
Einbau zu berücksichtigen.

Grenzwerte und Toleranzen Asphaltmischgut
Die Äqui-Schermodultemperatur T(G*=15 kPa) des aus dem
Asphaltmischgut rückgewonnenen Bindemittels darf die
in der
nachfolgenden Tabelle 16a angegebenen unteren
Grenzwerte
nicht unterschreiten und die oberen Grenzwerte nicht
überschreiten.

Tabelle 16a: Grenzwerte für Äqui-Schermodultemperatur
T(G*=15kPa) bei 1,59 Hz des aus dem Asphaltmischgut
rückgewonnenen Bindemittels
Straßenbaubitumen
Polymermodifiziertes Bitumen
Sorte
Unterer
Grenz
ert in °C
Unterer
Grenz
ert in °C
Sorte
Unterer
Grenz
ert in °C
Unterer
Grenz
ert in °C
70/100
43
59
45/80-50 A
44
64
50/70
46
62
25/55-55 A
48
70
30/45
52
68
10/40-65 A
56
76
20/30
55
71
45/80-65 A
48
66

65/105-70
A
43
61

Diese Grenzwerte gelten sowohl für die sortenreine
Verwendung von Straßenbaubitumen oder
Polymermodifizierten Bitumen nach den TL Bitumen-StB
als
auch bei der Mitverwendung von Asphaltgranulat. Bei
Einhaltung der Grenzwerte ist der Erweichungspunkt
Ring und
Kugel nicht maßgeblich. Eine Unter- oder
Überschreitung der
Grenzwerte nach Tabelle 16a stellt keinen Mangel dar,
wenn
die in der nachfolgenden Tabelle 16b aufgeführten
Grenzwerte
für den Erweichungspunkt Ring und Kugel eingehalten
werden.

Folgende Grenzwerte aus Tabelle 16b der ZTV
Asphalt-StB 26
sind zu berücksichtigen:

Tabelle 16b: Grenzwerte für den Erweichungspunkt Ring
und
Kugel des aus dem Asphaltmischgut rückgewonnenen
Bindemittels
Straßenbaubitumen
Polymermodifiziertes Bitumen
Sorte
Unterer
Grenz
ert in °C
Unterer
Grenz
ert in °C
Sorte
Unterer
Grenz
ert in °C
Unterer
Grenz
ert in °C
70/100
43
59
45/80-50 A
48
66
50/70
46
62
25/55-55 A
53
71
30/45
52
68
10/40-65 A
63
81
20/30
55
71
45/80-65 A

*)

65/105-70
A

*)
*) bezogen auf den Wert des Eignungsnachweises ± 8 K

Bei Verwendung von Bitumen nach den TL VBit-StB oder
bei
Verwendung von viskositätsverändernden, organischen
Zusätzen darf die Äqui-Schermodultemperatur T(G*=15
kPa)
des rückgewonnenen Bindemittels die im Eignungsnachweis
angegebene Äqui-Schermodultemperatur T(G*=15 kPa) um
nicht mehr als 8 K über- oder unterschreiten.

Bei Verwendung von Bitumen nach den TL VBit-StB oder
von
viskositätsverändernden, organischen Zusätzen werden
keine
Anforderungen an die elastische Rückstellung des
rückgewonnenen Bindemittels gestellt.

Begleitende Messungen und Dokumentation während des
Einbaus
Beim Einbau von TA-Asphalt sind während des gesamten
Einbauzeitraums durch den Auftragnehmer folgende
Messungen durchzuführen und zu dokumentieren:

Wetter (mindestens stündlich)
Lufttemperatur (Messung in 2 Metern Höhe und
Temperatur der
Unterlage); mindestens
stündlich
Windgeschwindigkeit und -richtung (mindestens
stündlich oder
kontinuierlich)
Relative Luftfeuchte (mindestens stündlich oder
kontinuierlich)
Temperatur des angelieferten Asphaltmischguts bei jedem
Entladevorgang im Beschicker-
und Fertigerkübel.
Zunahme der Verdichtung von Beginn bis zum Ende des
Asphalteinbaus mittels Aufsetz-
Sonde (Elektromagnetische Messung (PQI Sonde) oder
Radioaktive Messung (Isotopensonde))
Dokumentation der aufgebrachten Bitumenemulsion
unmittelbar vor der Überbauung (Art und Ansprühmenge
der eingesetzten Bitumenemulsion, angesprühte Unterlage
je Einbaubahn, Lage der Einbaubahn, Station,
Datum/Uhrzeit und Foto)
Alternativ kann zur Beurteilung und Dokumentation einer
homogenen Verdichtung der Einsatz von Systemen zur
flächendeckenden dynamischen Verdichtungskontrolle von
Asphalt (FDVK) erfolgen.
Messung der Entwicklung der Oberflächentemperatur der
eingebauten Schicht. Dies erfolgt unter Einsatz von
Systemen zur kontinuierlichen Temperaturmessung auf
Basis von Infrarotmessungen zur Erfassung des
Temperaturprofils über die gesamte Einbaubreitedirekt
hinter der Einbaubohle mit einem Messabstand von = 25
cm (zwischen den Messpunkten einer Messlinie) und = 25
cm zwischen den Messlinien erfolgen.

Die Ergebnisse dieser Messungen während des Einbaus
sind
dem Aufraggeber unverzüglich nach dem Asphalteinbau zu
übergeben.

*Hinweis*
Deckschichten sind grundsätzlich ohne Nähte
herzustellen.

Erschwernisse für das Arbeiten entlang von Borden,
Rinnen,
Einfassungen, Einbauteilen, Kleinflächen, Zwickeln
werden
nicht gesondert vergütet und sind in die nachfolgenden
Positionen einzurechnen.
Mehrmengen auf Grund erforderlicher Rückschnitte an
Anschlüssen oder technologisch bedingte Pausen werden
nicht
gesondert vergütet.

*Hinweis*
Erschwernisse, die im Zusammenhang mit dem
Vorhandensein
von Einbauteilen aller Art entstehen, sind in die
Einheitspreise
einzurechnen und werden nicht gesondert vergütet.

**1.3.1.4.1 Asphaltbefestigung trennen, Anschlussbereiche**
StL-Nr. 2211130383109
Asphaltbefestigung geradlinig trennen.
in Einzelflächen längs und quer zur Fahrbahnachse,
Trennen durch Schneiden.
Dicke der Asphaltbefestigung '8 - 15 cm'
Menge: 19,000 m

**1.3.1.4.2 Asphaltbefestigung aufnehmen Fahrbahn**
StL-Nr. 22111302810909103
Asphaltbefestigung aufbrechen und aufnehmen.
Fläche = Fahrbahn.
Dicke der Asphaltbefestigung '10 - 25 cm'
Gesamtaufbruchtiefe '10 - 25 cm; maximale Breite 8 m'
Aufbruchstücke zerkleinern, Kantenlängen höchstens
25 cm.
Aufbruchgut nach Wahl des AN verwerten.
Menge: 910,000 m2

**1.3.1.4.3 Anschluss a. Fuge Anschlussbereiche**
StL-Nr. 22111391221061001
Anschluss als Fuge mit Fugenmasse herstellen.
Querfuge.
In der Asphaltdeckschicht ausbilden.
Fugenspalttiefe = 40 mm.
Fugenspaltbreite = 10 mm.
Mit heiß verarbeitbarer Fugenmasse Typ N2, einschließlich zugehörigem und zuvor aufgetragenem Voranstrichmittel.
Menge: 19,000 m

**1.3.1.4.4 Bitumenhaltiges Bindemittel, Schnittkanten Anschluss vorhandene Straßen**
Bitumenhaltiges Bindemittel an Schnittkanten
aufbringen.
In Verkehrsflächen der Belastungsklasse Bk 10
Rand = Asphaltbefestigung.
Bindemittel C 60 BP4-S
Bindemittelmenge gem. ZTV Asphalt StB 07, zur
Herstellung bzw. Gewährleistung des Haftverbundes
Anschluss an vorhandene Straßen.
Schnittflächen vor Auftrag reinigen.
Position gilt für alle Lagen.
Abrechnungslänge einmal pro Straßenanbindung,
keine gesonderte Vergütung für jede einzelne
Asphaltschicht.
Menge: 19,000 m

**1.3.1.4.5 Temperaturabgesenkte Asphalttragschicht AC 32 T N, d = 26 cm, herstellen**
Asphalttragschicht aus temperaturabgesenktem
Asphaltbeton
AC 32 T N [30/45//35/50 VL] herstellen.
Asphaltmischgut nach TL Asphalt-StB 26 liefern, in
thermoisolierten Transportbehältern zur Einbaustelle
transportieren, mit Straßenfertiger in gleichmäßiger
Dicke
einbauen und profilgerecht verdichten.
Einbaubereich: Fahrbahn.
Belastungsklasse: Bk10.
Einbaudicke im verdichteten Zustand: 26 cm in 2 Lagen.
Resultierendes Bindemittel: 35/50 VL.
Straßenfertiger: mit Absaugeinrichtung.
Die geforderte Ebenheit, Querneigung, Höhenlage und
Oberflächenbeschaffenheit sind herzustellen.
Ausführung nach ATV DIN 18317, ZTV Asphalt-StB 26,
Teil 1,
TL Asphalt-StB 26, TL VBit-StB, TP Asphalt-StB und
RStO in
der vertraglich vereinbarten Fassung.
Abgerechnet wird nach der Fläche der fertig eingebauten
Asphalttragschicht.
Menge: 850,000 m2

**1.3.1.4.6 Unterlage reinigen Asphaltbef., auf Tragschicht, 1. Lage**
Unterlage reinigen. Anfallendes Kehrgut der Verwertung
nach
Wahl des AN zuführen.
Unterlage = Asphaltbefestigung der Tragschicht, 1.
Lage.
Bei Bedarf Einsatz mit Hochdruckreiniger.
Vor Einbau der Tragschicht, 2. Lage.
Menge: 850,000 m2

**1.3.1.4.7 Unterlage reinigen Asphaltbef., auf Tragschicht, 2. Lage**
Unterlage reinigen. Anfallendes Kehrgut der Verwertung
nach
Wahl des AN zuführen.
Unterlage = Asphaltbefestigung der Tragschicht, 2.
Lage.
Bei Bedarf Einsatz mit Hochdruckreiniger.
Vor Einbau der Binderschicht.
Menge: 850,000 m2

**1.3.1.4.8 Bitumenemulsion aufsprühen Bk10 vor Binderschicht**
StL-Nr. 221113063110192
Bitumenemulsion zur Herstellung des Schichtenverbundes
aufsprühen.
Auf Verkehrsflächen der Belastungsklassen Bk100 bis
Bk3,2.
Unterlage = Asphaltbefestigung, frisch.
Bindemittel = C60BP4-S.
Bindemittelmenge 'gem. ZTV Asphalt StB 26, zur
Herstellung
bzw. Gewährleistung des Schichtenverbundes'
Vor Einbau Asphaltbinderschicht.
Menge: 850,000 m2

**1.3.1.4.9 Temperaturabgesenkte Asphaltbinderschicht AC 16 B S, d = 8 cm, herstellen**
Asphaltdeckschicht aus temperaturabgesenktem
Asphaltbeton
AC 16 B S [10/40-65 A//PmB 10/25 VL] herstellen.
Asphaltmischgut nach TL Asphalt-StB 26 liefern, in
thermoisolierten Transportbehältern zur Einbaustelle
transportieren, mit Straßenfertiger in gleichmäßiger
Dicke
einbauen und profilgerecht verdichten.
Einbaubereich: Fahrbahn.
Belastungsklasse: Bk10.
Einbaudicke im verdichteten Zustand: 8 cm.
Resultierendes Bindemittel: PmB 10/25 VL.
Straßenfertiger: mit Absaugeinrichtung.
Die geforderte Ebenheit, Querneigung, Höhenlage und
Oberflächenbeschaffenheit sind herzustellen. Die
Anforderungen an die Griffigkeit der fertigen
Asphaltdeckschicht sind einzuhalten.
Ausführung nach ATV DIN 18317, ZTV Asphalt-StB 26,
Teil 1,
TL Asphalt-StB 26, TL VBit-StB, TP Asphalt-StB und
RStO in
der vertraglich vereinbarten Fassung.
Abgerechnet wird nach der Fläche der fertig eingebauten
Asphaltbinderschicht.
Menge: 850,000 m2

**1.3.1.4.10 Unterlage reinigen Asphaltbef., auf Binderschicht**
Unterlage reinigen. Anfallendes Kehrgut der Verwertung
nach
Wahl des AN zuführen.
Unterlage = Asphaltbefestigung der Binderschicht.
Bei Bedarf Einsatz mit Hochdruckreiniger.
Vor Einbau der Deckschicht.
Menge: 850,000 m2

**1.3.1.4.11 Zulage Einbauhilfe Binder 0-3 Grad**
StL-Nr. 22290083301
Zulage für den Einbau der Binder- oder Deckschicht
bei niedrigen Außentemperaturen. Zulage umfasst
Zusatz einer Einbauhilfe (z.B. Zeolithe) zum Mischgut.
Einbau der Binderschicht.
Außentemperaturen (Luft und/oder Unterlage) zwischen
>= 0 Grad Celsius und <= +3 Grad Celsius.
Menge: 850,000 m2

**1.3.1.4.12 Bitumenemulsion aufsprühen Bk10 vor Deckschicht**
StL-Nr. 221113063110193
Bitumenemulsion zur Herstellung des Schichtenverbundes
aufsprühen.
Auf Verkehrsflächen der Belastungsklassen Bk100 bis
Bk3,2.
Unterlage = Asphaltbefestigung, frisch.
Bindemittel = C60BP4-S.
Bindemittelmenge 'gem. ZTV Asphalt StB 07-13,
zur Herstellung
bzw. Gewährleistung des Schichtenverbundes'
Vor Einbau Asphaltdeckschicht.
Menge: 850,000 m2

**1.3.1.4.13 Temperaturabgesenkte Asphaltdeckschicht AC 11 D SP, d = 4 cm, herstellen**
Asphaltdeckschicht aus temperaturabgesenktem
Asphaltbeton
AC 11 D SP [25/55-55 A//PmB 25/45 VL] herstellen.
Asphaltmischgut nach TL Asphalt-StB 26 liefern, in
thermoisolierten Transportbehältern zur Einbaustelle
transportieren, mit Straßenfertiger in gleichmäßiger
Dicke
einbauen und profilgerecht verdichten.
Einbaubereich: Fahrbahn.
Belastungsklasse: Bk10.
Einbaudicke im verdichteten Zustand: 4 cm.
Resultierendes Bindemittel: PmB 25/45 VL.
Straßenfertiger: mit Absaugeinrichtung.
Die geforderte Ebenheit, Querneigung, Höhenlage und
Oberflächenbeschaffenheit sind herzustellen. Die
Anforderungen an die Griffigkeit der fertigen
Asphaltdeckschicht sind einzuhalten.
Ausführung nach ATV DIN 18317, ZTV Asphalt-StB 26,
Teil 1,
TL Asphalt-StB 26, TL VBit-StB, TP Asphalt-StB und
RStO in
der vertraglich vereinbarten Fassung.
Abgerechnet wird nach der Fläche der fertig eingebauten
Asphaltdeckschicht.
Menge: 850,000 m2

**1.3.1.4.14 Zulage Einbauhilfe Decksch. 3-5 Grad**
StL-Nr. 22290083302
Zulage für den Einbau der Binder- oder Deckschicht
bei niedrigen Außentemperaturen. Zulage umfasst
Zusatz einer Einbauhilfe (z.B. Zeolithe) zum Mischgut.
Einbau der Deckschicht.
Außentemperaturen (Luft und/oder Unterlage) zwischen
>= +3 Grad Celsius und <= +5 Grad Celsius.
Menge: 850,000 m2

**1.3.1.4.15 Abstumpfungsmaßnahme durchführen**
StL-Nr. 2211139523191
Abstumpfungsmaßnahme zur Erhöhung der Anfangsgriffigkeit durch gleichmäßiges Aufbringen und Einwalzen von
Abstreukörnung durchführen. Nicht gebundene Abstreukörnung aufnehmen und nach Wahl des AN verwerten.
Abstreukörnung = leicht bituminierte Lieferkörnung 1/3.
Aus Gestein wie grobe Gesteinskörnung in Asphaltdeckschicht.
Abstreumenge 'gem. ZTV Asphalt StB 26, zur Herstellung
bzw. Gewährleistung des Schichtenverbundes'
Maschinell abstreuen.
Menge: 850,000 m2

**1.3.1.4.16 Schachtabdeckung anpassen**
Schachtabdeckung freilegen und nach Bauablauf Zug um
Zug auf neue planmäßige Höhe setzen.
Aufbrucharbeiten zum Freilegen der Schachtabdeckung
ausführen
in Fläche aus bituminösem Material,
höher setzen bis 30 cm.
notwendige Ausgleichsringe liefern
Fuge mit Mörtel MG III nach DIN 1053 füllen.
Füllung glattstreichen.
Verfüllung bituminöse Schichten.
Menge: 4,000 St

**1.3.1.4.17 Einbauteile in Asphaltbef. anpassen**
Einbauteile (Hydranten-, Schieberkappen) in
Asphaltbefestigung freilegen und an die neue Höhe
anpassen. Freigelegten Bereich verfüllen und
verdichten. Aufbruchmaterial der Verwertung nach Wahl
des AN zuführen.
Einbauteil in Fahrbahn oder Nebenanlage
Höher setzen bis 30 cm.
Verfüllung bituminöse Schichten.
Menge: 9,000 St

**1.3.1.4.18 Anschluss als Fuge herstellen, Schachtabdeckungen**
Anschluss der Asphaltdecke oder halbstarren
Deckschicht als
Fuge herstellen.
Fuge 'Schachtabdeckungen'
In 'Asphaltdeckschicht oder halbstarren Deckschicht mit
zwangsgeführtem Fugenschneider zwischen Einbauteil und
DS
herstellen. '
Fugenspalttiefe 4,0 cm.
Fugenspaltbreite 10 mm.
Fugenraum verfüllen 'gemäß ZTV Fug-StB 15'
Mit heiß verarbeitbarer Fugenmasse Typ N2.
Menge: 4,000 St

**1.3.1.4.19 Anschluss als Fuge herstellen, Hausanschlussschieber**
Anschluss der Asphaltdecke oder halbstarren
Deckschicht als
Fuge herstellen.
Fuge 'um Kappe Hausanschlussschieber'
In 'Asphaltdeckschicht oder halbstarren Deckschicht mit
zwangsgeführtem Fugenschneider zwischen Einbauteil und
DS
herstellen. '
Fugenspalttiefe 4,0 cm.
Fugenspaltbreite 10 mm.
Fugenraum verfüllen 'gemäß ZTV Fug-StB 15'
Mit heiß verarbeitbarer Fugenmasse Typ N2.
Menge: 7,000 St

**1.3.1.4.20 Anschluss a. Fuge Bord**
StL-Nr. 22111391251061001
Anschluss als Fuge mit Fugenmasse herstellen.
Randfuge vor Borden, Übergängen, Abläufen u.ä.
In der Asphaltdeckschicht ausbilden.
Fugenspalttiefe = 40 mm.
Fugenspaltbreite = 10 mm.
Mit heiß verarbeitbarer Fugenmasse Typ N2, einschließlich zugehörigem und zuvor aufgetragenem Voranstrichmittel.
Menge: 230,000 m

*Hinweis*

**1.3.1.4.21 Asphalt fräsen 5 cm, für halbstarre Decke**
StL-Nr. 22111300519401911
Asphalt fräsen und Fräsgut aufnehmen. Anschlusskante
geradlinig auf Frästiefe herstellen. Der Schnittlinienabstand darf maximal 15 mm betragen.
Asphaltdeckschicht.
Asphaltschicht 'Asphaltdeck- und - binderschicht'
Frästiefe über 4,5 bis 6 cm.
Fläche = Fahrbahn.
Breite 'bis 3 m'
Fräsasphalt nach Wahl des AN verwerten.
Unebenheiten der gefrästen Fläche höchstens 4 mm innerhalb einer 4,00 m langen Messstrecke in Längs- und
Querrichtung.
Menge: 36,000 m2

**1.3.1.4.22 Unterlage reinigen gefr. Asphaltsch.**
StL-Nr. 2211130583000
Unterlage reinigen. Anfallendes Kehrgut nach Wahl des
AN verwerten.
Unterlage = gefräste Asphaltschicht.
Menge: 36,000 m2

**1.3.1.4.23 Bitumenemulsion aufsprühen Bk10**
StL-Nr. 221113063120199
Bitumenemulsion zur Herstellung des Schichtenverbundes
aufsprühen.
Auf Verkehrsflächen der Belastungsklassen Bk100 bis
Bk3,2.
Unterlage = Asphaltbefestigung, gefräst.
Bindemittel = C60BP4-S.
Bindemittelmenge 'gem. ZTV Asphalt StB 26, zur
Herstellung
bzw. Gewährleistung des Schichtenverbundes'
Vor Einbau 'Halbstarrer Deckschicht'
Menge: 36,000 m2

**1.3.1.4.24 Halbstarre Deckschicht ATG 11 herst. Bk10 25 Vol% Hohlraumgehalt**
Halbstarre Deckschicht HD 11 aus einem hohlraumreichen
Traggerüst aus Asphaltmischgut ATG 11 und einem
Verfüllmörtel in zwei Arbeitsgängen nach Unterlagen
des AG
herstellen. Fugen der Unterlage übernehmen. Asphalttraggerüst ohne Verwendung von Asphaltgranulat. Hohlraumgehalt des Asphalttraggerüstes 25 Vol.-v.H. bis
30 Vol.-v.H. Grobe Gesteinskörnung Kategorie SZ 18.
Kornformkennzahl höchstens 10. Hohlräume des Asphalttraggerüstes mit Verfüllmörtel vollständig verfüllen. Verfüllmörtel mit Größtkorn von höchstens 0,25 mm. Festmörtel mit folgenden Eigenschaften bei Erstprüfung:
Schwindmaß im Festmörtel höchstens 5 mm/m. Biegezugfestigkeit nach drei Tagen mindestens 10 MPa. Biegezugfestigkeit nach 28 Tagen mindestens 12 MPa. Druckfestigkeit nach drei Tagen mindestens 65 MPa. Druckfestigkeit
nach 28 Tagen mindestens 100 MPa. Überschussmörtel
durch scharfes Abziehen über die Gesteinsköpfe entfernen und nach Wahl des AN verwerten. Halbstarre Deckschicht im frischen Zustand mit Betonnachbehandlungsmittel als Verdunstungsschutz nachbehandeln.
In Verkehrsflächen der Belastungsklassen Bk10 bis
Bk1,8.
Einbaudicke des Asphalttraggerüstes = 5 cm einschließlich Abdichtung.
Bitumenpaar:
Resultierendes Bindemittel: PmB 25/45 VL
Ausführung nach ATV DIN 18317, ZTV Asphalt-StB 26,
Teil 1,
TL Asphalt-StB 26, TL VBit-StB, TP Asphalt-StB und
RStO in
der vertraglich vereinbarten Fassung.
Abgerechnet wird nach der Fläche der fertig eingebauten
halbstarren Deckschicht.
Menge: 36,000 m2

**1.3.1.4.25 Kugelstrahlen der halbstarren Deckschicht**
Kugelstrahlen der halbstarren Deckschicht (staubfrei)
zur
Erzielung einer geeigneten Anfangsgriffigkeit und
eines optisch
sauberen und homogenen Flächenbilds.
Entfernen vorhandener Schlämme- und Bitumenschicht bis
zur
Freilegung der Gesteinskörnungsstruktur des
Asphalttraggerüstes, ohne dieses zu zerstören.
Die Hotspotbildung in der Strahlbahnmitte ist zu
minimieren.
Die
Strahlbahnen sind gerade zu halten bzw. Kurven
entsprechend
der geometrischen
Flächenform anzupassen. Soweit es die geometrische
Flächenform erlaubt, ist der Überlappungsbereich auf
ein
Minimum (max. 2 cm) zu reduzieren.
Strahlgut einer Verwertung nach Wahl des AN zuführen.
Menge: 36,000 m2

**1.3.1.4.26 Fuge herstellen, ausräumen HD**
Fuge in halbstarre Deckschicht nachträglich,
frühestmöglich,
sobald der Abbindevorgang des Mörtels es zulässt, mit
zwangsgeführtem Fugenschneider herstellen und
ausräumen.
Ausführung in halbstarrer Deckschicht HD 11, als
Längs- und Querfuge, zwischen Borde und HD 11
Fugentiefe 55 mm,
Fugenbreite 15 mm.
Anfallendes Material ist vom AN zu entsorgen.
Menge: 12,000 m

**1.3.1.4.27 Fuge füllen mit Fugenmasse, T 55 mm, B 15 mm, HD**
Fuge in Halbstarre Deckschicht, Fugenspalt mit
Druckluft säubern, soweit erforderlich trocknen.
Fugenraum mit heiß verarbeitbarer Fugenmasse Typ N 2
füllen, zwischen Borde und HD 11
Anschluß längs und quer
Fugentiefe: 55 mm
Fugenbreite: 15 mm
Menge: 18,000 m

**1.3.1.4.28 Abdichten Borde, Rinnen**
Öffnungen in Borden, Rinnen und
Entwässerungseinrichtungen
sind im Anschlussbereich der Halbstarren Deckschicht
mit
geeigneten Materialien - beispielsweise
hitzebeständigem
Silikon oder Magermischung Sand/Zement - so
abzudichten,
dass kein Mörtel abfließen kann.
Menge: 12,000 m

**1.3.1.4.29 Verkehrsfläche kehren**
StL-Nr. 22111397721
Verkehrsfläche mit einer selbstaufnehmenden Kehrmaschine nach Verkehrsfreigabe unverzüglich nach Aufforderung
durch den AG kehren. Kehrgut aufnehmen und nach Wahl
des AN verwerten.
Verkehrsfläche = Fahrbahndeckschicht aus Walzasphalt.
Erforderliche Verkehrssicherungsmaßnahmen durchführen.
Menge: 850,000 m2

##### Abschnitt 1.3.2 Nebenanlagen

###### Bereich 1.3.2.1 Erdarbeiten

**1.3.2.1.1 Strauchbestand roden**
StL-Nr. 224106010110001
Strauchbestand und sonstiger Aufwuchs bis 0,10 m Stammdurchmesser, in 1,00 m Höhe über dem Erdboden gemessen,
mit Wurzelwerk roden. Abrechnung nach Fläche der
größten Ausdehnung des Strauchwerks.
Mittlere Höhe bis 2,00 m.
Neigung der Rodungsfläche steiler als 1:4.
Schlagabraum nach Wahl des AN verwerten.
Menge: 20,000 m2

**1.3.2.1.2 Oberboden abtragen**
Oberboden ggf. einschließlich Vegetationsdecke abtragen
und der Verwertung nach Wahl des AN zuführen.
Dicke des Abtrages i.M. 20 cm.
Abgerechnet wird nach Abtragsprofilen.
Teilflächen.
Menge: 120,000 m2

**1.3.2.1.3 Gesiebten Oberboden auftragen**
Gesiebten Oberboden liefern und auftragen,
Auftragsdicke i.M 20 cm.
Körnung max. 0/2 cm
Vorbereiten zur Ansaat von Rasen
Im Bereich der Rasenflächen Rasenplanum herstellen,
verdichten.
Aufmaß durch Mengenermittlung an der Auftragsstelle.
Flächen hinter Borden.
Menge: 120,000 m2

**1.3.2.1.4 Oberbodenfläche für Rasenansaat**
Oberbodenfläche für Rasenansaat vorbereiten.
Fläche fräsen. Feinplanum + - 1 cm herstellen. Fläche
höhenbündig mit Fahrbahnrand einbauen.
erforderlichenfalls nochmals Oberboden auffüllen.
Fläche nach Rasenansaat abwalzen.
Menge: 120,000 m2

**1.3.2.1.5 Boden bzw. Fels lös. u. verwerten**
Nicht überwachungsbedürftiger Boden bzw. Fels aus
Abtragsbereichen lösen, laden und der Verwertung nach
Wahl des AN zuführen. Die Herstellung von Mulden und
Gräben wird gesondert vergütet. Abgerechnet wird nach
Abtragsprofilen.

Homogenbereich E-A, E-B und E-C gemäß Baugrundgutachten
Abfallschlüsselnummer u. Abfallbezeichnung n. AVV:
17 05 04 Boden und Steine mit Ausnahme derjenigen, die
unter 17 05 03 fallen.
bis einschließlich Boden nach LAGA Z 1.1.

Profilgerecht lösen.
Örtliche Vertiefungen im Planum, die beim Boden- und
Felsabtrag entstehen, mit geeignetem, nicht
frostempfindlichem Material verfüllen.

Schicht = Auffüllung und Boden bzw. Fels aus Abtragsbereichen,
Abrechnung nach Abtragsprofilen.
Menge: 70,000 m3

**1.3.2.1.6 Boden für Untergrundverbesserung lösen**
Nicht überwachungsbedürftiger Boden bzw. Fels aus
Abtragsbereichen lösen, laden und der Verwertung nach
Wahl des AN zuführen. Die Herstellung von Mulden und
Gräben wird gesondert vergütet. Abgerechnet wird nach
Abtragsprofilen.

Homogenbereich E-A, E-B und E-C gemäß Baugrundgutachten
Abfallschlüsselnummer u. Abfallbezeichnung n. AVV:
17 05 04 Boden und Steine mit Ausnahme derjenigen, die
unter 17 05 03 fallen.
bis einschließlich Boden nach LAGA Z 1.1.

Profilgerecht lösen.
Örtliche Vertiefungen im Planum, die beim Boden- und
Felsabtrag entstehen, mit geeignetem, nicht
frostempfindlichem Material verfüllen.

Schicht = Auffüllung und Boden bzw. Fels aus Abtragsbereichen für Untergrundverbesserung.
Aushubtiefe bis ca. 0,3 m ab UK Frostschutzschicht.
Menge: 80,000 m3

**1.3.2.1.7 Zulage Entsorgung Aushub LAGA Z 1.2**
Zulage zu Boden der Zuordnungsklasse LAGA Z 1.2, Aushub
einer zugelassenen Entsorgungsstelle nach Wahl des AN
zuführen. Zusätzliche Aufwendungen für die
Zwischenlagerung
des Aushubmaterials auf einem Lager des AN außerhalb
des
Baustellenbereiches und die Separierung des Aushubs
gemäß
LAGA-Zuordnungsklassen ist einzukalkulieren.
Entsorgungsgebühren werden vom AN übernommen.
Diese Position kommt nur nach entsprechendem
labortechnischen Nachweis der Kontaminierung des
Aushubmaterials durch ein vom AG beauftragtes
Prüflabor zur
Anwendung. Die Hinweise zur Ausführung und Abrechnung
von
Tiefbauleistungen, Punkt 5 (Mineralische Abfälle und
Ausbaustoffe) sind bei der Kalkulation zu beachten und
daraus
resultierende Aufwendungen in den Einheitspreis
einzukalkulieren.
Vom Bieter vorgesehene Entsorgungsstelle:
'....................................................'
Menge: 100,000 t

**1.3.2.1.8 Probefeld anlegen**
Probefeld nach Vorgabe AG/BÜ anlegen.
Probefeld zur Ermittlung der erforderlichen Stärke des
Bodenaustausches bzw. der Bodenverbesserung,
Probefeldfläche ca. 3 m x 3 m x 0,25 m.
Einbringen von Bodenaustauschmaterial und Entsorgung.
Frostschutzmaterial 0/45
Verdichten bis zur Standfestigkeit mit Ermittlung der
erforderlichen Verdichtungsübergänge und
Verdichtungsgeräte.
Plattendruckversuch nach DIN 18134 durchführen,
einschließlich Bereitstellung sämtlicher Geräte sowie
Auswertung und Darstellung der Messergebnisse.
Mit der Durchführung der Plattendruckversuche muss eine
anerkannte Prüfstelle für Kontrollprüfungen im Erdbau
nach
ZTVE beauftragt werden.
Die Prüfstelle darf nicht zum Unternehmen des AN oder
dessen
Zweigstellen gehören.
Die Position beinhaltet auch die Bereitstellung eines
Belastungsfahrzeuges.
Plattendruckversuch wird nicht gesondert vergütet.
Menge: 1,000 St

**1.3.2.1.9 Planum herstellen**
Planum herstellen und verdichten.
Max. Abweichung von der Sollhöhe +2/-2 cm.
Verformungsmodul =  45 MN/m2.
Mehraufwendungen für Verdichten an Mauern,
Einfriedungen
und Gebäuden werden nicht gesondert vergütet.
Menge: 310,000 m2

**1.3.2.1.10 Geotextil als Trennschicht verlegen**
Geotextil als Trennschicht verlegen. Überlappung mind.
0,5 m. Charakteristische Öffnungsweite O 90 bei Vliesstoffen mind.0,06 mm und max. 0,16 mm, bei Folienbändchengeweben mind. 0,06 mm und max. 0,4 mm. Überschüttung wird gesondert vergütet Abgerechnet wird die überdeckte Fläche.
Material = Vliesstoff,
Geotextilrobustheitsklasse 3.
Menge: 310,000 m2

**1.3.2.1.11 Mehraufwand vorh. Leitungen**
Mehraufwand bei der Ausführung der Aushub- und
Verfüllarbeiten einschließlich des ungebundenen
Oberbaues in Folge von vorhandenen Leitungen
unter Beachtung der einschlägigen Vorschriften.
Spartenträger 'Niederspannungs-, Beleuchtungskabel,
Telekom- und Kabel Deutschland
Anzahl der Kabel oder Leerrohre 1 bis 2 Stück'
freilegen, unterqueren, abhängen und sichern der Kabel
einschließlich erforderliche Handschachtung
ist einzurechnen und wird nicht gesondert vergütet,
Verlauf der Leitung längs und querend,
Herstellung Auflager und Abdeckung der Leitungszone mit
Sand.
im Bereich des Straßen- und Gehwegbaues während der
gesamten Bauzeit.
Beschädigtes Warnband erneuern und fachgerecht
verbinden.
Absanden.
Menge: 150,000 m

**1.3.2.1.12 Suchgraben ausheben**
Boden für Suchgraben ausheben,
zur Freilegung von Kabeln und Leitungen,
ab Geländeoberfläche,
Aushub entsorgen.
Aushubtiefe bis 2,00 m,
Homogenbereich E-A, E-B und E-C gemäß Baugrundgutachten
Abfallschlüsselnummer u. Abfallbezeichnung n. AVV:
17 05 04 Boden und Steine und 17 05 03*.
Verdichtungsfähiges Austauschmaterial einbauen.

Oberflächenaufbruch wird nicht gesondert vergütet.
Verbau entsprechend statischen und konstruktiven
Erfordernissen herstellen, vorhalten und von der
Baustelle entfernen.
Wasserhaltung bis zu einer Pumpenleistung von 10 m3
Fördermenge mal 5 m Förderhöhe je Stunde und Suchgraben
ausführen.
Abgerechnet wird mit senkrechten Wänden.
Jede Suchschachtung ist mit einer Fotodokumentation zu
belegen.

Die Position kommt nur auf Anweisung des AG zur
Ausführung.
Anderenfalls erfolgt keine Vergütung.
Menge: 5,000 m3

**1.3.2.1.13 Magerbeton**
Magerbeton für Ummantelung vorh. Leitungen und Kabel
einbauen.
Als bauzeitliche Sicherung.
Die Position kommt nur auf Anweisung des AG zur
Ausführung.
Anderenfalls erfolgt keine Vergütung.
Menge: 3,000 m3

**1.3.2.1.14 Hindernis im Boden**
Hindernis im Boden
aus Mauerwerk und Beton,
abbrechen und aufnehmen, das Abbruchmaterial
wird Eigentum des AN und ist zu beseitigen.
Menge: 3,000 m3

###### Bereich 1.3.2.2 Schichten ohne Bindemittel

**1.3.2.2.1 Frostschutzschicht herstellen für Untergrundverbesserung Gehweg**
StL-Nr. 22690011050319901
Frostschutzschicht aus Baustoffgemisch für Frostschutzschichten herstellen. Gesteinsspezifische Anforderungen
gem. TL Gestein-StB und zugeh. Einführungsschreiben.
Erschwernisse durch Einbauten, Schächte und
Straßenabläufe werden gesondert vergütet.
In Verkehrsflächen für Geh- und Radwege.
Baustoffgemisch 0/45.
Umweltrelevante Anforderungen beim Einsatz von
Baustoffgemischen nach Unterlagen des AG.
Verdichtungsgrad/Verformungsmodul '45 MN/m²'
Einbaudicke '25 cm'
Abgerechnet wird nach Auftragsprofilen.
Menge: 63,000 m3

**1.3.2.2.2 Frostschutzschicht herstellen für Untergrundverbesserung Bk0,3, Zufahrt**
StL-Nr. 22690011040319901
Frostschutzschicht aus Baustoffgemisch für Frostschutzschichten herstellen. Gesteinsspezifische Anforderungen
gem. TL Gestein-StB und zugeh. Einführungsschreiben.
Erschwernisse durch Einbauten, Schächte und
Straßenabläufe werden gesondert vergütet.
In Verkehrsflächen der Belastungsklasse Bk0,3.
Baustoffgemisch 0/45.
Umweltrelevante Anforderungen beim Einsatz von
Baustoffgemischen nach Unterlagen des AG.
Verdichtungsgrad/Verformungsmodul '45 MN/m²'
Einbaudicke '25 cm'
Abgerechnet wird nach Auftragsprofilen.
Menge: 15,000 m3

**1.3.2.2.3 Schottertragschicht herstellen Gehweg, Dicke 15 cm**
StL-Nr. 22690014551119101
Schottertragschicht herstellen.
Gesteinsspezifische Anforderungen gem. TL Gestein-StB
und zugeh. Einführungsschreiben.
Erschwernisse durch Einbauten, Schächte und
Straßenabläufe werden gesondert vergütet.
In Verkehrsflächen für Geh- und Radwege.
Feinanteil Kategorie UF 3.
Baustoffgemisch 0/32.
Umweltrelevante Anforderungen beim Einsatz von
Baustoffgemischen nach Unterlagen des AG.
Verdichtungsgrad/Verformungsmodul '>= 80 MPa'
Einbaudicke = 15 cm.
Ungleichförmigkeitszahl U mindestens 13. Die Filterstabilität gegenüber dem Bettungsmaterial muss
eingehalten werden.
Menge: 250,000 m2

**1.3.2.2.4 Schottertragschicht herstellen Zufahrt Bk0,3, Dicke 15 cm**
StL-Nr. 22690014541119101
Schottertragschicht herstellen.
Gesteinsspezifische Anforderungen gem. TL Gestein-StB
und zugeh. Einführungsschreiben.
Erschwernisse durch Einbauten, Schächte und
Straßenabläufe werden gesondert vergütet.
In Verkehrsflächen der Belastungsklasse Bk0,3.
Feinanteil Kategorie UF 3.
Baustoffgemisch 0/32.
Umweltrelevante Anforderungen beim Einsatz von
Baustoffgemischen nach Unterlagen des AG.
Verdichtungsgrad/Verformungsmodul '>= 120 MPa'
Einbaudicke = 15 cm.
Ungleichförmigkeitszahl U mindestens 13. Die Filterstabilität gegenüber dem Bettungsmaterial muss
eingehalten werden.
Menge: 60,000 m2

**1.3.2.2.5 Frostschutzschicht herstellen Zufahrt Bk0,3, Dicke 20 cm**
StL-Nr. 22690011040314901
Frostschutzschicht aus Baustoffgemisch für Frostschutzschichten herstellen. Gesteinsspezifische Anforderungen
gem. TL Gestein-StB und zugeh. Einführungsschreiben.
Erschwernisse durch Einbauten, Schächte und
Straßenabläufe werden gesondert vergütet.
In Verkehrsflächen der Belastungsklasse Bk0,3.
Baustoffgemisch 0/45.
Umweltrelevante Anforderungen beim Einsatz von
Baustoffgemischen nach Unterlagen des AG.
Verformungsmodul EV2 auf der Oberfläche mindestens 100
MN/m2.
Einbaudicke '20 cm'
Abgerechnet wird nach Auftragsprofilen.
Menge: 12,000 m3

###### Bereich 1.3.2.3 Pflaster, Platten, Borde, Rinnen

*Hinweis*
Die nachfolgenden Ausführungen sind in die einzelnen
Positionen einzurechnen, sofern nichts anderes
ausgewiesen
ist.

Grundsätzlich gilt:
Erfolgt die Verlegung nicht entsprechend den gültigen
Regeln und Vorschriften für die Pflaster- und
Plattenverlegung, erfolgt keine Abnahme.

Reihenpflaster
Die Reihen sind rechtwinkelig zur Achse zu verlegen.
Die Ausführung von dazu erforderlichen Radialreihen
wird
gesondert vergütet.
Grundsätzlich sind alle Pflasterreihen mit einem
Saumstein
einzufassen. D.h. überall dort, wo Pflasterflächen
enden
(Begrenzungen, Mauern, Bordsteine, Einbauten,
Anschlüsse an
andere Verkehrsflächen), sind ohne besondere Angaben
Einzeiler als Bund zu versetzen. An die Steinformate
werden
hier dieselben Forderungen wie bei Mulden- und
Läuferreihen
gestellt.

Einbauten > 0,5 m2 sind mit einer Läuferzeile
einzufassen.
Diese Leistung ist einzukalkulieren.
Bei Einbauten < 0,5 m2 erfolgt die Einfassung mit
Kleinpflaster
gleichen Steinmaterials durch trapezförmiges Behauen
oder
gleichmäßige Dreieckssteine. Diese Leistung wird nicht
zusätzlich vergütet.

Passepflaster
Die Steinabmessungen innerhalb des gewählten
Steinformates
müssen variieren. An den Einfassungen wird wie beim
Segmentbogenpflaster mit einem 1/2 Bogen begonnen.
Daran
anschließend werden die Steine über Eck 45 ° gesetzt.
Dabei
dürfen die Fugen über max. 3 Steine durchlaufen.

Brauchbares Altpflaster
Gebrauchte Pflastersteine sind ausschließlich mit der
abgefahrenen, glatten Seite als Kopf einzubauen.
Steinschrott ist auszusortieren, beschädigte Steine
dürfen nicht
verwendet werden.

Allgemein
An Einbauten und anderen Fixpunkten, wie z.B. in Beton
versetzen Kandelungen, Schwellen u.dgl. ist darauf zu
achten,
dass auch noch nach der Nachverdichtung der
Pflasterfläche
durch den Verkehr ein Anschlag von mind. 0,5 cm, aber
nicht
mehr als 1 cm vorhanden ist.
Grundsätzlich sind alle Pflasterflächen mit einem
Saumstein
einzufassen, d.h. überall dort, wo Pflasterflächen
enden.

Reihenbreite
Die Steine für die einzelnen Breiten sind nach Breite
je cm
Differenz auszusuchen. Es dürfen nur gleichbreite
Steine in
einer Reihe gesetzt werden.
Die Länge der Steine muss größer der Breite sein.
Jeder Stein ist mit Bettungsmaterial fest zu
unterstopfen. Jede
Reihe ist gesondert anzuschlagen.
Der Aufwand für das Sortieren der Steine wird nicht
gesondert
vergütet.

Bettung
Bettung in güteüberwachtem, Brechsand-Splitt-Gemisch
0/5
oder  0/8 mm mit 10 % Anteil 0/2, aus Hartgestein nach
TL Min
StB 8 (z.B Diabas).
Die Bettung sollte nach der Rammung 1/3 der Steinhöhe
stark
sein, die max. Dicke der Bettung darf 1/2 der
Steinhöhe im
unverdichteten Zustand nicht überschreiten, d.h. die
Dicke der
Bettung darf bei Kleinpflaster 4 cm, bei
Mosaikpflaster 3 cm
nicht überschreiten.
Die Steine sollen ca. 2/3 der Steinhöhe in die Bettung
eingebunden sein. Das Bettungsmaterial darf nicht in
die Fugen
eingebracht werden.

Fugen
Verfüllung der Fugen mit güteüberwachtem
Brechsand-Spiltt-Gemisch 0/5 (z.B Diabas).
Fugen vor dem 1. Rüttelvorgang vollfugig füllen und
einschlämmen, vor dem Rütteln trocknen lassen.
Die Fugenbreite in Kopfhöhe darf max. 1 cm betragen
und dies
max. nur bei 1/10 der Pflasterfläche, 9/10 der Fläche
muss
Fugen kleiner 1 cm aufweisen.

Einschlämmen
Nach Fertigstellung des Pflasters und nach dem
Einkehren des
Fugenmaterials in die Fugen ist durch reichliche
Wasserberieselung der Sand in die Fugen und unteren
Hohlräume einzuschlämmen.
Wasser soll solange aufgebracht werden, bis alle
Pflasterfugen
vollständig mit Brechsand-Splitt-Gemisch gefüllt sind
und eine
Sättigung erreicht worden ist.

Nachsanden der Pflasterflächen
Nachsanden der Pflasterflächen durch nochmaliges
Überstreuen und Einkehren des
Brechsand-Splitt-Gemisches
0/2 bis zur vollständigen Füllung der Fugen.
Überschüssiger
Sand ist abzukehren und zu entfernen.
Das Nachsanden wird nicht gesondert vergütet.

Die Fugen sind vollständig zu verfugen.
Zur Abnahme muss das Pflaster gekehrt sein. Ansonsten
erfolgt keine Abnahme!

**1.3.2.3.1 Vorh. Befestigung aufnehmen, Betonmaterial**
Vorh. Befestigung mit Unterlage aufbrechen und
aufnehmen,
Die Aufbruchtiefe gilt ab OF Befestigung.
Art = Betonpflaster, Gehwegplatten aus Beton,
Tiefborde und
Rasenborde von Beeteinfassungen und Gehwegbegrenzungen,
Betonflächen in Gehwegen und Nebenflächen.
Dicke der Befestigung 10 bis 15 cm
Bettung aus Sand (Aufnehmen wird in Pos. Erdbau
gesondert
vergütet)
Material geht in Eigentum des AN über und ist zu
beseitigen.
Borde aufnehmen entlang der Straße wird gesondert
vergütet.
Menge: 160,000 m2

**1.3.2.3.2 Bordstein aufnehmen Beton**
StL-Nr. 221115031120200
Bordstein aufnehmen.
Bordstein = Hoch- und Rundbordstein aus Beton, Breite
bis 18 cm, Höhe bis 30 cm.
Fundament aus Beton, über 10 bis 20 cm dick, aufbrechen.
Sämtliche Steine und übriges Aufbruchgut nach Wahl des
AN verwerten.
Menge: 175,000 m

**1.3.2.3.3 BUS-Bordstein aufnehmen Beton**
StL-Nr. 221115031920200
Bordstein aufnehmen.
Bordstein 'Bussonderbord, Weißbeton, Breite bis 35 cm'
Fundament aus Beton, über 10 bis 20 cm dick, aufbrechen.
Sämtliche Steine und übriges Aufbruchgut nach Wahl des
AN verwerten.
Menge: 12,000 m

**1.3.2.3.4 Bordstein aufnehmen. Naturstein**
StL-Nr. 221115031729101
Bordstein aufnehmen.
Bordstein = aus Naturstein, Größe A2 bis A5.
Fundament aus Beton, über 10 bis 20 cm dick, aufbrechen.
Wiederverwendbare Bordsteine 'säubern, auf Paletten
stapeln und zur Tongrube des AG (15 km Entfernung)
transportiern
und abladen in Absprache mit Herrn Reich (0151
11470125)'
Nicht wiederverwendbare Bordsteine und übriges Aufbruchgut nach Wahl des AN verwerten.
Anteil wiederverwendbarer Bordsteine über 75 bis 100
v. H.
Menge: 25,000 m

**1.3.2.3.5 Natursteinpflasterdecke aufnehmen Kleinpflaster**
StL-Nr. 221115002291199
Natursteinpflasterdecke aufnehmen. Aufnehmen der Tragschicht wird gesondert vergütet.
Abmessung = Pflasterstein mit Kantenlänge über 6 bis 12
cm.
Pflasterstein 'Naturstein'
Mit Fugenfüllung aus Baustoffgemisch ohne Bindemittel.
Bettung aus ungebundenem Bettungsmaterial.
Steine 'Kleinpflaster aus Naturstein, gesäubert,
auf Baustelle laden und
zur Tongrube bis 15 km Entfernung transportieren und
abladen
in Absprache mit Herrn Reich (Tel.: 0151 11470125)'
Menge: 32,000 m2

**1.3.2.3.6 Pflasterd. m. Kleinpfl. d.AG herst. Zufahrten**
Pflasterdecke mit Kleinpflastersteinen aus Naturstein
des AG herstellen. Verband nach Unterlagen des AG.
In Überfahrten und Zufahrten.
Einzelflächen über 2,00 bis 10,00 m2.
Pflastersteine vom Lagerplatz nach Unterlagen des AG
säubern, aufnehmen, transportieren und abladen.
Transportentfernung max. 15 km
Adresse Lagerplatz:
Leutraer Weg 7a
07745 Jena
Format für Rastermaß = 100/100/100 mm.
Pflasterstein aus Granit.
Baustoffgemisch für Bettung und Fugen Kategorie
SZ18/LA20.
Bettung aus Baustoffgemisch 0/8, Anteil an Körnung unter 2 mm max. 30 Massenprozent, E CS35, C 90/3.
Fuge mit Baustoffgemisch 0/5, GU, F, E CS35, C 90/3,
Fugenmaterial einarbeiten und einschlämmen, Fugenschluss durch Einfegen und Einschlämmen herstellen.
Menge: 60,000 m2

**1.3.2.3.7 Pflasterd. aus Betonsteinen herst., Gehweg, Dicke 8 cm**
Betonsteinpflasterdecke herstellen.
Ausführung in Gehwegen und Nebenbereichen.
Betonpflastersteine DIN 18 501-80 (100/200/80 mm) und
DIN EN 1338 Typ KID,
mit Microfase.
Nutzfläche = ungefärbt (grau).
4-seitige Verschiebesicherung,
Abstandnocken in abgestufter Tiefe 3/4 mm,
Fugenfüllraum > 265 mm³ (Mittelwert pro cm Länge und
Höhe),
Frost- und Tausatzwiderstand erhöht nach DIN 1338 LP,
Erhöhte Frühfestigkeit (Einbaufähig 14-Tage nach
Produktion),
Betonzusatzmittel zur Verminderung des
Ausblühverhaltens,
Bei Verwendung mineralischer Farbstoffe, haben diese
eine
erhöhte UV-Beständigkeit.

Steine in Reihe rechtwinklig zum Bord verlegen, halbe
Steine
einrechnen.
Läuferreihe entlang der Tief- und Hochborde.

Betonpflasterfläche nach DIN 18318, ZTV Pflaster und
Verlegeplan herstellen.
Färbende Gesteinskörnungen dürfen nicht eingesetzt
werden.
Pflasterbett im verdichteten Zustand 4 cm (+/- 1 cm)
Bettungsmaterial SZ-LP 05 der Korngruppe 0/8 Diabas
Fugenmaterial SZ-LP 05 der Korngruppe 0/5 Diabas
(gebrochen, Sandanteil ca. 30 M.-%, Ecs35, SZ 18)
Kornanteil < 0,063 mm max. 5,0 M.-%
Fugenbreite von 5 mm (+/-1 mm)
Eignungsnachweis für Bettungs- und Fugenmaterial vor
Einbau
übergeben.

Verlegung
Beim Verlegen der Steine/Platten sind diese auf das
Rastermaß auszurichten.
Fugen mit Fortschreiten der Verlegung kontinuierlich
verfüllen.
Abgelegte Steine/Platten sind z.B. mit Gummihammer in
der
Höhe anpassen, danach abgekehrten Belag geschützt
(Gleitplattenvorrichtung) verdichten. Gewicht der
Rüttelplatte <
200 kg, Fugen mit o.g. Material erneut verfüllen.
Fugenschluss - Abschließend mit gebrochenem Sand 0/2
(Ecs
> 35) unter kontrollierter Wasserzugabe einschlämmen
Grundreinigung zur Abnahme  Der Belag ist unter
Zuhilfenahme von Wasser, ggf. geeigneter
Reinigungsmittel
und Bürsten zu reinigen.

Pflastersteine auf Passmaß trennen und zugearbeitete
Steine
an Kanten und Einfassungen bzw. an Aussparungen
und Einbauten verlegen.
Trennen durch Schneiden. Mehraufwand wird nicht
gesondert
vergütet.

Die Position beinhaltet das mehrmalige (mind. 2 x)
Absanden
innerhalb eines Jahres.
Menge: 220,000 m2

**1.3.2.3.8 Borde setzen, Granit, Hochborde**
Bordsteine liefern und setzen.
Bordsteine aus Naturstein (Granit),
Format A4 12/15/25 nach DIN EN 1343- DIN 482.
Farbe grau, Mittelkorn.
Ausführung als Hochbord.
Höhe 25 cm, Breite 12/15 cm.
Bordsteinlänge ca. 1,0 m.
Bordsteine allseitig gesägt, Sichtflächen gestockt.
übrige Flächen angeraut.
Fußfläche bruchrau.
Obere Vorderkante abgerundet 1-2 cm,
obere Hinterkante gefast 1 mm.
Materialanforderungen gemäß EN 1343:
Breite und Höhe nach Tab. 1, Klasse 2;
Anlauf nach Tab. 2, Klasse 2;
Sichtflächen nach Tab. 3 und Tab. 4;
Widerstand gegen Frost-Tau-Wechsel Klasse 1 (F1);
geforderte Werkstoffeigenschaften nach Anhang NA:
Frostbeständigkeit nach EN 12371,
Druckfestigkeit nach EN 1926 120 MPa,
Biegezugfestigkeit nach EN 12372 10 MPa,
Abrieb nach DIN 52108 12 cm²/50 cm³.
Rückenstütze aus Beton C 20/25 gemäß DIN 18318
herstellen,
bis 14 cm unter OF Bordstein, 15 cm breit.
Schalung für Rückenstütze herstellen.
Unterbeton C 20/25, 20 bis 24 cm dick, herstellen.
Die Druckfestigkeit des Betons von Fundament und
Rückenstütze am fertigen Bauteil muss mindestens 8,0
N/mm²
betragen.

Vor Bestellung ist ein Musterbord vorzulegen und vom AG
bestätigen zu lassen. Ist dies nicht erfolgt und die
Lieferung
entspricht nicht der gewünschten Qualität, dürfen die
Borde
nicht eingebaut werden.

Einschl. Bordgraben herstellen.
Boden ausbauen und entsorgen.
Homogenbereich E-A, E-B und E-C gemäß Baugrundgutachten
Abfallschlüsselnummer u. Abfallbezeichnung n. AVV:
17 05 04 Boden und Steine und17 05 03*.
Zulage für Entsorgung Material entsprechend
abfallrelevanten
Untersuchungen.
Die Nachweisführung hat gemäß den gesetzlichen
Bestimmungen (Nachweisverordnung) zu erfolgen.
Die Nachweise sind nach konkreter Entsorgung
unverzüglich und chronologisch zusammengestellt dem AG
zu übergeben. Sie sind Grundlage jeglicher Abrechnung.
Im Falle einer Schadstoffbelastung erfolgt die
Abrechnung der
Zulage über die entsprechenden Positionen im Titel
Erdarbeiten.

Planum herstellen und verdichten.
Frostschutzmaterial 0/45 gebr. unter Borde und
Rückenstütze
einbauen und verdichten. Dicke 15 cm.
Restverfüllung mit Frostschutzmaterial.
Menge: 90,000 m

**1.3.2.3.9 Borde setzen, Granit, Radienstein Hochbord**
Bordsteine liefern und setzen.
Bordsteine aus Naturstein (Granit),
Format A4 12/15/25 nach DIN EN 1343- DIN 482.
Farbe grau, Mittelkorn.
Ausführung als Radienstein.
Höhe 25 cm, Breite 12/15 cm.
Bordsteinlänge ca. 1,0 m.
Bordsteine allseitig gesägt, Sichtflächen gestockt.
übrige Flächen angeraut.
Fußfläche bruchrau.
Obere Vorderkante abgerundet 1-2 cm,
obere Hinterkante gefast 1 mm.
Materialanforderungen gemäß EN 1343:
Breite und Höhe nach Tab. 1, Klasse 2;
Anlauf nach Tab. 2, Klasse 2;
Sichtflächen nach Tab. 3 und Tab. 4;
Widerstand gegen Frost-Tau-Wechsel Klasse 1 (F1);
geforderte Werkstoffeigenschaften nach Anhang NA:
Frostbeständigkeit nach EN 12371,
Druckfestigkeit nach EN 1926 120 MPa,
Biegezugfestigkeit nach EN 12372 10 MPa,
Abrieb nach DIN 52108 12 cm²/50 cm³.
Rückenstütze aus Beton C 20/25 gemäß DIN 18318
herstellen,
bis 14 cm unter OF Bordstein, 15 cm breit.
Schalung für Rückenstütze herstellen.
Unterbeton C 20/25, 20 bis 24 cm dick, herstellen.
Die Druckfestigkeit des Betons von Fundament und
Rückenstütze am fertigen Bauteil muss mindestens 8,0
N/mm²
betragen.

Vor Bestellung ist ein Musterbord vorzulegen und vom AG
bestätigen zu lassen. Ist dies nicht erfolgt und die
Lieferung
entspricht nicht der gewünschten Qualität, dürfen die
Borde
nicht eingebaut werden.

Einschl. Bordgraben herstellen.
Boden ausbauen und entsorgen.
Homogenbereich E-A, E-B und E-C gemäß Baugrundgutachten
Abfallschlüsselnummer u. Abfallbezeichnung n. AVV:
17 05 04 Boden und Steine und17 05 03*.
Zulage für Entsorgung Material entsprechend
abfallrelevanten
Untersuchungen.
Die Nachweisführung hat gemäß den gesetzlichen
Bestimmungen (Nachweisverordnung) zu erfolgen.
Die Nachweise sind nach konkreter Entsorgung
unverzüglich und chronologisch zusammengestellt dem AG
zu übergeben. Sie sind Grundlage jeglicher Abrechnung.
Im Falle einer Schadstoffbelastung erfolgt die
Abrechnung der
Zulage über die entsprechenden Positionen im Titel
Erdarbeiten.

Planum herstellen und verdichten.
Frostschutzmaterial 0/45 gebr. unter Borde und
Rückenstütze
einbauen und verdichten. Dicke 15 cm.
Restverfüllung mit Frostschutzmaterial.
Menge: 42,500 m

**1.3.2.3.10 Borde setzen, Granit, Rundborde**
Bordsteine liefern und setzen.
Bordsteine aus Naturstein (Granit),
Format BR1 15/25 nach DIN EN 1343- DIN 482.
Farbe grau, Mittelkorn.
Ausführung als Rundbord
Abgerundet.
Höhe 25 cm, Breite 15 cm.
Bordsteinlänge ca. 1,0 m.
Bordsteine allseitig gesägt, Sichtflächen gestockt.
übrige Flächen angeraut.
Fußfläche bruchrau.
Obere Vorderkante gefast, Radius 2 cm
obere Hinterkante gefast 1 mm.

Materialanforderungen gemäß EN 1343:
Breite und Höhe nach Tab. 1, Klasse 2;
Anlauf nach Tab. 2, Klasse 2;
Sichtflächen nach Tab. 3 und Tab. 4;
Widerstand gegen Frost-Tau-Wechsel Klasse 1 (F1);
geforderte Werkstoffeigenschaften nach Anhang NA:
Frostbeständigkeit nach EN 12371,
Druckfestigkeit nach EN 1926 120 MPa,
Biegezugfestigkeit nach EN 12372 10 MPa,
Abrieb nach DIN 52108 12 cm²/50 cm³.
Rückenstütze aus Beton C 25/30 gemäß DIN 18318
herstellen,
bis 14 cm unter OF Bordstein, 15 cm breit.
Schalung für Rückenstütze herstellen.
Unterbeton C 25/30, 20 bis 24 cm dick, herstellen.
Die Druckfestigkeit des Betons von Fundament und
Rückenstütze am fertigen Bauteil muss mindestens 15
N/mm²
betragen.

Vor Bestellung ist ein Musterbord vorzulegen und vom AG
bestätigen zu lassen. Ist dies nicht erfolgt und die
Lieferung
entspricht nicht der gewünschten Qualität, dürfen die
Borde
nicht eingebaut werden.

Einschl. Bordgraben herstellen.
Boden ausbauen und entsorgen.
Homogenbereich E-A, E-B und E-C gemäß Baugrundgutachten
Abfallschlüsselnummer u. Abfallbezeichnung n. AVV:
17 05 04 Boden und Steine und17 05 03*.
Zulage für Entsorgung Material entsprechend
abfallrelevanten
Untersuchungen.
Die Nachweisführung hat gemäß den gesetzlichen
Bestimmungen (Nachweisverordnung) zu erfolgen.
Die Nachweise sind nach konkreter Entsorgung
unverzüglich und chronologisch zusammengestellt dem AG
zu übergeben. Sie sind Grundlage jeglicher Abrechnung.
Im Falle einer Schadstoffbelastung erfolgt die
Abrechnung der
Zulage über die entsprechenden Positionen im Titel
Erdarbeiten.

Planum herstellen und verdichten.
Frostschutzmaterial 0/45 gebr. unter Borde und
Rückenstütze
einbauen und verdichten. Dicke 15 cm.
Restverfüllung mit Frostschutzmaterial.
Menge: 50,000 m

**1.3.2.3.11 Borde setzen, Granit, Radienstein Rundbord**
Bordsteine liefern und setzen.
Bordsteine aus Naturstein (Granit),
Format BR1 15/25 nach DIN EN 1343- DIN 482.
Farbe grau, Mittelkorn.
Ausführung als Radienstein
Abgerundet.
Höhe 25 cm, Breite 15 cm.
Bordsteinlänge ca. 1,0 m.
Bordsteine allseitig gesägt, Sichtflächen gestockt.
übrige Flächen angeraut.
Fußfläche bruchrau.
Obere Vorderkante gefast, Radius 2 cm
obere Hinterkante gefast 1 mm.

Materialanforderungen gemäß EN 1343:
Breite und Höhe nach Tab. 1, Klasse 2;
Anlauf nach Tab. 2, Klasse 2;
Sichtflächen nach Tab. 3 und Tab. 4;
Widerstand gegen Frost-Tau-Wechsel Klasse 1 (F1);
geforderte Werkstoffeigenschaften nach Anhang NA:
Frostbeständigkeit nach EN 12371,
Druckfestigkeit nach EN 1926 120 MPa,
Biegezugfestigkeit nach EN 12372 10 MPa,
Abrieb nach DIN 52108 12 cm²/50 cm³.
Rückenstütze aus Beton C 20/25 gemäß DIN 18318
herstellen,
bis 14 cm unter OF Bordstein, 15 cm breit.
Schalung für Rückenstütze herstellen.
Rückenstütze aus Beton C 25/30 gemäß DIN 18318
herstellen,
bis 14 cm unter OF Bordstein, 15 cm breit.
Schalung für Rückenstütze herstellen.
Unterbeton C 25/30, 20 bis 24 cm dick, herstellen.
Die Druckfestigkeit des Betons von Fundament und
Rückenstütze am fertigen Bauteil muss mindestens 15
N/mm²
betragen..

Vor Bestellung ist ein Musterbord vorzulegen und vom AG
bestätigen zu lassen. Ist dies nicht erfolgt und die
Lieferung
entspricht nicht der gewünschten Qualität, dürfen die
Borde
nicht eingebaut werden.

Einschl. Bordgraben herstellen.
Boden ausbauen und entsorgen.
Homogenbereich E-A, E-B und E-C gemäß Baugrundgutachten
Abfallschlüsselnummer u. Abfallbezeichnung n. AVV:
17 05 04 Boden und Steine und17 05 03*.
Zulage für Entsorgung Material entsprechend
abfallrelevanten
Untersuchungen.
Die Nachweisführung hat gemäß den gesetzlichen
Bestimmungen (Nachweisverordnung) zu erfolgen.
Die Nachweise sind nach konkreter Entsorgung
unverzüglich und chronologisch zusammengestellt dem AG
zu übergeben. Sie sind Grundlage jeglicher Abrechnung.
Im Falle einer Schadstoffbelastung erfolgt die
Abrechnung der
Zulage über die entsprechenden Positionen im Titel
Erdarbeiten.

Planum herstellen und verdichten.
Frostschutzmaterial 0/45 gebr. unter Borde und
Rückenstütze
einbauen und verdichten. Dicke 15 cm.
Restverfüllung mit Frostschutzmaterial.
Menge: 6,000 m

**1.3.2.3.12 Borde setzen, Granit, Absenkstein**
Bordsteine liefern und setzen.
Bordsteine aus Naturstein (Granit),
Format A4 12/15/25 auf BR1 15/25 nach DIN EN 1343- DIN
482. Ausführung als Absenkstein passend zu
vorbeschriebenem Hoch- und Rundbord
Farbe grau, Mittelkorn.
Abgerundet.
Höhe 25 cm, Breite 15 cm.
Bordsteinlänge ca. 1,0 m.
Bordsteine allseitig gesägt, Sichtflächen gestockt.
übrige Flächen angeraut.
Fußfläche bruchrau.
Obere Vorderkante gefast, Radius 2 cm
obere Hinterkante gefast 1 mm.

Materialanforderungen gemäß EN 1343:
Breite und Höhe nach Tab. 1, Klasse 2;
Anlauf nach Tab. 2, Klasse 2;
Sichtflächen nach Tab. 3 und Tab. 4;
Widerstand gegen Frost-Tau-Wechsel Klasse 1 (F1);
geforderte Werkstoffeigenschaften nach Anhang NA:
Frostbeständigkeit nach EN 12371,
Druckfestigkeit nach EN 1926 120 MPa,
Biegezugfestigkeit nach EN 12372 10 MPa,
Abrieb nach DIN 52108 12 cm²/50 cm³.
Rückenstütze aus Beton C 20/25 gemäß DIN 18318
herstellen,
bis 14 cm unter OF Bordstein, 15 cm breit.
Schalung für Rückenstütze herstellen.
Rückenstütze aus Beton C 25/30 gemäß DIN 18318
herstellen,
bis 14 cm unter OF Bordstein, 15 cm breit.
Schalung für Rückenstütze herstellen.
Unterbeton C 25/30, 20 bis 24 cm dick, herstellen.
Die Druckfestigkeit des Betons von Fundament und
Rückenstütze am fertigen Bauteil muss mindestens 15
N/mm²
betragen.

Vor Bestellung ist ein Musterbord vorzulegen und vom AG
bestätigen zu lassen. Ist dies nicht erfolgt und die
Lieferung
entspricht nicht der gewünschten Qualität, dürfen die
Borde
nicht eingebaut werden.

Einschl. Bordgraben herstellen.
Boden ausbauen und entsorgen.
Homogenbereich E-A, E-B und E-C gemäß Baugrundgutachten
Abfallschlüsselnummer u. Abfallbezeichnung n. AVV:
17 05 04 Boden und Steine und17 05 03*.
Zulage für Entsorgung Material entsprechend
abfallrelevanten
Untersuchungen.
Die Nachweisführung hat gemäß den gesetzlichen
Bestimmungen (Nachweisverordnung) zu erfolgen.
Die Nachweise sind nach konkreter Entsorgung
unverzüglich und chronologisch zusammengestellt dem AG
zu übergeben. Sie sind Grundlage jeglicher Abrechnung.
Im Falle einer Schadstoffbelastung erfolgt die
Abrechnung der
Zulage über die entsprechenden Positionen im Titel
Erdarbeiten.

Planum herstellen und verdichten.
Frostschutzmaterial 0/45 gebr. unter Borde und
Rückenstütze
einbauen und verdichten. Dicke 15 cm.
Restverfüllung mit Frostschutzmaterial.
Menge: 12,000 m

**1.3.2.3.13 Borde setzen, Beton, Tiefbord**
Bordsteine liefern und setzen.
Tiefbord 80x250 mm
Beton.

Rückenstütze aus Beton C 20/25 gemäß DIN 18318
herstellen,
bis 14 cm unter OF Bordstein, 15 cm breit.
Schalung für Rückenstütze herstellen.
Unterbeton C 20/25, 20 bis 24 cm dick, herstellen.
Unterbeton C 25/30, 20 bis 24 cm dick, herstellen.
Die Druckfestigkeit des Betons von Fundament und
Rückenstütze am fertigen Bauteil muss mindestens 15
N/mm²
betragen.

Einschl. Bordgraben herstellen.
Boden ausbauen und entsorgen.
Homogenbereich E-A, E-B und E-C gemäß Baugrundgutachten
Abfallschlüsselnummer u. Abfallbezeichnung n. AVV:
17 05 04 Boden und Steine und17 05 03*.
Zulage für Entsorgung Material entsprechend
abfallrelevanten
Untersuchungen.
Die Nachweisführung hat gemäß den gesetzlichen
Bestimmungen (Nachweisverordnung) zu erfolgen.
Die Nachweise sind nach konkreter Entsorgung
unverzüglich und chronologisch zusammengestellt dem AG
zu übergeben. Sie sind Grundlage jeglicher Abrechnung.
Im Falle einer Schadstoffbelastung erfolgt die
Abrechnung der
Zulage über die entsprechenden Positionen im Titel
Erdarbeiten.

Planum herstellen und verdichten.
Frostschutzmaterial 0/45 gebr. unter Borde und
Rückenstütze
einbauen und verdichten. Dicke 15 cm.
Restverfüllung mit Frostschutzmaterial.
Menge: 50,000 m

**1.3.2.3.14 Liefern und Versetzen von Bus-Bordsteinen aus Beton**
Liefern und Versetzen von Bus-Bordsteinen aus Beton mit
garantierter Frost- und Tausalzbeständigkeit von 10
Jahren,
erhöhtem Abrieb- und Witterungswiderstand und erhöhter
Biegezugfestigkeit,
ansonsten Güteeigenschaften nach DIN EN 1340:

Witterungswiderstand Klasse: D,
jedoch Masseverlust = 0,15 kg/m2
Festigkeit Klasse: U
Abriebwiderstand Klasse: I,
jedoch Abriebwiderstand = 15 cm3/50 cm2 bei
Hartgesteinsoberflächen.
Gleit / Rutschwiderstand: SRT = 55.

Bordsteine auf ein mind. 20 cm dickes Fundament mit
einer
mind. 15 cm dicken einseitigen Rückenstütze aus Beton
versetzen. Rückenstütze in Schalung herstellen.
Druckfestigkeit
 Beton von Fundament, Rückenstütze am fertigen Bauteil:
mind.
15 N/mm². Unterseite Bordstein zur Verbesserung der
Haftzugfestigkeit mit Haftvermittler versehen.
Stoßfugen, ca. 5 mm breit, anordnen. Die DIN 18318 ist
zu
beachten.

Bordstein aus Beton mit Hohlkehle zur Spurführung
anfahrender
Busse. Kanten gefast, Auftrittsfläche rutschhemmend
genoppt.
Unterseite mit Schubnut und gewichtsreduzierender
Aussparung versehen.

Oberfläche: Weißbeton
Auftrittsflächen rutschhemmend genoppt

Höhe: 33,4 cm
Höhe Anfahrtsfläche: 18 cm
Breite: 30 cm (Oberseite) / 44 cm (Basis)
Länge: 100 cm (Rastermaß).

Fabrikat (oder gleichwertig '.........' ):
  PROFILBETON GmbH Büro SC
  14542 Werder/H., Am Seeblick 4
  Tel.: 03327 570 181
  Fax: 03327 570 386

Einschl. Bordgraben herstellen.
Boden ausbauen und entsorgen.
Homogenbereich E-A, E-B und E-C gemäß Baugrundgutachten
Abfallschlüsselnummer u. Abfallbezeichnung n. AVV:
17 05 04 Boden und Steine und17 05 03*.
Zulage für Entsorgung Material entsprechend
abfallrelevanten
Untersuchungen.
Die Nachweisführung hat gemäß den gesetzlichen
Bestimmungen (Nachweisverordnung) zu erfolgen.
Die Nachweise sind nach konkreter Entsorgung
unverzüglich und chronologisch zusammengestellt dem AG
zu übergeben. Sie sind Grundlage jeglicher Abrechnung.
Im Falle einer Schadstoffbelastung erfolgt die
Abrechnung der
Zulage über die entsprechenden Positionen im Titel
Erdarbeiten.

Planum herstellen und verdichten.
Frostschutzmaterial 0/45 gebr. unter Borde und
Rückenstütze
einbauen und verdichten. Dicke 15 cm.
Restverfüllung mit Frostschutzmaterial.
Menge: 10,000 m

**1.3.2.3.15 Übergangsstein Busbordstein auf Übergangsstein**
Übergangsstein für Busbordsteinen aus Beton versetzen.
Übergangsstein zum Einbau des Busbordsteins mit der
Vorderkante in gleicher Flucht mit dem Hochbordstein.
Übergang links/rechts von Busbordstein H 18 cm auf
Hochbordstein H 12 cm.

Garantierter Frost- und Tausalzbeständigkeit 10 Jahre
Güteeigenschaften gemäß DIN EN 1340:

Witterungswiderstand Klasse: D,
jedoch Masseverlust = 0,15 kg/m2
Festigkeit Klasse: U
Abriebwiderstand Klasse: I,
jedoch Abriebwiderstand = 15 cm3/50 cm2 bei
Hartgesteinsoberflächen.
Gleit / Rutschwiderstand: SRT = 55.

Bordsteine auf ein mind. 20 cm dickes Fundament mit
einer
mind. 15 cm dicken einseitigen Rückenstütze aus Beton
versetzen. Rückenstütze in Schalung herstellen.
Druckfestigkeit
 Beton von Fundament, Rückenstütze am fertigen Bauteil:
mind.
15 N/mm². Unterseite Bordstein zur Verbesserung der
Haftzugfestigkeit mit Haftvermittler versehen.
Stoßfugen, ca. 5 mm breit, anordnen. Die DIN 18318 ist
zu
beachten.

Bordstein aus Beton mit Hohlkehle zur Spurführung
anfahrender
Busse. Kanten gefast, Auftrittsfläche rutschhemmend
genoppt.
Unterseite mit Schubnut und gewichtsreduzierender
Aussparung versehen.

Oberfläche: Weißbeton
Auftrittsflächen rutschhemmend genoppt

Busbord auf Übergangsstein
Übergangsstein ÜB 18/12R
AH 18 cm --> HB12/15/30
Sicht 12 cm
Länge: 100 cm (Rastermaß).

Fabrikat (oder gleichwertig '.........' ):
  PROFILBETON GmbH Büro SC
  14542 Werder/H., Am Seeblick 4
  Tel.: 03327 570 181
  Fax: 03327 570 386

Einschl. Bordgraben herstellen.
Boden ausbauen und entsorgen.
Homogenbereich E-A, E-B und E-C gemäß Baugrundgutachten
Abfallschlüsselnummer u. Abfallbezeichnung n. AVV:
17 05 04 Boden und Steine und17 05 03*.
Zulage für Entsorgung Material entsprechend
abfallrelevanten
Untersuchungen.
Die Nachweisführung hat gemäß den gesetzlichen
Bestimmungen (Nachweisverordnung) zu erfolgen.
Die Nachweise sind nach konkreter Entsorgung
unverzüglich und chronologisch zusammengestellt dem AG
zu übergeben. Sie sind Grundlage jeglicher Abrechnung.
Im Falle einer Schadstoffbelastung erfolgt die
Abrechnung der
Zulage über die entsprechenden Positionen im Titel
Erdarbeiten.

Planum herstellen und verdichten.
Frostschutzmaterial 0/45 gebr. unter Borde und
Rückenstütze
einbauen und verdichten. Dicke 15 cm.
Restverfüllung mit Frostschutzmaterial.
Menge: 2,000 St

**1.3.2.3.16 Dehnungsfugen Bord herstellen**
Dehnungsfugen herstellen,
in Betonbettung, Rückenstütze, Bordfuge
ca. alle 10-12 m,
Trennschicht aus Bitumenpappe oder bitumenimprägniertem
PUR-Schaumstoff, Styroporstreifen
Fugenverguss, flexibel,
Farbe passend zum Granitmaterial,
Fugenbreite max. 1,0 cm.
Menge: 20,000 St

**1.3.2.3.17 Zulage Bord schneiden**
Zulage für Bord schneiden mit Nassschnitt.
Materialien: Beton und Granit
Ausführung in Steinmetzqualität.
Menge: 49,000 St

*Hinweis*

**1.3.2.3.18 Begleitstreifen herstellen D 8 cm**
Begleitplatte zur Herstellung eines Kontraststreifens
Leiteinrichtung für Blinde und Sehbehinderte nach DIN
32984
"Bodenindikatoren im öffentlichen Verkehrsraum"

aus fasenlosen Betonpflastersteinen,
Farbton anthrazit, 2-schichtig mit Vorsatzbeton,
Begleitplatte aus hochfestem Beton nach DIN EN 1338,
Typ
DIK,
Härteklasse I, mit hohen Frost- und Tausalzwiderstand
nach
DIN EN 1338,
Rutschhemmung > R 13 (SRT > 60)
Kontrastwert zur Blindenleitplatte mit K > 0,40
(trockener
Zustand) nach DIN 32984

Format: 30/30/8 cm;
Bedarf: 3,33 Stck/ lfdm oder 11,11 Stck/m²
Bemusterung der Steine vor Einbau, Freigabe durch den
AG
erforderlich

Fabrikat (oder gleichwertig '.........' ):
 PROFILBETON GmbH Büro SC
 14542 Werder/H., Am Seeblick 4
 Tel.: 03327 570 181
 Fax: 03327 570 386

Belag mit Edelbrechsand einschlämmen, überschüssigen
Sand
entfernen.
Bettung aus Brechsand-Splitt-Gemisch Diabas 0/8
herstellen,
Dicke im verdichteten Zustand 4 cm.
Hinzuzurechnen ist das dreimalige zusätzliche
Einschlämmen
bis zum vollständigen Verschluss der Pflasterfugen im
Abstand
von jeweils 4 Wochen. Die Durchführung ist der
Bauüberwachung des AG vorher schriftlich anzuzeigen.
Einschließlich aller erforderlichen Materialien,
Geräteeinsatz
und Nebenleistungen.
Steine schneiden ist in die Position einzurechnen
und wird nicht gesondert vergütet.
Pflasterfläche vor Abnahme kehren, überschüssigen Sand
vollständig entfernen.
Menge: 4,500 m2

**1.3.2.3.19 Begleitstreifen herstellen D 10 cm**
Begleitplatte zur Herstellung eines Kontraststreifens
Leiteinrichtung für Blinde und Sehbehinderte nach DIN
32984
"Bodenindikatoren im öffentlichen Verkehrsraum"

aus fasenlosen Betonpflastersteinen,
Farbton anthrazit, 2-schichtig mit Vorsatzbeton,
Begleitplatte aus hochfestem Beton nach DIN EN 1338,
Typ
DIK,
Härteklasse I, mit hohen Frost- und Tausalzwiderstand
nach
DIN EN 1338,
Rutschhemmung > R 13 (SRT > 60)
Kontrastwert zur Blindenleitplatte mit K > 0,40
(trockener
Zustand) nach DIN 32984

Format: 30/30/10 cm;
Bedarf: 3,33 Stck/ lfdm oder 11,11 Stck/m²
Bemusterung der Steine vor Einbau, Freigabe durch den
AG
erforderlich

Fabrikat (oder gleichwertig '.........' ):
 PROFILBETON GmbH Büro SC
 14542 Werder/H., Am Seeblick 4
 Tel.: 03327 570 181
 Fax: 03327 570 386

Belag mit Edelbrechsand einschlämmen, überschüssigen
Sand
entfernen.
Bettung aus Brechsand-Splitt-Gemisch Diabas 0/8
herstellen,
Dicke im verdichteten Zustand 4 cm.
Hinzuzurechnen ist das dreimalige zusätzliche
Einschlämmen
bis zum vollständigen Verschluss der Pflasterfugen im
Abstand
von jeweils 4 Wochen. Die Durchführung ist der
Bauüberwachung des AG vorher schriftlich anzuzeigen.
Einschließlich aller erforderlichen Materialien,
Geräteeinsatz
und Nebenleistungen.
Steine schneiden ist in die Position einzurechnen
und wird nicht gesondert vergütet.
Pflasterfläche vor Abnahme kehren, überschüssigen Sand
vollständig entfernen.
Menge: 1,500 m2

**1.3.2.3.20 Leitstreifen Beton 30/30cm D 8cm weiß Rippenstruktur**
Blindenleitplatte - zur Herstellung einer
Leiteinrichtung
Leiteinrichtung für Blinde und Sehbehinderte nach DIN
32984
"Bodenindikatoren im öffentlichen Verkehrsraum"

Rippenplatte aus hochfestem Weißbeton C60/75 nach DIN
EN
13748,
durchgehend weiß eingefärbt (einschichtig), mit
Abstandhaltern,
Härteklasse I, mit hohen Frost- und Tausalzwiderstand
nach
DIN EN 1338,
Blindenleitplatte DIN EN 1338 Typ D/I/K, Oberseite mit
Rippenstruktur,
Rippen müssen fester Bestandteil der Platte sein (keine
aufgelegte Schicht),
Rippenstruktur trapezförmig, Rippenabstand 38-42 mm,
Rippenbreite 10 mm, Rippentiefe 4,5 mm,
Rutschhemmung > R 13 (SRT > 60),
grobe Struktur auf den Erhebungen (Rändelstruktur),

Format: 30/30/8 cm;
Bedarf: 3,33 Stck/ lfdm oder 11,11 Stck/m²
Bemusterung der Steine vor Einbau, Freigabe durch den
AG
erforderlich
Fabrikat (oder gleichwertig '.........'):
 PROFILBETON GmbH Büro SC
 14542 Werder/H., Am Seeblick 4
 Tel.: 03327 570 181  Fax: 03327 57

Belag mit Edelbrechsand einschlämmen, überschüssigen
Sand
entfernen.
Bettung aus Brechsand-Splitt-Gemisch Diabas 0/8
herstellen,
Dicke im verdichteten Zustand 4 cm.
Hinzuzurechnen ist das dreimalige zusätzliche
Einschlämmen
bis zum vollständigen Verschluss der Pflasterfugen im
Abstand
von jeweils 4 Wochen. Die Durchführung ist der
Bauüberwachung des AG vorher schriftlich anzuzeigen.
Einschließlich aller erforderlichen Materialien,
Geräteeinsatz
und Nebenleistungen.
Steine schneiden ist in die Position einzurechnen
und wird nicht gesondert vergütet.
Pflasterfläche vor Abnahme kehren, überschüssigen Sand
vollständig entfernen.
Menge: 9,000 m

**1.3.2.3.21 Leitstreifen Beton 30/30cm D 10cm**
Blindenleitplatte - zur Herstellung einer
Leiteinrichtung
Leiteinrichtung für Blinde und Sehbehinderte nach DIN
32984
"Bodenindikatoren im öffentlichen Verkehrsraum"

Rippenplatte aus hochfestem Weißbeton C60/75 nach DIN
EN
13748,
durchgehend weiß eingefärbt (einschichtig), mit
Abstandhaltern,
Härteklasse I, mit hohen Frost- und Tausalzwiderstand
nach
DIN EN 1338,
Blindenleitplatte DIN EN 1338 Typ D/I/K, Oberseite mit
Rippenstruktur,
Rippen müssen fester Bestandteil der Platte sein (keine
aufgelegte Schicht),
Rippenstruktur trapezförmig, Rippenabstand 38-42 mm,
Rippenbreite 10 mm, Rippentiefe 4,5 mm,
Rutschhemmung > R 13 (SRT > 60),
grobe Struktur auf den Erhebungen (Rändelstruktur),

Format: 30/30/10 cm;
Bedarf: 3,33 Stck/ lfdm oder 11,11 Stck/m²
Bemusterung der Steine vor Einbau, Freigabe durch den
AG
erforderlich
Fabrikat (oder gleichwertig '.........'):
 PROFILBETON GmbH Büro SC
 14542 Werder/H., Am Seeblick 4
 Tel.: 03327 570 181  Fax: 03327 57

Belag mit Edelbrechsand einschlämmen, überschüssigen
Sand
entfernen.
Bettung aus Brechsand-Splitt-Gemisch Diabas 0/8
herstellen,
Dicke im verdichteten Zustand 4 cm.
Hinzuzurechnen ist das dreimalige zusätzliche
Einschlämmen
bis zum vollständigen Verschluss der Pflasterfugen im
Abstand
von jeweils 4 Wochen. Die Durchführung ist der
Bauüberwachung des AG vorher schriftlich anzuzeigen.
Einschließlich aller erforderlichen Materialien,
Geräteeinsatz
und Nebenleistungen.
Steine schneiden ist in die Position einzurechnen
und wird nicht gesondert vergütet.
Pflasterfläche vor Abnahme kehren, überschüssigen Sand
vollständig entfernen.
Menge: 3,000 m

*Hinweis*

**1.3.2.3.22 Begleitstreifen herstellen D 8 cm**
Begleitplatte zur Herstellung eines Kontraststreifens
Leiteinrichtung für Blinde und Sehbehinderte nach DIN
32984
"Bodenindikatoren im öffentlichen Verkehrsraum"

aus fasenlosen Betonpflastersteinen,
Farbton anthrazit, 2-schichtig mit Vorsatzbeton,
Begleitplatte aus hochfestem Beton nach DIN EN 1338,
Typ
DIK,
Härteklasse I, mit hohen Frost- und Tausalzwiderstand
nach
DIN EN 1338,
Rutschhemmung > R 13 (SRT > 60)
Kontrastwert zur Blindenleitplatte mit K > 0,40
(trockener
Zustand) nach DIN 32984

Format: 30/30/8 cm;
Bedarf: 3,33 Stck/ lfdm oder 11,11 Stck/m²
Bemusterung der Steine vor Einbau, Freigabe durch den
AG
erforderlich

Fabrikat (oder gleichwertig '.........' ):
 PROFILBETON GmbH Büro SC
 14542 Werder/H., Am Seeblick 4
 Tel.: 03327 570 181
 Fax: 03327 570 386

Belag mit Edelbrechsand einschlämmen, überschüssigen
Sand
entfernen.
Bettung aus Brechsand-Splitt-Gemisch Diabas 0/8
herstellen,
Dicke im verdichteten Zustand 4 cm.
Hinzuzurechnen ist das dreimalige zusätzliche
Einschlämmen
bis zum vollständigen Verschluss der Pflasterfugen im
Abstand
von jeweils 4 Wochen. Die Durchführung ist der
Bauüberwachung des AG vorher schriftlich anzuzeigen.
Einschließlich aller erforderlichen Materialien,
Geräteeinsatz
und Nebenleistungen.
Steine schneiden ist in die Position einzurechnen
und wird nicht gesondert vergütet.
Pflasterfläche vor Abnahme kehren, überschüssigen Sand
vollständig entfernen.
Menge: 7,000 m2

**1.3.2.3.23 Leitstreifen Beton B 30 cm D 8cm**
Blindenleitplatte - zur Herstellung einer
Leiteinrichtung (B = 30
cm)
Leiteinrichtung für Blinde und Sehbehinderte nach DIN
32984
"Bodenindikatoren im öffentlichen Verkehrsraum"

Rippenplatte aus hochfestem Weißbeton C60/75 nach DIN
EN
13748,
durchgehend weiß eingefärbt (einschichtig), mit
Abstandhaltern,
Härteklasse I, mit hohen Frost- und Tausalzwiderstand
nach
DIN EN 1338,
Blindenleitplatte DIN EN 1338 Typ D/I/K, Oberseite mit
Rippenstruktur,
Rippen müssen fester Bestandteil der Platte sein (keine
aufgelegte Schicht),
Rippenstruktur trapezförmig, Rippenabstand 38-42 mm,
Rippenbreite 10 mm, Rippentiefe 4,5 mm,
Rutschhemmung > R 13 (SRT > 60),
grobe Struktur auf den Erhebungen (Rändelstruktur),

Format: 30/30/8 cm;
Bedarf: 3,33 Stck/ lfdm oder 11,11 Stck/m²
Bemusterung der Steine vor Einbau, Freigabe durch den
AG
erforderlich
Fabrikat (oder gleichwertig '.........'):
 PROFILBETON GmbH Büro SC
 14542 Werder/H., Am Seeblick 4
 Tel.: 03327 570 181  Fax: 03327 57

Belag mit Edelbrechsand einschlämmen, überschüssigen
Sand
entfernen.
Bettung aus Brechsand-Splitt-Gemisch Diabas 0/8
herstellen,
Dicke im verdichteten Zustand 4 cm.
Hinzuzurechnen ist das dreimalige zusätzliche
Einschlämmen
bis zum vollständigen Verschluss der Pflasterfugen im
Abstand
von jeweils 4 Wochen. Die Durchführung ist der
Bauüberwachung des AG vorher schriftlich anzuzeigen.
Einschließlich aller erforderlichen Materialien,
Geräteeinsatz
und Nebenleistungen.
Steine schneiden ist in die Position einzurechnen
und wird nicht gesondert vergütet.
Pflasterfläche vor Abnahme kehren, überschüssigen Sand
vollständig entfernen.
Menge: 8,500 m

**1.3.2.3.24 Leitstreifen Beton B 60 cm D 8cm**
Blindenleitplatte - zur Herstellung einer
Leiteinrichtung (B = 60
cm)
Leiteinrichtung für Blinde und Sehbehinderte nach DIN
32984
"Bodenindikatoren im öffentlichen Verkehrsraum"

Rippenplatte aus hochfestem Weißbeton C60/75 nach DIN
EN
13748,
durchgehend weiß eingefärbt (einschichtig), mit
Abstandhaltern,
Härteklasse I, mit hohen Frost- und Tausalzwiderstand
nach
DIN EN 1338,
Blindenleitplatte DIN EN 1338 Typ D/I/K, Oberseite mit
Rippenstruktur,
Rippen müssen fester Bestandteil der Platte sein (keine
aufgelegte Schicht),
Rippenstruktur trapezförmig, Rippenabstand 38-42 mm,
Rippenbreite 10 mm, Rippentiefe 4,5 mm,
Rutschhemmung > R 13 (SRT > 60),
grobe Struktur auf den Erhebungen (Rändelstruktur),

Format: 30/30/8 cm;
Bedarf: 3,33 Stck/ lfdm oder 11,11 Stck/m²
Bemusterung der Steine vor Einbau, Freigabe durch den
AG
erforderlich
Fabrikat (oder gleichwertig '.........'):
 PROFILBETON GmbH Büro SC
 14542 Werder/H., Am Seeblick 4
 Tel.: 03327 570 181  Fax: 03327 57

Belag mit Edelbrechsand einschlämmen, überschüssigen
Sand
entfernen.
Bettung aus Brechsand-Splitt-Gemisch Diabas 0/8
herstellen,
Dicke im verdichteten Zustand 4 cm.
Hinzuzurechnen ist das dreimalige zusätzliche
Einschlämmen
bis zum vollständigen Verschluss der Pflasterfugen im
Abstand
von jeweils 4 Wochen. Die Durchführung ist der
Bauüberwachung des AG vorher schriftlich anzuzeigen.
Einschließlich aller erforderlichen Materialien,
Geräteeinsatz
und Nebenleistungen.
Steine schneiden ist in die Position einzurechnen
und wird nicht gesondert vergütet.
Pflasterfläche vor Abnahme kehren, überschüssigen Sand
vollständig entfernen.
Menge: 2,500 m

**1.3.2.3.25 Leitstreifen Beton B 90 cm D 8cm**
Blindenleitplatte - zur Herstellung einer
Leiteinrichtung (B = 90
cm)
Leiteinrichtung für Blinde und Sehbehinderte nach DIN
32984
"Bodenindikatoren im öffentlichen Verkehrsraum"

Rippenplatte aus hochfestem Weißbeton C60/75 nach DIN
EN
13748,
durchgehend weiß eingefärbt (einschichtig), mit
Abstandhaltern,
Härteklasse I, mit hohen Frost- und Tausalzwiderstand
nach
DIN EN 1338,
Blindenleitplatte DIN EN 1338 Typ D/I/K, Oberseite mit
Rippenstruktur,
Rippen müssen fester Bestandteil der Platte sein (keine
aufgelegte Schicht),
Rippenstruktur trapezförmig, Rippenabstand 38-42 mm,
Rippenbreite 10 mm, Rippentiefe 4,5 mm,
Rutschhemmung > R 13 (SRT > 60),
grobe Struktur auf den Erhebungen (Rändelstruktur),

Format: 30/30/8 cm;
Bedarf: 3,33 Stck/ lfdm oder 11,11 Stck/m²
Bemusterung der Steine vor Einbau, Freigabe durch den
AG
erforderlich
Fabrikat (oder gleichwertig '.........'):
 PROFILBETON GmbH Büro SC
 14542 Werder/H., Am Seeblick 4
 Tel.: 03327 570 181  Fax: 03327 57

Belag mit Edelbrechsand einschlämmen, überschüssigen
Sand
entfernen.
Bettung aus Brechsand-Splitt-Gemisch Diabas 0/8
herstellen,
Dicke im verdichteten Zustand 4 cm.
Hinzuzurechnen ist das dreimalige zusätzliche
Einschlämmen
bis zum vollständigen Verschluss der Pflasterfugen im
Abstand
von jeweils 4 Wochen. Die Durchführung ist der
Bauüberwachung des AG vorher schriftlich anzuzeigen.
Einschließlich aller erforderlichen Materialien,
Geräteeinsatz
und Nebenleistungen.
Steine schneiden ist in die Position einzurechnen
und wird nicht gesondert vergütet.
Pflasterfläche vor Abnahme kehren, überschüssigen Sand
vollständig entfernen.
Menge: 1,200 m

*Hinweis*

**1.3.2.3.26 Anpassung Grundstückszufahrten**
Pflaster aus Beton oder Naturstein in
Grundstückszufahrten
und -eingängen aufnehmen, säubern und seitlich lagern,
Profilausgleich zur Höhenanpassung,
Planum profilieren und verdichten.
Pflaster wieder einbauen.
Einschl. Bettung herstellen und Absanden.
Ausführung in Einzelflächen.
Einbauqualität wie in denen in diesem Titel
ausgeschriebenen
Pflasterpositionen.
Menge: 5,000 m2

**1.3.2.3.27 Schachtabdeckung anpassen**
Schachtabdeckung freilegen und nach Bauablauf Zug um
Zug auf neue planmäßige Höhe setzen.
Aufbrucharbeiten zum Freilegen der Schachtabdeckung
ausführen
in Fläche aus gepflastertem Material sowie
Schotterdecke,
höher setzen bis 14 cm.
notwendige Ausgleichsringe liefern
Fuge mit Mörtel MG III nach DIN 1053 füllen.
Füllung glattstreichen.
Verfüllung Pflaster/Oberboden mit Rasen.
Menge: 4,000 St

**1.3.2.3.28 Mosaikpflasterdecke herst.**
Mosaikpflasterdecke herstellen.
Ausführung in Teilflächen.
Steine in Segmentbögen, Passe oder Reihe verlegen
Pflasterdecke gem. ZTV Pflaster StB 20,
B/L/H = 5/5/5/ cm (4-6/4-6/4-6 cm) '
einfarbig grau,
Frost-Tausalz-Beständigkeit Klasse F1
Rohdichte ca. 2,4 g/cm3
Druckfestigkeit ca. 150 -175 N/mm2
Biegezugfestigkeit ca. 14 N/mm2
rutschfest, Rutschsicherheitsklasse R 12-13
Die Eigenschaften sind über aktuelle Zertifikate vor
Bestellung
nachzuweisen. Der AN hat im Rahmen seiner
Eignungsprüfung
die geforderten Werte an den gelieferten Steinen
nachzuweisen. Das zur Verwendung kommende Material ist
dem AG zur Bemusterung vorzulegen.
Ausführung in Teilflächen.

Bettung aus güteüberwachtem doppelt gebrochenem
Edelsplitt/Edelbrechsandgemisch 0/5
mit 10 % Anteil 0/2 aus Hartgestein
nach TL Min-StB Diabas
2 - 4 cm Dicke im verdichteten Zustand,
Nachweis der Filterstabilität erforderlich

Fugen aus güteüberwachtem doppelt gebrochenem
Edelbrechsand 0/2 Diabas
Es darf kein Bettungsmaterial in die Fugen gefüllt
werden.
Fugen vor dem 1. Rüttelgang vollfugig füllen
und einschlämmen,
vor dem Rütteln abtrocknen lassen.
Mehrmaliges Einschlämmen und Rütteln für ausspülsichere
Fugen,
nach jeden Rütteln Restfugen mit Edelbrechsand 0/2
Diabas
vollfugig füllen und einschlämmen
Arbeitsgänge 3 mal wiederholen bis Fuge vollständig
gefüllt,
so dass kein Ausspülen mehr möglich ist.
Innerhalb eines Jahres bei Bedarf nachsanden.

Ggf. erf. Mehraufwendungen für Zwischenlagerungen und
zusätzliche Folgeleistungen sind in den EP
einzurechnen.

Steine schneiden und behauen ist in die Position
einzurechnen
und wird nicht gesondert vergütet.

Zur Abnahme ist die Fläche zu kehren.
Menge: 7,000 m2

###### Bereich 1.3.2.4 Asphaltarbeiten

**1.3.2.4.1 Asphaltbefestigung trennen, Gehweg**
StL-Nr. 2211130389103
Asphaltbefestigung geradlinig trennen.
Bereich 'Gehweg'
Trennen durch Schneiden.
Dicke der Asphaltbefestigung über 6 bis 12 cm.
Menge: 4,500 m

**1.3.2.4.2 Asphaltbefestigung aufnehmen, Gehweg**
Asphalt aufbrechen oder fräsen und aufnehmen.
Anschlusskante
geradlinig herstellen.
Fräsen oder Aufbrechen nach Wahl des AN
Asphalttrag- und -deckschicht
Asphaltdeckschicht = Asphaltbeton.
Aufbruchtiefe bis 10 cm
Fläche = Gehweg.
Asphalt geht in Eigentum des AN über und ist
zu beseitigen/verwerten
Abfallschlüsselnummer und Abfallbezeichnung nach AVV:
17 03 02 Asphalt und Verwertungsklasse B gem. RuVA.
überbreite Fahrbahn
Menge: 72,000 m2

###### Bereich 1.3.2.5 Arbeiten an Einrichtungen der Gebäude

**1.3.2.5.1 Fundamentvorsprünge abstemmen**
Fundamentvorsprung abstemmen
Abbruchgut geht in Eigentum des AN über
und ist von der Baustelle zu entfernen.
Freigelegte Bereiche beiputzen mit
Sockelputz P III
Abdichtung gegen Bodenfeuchte
gemäß DIN 18195 einschließlich
Anarbeiten an vorhandene Abdichtung
Ausführung in Teilflächen und
nur auf besondere Anweisung der Bauüberwachung des AG.
Abstemmen und ggf. erf. Bordenaushub per Hand.
Menge: 30,000 m2

**1.3.2.5.2 Betonrandstreifen ausb. u.aufnehmen**
StL-Nr. 221114006012001
Betonrandstreifen ausbauen und aufnehmen. Dicke des
Betonrandstreifens nach Unterlagen des AG.
Streifenbreite = 25 cm.
Dicke über 30 bis 40 cm.
Ausbaustoffe nach Wahl des AN verwerten.
Angaben zu den umweltrelevanten Merkmalen nach Unterlagen des AG.
Menge: 5,000 m

**1.3.2.5.3 Treppenstufen sichern**
Sichern der Treppenstufen im Bereich der Eingänge an
Gebäuden,
innerhalb des Gehwegausbaues
während der gesamten Bauzeit.
Einzurechnen sind alle Erschwernisse
bei Erd- und Pflasterarbeiten,
erforderliche Handschachtung bzw.
Handarbeit ist ebenfalls einzurechnen.
Unterfüllen mit Beton C 20/25, wenn durch die
Schachtarbeiten
unter den Stufen Hohlräume entstanden sind.
Menge: 3,000 St

**1.3.2.5.4 Treppenstufen rückbauen**
Treppenstufen aus Beton abbrechen und aufnehmen.
Betonfundament  abbrechen und aufnehmen.
Material geht in Eigentum des AN über und ist zu
beseitigen.
Fundament aus Beton aufnehmen und entsorgen.
Stufenbreite 3 m.

Einschl. Erdarbeiten
Örtliche Vertiefungen im Planum, die beim Boden- und
Felsabtrag
entstehen, mit geeignetem, nicht frostempfindlichem
Material
verfüllen und einplanieren.
Menge: 2,000 St

**1.3.2.5.5 Liefern und Verlegen von Betonblockstufen aus Beton C35/45**
Liefern und Verlegen von Betonblockstufen aus Beton
C34/45
mit garantierter Frost- und Tausalzbeständigkeit von 5
Jahren,
ansonsten Güteeigenschaften nach DIN EN 13198.
Zuschlag aus gebrochenem Hartgestein.

Blockstufen gemäß Planunterlagen auf Unterbau /
Unterkonstruktion aus Fundamentbeton C12/15 (Dicke = 20
cm) DIN EN 206 und DIN 1045-2  und auf Mörtelstreifen
(Dicke
3  5 cm) zwängungsfrei verlegen. Unterseite der Stufen
im
Bereich der Mörtelstreifen mit Haftbrücke versehen.
Verlegung mit Lagerfuge, 0,5 bis 1 cm breit sowie mit
0,5 cm
breiten Stoßfugen.
DIN 18333 ist zu beachten.
Blockstufen mit an der Unterseite angeordneten
Schubnuten
zur Verhinderung einer horizontalen Verschiebung.
Stufenlänge 1,50 m.
Auftrittsbreite / -höhe = 32/15 cm
Druckfestigkeitsklasse C35/45,
Expositionsklasse XC4, XD1, XF2.
Einbau Frostschutzschicht Dicke 30 cm unter
Fundamentbeton.

Einschl. Erdarbeiten.
Planum herstellen und verdichten,
Frostschutzmaterial 0/45 gebr. unter Borde und
Rückenstütze
einbauen und verdichten. Dicke 15 cm.
Restverfüllung mit Frostschutzmaterial 0/45 gebr.
Menge: 2,000 St

###### Bereich 1.3.2.6 Wartehalle/Müllbehälter

**1.3.2.6.1 Wartehalle sichern**
Wartehalle während der Bauzeit vor Beschädigungen
sichern
nach Wahl des AN.
Menge: 1,000 St

**1.3.2.6.2 Demontage Abfallbehälter**
Demontage Abfallbehälter und Transport zum Lagerplatz
KSJ,
Löbstedter Straße 68 in Jena in Absprache mit Herrn
Prell

Sämtliches Abbruchmaterial (Beton u. ä.) geht in
Eigentum des
AN über und ist entsprechend zu entsorgen.

Entfernung bis 3 km
Menge: 1,000 St

**1.3.2.6.3 Abfallbehälter abholen, transportieren und montieren**
Abfallbehälter mit nachfolgenden Eigenschaften beim
KSJ,
Löbstedter Straße 68 in Jena (max. 3 km Entfernung)
abholen
(Ansprechpartner Herr Prell), Anmeldung 14 Tage vor
Einbau

Abfallbehälter "Wiego Midi" Hahne & Lückel
Grundform rund
mit doppelt winklig gekanteter und gelochter Abdeckung
und Ausdrückblech aus Edelstahl,
mit darunter befindlichem
Ascher aus Edelstahl Rostfrei
Volumen 60 Liter
zum Einbetonieren
Behälter: Aluminium
Ständer: feuerverzinkt

Hahne & Lückel GmbH
An der Silberkuhle 13
58239 Schwerte-Geisecke

einbauen in Fundament, Fundament wird gesondert
vergütet.
Menge: 1,000 St

**1.3.2.6.4 Ortbeton Einzelfundament für Müllbehälter**
Ortbeton Einzelfundament, obere Betonfläche
waagerecht, aus
unbewehrtem Beton, Normalbeton C 20/25 DIN EN 206, DIN
1045-2, natürliche Gesteinskörnung, Expositionsklasse
XF2
(Frostangriff, mäßige Wassersättigung mit Taumittel),
Einzelvolumen bis 0,25 m3.
Einschl. Erd- und Schalarbeiten.
Menge: 1,000 psch

###### Bereich 1.3.2.7 Stützelemente/Zaun

**1.3.2.7.1 Zaun abbauen und entsorgen**
Zaun aus Holzlatten mit Holzriegeln und
Stahlrohrstützen (H =
80 cm) abbauen und entsorgen

Sämtliches Material geht in Eigentum des AN über und
ist
entsprechend zu verwerten/entsorgen
Menge: 12,000 m

**1.3.2.7.2 Mauer abbrechen und entsorgen**
Mauer ca. 40 cm breit abbrechen

Abbruchmaterial geht in Eigentum des AN über und ist
entsprechend zu verwerten/entsorgen
Menge: 12,000 m

**1.3.2.7.3 Winkelstützen H = 0,8 m**
Stahlbeton-Winkelstützelemente aus Beton C30/37,
Betondeckung min. 25 mm, Bewehrung mit Betonstahl 500
M/S, in der Oberfläche Sichtbeton grau, glatt,
Innenseite und
Fußseite rauh abgerieben, liefern und höhen- und
fluchtgerecht
auf einem frostsicherem Oberbau, bestehend aus einer
min. 10
cm dicken Betonschicht C16/20 und einer 5 cm dicken
Estrichmischung, versetzen.
Alle sichtbaren Kanten gefast (10x10 mm) . Fertigung
gemäß
DIN 1045-1: 2001-07. Elemente mit Versetzösen an der
Element-Fußseite, geeignet zum Versetzen und zum
Verbinden
der einzelnen Elemente untereinander. Verbinden der
Elemente mit Rundstahl d = 16 mm durch die Ösen.
Stoßfugen
mittels einer 25 cm breiten Bitumenschweißbahn
abdecken.

Abmessungen:
Bauhöhe:  80 cm
Fußlänge:  ist der Bauhöhe entsprechend anzupassen
Wandung: Wandungsdicke abgestimmt auf die
 Belastung, jedoch min. 15 cm
Baulänge: 100 cm
Oberfl./Farbe: Sichtbeton grau
Lastfall 1: VKL 5 KN/m²
Expos.klasse: XC4, XF1, XA0

Einschl. Erdarbeiten
Homogenbereich E-A, E-B und E-C gemäß Baugrundgutachten

Abfallschlüsselnummer u. Abfallbezeichnung n. AVV:
17 05 04 Boden und Steine.
Entsorgung Material entsprechend abfallrelevanten
Untersuchungen.
Die Nachweisführung hat gemäß den gesetzlichen
Bestimmungen (Nachweisverordnung) zu erfolgen. Die
Nachweise sind nach konkreter Entsorgung unverzüglich
und
chronologisch zusammengestellt dem AG zu übergeben. Sie
sind Grundlage jeglicher Abrechnung.
Menge: 12,000 m

##### Abschnitt 1.3.3 Beschilderung und Markierung

###### Bereich 1.3.3.1 Beschilderung

*Hinweis*
- alle Verkehrsschilder neu am gleichen Standort
- vorhandene Schilder Transport zum KSJ, Löbstedter
Straße
68 in Jena

**1.3.3.1.1 Verkehrsschild abbauen**
StL-Nr. 22113001110051112
Verkehrsschild ggf. mit Aufstellvorrichtung abbauen.
Schildgröße bis 1,1 m2.
Aufstellvorrichtung = Rohrpfosten, DU bis 76,1 mm abbauen.
Fundament entfernen.
Schild neben der Fahrbahn.
Wieder verwendbare Stoffe säubern, fördern und nach Un-
terlagen des AG lagern. Restliches Abbruchgut nach Wahl
des AN verwerten.
Fundamentlöcher mit geeignetem Boden des AN verfüllen
und verdichten.
Menge: 8,000 St

**1.3.3.1.2 Verkehrsschild anbringen Ronde**
StL-Nr. 22113010101212332
Verkehrsschild nach Unterlagen des AG anbringen.
Schild = Ronde.
Größe 2.
Einseitig.
Mit retroreflektierender Folie der Klasse RA 2.
Schild = profilverstärkt.
Befestigung mit Aluminium-Klemmschelle. Verschraubung
aus nicht rostendem Stahl mind. der Stahlsorte A 2.
Anbringung neben der Fahrbahn. Unterkante des Schildes
ab 2,00 m über der Verkehrsfläche.
Menge: 8,000 St

**1.3.3.1.3 Verkehrsschild anbringen Dreieck**
StL-Nr. 22113010102212332
Verkehrsschild nach Unterlagen des AG anbringen.
Schild = Dreieck.
Größe 2.
Einseitig.
Mit retroreflektierender Folie der Klasse RA 2.
Schild = profilverstärkt.
Befestigung mit Aluminium-Klemmschelle. Verschraubung
aus nicht rostendem Stahl mind. der Stahlsorte A 2.
Anbringung neben der Fahrbahn. Unterkante des Schildes
ab 2,00 m über der Verkehrsfläche.
Menge: 2,000 St

**1.3.3.1.4 Verkehrsschild anbringen Quadrat**
StL-Nr. 22113010103212332
Verkehrsschild nach Unterlagen des AG anbringen.
Schild = Quadrat.
Größe 2.
Einseitig.
Mit retroreflektierender Folie der Klasse RA 2.
Schild = profilverstärkt.
Befestigung mit Aluminium-Klemmschelle. Verschraubung
aus nicht rostendem Stahl mind. der Stahlsorte A 2.
Anbringung neben der Fahrbahn. Unterkante des Schildes
ab 2,00 m über der Verkehrsfläche.
Menge: 1,000 St

**1.3.3.1.5 Verkehrsschild anbringen Zusatzz.**
StL-Nr. 22113010151212332
Verkehrsschild nach Unterlagen des AG anbringen.
Schild = Zusatzzeichen Höhe 2.
Größe 2.
Einseitig.
Mit retroreflektierender Folie der Klasse RA 2.
Schild = profilverstärkt.
Befestigung mit Aluminium-Klemmschelle. Verschraubung
aus nicht rostendem Stahl mind. der Stahlsorte A 2.
Anbringung neben der Fahrbahn. Unterkante des Schildes
ab 2,00 m über der Verkehrsfläche.
Menge: 10,000 St

**1.3.3.1.6 Rohrpfosten aufstellen**
StL-Nr. 22113030251531711
Rohrpfosten mit Abdeckkappe für Verkehrsschild aufstellen einschl. anfallenden Aushubarbeiten. Stahlteile
feuerverzinkt. Umgebende Fläche entsprechend dem früheren Zustand herstellen.
Pfostenlänge = über 3000 mm bis 3500 mm.
Rohr = Stahl 60,3/2,0 mm.
Pfosten mit Bodenhülse. Bodenhülse nach Unterlagen des
AG.
Vorh. Befestigung = Pflaster.
Aufstellung in Boden/Homogenbereich nach Unterlagen des
AG.
Fundament aus Ortbeton  C 12/15 0,40/0,40, Tiefe 0,80 m
herstellen.
Überschüssigen Aushub innerhalb der Baustelle flächenhaft verteilen.
Bei Änderung der Pfostenlänge verändert sich der Einheitspreis im Verhältnis zur ausgeschriebenen Pfostenlänge. Basislänge für die Abrechnung ist bei Mehrlängen
die maximal, bei Minderlängen die minimal ausgeschriebene Pfostenlänge.
Menge: 11,000 St

**1.3.3.1.7 Ausrüstungsteil f . Rohrpf. liefern Bodenhülse**
Ausrüstungsteil für Rohrpfosten liefern.
Bodenhülsen aus feuerverzinktem Stahlrohr, 500 mm
lang, mit
Feststellvorrichtung
und Inbusschlüssel, passend für Rohrpfosten
Durchmesser 60
und 76 mm,
Abdeckstopfen passend zur Bodenhülse, Fundamenttiefe
800
mm
Menge: 11,000 St

###### Bereich 1.3.3.2 Markierungsarbeiten

**1.3.3.2.1 Markierungsfläche reinigen von Hand**
StL-Nr. 22113111003
Fläche für Markierung reinigen. Kehrgut aufnehmen und
nach Wahl des AN verwerten. Abgerechnet wird die zu
markierende Fläche. Bei Pfeil, Buchstabe, Ziffer, Verkehrsschild, und Piktogramm ergibt sich die Fläche aus
dem kleinsten umschließenden Rechteck.
Reinigung von Hand.
Menge: 12,000 m2

**1.3.3.2.2 Markierungsfläche trocknen**
StL-Nr. 221131105
Fläche für Markierung schonend trocknen. Abgerechnet
wird die zu markierende Fläche. Bei Pfeil, Buchstabe,
Ziffer, Verkehrsschild und Piktogramm ergibt sich die
Fläche aus dem kleinsten umschließenden Rechteck.
Menge: 12,000 m2

**1.3.3.2.3 Längsmarkierung Typ II herstellen Zick-Zack Bushaltestelle**
StL-Nr. 22113150591141019
Längsmarkierung Typ II einschl. evtl.
Sperrflächenumrandung als endgültige Markierung herstellen. Abgerechnet wird der markierte Strich, bei
Doppelstrichen zwei Striche.
Markierung 'Zick-Zack Bushaltstelle'
Strichbreite = 0,12 m.
Strich mit Vormarkierung.
Markierungssystem aus reaktivem Stoff, spritzbar (Kaltspritzplastik).
Als System mit groben Nachstreumitteln.
Verkehrsklasse mindestens P 6.
Markierung auf 'Halbstarrer Decke'
Menge: 15,500 m

**1.3.3.2.4 Sonstiges Mark.zeichen Typ II herst Buchstabe**
StL-Nr. 221131530111109
Sonstiges Markierungszeichen Typ II als endgültige Markierung nach Unterlagen des AG herstellen. Verkehrsklasse P 7.
Markierungszeichen = Buchstabe.
Mit Vormarkierung.
Markierungssystem aus reaktivem Stoff, nicht spritzbar
(Kaltplastikmasse).
Als System mit groben Nachstreumitteln.
Markierung auf 'Halbstarrer Decke'
Menge: 3,000 St

##### Abschnitt 1.3.4 Landschaftsbau

###### Bereich 1.3.4.1 Fällen/Roden

**1.3.4.1.1 Hecken und Buschwerk roden Breite 1 - 3 m**
StL-Nr. 224106010903101
Strauchbestand und sonstiger Aufwuchs bis 0,10 m Stammdurchmesser, in 1,00 m Höhe über dem Erdboden gemessen,
mit Wurzelwerk roden. Abrechnung nach Fläche der
größten Ausdehnung des Strauchwerks.
Mittlere Höhe 'bis 3 m Höhe'
Wurzellöcher unterhalb des Planums mit geeignetem Boden
verfüllen. Boden verdichten. Boden aus Abtragsbereichen
profilgerecht lösen.
Wurzelstöcke nach Wahl des AN verwerten.
Schlagabraum nach Wahl des AN verwerten.
Menge: 40,000 m2

###### Bereich 1.3.4.3 Pflanzenlieferung

**1.3.4.3.1 Ribes alpinum 'Schmidt' liefern v.Str 6Tr 40-60**
Ribes alpinum 'Schmidt' (Alpenjohannisbeere) liefern.
Verpflanzer Strauch, 6 Triebe 40 bis 60 cm.
Menge: 2,000 St

**1.3.4.3.2 Ilex crenata Stokes Bodendecker**
Ilex crenata Stokes (Halbgefüllte Apfelrose) liefern.
Verpflanzter Strauch, 5 Triebe, 30 bis 40 cm.
Menge: 15,000 St

**1.3.4.3.3 Lonicera nitida liefern P 1 20-30 Maigrün Bodendecker**
StL-Nr. 21810431711
Lonicera nitida (Immergrüne Heckenmyrte) liefern.
Mit Topf, Inhalt 1 Liter, 20 bis 30 cm.
Sorte = 'Maigrün'.
Menge: 15,000 St

**1.3.4.3.4 Cotoneaster dam. Skogholm liefern P 1 20-30 Bodendecker**
Cotoneaster dammeri Skogholm (Teppichmispel) liefern.
Mit Topf, Inhalt 1 Liter, 20 bis 30 cm.
Menge: 15,000 St

###### Bereich 1.3.4.4 Pflanzarbeiten

**1.3.4.4.1 Düngung der Pflanzflächen**
Düngung der Pflanzflächen
organischer, mineralischer NPK-Dünger,
Erzeugnis nach Wahl des AN in Absprache mit der
Bauüberwachung des AG
Dünger aufbringen und einarbeiten
Aufwandmenge: 30 g/m2.
Menge: 10,000 m2

**1.3.4.4.2 Sträucher pflanzen**
Strauch pflanzen. Pflanzloch oder Pflanzgraben
herstellen.
Pflanzlochgröße auf Gehölz anpassen.
Substrat Kalkschotter 0/32
Überschüssigen Boden in Eigentum des AN übernehmen und
von der Baustelle entfernen.
Menge: 2,000 St

**1.3.4.4.3 Bodendecker pflanzen**
Gehölz pflanzen. Pflanzloch oder Pflanzgraben
herstellen.
Pflanzlochgröße auf Gehölz anpassen.
Substrat Kalkschotter 0/32
Überschüssigen Boden in Eigentum des AN übernehmen und
von der Baustelle entfernen.
Menge: 45,000 St

###### Bereich 1.3.4.5 Fertigstellungs- und Entwicklungspflege

**1.3.4.5.1 Fertigstellungspflege Sträucher**
Fertigstellungspflege Sträucher wie folgt:
-Schneiden der trockenen Triebe
-Lockern und Nachmulchen der Pflanzscheibe
-Säubern der Fläche von Unkraut, Steinen (ab 5 cm
Durchmesser) und sonstigem Unrat
-Ausgraben der Dauerunkräuter
-Nachprofilieren des Gießrandes
unbrauchbares Material laden und entsorgen.
Bearbeitungstiefe 5 cm
Arbeitsgänge: 6 Stück
Die Arbeitsgänge sind beim AG bzw der Bauüberwachung
anzumelden!
Abrechnung nach Anzahl der Arbeitsgänge.

EP je Arbeitsgang: '
....................................................'
_/
Stück
(vom Bieter einzutragen)
Menge: 2,000 St

**1.3.4.5.2 Fertigstellungspflege Sträucher, wässern**
Fertigstellungspflege neugepflanzte Sträucher bis zur
Abnahme wässern
Arbeitsgänge: 12 Stück
Wassermenge: 10 l/ Arbeitsgang/ Strauch
Die Arbeitsgänge sind beim AG bzw. der Bauüberwachung
anzumelden.
Wasser ist durch AN zu liefern!

EP je Arbeitsgang:  '
....................................................'
_/ Stück
(vom Bieter einzutragen)
Menge: 2,000 St

**1.3.4.5.3 Entwicklungspflege Sträucher**
Entwicklungspflege für alle vorbeschriebenen Sträucher.
Dauer der Pflege 3 Jahre.

EP je Arbeitsgang:  '
....................................................'
/ Stück
(vom Bieter einzutragen)
Menge: 2,000 St

**1.3.4.5.4 Entwicklungspflege Sträucher, wässern**
Entwicklungspflege Sträucher bis zur
Abnahme wässern
Arbeitsgänge: 10 Stück/Jahr
Wassermenge: 10 l/ Arbeitsgang/ Strauch
Die Arbeitsgänge sind beim AG bzw. der Bauüberwachung
anzumelden.
Wasser ist durch AN zu liefern!

EP je Arbeitsgang:  '
....................................................'
/ Stück
(vom Bieter einzutragen)
Menge: 2,000 St

**1.3.4.5.5 Fertigstellungspflege Bodendecker**
Fertigstellungspflege Bodendecker wie folgt:
-Schneiden der trockenen Triebe
-Lockern und Nachmulchen der Pflanzscheibe
-Säubern der Fläche von Unkraut, Steinen (ab 5 cm
Durchmesser) und sonstigem Unrat
-Ausgraben der Dauerunkräuter
-Nachprofilieren des Gießrandes
unbrauchbares Material laden und entsorgen.
Bearbeitungstiefe 5 cm
Arbeitsgänge: 6 Stück
Die Arbeitsgänge sind beim AG bzw der Bauüberwachung
anzumelden!
Abrechnung nach Anzahl der Arbeitsgänge.

EP je Arbeitsgang: '
....................................................'
_/
Stück
(vom Bieter einzutragen)
Menge: 45,000 St

**1.3.4.5.6 Fertigstellungspflege Bodendecker, wässern**
Fertigstellungspflege neugepflanzte Bodendecker bis zur
Abnahme wässern
Arbeitsgänge: 12 Stück
Wassermenge: 10 l/ Arbeitsgang/ Strauch
Die Arbeitsgänge sind beim AG bzw. der Bauüberwachung
anzumelden.
Wasser ist durch AN zu liefern!

EP je Arbeitsgang:  '
....................................................'
_/ Stück
(vom Bieter einzutragen)
Menge: 45,000 St

**1.3.4.5.7 Entwicklungspflege Bodendecker**
Entwicklungspflege für alle vorbeschriebenen Sträucher.
Dauer der Pflege 3 Jahre.

EP je Arbeitsgang:  '
....................................................'
/ Stück
(vom Bieter einzutragen)
Menge: 45,000 St

**1.3.4.5.8 Entwicklungspflege Bodendecker, wässern**
Entwicklungspflege Sträucher bis zur
Abnahme wässern
Arbeitsgänge: 10 Stück/Jahr
Wassermenge: 10 l/ Arbeitsgang/ Strauch
Die Arbeitsgänge sind beim AG bzw. der Bauüberwachung
anzumelden.
Wasser ist durch AN zu liefern!

EP je Arbeitsgang:  '
....................................................'
/ Stück
(vom Bieter einzutragen)
Menge: 45,000 St

###### Bereich 1.3.4.6 Rasenansaat

**1.3.4.6.1 Rasenansaat auf Oberboden herst.**
Rasenansaat auf Oberboden herstellen. Ggf.
vorwüchsiges Unkraut mähen. Mähgut entsorgen.
Ansaat auf Böschungen, Seitenstreifen, Trennstreifen,
Banketten und Mulden. Planum herstellen. Anfallenden
Abfall ablesen und entsorgen.
Saatgutmenge 20 g/m2.
Saatgut für "Landschaftsrasen ohne Kräuter" nach RSM
7.1.1.
Saatgut liefern.
Anwuchspflege
1. und 2. Schnitt durchführen.
Flächen nacharbeiten.
Regelmäßig auf Fehlstellen kontrollieren,
Fehlstellen nachsäen.
Die Abnahme erfolgt nach der 2. Mahd.
Menge: 120,000 m2

**1.3.4.6.2 Rasen mähen**
Rasen mähen E.-pflege Verw. Wahl AN Rasen mähen.
Während der Entwicklungspflege.
Erste Mahd nicht vor dem 15. Juli, mind. 4 Arbeitsgänge
Mähgut der Verwertung  nach Wahl des AN zuführen.
Entwicklungspflege 3 Jahre.

EP je Arbeitsgang:  '..........................' / m2
(vom Bieter einzutragen)
Menge: 120,000 m2

##### Abschnitt 1.3.5 Straßenbeleuchtung

###### Bereich 1.3.5.1 Demontage

*Hinweis*
Beleuchtungsmaste, Klemmkasten und Leuchtkörper zum
KSJ,
Löbstedter Straße 68

**1.3.5.1.1 Leuchte am Stahlmast Höhe bis 6 m demontieren**
Demontage der Leuchte und Anschlussleitung am stehenden
Stahlmast Höhe bis 6 m

Leuchte inkl. Leuchtmittel zur Wiederverwendung an AG
übergeben.
Menge: 3,000 St

**1.3.5.1.2 Bestandskabel einschließlich Zubehör entsorgen**
Bestandskabel einschließlich Zubehör von Masten
abnehmen, seitlich ablegen, schneiden und entsorgen.
Menge: 10,000 m

###### Bereich 1.3.5.2 Erdarbeiten

**1.3.5.2.1 Kabelgraben 0,3 x 0,8 m, Oberfläche unbefestigt**
Boden für Kabelgraben der Straßenbeleuchtung ausheben.
Abgerechnet wird nach der Länge des Grabens, gemessen
in der Achse.
Grabentiefe über 0,80 bis 1,25 m,
Grabenbreite über 0,30 bis 0,40 m.
Aushub geht in Eigentum des AN über und ist zu
beseitigen.
Wiederverfüllung mit verdichtungsfähigem Material.
Einschl. Sandbettung (Auflager und Ummantelung) für
Kabel.

Einschl. Erdarbeiten.
Homogenbereich E-A, E-B und E-C gemäß Baugrundgutachten
Abfallschlüsselnummer u. Abfallbezeichnung n. AVV:
17 05 04 Boden und Steine mit Ausnahme derjenigen, die
unter 17 05 03 fallen.
Boden der Zuordnungsklasse LAGA Z1.1 und Z1.2
entsorgen.

Entsorgung Material entsprechend abfallrelevanten
Untersuchungen.
Die Nachweisführung hat gemäß den gesetzlichen
Bestimmungen (Nachweisverordnung) zu erfolgen.
Die Nachweise sind nach konkreter Entsorgung
unverzüglich und chronologisch zusammengestellt dem AG
zu übergeben. Sie sind Grundlage jeglicher Abrechnung.

Einschl. Suchschachtung.
Menge: 67,000 m

**1.3.5.2.2 Mehraufwand vorh. Leitungen**
Mehraufwand bei der Ausführung der Aushub- und
Verfüllarbeiten einschließlich des ungebundenen
Oberbaues in Folge von vorhandenen Leitungen
unter Beachtung der einschlägigen Vorschriften.
Spartenträger 'Niederspannungs-, Beleuchtungskabel,
Telekom- und Kabel Deutschland
Anzahl der Kabel oder Leerrohre 1 bis 2 Stück'
freilegen, sichern, absanden der Kabel einschließlich
Trassenwandband verlegen und erforderliche
Handschachtung
ist einzurechnen und wird nicht gesondert vergütet,
Verlauf der Leitung längs und querend,
im Bereich des Straßen- und Gehwegbaues während der
gesamten Bauzeit.
Menge: 10,000 m

**1.3.5.2.3 Kabelabdeckfolie verlegen**
Kabelabdeckfolie 20 cm breit gem. Baurichtlinie
MK3-03.1.
zum Schutz der Kabeltrassen frei Baustelle liefern und
im Zuge
der Grabenverfüllung in Höhe von 15 cm über dem Kabel
verlegen.
Menge: 67,000 m

**1.3.5.2.4 Trassenwarnband verlegen**
Warnband für die Markierung der Kabeltrassen frei
Baustelle liefern und im Zuge der Grabenverfüllung in
Höhe von 30 cm über dem Kabel verlegen.
Menge: 67,000 m

**1.3.5.2.5 Fundamente herstellen**
Hülsenfundament für Straßenbeleuchtungsmast 5 m (lichte
Höhe ab OK Gelände 5 m).
Durchmesser 30 cm, Tiefe 70 cm, herstellen,
SB-Hülse 80 cm tief ab OK Gelände einbauen
(entsprechend
Herstellerangaben)
PE-Rohr mit Wellenprofil (z.B. Hauff/HFR oder
gleichwertiger
Art).
Flexibles Schutzrohr DN 50 für die Einschleifung des
Beleuchtungskabels vom Typ NYY-O 4x10 in die
Fundamenthülse einführen.
Kabeleinführungsloch auf Höhe Kabeleinführung Mast.
Kabeleinführung  zeigt zur Straße
Der Mast in der Hülse im Sandbett stellen.
Betonring zur Fixierung des Mastes im oberen Bereich
der
Hülse einbringen.
Beton C 20/25
Erdarbeiten durchführen.
Homogenbereich E-A, E-B und E-C gemäß Baugrundgutachten
Abfallschlüsselnummer u. Abfallbezeichnung n. AVV:
17 05 04 Boden und Steine mit Ausnahme derjenigen, die
unter 17 05 03 fallen.
Boden der Zuordnungsklasse LAGA Z1.1 und Z1.2
entsorgen.

Die Nachweisführung hat gemäß den gesetzlichen
Bestimmungen (Nachweisverordnung) zu erfolgen.
Die Nachweise sind nach konkreter Entsorgung
unverzüglich und chronologisch zusammengestellt dem AG
zu übergeben. Sie sind Grundlage jeglicher Abrechnung
Menge: 7,000 St

###### Bereich 1.3.5.3 Elektroarbeiten

*Hinweis*
Verlegen von Niederspannungskabeln
Komplettes Verlegen von Niederspannungskabeln, auch
Einziehen im Rohr und Verlegen im Kollektor

Vergütet wird die tatsächlich verlegte Kabellänge
(einschließlich Verschnitt), Abdichten der
abgeschnittenen Kabelenden mit Endkappen,
einschließlich Überprüfen auf äußere sichtbare
Kabelschäden.

Die Kabelverlegung hat fachgerecht zu erfolgen.
Insbesondere ist darauf zu achten, dass die
Kabelverlegung unter +5 °C mit der Bauüberwachung des
AG
abgesprochen wird, dass die Kabelspulen nur in
Pfeilrichtung gerollt und von oben abgespult werden,
dass die Verlegung schleiffrei über Rollen und nicht
über Kanten und Ecken erfolgt und als
Mindestbiegeradius das 15fache des äußeren
Kabeldurchmessers gilt. Das Kabel ist grundsätzlich von
Hand auszuziehen, der Einsatz von Kabelziehgeräten ist
nur mit schreibenden Zugkraftmessern zulässig und von
der Bauüberwachung des AG zu genehmigen.

Bei Rohrein- und -austritt ist das Kabel so zu legen,
dass keine Druckstellen entstehen können. Das Rohr ist
beidseits mit Verschluss-Stopfen für Kabelschutzrohr,
mit Neopolen-Schaum EK 186/90 abzudichten. Diese
Abdichtung ist in den Verlegepreis einzurechnen und
wird nicht extra vergütet.

**1.3.5.3.1 Kabelschutzrohr NW 110**
Kabelschutzrohr DN 110 in Ringen, Innen 94 mm, Außen
110
mm, in Verbundbauweise flexibel, incl. Steckmuffen und
Endkappen, Einzugschnur
aus PE-HD mit flexibel gewelltem Außenrohr und glattem
Innenrohr/-haut, Farbe schwarz  RAL 9005,
Druckfestigkeit
>450 N, Schlagfestigkeit normal, minimaler Biegeradius
500
mm, temperaturbeständig -40°C bis +80°C liefern und in
Teillängen im offenen Rohrgraben höhen- und
fluchtgerecht
inkl. Zugdraht aus Stahl ~3 mm verzinkt als Einzelrohr
mit
entsprechenden Verbindungsstücken zwischen den
Teillängen,
Abstandshaltern und Verschlusskappen im Erdreich oder
unter
Straßen/Plätzen/Gehwegen sand- und wasserdicht bis 0,5
bar
fachgerecht verlegen, einsanden und mit Trassenwarnband
"ACHTUNG STRASZENBELEUCHTUNG" zu sichern
Verlegetiefe: 60 cm
Kabelschutzrohr ist vom AN einzumessen und Unterlagen
sind
digitalisiert zur Verfügung zu stellen.
Auf Verlangen ist vom AN ein Nachweis über die
fachgerechte
Verlegung zu erbringen.
Menge: 20,000 m

**1.3.5.3.2 Kunststoffkabel NYY-O 4x10**
Niederspannungskabel als Kunststoffkabel NYY-O 4x10 mm²
Cu- Zahl 384
Schutzklasse II
Verlegung in vorhandenen Rohren, Kabelkanalformsteinen,
Zwischendecken und Hohlräumen, UP-Verlegung ohne
Schlitzherstellung und im bauseitigen Kabelgraben.

Incl. Abdichten abgeschnittener Kabelenden und
Kontrolle des
Kabelmantels auf sichtbare Schäden. Bei Rohrein- und
-austritt
ist das Kabel so zu legen, dass keine Druckstellen
entstehen
können.
Abdichtung des Rohres.
Menge: 105,000 m

**1.3.5.3.3 Verbindungsmuffe in Schrumpftechnik 4x10 mm2**
Verbindungsmuffe in Schrumpftechnik (Leiterverbindung
in Presstechnik) für Kabel 4x10 mm2

liefern und montieren.

Nach erfolgter Montage ist die Muffe so zu unterbauen,
dass sie ohne Schaden hinterfüllt werden kann.
Menge: 1,000 St

**1.3.5.3.4 Schrumpfendkappe montieren**
Kabelenden mit Schrumpfkappen wasserdicht verschließen.
Menge: 1,000 St

**1.3.5.3.5 Kabelübergangskasten**
Kabelübergangskasten zum Einbau in Leuchtenmaste oder
gesondert ausgeschrieben Einbaugehäusen für unter Putz-
Montage. Ausführung nach DIN 43628, VDE 0660 Teil 505,
DIN EN 40, BGV A3, mit VDE- Zeichen.
Schutzklasse II, schutzisoliert, Schutzart IP 54.
Fabrikat/ Typ: Langmatz/ EK 480 oder
  HSW/ 23-20
komplett liefern einbauen und anschließen.
Menge: 7,000 St

**1.3.5.3.6 LED-Leuchte liefern und montieren**
LED-Leuchte liefern
Lehner Salve

Eigenschaften gemäß Lichtberechnung (Unterlage 16.2.1)
Leuchten sind mit einer NEMA-Schnittstelle und
NEMA-Controller auszurüsten

Leuchte auf Mast (LPH = 5 m) betriebsfertig
installieren.

Hersteller: Lehner Leuchten oder gleichwertig
'.........'
Menge: 7,000 St

**1.3.5.3.7 Lichtmast liefern**
Mast AZ 50/76, zylindrisch abgesetzt mit PE-Manschette
zertifiziert nach DIN EN 40 mit CE-Kennzeichnung
liefern
Länge für LPH 5,0 m,
feuerverzinkt
passend zu vorbeschriebener Leuchte,

Zylindrischer Mast mit Mindeststahlzugfestigkeit S235
innen und außen feuerverzinkt nach DIN EN ISO 1461
Mit eingelegter Stahltür 85 x 400 und Türverschluss
V2A,
Dreikant 12 mm
Mit Gerätesteg und Schiebemuttern zur Aufnahme eines
Anschlusskastens
Höhe über Flur 5000 mm
Kalibrierung am Mastzopf 100 mm
Schraubstutzen Ø76 mm zur Leuchtenaufnahmen am
Mastzopf 76 mm
Konizität 1:10
Ausladung 0 mm
Mindestwandstärke 3,0 mm
Erdstück 800 mm mit Kabeleinführung vorn (analog
Masttür)
Erdstück vor Korrosion zusätzlich geschützt mittels auf
Abstand geschweißter Stahlmanschette
Kabeleinführung mittels Kantenschutz
Kabeleinführung zeigt zur Straße
Kein Schutzrohr jedoch Mast mit Kantenschutz versehen

Der Hersteller muss folgende Fertigungsnachweise
besitzen
Eignungsnachweis DIN 18800 / EN 40-5
Herstellernachweis nach DIN 1990
EN ISO 5817
Zertifikat DIN EN ISO 9001
Stahl DIN EN 10025
Schweißnähte DIN EN ISO 9817
Schweißerprüfung DIN EN 287-1 / Teil 1 Stähle DIN EN
1418
Zertifizierung des Umweltmanagementsystems nach DIN
ISO 14001: 2009
Menge: 7,000 St

**1.3.5.3.8 Aufstellen eines Straßenbeleuchtungsmastes LPH = 5 m**
Aufstellen eines Straßenbeleuchtungsmastes
(zylindrischer
Mast LPH = 5,0 m) in ein vorhandenes Fundament,
einschl.
Einführen des Kabels NYY-O 3x1,5 mm², Einfüllen und
Verdichten von Sand und Aufbringen einer Betonkappe zum
Schutz vor Ausspülungen. Die Oberflächenbefestigung
ist an
den Mast anzupassen.

Vor Einsetzen des Mastes ist die
Kabeleinführungsöffnung mit
einem Mastkantenschutz zu versehen.

Grundsätzlich sind die Bestimmungen des Baulastträgers
(BLT) für die Wiederherstellung von Verkehrsflächen zu
beachten.
Die Abnahmebescheinigung des BLT ist dem AG zu
übergeben.

Einschl.Erdarbeiten.
Homogenbereich E-A, E-B und E-C gemäß Baugrundgutachten
Abfallschlüsselnummer u. Abfallbezeichnung n. AVV:
17 05 04 Boden und Steine mit Ausnahme derjenigen, die
unter 17 05 03 fallen.
Boden der Zuordnungsklasse LAGA Z1.2 entsorgen.

Entsorgung Material entsprechend abfallrelevanten
Untersuchungen.
Die Nachweisführung hat gemäß den gesetzlichen
Bestimmungen (Nachweisverordnung) zu erfolgen.
Die Nachweise sind nach konkreter Entsorgung
unverzüglich und chronologisch zusammengestellt dem AG
zu übergeben. Sie sind Grundlage jeglicher Abrechnung.
Menge: 7,000 St

**1.3.5.3.9 Kantenschutz**
Kantenschutz für vorgenannten Lichtmast montieren.
Menge: 7,000 St

**1.3.5.3.10 Kabelverteilerschrank abbauen**
StL-Nr. 210133035421803
Kabelverteilerschrank einschl. Zubehoer abbauen. Kabel
ausklemmen und ablegen.
Schrankmasse ueber 150 bis 200 kg.
Fertigteilfundament aus Beton abbauen.
Abgebaute Teile zum Lagerplatz des AG foerdern und abladen.
Laenge des Foerderweges ueber 10,00 bis 15,00 km.
Durch den Abbau entstandene Grube mit geeignetem Material des AN verfuellen und verdichten. Oberen Bereich
entsprechend dem umgebenden Bereich ausbilden.
Menge: 1,000 St

**1.3.5.3.11 Kabelverteilerschrank einbauen**
StL-Nr. 210133510111099
Kabelverteilerschrank einschl. Fertigteilfundament einbauen und betriebsfertig anschliessen. Schaltunterlagen
beifuegen.
Kabelverteilerschrank mit Zaehlerplatz, Verteilereinrichtung sowie Schalt-, Steuer- und Sicherungseinrichtungen,
nach Zeichnung.
Schrank aus Kunststoff.
Anzahl der Stromkreise nach Zeichnung.
Anzahl der Reserveplaetze fuer Stromkreise nach Zeichnung.
Menge: 1,000 St

**1.3.5.3.12 Anbindung der neuen Straßenbeleuchtung an neuen Schaltschrank**
Anbindung der neuen Straßenbeleuchtung an neuen
Schaltschrank.
Inkl. der erforderlichen Verbindungsmuffen für Kabel
4x10mm2.
Menge: 1,000 St

**1.3.5.3.13 An-/Abmelden der Elektroanlagen**
An-/Abmelden der Elektroanlage (für den Umbaubereich)
beim zuständigen Betreiber; Führen aller erforderlichen
Abstimmungen mit dem Betreiber.
Menge: 1,000 psch

**1.3.5.3.14 Besichtigung, Erprobung und Inbetriebnahme**
Besichtigung, Erprobung und Inbetriebnahme der
Elektroanlage des Bereiches (gem. DIN VDE 0100 Teil 400
Abs. 4.1 und 4.2). Der Umfang der Anlage ist im
gesamten LV dargestellt.
Die Ergebnisse sind in den Abnahmeprotokollen
einzutragen.
Menge: 1,000 psch

**1.3.5.3.15 Bestandsdokumentation**
Erstellen und Liefern der Bestandsdokumenation für neu
zu
verlegende Versorgungsleitungen gem. DIN 2415 - für
Einrichtung der Straßenbeleuchtung, einschl. der neuen
Ränder der verschiedenen Verkehrsflächen.
- Bestandspläne gemäß DIN 2425/Teil 7
- Lagesystem UTM
- Bezugshöhe NHN
- Übersichtsschaltplan Verteilung mit abgehenden
  Stromkreisen
- am offenen Graben aufgenommene orthogonal
aufgemessene
  Handrisse - Aufnahme aller Punkte (Mastfundamente,
  Schächte, Muffen, Leerrohre)
Auslieferung eines Satzes vervielfältigungsfähiger
Bestandslagepläne M 1:250 sowie der o.g. Risse
3 x als Farb-Plot
1 x pdf- und dxf-Datei.

Weiterhin sind zu vor der Abnahme liefern:
- Protokoll der Abnahme des Leistungsgrabens
(Sandbettung,
  Sandauflager)
- Verdichtungsnachweis Rohrgrabenverfüllung
- Gütebescheinigung über das gesamte eingebaute
Material
- Zusammenstellung der
Original-Hersteller-Liefernachweise zu
  allen eingebauten Anlagenteilen.

Die Unterlagen sind Abnahmevoraussetzung. Liegen diese
nicht vor, erfolgt keine Abnahme.
Menge: 1,000 psch

##### Abschnitt 1.3.6 Sirene

###### Bereich 1.3.6.1 Erdarbeiten

**1.3.6.1.1 Strauchbestand roden**
StL-Nr. 224106010111101
Strauchbestand und sonstiger Aufwuchs bis 0,10 m Stammdurchmesser, in 1,00 m Höhe über dem Erdboden gemessen,
mit Wurzelwerk roden. Abrechnung nach Fläche der
größten Ausdehnung des Strauchwerks.
Mittlere Höhe bis 2,00 m.
Neigung der Rodungsfläche steiler als 1:4.
Wurzellöcher mit geeignetem Boden verfüllen.
Boden aus Abtragsbereichen profilgerecht lösen.
Wurzelstöcke nach Wahl des AN verwerten.
Schlagabraum nach Wahl des AN verwerten.
Menge: 5,000 m2

**1.3.6.1.2 Kabelgraben, Oberfläche unbefestigt**
Boden für Kabelgraben der Sireneausheben.
Abgerechnet wird nach der Länge des Grabens, gemessen
in der Achse.
Grabentiefe über 0,80 bis 1,25 m,
Grabenbreite über 0,30 bis 0,40 m.
Aushub geht in Eigentum des AN über und ist zu
beseitigen.
Homogenbereich E-A, E-B und E-C gemäß Baugrundgutachten
Abfallschlüsselnummer u. Abfallbezeichnung n. AVV:
17 05 04 Boden und Steine mit Ausnahme derjenigen, die
unter 17 05 03 fallen.
Boden der Zuordnungsklasse LAGA Z1.2 und >Z2 entsorgen.

Zulage für Entsorgung Material entsprechend
abfallrelevanten
Untersuchungen.
Die Nachweisführung hat gemäß den gesetzlichen
Bestimmungen (Nachweisverordnung) zu erfolgen.
Die Nachweise sind nach konkreter Entsorgung
unverzüglich und chronologisch zusammengestellt dem AG
zu übergeben. Sie sind Grundlage jeglicher Abrechnung.
Im Falle einer Schadstoffbelastung erfolgt die
Abrechnung der

Wiederverfüllung mit verdichtungsfähigem Material.
Einschl. Sandbettung (Auflager und Ummantelung) für
Kabel.
Einschl. Suchschachtung.
Menge: 16,000 m

**1.3.6.1.3 Füllmat.einbauen Rohrleitungszone**
Füllmaterial einbauen
in Baugruben, in Leitungszone von Rohrleitungen
(Auflager,
Einbettung, Überschüttung),
profilgerecht,
verdichten,
mit 'vom AN zu liefernden Stoffen, säurefreier
Sand 0-2 mm, Grubensand, Rundkorn;
gebrochenes Material wird nicht genehmigt.
Die entsprechenden Eigungsprüfprotokolle
sind vor Beginn der Baumaßnahme vorzulegen ',

Einbauhöhe in m ' bis 0,15 unter Rohrsohle' und 30 cm
über
Rohrscheitel, einschl. Seitenverfüllung

Grabenbreite = 0,3 - 0,4 m
Mehreinbau für Böschungen oder Verbau ist in die
Position
einzurechnen und wird nicht gesondert vergütet.
Menge: 6,000 m3

**1.3.6.1.4 Mehraufwand vorh. Leitungen**
Mehraufwand bei der Ausführung der Aushub- und
Verfüllarbeiten einschließlich des ungebundenen
Oberbaues in Folge von vorhandenen Leitungen
unter Beachtung der einschlägigen Vorschriften.
Spartenträger 'Kabelbündel, Hochspannungs-,
Niederspannungs-, Beleuchtungskabel,
Telekom- und Kabel Deutschland
Anzahl der Kabel oder Leerrohre 1 bis 3 Stück'
freilegen, sichern der Kabel einschließlich
erforderliche Handschachtung sowie Einsandung und
Wiederverfüllung ist einzurechnen und wird nicht
gesondert
vergütet,
Verlauf der Leitung längs und querend,
im Bereich des Straßen- und Gehwegbaues während der
gesamten Bauzeit.
Menge: 5,000 m

**1.3.6.1.5 Kabelabdeckfolie verlegen**
Kabelabdeckfolie 20 cm breit gem. Baurichtlinie
MK3-03.1.
zum Schutz der Kabeltrassen frei Baustelle liefern und
im Zuge
der Grabenverfüllung in Höhe von 15 cm über dem Kabel
verlegen.
Menge: 16,000 m

**1.3.6.1.6 Trassenwarnband verlegen**
Warnband für die Markierung der Kabeltrassen frei
Baustelle liefern und im Zuge der Grabenverfüllung in
Höhe von 30 cm über dem Kabel verlegen.
Menge: 16,000 m

**1.3.6.1.7 Füllmaterial einbauen**
Füllmaterial einbauen
in Leitungsgraben,
für Bodenaustausch, profilgerecht,
mit vom AN zu liefernden Stoffen,
Material nach Wahl des AN, jedoch kein
Recyclingmaterial
Anforderungen:
setzungsunempfindliches, nicht bindiges Material
Verdichtungsklasse 1 und 2
Mineralgemisch 0/56
die entsprechenden Prüfprotokolle sind vor Beginn der
Baumaßnahme vorzulegen,
verdichten.

Graben- und Abrechnungsbreite = 0,3 - 0,4 m

Mehreinbau für Böschungen oder Verbau ist in die
Position
einzurechnen und wird nicht gesondert vergütet.
Menge: 4,000 m3

###### Bereich 1.3.6.2 Technische Ausrüstung Sirene

**1.3.6.2.1 Zuleitungskabel für Sirene**
Zuleitungskabel für Sirene Elektrokabel mit
Querschnitt 3x1,5
mm²
Schutzklasse II
Erdverlegt im bauseitigen Kabelgraben.

Verlegung hat in Abstimmung mit Herrn Liebermann vom FD
Feuerwehr zu erfolgen
Menge: 30,000 m

*Hinweis*
Alle außer Betrieb genommenen HA aller Medien sind
fachgerecht zurückzubauen. Im Rohrgraben betrifft das
die
tiefbautechnisch offenen Leitungs-Bereiche.
Grundsätzlich
sind die außer Betrieb genommenen HA im Gebäude
einschließlich Hauseinführung fachgerecht
zurückzubauen.
Die Organisation und die Ausführung insbesondere der
zeitliche Ablauf (vor dem Haus Baugrube offen lassen,
sichern oder prov. Verschließen und Wiederöffnen und
Abtrennung im Haus inkl. Verpressen, Arbeiten an der
Fassade, Hausisolierung außen herstellen usw.
beschreiben und ausschreiben.
Alle Materialzertifikate sind vor Einbau durch die vom
AG
beauftragte öBü prüfen zu lassen. Welche Zertifikate
für
welche Materialien gefordert werden, wird durch SWJN
zugearbeitet (spezifische Vorbemerkungen).
Die Stillstandszeiten/Baustelleneinschränkungen für die
Zeit der Dichtheits-, Funktions- und
Qualitätsprüfungen aller
Medien sind in den Bauablauf und die EP grundsätzlich
einzurechnen. Die Koordinierung und Durchsetzung
obliegt
dem AN.
In Betrieb befindliche Gas HA, die umgebunden werden,
betrifft auch Interimsleitungs-HA, werden kurzzeitig
Außer-Betrieb genommen und wieder in Betrieb gesetzt.
Das hat entsprechend den Regeln der Technik
DVGW/TRGI zu erfolgen. Beschreibung siehe
Beschreibung Umbindung Gas-HA im Thüga LV und
Beschreibung Pos 50012600250 G M GP Inbetriebnahme.
Es gilt für Gas die EU Methanverordnung. Der DVGW hat
dies in sein Regelwerk eingearbeitet. Es gilt auch das
Merkblatt G404. Es befasst sich mit dem Vermindern und
Vermeiden von Methanemissionen in der Praxis.Ein Spülen
der Gasleitung mit Ableiten in die Atmosphäre ist nicht
zulässig und strafbar. Daher ist für Einbindungen die
EU
Verordnung umzusetzent. Im Rohrnetz sind dazu Fackeln
verfügbar, die das Gas aus der außer Betrieb zu
nehmenden Gasleitung durch Ejektion ziehen und vor Ort
verbrennen.  Die Forderungen sind umzusetzen. Die
Ausrüstung muss vor Auftragsvergabe nachgewiesen sein
oder ein NU benannt werden. Gilt für Einbindungen,
Trennungen, Außerbetriebnahmen Gas.

#### Bereich 1.4 BT1.2 Trinkwasser (JenaWasser)

*Hinweis*
Tiefbau

Die Regelüberdeckung für Trinkwasserleitungen in den
Fahrbahnen bzw. Mischverkehrs-flächen beträgt 130 cm.
Die
Regelüberdeckungen für Grundstücksanschlussleitungen in
den Fahrbahnen bzw. Mischverkehrsflächen beträgt 120
cm.
Abweichungen hiervon sind in der Ausführungsplanung
beschrieben.
Die obere Leitungsbettung muss eine Stärke von 30 cm
und die
untere Bettung für Rohrleitungen bis DN 250 eine
Stärke von
10 cm bzw. bei Rohrleitungen > DN 250 eine Stärke von
15 cm
im verdichteten Zustand des Rohrgrabens haben. Das
Trassenwarnband ist mit einem Abstand von 50 cm über OK
Rohrleitung zu verlegen.

Trinkwasserleitungsmontage
Der AN muss als Rohrleitungsbauunternehmen nach GW 301
zugelassen sein.
Der AN muss über die fachlichen und personellen
Möglichkeiten verfügen, Arbeiten an Asbestzement-Rohr
gemäß TRGS 519 und DVGW-Hinweis W 396, in der jeweils
gültigen Fassung, durchführen zu können. Die
fachgerechte
Entsorgung ist nachzuweisen.
Bei PE-Schweißverbindungen sind folgende Vorgaben des
AG
strikt zu beachten und einzuhalten:
Zur Bauanlaufberatung / vor Baubeginn sind die zum
Einsatz kommenden Schweißer sowie die Schweißaufsicht
zu benennen.
Die in der DVS 2207-1 festgelegte Ausnahme in der
Verwendung eines Handschabers bei der Schweißnahtvorbereitung ist nur mit Zustimmung der örtlichen
Bauüberwachung des AG des AG zulässig.
Zur Reinigung der PE-Schweißverbindung ist
ausschließlich
vom DVGW zertifizierter PE-Reiniger bzw. Reiniger,
welcher
nach DVGW VP 603 geprüft ist und aus 99 Teilen
Ethanol (Reinheitsgrad von 99,8 %) besteht, zu
verwenden.
Schweißverbindungen müssen protokolliert werden und
anhand von Nahtnummer und Rohrfolgeplan zuordenbar
sein. Im Schweißprotokoll muss der Name des Schweißers,
die Baustelle und die Straßenbezeichnung angegeben
sein.
Diese Angaben sind in der Qualitätsakte vollständig
abzugeben. Eventuell notwendige Umstempelungen
müssen vom AN bei Bedarf angezeigt und vom AG
ausgeführt werden.
Sämtliche Nähte sind mit Datum, Uhrzeit, Schweißdauer
und Namen des Schweißers zu beschriften.
Der AG behält sich vor, Schweißnähte stichprobenweise
zerstörend zu prüfen.
Der Tracebility Code ist zu scannen und muss im
Schweißprotokoll aufgeführt sein.

Das Abquetschen von Trinkwasserleitungen ist nicht
erlaubt.
Die zur Durchführung von Schweißarbeiten eingesetzten
Schweißer sind dem AG vor Beginn der Arbeiten
namentlich
bekannt zu geben. Es ist jeweils eine Kopie des
Original-Schweißerzeugnisses einzureichen.
Schweißer, die kein deutsches Schweißerzeugnis haben,
müssen vor Beginn der Arbeiten ein für die
durchzuführenden
Schweißarbeiten gültiges Schweißerzeugnis nach GW 330
erwerben. Die Kosten für die Erlangung eines gültigen
Schweißerzeugnisses gehen zu Lasten des AN.
Bei jeder Arbeitsunterbrechung der Montagearbeiten am
Rohrstrang sind Öffnungen (z. B. freie Rohrenden, T-
Stücke
usw.) zu verschließen. Dies gilt auch für bestehende
Leitungen,
die im Zuge von Einbindungsarbeiten getrennt werden.
Der
Verschluss ist dicht herzustellen.
Die Trinkwasserleitungen sind sauber zu verlegen und
frei von
allen Verunreinigungen zu übergeben,
erforderlichenfalls ist
eine mechanische Reinigung (Molchung) vorzunehmen. Zur
Kontrolle der Ausführungsqualität kann der AG
mechanische
Reinigungen (Molchung) auch dann verlangen, wenn
seitens
des AN die Freiheit von Verunreinigungen angenommen
wird.
Wird in diesem Fall bei der Molchung die Freiheit von
Verunreinigungen festgestellt, werden die Kosten für
die
Molchung gegen Nachweis vom AG erstattet. Eine
Desinfektion
ist grundsätzlich durchzuführen.
Die Verarbeitungs- und Montagevorschriften der
Materialhersteller sind zu beachten.

Formstücke, Armaturen, Rohre
Formstücke und Armaturen der Knotenpunkte sind in der
Regel
aus GGG-Material. Alle Schrauben der
Flanschverbindungen
sind aus Edelstahl V2A - Bolzen mit PVC-Umhüllung- und
alle
Muttern aus Edelstahl V4A und
Glasfaser-Unterlegscheiben
(3,2 mm verstärkt) einzubauen. Flanschdichtungen müssen
eine Stahleinlage enthalten. Hierbei ist zu beachten,
dass nicht
nur unter der Mutter, sondern auch unter dem
Schraubenkopf
je eine Unterlegscheibe aus V4A sowie eine
Glasfaser-Unterlegscheiben (3,2 mm verstärkt)
einzubauen ist.
Bei Formstücken, Heizwendelschweißmuffen und Rohren aus
PE 100RC ist die Einhaltung des DVGW-W 270 und
KTW-BWGL sowie ein Werkszeugnis 2.2 nachzuweisen. Alle
Rohre sind in der Wandstärke SDR 11 zu liefern und
müssen
die Anforderungen der PAS 1075 erfüllen.

Druckprüfungen, Einbindungen, Abtrennungen
Druckprüfungen und Einbindungen von neu errichteten
Trinkwasserleitungen sind mit dem Projektleiter des AG
einvernehmlich abzustimmen und 7 Tage vor der geplanten
Einbindung anzumelden. Hierbei sind Angaben zum
betroffenen Leitungsabschnitt, Beginn und Abschluss der
Druckprüfung, Datum der Probenentnahme und Beginn und
Abschluss der Einbindung mit Datum und Uhrzeit
anzugeben.
Die vom AN geplanten Termine müssen vom Projektleiter
und
vom Netzmeister des AG bestätigt werden. Die Entnahme
von
Trinkwasser aus dem öffentlichen Netz bedarf der
Zustimmung
des AG (Projektleiter / Netzmeister). Sie darf nur an
den
zugewiesenen Stellen und über Zähleinrichtungen des
Zweckverbandes vorgenommen werden. Die Entnahmemenge
kann eingeschränkt sein. Große Entnahmen sind
mindestens 7
Tage vorab anzumelden.
Die Druckprüfung und Desinfektion hat nach Absprache
mit
dem AG gemäß DIN EN 805 in Verbindung mit
DVGW-Arbeitsblatt W 400-2 zu erfolgen.
Teildruckprüfungen sind nach Baufortschritt
durchzuführen und
zu protokollieren.
Gebühren des zuständigen Gesundheitsamtes für die
amtliche
Freigabebescheinigung sind in die Einheitspreise
einzukalkulieren.
Einbindungen von Trinkwasserleitungen können in der
Regel 3
Tage nach Vorlage der amtlichen Freigabebescheinigung
des
zuständigen Gesundheitsamtes und Anmeldung der
Einbindung beim AG ausgeführt werden. Einbindungen
erfolgen durch den AN unter Aufsicht des AGs.
Sollte der vom AN geplante Termin vom AG geändert
werden
müssen, so ist der Bauablauf vom AN darauf
abzustimmen. Ist
der vom AG vorgegebene Termin für den AN nicht
umsetzbar,
so sind Druckprüfungen, Probenahme und Einbindungen
erneut mit dem AG abzustimmen und anzumelden.
Zusätzliche Aufwendungen des AN auf Grund einer
Terminverschiebung des AG werden nicht zusätzlich
vergütet.
Diesbezügliche Aufwendungen sind in die Einheitspreise
einzukalkulieren.
Die Kosten für die Lieferung und Entsorgung des
notwendigen
Wassers für Spülen, Desinfizieren und Druckprüfung ist
vom
AN in die Einheitspreise einzurechnen. Das Spülen von
neuen
Leitungen ist ebenfalls beim AG anzumelden.
Stillgelegte Leitungen bis < DN 150, die im Baugrund
verbleiben, sind sorgfältig mit Beton zu verschließen.
Leitungen
? DN 150 sind mit spatenlösbarem ZFSV zu verdämmen. Die
Materiallieferungen dafür obliegen dem AN.

Klein- und Hilfmaterial
Kleinmaterial (z.B. Tangit oder glw., Dübel,
Schrauben, Muttern,
Unterlegscheiben, Isolierschlauch, Flanschdichtungen,
Schellen, Gewindestangen) sowie Hilfsmaterial (z.B.
Entfetter,
Gleitmitel, Markierungsspray, PE-Reiniger, Reiniger
Papier,
Desinfektionsmittel) sind vom AN beizustellen und im
Einheitspreis einzukalkulieren.

Grundstücksanschlüsse
Für Netzanschlusse größer DN 50 (PE d 63) und/oder
mehr als
15 m Länge ist eine amtliche Freigabebescheinigung des
zuständigen Gesundheitsamtes erforderlich.
Die Wanddurchführungen (Bauwerksdurchdringungen) sind
fachgerecht (insbesondere gas- und wasserdicht nach GW
390,
Abdichtung, Dichtflansch, Manschettenanschluss mit
Schelle,
polymermodifizierte Bitumendickbeschichtungskehle) zu
verschließen.
Außerbetrieb genommene Netzanschlüsse sind nach den
Vorgaben des AG abzutrennen und zu demontieren.
Sichtbare
Teile der Hauseinführung sind zu demontieren.
Die in der Erde verbleibenden Netzanschlussleitungen
sind
fachgerecht zu verschließen.
Für die Grundstücksanschlüsse ist die Durchführung der
Druckprüfung und Desinfektion, inkl. Nachweis nach
einem
vom AG zugelassenen Verfahren durchzuführen.
Pro fertiggestellten Trinkwasserhausanschlusses im
Gebäude
ist ein Foto mit eingeblendetem Datum mit Darstellung
der
Trinkwasser-Hauseinführung (gemäß Abnahmebedingungen)
zu erstellen.

Bestandsvermessung
Das Einmessen erfolgt in der Regel durch den AG oder
ein von
ihm beauftragtes Vermessungsbüro. Der AN ist für die
Koordinierung des Einsatzes des Vermessungsbüros
verantwortlich und hat dem Vermessungsbüro schriftlich
mitzuteilen, wann die für das Projekt letzte Messung
vor Ort
erfolgen muss. Eine Kopie dieser Mitteilung erhält der
AG. Eine
Schlussabnahme kann frühestens 15 Werktage nach der
letzten Einmessung erfolgen. Alle Einmessskizzen sind
nach
der Einmessrichtlinie des AG und den dort genannten
mitgeltenden Normen zu erstellen.
Der AN garantiert die Zugänglichkeit zur Einmessung
aller
Anlagen (Kabel, Leitungen, Schächte, Abzweige, Krümmer,
Endpunkte, Armaturen usw.) bei offenem Leitungsgraben
durch
das vom AG benannte Vermessungsbüro. Erst danach darf
mit
der Verfüllung begonnen werden.

Hinweise zur Ausführung der Armaturenbeschilderung

Die Beschilderung der Armaturen ist vom Auftragnehmer
gemäß folgender Systematik auszuführen.
Für die Befestigung von Schildern an Pfosten ist
ausschließlich
die Jochschelle der Fa. Mundt & Mundt, Typ SJ 60V zu
verwenden.

1.  Versorgungs- und Fernleitungen
(Beschilderungssystem aus
Aluminium, Fa. Mundt & Mundt, DIN 4067, Form B,
200x140mm, Farbe blau) wie folgt:

Angabe Verwendungszweck - Aufdruck ab Werk
  Wasser (Standardaufschrift gemäß DIN 4067 für
Trinkwasserleitungen)
  Rohwasser
  Brauchwasser
Angabe der Armaturenfunktion - Anpassung mit
Klebezeichen
  H - Kugelhahn
  S - Schieber
  K - Klappe
  V - Anbohrventil
  BE -  Be- und Entlüftungsventil
Angabe der Dimension - Anpassung mit Klebezeichen
Angabe der Lage - Anpassung mit Klebezeichen

2.  Hausanschlüsse (Beschilderungssystem aus
Aluminium, Fa.
Mundt & Mundt, DIN 4067, Farbe blau)
wie folgt:

HA mit äußerer Absperrung und ohne "Vorgarten":
gemeinsame Beschilderung der Hauseinführung und der
Absperrarmatur mit HA-Schild 70 x 70 mm Form M 1,
vorrangig
mit Bohrung direkt an der Gebäudewand oberhalb der
Hauseinführung
HA mit äußerer Absperrung und mit "Vorgarten":
entweder:  runde HA-Plakette, Form WA 1 (40 mm
Durchmesser), vorrangig mit Bohrung direkt an der
  Gebäudewand oberhalb der Hauseinführung und
HA-Schild
70 x 70 mm Form M 1,
  Befestigung an der Einfriedung
oder:  runde HA-Plakette Form WA 1 (40 mm
Durchmesser),
vorrangig mit Bohrung direkt an der
  Gebäudewand oberhalb der Hauseinführung und
Anschlussschild 140 x 100 mm, Form C,
  Befestigung an Pfosten

"Wasser" - Aufdruck ab Werk
Angabe der Armaturenfunktion:  im HA-Schild (Form M
1) -
Anpassung mit Klebezeichen
  im Anschlussschild (Form C) - Aufdruck ab
Werk
  AH - Absperrhahn, Kugelhahn
  AV - Anbohrventil (Druckanbohrventil, Absperrventil,
Ventilschelle)
  AS - Schieber
Angabe der Lage - Anpassung mit Klebezeichen

Hausanschlüsse > DN 50
Absperrarmaturen mit Armaturenschild 200 x 140 mm,
Form B,
verwenden mit

Angaben gemäß  "Versorgungs- und Fernleitungen " außer
Armaturenfunktion
Angaben zur Armaturenfunktion gemäß Punkt
"Hausanschlüsse"

##### Abschnitt 1.4.1 Erd- und Verbauarbeiten

###### Bereich 1.4.1.1 Aushub

**1.4.1.1.1 Absteckung der Knotenpunkte und Trinkwasserleitung**
Absteckung der Knotenpunkte und Trinkwasserleitung
durch
den AN vor Baubeginn, durch den AG werden die
erforderlichen Koordinaten übergeben.
Übertragen der in Koordinaten vorgegebenen Daten in die
Örtlichkeit.
Menge: 1,000 psch

**1.4.1.1.2 Boden Leitung Aushub, Entsorg., bis 1,75 m**
Boden der Gräben für Trinkwasserleitungen profilgerecht
ausheben ab Geländeoberfläche, (in Bereichen mit
Befestigung: abz. der aufgenommenen
Oberflächenbefestigung),
Abrechnung nach DIN 4124,
Verbau wird gesondert vergütet. Mehraushub für Verbau
wird
nicht gesondert vergütet und ist in die Einheitspreise
einzurechnen.
Kraftschlüssiger Verbau nach Wahl des AN.
Mehraushub für Montagegruben ist in die Einheitspreise
einzukalkulieren.
Die einschlägigen Sicherheitsvorschriften sind
einzuhalten.

Aushubtiefe bis 1,75 m,
Homogenbereiche E-A bis E-E laut Baugrundgutachten.
Grabenbreite gem. DIN 4124:
Leitung da 110: 0,70 m

Material geht in Eigentum des AN über und ist zu
beseitigen.
Deponie nach Wahl des AN.
Deponiekosten einschl. erfoderlicher
Deklarationsanalysen sind
in den Einheitspreis einzukalkulieren.
LAGA-Zuordnungswert bis Z1.1

Die Position beinhaltet auch erforderliche
Suchschachtungen
und Schachtungen, die im Zusammenhang mit dem Umverlegen von Leitungen und Kabeln stehen.
Menge: 100,000 m3

**1.4.1.1.3 Zulage LAGA Z1.2, >BM-F3**
Zulage zu Boden der Zuordnungsklasse LAGA Z 1.2, EBV
>BM-F3, Aushub einer zugelassenen Entsorgungsstelle
nach
Wahl des AN zuführen. Zusätzliche Aufwendungen für die
Zwischenlagerung des Aushubmaterials auf einem Lager
des
AN außerhalb des Baustellenbereiches und die
Separierung
des Aushubs gemäß LAGA-Zuordnungsklassen ist
einzukalkulieren. Entsorgungsgebühren werden vom AN
übernommen.
Diese Position kommt nur nach entsprechendem
labortechnischen Nachweis der Kontaminierung des
Aushubmaterials durch ein vom AG beauftragtes
Prüflabor zur
Anwendung. Die Hinweise zur Ausführung und Abrechnung
von
Tiefbauleistungen, Punkt 5 (Mineralische Abfälle und
Ausbaustoffe) sind bei der Kalkulation zu beachten und
daraus
resultierende Aufwendungen in den Einheitspreis
einzukalkulieren.

Vom Bieter vorgesehene Entsorgungsstelle:
'....................................................'
Menge: 27,000 t

**1.4.1.1.4 Zulage LAGA >Z2; >BM-F3**
Zulage zu Boden der Zuordnungsklasse größer LAGA Z 2,
EBV
>BM-F3 Aushub einer zugelassenen Entsorgungsstelle nach
Wahl des AN zuführen. Zusätzliche Aufwendungen für die
Zwischenlagerung des Aushubmaterials auf einem Lager
des
AN außerhalb des Baustellenbereiches und die
Separierung
des Aushubs gemäß LAGA-Zuordnungsklassen ist
einzukalkulieren. Entsorgungsgebühren werden vom AN
übernommen.
Diese Position kommt nur nach entsprechendem
labortechnischen Nachweis der Kontaminierung des
Aushubmaterials durch ein vom AG beauftragtes
Prüflabor zur
Anwendung. Die Hinweise zur Ausführung und Abrechnung
von
Tiefbauleistungen, Punkt 5 (Mineralische Abfälle und
Ausbaustoffe) sind bei der Kalkulation zu beachten und
daraus
resultierende Aufwendungen in den Einheitspreis
einzukalkulieren.
Zusätzlich einzukalkulieren sind
Arbeitsschutzmaßnahmen,
Verzögerungen durch die Kontrolle der
Aushubüberwachung,
Aushuberschwernis durch die Anweisung der
Aushubüberwachung (z. B. Leistungsminderung durch
kleineren Löffel, genaueres Arbeiten, Herausschälen von
auffälligen Partien etc.), Aussortieren und Separieren
von
Fremdstoffen wie Betonbrocken, Ziegelschutt.

Vom Bieter vorgesehene Entsorgungsstelle:
'....................................................'
Menge: 27,000 t

**1.4.1.1.5 Verbau Grabentiefe bis 2,1 m**
Verbau nach Wahl des AN nach DIN 4124 für
Leitungsgräben
und zugehörige Baugruben nach statischen und
konstruktiven
Erfordernissen abschnittsweise vollflächig herstellen,
vorhalten
und nach Einbau der Ver- und Entsorgungsleitungen mit
dem
Verfüllen des Grabens fortschreitend zurückbauen.

Die statischen Nachweise sind durch den AN nach
Aufforderung durch den AG zu erbringen. Mehraufwand und
Behinderungen für Grabenverbau im Bereich von
Montagegruben, von Kreuzungen mit Kabeln und Leitungen,
mit zusätzlichen Verkehrsbelastungen usw. sind
einzukalkulieren.

Bei der Auswahl des Verbaus sind die Hinweise des
Baugrundgutachtens unbedingt zu beachten. Auf eine
fachgerechte Hinterfüllung bzw. Hinterstopfung des
Verbaus ist
zu achten, um ein Nachbrechen bzw. Nachrutschen der
Grabenwände grundsätzlich auszuschließen.

Abgerechnet wird nach verbauter Fläche aus der Länge
des
Grabens in Leitungsachse und senkrechter Höhe von
Grabensohle bis OK Gelände. Mehraufwendungen für
Montagegruben sind einzurechnen.

Grabentiefe: bis 2,10 m
Lichte Grabenbreite:
0,70 m
Menge: 240,000 m2

**1.4.1.1.6 Sohle Leitungsgraben nachverdichten**
Sohle der Rohrgräben nachverdichten.
Menge: 75,000 m2

**1.4.1.1.7 Bodenaustausch unter Grabensohle, Mineralstoffgemisch 0/56**
Für die Leitungsverlegung nachweislich ungeeigneten
Boden
unterhalb der Grabensohle ausheben, Aushub laden,
transportieren und einer zugelassenen
Entsorgungsstelle nach
Wahl des AN zuführen, Verbau und Sicherung von Kabeln
und
Leitungen wird gesondert vergütet, mit Behinderung
durch
Versorgungs- und Entsorgungsleitungen, Kabel und
Verbau.
Mineralstoffgemisch 0/56, kornabgestuft, liefern und
wieder bis
zur Grabensohle einbauen und verdichten.
Abgerechnet wird mit senkrechten Baugrubenwänden.
Mehraushub und Verfüllung für vom AN gewählten Verbau
ist
einzurechnen. Die Hinweise zur Ausführung und
Abrechnung
von Tiefbauleistungen, Punkt 3 (Festlegungen zur
Abrechnung
des Rohrgrabens bei Hauptleitungen) sowie Punkt 5
(Mineralische Abfälle und Ausbaustoffe) sind bei der
Kalkulation zu beachten und daraus resultierende
Aufwendungen in den Einheitspreis einzukalkulieren.
Entsorgungsgebühren werden vom AN übernommen.
Homogenbereich: 'E-A bis E-E  mit Bodengruppen gemäß
beiliegendem Baugrundgutachten'
LAGA-Zuordnungklasse  bis Z1.1
Vertiefung: ca. 30 cm
Menge: 20,000 m3

**1.4.1.1.8 Trassenkreuzungen, Grabenbreite bis 1,5 m**
Leitungen, Kabel, Kanäle sowie anderweitige Hindernisse
suchen, gemäß den Festlegungen des Versorgungsträgers
von
Hand freilegen, während der Bauzeit sichern (abstützen,
abhängen o.ä.) und wieder verfüllen. Alle innerhalb
einer Länge
von 1,0 m den Leitungsgraben senkrecht oder abgewinkelt
kreuzenden Leitungen, Kabel, Mauern, Fundamenten,
Grundstückseinfriedungen u. dgl. gelten als eine
Kreuzung.
Grabenbreite: bis 1,5 m.
Einschließlich Einsanden der Leitungen und Liefern und
Verlegen von medienspezifischem Warnband.
Menge: 30,000 St

**1.4.1.1.9 Parallele Trassen**
Leitungen, Kabel, Kanäle sowie anderweitige Hindernisse
gemäß den Festlegungen des Versorgungsträgers von Hand
freilegen, während der Bauzeit sichern (abstützen,
abhängen,
absteifen o.ä.) und entsprechend den Festlegungen der
Versorgungsträger verfüllen. Alle am oder im
Regelgraben
verlaufenden Leitungen und Kabel gelten als parallele
Trasse.
Die Vergütung erfolgt nur, wenn trotz Einhaltung des
vorgegebenen Grabenprofils und der Leitungsachse die
Berührung der anderen Trasse nicht vermeidbar war.
Einschließlich Einsanden der Leitungen und Verlegen von
Warnband.
Menge: 35,000 m

###### Bereich 1.4.1.2 Einbau

*Hinweis*
Die Gipssteinanteile im Baugrund neigen bei
Wasserzutritt zu
Auflösungs- und Auslaugungserscheinungen, was mit
fortschreitender Hohlraumbildung verbunden ist. Es ist
daher
vorgesehen, mit einer "Mineralischen Kapselung" eine
möglichst wenig wasserdurchlässige Leitungszone
herzustellen. Die Mineralische Kapselung ist im
Bereich der
Bettung, Seitenverfüllung und Abdeckung einzubauen und
ein
Geotextil der Georobustheitsklasse III ist als
vollständige
Umhüllung mit Überlappung vorzusehen.  Nachfolgend
beschriebenes Material hat erhöhte Anteile an Feinkorn
d
<0,063 mm zur Gewährleistung der geringen
Durchlässigkeit
und genügt daher bzgl. dieser Eigenschaft nicht den
Vorgaben
der DIN EN 1610 Anhang B, welche für die Leitungszone
den
Einbau von Material mit <5% Feinkornanteil vorsieht.
Die
ungünstigere Verdichtbarkeit des nachfolgend
beschriebenen
Baustoffes ist durch erhöhte Verdichtungsarbeit
auszugleichen.
Dieser zusätzliche Aufwand ist einzukalkulieren. Die
geringe
Wasserdurchlässigkeit des Baustoffes wird nur
erreicht, wenn
die Einbauwassergehalte im Proctoroptimum oder leicht
darüber liegen. Einbau mit Wassergehalten auf der
"trockenen
Seite" der Proctorkurve muss zwingend vermieden werden.
Das Baustoffgemisch muss daher gleichmäßig
durchfeuchtet
mit dem optimal eingestellten Wassergehalt auf die
Baustelle
geliefert werden. Im Zwischenlager ist es vor
Änderungen
seines Wassergehaltes durch Abdecken mit Planen o.ä. zu
schützen.

**1.4.1.2.1 Leitungszone**
Mineralische Kapselung im Bereich der Leitungszone für
die
Trinkwasserleitung.
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.
Sieblinie siehe Baubeschreibung.
Oben beschriebenes Material liefern und als
Rohrauflager
15 cm dick unter dem Rohr, Seitenverfüllung und
Rohrabdeckung bis 30 cm über dem Rohr einbauen und
verdichten.
Die Einbauanweisungen aus dem Baugrundgutachten
(Unterlage 20.1) sind zwingend zu beachten.
Mehrmengen für Verbau sind einzukalkulieren.
Mengen für Grabenverfüllung gesondert.
Menge: 35,000 m3

**1.4.1.2.2 Geotextil einbauen**
Geotextil aus Polypropylen, Robustheitsklasse 3,
Flächengewicht = 150 g/m², Stempeldurchdrückkraft >
1,5 kN
zur filterwirksamen Trennung von
Konstruktionsschichten in
Leitungsgräben, um Umlagerungen von Feinbestandteilen
zu
vermeiden. Wirksame Öffnungsweite O 90w 0,1 bis 0,15
mm,
Überlappung in Längs-und Querrichtung 20 cm.
Mehrmenge für vom AN gewählten Verbau ist einzurechnen.
Die Abrechnung erfolgt je m²
'umhüllter' Fläche.
Bereich: Leitungszone
Menge: 215,000 m2

**1.4.1.2.3 Leitungsgrabenverfüllung**
Mineralische Kapselung im Bereich der
Leitungsgrabenverfüllung für die Trinkwasserleitung.
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.

Oben beschriebenes Material liefern und im Rohrgraben
als
Leitungsgrabenverfüllung über der Rohrleitungszone
einbauen
und verdichten.
Die Einbauanweisungen aus dem Baugrundgutachten
(Unterlage 20.1) sind zwingend zu beachten.
Mehrmengen für Verbau sind einzukalkulieren.
Mengen für Grabenverfüllung gesondert.
Menge: 25,000 m3

**1.4.1.2.4 Trassenwarnband verlegen**
Trassenwarnband verlegen.
Aufschrift: "Achtung Wasserleitung",
aus PE, Dicke 0,15 mm, mit witterungsbeständiger Folie
nach
FTZ-Norm 548 464 TV1.
Menge: 85,000 m

**1.4.1.2.5 Provisorische Auffüllung**
Provisorische Auffüllungen aus ungebundenen Materialien
(Schotter u. dgl.) für die Verkehrsführung herstellen
und im
Zuge der Straßenbauarbeiten aufnehmen, wieder in
Eigentum
des AN übernehmen und von der Baustelle entfernen.
Ausführung nach Anordnung des AG.
Mehrverfüllung für Verbau, Montagegruben ist
einzurechnen.
Menge: 40,000 m3

*Hinweis*
Die Verdichtung des Rohrgrabens ist gemäß ZTV-A-StB
nachzuweisen. Der Nachweis erfolgt im Rahmen der
Eigenüberwachung der Baufirma und durch
Kontrollprüfungen.
Vor Baubeginn muss ein Verdichtungsplan übergeben
werden.
Die Verdichtungsprotokolle sind jeweils kurzfristig in
Kopie und
zur Abnahme in der Qualitätsakte im Original zu
übergeben.

Die Prüfung wird nur anerkannt, wenn der Auftraggeber
oder
ein Bevollmächtigter anwesend ist.
Wird ein angekündigter Termin nicht abgesagt und der
Vertreter des AG ist umsonst auf der Baustelle
erschienen,
werden die Unkosten dem AN vom Vertreter des AG in
Rechnung gestellt.

Die Aufwendungen für die Durchführung der Verdichtungsprüfungen sind in die Einheitspreise einzurechnen.

**1.4.1.2.6 Plattendruckversuch f. Kontrollprüfung**
Plattendruckversuch nach DIN 18 134 für
Kontrollprüfung nach
Angabe des AG durchführen einschließlich Bereitstellung
sämtlicher Geräte sowie Auswertung und Darstellung der
Meßergebnisse.
Mit der Durchführung der Plattendruckversuche muss eine
anerkannte Prüfstelle für Kontrollprüfungen im Erdbau
nach
ZTVE beauftragt werden.
Die Prüfstelle darf nicht zum Unternehmen des AN oder
dessen
Zweigstellen gehören.
Die Position beinhaltet auch die Bereitstellung eines
Belastungsfahrzeuges.

Der Plattendruckversuch wird nur anerkannt, wenn der
AG oder
ein Vertreter des AG bei der Prüfung anwesend war.
Anderenfalls muss die Prüfung auf Kosten des AN
wiederholt
werden.

Wird ein angekündigter Termin nicht rechtzeitig
abgesagt und
der Vertreter des AG ist umsonst auf der Baustelle
erschienen,
werden die Unkosten dem AN vom Vertreter des AG in
Rechnung gestellt.
Menge: 4,000 St

##### Abschnitt 1.4.2 Wasserhaltung

###### Bereich 1.4.2.1 Offene Wasserhaltung

*Hinweis*
Hinweise zu Wasserhaltungsarbeiten

1. Ausführung Wasserhaltungsarbeiten

1.1. Die Wasserhaltungsarbeiten sind so auszuführen,
dass alle
Erd- und Rohrverlegearbeiten in trockengelegten
Rohrgräben
und Baugruben erfolgen können. Abzuleiten ist das
gesamte
sich im Rohrgraben oder in der Baugrube sammelnde
Wasser.
Vergütet wird nur die Leistung, welche nicht ohnehin
nach DIN
18299, Abschnitt 4.1.10. Nebenleistung ist.

1.2. Wenn nichts anderes vorgeschrieben, ist die Wahl
der Art
der Wasserhaltung im übrigen dem Auftragnehmer
freigestellt.
Es muss jedoch sichergestellt sein, dass bei
Rohrgräben die
Grabensohle, bei sonstigen Baugruben
  der Arbeitsraum, auf zweckmäßige und
wirtschaftliche Art
trocken gehalten wird.

1.3. Der Auftragnehmer ist auch verpflichtet, im
Einvernehmen
mit dem Auftraggeber geeignete Maßnahmen zur
weitestgehenden Beschränkung der Aufwendungen für die
Wasserhaltung zu treffen. Insbesondere hat er die
zeitliche
Abwicklung so zu gestalten, dass keine vermeidbaren
Wasserhaltungszeiten entstehen.

1.4. Eine jede Fördereinrichtung für die Wasserhaltung
ist mit
einem geeichten Betriebsstundenzähler auszustatten. Die
Förderleistung ist durch eine geeignete Messeinrichtung
nachzuweisen. Bei offener Wasserhaltung ist ein
ausreichend
bemessener Pumpensumpf mit Schwimmerschaltung
vorzusehen. Ausnahmen bedürfen der Zustimmung des
Auftraggebers.

2. Nebenleistungen

Wenn in der Leistungsbeschreibung nichts anderes
bestimmt
ist, gehören zu den Nebenleistungen im Sinne der DIN
18 305
auch:

2.1. Einbau, Ausbau und Vorhalten von
Messeinrichtungen und
Zählern nach Abschnitt 1.4. der Hinweise zur
Ausführung von
Wasserhaltungsarbeiten.

2.2. Führung von Betriebsbüchern über die Pumpzeit.

3. Abrechnung Wasserhaltungsarbeiten

3.1. Wenn nichts anderes vorgeschrieben ist,
insbesondere
wenn nicht die Wasserhaltungszeit pauschal vergütet
wird, wird
abgerechnet nach tatsächlicher Förderleistung und
tatsächlicher Pumpzeit. Leistungen, die nicht
nachgewiesen
werden können, etwa wegen fehlender Einrichtungen nach
Abschnitt 1.4. werden nicht vergütet.

3.2. Kleine Ableitungen bis zu 1 l/s je notwendiger
Förderanlage werden nicht besonders vergütet.

**1.4.2.1.1 Pumpensumpf**
Pumpensumpf in Rohrgräben und Baugruben bis 0,75 m
unter
Aushubsohle herstellen und räumen, incl. des
erforderlichen
Erdaushubs und der Wiederverfüllung, anfallenden Aushub
entsorgen. Entsorgungsgebühren werden vom AN
übernommen.
Menge: 1,000 St

**1.4.2.1.2 Sickerleitung DN 100**
Sickerleitung in Rohrgräben und Baugruben ab
Aushubsohle
mit Anschluss an Pumpensumpf aus
Kunststoff-Filterrohren,
DN 100 herstellen und nach Abschluss der
Wasserhaltungsarbeiten mit Zementsuspension verfüllen
und
abdichten, incl. des erforderlichen Erdaushubs und der
Wiederverfüllung, Grabentiefe bis 0,3 m, Breite der
Sohle bis
0,3 m, Füllstoff dem anstehenden Boden anpassen,
Umhüllung
der Sickerleitung mit Geotextilien, anfallenden Aushub
entsorgen. Entsorgungsgebühren werden vom AN
übernommen.
Menge: 85,000 m

**1.4.2.1.3 Wasserhaltung in Baugruben und Gräben**
Wasserhaltung zur Trockenhaltung von Baugruben und
Gräben
gegen eindringendes Schichten- bzw. Grundwasser,
aufbauen,
vorhalten, betreiben und wieder abbauen, Ausführung
Wasserförderanlagen nach Wahl des AN (Pumpe mit
Elektromotor oder Verbrennungsmotor) und sonstigen
erforderlichen Geräten; in allen Tiefenklassen; in
Baugruben
und Gräben mit und ohne Verbau.
Ableitung zum Vorfluter oder zum öffentlichen Kanal
mittels
Rohrleitung,
'Länge bis 80 m'
, nach Beendigung der Maßnahme ausbauen und beseitigen.
Die Hinweise zu Wasserhaltungsarbeiten sind bei der
Kalkulation zu beachten und daraus resultierende
Aufwendungen in den Einheitspreis einzukalkulieren.
Fördermenge: bis '20' m3/h
geodätische Förderhöhe: bis '10' m.
Menge: 80,000 h

##### Abschnitt 1.4.3 Rohre, Formstücke und Armaturen

*Hinweis*
Vorbemerkungen zur Verlegung von Trinkwasserleitungen

1. Zulassungen
Der Auftragnehmer muss im Besitz der erforderlichen
DVGW-Zertifizierung nach GW 301 sein.

2. Preise
Die Preise für Montagearbeiten schließen zusätzlich
folgende
Leistungen ein:
Die Bereitstellung geeigneter Lagerplätze auf der
Baustelle
durch den AN.
Sorgfältiges Verschließen der neuverlegten bzw.
stillgelegten
Leitungen.

3. Material
Das gesamte Material ist vom AN bereitzustellen. Im
Erdreich
verlegte Gussrohre erhalten als Innenschutz eine
Zementmörtel-Auskleidung gemäß DIN 2614 sowie als
Außenschutz einen Zinküberzug mit Deckbeschichtung
gemäß
DIN 30674 T3. Formstücke sowie in Bauwerken montierte
Gussrohre erhalten als Innen- und Außenschutz eine
Epoxy-
Pulverbeschichtung mit einer Dicke von min. 250
Mikrometer.
Alle Schrauben sind aus Edelstahl V2A - Bolzen mit
PVC-Umhüllung- und alle Muttern aus Edelstahl V4A und
Glasfaser-Unterlegscheiben (3,2 mm verstärkt) zu
liefern.
Hierbei ist zu beachten, dass nicht nur unter der
Mutter,
sondern auch unter dem Schraubenkopf je eine
Unterlegscheibe aus V4A sowie eine
Glasfaser-Unterlegscheiben (3,2 mm verstärkt)
einzubauen ist.
Flanschdichtungen müssen eine Stahleinlage enthalten.
Wenn Materialien, Produkte und Anlagenteile verfügbar
sind,
die hinsichtlich ihrer Funktionsfähigkeit und
hygienischen
Unbedenklichkeit zertifiziert sind (z.B. DVGW
Zertifikat),
müssen diese eingesetzt werden (DIN 2000). Für
Bauteile bzw.
Werkstoffe, für die ein DVGW-Zertifizierungszeichen mit
Registriernummer nicht erteilt wird, müssen
entsprechende
Unbedenklichkeitsbescheinigungen nach den KTW -
Empfehlungen bzw. der Leitlinie für
Epoxydharzbeschichtungen
des Bundesgesundheitsamtes (UBA) sowie gemäß DVGW W
270 (A) und DVGW W 347 (A) vorliegen.

4. Schweißarbeiten
Bei PE- Schweißverbindungen sind folgende Vorgaben des
AG
strikt zu beachten und einzuhalten:

Zur Bauanlaufberatung / vor Baubeginn  sind die zum
Einsatz
kommenden Schweißer sowie die Schweiß- aufsicht zu
benennen und deren gültige Schweißerpässe in Kopie an
die
Bauüberwachung des AG des AG zu übergeben.
Für sämtliche PE-Elektroschweißverbindungen (Muffen,
Formstücke, Anbohrarmaturen, Sattelstücke usw.) sind
ausschließlich rotierende Schälgeräte zu verwenden.
Ausnahmen sind nur mit ausdrücklicher Zustimmung des
AG im
Einzelfall zulässig.
Die in der DVS 2207-1 festgelegte Ausnahme in der
Verwendung eines Handschabers bei der Schweißnahtvorbereitung ist nur mit Zustimmung der örtlichen
Bauüberwachung des AG zulässig.
Die im Rahmen der Zertifizierung nach GW 301
erforderlichen
Geräteüberprüfungen sind einzuhalten und zu
protokolieren.
Auf Nachfrage sind diese Unterlagen dem AG vorzulegen.
Zur Reinigung der PE-Schweißverbindung ist
ausschließlich
vom DVGW zertifizierter PE-Reiniger bzw. Reiniger,
welcher
nach DVGW VP 603 geprüft ist und aus 99 Teilen Ethanol
(Reinheitsgrad von 99,8 %) besteht, zu verwenden.
Schweißverbindungen müssen protokolliert werden und
anhand
von Nahtnummer und Rohrfolgeplan zuordenbar sein. Bei
Verwendung von Schweißautomaten ist der Name des
Schweißers, die Baustelle und Straßenbezeichnung
unbedingt
einzugeben. Handprotokolle von Schweißungen sind vor
Ort zu
mit den gleichen Angaben wie oben genannt zu
dokumentieren.
Nachträgliche Protokolle (z.B. am PC ausgefüllte
Protokolle)
werden nicht akzeptiert.
Sämtliche Nähte sind mit Datum, Uhrzeit, Schweißdauer
und
Namen des Schweißers zu beschriften. Bei der
Beschriftung
von PE-Leitungen darf kein Silberstift verwendet
werden.

Der Auftraggeber behält sich vor, Schweißnähte
stichprobenweise zerstörend zu prüfen.

5. Arbeitsunterbrechungen
Bei jeder Unterbrechung der Montagearbeiten am
Rohrstrang
sind Öffnungen (z. B. freie Rohrenden, T- Stücke usw.)
zu
verschließen. Dies gilt auch für bestehende Leitungen,
die im
Zuge von Einbindungsarbeiten getrennt werden. Der
Verschluss ist dicht herzustellen.

6. Spülen / Entkeimen / Druckprüfungen / Einbindungen
Druckprüfungen und Einbindungen von neu errichteten
Trinkwasserleitungen sind mit dem Projektleiter des AG
einvernehmlich abzustimmen und 7 Tage vor der geplanten
Einbindung anzumelden. Hierbei sind Angaben zum
betroffenen Leitungsabschnitt, Beginn und Abschluss der
Druckprüfung, Datum der Probenentnahme und Beginn und
Abschluss der Einbindung mit Datum und Uhrzeit
anzugeben.
Die vom AN geplanten Termine müssen vom Projektleiter
und
vom Netzmeister des AG bestätigt werden.

Die Entnahme von Trinkwasser aus dem öffentlichen Netz
bedarf der Zustimmung des AG (Projektleiter /
Netzmeister).
Sie darf nur an den zugewiesenen Stellen und über
Zähleinrichtungen des Zweckverbandes vorgenommen
werden.
Die Entnahmemenge kann eingeschränkt sein. Große
Entnahmen sind mindestens 7 Tage vorab anzumelden. Es
gilt
die Satzung des Zweckverbandes JenaWasser inkl.
Preisblatt.
Gebühren/Kosten sind in die Einheitspreise
einzurechnen.

Einbindungen von Trinkwasserleitungen können in der
Regel 3
Tage nach Vorlage der Amtlichen Freigabebescheinigung
des
zuständigen Gesundheitsamtes  und Anmeldung der
Einbindung beim AG ausgeführt werden. Einbindungen
erfolgen durch den Auftragnehmer unter Aufsicht des
Auftraggebers.
Sollte der vom AN geplante Termin vom AG geändert
werden
müssen, so ist der Bauablauf vom AN darauf
abzustimmen. Ist
der vom AG vorgegebene Termin für den AN nicht
umsetzbar,
so sind Druckprüfungen, Probennahme und Einbindungen
erneut mit dem AG abzustimmen und anzumelden.
Zusätzliche Aufwendungen des AN auf Grund einer
Terminverschiebung des AG werden nicht zusätzlich
vergütet.
Diesbezügliche Aufwendungen sind in die Einheitspreise
einzukalkulieren.

Druckprüfungen die durch Verschulden des AN
erforderlich
werden, werden nicht vergütet. Die Kosten für die
Lieferung und
Entsorgung des notwendigen Wassers für Spülen,
Desinfizieren und Druckprüfung ist vom AN in die
Einheitspreise einzurechnen.

7. Schweißprotokolle
Die Schweißprotokolle aller Schweißverbindungen sind
beizufügen.

Hinweise zur Ausführung der Armaturenbeschilderung

Die Beschilderung der Armaturen ist vom Auftragnehmer
gemäß folgender Systematik auszuführen.
Für die Befestigung von Schildern an Pfosten ist
ausschließlich
die Jochschelle der Fa. Mundt & Mundt, Typ SJ 60V zu
verwenden.

1.  Versorgungs- und Fernleitungen
(Beschilderungssystem aus
Aluminium, Fa. Mundt & Mundt, DIN 4067, Form B,
200x140mm, Farbe blau) wie folgt:

Angabe Verwendungszweck - Aufdruck ab Werk
  Wasser (Standardaufschrift gemäß DIN 4067 für
Trinkwasserleitungen)
  Rohwasser
  Brauchwasser
Angabe der Armaturenfunktion - Anpassung mit
Klebezeichen
  H - Kugelhahn
  S - Schieber
  K - Klappe
  V - Anbohrventil
  BE -  Be- und Entlüftungsventil
Angabe der Dimension - Anpassung mit Klebezeichen
Angabe der Lage - Anpassung mit Klebezeichen

2.  Hausanschlüsse (Beschilderungssystem aus
Aluminium, Fa.
Mundt & Mundt, DIN 4067, Farbe blau)
wie folgt:

HA mit äußerer Absperrung und ohne "Vorgarten":
gemeinsame Beschilderung der Hauseinführung und der
Absperrarmatur mit HA-Schild 70 x 70 mm Form M 1,
vorrangig
mit Bohrung direkt an der Gebäudewand oberhalb der
Hauseinführung
HA mit äußerer Absperrung und mit "Vorgarten":
entweder:  runde HA-Plakette, Form WA 1 (40 mm
Durchmesser), vorrangig mit Bohrung direkt an der
  Gebäudewand oberhalb der Hauseinführung und
HA-Schild
70 x 70 mm Form M 1,
  Befestigung an der Einfriedung
oder:  runde HA-Plakette Form WA 1 (40 mm
Durchmesser),
vorrangig mit Bohrung direkt an der
  Gebäudewand oberhalb der Hauseinführung und
Anschlussschild 140 x 100 mm, Form C,
  Befestigung an Pfosten

"Wasser" - Aufdruck ab Werk
Angabe der Armaturenfunktion:  im HA-Schild (Form M
1) -
Anpassung mit Klebezeichen
  im Anschlussschild (Form C) - Aufdruck ab
Werk
  AH - Absperrhahn, Kugelhahn
  AV - Anbohrventil (Druckanbohrventil, Absperrventil,
Ventilschelle)
  AS - Schieber
Angabe der Lage - Anpassung mit Klebezeichen

Hausanschlüsse > DN 50
Absperrarmaturen mit Armaturenschild 200 x 140 mm,
Form B,
verwenden mit

Angaben gemäß  "Versorgungs- und Fernleitungen " außer
Armaturenfunktion
Angaben zur Armaturenfunktion gemäß Punkt
"Hausanschlüsse"

*Hinweis*
Die Kosten/Gebühren für die Trinkwasserlaboranalyse
sowie
für die Freigabe des zuständigen Gesundheitsamtes sind
in die
Einheitspreise einzurechnen und werden nicht gesondert
vergütet.

###### Bereich 1.4.3.1 Rohre

**1.4.3.1.1 Druckrohr, PE-HD 110x10, PE 100-RC, SDR 11, verschweißt**
Druckrohr aus PE-HD 110x10, PE 100-RC, SDR 11, DIN
8074,
DIN 8075 und DVGW GW 335-A2 für Trinkwasser, liefern
und
auf der Baustelle sichern und lagern, verlegen DIN EN
805,
incl. Schneiden von Passstücken, Vorbereiten der
Schweißflächen für Schweißverbindung entsprechend den
Herstellervorschriften,
Herstellen der Schweißverbindungen mit
Heizwendelschweißmuffen. Formstücke in gesonderter
Position.
Rohr: Gerodur RCprotect oder gleichwertig
angebotenes Fabrikat
Rohr:'.................................................
...'
vom Bieter anzugeben)

Schweißmuffen: Fabrikat Aliaxis Friatec o.glw.
angebotenes Fabrikat
Schweißmuffen:'........................................
............'
vom Bieter anzugeben)
Menge: 85,000 m

###### Bereich 1.4.3.2 Formstücke

*Hinweis*
Alle Formstückpositionen verstehen sich als Zulage. Sie
werden beim Aufmaß übermessen.

**1.4.3.2.1 Vorschweißbund und Losflansch, PE 100, SDR 11, d 110**
Vorschweißbund, d 110, PE 100 RC, SDR 11 für
Trinkwasserleitungen, incl. Losflansch aus PP mit
Stahleinlage,
Schweißmuffe, als Zulage. Flanschverbindungen gemäß
Punkt
3 der Vorbemerkung.
einbauen
Fabrikat: Aliaxis Friatec o.glw.
angebotenes
Fabrikat:'.............................................
.......'
Menge: 7,000 St

**1.4.3.2.2 Winkel, PE 100, SDR 11, d 110**
Elektroschweiß-Winkel, alle Grade, für
Trinkwasserleitungen,
PE-HD d 110, PE 100 RC, SDR 11, als Zulage.
Fabrikat: Aliaxis Friatec o.glw.
einbauen.
einschl. Rohrverbindungen.
angebotenes
Fabrikat:'.............................................
.......'
Menge: 8,000 St

**1.4.3.2.3 FFK-Stück 11°-45° DN 100**
Flanschbogen einbauen, 11 bis 45 Grad, FFK-Stück, für
Trinkwasser DIN EN 545, aus duktilem Gusseisen, als
Zulage
zu Druckrohrleitungen, Flansch DIN EN 1092-2, DN 100.
Flanschverbindungen gemäß Punkt 3 der Vorbemerkung.
Nenndruck: ´PN  10´
Menge: 1,000 St

**1.4.3.2.4 T-Stück DN 100 / DN 100**
Flanschstück mit Flanschstutzen T-Stück einbauen, für
Trinkwasser DIN EN 545, aus duktilem Gusseisen, als
Zulage
zu Druckrohrleitungen, Flansch DIN EN 1092-2, bis DN
100 x
100. Flanschverbindungen gemäß Punkt 3 der
Vorbemerkung.
Nenndruck: ´PN  10´
Menge: 1,000 St

**1.4.3.2.5 T-Stück DN 100 / DN 80**
Flanschstück mit Flanschstutzen T-Stück einbauen, für
Trinkwasser DIN EN 545, aus duktilem Gusseisen, als
Zulage
zu Druckrohrleitungen, Flansch DIN EN 1092-2, bis DN
100 x
80. Flanschverbindungen gemäß Punkt 3 der Vorbemerkung.
Nenndruck: ´PN  10´
Menge: 1,000 St

**1.4.3.2.6 FF-Stück DN 100, l bis 500 mm**
Druckrohr aus duktilem Gusseisen einbauen, DN 100, für
Trinkwasser DIN EN 545, mit angegossenen Flanschen, als
Doppelflanschrohr, Flansche DIN EN 1092-2, Baulängen
bis
0,5 m, verlegen DIN EN 805. Flanschverbindungen gemäß
Punkt 3 der Vorbemerkung.
Nenndruck: ´PN  10´
Menge: 2,000 St

**1.4.3.2.7 E-Stück, GGG, zugfest, DN 100**
E-Stück einbauen, GGG 45, mit Kunststoffbeschichtung,
für
Trinkwasserleitungen, zugfest, Flansch DIN EN 1092-2,
PN 16.
Flanschverbindungen gemäß Punkt 3 der Vorbemerkung.
Größe: DN 100
Nenndruck: ´PN  10´
Fabrikat: Multi-Joint-Flanschkupplung TYP 3057 o.glw.
Menge: 1,000 St

###### Bereich 1.4.3.3 Armaturen

**1.4.3.3.1 Unterflurhydrant, DN 80**
Unterflurhydrant DIN EN 14339, PN 16 einbauen, Bauform
AD,
DN 80, Rohrdeckung 1,0 bis 1,50 m, Flansch DIN EN
1092-2,
Korrosionsschutz Innen und Außen EK-Beschichtung,
Technische Lieferbedingungen DIN 3230-4,  incl.
FF-Stück für
höhengerechten Einbau, Straßenkappe (DIN 4055),
Unterlagsplatte, Sickerstein, höhengleiche Anpassung an
Straßenoberfläche. Flanschverbindungen gemäß Punkt 3
der
Vorbemerkung.
Unterflurhydrant: Fabrikat Erhard o. glw.
angebotenes Fabrikat/Typ
Unterflurhydrant:'.....................................
...............'
Straßenkappe: Fabrikat Hawle o.glw.
angebotenes Fabrikat/Typ
Straßenkappe:'.........................................
...........'
Menge: 1,000 St

**1.4.3.3.2 Absperrschieber, Flanschanschluss, PN 16, DN 100**
Absperrschieber DIN EN 1171 einbauen, weich dichtend,
mit
innenliegendem Spindelgewinde, aus Gusseisen GGG-50,
Flansche DIN EN 1092-2, Baulängen nach DIN EN 558-1,
Armatur mit Innen- und Außenschutz durch
elektrostatische
Epoxidharzbeschichtung, DN 100, bis PN 16, für
Druckrohrleitung für Trinkwasser, Technische
Lieferbedingungen DIN 3230-4, incl. teleskopierbarer
Einbaugarnitur, Straßenkappe (DIN 4056) und
Unterlagsplatte,
höhengleiche Anpassung an Straßenoberfläche.
Überdeckung
Rohrleitung min. 1,30 m. Flanschverbindungen gemäß
Punkt 3
der Vorbemerkung.
Absperrschieber: Fabrikat Erhard o. glw.
angebotenes Fabrikat/Typ
Absperrschieber:'......................................
..............'
Straßenkappe: Fabrikat Hawle o.glw.
angebotenes Fabrikat/Typ
Straßenkappe:'.........................................
...........'
Menge: 4,000 St

##### Abschnitt 1.4.4 Hausanschlüsse Trinkwasser

###### Bereich 1.4.4.1 Tiefbau

**1.4.4.1.1 Tiefbau TW-HA bis PE 100-RC d 63; Bereich grundhafter Ausbau (Straße oder Gehweg)**
Tiefbauleistungen für Trinkwasserhausanschlüsse bis PE
d 63,
(Neuverlegung und Umbindung) im Bereich des grundhaften
Straßen- oder Gehwegausbaus (unbefestigte Oberfläche),
in
Teillängen pro HAL, Überdeckung der Leitung min. 1,2 m,
vollständig herstellen. Es sind folgende Leistungen
einzukalkulieren:

profilgerechter Grabenaushub, incl. notwendiger
Kopflöcher ab
OK Planum neuer Straßenaufbau, Verbau, mit Behinderung
durch Ver- und Entsorgungsleitungen, Kabel, Sohle
steinfrei
eingeebnet.
Homogenbereich:
'- E-A bis E-E - mit Bodengruppen gemäß beiliegendem
Baugrundgutachten'

Längs und quer verlaufende Leitungen, Kabel, Kanäle
sowie anderweitige Hindernisse suchen und gemäß den
Festlegungen des Versorgungsträgers von Hand freilegen,
während der Bauzeit sichern und wieder verfüllen.
Leitungszone wird gesondert vergütet
Trassenwarnband verlegen. Aufschrift: "Achtung
Wasserleitung",aus PE, Dicke 0,15 mm, mit
witterungsbeständiger Folie nach FTZ-Norm 548 464 TV1.
Rohrgraben verfüllen und verdichten wird gesondert
vergütet
Aufbruch von befestigten Oberflächen nach ZTVA-StB 12,
incl. Frostschutz- und Tragschichten
Provisorische Auffüllung aus ungebundenen Materialien
bis
Ok vorh. Gelände für die Verkehrsführung herstellen
und im
Zuge des Straßenbaues wieder beseitigen
Überschüssige Stoffe aufnehmen, transportieren und
einer
zugelassenen Entsorgungsstelle nach Wahl des AN
zuführen. Entsorgungsgebühren werden vom AN
übernommen.

Die Gesamtlänge eines Hausanschlusses im öffentlichen
Bereich wird gerechnet ab Achse Hauptleitung bis zur
Umbindestelle bzw. bis zur Grundstücksgrenze (Beginn
privater
Bereich).
Die genaue Lage der Hausanschlüsse wird vor der
Bauausführung auf der Grundlage der
Hausanschlussabstimmung gemeinsam mit dem AG, dem
Baubetrieb und dem Hauseigentümer festgelegt.

 LAGA-Zuordnungswert bis Z1.1
Menge: 20,000 m

**1.4.4.1.2 Leitungszone**
Mineralische Kapselung im Bereich der Leitungszone für
den
Abwasserkanal.
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.
Sieblinie siehe Baubeschreibung.
Oben beschriebenes Material liefern und als
Rohrauflager
15 cm dick unter dem Rohr, Seitenverfüllung und
Rohrabdeckung bis 30 cm über dem Rohr einbauen und
verdichten.
Die Einbauanweisungen aus dem Baugrundgutachten
(Unterlage 20.1) sind zwingend zu beachten.
Mehrmengen für Verbau sind einzukalkulieren.
Mengen für Grabenverfüllung gesondert.
Menge: 5,000 m3

**1.4.4.1.3 Leitungsgrabenverfüllung**
Mineralische Kapselung im Bereich der Leitungszone für
den
Abwasserkanal.
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.

Oben beschriebenes Material liefern und als
Leitungsgrabenverfüllung über der Leitungszone
einbauen und
verdichten.
Die Einbauanweisungen aus dem Baugrundgutachten
(Unterlage 20.1) sind zwingend zu beachten.
Mehrmengen für Verbau sind einzukalkulieren.
Mengen für Grabenverfüllung gesondert.
Menge: 7,000 m3

###### Bereich 1.4.4.2 Trinkwasserhausanschlüsse (Öffentlicher

**1.4.4.2.1 Verlegung PE-HD 40x3,7, PE 100-RC**
Druckrohre aus PE-HD 40x3,7 (Stangenware); PE 100-RC;
SDR 11; DIN 8074, DIN 8075 und DVGW GW 335-A2 für
Trinkwasser, in Teillängen pro HAL nach DIN EN 805
verlegen
bzw. in Schutzrohre einziehen, Überdeckung min. 1,2 m,
incl.
Form- und Passstücke, Reduzierungen und Schweißmuffen.
Fabrikat Schweißmuffen: Aliaxis  Friatec o.glw.
angebotenes Fabrikat
Schweißmuffen:'........................................
............'

Die Gesamtlänge eines Hausanschlusses im öffentlichen
Bereich wird gerechnet ab Achse Hauptleitung bis zur
Umbindestelle bzw. bis zur Grundstücksgrenze (Beginn
privater
Bereich).
Die genaue Lage der Hausanschlüsse wird vor der
Bauausführung auf der Grundlage der
Hausanschlussabstimmung gemeinsam mit dem AG, dem
Baubetrieb und dem Hauseigentümer festgelegt.
Menge: 20,000 m

**1.4.4.2.2 Ventilanbohrarmatur bis PE d 110 / 63, PN 16**
Ventilanbohrarmatur mit Gehäuse PE 100, Innengarnitur
aus
Messing mit Spindel aus Edelstahl für Rohre aus PE-HD
DIN
8074 und DIN 8075 zum Heizwendelschweißen, mit
eingebauter Betriebsabsperrung, zum Anbohren von
PE-Rohren unter Druck, für obere Anbohrung,
Abgangsstutzen
PE d 63 senkrecht zur Anbohrrichtung, PN 16, Hauptrohr
bis
DA 110, für Trinkwasser, erdverlegt, incl. Verbindung
mit
Druckrohrleitung aus PE-HD mit Heizwendelschweißmuffe,
teleskopierbarer Einbaugarnitur, Straßenkappe (DIN
4057) und
Unterlagsplatte, höhengleiche Anpassung an
Straßenoberfläche. Überdeckung Rohrleitung min. 1,20 m.
Ventilanbohrarmatur: Fabrikat EWE o. glw.
angebotenes Fabrikat/Typ
VAA:'..................................................
..'
Straßenkappe: Fabrikat Hawle o.glw.
angebotenes Fabrikat/Typ
Straßenkappe:'.........................................
...........'
Menge: 5,000 St

**1.4.4.2.3 Hinweisschilder für HA-Absperrarmaturen aktualisieren**
Hinweisschilder für HA-Absperrarmaturen gemäß den
Vorbemerkungen zur Verlegung von Trinkwasserleitungen,
Punkt "Hinweise zur Ausführung der
Armaturenbeschilderung",
an Einfriedungen, Mauerwerk, Beton oder Säule
aktualisieren
Menge: 4,000 St

**1.4.4.2.4 Hinweisschilder für HA-Absperrarmaturen**
Hinweisschilder für HA-Absperrarmaturen gemäß den
Vorbemerkungen zur Verlegung von Trinkwasserleitungen,
Punkt "Hinweise zur Ausführung der
Armaturenbeschilderung",
an Einfriedungen, Mauerwerk, Beton oder Säule
liefern und montieren, inkl. HA-Plakette an
Hauseinführung.
Menge: 1,000 St

**1.4.4.2.5 Inbetriebnahme Hausanschlussleitung (Umbindung vor Hauseinführung)**
Hausanschlussleitung in Betrieb nehmen (Spülen,
Entlüften),
Druckprobe unter Betriebsdruck, incl. Rohrverbindung
"bestehende Leitung-neue Leitung" sowie Erschwernisse
im
Rahmen der Umbindung vor dem Gebäude. Position gilt
nur für
umzubindende Hausanschlüsse im öffentlichen Bereich.
Menge: 5,000 St

##### Abschnitt 1.4.5 Sonstiges Trinkwasserleitungen

###### Bereich 1.4.5.1 Demontage und Anbindungen

**1.4.5.1.1 Demontage Rohrleitungen, Formstücke, Armaturen DN 100**
Rohrleitungen, Formstücke, Armaturen DN 100 im offenen
Rohrgraben demontieren, incl. Gestänge, Straßenkappe,
Unterlagsplatten, Hinweissäule und -schild. Ausgebaute
Stoffe
einer zugelassenen Entsorgungsstelle nach Wahl des AN
zuführen. Entsorgungsgebühren werden vom AN übernommen.
Menge: 20,000 m

**1.4.5.1.2 Zulage Rohrverschluss, DN 100**
Zulage zu Demontagearbeiten von Rohrleitungen DN 100 im
Rohrgraben für den dichten Verschluss von außer Betrieb
genommenen Versorgungsleitungen, incl. Material.
Menge: 10,000 St

**1.4.5.1.3 Zulage Rohrverbindungen, DN 100**
Zulage zu Montagearbeiten an Rohrleitungen DN 100 im
Rohrgraben für den Anschluss von neu verlegten
Versorgungsleitungen an vorhandene Rohrleitungen, incl.
Leitungstrennungen, jedoch ohne Material.
Menge: 2,000 St

**1.4.5.1.4 Stillgelegte Leitungen fachgerecht verschließen**
Stillgelegte Leitungen in Teillängen verfüllen mit
hydraulisch
gebundenem, fließfähigen Füllstoff, incl. Anlegen von
Entlüftungs- und Einfüllöffnungen, Verschluss von
Enden und
Abgängen. Leitungen </= DN 100 nur Verschluss an Enden.
Menge: 80,000 m

###### Bereich 1.4.5.2 Qualitätssicherung

**1.4.5.2.1 Rohrleitungen spülen u. desinfizieren, DN 100**
Druckrohrleitung für Trinkwasser DN 100 vor
Inbetriebnahme in
Teillängen spülen und desinfizieren DVGW W 291, incl.
Vorhalten sämtlicher Geräte und Materialien, schadlose
Entsorgung der Lösung, Kosten für Laboruntersuchung und
Hygienefreigabe.
Menge: 85,000 m

**1.4.5.2.2 Druckprüfung DN 100**
Innendruckprüfung in Teillängen nach DIN EN 805 und
DVGW
W 400-2 (A) an Druckrohrleitungen DN 100 für Wasser
durchführen, incl. aller Rohrverschlüsse und
Verankerungen,
Aufzeichnung des Prüfvorganges mit schreibendem Gerät
und
Bestätigung durch den AG.
Menge: 85,000 m

**1.4.5.2.3 Entnahme Schweißprobe da 110**
Ausbau von Stumpfschweißverbindungen, Formstücken,
Anbohrarmaturen aus PE-Leitungen zur Prüfung der
Schweißverbindung auf besondere Anforderung des AG,
incl.
notwendige Trennschnitte, Beschriftung der Probe und
nachrücken der Leitung bei Bedarf. Leitungen stehen
noch
nicht unter Betriebsdruck. Abrechnung erfolgt je
Probestück.
Der Wiedereinbau von ausgebauten Bauteilen wird
gesondert,
gemäß der im LV vorgesehenen Positionen für diese
Bauteile
vergütet. Passstücke werden nach den Positionen für die
Druckrohrleitungen vergütet. Weitere Zulagen werden
nicht
vergütet.
Rohrdurchmesser: da 110
Menge: 1,000 St

**1.4.5.2.4 Entnahme Schweißprobe da 40 (HAL)**
Ausbau von Stumpfschweißverbindungen, Formstücken,
Anbohrarmaturen aus PE-Leitungen zur Prüfung der
Schweißverbindung auf besondere Anforderung des AG,
incl.
notwendige Trennschnitte, Beschriftung der Probe und
nachrücken der Leitung bei Bedarf. Leitungen stehen
noch
nicht unter Betriebsdruck. Abrechnung erfolgt je
Probestück.
Der Wiedereinbau von ausgebauten Bauteilen wird
gesondert,
gemäß der im LV vorgesehenen Positionen für diese
Bauteile
vergütet. Passstücke werden nach den Positionen für die
Druckrohrleitungen vergütet. Weitere Zulagen werden
nicht
vergütet.
Rohrdurchmesser: da 40 (HAL)
Menge: 1,000 St

###### Bereich 1.4.5.3 Schilder

**1.4.5.3.1 Hinweissäule, Alu, h= 1,50 m**
Aluminium-Pfosten, h = 1,50 m, glatt, 60 mm Durchmesser
einbauen, incl. Befestigungsschelle, Erdanker und
Kunststoffkappe.
Menge: 2,000 St

**1.4.5.3.2 Hinweisschild Schieber/BEG, Alu, 200/140 mm**
Hinweisschilder für Absperrarmaturen, Größe 200x140 mm,
gemäß den Vorbemerkungen zur Verlegung von
Trinkwasserleitungen, Punkt "Hinweise zur Ausführung
der
Armaturenbeschilderung", an Einfriedungen, Mauerwerk,
Beton
oder Säule
Menge: 4,000 St

**1.4.5.3.3 Hinweisschild.Hydrant, Alu, 200/250 mm**
Hinweisschilder aus Aluminium, Beschriftung
aufgeklebt, für
Hydranten 200x250, Grund weiß, Beschriftung schwarz mit
rotem Umrand, nach DIN 4066 an Mauerwerk, Beton oder
Säule befestigen.
Menge: 1,000 St

###### Bereich 1.4.5.4 Koordinierungen

**1.4.5.4.1 Koordinierungsleistungen**
Koordinierung Leitungsprüfung, -freigabe und
Bestandsvermessung. Diese Leistungen werden, soweit im
LV
nicht abweichend beschrieben, durch weitere vom AG
separat
beauftragte Firmen durchgeführt. Folgende Leistungen
sind zu
erbringen und einzukalkulieren:

Erstellung und fortlaufende Aktualisierung eines
wochengenauen Bauzeitenplanes für Tiefbau und Montage
unter Berücksichtigung der Tiefbau-, Montage- und
Vermessungsleistungen, den Anforderungen des
Straßenbaulastträgers, der Träger öffentlicher Belange
und den
Ausführungsterminen bzw. Bauabschnitten des AG; der AN
hat
sich mit den vom AG beauftragten Montage- und
Vermessungsfirmen abzustimmen und die zeitlichen
Abläufe
der Beteiligten zu berücksichtigen und zu koordinieren.
Im Rahmen der Koordinierung ist zu sicher zu stellen,
dass die
Verlegelängen der Medienrohre min. 12 m betragen und
der
Einbau von überflüssigen Rohrverbindungen und
Kurzrohren
vermieden wird.
Schaffung der notwendigen Baufreiheit für Vermessung,
Druckprüfungen, Leitungsspülungen, Inbetriebnahmen.
Bereitstellung einer durch LKW anfahrbaren Lagerfläche
für
Rohrleitungsmaterial (bis 12 m Länge) auf der Baustelle
Sicherstellung dass das Rohrleitungsmaterial durch die
Bautätigkeit des AN nicht beschädigt wird
Trassierung der Kabel- und Leitungsgräben entsprechend
der
vom AG gesondert beauftragten Erstabsteckung und
Sicherung
der Punkte der Erstabsteckung
Wartezeiten, Behinderungen, Erschwernisse und erhöhte
Aufwendungen aufgrund von Leitungsmontagen, -prüfungen,
-freigaben und Bestandsvermessung im gesamten
Baubereich
Menge: 1,000 psch

###### Bereich 1.4.5.5 Dokumentation

**1.4.5.5.1 Erstellen und Liefern einer Baudokumentation**
Die Baudokumentation besteht aus folgenden
Originalunterlagen bzw. Duplikaten

Bauanzeige
Bautagebuch
Lieferscheine
Protokolle der Materialprüfergebnisse/Technische
Merkblätter
Protokolle der Dichtigkeitsprüfungen
Protokolle Nachweis der EV2/EVD-Module
statische Nachweise, sofern in den Positionen gefordert
Bestätigung der Grundstückseigentümer über die
ordnungsgemäße Wiederherstellung in Anspruch
genommener Flächen
schriftliche Erklärung des AN über das projektgerechte
Bauen und des Einsatzes der vorgesehenen Materialien
Abnahmeprotokolle
Baustellenfotos
Entsorgungsnachweise

Ablage der Daten zur Qualitätsakte im vom AG
bereitgestellten
share-Point im Umfang der Abnahmebedingungen der
Stadtwerke/Zweckverband
Liegt die Dokumentation nicht vor, findet keine
Abnahme statt.
Menge: 1,000 psch

**1.4.5.5.2 Abfallliste f. nicht gefährl. Abf.**
StL-Nr. 22290080401
Leistung umfasst die Führung der Abfallliste für alle
nicht gefährlichen Abfälle, die infolge
Verdrängung, fehlender Eignung oder mangels Wiederverwendungsmöglichkeit nicht innerhalb der Baustelle
verbleiben und bei denen die Führung der Abfallliste
nicht ausdrücklich erwähnt ist.
Die Abfallliste ist dem Auftraggeber bis spätestens zur
Schlussabnahme als Excel-Tabelle (Dateiformat .xlsx)
zu übergeben.
Pauschale gilt
für alle Leistungen dieses Leistungsverzeichnisses.
Menge: 1,000 Psch

##### Abschnitt 1.4.6 Straßenbau

###### Bereich 1.4.6.1 Bordsteine

**1.4.6.1.1 Bordsteine aufnehmen, Granit**
Bordsteine aufnehmen.
Bordsteine aus Granit.
Fundament und Rückenstütze aus Beton, über 10 bis 20 cm
dick, aufbrechen.
Borde reinigen, auf Paletten stapeln, laden und zur
Tongrube
Göschwitz (bis 12 km Entfernung) transportieren (in
Abstimmung mit Herrn Reich)
Menge: 1,000 m

**1.4.6.1.2 Bordstein aufnehmen, Beton**
StL-Nr. 221115031590200
Bordstein aufnehmen.
Bordstein = Einfassungsstein aus Beton.
Fundament 'Fundament über 10 bis 20 cm dick,
aufbrechen.'
Sämtliche Steine und übriges Aufbruchgut nach Wahl des
AN verwerten.
Menge: 1,000 m

###### Bereich 1.4.6.2 Asphaltbauweisen

**1.4.6.2.1 Asphaltbefestigung aufnehmen Fahrbahn**
StL-Nr. 22111302810909103
Asphaltbefestigung aufbrechen und aufnehmen.
Fläche = Fahrbahn.
Dicke der Asphaltbefestigung '8 - 15 cm'
Gesamtaufbruchtiefe '8 -15 cm'
Aufbruchstücke zerkleinern, Kantenlängen höchstens
25 cm.
Aufbruchgut nach Wahl des AN verwerten.
Menge: 100,000 m2

#### Bereich 1.5 BT1.3 Mischwasser (JenaWasser)

##### Abschnitt 1.5.1 Erd- und Verbauarbeiten

###### Bereich 1.5.1.1 Aushub

**1.5.1.1.1 Absteckung der Schachtstandorte**
Absteckung der Schachtstandorte durch den AN vor
Baubeginn, durch den AG werden die erforderlichen
Koordinaten übergeben.
Übertragen der in Koordinaten vorgegebenen Daten in die
Örtlichkeit.
Menge: 4,000 St

**1.5.1.1.2 Boden Kanal Aushub, Entsorg., bis 3,20 m**
Boden der Gräben für Entwässerungskanäle und Schächte
profilgerecht ausheben ab Geländeoberfläche, (in
Bereichen
mit Befestigung: abz. der aufgenommenen Oberflächenbefestigung),
Abrechnung nach DIN EN 1610,
Verbau wird gesondert vergütet. Mehraushub für Verbau
wird
nicht gesondert vergütet und ist in die Einheitspreise
einzurechnen.
Kraftschlüssiger Verbau nach Wahl des AN.
Schächte und Schachtbaugruben sind zu übermessen.
Mehraushub dafür ist in die Einheitspreise
einzukalkulieren.
Die einschlägigen Sicherheitsvorschriften sind
einzuhalten.

Aushubtiefe bis 3,20 m,
Homogenbereiche E-A bis E-E laut Baugrundgutachten.
Grabenbreite gem. DIN EN 1610:
Kanal DN 250-315: 0,90 m
Kanal DN 400: 1,10 m

Material geht in Eigentum des AN über und ist zu
beseitigen.
Deponie nach Wahl des AN.
Deponiekosten einschl. erfoderlicher
Deklarationsanalysen sind
in den Einheitspreis einzukalkulieren.
LAGA-Zuordnungswert bis Z1.1

Die Position beinhaltet auch erforderliche
Suchschachtungen
und Schachtungen, die im Zusammenhang mit dem Umverlegen von Leitungen und Kabeln stehen.
Menge: 205,000 m3

**1.5.1.1.3 Zulage Leitungsgraben aush. (Festgestein)**
Fels aus Leitungsgraben ausheben als Zulage.
Berechnet wird der Mehraufwand für erschwertes Lösen
(Fräsen) und Weiterverwenden.

Beschreibung und Definition der Homogenbereiche gemäß
Baugrundgutachten, Festgestein
Abfallschlüsselnummer u. Abfallbezeichnung n. AVV:
17 05 04 Boden und Steine mit Ausnahme derjenigen, die
unter
17 05 03 fallen.
Festgestein muss erschütterungsarm aufgenommen werden.
Die Technologie des erschütterungsfreien Lösens und
Aufnehmens wird dem AN freigestellt (z.B. Felsfräse,
kein
Meißel!).

Behinderungen durch querende und längs verlaufende
Leitungen und Kabel sind als Erschwernis einzurechnen
und
werden nicht gesondert vergütet.

Boden bzw. Fels ist so zu lösen, dass Ausbrüche über
die
Grabenwand hinaus vermieden werden.
LAGA-Zuordnungswert bis Z1.1
Menge: 30,000 m3

**1.5.1.1.4 Zulage LAGA Z1.2, >BM-F3**
Zulage zu Boden der Zuordnungsklasse LAGA Z 1.2, EBV
>BM-F3,
Aushub einer zugelassenen Entsorgungsstelle nach Wahl
des
AN zuführen. Zusätzliche Aufwendungen für die
Zwischenlagerung des Aushubmaterials auf einem Lager
des
AN außerhalb des Baustellenbereiches und die
Separierung
des Aushubs gemäß LAGA-Zuordnungsklassen ist
einzukalkulieren. Entsorgungsgebühren werden vom AN
übernommen.
Diese Position kommt nur nach entsprechendem
labortechnischen Nachweis der Kontaminierung des
Aushubmaterials durch ein vom AG beauftragtes
Prüflabor zur
Anwendung. Die Hinweise zur Ausführung und Abrechnung
von
Tiefbauleistungen, Punkt 5 (Mineralische Abfälle und
Ausbaustoffe) sind bei der Kalkulation zu beachten und
daraus
resultierende Aufwendungen in den Einheitspreis
einzukalkulieren.

Vom Bieter vorgesehene Entsorgungsstelle:
'....................................................'
Menge: 54,000 t

**1.5.1.1.5 Zulage LAGA >Z2, >BM-F3**
Zulage zu Boden der Zuordnungsklasse größer LAGA Z 2,
EBV
>BM-F3,
 Aushub einer zugelassenen Entsorgungsstelle nach Wahl
des
AN zuführen. Zusätzliche Aufwendungen für die
Zwischenlagerung des Aushubmaterials auf einem Lager
des
AN außerhalb des Baustellenbereiches und die
Separierung
des Aushubs gemäß LAGA-Zuordnungsklassen ist
einzukalkulieren. Entsorgungsgebühren werden vom AN
übernommen.
Diese Position kommt nur nach entsprechendem
labortechnischen Nachweis der Kontaminierung des
Aushubmaterials durch ein vom AG beauftragtes
Prüflabor zur
Anwendung. Die Hinweise zur Ausführung und Abrechnung
von
Tiefbauleistungen, Punkt 5 (Mineralische Abfälle und
Ausbaustoffe) sind bei der Kalkulation zu beachten und
daraus
resultierende Aufwendungen in den Einheitspreis
einzukalkulieren.
Zusätzlich einzukalkulieren sind
Arbeitsschutzmaßnahmen,
Verzögerungen durch die Kontrolle der
Aushubüberwachung,
Aushuberschwernis durch die Anweisung der
Aushubüberwachung (z. B. Leistungsminderung durch
kleineren Löffel, genaueres Arbeiten, Herausschälen von
auffälligen Partien etc.), Aussortieren und Separieren
von
Fremdstoffen wie Betonbrocken, Ziegelschutt.

Vom Bieter vorgesehene Entsorgungsstelle:
'....................................................'
Menge: 54,000 t

**1.5.1.1.6 Verbau Grabentiefe bis 3,20 m**
Verbau nach Wahl des AN nach DIN 4124 für
Leitungsgräben
und zugehörige Baugruben nach statischen und
konstruktiven
Erfordernissen abschnittsweise vollflächig herstellen,
vorhalten
und nach Einbau der Ver- und Entsorgungsleitungen mit
dem
Verfüllen des Grabens fortschreitend zurückbauen.

Die statischen Nachweise sind durch den AN nach
Aufforderung durch den AG zu erbringen. Mehraufwand und
Behinderungen für Grabenverbau im Bereich von
Schachtbaugruben, von Kreuzungen mit Kabeln und
Leitungen,
mit zusätzlichen Verkehrsbelastungen usw. sind
einzukalkulieren.

Bei der Auswahl des Verbaus sind die Hinweise des
Baugrundgutachtens unbedingt zu beachten. Auf eine
fachgerechte Hinterfüllung bzw. Hinterstopfung des
Verbaus ist
zu achten, um ein Nachbrechen bzw. Nachrutschen der
Grabenwände grundsätzlich auszuschließen.

Abgerechnet wird nach verbauter Fläche aus der Länge
des
Grabens in Leitungsachse und senkrechter Höhe von
Grabensohle bis OK Gelände. Schächte werden übermessen.
Mehraufwendungen für Montage- und Arbeitsraum bei
Schachtbauwerken ist in den Schachtpositionen
einzurechnen.

Grabentiefe: bis 3,20 m
Lichte Grabenbreite:
'gemäß Regelprofilen der Planung zuzügl. Arbeitsraum
bei
Schachtbaugruben '
Menge: 2200,000 m2

**1.5.1.1.7 Sohle Leitungsgraben nachverdichten**
Sohle der Rohrgräben nachverdichten.
Menge: 120,000 m2

*Hinweis*
Die nachfolgende Position beinhaltet neben
ungeeingneten
Bereichen auch den technologische bedingten Mehraushub
beim Lösen von Festgestein.

**1.5.1.1.8 Bodenaustausch unter Grabensohle, Mineralstoffgemisch 0/56**
Für die Leitungsverlegung nachweislich ungeeigneten
Boden
unterhalb der Grabensohle ausheben, Aushub laden,
transportieren und einer zugelassenen
Entsorgungsstelle nach
Wahl des AN zuführen, Verbau und Sicherung von Kabeln
und
Leitungen wird gesondert vergütet, mit Behinderung
durch
Versorgungs- und Entsorgungsleitungen, Kabel und
Verbau.
Mineralstoffgemisch 0/56, kornabgestuft, liefern und
wieder bis
zur Grabensohle einbauen und verdichten.
Abgerechnet wird mit senkrechten Baugrubenwänden.
Mehraushub und Verfüllung für vom AN gewählten Verbau
ist
einzurechnen. Die Hinweise zur Ausführung und
Abrechnung
von Tiefbauleistungen, Punkt 3 (Festlegungen zur
Abrechnung
des Rohrgrabens bei Hauptleitungen) sowie Punkt 5
(Mineralische Abfälle und Ausbaustoffe) sind bei der
Kalkulation zu beachten und daraus resultierende
Aufwendungen in den Einheitspreis einzukalkulieren.
Entsorgungsgebühren werden vom AN übernommen.
Homogenbereich: 'E-A bis E-E mit Bodengruppen gemäß
beiliegendem Baugrundgutachten' LAGA-Zuordnungswert bis Z1.1
Vertiefung: ca. 30 cm
Menge: 30,000 m3

**1.5.1.1.9 Beton- / Stahlbeton abbrechen**
Hindernisse im Boden aus Beton- oder Stahlbeton
abbrechen,
separieren, laden, transportieren und einer
zugelassenen
Entsorgungsstelle nach Wahl des AN zuführen.
Entsorgungsgebühren werden vom AN übernommen.
Menge: 1,000 m3

**1.5.1.1.10 Mauerwerk abbrechen**
Hindernisse im Boden aus Mauerwerk abbrechen,
separieren,
laden, transportieren und einer zugelassenen
Entsorgungsstelle nach Wahl des AN zuführen.
Entsorgungsgebühren werden vom AN übernommen.
Menge: 1,000 m3

**1.5.1.1.11 Trassenkreuzungen, Grabenbreite bis 1,5 m**
Leitungen, Kabel, Kanäle sowie anderweitige Hindernisse
suchen, gemäß den Festlegungen des Versorgungsträgers
von
Hand freilegen, während der Bauzeit sichern (abstützen,
abhängen o.ä.) und wieder verfüllen. Alle innerhalb
einer Länge
von 1,0 m den Leitungsgraben senkrecht oder abgewinkelt
kreuzenden Leitungen, Kabel, Mauern, Fundamenten,
Grundstückseinfriedungen u. dgl. gelten als eine
Kreuzung.
Grabenbreite: bis 1,5 m.
Einschließlich Einsanden der Leitungen und Liefern und
Verlegen von medienspezifischem Warnband.
Menge: 15,000 St

###### Bereich 1.5.1.2 Einbau

*Hinweis*
Die Gipssteinanteile im Baugrund neigen bei
Wasserzutritt zu
Auflösungs- und Auslaugungserscheinungen, was mit
fortschreitender Hohlraumbildung verbunden ist. Es ist
daher
vorgesehen, mit einer "Mineralischen Kapselung" eine
möglichst wenig wasserdurchlässige Leitungszone
herzustellen. Die Mineralische Kapselung ist im
Bereich der
Bettung, Seitenverfüllung und Abdeckung einzubauen und
ein
Geotextil der Georobustheitsklasse III ist als
vollständige
Umhüllung mit Überlappung vorzusehen.  Nachfolgend
beschriebenes Material hat erhöhte Anteile an Feinkorn
d
<0,063 mm zur Gewährleistung der geringen
Durchlässigkeit
und genügt daher bzgl. dieser Eigenschaft nicht den
Vorgaben
der DIN EN 1610 Anhang B, welche für die Leitungszone
den
Einbau von Material mit <5% Feinkornanteil vorsieht.
Die
ungünstigere Verdichtbarkeit des nachfolgend
beschriebenen
Baustoffes ist durch erhöhte Verdichtungsarbeit
auszugleichen.
Dieser zusätzliche Aufwand ist einzukalkulieren. Die
geringe
Wasserdurchlässigkeit des Baustoffes wird nur
erreicht, wenn
die Einbauwassergehalte im Proctoroptimum oder leicht
darüber liegen. Einbau mit Wassergehalten auf der
"trockenen
Seite" der Proctorkurve muss zwingend vermieden werden.
Das Baustoffgemisch muss daher gleichmäßig
durchfeuchtet
mit dem optimal eingestellten Wassergehalt auf die
Baustelle
geliefert werden. Im Zwischenlager ist es vor
Änderungen
seines Wassergehaltes durch Abdecken mit Planen o.ä. zu
schützen.

**1.5.1.2.1 Leitungszone**
Mineralische Kapselung im Bereich der Leitungszone für
den
Abwasserkanal.
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.
Sieblinie siehe Baubeschreibung.
Oben beschriebenes Material liefern und als
Rohrauflager
15 cm dick unter dem Rohr, Seitenverfüllung und
Rohrabdeckung bis 30 cm über dem Rohr einbauen und
verdichten.
Die Einbauanweisungen aus dem Baugrundgutachten
(Unterlage 20.1) sind zwingend zu beachten.
Mehrmengen für Verbau sind einzukalkulieren.
Mengen für Grabenverfüllung gesondert.
Menge: 75,000 m3

**1.5.1.2.2 Geotextil einbauen**
Geotextil aus Polypropylen, Robustheitsklasse 3,
Flächengewicht = 150 g/m², Stempeldurchdrückkraft >
1,5 kN
zur filterwirksamen Trennung von
Konstruktionsschichten in
Leitungsgräben, um Umlagerungen von Feinbestandteilen
zu
vermeiden. Wirksame Öffnungsweite O 90w 0,1 bis 0,15
mm,
Überlappung in Längs-und Querrichtung 20 cm.
Mehrmenge für vom AN gewählten Verbau ist einzurechnen.
Die Abrechnung erfolgt je m²
'umhüllter' Fläche.
Bereich: Leitungszone
Menge: 325,000 m2

**1.5.1.2.3 Rohrbettung Beton C 12/15**
Rohrbettung aus Beton, wie folgt herstellen, incl.
Lieferung aller
Materialien:
Erdfeuchten Beton C12/15 auf die standfeste Grabensohle
einbauen und verdichten, incl. Schalung,
Rohre auf dem noch feuchten Beton verlegen und
ausrichten,
Obere Bettung gemäß statischer Berechnung einbauen,
Rohre sorgfältig unterfüttern, incl. Schalung.
Bettungsbreite = Rohrgrabenbreite (gemäß Hinweise zur
Ausführung und Abrechnung von Tiefbauleistungen),
Gelenkigkeit der Kanalanschlüsse an die Schächte und
der
Rohrverbindungen muss durch geeignete Maßnahmen
sichergestellt werden.
Nur nach Anweisung AG ausführen.
Menge: 5,000 m3

**1.5.1.2.4 Leitungsgrabenverfüllung**
Mineralische Kapselung im Bereich der
Leitungsgrabenverfüllung für den Abwasserkanal.
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.

Oben beschriebenes Material liefern und als
Leitungsgrabenverfüllung über der Leitungszone
einbauen und
verdichten.
Die Einbauanweisungen aus dem Baugrundgutachten
(Unterlage 20.1) sind zwingend zu beachten.
Mehrmengen für Verbau sind einzukalkulieren.
Menge: 80,000 m3

**1.5.1.2.5 Provisorische Auffüllung**
Provisorische Auffüllungen aus ungebundenen Materialien
(Schotter u. dgl.) für die Verkehrsführung herstellen
und im
Zuge der Straßenbauarbeiten aufnehmen, wieder in
Eigentum
des AN übernehmen und von der Baustelle entfernen.
Ausführung nach Anordnung des AG.
Mehrverfüllung für Verbau, Schächte und
Schachtbaugruben ist
einzurechnen.
Menge: 60,000 m3

*Hinweis*
Die Verdichtung des Rohrgrabens ist gemäß ZTV-A-StB
nachzuweisen. Der Nachweis erfolgt im Rahmen der
Eigenüberwachung der Baufirma und durch
Kontrollprüfungen.
Vor Baubeginn muss ein Verdichtungsplan übergeben
werden.
Die Verdichtungsprotokolle sind jeweils kurzfristig in
Kopie und
zur Abnahme in der Qualitätsakte im Original zu
übergeben.

Die Prüfung wird nur anerkannt, wenn der Auftraggeber
oder
ein Bevollmächtigter anwesend ist.
Wird ein angekündigter Termin nicht abgesagt und der
Vertreter des AG ist umsonst auf der Baustelle
erschienen,
werden die Unkosten dem AN vom Vertreter des AG in
Rechnung gestellt.

Die Aufwendungen für die Durchführung der Verdichtungsprüfungen sind in die Einheitspreise einzurechnen.

**1.5.1.2.6 Plattendruckversuch f. Kontrollprüfung**
Plattendruckversuch nach DIN 18 134 für
Kontrollprüfung nach
Angabe des AG durchführen einschließlich Bereitstellung
sämtlicher Geräte sowie Auswertung und Darstellung der
Meßergebnisse.
Mit der Durchführung der Plattendruckversuche muss eine
anerkannte Prüfstelle für Kontrollprüfungen im Erdbau
nach
ZTVE beauftragt werden.
Die Prüfstelle darf nicht zum Unternehmen des AN oder
dessen
Zweigstellen gehören.
Die Position beinhaltet auch die Bereitstellung eines
Belastungsfahrzeuges.

Der Plattendruckversuch wird nur anerkannt, wenn der
AG oder
ein Vertreter des AG bei der Prüfung anwesend war.
Anderenfalls muss die Prüfung auf Kosten des AN
wiederholt
werden.

Wird ein angekündigter Termin nicht rechtzeitig
abgesagt und
der Vertreter des AG ist umsonst auf der Baustelle
erschienen,
werden die Unkosten dem AN vom Vertreter des AG in
Rechnung gestellt.
Menge: 4,000 St

##### Abschnitt 1.5.2 Wasserhaltung

###### Bereich 1.5.2.1 Offene Wasserhaltung

*Hinweis*
Hinweise zu Wasserhaltungsarbeiten

1. Ausführung Wasserhaltungsarbeiten

1.1. Die Wasserhaltungsarbeiten sind so auszuführen,
dass alle
Erd- und Rohrverlegearbeiten in trockengelegten
Rohrgräben
und Baugruben erfolgen können. Abzuleiten ist das
gesamte
sich im Rohrgraben oder in der Baugrube sammelnde
Wasser.
Vergütet wird nur die Leistung, welche nicht ohnehin
nach DIN
18299, Abschnitt 4.1.10. Nebenleistung ist.

1.2. Wenn nichts anderes vorgeschrieben, ist die Wahl
der Art
der Wasserhaltung im übrigen dem Auftragnehmer
freigestellt.
Es muss jedoch sichergestellt sein, dass bei
Rohrgräben die
Grabensohle, bei sonstigen Baugruben
  der Arbeitsraum, auf zweckmäßige und
wirtschaftliche Art
trocken gehalten wird.

1.3. Der Auftragnehmer ist auch verpflichtet, im
Einvernehmen
mit dem Auftraggeber geeignete Maßnahmen zur
weitestgehenden Beschränkung der Aufwendungen für die
Wasserhaltung zu treffen. Insbesondere hat er die
zeitliche
Abwicklung so zu gestalten, dass keine vermeidbaren
Wasserhaltungszeiten entstehen.

1.4. Eine jede Fördereinrichtung für die Wasserhaltung
ist mit
einem geeichten Betriebsstundenzähler auszustatten. Die
Förderleistung ist durch eine geeignete Messeinrichtung
nachzuweisen. Bei offener Wasserhaltung ist ein
ausreichend
bemessener Pumpensumpf mit Schwimmerschaltung
vorzusehen. Ausnahmen bedürfen der Zustimmung des
Auftraggebers.

2. Nebenleistungen

Wenn in der Leistungsbeschreibung nichts anderes
bestimmt
ist, gehören zu den Nebenleistungen im Sinne der DIN
18 305
auch:

2.1. Einbau, Ausbau und Vorhalten von
Messeinrichtungen und
Zählern nach Abschnitt 1.4. der Hinweise zur
Ausführung von
Wasserhaltungsarbeiten.

2.2. Führung von Betriebsbüchern über die Pumpzeit.

3. Abrechnung Wasserhaltungsarbeiten

3.1. Wenn nichts anderes vorgeschrieben ist,
insbesondere
wenn nicht die Wasserhaltungszeit pauschal vergütet
wird, wird
abgerechnet nach tatsächlicher Förderleistung und
tatsächlicher Pumpzeit. Leistungen, die nicht
nachgewiesen
werden können, etwa wegen fehlender Einrichtungen nach
Abschnitt 1.4. werden nicht vergütet.

3.2. Kleine Ableitungen bis zu 1 l/s je notwendiger
Förderanlage werden nicht besonders vergütet.

**1.5.2.1.1 Pumpensumpf**
Pumpensumpf in Rohrgräben und Baugruben bis 0,75 m
unter
Aushubsohle herstellen und räumen, incl. des
erforderlichen
Erdaushubs und der Wiederverfüllung, anfallenden Aushub
entsorgen. Entsorgungsgebühren werden vom AN
übernommen.
Menge: 3,000 St

**1.5.2.1.2 Sickerleitung DN 100**
Sickerleitung in Rohrgräben und Baugruben ab
Aushubsohle
mit Anschluss an Pumpensumpf aus
Kunststoff-Filterrohren,
DN 100 herstellen und nach Abschluss der
Wasserhaltungsarbeiten mit Zementsuspension verfüllen
und
abdichten, incl. des erforderlichen Erdaushubs und der
Wiederverfüllung, Grabentiefe bis 0,3 m, Breite der
Sohle bis
0,3 m, Füllstoff dem anstehenden Boden anpassen,
Umhüllung
der Sickerleitung mit Geotextilien, anfallenden Aushub
entsorgen. Entsorgungsgebühren werden vom AN
übernommen.
Menge: 91,000 m

**1.5.2.1.3 Wasserhaltung in Baugruben und Gräben**
Wasserhaltung zur Trockenhaltung von Baugruben und
Gräben
gegen eindringendes Schichten- bzw. Grundwasser,
aufbauen,
vorhalten, betreiben und wieder abbauen, Ausführung
Wasserförderanlagen nach Wahl des AN (Pumpe mit
Elektromotor oder Verbrennungsmotor) und sonstigen
erforderlichen Geräten; in allen Tiefenklassen; in
Baugruben
und Gräben mit und ohne Verbau.
Ableitung zum Vorfluter oder zum öffentlichen Kanal
mittels
Rohrleitung,
'Länge bis 80 m'
, nach Beendigung der Maßnahme ausbauen und beseitigen.
Die Hinweise zu Wasserhaltungsarbeiten sind bei der
Kalkulation zu beachten und daraus resultierende
Aufwendungen in den Einheitspreis einzukalkulieren.
Fördermenge: bis '20' m3/h
geodätische Förderhöhe: bis '10' m.
Menge: 80,000 h

##### Abschnitt 1.5.3 Entwässerungskanalarbeiten

###### Bereich 1.5.3.1 Rohre

*Hinweis*
Vorbemerkungen zur Verlegung von
Entwässerungskanälen

1. Preise
Die Preise für Montagearbeiten schließen zusätzlich
folgende
Leistungen ein:

Die Bereitstellung geeigneter Lagerplätze auf der
Baustelle.
Sorgfältiges Verschließen der neuverlegten bzw.
stillgelegten Leitungen.
Erstellung der Rohrstatik nach ATV A 127
(Abwassertechnische Vereinigung) - Richtlinie für die
statische Berechnung von Entwässerungskanälen und
-leitungen. Die Rohrstatik ist vom AN in prüffähiger
Form
vor der Ausführung vorzulegen. Die Kosten für die
Rohrstatik ist mit den Einheitspreisen abgegolten. Die
Rohrstatik umfasst alle Dimensionen und Rohrmaterialien
des LV's.

2. Material
Das gesamte Material ist vom AN bereitzustellen.
Die Entnahme von Trinkwasser aus dem öffentlichen Netz
bedarf der Zustimmung des AG (Projektleiter /
Netzmeister).
Sie darf nur an den zugewiesenen Stellen und über
Zähleinrichtungen des Zweckverbandes vorgenommen
werden.
Die Entnahmemenge kann eingeschränkt sein. Große
Entnahmen sind mindestens 7 Tage vorab anzumelden. Es
gilt
die Satzung des Zweckverbandes JenaWasser inkl.
Preisblatt.
Gebühren/Kosten sind in die Einheitspreise
einzurechnen.

3. Unterbrechungen
Bei jeder Unterbrechung der Montagearbeiten am
Rohrstrang
sind Öffnungen (z. B. freie Rohrenden, Abzweige usw.)
zu
verschließen. Dies gilt auch für bestehende Leitungen,
die im
Zuge von Einbindungsarbeiten getrennt werden. Der
Verschluss ist dicht herzustellen.

4. Dichtheitsprüfung, Deformationsmessung
In der Regel werden Kanäle, incl. Hausanschlüsse
haltungsweise mit Luft und Schächte mit Wasser gemäß
DIN
EN 1610 und ATV-DVWK Merkblatt 139 geprüft.
Dichtheitsprüfungen werden vom Auftraggeber gesondert
beauftragt.

Die vertikale Durchmesseränderung von biegeweichen
Rohren
darf den maximalen Wert von äV = 6 %
(Langzeitverformung)
nach ATV DVWK-A 127, Abschnitt 9.4 nicht überschreiten.
Deformationsmessungen an biegeweichen Kanälen werden
vom AG separat beauftragt.

Voraussetzungen für die Durchführung der
Dichtheitsprüfung und der Deformationsmessung sind,
dass Kanäle und Schächte vollständig frei von Bauresten
sind und die Verdichtungsarbeiten bis Oberkante
Frostschutzschicht abgeschlossen sind. Die Prüfungen
sollen üblicherweise in Bauabschnitten (mehrere
Haltungen und Schächte, incl. Hausanschlüsse
unmittelbar
hintereinander) erfolgen. Unter Berücksichtigung dieser
Anforderungen hat der AN in seinem Bauablaufplan, der
zu
Beginn der Bauausführung dem AG vorzulegen ist, die
Zeiträume für die Prüfungen separat anzugeben und mit
dem AG einvernehmlich abzustimmen. Die Informationen
darüber werden vom AG an die Prüfungsfirma weiter
geleitet.
Die für die Ausführung dieser Prüfungen notwendige
Schmutz-, Misch- oder Regenwasserumleitung ist vom AN
zu organisieren.

Der Termin für Deformationsmessungen und
Dichtheitsprüfungen von Kanälen bzw. Schächten ist vom
AN
mindestens 5 Tage vor der geplanten Ausführung beim
Projektleiter des AG anzumelden und einvernehmlich mit
diesem abzustimmen. Die vom AN geplanten Termine müssen
vom Projektleiter des AG bestätigt werden. Sollte der
vom AN
geplante Termin vom AG geändert werden, so ist der
Bauablauf
vom AN darauf abzustimmen.
Ist der vom AG vorgegebene Termin für den AN nicht
umsetzbar, so sind die Dichtheitsprüfungen erneut mit
dem AG
abzustimmen und mit dem Formblatt anzumelden.
Zusätzliche
Aufwendungen des AN auf Grund einer Terminverschiebung
des AG werden nicht zusätzlich vergütet. Diesbezügliche
Aufwendungen sind in die Einheitspreise
einzukalkulieren.

Sind aus Gründen die der Auftragnehmer zu vertreten hat
Kanäle oder Schächte nicht dicht bzw. zulässige
Durchmesseränderungen von biegeweichen Kanälen
überschritten, so sind auf Kosten des AN die Rohre
freizulegen,
die Deformationen/Undichtigkeiten zu beseitigen und der
Rohrgraben wieder zu verfüllen und zu verdichten, incl.
Oberflächenwiederherstellung.
Der AN trägt außerdem die Kosten für die Beseitigung
und
Entsorgung eventueller Baureste im Kanal sowie
notwendige
Wiederholungsprüfungen zum Nachweis der Dichtigkeit
oder
der Einhaltung der zulässigen vertikalen Deformation
sowie
sämtliche Folgekosten.

5. Kanalbefahrung
Die TV-Befahrung zur Schlussabnahme wird vom
Auftraggeber
selbst durchgeführt. In Vorbereitung der
Schlussabnahme hat
der Auftragnehmer dem Auftraggeber, nach Herstellung
der
Straßendecke, spätestens jedoch 14 Tage vor dem
beabsichtigten Schlussabnahmetermin, schriftlich die
Freigabe
zur TV-Befahrung mitzuteilen. Der Kanal muss zu diesem
Zeitpunkt voll funktionsfähig sein, die
Dichtheitsprüfung und ggf.
die Deformationsmessung müssen vorliegen und der Kanal
vollständig frei von Bauresten sein. Eine Kanalspülung
vor der
TV-Befahrung wird vom Auftraggeber selbst beauftragt
bzw.
ausgeführt.
Ist die TV-Befahrung, aus Gründen, die der
Auftragnehmer zu
vertreten hat, zu wiederholen, trägt der Auftragnehmer
die
Kosten.

6. Inbetriebnahme
Der Auftragnehmer hat die Leitung betriebsbereit zu
übergeben. Die Inbetriebnahme erfolgt durch den
Auftragnehmer unter Aufsicht des Auftraggebers.

*Hinweis*
Auf Grund der anstehenden Erdfallproblematik sind die
Abwasserrohre untereinander zu verschweißen. Die
entsprechenden Schweißringe sind einzukalkulieren.

**1.5.3.1.1 KG2000EM Rohr mit Muffe SN 10 DN/OD 315 x 6000 mm, verschweißt**
Hochlast-Vollwandrohre DN/OD 315 aus füllstofffreiem
Polypropylen (PP-MD: mit hochwertig veredelten
Verstärkungsstoffen) nach DIN EN 14758-1 mit werkseitig
eingelegtem Dreifach-Dichtsystem aus SBR nach DIN EN
681-1.
Ringsteifigkeit gemäß DIN EN ISO 9969 >10kN /m².
Alle Formteile haben eine Ringsteifigkeit, die gemäß
der EN
ISO 13967 deutlich über 16 kN/m² liegt.
Als drucklose Anwendung höchste Dichtsicherheit: bis
13 bar
und 0,9 bar Vakuum gemäß EN ISO 13259 geprüft.
Verlegung in Wasserschutzzone II und III gemäß
DWA-A-142
zulässig.
Chemische Beständigkeit im Bereich pH 1 bis pH 13.
Einsetzbar:
- im Schwerlastbereich SLW 60
- in JGS- und LAU-Anlagen gemäß Z-40.23-577 in
Verbindung
mit dem IP-plus-Schweißring der Fa. Sabug GmbH. Laut
Zulassung ist das System einsetzbar in JGS-Anlagen
(Jauche,
Gülle, Silagesickersäfte) sowie als Ablaufleitungen von
Ableitflächen in Anlagen zum Lagern, Abfüllen und
Umschlagen
(LAU-Anlagen) wassergefährdender Flüssigkeiten.
- als Kabelschutzleitung gemäß DIN 16878
Rohrfarbe: durchgängig maigrün (inspektionsfreundlich)
Das Rohrsystem ist unter Beachtung der DIN EN 1610 und
den
Verkegehinweisen des Herstellers zu verlegen.
Rohrlänge maximal 6,00 m.
E-Modul von 3600 MPa
Inklusive Lieferung der Schweißringe und Verschweißen
der
Rohre.
Fabrikat: Ostendorf Kunststoffe oder gleichwertig.
Angebotenes Fabrikat: '.........'
(vom Bieter anzugeben)
Menge: 55,000 m

**1.5.3.1.2 KG2000EA Abzweig DN/OD 315/160 45 Grad**
Zulage zu vorbeschriebenen Rohrsystem für 45-Grad
Abzweig
DN/OD 315/160. 3 Stck. SA
Menge: 3,000 St

**1.5.3.1.3 KG2000EM Rohr mit Muffe SN 10 DN/OD 400 x 6000 mm, verschweißt**
Hochlast-Vollwandrohre DN/OD 400 aus füllstofffreiem
Polypropylen (PP-MD: mit hochwertig veredelten
Verstärkungsstoffen) nach DIN EN 14758-1 mit werkseitig
eingelegtem Dreifach-Dichtsystem aus SBR nach DIN EN
681-1.
Ringsteifigkeit gemäß DIN EN ISO 9969 >10kN /m².
Alle Formteile haben eine Ringsteifigkeit, die gemäß
der EN
ISO 13967 deutlich über 16 kN/m² liegt.
Als drucklose Anwendung höchste Dichtsicherheit: bis
13 bar
und 0,9 bar Vakuum gemäß EN ISO 13259 geprüft.
Verlegung in Wasserschutzzone II und III gemäß
DWA-A-142
zulässig.
Chemische Beständigkeit im Bereich pH 1 bis pH 13.
Einsetzbar:
- im Schwerlastbereich SLW 60
- in JGS- und LAU-Anlagen gemäß Z-40.23-577 in
Verbindung
mit dem IP-plus-Schweißring der Fa. Sabug GmbH. Laut
Zulassung ist das System einsetzbar in JGS-Anlagen
(Jauche,
Gülle, Silagesickersäfte) sowie als Ablaufleitungen von
Ableitflächen in Anlagen zum Lagern, Abfüllen und
Umschlagen
(LAU-Anlagen) wassergefährdender Flüssigkeiten.
- als Kabelschutzleitung gemäß DIN 16878
Rohrfarbe: durchgängig maigrün (inspektionsfreundlich)
Das Rohrsystem ist unter Beachtung der DIN EN 1610 und
den
Verkegehinweisen des Herstellers zu verlegen.
Rohrlänge maximal 6,00 m.
E-Modul von 3600 MPa
Inklusive Lieferung der Schweißringe und Verschweißen
der
Rohre.
Fabrikat: Ostendorf Kunststoffe oder gleichwertig.
Angebotenes Fabrikat: '.........'
(vom Bieter anzugeben)
Menge: 36,000 m

**1.5.3.1.4 KG2000EA Abzweig DN/OD 400/160 45 Grad**
Zulage zu vorbeschriebenen Rohrsystem für 45-Grad
Abzweig
DN/OD 400/160.
Menge: 1,000 St

**1.5.3.1.5 KG2000EA Abzweig DN/OD 400/160 45 Grad**
Zulage zu vorbeschriebenen Rohrsystem für 45-Grad
Abzweig
DN/OD 400/160. 3 Stck. SA
Menge: 3,000 St

**1.5.3.1.6 KG2000R Reduktion, exzentrisch DN/OD 315/250**
Zulage zu vorbeschriebenen Rohrsystem für exzentrisches
Reduzierstück DN/OD 315/250.
Menge: 2,000 St

**1.5.3.1.7 KG2000M Muffenstopfen DN/OD 160**
Zulage zu vorbeschriebenen Rohrsystem für exzentrisches
Muffenstopfen DN/OD 160.
Menge: 1,000 St

**1.5.3.1.8 Anschluss Kanal DN 400, an Kanal DN 400**
Zulage zur Verlegung von Abwasserkanälen für Anschluss
des
neuen Abwasserkanales DN 400 PP an vorhandenen Kanal DN
400 PP, incl. Leitungstrennungen, einschl. Material.
Menge: 1,000 St

**1.5.3.1.9 Anschluss Kanal DN 300, an Kanal DN 250**
Zulage zur Verlegung von Abwasserkanälen für Anschluss
des
neuen Abwasserkanales DN/da 300/315 PP an vorhandenen
Kanal DN 250 B/Sb, incl. Leitungstrennungen, Material
gesondert.
Menge: 1,000 St

**1.5.3.1.10 Funke BI-Adapter® DN 250 - AD Anschlussrohr 218 bis 261**
Beton-Innen Adapter DN 250

Bestandsrohr Ø Innen (mm): 245 - 255
Anschlussrohr Ø Außen (mm): 218 - 261
Farbe: silbergrau / schwarz

Technische Eigenschaften:
Edelstahlspannband: 1.4404 (V4A)
Dichtmanschette: bestehend aus EPDM nach DIN EN 681-1
mehrfaches Doppeldichtprofil (zuverlässige Abdichtung
nach
DIN EN 1610)
Fixierkorb: bestehend aus Polyamid (bruchstabil und
hochschlagzäh)
zentrische und stufenlose Reduktionsanpassung durch
konisch
verformbares Mittelteil und beidseitig integrierten
Bandführungskanäle

Im Lieferumfang:
Beton-Innen Adapter
Variable Rohrkupplung 220
Einschlagholz
Spezialgleitmittel
Einbauanleitung

Erforderliches Zubehör:
Set Umschaltknarren
Alternativ: Drehmomentschlüssel

Einsatzbereich:
Verbindung von Rohren aus verschiedenen Materialien mit
innerem Kreisprofil und den unterschiedlichsten äußeren
Rohrwandkonstruktionen

Hinweis:
liefern und nach Einbauanleitung
des Herstellers verlegen
Abweichende bzw. Sondergrößen auf Anfrage!

Zulassung und Normen:
DIBt-Zulassung Z-42.5-546
DIN 4060

Produktname:
Funke BI-Adapter® DN 250/220
Fabrikat: Funke Kunststoffe GmbH
(Oder gleichwertig)
Menge: 1,000 St

**1.5.3.1.11 Stillgelegte Kanäle verfüllen bis DN 300**
Stillgelegten Kanal in Teillängen verfüllen mit ZFSV
(zeitweise
fließfähigem, selbstverdichtendem Verfüllbaustoff)
spatenlösbar, einschließlich Entlüftungs- und
Einfüllöffnungen
anlegen.

Kanal bis DN 300 B/Stz/GG, Bereiche, in denen der alte
Kanal
nicht im Zuge der Aushubarbeiten abgebrochen werden
kann.

Vor dem Verdämmen hat sich der AN zu überzeugen, dass
alle
Anschlussleitungen an den Kanal abgebrochen oder auf
den
neuen Kanal umgebunden wurden.
Menge: 125,000 m

**1.5.3.1.12 Abwasserkanal aufnehmen, entsorgen**
Abwasserkanal im Zuge der Aushubarbeiten für den neuen
Kanal aufnehmen, transportieren und einer zugelassenen
Entsorgungsstelle nach Wahl des AN zuführen.
Entsorgungsgebühren werden vom AN übernommen.
Bis DN 300 Stz/B/GG.
Menge: 25,000 m

###### Bereich 1.5.3.2 Schächte

*Hinweis*
Für alle Schächte gilt:

Die Schächte müssen für den Anschluss des
ausgeschriebenen Rohrsystems (KG2000 Fa. Ostendorf od.
glw., bzw. des vom Bieter alternativ angebotenen
Systems)
mittels Verschweißen geeignet sein.
Die Verschweißung der Rohre mit den Zu- und
Ablaufstutzen der Schächte und die Lieferung der
entsprechenden Materialien, wie z.B. Schweißringen,
Schweißmuffen und dergleichen sowie die Herstellung der
Schweißverbindungen sind in die Schachtpositionen
einzurechnen.

**1.5.3.2.1 Kontrollschacht, DN 1000 PP, T ca. 2,30, Zu- u. Ablauf DN 300**
Kontrollschacht ca. 2,30 m Tiefe, rund, DN 1000 aus
Polypropylen (PP), DIN EN 13598-2, Vollwandmaterial,
Ringsteifigkeit min. SN4 (4 kN/m²), DIN EN 476,  gemäß
nachfolgender Beschreibung herstellen:

1. Erdarbeiten / Straßenbau
Mehraushub für Verbreiterung und Vertiefung des vorh.
Rohrgrabens, mit Behinderung durch Versorgungs- und
Entsorgungsleitungen und Kabel
Homogenbereich:'- E-A bis E-E - gemäß Geotechnischem
Bericht'
Mehraufwendungen für Verbau für Montage- und
Arbeitsraum bei Kontrollschächten
Arbeitsraum um den Kontrollschacht mit zu lieferndem
Mineralstoffgemisch 0/32, kornabgestuft, verfüllen und
verdichten

2. Schachtunterbau
Sauberkeitsschicht d=10cm aus Beton C 8/10

3. Schachtbauteile
Schachtunterteil DN 1000, Bermenfläche rutschhemmend
ausgeführt, Gerinne gerade oder gekrümmt,
Rinnenausrundung auf ganzer Rohrhöhe, 1 Zu- und 1
Ablauf DN/da 300/315 PP mit Anschlüssen für
geschweißtes Rohrsystem,
Herstellung der Rohrverbindungen für Zu- und Abläufe
der
Kanäle,
Schachtringe, DN 1000, Bauhöhen 125 bis 1000 mm
teilexzentrischer Schachtkonus DN 1000/DN 625 PP
Schachtelementverbindung über lastentkoppelte
Lippendichtung nach DIN 4060 und EN 681-1
Polymer-Auflagering DN 625 für Schachtabdeckung Kl. D
400 mit Verschiebesicherung
Steigstufen aus GFK, Steigmaß 250 mm, Zulassung nach
GUV-R 177 / BGR 177
Führungshülse, Edelstahl 1.4571, Vierkantprofil 50x50
mm,
passend zu entnehmbarer Einstiegshilfe mit
Rohrdurchmesser 46 mm, mittig an oberer Steigstufe
befestigt (kein Anbohren!), entnehmbare Einstiegshilfe
wird
vom AG gestellt
Schachtabdeckung DIN EN 124/DIN 1229, Klasse D 400,
Deckel rund aus Gusseisen mit werkseitiger
Betonfüllung,
mit dämpfender Einlage, mit Lüftungsöffnungen, DIN
19584, Rahmen rund aus Gusseisen mit Beton, passend
zum Schachtkonus, incl. Schmutzfänger verzinkt,
höhengerecht in Mörtel MG III setzen.

4. bündiger Einbau und Anpassung der Schachtabdeckung
an
die Straßenoberkante

5. Die Schachthöhe wird abgerechnet als Differenz
zwischen
OK Schachtabdeckung und Höhe Sohle Wasserlauf des
abgehenden Rohres. Die Messung der Anschluss- winkel
für
Zu- und Abläufe erfolgt vor Ort durch den AN.

angebotenes
Fabrikat/Typ:'.........................................
...........'
  vom Bieter auszufüllen
Schächte: ARM 231
Menge: 1,000 St

**1.5.3.2.2 Kontrollschacht, DN 1000 PP, T ca. 2,60 m, Zu- u. Ablauf DN 300**
Kontrollschacht ca. 2,60 m Tiefe, rund, DN 1000 aus
Polypropylen (PP), DIN EN 13598-2, Vollwandmaterial,
Ringsteifigkeit min. SN4 (4 kN/m²), DIN EN 476,  gemäß
nachfolgender Beschreibung herstellen:

1. Erdarbeiten / Straßenbau
Mehraushub für Verbreiterung und Vertiefung des vorh.
Rohrgrabens, mit Behinderung durch Versorgungs- und
Entsorgungsleitungen und Kabel
Homogenbereich:'- E-A bis E-E - gemäß Geotechnischem
Bericht'
Mehraufwendungen für Verbau für Montage- und
Arbeitsraum bei Kontrollschächten
Arbeitsraum um den Kontrollschacht mit zu lieferndem
Mineralstoffgemisch 0/32, kornabgestuft, verfüllen und
verdichten

2. Schachtunterbau
Sauberkeitsschicht d=10cm aus Beton C 8/10

3. Schachtbauteile
Schachtunterteil DN 1000, Bermenfläche rutschhemmend
ausgeführt, Gerinne gerade oder gekrümmt,
Rinnenausrundung auf ganzer Rohrhöhe, 1 Zu- und 1
Ablauf DN/da 300/315 PP, zusätzlicher seitlicher Zulauf
DN/da 150/160 PP mit Anschlüssen für geschweißtes
Rohrsystem,
Herstellung der Rohrverbindungen für Zu- und Abläufe
der
Kanäle,
Schachtringe, DN 1000, Bauhöhen 125 bis 1000 mm
teilexzentrischer Schachtkonus DN 1000/DN 625 PP
Schachtelementverbindung über lastentkoppelte
Lippendichtung nach DIN 4060 und EN 681-1
Polymer-Auflagering DN 625 für Schachtabdeckung Kl. D
400 mit Verschiebesicherung
Steigstufen aus GFK, Steigmaß 250 mm, Zulassung nach
GUV-R 177 / BGR 177
Führungshülse, Edelstahl 1.4571, Vierkantprofil 50x50
mm,
passend zu entnehmbarer Einstiegshilfe mit
Rohrdurchmesser 46 mm, mittig an oberer Steigstufe
befestigt (kein Anbohren!), entnehmbare Einstiegshilfe
wird
vom AG gestellt
Schachtabdeckung DIN EN 124/DIN 1229, Klasse D 400,
Deckel rund aus Gusseisen mit werkseitiger
Betonfüllung,
mit dämpfender Einlage, mit Lüftungsöffnungen, DIN
19584, Rahmen rund aus Gusseisen mit Beton, passend
zum Schachtkonus, incl. Schmutzfänger verzinkt,
höhengerecht in Mörtel MG III setzen.

4. bündiger Einbau und Anpassung der Schachtabdeckung
an
die Straßenoberkante

5. Die Schachthöhe wird abgerechnet als Differenz
zwischen
OK Schachtabdeckung und Höhe Sohle Wasserlauf des
abgehenden Rohres. Die Messung der Anschluss- winkel
für
Zu- und Abläufe erfolgt vor Ort durch den AN.

angebotenes
Fabrikat/Typ:'.........................................
...........'
  vom Bieter auszufüllen
Schächte: ARM 230
Menge: 1,000 St

**1.5.3.2.3 Kontrollschacht, DN 1000 PP, T ca. 2,94 m, Zu- u. Ablauf DN 300/400**
Kontrollschacht ca. 2,94 m Tiefe, rund, DN 1000 aus
Polypropylen (PP), DIN EN 13598-2, Vollwandmaterial,
Ringsteifigkeit min. SN4 (4 kN/m²), DIN EN 476,  gemäß
nachfolgender Beschreibung herstellen:

1. Erdarbeiten / Straßenbau
Mehraushub für Verbreiterung und Vertiefung des vorh.
Rohrgrabens, mit Behinderung durch Versorgungs- und
Entsorgungsleitungen und Kabel
Homogenbereich:'- E-A bis E-E - gemäß Geotechnischem
Bericht'
Mehraufwendungen für Verbau für Montage- und
Arbeitsraum bei Kontrollschächten
Arbeitsraum um den Kontrollschacht mit zu lieferndem
Mineralstoffgemisch 0/32, kornabgestuft, verfüllen und
verdichten

2. Schachtunterbau
Sauberkeitsschicht d=10cm aus Beton C 8/10

3. Schachtbauteile
Schachtunterteil DN 1000, Bermenfläche rutschhemmend
ausgeführt, Gerinne gerade oder gekrümmt,
Rinnenausrundung auf ganzer Rohrhöhe, 1 Zulauf DN/da
300/315 und 1 Ablauf DN/da 400 PP mit Anschlüssen für
geschweißtes Rohrsystem,
Herstellung der Rohrverbindungen für Zu- und Abläufe
der
Kanäle,
Schachtringe, DN 1000, Bauhöhen 125 bis 1000 mm
teilexzentrischer Schachtkonus DN 1000/DN 625 PP
Schachtelementverbindung über lastentkoppelte
Lippendichtung nach DIN 4060 und EN 681-1
Polymer-Auflagering DN 625 für Schachtabdeckung Kl. D
400 mit Verschiebesicherung
Steigstufen aus GFK, Steigmaß 250 mm, Zulassung nach
GUV-R 177 / BGR 177
Führungshülse, Edelstahl 1.4571, Vierkantprofil 50x50
mm,
passend zu entnehmbarer Einstiegshilfe mit
Rohrdurchmesser 46 mm, mittig an oberer Steigstufe
befestigt (kein Anbohren!), entnehmbare Einstiegshilfe
wird
vom AG gestellt
Schachtabdeckung DIN EN 124/DIN 1229, Klasse D 400,
Deckel rund aus Gusseisen mit werkseitiger
Betonfüllung,
mit dämpfender Einlage, mit Lüftungsöffnungen, DIN
19584, Rahmen rund aus Gusseisen mit Beton, passend
zum Schachtkonus, incl. Schmutzfänger verzinkt,
höhengerecht in Mörtel MG III setzen.

4. bündiger Einbau und Anpassung der Schachtabdeckung
an
die Straßenoberkante

5. Die Schachthöhe wird abgerechnet als Differenz
zwischen
OK Schachtabdeckung und Höhe Sohle Wasserlauf des
abgehenden Rohres. Die Messung der Anschluss- winkel
für
Zu- und Abläufe erfolgt vor Ort durch den AN.

angebotenes
Fabrikat/Typ:'.........................................
...........'
  vom Bieter auszufüllen
Schächte: ARM 228
Menge: 1,000 St

**1.5.3.2.4 Kontrollschacht, DN 1000 PP, T ca. 1,95 m, Zu- u. Ablauf DN 400**
Kontrollschacht ca. 1,95 m Tiefe, rund, DN 1000 aus
Polypropylen (PP), DIN EN 13598-2, Vollwandmaterial,
Ringsteifigkeit min. SN4 (4 kN/m²), DIN EN 476,  gemäß
nachfolgender Beschreibung herstellen:

1. Erdarbeiten / Straßenbau
Mehraushub für Verbreiterung und Vertiefung des vorh.
Rohrgrabens, mit Behinderung durch Versorgungs- und
Entsorgungsleitungen und Kabel
Homogenbereich:'- E-A bis E-E - gemäß Geotechnischem
Bericht'
Mehraufwendungen für Verbau für Montage- und
Arbeitsraum bei Kontrollschächten
Arbeitsraum um den Kontrollschacht mit zu lieferndem
Mineralstoffgemisch 0/32, kornabgestuft, verfüllen und
verdichten

2. Schachtunterbau
Sauberkeitsschicht d=10cm aus Beton C 8/10

3. Schachtbauteile
Schachtunterteil DN 1000, Bermenfläche rutschhemmend
ausgeführt, Gerinne gerade oder gekrümmt,
Rinnenausrundung auf ganzer Rohrhöhe, 1 Zulauf DN/da
400 PP und 1 Ablauf DN/da 400 PP, zusätzlöicher
seitlicher
Zulauf DN/da 300/315 PP mit Anschlüssen für
geschweißtes Rohrsystem,
Herstellung der Rohrverbindungen für Zu- und Abläufe
der
Kanäle,
Schachtringe, DN 1000, Bauhöhen 125 bis 1000 mm
teilexzentrischer Schachtkonus DN 1000/DN 625 PP
Schachtelementverbindung über lastentkoppelte
Lippendichtung nach DIN 4060 und EN 681-1
Polymer-Auflagering DN 625 für Schachtabdeckung Kl. D
400 mit Verschiebesicherung
Steigstufen aus GFK, Steigmaß 250 mm, Zulassung nach
GUV-R 177 / BGR 177
Führungshülse, Edelstahl 1.4571, Vierkantprofil 50x50
mm,
passend zu entnehmbarer Einstiegshilfe mit
Rohrdurchmesser 46 mm, mittig an oberer Steigstufe
befestigt (kein Anbohren!), entnehmbare Einstiegshilfe
wird
vom AG gestellt
Schachtabdeckung DIN EN 124/DIN 1229, Klasse D 400,
Deckel rund aus Gusseisen mit werkseitiger
Betonfüllung,
mit dämpfender Einlage, mit Lüftungsöffnungen, DIN
19584, Rahmen rund aus Gusseisen mit Beton, passend
zum Schachtkonus, incl. Schmutzfänger verzinkt,
höhengerecht in Mörtel MG III setzen.

4. bündiger Einbau und Anpassung der Schachtabdeckung
an
die Straßenoberkante

5. Die Schachthöhe wird abgerechnet als Differenz
zwischen
OK Schachtabdeckung und Höhe Sohle Wasserlauf des
abgehenden Rohres. Die Messung der Anschluss- winkel
für
Zu- und Abläufe erfolgt vor Ort durch den AN.

angebotenes
Fabrikat/Typ:'.........................................
...........'
  vom Bieter auszufüllen
Schächte: ARM 229
Menge: 1,000 St

**1.5.3.2.5 Teilrückbau von Schächten**
Kontrollschacht bis 3,0 m Sohltiefe teilweise
abbrechen, bis
Schachtunterteil,
aufnehmen, transportieren und einer zugelassenen
Entsorgungsstelle nach Wahl des AN zuführen.
Entsorgungsgebühren werden vom AN übernommen.
Auffüllung und Oberflächenwiederherstellung nach
gesonderten
Positionen.
Deckel, Konus und Schachtringe entfernen, Material
entsorgen,
Schachtboden durchstoßen,
verfüllen mit wasserundurchlässigem Flüssigboden.
Menge: 2,000 St

**1.5.3.2.6 Schachtabbruch, komplett, bis 3,0 m Tiefe**
Kontrollschacht bis 3,0 m Sohltiefe komplett abbrechen,
aufnehmen, transportieren und einer zugelassenen
Entsorgungsstelle nach Wahl des AN zuführen.
Entsorgungsgebühren werden vom AN übernommen.
Auffüllung und Oberflächenwiederherstellung nach
gesonderten
Positionen.
Menge: 1,000 St

###### Bereich 1.5.3.3 Sonstiges

**1.5.3.3.1 Mischwasserumleitung - Kanalbau**
Umleitung von anfallendem Mischwasser aus vorhandenen
Schächten und Kanälen in vorh. oder neue
Entwässerungssysteme, Entfernung bis 50 m, incl.
Absperrungen herstellen bzw. Blasen setzen und wieder
beseitigen, Bemessen Rohrleitungen nach Wahl des AN,
die
Anlagenteile einrichten und aufbauen, vorhalten,
umsetzen, alle
Anlagenteile später wieder abbauen und beseitigen.
Zeitraum:
Dauer der Kanalbauarbeiten
Mischwassermenge: Qmax = 784 l/s
Menge: 1,000 psch

**1.5.3.3.2 Überpumpen des Trockenwetterabflusses für Dichtheitsprüfungen Kanäle**
Überpumpen von anfallendem Trockenwetterabfluss aus
vorhandenen Schächten und Kanälen in andere
Entwässerungssysteme, Entfernung bis 100 m, incl.
Blasen
setzen und wieder beseitigen, Pumpanlage und
Rohrleitungen
nach Wahl des AN bemessen, aufbauen, vorhalten und nach
Abschluss der Dichtheitsprüfung der Kanäle wieder
abbauen
und beseitigen. Erforderliche E-Anschlüsse, Verteiler
sind in
den Preis einzurechnen.
Die Dichtheitsprüfungen der Kanäle erfolgen
haltungsweise und
ggf. nicht im Zusammenhang mit den Dichtheitsprüfungen
der
Schächte und den Deformationsmessungen.
Zeitraum: Dauer der Dichtheitsprüfung der Kanäl.
Die Dichtigkeitsprüfung erfolgt über einen separaten
Auftrag
durch den AG.
Trockenwettermenge ca. 10 l/s
Menge: 1,000 psch

**1.5.3.3.3 Überpumpen des Trockenwetterabflusses für Deformationsmessung Kanäle**
Überpumpen von anfallendem Trockenwetterabfluss aus
vorhandenen Schächten und Kanälen in andere
Entwässerungssysteme, Entfernung bis 100 m, incl.
Blasen
setzen und wieder beseitigen, Pumpanlage und
Rohrleitungen
nach Wahl des AN bemessen, aufbauen, vorhalten und nach
Abschluss der Dichtheitsprüfung der Kanäle wieder
abbauen
und beseitigen. Erforderliche E-Anschlüsse, Verteiler
sind in
den Preis einzurechnen.
Die Deformationsmessungen der Kanäle erfolgen
haltungsweise und ggf. nicht im Zusammenhang mit den
Dichtheitsprüfungen der Schächte.
Zeitraum: Dauer der Deformationsmessung der Kanäle.
Die Deformationsmessung erfolgt über einen separaten
Auftrag
durch den AG.
Trockenwettermenge ca. 10 l/s
Menge: 1,000 psch

##### Abschnitt 1.5.4 Grundstücksanschlüsse

###### Bereich 1.5.4.1 Anschlüsse öffentlich

**1.5.4.1.1 Verlegung PP, DN 160, Bereich grundhafter Ausbau (Straße oder Gehweg), T bis 2 m, verschweißt**
Hausanschlussleitung aus:

Hochlast-Vollwandrohren DN/OD 160 aus füllstofffreiem
Polypropylen (PP-MD: mit hochwertig veredelten
Verstärkungsstoffen) nach DIN EN 14758-1 mit werkseitig
eingelegtem Dreifach-Dichtsystem aus SBR nach DIN EN
681-1.
Ringsteifigkeit gemäß DIN EN ISO 9969 >10kN /m².
Alle Formteile haben eine Ringsteifigkeit, die gemäß
der EN
ISO 13967 deutlich über 16 kN/m² liegt.
Als drucklose Anwendung höchste Dichtsicherheit: bis
13 bar
und 0,9 bar Vakuum gemäß EN ISO 13259 geprüft.
Verlegung in Wasserschutzzone II und III gemäß
DWA-A-142
zulässig.
Chemische Beständigkeit im Bereich pH 1 bis pH 13.
Einsetzbar:
- im Schwerlastbereich SLW 60
- in JGS- und LAU-Anlagen gemäß Z-40.23-577 in
Verbindung
mit dem IP-plus-Schweißring der Fa. Sabug GmbH. Laut
Zulassung ist das System einsetzbar in JGS-Anlagen
(Jauche,
Gülle, Silagesickersäfte) sowie als Ablaufleitungen von
Ableitflächen in Anlagen zum Lagern, Abfüllen und
Umschlagen
(LAU-Anlagen) wassergefährdender Flüssigkeiten.
- als Kabelschutzleitung gemäß DIN 16878
Rohrfarbe: durchgängig maigrün (inspektionsfreundlich)
Das Rohrsystem ist unter Beachtung der DIN EN 1610 zu
verlegen.
Rohrlänge maximal 3,00 m.

Leitung im Bereich des grundhaften Straßen- oder
Gehwegausbaus, in Teillängen pro HAL, verlegen im
vorgegebenen Gefälle, Tiefe der Rohrsohle bis 3,0 m,
incl.
Passlängen, Formstücke.

Eiscnhließlich Liefern der Schweißringe und
verschweißen der
Rohre.

Leitfabrikat KG 2000, Fa. Ostendorf Kunststoffe od.
glw.

angebotenes Fabrikat/Typ
Kanalrohr:'............................................
........' vom Bieter anzugeben

Es sind zusätzlich folgende Leistungen
einzukalkulieren:

profilgerechter Grabenaushub, incl. notwendiger
Kopflöcher
ab OK Planum neuer Straßenaufbau, Verbau, mit
Behinderung durch Ver- und Entsorgungsleitungen, Kabel,
Sohle steinfrei eingeebnet
Homogenbereich:'- E-A bis E-E - gemäß Geotechnischem
Bericht'
Längs und quer verlaufende Leitungen, Kabel, Kanäle
sowie anderweitige Hindernisse suchen und gemäß den
Festlegungen des Versorgungsträgers von Hand freilegen,
während der Bauzeit sichern und wieder verfüllen.
Rohrauflager und Umhüllung gesondert
 Trassenwarnband bzw. Abdeckfolie verlegen. Aufschrift:
"Achtung Abwasserleitung", aus PE, Dicke 0,15 mm, mit
witterungsbeständiger Folie nach FTZ-Norm 548 464 TV1.
Rohrgraben mit zu lieferndem Mineralstoffgemisch 0/56,
kornabgestuft, verfüllen und verdichten
Provisorische Auffüllung aus ungebundenen Materialien
bis
Ok vorh. Gelände für die Verkehrsführung herstellen
und im
Zuge des Straßenbaues wieder beseitigen
Aufbruch von befestigten Oberflächen nach ZTVA-StB 12,
incl. Frostschutz- und Tragschichten
Überschüssige Stoffe aufnehmen, transportieren und
einer
zugelassenen Entsorgungsstelle nach Wahl des AN
zuführen. Entsorgungsgebühren werden vom AN
übernommen.

Die Gesamtlänge eines Grundstücksanschlusses wird
gerechnet ab Achse Hauptleitung bis zur Umbindestelle.
Abgerechnet wird nach tatsächlich verlegter
Leitungslänge in
Metern.
Die genaue Lage der Grundstücksanschlüsse wird vor der
Bauausführung auf der Grundlage der
Hausanschlussabstimmung gemeinsam mit dem AG, dem
Baubetrieb und dem Hauseigentümer festgelegt. Der AN
lässt
vom Besitzer der Grundstücke die ordnungsgemäße
Wiederherstellung bestätigen. Vorlage der Bestätigung
spätestens bei der Abnahme.

 LAGA-Zuordnungswert bis Z1.1
Menge: 11,000 m

**1.5.4.1.2 KG2000B Bogen DN/OD 160 15-45 Grad, verschweißt**
Hochlast-Vollwandrohre aus füllstofffreiem Polypropylen
(PP-MD: mit hochwertig veredelten Verstärkungsstoffen)
nach
DIN EN 14758-1 mit werkseitig eingelegtem
Dreifach-Dichtsystem aus SBR nach DIN EN 681-1.
Ringsteifigkeit gemäß DIN EN ISO 9969 >16kN /m².
Alle Formteile haben eine Ringsteifigkeit, die gemäß
der EN
ISO 13967 deutlich über 16 kN/m² liegt.
Als drucklose Anwendung höchste Dichtsicherheit: bis
13 bar
und 0,9 bar Vakuum gemäß EN ISO 13259 geprüft.
Verlegung in Wasserschutzzone II und III gemäß
DWA-A-142
zulässig.
Chemische Beständigkeit im Bereich pH 1 bis pH 13.

Einsetzbar:
- im Schwerlastbereich SLW 60
- in JGS- und LAU-Anlagen gemäß Z-40.23-577 in
Verbindung
mit dem IP-plus-Schweißring der Fa. Sabug GmbH. Laut
Zulassung ist das System einsetzbar in JGS-Anlagen
(Jauche,
Gülle, Silagesickersäfte) sowie als Ablaufleitungen von
Ableitflächen in Anlagen zum Lagern, Abfüllen und
Umschlagen
(LAU-Anlagen) wassergefährdender Flüssigkeiten.
- als Kabelschutzleitung gemäß DIN 16878

Formteilfarbe: durchgängig maigrün
(inspektionsfreundlich)
Das Rohrsystem ist unter Beachtung der DIN EN 1610 zu
verlegen.

Leitfabrikat: KG2000
Fa. Ostendorf (oder gleichwertig)

Die Rohre sind untereinander zu verschweißen. Das
Liefern der Schweißringe und das Herstellen der
Schweißverbindungen ist in diese Position einzurechnen.
Menge: 6,000 St

**1.5.4.1.3 KG2000M Muffenstopfen DN/OD 160 umsetzen**
Muffenstopfen DN/OD 160 umsetzen
Menge: 1,000 St

*Hinweis*
Die Gipssteinanteile im Baugrund neigen bei
Wasserzutritt zu
Auflösungs- und Auslaugungserscheinungen, was mit
fortschreitender Hohlraumbildung verbunden ist. Es ist
daher
vorgesehen, mit einer "Mineralischen Kapselung" eine
möglichst wenig wasserdurchlässige Leitungszone
herzustellen. Die Mineralische Kapselung ist im
Bereich der
Bettung, Seitenverfüllung und Abdeckung einzubauen und
ein
Geotextil der Georobustheitsklasse III ist als
vollständige
Umhüllung mit Überlappung vorzusehen.  Nachfolgend
beschriebenes Material hat erhöhte Anteile an Feinkorn
d
<0,063 mm zur Gewährleistung der geringen
Durchlässigkeit
und genügt daher bzgl. dieser Eigenschaft nicht den
Vorgaben
der DIN EN 1610 Anhang B, welche für die Leitungszone
den
Einbau von Material mit <5% Feinkornanteil vorsieht.
Die
ungünstigere Verdichtbarkeit des nachfolgend
beschriebenen
Baustoffes ist durch erhöhte Verdichtungsarbeit
auszugleichen.
Dieser zusätzliche Aufwand ist einzukalkulieren. Die
geringe
Wasserdurchlässigkeit des Baustoffes wird nur
erreicht, wenn
die Einbauwassergehalte im Proctoroptimum oder leicht
darüber liegen. Einbau mit Wassergehalten auf der
"trockenen
Seite" der Proctorkurve muss zwingend vermieden werden.
Das Baustoffgemisch muss daher gleichmäßig
durchfeuchtet
mit dem optimal eingestellten Wassergehalt auf die
Baustelle
geliefert werden. Im Zwischenlager ist es vor
Änderungen
seines Wassergehaltes durch Abdecken mit Planen o.ä. zu
schützen.

**1.5.4.1.4 Leitungszone**
Mineralische Kapselung im Bereich der Leitungszone für
den
Abwasserkanal.
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.

Oben beschriebenes Material liefern und als
Rohrauflager
15 cm dick unter dem Rohr, Seitenverfüllung und
Rohrabdeckung bis 30 cm über dem Rohr einbauen und
verdichten.
Die Einbauanweisungen aus dem Baugrundgutachten
(Unterlage 20.1) sind zwingend zu beachten.
Mehrmengen für Verbau sind einzukalkuleiren.
Mengen für Grabenverfüllung gesondert.
Menge: 7,000 m3

**1.5.4.1.5 Leitungsgrabenverfüllung**
Mineralische Kapselung im Bereich der
Leitungsgrabenverfüllung für den Abwasserkanal.
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.

Oben beschriebenes Material liefern und als
Leitungsgrabenverfüllung über der Leitungszone
einbauen und
verdichten.
Die Einbauanweisungen aus dem Baugrundgutachten
(Unterlage 20.1) sind zwingend zu beachten.
Mehrmengen für Verbau sind einzukalkulieren.
Menge: 15,000 m3

**1.5.4.1.6 Geotextil einbauen**
Geotextil aus Polypropylen, Robustheitsklasse 3,
Flächengewicht = 150 g/m², Stempeldurchdrückkraft >
1,5 kN
zur filterwirksamen Trennung von
Konstruktionsschichten in
Leitungsgräben, um Umlagerungen von Feinbestandteilen
zu
vermeiden. Wirksame Öffnungsweite O 90w 0,1 bis 0,15
mm,
Überlappung in Längs-und Querrichtung 20 cm.
Mehrmenge für vom AN gewählten Verbau ist einzurechnen.
Die Abrechnung erfolgt je m²
'umhüllter' Fläche.
Bereich: Leitungszone
Menge: 33,000 m2

**1.5.4.1.7 Demontage alter HA**
Demontieren, laden und abtransportieren der
Rohrleitungen
des alten Abwassergrundstücksanschlusses im offenen
Rohrgraben, incl. Verschluss des alten Hausanschlusses.
Ausgebaute Stoffe einer zugelassenen Entsorgungsstelle
nach
Wahl des AN zuführen. Entsorgungsgebühren werden vom AN
übernommen.
Größe: bis DN 200
Menge: 2,000 St

**1.5.4.1.8 Misch-/Schmutz-/Regenwasserumleitung - Grundstücksanschluss**
je Grundstücksanschluss für provisorische Umleitungen,
Umbindungen, Umpumpen oder andere geeignete Maßnahmen
zur ständigen Aufrechterhaltung  der bauzeitlichen
Hausanschlussentwässerung (Misch-/Schmutz-/
Regenwasser), im Zuge der Schaffung der Baufreiheit
sowie
während der gesamten Bauzeit, entsprechend den
örtlichen,
hydraulischen, technischen und technologischen
Erfordernissen, herstellen, vorhalten, unterhalten,
abschnittsweise (je Hausanschluss) umsetzen, ggf.
umbauen.
Ausführung komplett, incl. aller dafür erforderlichen
Materialien/Leistungen/Kosten/Erschwernisse:
provisorische Leitungen mit Formstücken incl.
Lagesicherung
Absperrungen in Schächten, Kanälen, Bauwerken
Pumpe(n) mit erforderlicher Leistung, incl.
provisorische
Schächte für Pumpen, Anschlusskabel, Schläuche bzw.
Druckleitungen in erforderlicher Länge/Dimension,
Energie
und Pumpenstunden
Schutz gegen Einfrieren nach Wahl des AN bei
oberirdischen Provisorien (bei Winterbau)
ggf. zusätzlich erforderl. Erd-, Verbau-,
Entwässerungskanal- und Straßen-/Wegebauarbeiten
regelmäßige Kontrolle der Funktionsfähigkeit, ständige
Freihaltung des Abflußquerschnittes, Beseitigung von
Verstopfungen und sämtlichen ggf. daraus resultierenden
zusätzlichen Erschwernissen
Rückbau nach Bauende, gesamtes Material sowie ggf.
anfallende Reststoffe werden Eigentum des AN und sind
zu
fachgerecht zu entsorgen.
Abgerechnet werden nur die tatsächlich während der
Bauzeit
notwendigen Provisorien.
Menge: 2,000 St

**1.5.4.1.9 Zulage Prüfstutzen Dichtheitsprüfung Grundstücksanschluss**
Prüfstelle für die Dichtheitsprüfung der
Grundstücksanschlussleitung nach Angabe des AG im
Hausanschluss an der Grundstücksgrenze herstellen. Es
sind
folgende Leistungen einzukalkulieren:

Abzweig (45 Grad, DN 160), Bogen (45 Grad, DN 160),
senkrechtes Rohr (DN 160) bis Oberkante Gelände und
Endkappe (DN 160) liefern und einbauen, Fabrikate KG
2000 Fa. Ostendorf Kunststoffe o.glw.

angebotenes
Fabrikat/Typ:'.........................................
...........'

Rückbau senkrechtes Rohr bis zum Abzweig nach
Abschluss der Dichtheitsprüfung, Abweig mit Endkappe
dicht verschließen
Erdarbeiten für provisorische Verfüllung des
Rohrgrabens
im Bereich der Prüfstelle und erneutes Aufgraben für
Rückbau des Steigrohres bis zum Abzweig bzw. Sicherung
/ Abdeckung der Prüfstelle mittels Stahlplatte
Menge: 2,000 St

**1.5.4.1.10 Zulage f. Anschluss an vorh. Grundstücksentwässerung**
Neu verlegte Grundstücksanschlussleitung an die vorh.
Grundstücksentwässerungsleitung bis DN 200 fachgerecht
anschließen. Als Zulage.
Menge: 2,000 St

##### Abschnitt 1.5.5 Straßenbau

###### Bereich 1.5.5.1 Bordsteine

**1.5.5.1.1 Bordstein aufnehmen, Beton**
StL-Nr. 221115031590200
Bordstein aufnehmen.
Bordstein = Einfassungsstein aus Beton.
Fundament 'Fundament über 10 bis 20 cm dick,
aufbrechen.'
Sämtliche Steine und übriges Aufbruchgut nach Wahl des
AN verwerten.
Menge: 1,000 m

###### Bereich 1.5.5.2 Asphaltbauweisen

**1.5.5.2.1 Asphaltbefestigung trennen, Anschlussbereiche**
StL-Nr. 2211130383109
Asphaltbefestigung geradlinig trennen.
in Einzelflächen längs und quer zur Fahrbahnachse,
Trennen durch Schneiden.
Dicke der Asphaltbefestigung '8 - 15 cm'
Menge: 116,000 m

**1.5.5.2.2 Asphaltbefestigung aufnehmen Fahrbahn**
StL-Nr. 22111302810909103
Asphaltbefestigung aufbrechen und aufnehmen.
Fläche = Fahrbahn.
Dicke der Asphaltbefestigung '8 - 15 cm'
Gesamtaufbruchtiefe '8 -15 cm'
Aufbruchstücke zerkleinern, Kantenlängen höchstens
25 cm.
Aufbruchgut nach Wahl des AN verwerten.
Menge: 105,000 m2

##### Abschnitt 1.5.6 Sonstiges

###### Bereich 1.5.6.1 Koordinierungen

**1.5.6.1.1 Koordinierung Leitungsbau und Bestandsvermessung**
Koordinierung Leitungsmontage, -prüfung, -freigabe und
Bestandsvermessung. Diese Leistungen werden, soweit im
LV
nicht abweichend beschrieben, durch weitere vom AG
separat
beauftragte Firmen durchgeführt. Folgende Leistungen
sind zu
erbringen und einzukalkulieren:

Erstellung und fortlaufende Aktualisierung eines
wochengenauen Bauzeitenplanes für Tiefbau und Montage
unter Berücksichtigung der Tiefbau- , Montage- und
Vermessungsleistungen, den Anforderungen des
Straßenbaulastträgers, der Träger öffentlicher Belange
und den
Ausführungsterminen bzw. Bauabschnitten des AG; der AN
hat
sich mit den vom AG beauftragten Montage- und
Vermessungsfirmen abzustimmen und die zeitlichen
Abläufe
der Beteiligten zu berücksichtigen und zu koordinieren.
Im Rahmen der Koordinierung ist zu sicher zu stellen,
dass die
Verlegelängen der Medienrohre min. 12 m betragen und
der
Einbau von überflüssigen Rohrverbindungen und
Kurzrohren
vermieden wird.
Schaffung der notwendigen Baufreiheit für Vermessung,
Druckprüfungen, Leitungsspülungen, Inbetriebnahmen.
Bereitstellung einer durch LKW anfahrbaren Lagerfläche
für
Rohrleitungsmaterial (bis 12 m Länge) auf der Baustelle
Sicherstellung dass das Rohrleitungsmaterial durch die
Bautätigkeit des AN nicht beschädigt wird
Trassierung der Kabel- und Leitungsgräben entsprechend
der
vom AG gesondert beauftragten Erstabsteckung und
Sicherung
der Punkte der Erstabsteckung
Wartezeiten, Behinderungen, Erschwernisse und erhöhte
Aufwendungen aufgrund von Leitungsmontagen, -prüfungen,
-freigaben und Bestandsvermessung im gesamten
Baubereich
Menge: 1,000 psch

**1.5.6.1.2 Koordinierung Kanalprüfung**
Koordinierung der Leistungen für die Prüfung von
Kanälen.
Diese Leistungen werden, soweit im LV nicht abweichend
beschrieben, durch weitere vom AG separat beauftragte
Firmen
durchgeführt. Folgende Leistungen sind zu erbringen und
einzukalkulieren:

Der AN hat sich mit der vom AG beauftragten Firma für
die
Kanalprüfungen abzustimmen und die zeitlichen Abläufe
der
Beteiligten zu berücksichtigen und zu koordinieren. Im
Rahmen
der Koordinierung ist sicher zu stellen, dass die
Prüfungen in
Bauabschnitten (mehrere Haltungen und Schächte, incl.
Hausanschlüsse unmittelbar hintereinander) erfolgen
kann. Vor
Beginn der Prüfungen müssen die Kanäle und Schächte
vollständig frei von Bauresten und die
Verdichtungsarbeiten bis
Oberkante Frostschutzschicht abgeschlossen sein.
Terminabstimmung der Kanalprüfung mit AG (min. 5 Tage
vor
Prüfarbeiten)
Schaffung der notwendigen Baufreiheit für die
Kanalprüfungen.
Wartezeiten, Behinderungen, Erschwernisse und erhöhte
Aufwendungen auf Grund der Kanalprüfungen sind in die
Positionen einzurechnen und werden nicht gesondert
vergütet.
Menge: 1,000 psch

###### Bereich 1.5.6.2 Dokumentation

**1.5.6.2.1 Erstellen und Liefern einer Baudokumentation**
Die Baudokumentation besteht aus folgenden
Originalunterlagen bzw. Duplikaten

Bauanzeige
Bautagebuch
Lieferscheine
Protokolle der Materialprüfergebnisse/Technische
Merkblätter
Protokolle der Dichtigkeitsprüfungen
Protokolle Nachweis der EV2/EVD-Module
statische Nachweise, sofern in den Positionen gefordert
Bestätigung der Grundstückseigentümer über die
ordnungsgemäße Wiederherstellung in Anspruch
genommener Flächen

schriftliche Erklärung des AN über das projektgerechte
Bauen und des Einsatzes der vorgesehenen Materialien
Abnahmeprotokolle

Ablage der Daten zur Qualitätsakte im vom AG
bereitgestellten
share-Point im Umfang der Abnahmebedingungen der
Stadtwerke/Zweckverband
Liegt die Dokumentation nicht vor, findet keine
Abnahme statt.
Menge: 1,000 psch

**1.5.6.2.2 Abfallliste f. nicht gefährl. Abf.**
StL-Nr. 22290080401
Leistung umfasst die Führung der Abfallliste für alle
nicht gefährlichen Abfälle, die infolge
Verdrängung, fehlender Eignung oder mangels Wiederverwendungsmöglichkeit nicht innerhalb der Baustelle
verbleiben und bei denen die Führung der Abfallliste
nicht ausdrücklich erwähnt ist.
Die Abfallliste ist dem Auftraggeber bis spätestens zur
Schlussabnahme als Excel-Tabelle (Dateiformat .xlsx)
zu übergeben.
Pauschale gilt
für alle Leistungen dieses Leistungsverzeichnisses.
Menge: 1,000 Psch

#### Bereich 1.6 BT1.4 Gas (SWJN)

*Hinweis*
Tiefbau
Die Regelüberdeckung für Gasleitungen in den Fahrbahnen
bzw. Mischverkehrsflächen beträgt 100 cm. Die
Regelüberdeckungen für Netzanschlussleitungen in den
Fahrbahnen bzw. Mischverkehrsflächen beträgt 90 cm.
Abweichungen hiervon sind in der Ausführungsplanung
beschrieben.
Die obere Leitungsbettung muss eine Stärke von 30 cm
und die
untere Bettung für Rohrleitungen bis DN 250 eine
Stärke von
10 cm bzw. bei Rohrleitungen > DN 250 eine Stärke von
15 cm
im verdichteten Zustand des Rohrgrabens haben. Das
Trassenwarnband ist mit einem Abstand von 50 cm über OK
Rohrleitung zu verlegen.
Gasleitungsmontage
Der AN muss als Rohrleitungsbauunternehmen nach GW 301
zugelassen sein.
Bei PE-Schweißverbindungen sind folgende Vorgaben des
AG
strikt zu beachten und einzuhalten:
Zur Bauanlaufberatung / vor Baubeginn sind die zum
Einsatz kommenden Schweißer sowie die Schweißaufsicht
zu benennen.
Die in der DVS 2207-1 festgelegte Ausnahme in der
Verwendung eines Handschabers bei der Schweißnahtvorbereitung ist nur mit Zustimmung der örtlichen
Bauüberwachung des AG des  AG zulässig.
Zur Reinigung der PE-Schweißverbindung ist
ausschließlich
vom DVGW zertifizierter  PE-Reiniger bzw. Reiniger,
welcher nach DVGW VP 603 geprüft ist und aus 99 Teilen
Ethanol (Reinheitsgrad von 99,8 %) besteht, zu
verwenden.
Schweißverbindungen müssen protokolliert werden und
anhand von Nahtnummer und Rohrfolgeplan zuordenbar
sein. Im Schweißprotokoll muss der Name des Schweißers,
die Baustelle und die Straßenbezeichnung angegeben
sein.
Diese Angaben sind in der Qualitätsakte vollständig
abzugeben. Eventuell notwendige Umstempelungen
müssen vom AN bei Bedarf angezeigt und vom AG
ausgeführt werden.
Sämtliche Nähte sind mit Datum, Uhrzeit, Schweißdauer
und Namen des Schweißers zu  beschriften.
Der AG behält sich vor, Schweißnähte stichprobenweise
zerstörend zu prüfen (mind, 10 %).
Der Tracebility Code ist zu scannen und muss im
Schweißprotokoll aufgeführt sein.
Beim Abquetschen nach GW 452-2 ist die Leitung nach
Wiederinbetriebnahme mit einer Spannvorrichtung zu
runden,
sowie die Quetschstelle dauerhaft zu markieren um einer
Mehrfachquetschung vorzubeugen.
Die zur Durchführung von Schweißarbeiten eingesetzten
Schweißer sind dem AG vor Beginn der Arbeiten
namentlich
bekannt zu geben. Es ist jeweils eine Kopie des
Original-Schweißer-zeugnisses einzureichen.
Schweißer, die kein deutsches Schweißerzeugnis haben,
müssen vor Beginn der Arbeiten ein für die
durchzuführenden
Schweißarbeiten gültiges Schweißerzeugnis nach DIN EN
ISO
9606-1 Anhang A und B bzw. nach GW 330 erwerben. Die
Kosten für die Erlangung eines gültigen
Schweißerzeugnisses
gehen zu Lasten des AN.
Die Regelungen der GW 350 sind zu beachten. Die
Koordinierung von Prüfungen (z.B.
Durchstrahlungsprüfung,
Ultraschallprüfung, Einspeisemessung) obliegt dem AN.
Die
Beauftragung von Durchstrahlungs- und
Ultraschallprüfungen
sowie Einspeisemessungen erfolgt durch den AG.
Ergibt sich aus fehlerhaften Schweißungen ein vom
Sachverständigen geforderter Mehrbedarf an
Durchstrahlungsprüfungen, so trägt der AN die Kosten.
Sollte sich bei den Durchstrahlungsprüfungen
herausstellen,
dass Reparaturen an Nähten erforderlich sind, trägt
der AN
neben den Kosten für das Ausbessern bzw. Auswechseln
der
nicht einwandfreien Schweißnähte auch die Kosten für
die
Wiederholungsprüfungen bzw. zusätzlichen
Durchstrahlungen.
Weitergehende Ansprüche bleiben hiervon unberührt. Eine
zweite Reparatur einer Naht ist nicht zulässig.
Bei jeder Unterbrechung der Montagearbeiten am
Rohrstrang
sind Öffnungen (z. B. freie Rohrenden, T- Stücke usw.)
zu
verschließen. Dies gilt auch für bestehende Leitungen,
die im
Zuge von Einbindungsarbeiten getrennt werden. Der
Verschluss ist so dicht herzustellen, dass in die
Leitung keine
Schmutzteilchen bzw. Schmutzwasser eindringen können.
Neuverlegte Leitungen dürfen über Nacht nicht frei
liegen.
Die Rohrleitung ist frei von allen Verunreinigungen zu
übergeben, erforderlichenfalls ist eine mechanische
Reinigung
(Molchung) vorzunehmen. Zur Kontrolle der
Ausführungsqualität kann der AG mechanische Reinigungen
(Molchung) auch dann verlangen, wenn seitens des AN die
Freiheit von Verunreinigungen angenommen wird. Wird in
diesem Fall bei der Molchung die Freiheit von
Verunreinigungen festgestellt, werden die Kosten für
die
Molchung gegen Nachweis vom AG erstattet.
Die Verarbeitungs- und Montagevorschriften der
Materialhersteller sind zu beachten.
Die Art und das zu verwendende Material für eine
Nachumhüllung wird vom AG bestimmt. Für die
Nachumhüllung
von Rohren, Armaturen und Formteilen sind nur
entsprechend
DVGW-Merkblatt GW 15 ausgebildete Fachkräfte mit
gültiger
Prüfbescheinigung einzusetzen.
Bei Formstücken, Heizwendelschweißmuffen und Rohren aus
PE 100RC ist die Einhaltung der DIN-EN 1555 sowie der
PAS
1075 sowie ein Werkszeugnis 2.2 nachzuweisen. Alle
Rohre
sind in der Wandstärke SDR 11 zu liefern. Weiterhin
ist die
100-prozentige Wasserstofftauglichkeit sämtlicher
Materialien
für das Gasnetz nachzuweisen.
Die Methanemissionen bei Bauarbeiten an Gasleitungen
sind
auf das absolut nötige Minimum zu begrenzen. Die
Maßnahmen nach DVGW G 404 sind dabei zu beachten. Ist
ein
Gasaustritt in die Atmosphäre nicht vermeidbar, ist
austretendes Gas in Abstimmung mit dem AG durch
Fackeleinsatz zu verbrennen und zu dokumentieren. Die
eingesetzten Fackeln müssen den Anforderungen der
EU-Verordnung zur Reduktion der Methanemissionen im
Energiesektor entsprechen.

Druckprüfungen, Einbindungen, Abtrennungen
Die Druckprüfung erfolgt immer entsprechend den
Vorgaben
der G 469 in Verbindung mit der Anlage B1.
Die Druckprüfung = MOP 16 hat nach Absprache mit dem AG
gemäß den entsprechenden DVGW-Arbeitsblättern zu
erfolgen.
Es sind die Druckprüfverfahren A 1, A 2, A 3, A 4 und
B 3 nach
DVGW G 469 enthalten. Teildruckprüfungen sind nach
Baufortschritt durchzuführen und zu protokollieren. Die
Haltezeit für die B3-Prüfung beträgt min. 24 h. Der
Prüfdruck für
ND/MD-Leitungen beträgt 3 bar. Die Abnahme dieser
Prüfung
erfolgt durch Sachkundige des AG.
Einbindungen bzw. Abtrennungen unter Gas an Nieder- und
Mitteldruck- bzw. Hochdruck-leitungen werden nur nach
vorheriger Abstimmung mit dem AG durchgeführt. Das
anzuwendende Verfahren legt der zuständige Netzmeister
in
der erforderlichen Freigabe Gas fest.
Druckprüfungen und Einbindungen von neu errichteten
Gasleitungen sind mit dem Projektleiter des AG
einvernehmlich
abzustimmen und 5 Tage vor der geplanten Einbindung
anzumelden. Hierbei sind Angaben zum betroffenen
Leitungsabschnitt, Beginn und Abschluss der
Druckprüfung und
Beginn und Abschluss der Einbindung mit Datum und
Uhrzeit
erforderlich. Die vom AN geplanten Termine müssen vom
Projektleiter und vom Netzmeister des AG bestätigt
werden.
Sollte der vom AN geplante Termin vom AG geändert
werden,
so ist der Bauablauf vom AN darauf abzustimmen.
Ist der vom AG vorgegebene Termin für den AN nicht
umsetzbar, so sind Druckprüfungen und Einbindungen
erneut mit dem AG abzustimmen und mit dem Formblatt
anzumelden. Zusätzliche Aufwendungen des AN auf Grund
einer Terminverschiebung des AG werden nicht zusätzlich
vergütet. Diesbezügliche Aufwendungen sind in die
Einheitspreise einzukalkulieren. Druckprüfungen, die
der AN
zu seiner Sicherheit veranlasst sowie Nachprüfungen,
die
durch Verschulden des AN erforderlich werden, werden
nicht vergütet. Die Art und Durchführung der Prüfung
ist mit
dem AG abzustimmen.
Die erforderlichen Druckprüfungen an
Hochdruckleitungen legt
der vom AG beauftragte Sachverständige fest.
Inbetriebnahme und Stilllegung
Die Inbetriebnahme erfolgt durch den AN unter Aufsicht
des
AG.
Stillgelegte Leitungen bis < DN 150, die im Baugrund
verbleiben, sind sorgfältig mit Beton zu verschließen.
Leitungen
= DN 150 sind mit spatenlösbarem ZFSV zu verdämmen. Die
Materiallieferungen dafür obliegen dem AN.
Stillzulegende Leitungen sind in jedem Fall vor
Verschluss bis
zum Nachweis der Gasfreiheit zu spülen.
Klein- und Hilfmaterial
Kleinmaterial (z.B. Tangit oder glw., Dübel, Schellen,
Gewindestangen) sowie Hilfsmaterial (z.B. Entfetter,
Markierungsspray, PE-Reiniger, Reiniger Papier,
Lecksucher)
sind vom AN beizustellen und im Einheitspreis
einzukalkulieren.
Netzanschlüsse
Gasströmungswächter sind unmittelbar am Abgangsstutzen
des Druckanbohrfittings zu montieren.
Die Wanddurchführungen (Bauwerksdurchdringungen) sind
fachgerecht (insbesondere gas- und wasserdicht nach GW
390,
Abdichtung, Dichtflansch, Manschettenanschluss mit
Schelle,
polymermodifizierte Bitumendickbeschichtungskehle) zu
verschließen.
Außerbetrieb genommene Netzanschlüsse sind nach den
Vorgaben des AG abzutrennen und zu demontieren.
Sichtbare
Teile der Hauseinführung sind zu demontieren. Die in
der Erde
verbleibenden Netzanschlussleitungen sind fachgerecht
zu
spülen und zu verschließen.
Fotos des fertiggestellten Gasnetzanschlusses im
Gebäude mit
eingeblendetem Datum mit Darstellung der
Gas-Hauseinführung mit Hauptabsperreinrichtung und dem
Regler- bzw. das Reglerpassstück (gemäß
Abnahmebedingungen).
Bestandsvermessung
Das Einmessen erfolgt in der Regel durch den AG oder
ein von
ihm beauftragtes Vermessungsbüro. Der AN ist für die
Koordinierung des Einsatzes des Vermessungsbüros
verantwortlich und hat dem Vermessungsbüro schriftlich
mitzuteilen, wann die für das Projekt letzte Messung
vor Ort
erfolgen muss. Eine Kopie dieser Mitteilung erhält der
AG. Eine
Schlussabnahme kann frühestens 15 Werktage nach der
letzten Einmessung erfolgen. Alle Einmessskizzen sind
nach
der Einmessrichtlinie des AG und den dort genannten
mitgeltenden Normen zu erstellen.
Der AN garantiert die Zugänglichkeit zur Einmessung
aller
Anlagen (Kabel, Leitungen, Schächte, Abzweige, Krümmer,
Endpunkte, Armaturen usw.) bei offenem Leitungsgraben
durch
das vom AG benannte Vermessungsbüro. Erst danach darf
mit
der Verfüllung begonnen werden.
Hinweise zur Ausführung der Armaturenbeschilderung

Die Beschilderung der Armaturen ist vom Auftragnehmer
gemäß folgender Systematik auszuführen.

1.  Versorgungsleitungen für Nieder- und Mitteldruck
(Beschilderungssystem aus Aluminium, Fa. Mundt & Mundt,
DIN 4065, Form B, 200x140mm, Farbe gelb) wie folgt:

"Erdgas" - Aufdruck ab Werk
Angabe der Armaturenfunktion - Anpassung mit
Klebezeichen
  H - Kugelhahn
  S - Schieber
  V - Anbohrventil
  RR - Riechrohr
  MP - Messpunkt
  MS - Messsäule
  KS - Kondensatsammler
  NP - Nennpunkt
Angabe der Dimension - Anpassung mit Klebezeichen
Angabe der Lage - Anpassung mit Klebezeichen
Angabe des Namens des Netzbetreibers und der
Störfall-Telefonnummer  - Aufdruck ab Werk  (mittig
unten)
  Stadtwerke Jena Netze GmbH
  Gas-Havariedienst Telefon 03641 688 886

2.  Hausanschlüsse (Beschilderungssystem aus Aluminium,
Fa. Mundt & Mundt, DIN 4065, Farbe gelb)
wie folgt:

HA ohne äußere Absperrung und mit oder ohne
"Vorgarten":
nur runde HA-Plakette, Form GA 1 (40 mm Durchmesser),
vorrangig mit Bohrung direkt an der Gebäudewand
oberhalb
der Hauseinführung
HA mit äußerer Absperrung und ohne "Vorgarten":
gemeinsame Beschilderung der Hauseinführung und der
Absperrarmatur mit HA-Schild 70 x 70 mm Form M 1,
vorrangig
mit Bohrung direkt an der Gebäudewand oberhalb der
Hauseinführung
HA mit äußerer Absperrung und mit "Vorgarten":
entweder:  runde HA-Plakette, Form GA 1 (40 mm
Durchmesser), vorrangig mit Bohrung direkt an der
  Gebäudewand oberhalb der Hauseinführung und
HA-Schild
70 x 70 mm Form M 1,
  Befestigung an der Einfriedung
oder:  runde HA-Plakette Form GA 1 (40 mm
Durchmesser),
vorrangig mit Bohrung direkt an der
  Gebäudewand oberhalb der Hauseinführung und
Anschlussschild 140 x 100 mm, Form C,
  Befestigung an Pfosten

"Erdgas" - Aufdruck ab Werk
Angabe der Armaturenfunktion:  im HA-Schild (Form M
1) -
Anpassung mit Klebezeichen
  im Anschlussschild (Form K) - Aufdruck ab Werk
  AH - Absperrhahn, Kugelhahn
  AV - Anbohrventil (Druckanbohrventil,
Absperrventil,
Ventilschelle)
  AS - Schieber
Angabe der Lage - Anpassung mit Klebezeichen

*Hinweis*
Es gilt für Gas die EU Methanverordnung.

Der DVGW hat dies in sein Regelwerk eingearbeitet. Es
gilt das
Merkblatt G404.

Ein Spülen der Gasleitung mit Ableiten in die
Atmosphäre ist
nicht zulässig und strafbar.

Im Rohrnetz sind dazu Fackeln verfügbar, die das Gas
aus der
außer Betrieb zu nehmenden Gasleitung durch Ejektion
ziehen
und vor Ort verbrennen.  Die Forderungen sind
umzusetzen.
 Die Ausrüstung muss vor Auftragsvergabe nachgewiesen
sein
oder ein NU benannt werden. Gilt für Einbindungen,
Trennungen, Außerbetriebnahmen.

##### Abschnitt 1.6.1 Erd- und Verbauarbeiten

###### Bereich 1.6.1.1 Aushub

**1.6.1.1.1 Absteckung der Knotenpunkte und Gasleitung**
Absteckung der Knotenpunkte und Gasleitung durch den AN
vor Baubeginn, durch den AG werden die erforderlichen
Koordinaten übergeben.
Übertragen der in Koordinaten vorgegebenen Daten in die
Örtlichkeit.
Menge: 1,000 psch

**1.6.1.1.2 Boden Leitung Aushub, Entsorg., bis 1,75 m**
Boden der Gräben für Gasleitungen profilgerecht
ausheben ab
Geländeoberfläche, (in Bereichen mit Befestigung: abz.
der
aufgenommenen Oberflächenbefestigung),
Abrechnung nach DIN 4124,
Verbau wird gesondert vergütet. Mehraushub für Verbau
wird
nicht gesondert vergütet und ist in die Einheitspreise
einzurechnen.
Kraftschlüssiger Verbau nach Wahl des AN.
Mehraushub für Montagegruben ist in die Einheitspreise
einzukalkulieren.
Die einschlägigen Sicherheitsvorschriften sind
einzuhalten.

Aushubtiefe bis 1,75 m,
Homogenbereiche E-A bis E-E  laut Baugrundgutachten.
Grabenbreite gem. DIN 4124:
Leitung da 160: 0,70 m

Material geht in Eigentum des AN über und ist zu
beseitigen.
Deponie nach Wahl des AN.
Deponiekosten einschl. erfoderlicher
Deklarationsanalysen sind
in den Einheitspreis einzukalkulieren.
 LAGA-Zuordnungswert bis Z1.1

Die Position beinhaltet auch erforderliche
Suchschachtungen
und Schachtungen, die im Zusammenhang mit dem Umverlegen von Leitungen und Kabeln stehen.
Menge: 90,000 m3

**1.6.1.1.3 Zulage LAGA Z1.2, >BM-F3**
Zulage zu Boden der Zuordnungsklasse LAGA Z 1.2, EBV
>BM-F3,
Aushub einer zugelassenen Entsorgungsstelle nach Wahl
des
AN zuführen. Zusätzliche Aufwendungen für die
Zwischenlagerung des Aushubmaterials auf einem Lager
des
AN außerhalb des Baustellenbereiches und die
Separierung
des Aushubs gemäß LAGA-Zuordnungsklassen ist
einzukalkulieren. Entsorgungsgebühren werden vom AN
übernommen.
Diese Position kommt nur nach entsprechendem
labortechnischen Nachweis der Kontaminierung des
Aushubmaterials durch ein vom AG beauftragtes
Prüflabor zur
Anwendung. Die Hinweise zur Ausführung und Abrechnung
von
Tiefbauleistungen, Punkt 5 (Mineralische Abfälle und
Ausbaustoffe) sind bei der Kalkulation zu beachten und
daraus
resultierende Aufwendungen in den Einheitspreis
einzukalkulieren.

Vom Bieter vorgesehene Entsorgungsstelle:
'....................................................'
Menge: 27,000 t

**1.6.1.1.4 Zulage LAGA >Z2, >BM-F3**
Zulage zu Boden der Zuordnungsklasse größer LAGA Z 2,
EBV
>BM-F3,
 Aushub einer zugelassenen Entsorgungsstelle nach Wahl
des
AN zuführen. Zusätzliche Aufwendungen für die
Zwischenlagerung des Aushubmaterials auf einem Lager
des
AN außerhalb des Baustellenbereiches und die
Separierung
des Aushubs gemäß LAGA-Zuordnungsklassen ist
einzukalkulieren. Entsorgungsgebühren werden vom AN
übernommen.
Diese Position kommt nur nach entsprechendem
labortechnischen Nachweis der Kontaminierung des
Aushubmaterials durch ein vom AG beauftragtes
Prüflabor zur
Anwendung. Die Hinweise zur Ausführung und Abrechnung
von
Tiefbauleistungen, Punkt 5 (Mineralische Abfälle und
Ausbaustoffe) sind bei der Kalkulation zu beachten und
daraus
resultierende Aufwendungen in den Einheitspreis
einzukalkulieren.
Zusätzlich einzukalkulieren sind
Arbeitsschutzmaßnahmen,
Verzögerungen durch die Kontrolle der
Aushubüberwachung,
Aushuberschwernis durch die Anweisung der
Aushubüberwachung (z. B. Leistungsminderung durch
kleineren Löffel, genaueres Arbeiten, Herausschälen von
auffälligen Partien etc.), Aussortieren und Separieren
von
Fremdstoffen wie Betonbrocken, Ziegelschutt.

Vom Bieter vorgesehene Entsorgungsstelle:
'....................................................'
Menge: 27,000 t

**1.6.1.1.5 Verbau Grabentiefe bis 2,0 m**
Verbau nach Wahl des AN nach DIN 4124 für
Leitungsgräben
und zugehörige Baugruben nach statischen und
konstruktiven
Erfordernissen abschnittsweise vollflächig herstellen,
vorhalten
und nach Einbau der Ver- und Entsorgungsleitungen mit
dem
Verfüllen des Grabens fortschreitend zurückbauen.

Die statischen Nachweise sind durch den AN nach
Aufforderung durch den AG zu erbringen. Mehraufwand und
Behinderungen für Grabenverbau im Bereich von
Montagegruben, von Kreuzungen mit Kabeln und Leitungen,
mit zusätzlichen Verkehrsbelastungen usw. sind
einzukalkulieren.

Bei der Auswahl des Verbaus sind die Hinweise des
Baugrundgutachtens unbedingt zu beachten. Auf eine
fachgerechte Hinterfüllung bzw. Hinterstopfung des
Verbaus ist
zu achten, um ein Nachbrechen bzw. Nachrutschen der
Grabenwände grundsätzlich auszuschließen.

Abgerechnet wird nach verbauter Fläche aus der Länge
des
Grabens in Leitungsachse und senkrechter Höhe von
Grabensohle bis OK Gelände. Mehraufwendungen für
Montagegruben sind einzurechnen.

Grabentiefe: bis 2,00 m
Lichte Grabenbreite:
0,70 m
Menge: 260,000 m2

**1.6.1.1.6 Sohle Leitungsgraben nachverdichten**
Sohle der Rohrgräben nachverdichten.
Menge: 70,000 m2

**1.6.1.1.7 Bodenaustausch unter Grabensohle, Mineralstoffgemisch 0/56**
Für die Leitungsverlegung nachweislich ungeeigneten
Boden
unterhalb der Grabensohle ausheben, Aushub laden,
transportieren und einer zugelassenen
Entsorgungsstelle nach
Wahl des AN zuführen, Verbau und Sicherung von Kabeln
und
Leitungen wird gesondert vergütet, mit Behinderung
durch
Versorgungs- und Entsorgungsleitungen, Kabel und
Verbau.
Mineralstoffgemisch 0/56, kornabgestuft, liefern und
wieder bis
zur Grabensohle einbauen und verdichten.
Abgerechnet wird mit senkrechten Baugrubenwänden.
Mehraushub und Verfüllung für vom AN gewählten Verbau
ist
einzurechnen. Die Hinweise zur Ausführung und
Abrechnung
von Tiefbauleistungen, Punkt 3 (Festlegungen zur
Abrechnung
des Rohrgrabens bei Hauptleitungen) sowie Punkt 5
(Mineralische Abfälle und Ausbaustoffe) sind bei der
Kalkulation zu beachten und daraus resultierende
Aufwendungen in den Einheitspreis einzukalkulieren.
Entsorgungsgebühren werden vom AN übernommen.
Homogenbereich: 'E-A bis E-E mit Bodengruppen gemäß
beiliegendem Baugrundgutachten'
LAGA-Zuordnungswert bis Z1.1
Vertiefung: ca. 30 cm
Menge: 20,000 m3

**1.6.1.1.8 Trassenkreuzungen, Grabenbreite bis 1,5 m**
Leitungen, Kabel, Kanäle sowie anderweitige Hindernisse
suchen, gemäß den Festlegungen des Versorgungsträgers
von
Hand freilegen, während der Bauzeit sichern (abstützen,
abhängen o.ä.) und wieder verfüllen. Alle innerhalb
einer Länge
von 1,0 m den Leitungsgraben senkrecht oder abgewinkelt
kreuzenden Leitungen, Kabel, Mauern, Fundamenten,
Grundstückseinfriedungen u. dgl. gelten als eine
Kreuzung.
Grabenbreite: bis 1,5 m.
Einschließlich Einsanden der Leitungen und Liefern und
Verlegen von medienspezifischem Warnband.
Menge: 30,000 St

###### Bereich 1.6.1.2 Einbau

*Hinweis*
Die Gipssteinanteile im Baugrund neigen bei
Wasserzutritt zu
Auflösungs- und Auslaugungserscheinungen, was mit
fortschreitender Hohlraumbildung verbunden ist. Es ist
daher
vorgesehen, mit einer "Mineralischen Kapselung" eine
möglichst wenig wasserdurchlässige Leitungszone
herzustellen. Die Mineralische Kapselung ist im
Bereich der
Bettung, Seitenverfüllung und Abdeckung einzubauen und
ein
Geotextil der Georobustheitsklasse III ist als
vollständige
Umhüllung mit Überlappung vorzusehen.  Nachfolgend
beschriebenes Material hat erhöhte Anteile an Feinkorn
d
<0,063 mm zur Gewährleistung der geringen
Durchlässigkeit
und genügt daher bzgl. dieser Eigenschaft nicht den
Vorgaben
der DIN EN 1610 Anhang B, welche für die Leitungszone
den
Einbau von Material mit <5% Feinkornanteil vorsieht.
Die
ungünstigere Verdichtbarkeit des nachfolgend
beschriebenen
Baustoffes ist durch erhöhte Verdichtungsarbeit
auszugleichen.
Dieser zusätzliche Aufwand ist einzukalkulieren. Die
geringe
Wasserdurchlässigkeit des Baustoffes wird nur
erreicht, wenn
die Einbauwassergehalte im Proctoroptimum oder leicht
darüber liegen. Einbau mit Wassergehalten auf der
"trockenen
Seite" der Proctorkurve muss zwingend vermieden werden.
Das Baustoffgemisch muss daher gleichmäßig
durchfeuchtet
mit dem optimal eingestellten Wassergehalt auf die
Baustelle
geliefert werden. Im Zwischenlager ist es vor
Änderungen
seines Wassergehaltes durch Abdecken mit Planen o.ä. zu
schützen.

**1.6.1.2.1 Leitungszone**
Mineralische Kapselung im Bereich der Leitungszone für
die
Gasleitung.
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.
Sieblinie siehe Baubeschreibung.
Oben beschriebenes Material liefern und als
Rohrauflager
15 cm dick unter dem Rohr, Seitenverfüllung und
Rohrabdeckung bis 30 cm über dem Rohr einbauen und
verdichten.
Die Einbauanweisungen aus dem Baugrundgutachten
(Unterlage 20.1) sind zwingend zu beachten.
Mehrmengen für Verbau sind einzukalkulieren.
Mengen für Grabenverfüllung gesondert.
Menge: 35,000 m3

**1.6.1.2.2 Geotextil einbauen**
Geotextil aus Polypropylen, Robustheitsklasse 3,
Flächengewicht = 150 g/m², Stempeldurchdrückkraft >
1,5 kN
zur filterwirksamen Trennung von
Konstruktionsschichten in
Leitungsgräben, um Umlagerungen von Feinbestandteilen
zu
vermeiden. Wirksame Öffnungsweite O 90w 0,1 bis 0,15
mm,
Überlappung in Längs-und Querrichtung 20 cm.
Mehrmenge für vom AN gewählten Verbau ist einzurechnen.
Die Abrechnung erfolgt je m²
'umhüllter' Fläche.
Bereich: Leitungszone
Menge: 210,000 m2

**1.6.1.2.3 Trassenwarnband verlegen**
Trassenwarnband verlegen.
Aufschrift: "Achtung Gasleitung",
aus PE, Dicke 0,15 mm, mit witterungsbeständiger Folie
nach
FTZ-Norm 548 464 TV1.
Menge: 80,000 m

**1.6.1.2.4 Leitungsgrabenverfüllung**
Mineralische Kapselung im Bereich der
Leitungsgrabenverfüllung für die Gasleitung.
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.

Oben beschriebenes Material liefern und als
Leitungsgrabenverfüllung über der Leitungszone
einbauen und
verdichten.
Die Einbauanweisungen aus dem Baugrundgutachten
(Unterlage 20.1) sind zwingend zu beachten.
Mehrmengen für Verbau sind einzukalkulieren.
Mengen für Grabenverfüllung gesondert.
Menge: 21,000 m3

**1.6.1.2.5 Provisorische Auffüllung**
Provisorische Auffüllungen aus ungebundenen Materialien
(Schotter u. dgl.) für die Verkehrsführung herstellen
und im
Zuge der Straßenbauarbeiten aufnehmen, wieder in
Eigentum
des AN übernehmen und von der Baustelle entfernen.
Ausführung nach Anordnung des AG.
Mehrverfüllung für Verbau, und Montagegruben ist
einzurechnen.
Menge: 36,000 m3

*Hinweis*
Die Verdichtung des Rohrgrabens ist gemäß ZTV-A-StB
nachzuweisen. Der Nachweis erfolgt im Rahmen der
Eigenüberwachung der Baufirma und durch
Kontrollprüfungen.
Vor Baubeginn muss ein Verdichtungsplan übergeben
werden.
Die Verdichtungsprotokolle sind jeweils kurzfristig in
Kopie und
zur Abnahme in der Qualitätsakte im Original zu
übergeben.

Die Prüfung wird nur anerkannt, wenn der Auftraggeber
oder
ein Bevollmächtigter anwesend ist.
Wird ein angekündigter Termin nicht abgesagt und der
Vertreter des AG ist umsonst auf der Baustelle
erschienen,
werden die Unkosten dem AN vom Vertreter des AG in
Rechnung gestellt.

Die Aufwendungen für die Durchführung der Verdichtungsprüfungen sind in die Einheitspreise einzurechnen.

**1.6.1.2.6 Plattendruckversuch f. Kontrollprüfung**
Plattendruckversuch nach DIN 18 134 für
Kontrollprüfung nach
Angabe des AG durchführen einschließlich Bereitstellung
sämtlicher Geräte sowie Auswertung und Darstellung der
Meßergebnisse.
Mit der Durchführung der Plattendruckversuche muss eine
anerkannte Prüfstelle für Kontrollprüfungen im Erdbau
nach
ZTVE beauftragt werden.
Die Prüfstelle darf nicht zum Unternehmen des AN oder
dessen
Zweigstellen gehören.
Die Position beinhaltet auch die Bereitstellung eines
Belastungsfahrzeuges.

Der Plattendruckversuch wird nur anerkannt, wenn der
AG oder
ein Vertreter des AG bei der Prüfung anwesend war.
Anderenfalls muss die Prüfung auf Kosten des AN
wiederholt
werden.

Wird ein angekündigter Termin nicht rechtzeitig
abgesagt und
der Vertreter des AG ist umsonst auf der Baustelle
erschienen,
werden die Unkosten dem AN vom Vertreter des AG in
Rechnung gestellt.
Menge: 4,000 St

##### Abschnitt 1.6.2 Wasserhaltung

###### Bereich 1.6.2.1 Offene Wasserhaltung

*Hinweis*
Hinweise zu Wasserhaltungsarbeiten

1. Ausführung Wasserhaltungsarbeiten

1.1. Die Wasserhaltungsarbeiten sind so auszuführen,
dass alle
Erd- und Rohrverlegearbeiten in trockengelegten
Rohrgräben
und Baugruben erfolgen können. Abzuleiten ist das
gesamte
sich im Rohrgraben oder in der Baugrube sammelnde
Wasser.
Vergütet wird nur die Leistung, welche nicht ohnehin
nach DIN
18299, Abschnitt 4.1.10. Nebenleistung ist.

1.2. Wenn nichts anderes vorgeschrieben, ist die Wahl
der Art
der Wasserhaltung im übrigen dem Auftragnehmer
freigestellt.
Es muss jedoch sichergestellt sein, dass bei
Rohrgräben die
Grabensohle, bei sonstigen Baugruben
  der Arbeitsraum, auf zweckmäßige und
wirtschaftliche Art
trocken gehalten wird.

1.3. Der Auftragnehmer ist auch verpflichtet, im
Einvernehmen
mit dem Auftraggeber geeignete Maßnahmen zur
weitestgehenden Beschränkung der Aufwendungen für die
Wasserhaltung zu treffen. Insbesondere hat er die
zeitliche
Abwicklung so zu gestalten, dass keine vermeidbaren
Wasserhaltungszeiten entstehen.

1.4. Eine jede Fördereinrichtung für die Wasserhaltung
ist mit
einem geeichten Betriebsstundenzähler auszustatten. Die
Förderleistung ist durch eine geeignete Messeinrichtung
nachzuweisen. Bei offener Wasserhaltung ist ein
ausreichend
bemessener Pumpensumpf mit Schwimmerschaltung
vorzusehen. Ausnahmen bedürfen der Zustimmung des
Auftraggebers.

2. Nebenleistungen

Wenn in der Leistungsbeschreibung nichts anderes
bestimmt
ist, gehören zu den Nebenleistungen im Sinne der DIN
18 305
auch:

2.1. Einbau, Ausbau und Vorhalten von
Messeinrichtungen und
Zählern nach Abschnitt 1.4. der Hinweise zur
Ausführung von
Wasserhaltungsarbeiten.

2.2. Führung von Betriebsbüchern über die Pumpzeit.

3. Abrechnung Wasserhaltungsarbeiten

3.1. Wenn nichts anderes vorgeschrieben ist,
insbesondere
wenn nicht die Wasserhaltungszeit pauschal vergütet
wird, wird
abgerechnet nach tatsächlicher Förderleistung und
tatsächlicher Pumpzeit. Leistungen, die nicht
nachgewiesen
werden können, etwa wegen fehlender Einrichtungen nach
Abschnitt 1.4. werden nicht vergütet.

3.2. Kleine Ableitungen bis zu 1 l/s je notwendiger
Förderanlage werden nicht besonders vergütet.

**1.6.2.1.1 Pumpensumpf**
Pumpensumpf in Rohrgräben und Baugruben bis 0,75 m
unter
Aushubsohle herstellen und räumen, incl. des
erforderlichen
Erdaushubs und der Wiederverfüllung, anfallenden Aushub
entsorgen. Entsorgungsgebühren werden vom AN
übernommen.
Menge: 3,000 St

**1.6.2.1.2 Sickerleitung DN 100**
Sickerleitung in Rohrgräben und Baugruben ab
Aushubsohle
mit Anschluss an Pumpensumpf aus
Kunststoff-Filterrohren,
DN 100 herstellen und nach Abschluss der
Wasserhaltungsarbeiten mit Zementsuspension verfüllen
und
abdichten, incl. des erforderlichen Erdaushubs und der
Wiederverfüllung, Grabentiefe bis 0,3 m, Breite der
Sohle bis
0,3 m, Füllstoff dem anstehenden Boden anpassen,
Umhüllung
der Sickerleitung mit Geotextilien, anfallenden Aushub
entsorgen. Entsorgungsgebühren werden vom AN
übernommen.
Menge: 80,000 m

**1.6.2.1.3 Wasserhaltung in Baugruben und Gräben**
Wasserhaltung zur Trockenhaltung von Baugruben und
Gräben
gegen eindringendes Schichten- bzw. Grundwasser,
aufbauen,
vorhalten, betreiben und wieder abbauen, Ausführung
Wasserförderanlagen nach Wahl des AN (Pumpe mit
Elektromotor oder Verbrennungsmotor) und sonstigen
erforderlichen Geräten; in allen Tiefenklassen; in
Baugruben
und Gräben mit und ohne Verbau.
Ableitung zum Vorfluter oder zum öffentlichen Kanal
mittels
Rohrleitung,
'Länge bis 80 m'
, nach Beendigung der Maßnahme ausbauen und beseitigen.
Die Hinweise zu Wasserhaltungsarbeiten sind bei der
Kalkulation zu beachten und daraus resultierende
Aufwendungen in den Einheitspreis einzukalkulieren.
Fördermenge: bis '20' m3/h
geodätische Förderhöhe: bis '10' m.
Menge: 80,000 h

##### Abschnitt 1.6.3 Leitungsbau

###### Bereich 1.6.3.1 Rohre, Formstücke, Armaturen

*Hinweis*
Hinweise Gasleitungsrohre:
Die Dokumentation der Rohrqualität durch
Abnahmeprüfzeugnis 3.1 nach DIN EN 10204 ist vom AN
einzureichen. Für den Bereich der Gasversorgung ist
eine
Zulassung des DVGW GW 301 G3 erforderlich.

*Hinweis*
Für Material sind vor Montage die DVGW
Zertikate/Zulassungen der örtlichen Bauüberwachung
vorzulegen und die Konformität bestätigen zu lassen.
Die 3.1B Zeugnisse sind vorzulegen.

**1.6.3.1.1 Druckrohr PE-HD 160x14,6, PE 100-RC**
Druckrohr aus PE-HD 160x14,6, PE 100-RC, SDR 11,
DIN 8074, DIN 8075 und DVGW GW 335-A2 für Gasrohr,
für gasförmige Medien gemäß der DIN EN 1555 Teil 2
bzw. DVGW G260 (A),
Gasrohr verlegen, incl. Schneiden von Passstücken,
Vorbereiten der Schweißflächen für Schweißverbindung
entsprechend den Herstellervorschriften,
Herstellen der Schweißverbindungen mit
Heizwendelschweißmuffen.
Rohrbögen sind einzurechnen.
Formstücke in gesonderter Position.
Material liefern und einbauen,
Stangenware, inkl. Lieferung Schweißmuffen.
schwarz mit oranger Außenschicht,

Rohr: Gerodur RCprotect oder gleichwertig
angebotenes Fabrikat

Rohr:'.................................................
...'
(vom Bieter anzugeben)

Schweißmuffen: Fabrikat Aliaxis Friatec o.glw.
angebotenes Fabrikat

Schweißmuffen:'........................................
............'
(vom Bieter anzugeben)
Menge: 80,000 m

**1.6.3.1.2 Winkel, PE 100-RC, SDR 11, d 160**
Elektroschweiß-Winkel, alle Grade, für
Gasleitungen, PE-HD-RC d 160, PE 100, SDR 11,
als Zulage. Material liefern und einbauen.
einschl. Rohrverbindungen.

angebotenes Fabrikat:  '.........'
Menge: 6,000 St

**1.6.3.1.3 T-Stück, PE 100-RC, SDR 11, d 160**
Elektroschweiß-T-Stück mit E-Muffen für Gasleitungen,
PE-HD RC bis d 160/160/160, PE 100-RC, SDR 11, als
Zulage.
Material liefern und einbauen.
einschl. Rohrverbindungen.

angebotenes
Fabrikat:'.............................................
.......'
Menge: 1,000 St

**1.6.3.1.4 Einschweißkugelhahn da 160**
Einschweißkugelhahn KHP
aus PEHD,
mit E-Muffen
1/4 Drehung,
für Gas
da 160
Teleskop-EBG RD 0,8 bis 1,20 m, inkl. Zubehör,
liefern u. einbauen.
Straßenkappe für Streckenschieber Gas, Standard
Gusseisen
GG 20, Größe 1, DIN 4058,
Aufschrift "Gas minus" ähnlich DIN 4058/3581,
liefern u. einbauen.
Höhengleiche Anpassung an Straßenoberfläche herstellen.

vorgeschlagenes Produkt

Hersteller/Produkt: Frialen oder gleichwertig

Hersteller: '.........'
(vom Bieter einzutragen)
Menge: 1,000 St

**1.6.3.1.5 Sperrblasenarmatur d160, PE 100**
Sperrblasenarmatur d 160, PE 100 für Gasleitungen,
PE-HD, PE 100, SDR 11, liefern u. einbauen.
inkl. Verbindung mit Druckrohrleitung aus PE-HD,
Armatur zur Absperrung des Medienstroms durch
handelsübliche Blasensetzgeräte oder zum Entlüften/
Spülen.
Armatur mit Messing-Außengewinde zum Anschluss des
Blasensetzgerätes u. Messing-Innengewinde für
Abdichtung
mittels Stopfen, unlösbar und verdrehsicher im PE-HD
verankert, inklusive Messingstopfen mit eingelassenem
Vierkant.
Fabrikat: Aliaxis FRIALEN-Sperrblasenarmatur SPA o.glw.
angebotenesFabrikat:

'.........'
Menge: 1,000 St

**1.6.3.1.6 Druckprüfung, PE >d110 bis d160**
Vorbereitung und Durchführung von Druckprüfungen von
Gasleitungen aus PE mit einem Betriebsdruck bis 25 bar
nach
dem Präzisionsdruckmessverfahren C3 incl. aller Geräte,
Vorbereitung und Nebenleistungen
gemäß Vorbemerkung mit Luft.
Rohrdurchmesser: > d110 bis d160

Prüflänge 80 m
Menge: 1,000 St

**1.6.3.1.7 Zulage weitere Druckprüfung**
Zulage auf die Monatge für jede weitere Druckprüfung
Menge: 1,000 St

**1.6.3.1.8 Hinweissäule, Alu, h= 1,50 m**
Aluminium-Pfosten, h = 1,50 m, glatt, 60 mm Durchmesser
liefern und einbauen, incl. Befestigungsschelle,
Erdanker und
Kunststoffkappe.
einschl. Betonfundament
Menge: 1,000 St

**1.6.3.1.9 Armaturenbeschilderung**
Hinweissschilder für Absperrarmaturen gemäß den
Vorbemerkungen zur Verlegung von Gasleitungen, Punkt
"Hinweise zur Ausführung der Armaturenbeschilderung"
und
unter Beachtung Punkt "Material" an Einfriedungen,
Mauerwerk, Beton oder Säule

Einschl. Abstimmung mit den Hauseigentümern.
Menge: 1,000 St

**1.6.3.1.10 Anschluss an Hauptleitung herstellen PE100-RC PEHD 160 x 14,6**
Anschluss herstellen an bestehende
Gasversorgungsleitung
PE100-RC PEHD 160 x 14,6, einschl. aller Trennarbeiten
der
alten Rohre, Entsorgen der Rohrstückem
Verbindungsmaterialien, Hilfsmittel und Nebenarbeiten.
Formstücke sind in der Position nicht enthalten und
werden
gesondert vergütet. Schäden bei nicht sorgfältiger
Arbeit gehen
zu Lasten des AN.

Die Methanemissionen bei Bauarbeiten an Gasleitungen
sind
auf das absolut nötige Minimum zu begrenzen. Die
MaÃYnahmen nach DVGW G 404 sind dabei zu beachten. Ist
ein Gasaustritt in die Atmosphäre nicht vermeidbar,
ist
austretendes Gas in Abstimmung mit dem AG durch
Fackeleinsatz zu verbrennen und zu dokumentieren. Die
eingesetzten Fackeln müssen den Anforderungen der
EU-Verordnung zur Reduktion der Methanemissionen im
Energiesektor entsprechen.
Menge: 3,000 St

###### Bereich 1.6.3.2 Gas-Hausanschlüsse

*Hinweis*
Alle außer Betrieb genommenen Hausanschlüsse sind
fachgerecht zurückzubauen. Im Rohrgraben betrifft das
die
tiefbautechnisch offenen Leitungs-Bereiche.
Grundsäzlich sind
die außer Betrieb genommenen HA im Gebäude
einschließlich
Hauseinführung fachgerecht zurückzubauen.

Die Organisation und die Ausführung insbesondere der
zeitliche Ablauf (vor dem Haus Baugrube offen lassen,
sichern
oder prov. Verschließen und Wiederöffnen und
Abtrennung im
Haus inkl. Verpressen, Arbeiten an der Fassade sowie
Hausisolierung außen herstellen ist in die
Einheitspreise
einzurechnen und wird nicht gesondert vergütet.

**1.6.3.2.1 Tiefbau Gas-HA bis PE d 63; OF unbefestigt**
Tiefbauleistungen für Gashausanschlüsse bis einschl.
PE d 63,
(Neuverlegung und Umbindung), Überdeckung der Leitung
min.
1,0 m, Oberfläche unbefestigt, in Teillängen pro HAL,
vollständig herstellen. Es sind folgende Leistungen
einzukalkulieren:

Handschachtung im Wurzelbereich, Wurzelschutz, Schutz
vorhandener Bäume und Sträucher
profilgerechter Grabenaushub, incl. notwendiger
Kopflöcher,
Verbau, mit Behinderung durch Ver- und
Entsorgungsleitungen,
Kabel, Mauern, Borde, Sohle steinfrei eingeebnet.
Homogenbereich:
'- E-A bis E-E - gemäß Geotechnischem Bericht'

Längs und quer verlaufende Leitungen, Kabel, Kanäle
sowie
anderweitige Hindernisse (Mauern, Borde, Fundamente,
Grundstückseinfriedungen) suchen und gemäß den
Festlegungen des Versorgungsträgers/AG von Hand
freilegen, während der Bauzeit sichern und wieder
verfüllen.
Leitungszone wird gesondert vergütet
Trassenwarnband verlegen.Aufschrift: "Achtung
Gasleitung", aus PE, Dicke 0,15 mm, mit
witterungsbeständiger Folie nach FTZ-Norm 548 464 TV1.
Rohrgraben verfüllen und verdichten wird gesondert
vergütet
Aufbruch und Wiederherstellung unbefestigter
Oberflächen
Überschüssige Stoffe aufnehmen, transportieren und
einer
zugelassenen Verwertungsstelle nach Wahl des AN
zuführen. Gebühren für die Verwertung werden vom AN
übernommen.

Die Grabenlänge eines Hausanschlusses wird gerechnet ab
Achse Hauptleitung bis zur Umbindestelle bzw. bei
vollständiger Rekonstruktion bis zur Außenkante der
Kellerwand. Die genaue Lage der Hausanschlüsse wird
vor der
Bauausführung gemeinsam mit dem AG, dem Baubetrieb und
dem Hauseigentümer festgelegt. Der AN lässt vom
Besitzer der
Grundstücke die ordnungsgemäße Wiederherstellung
bestätigen. Vorlage der Bestätigung spätestens bei der
Abnahme.

 LAGA-Zuordnungswert bis Z1.1
Menge: 19,000 m

**1.6.3.2.2 Leitungszone**
Mineralische Kapselung im Bereich der Leitungszone für
die
Gasleitung.
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.
Sieblinie siehe Baubeschreibung.
Oben beschriebenes Material liefern und als
Rohrauflager
15 cm dick unter dem Rohr, Seitenverfüllung und
Rohrabdeckung bis 30 cm über dem Rohr einbauen und
verdichten.
Mehrmengen für Verbau sind einzukalkulieren.
Mengen für Grabenverfüllung gesondert.
Menge: 4,000 m3

**1.6.3.2.3 Leitungsgrabenverfüllung**
Mineralische Kapselung im Bereich der Leitungszone für
die
Gasleitung.
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.

Oben beschriebenes Material liefern und als
Leitungsgrabenverfüllung über der Leitungszone
einbauen und
verdichten.
Mehrmengen für Verbau sind einzukalkulieren.
Mengen für Grabenverfüllung gesondert.
Menge: 7,000 m3

**1.6.3.2.4 Druckrohr PE-HD 32x3,0, PE 100-RC**
Druckrohr aus PE-HD 32x3,0 PE 100-RC, SDR 11,
DIN 8074, DIN 8075 und DVGW GW 335-A2 für Gasrohr,
für gasförmige Medien gemäß der DIN EN 1555 Teil 2
bzw. DVGW G260 (A),
Gasrohr verlegen, incl. Schneiden von Passstücken,
Vorbereiten der Schweißflächen für Schweißverbindung
entsprechend den Herstellervorschriften,
Herstellen der Schweißverbindungen mit
Heizwendelschweißmuffen.
Formstücke in gesonderter Position.
Material liefern und einbauen,
Stangenware, inkl. Lieferung Schweißmuffen.
schwarz mit oranger Außenschicht,

Rohr: Gerodur RCprotect oder gleichwertig
angebotenes Fabrikat

Rohr:'.................................................
...'
(vom Bieter anzugeben)

Schweißmuffen: Fabrikat Aliaxis  Friatec o.glw.
angebotenes Fabrikat

Schweißmuffen:'........................................
............'
(vom Bieter anzugeben)
Menge: 19,000 m

**1.6.3.2.5 Zulage für Einzug PE100-RC d 32x3,0 in Altrohr DN 50 St**
Zulage zur Verlegung des Druckrohres PE 100-RC 32 x
3,0 für
Einzug in Altrohr DN 50 St

Einschließlich
- beidseitiges Trennen des Altrohres
- einschl. notwendiger Materialien und Rohrverbindungen
- Erdbau für Montagegrube komplett

Bereich grundhafter Ausbau,
Hausanschluss B.-Delbrück-Str. 9
Menge: 10,000 m

**1.6.3.2.6 Gasrohre Spülen Hausanschlussleitung**
Alle außer Betrieb genommenen Gasleitungen bis DN 50
mit
Luft oder Stickstoff bis zur Gasfreiheit spülen. Die
Messung der
Gaskonzentration erfolgt durch den AG.

Einzurechnen sind die Aufwendungen für Leistungen im
Sinne
der Methanschutzverordnung und DVGW 404.

AN organisiert die erforderliche Aufsicht und Freigabe
Gas
durch den Netzbetrieb. Für Arbeiten unter Gas sind
Aufsichten
entsprechend den Gesetzen und Regelwerken
erforderlich.)
AGe: ist Bestandteil des Regelwerkes GW 301

Die Methanemissionen bei Bauarbeiten an Gasleitungen
sind
auf das absolut nötige Minimum zu begrenzen. Die
Maßnahmen nach DVGW G 404 sind dabei zu beachten. Ist
ein
Gasaustritt in die Atmosphäre nicht vermeidbar, ist
austretendes Gas in Abstimmung mit dem AG durch
Fackeleinsatz zu verbrennen und zu dokumentieren. Die
eingesetzten Fackeln müssen den Anforderungen der
EU-Verordnung zur Reduktion der Methanemissionen im
Energiesektor entsprechen.
Menge: 29,000 m

**1.6.3.2.7 Druckanbohrarmatur DAA PE 100 SDR 11 d 160/32**
Druckanbohrarmatur DAA mit integriertem Bohrer
Einsatzbereich bis 10 bar (Gas)
für Gasleitung,
inkl. Verbindung mit Druckrohrleitung aus PE-HD,
liefern und einbauen.
Merkmale:
-Dimensionierung/Material d 160/32 SDR 11/ PE 100
-Kompaktbauteil, solider Spritzgusskörper aus einem
Guss
Integrierte, freiliegende Heizleiter im
Sattelschweißbereich zur
direkten Wärmeübertragung auf die Schweißfläche des
Rohres.
-Extra große Schweißfläche
-Temperaturkompensation (Anpassung der Schweißzeit an
die
Umgebungstemperatur)
-Strichcodierung für die automatische
Bauteilrückverfolgbarkeit
(Traceability)
-Vormontierte, unverlierbare Befestigungselemente für
einfache
Montage - auch im Graben - ohne Spezialwerkzeuge
-Innensechskantschrauben zur einfachen Schellenmontage
und
für sicheren Gripp
-Bohrer und Gewindehülse aus korrosionsbeständigem
Metall:
  - Provisorische Betriebsabsperrung möglich
  - kein Rucken (Springen) des Bohrers
  - Drehender Bohrer, geringes Drehmoment, zügige,
spanlose
  Durchbohrung auch bei großen Abmessungen garantiert
-Bohrung absolut spanfrei
-Absolut leckagefreie Anbohrung unter Druck bis 10 bar
(Gas)
ohne Zusatzwerkzeug
-Feste metallische Bohreranschläge nach unten und oben
-
damit
definierte maximale Anbohrlänge und gesichertes
Rückdrehen
des Bohrers
-Länge des Abgangsstutzens für 2 Schweißungen bemessen
-Abgangsstutzen vorbereitet zur Aufnahme eines
Gasströmungswächters
-Verschlussstopfen mit innen dichtendem O-Ring radial
verpresst, dichtet zuverlässig gegenüber
Innendurchmesser am
Anbohrdom ab. Durch metallisches Insert kein PE-Fliesen
möglich.
-Anbohrdom geeignet zum Aufschweißen einer
Verschlusskappe
K d50 (endgültiger Zugriffsschutz)
-DVGW-Zertifizierung nach DVGW GW335  B2

vorgeschlagenes Produkt
Hersteller:'Aliaxis' oder gleichwertig

Hersteller: '.........'

(vom Bieter einzutragen)
Menge: 1,000 St

**1.6.3.2.8 Winkel, PE 100-RC, SDR 11, d 32**
Elektroschweiß-Winkel mit Schweißmuffen, alle Grade,
für
Gasleitungen, PE-HD d 32, PE 100-RC, SDR 11,
als Zulage. Material liefern und einbauen.
Einschl. Rohrverbindungen.

Fabrikat: Aliaxis Friatec o.glw.
angebotenesFabrikat:  '.........'
(vom Bieter anzugeben)
Menge: 4,000 St

**1.6.3.2.9 Heizwendelschweißmuffe d 32 PE100**
Heizwendelschweißmuffe für Druckrohr PE100-RC
d 32x3,0 SDR 11, liefern und einbauen.
Menge: 2,000 St

**1.6.3.2.10 Strömungswächter beigestellt einbauen**
Vom AG beigestellten Gas-Strömungswächter in
Hausanschlussleitung einbauen, einschl. Herstellen der
Schweißverbindungen.

Ströungswächter vom Lagerplatz des AG in der
Rudolstädter
Straße in Jena abholen, vorschriftsmäßig
zwischenlagern.
Übernahme des Handlings von Materialrückgaben.
Mehraufwand ist in die Position einzurechnen.

Einschließlich Funktionsprobe der Strömungswächter mit
Dokumentation/Bestätigung auf dem Erfassunsgbeleg.
Menge: 2,000 St

**1.6.3.2.11 Hinweisschilder für HA-Absperrarmaturen**
Hinweisschilder für HA-Absperrarmaturen gemäß den
Vorbemerkungen zur Verlegung von Gasleitungen, Punkt
"Hinweise zur Ausführung der Armaturenbeschilderung",
an
Einfriedungen, Mauerwerk, Beton oder Säule
liefern und montieren, inkl. HA-Plakette an
Hauseinführung.
Menge: 1,000 St

*Hinweis*
Gasinstallation Montage
Alle Montagearbeiten dürfen nur von Unternehmen
ausgeführt
werden, die als Vertragsinstallationsunternehmen beim
Netzbetreiber (NB) registriert sind und die Eintragung
in die
Handwerksrolle nachweisen können. Das
DVGW-Arbeitsblatt G
600 (DVGW-TRGI) ist zu beachten. Die Positionen dienen
nur
der Ergänzung (=< 2 m Länge) der bestehenden
Installation
(nicht Neubau).

**1.6.3.2.12 Inbetriebnahme Gas-Hausanschlussleitung (Umbindung vor Hauseinführung)**
Hausanschlussleitung auf Dichtheit prüfen, Entlüften
und in
Betrieb nehmen (mit Protokoll), incl. Rohrverbindung

Inbetriebnahme der Leitungsanlage und =< 5
angeschlossene
Gasgeräte, einschl. ggf. Auswechslung des
Hausdruckgerätes.

Anschluss herstellen an bestehende
Hausanschlussleitung aus
verschiedenem Material wie HDPE oder ähnlichem ca.
3/4" bis
1 1/2"
neue Leitung HDPE 32,
einschl. aller Verbindungsmaterialien, Rohrschellen,
Hilfsmittel
und Nebenarbeiten.

"bestehende Leitung - neue Leitung" unter Gas, sowie
sonstige
Erschwernisse im Rahmen der Umbindung vor dem Gebäude.
Position gilt nur für umzubindende Hausanschlüsse.
Menge: 2,000 St

**1.6.3.2.13 Zulage Materialwechsel**
Zulage für Inbetriebnahme Gas-Hausanschlussleitung
gemäß
Vorposition bei Materialwechsel der
Hausanschlussleitung von
PE auf Stahl einschl. Übergang PESS
Menge: 1,000 St

**1.6.3.2.14 Bestandsriss Hausanschluss**
Anfertigen eines Bestandsrisses für Hausanschlüsse
(orthogonal eingemessen)
Format A4 oder A3, Maßstäblichkeit nicht erforderlich.

Der Bestandsriss muss beinhalten:

- Angaben über die Örtlichkeit (Gemeinde, Ortsteil,
  Straße)
- Darstellung der Topographie und der
  Vermessungslinien, Bezugspunkte in der Umgebung,
  soweit sie zur Lagekennzeichnung erforderlich sind,
  Nordpfeil, örtlich aufgenommene Maße für die Seiten-
  und Höhenlage der Rohre, Rohrleitungsteile und
  Mauerdurchführungen
- Angaben über Rohre, Rohrleitungsteile,Nennweiten,
  Nenndrücke, Werkstoffe und Verbindungen
- Angaben über Entlüftungen, Belüftungen, Entleerungen
  und sonstige Armaturen
- Sonderbauwerke wie Schächte, Behälter, Rohrbrücken,
  Mantelrohre usw.
- u.U. Art der Oberflächenbefestigung und der
  Bodenverhältnisse
- reale Leitungslänge unter Berücksichtigung der
  Höhenunterschiede mit übermessenen Formstücken
- Verlegedatum, Name und Unterschrift der Bearbeiter
- kreuzende bzw. nähernde Leitungen anderer
  Versorgungsträger
- Foto
- Lage der Hauseinführung
- Dokumentation der Prüfung der Gasströmungswächter.
- Bestätigung der ausgeführten Dichtheitsprüfung gem.
  Formblatt des AG
Menge: 2,000 St

**1.6.3.2.15 Entnahme Schweißprobe da 32 (HAL)**
Ausbau von Schweißverbindungen, Formstücken,
Anbohrarmaturen aus PE-Leitungen zur Prüfung der
Schweißverbindung auf besondere Anforderung des AG,
incl.
notwendige Trennschnitte, Beschriftung der Probe und
nachrücken der Leitung bei Bedarf. Leitungen stehen
noch
nicht unter Betriebsdruck. Abrechnung erfolgt je
Probestück.
Der Wiedereinbau von ausgebauten Bauteilen wird
gesondert,
gemäß der im LV vorgesehenen Positionen für diese
Bauteile
vergütet.
Passstücke einschl. E-Muffen werden nicht gesondert
vergütet
und sind einzurechnen. Weitere Zulagen werden nicht
vergütet.
Rohrdurchmesser: da 32 (HAL)
Menge: 1,000 St

###### Bereich 1.6.3.3 Sonstiges Gasleitungen

**1.6.3.3.1 Gasrohre Spülen Versorgungsleitung**
Alle außer Betrieb genommenen Gasleitungen bis DN 150
mit
Luft oder Stickstoff bis zur Gasfreiheit spülen. Die
Messung der
Gaskonzentration erfolgt durch den AG.

Einzurechnen sind die Aufwendungen für Leistungen im
Sinne
der Methanschutzverordnung und DVGW 404.

AN organisiert die erforderliche Aufsicht und Freigabe
Gas
durch den Netzbetrieb. Für Arbeiten unter Gas sind
Aufsichten
entsprechend den Gesetzen und Regelwerken
erforderlich.)
AGe: ist Bestandteil des Regelwerkes GW 301

Die Methanemissionen bei Bauarbeiten an Gasleitungen
sind
auf das absolut nötige Minimum zu begrenzen. Die
Maßnahmen nach DVGW G 404 sind dabei zu beachten. Ist
ein
Gasaustritt in die Atmosphäre nicht vermeidbar, ist
austretendes Gas in Abstimmung mit dem AG durch
Fackeleinsatz zu verbrennen und zu dokumentieren. Die
eingesetzten Fackeln müssen den Anforderungen der
EU-Verordnung zur Reduktion der Methanemissionen im
Energiesektor entsprechen.
Menge: 80,000 m

**1.6.3.3.2 Stillgelegte Gasleitungen verfüllen**
Stillgelegte Gasleitungen bis DN 150 St, in
Teillängen, mit
hydraulisch gebundenem fließfähigem Füllstoff
verdämmen,
inklusive Anlegen von Entlüftungs- und
Einfüllöffnungen.
Menge: 50,000 m

*Hinweis*
Rückbau

**1.6.3.3.3 Demontage Rohrleitungen, Formstücke, bis DN 150 St**
Rohrleitungen und Formstücke, bis DN 150,
im offenen Rohrgraben demontieren, Trennschnitte
durchführen.
Material in Eigentum des AN übernehmen.

Das ausgebaute Material ist unverzüglich von der
Baustelle zu
entfernen und fachgerecht zu entsorgen.
Geruchsbelästigungen etc. durch ausgebaute Materialien
sind
auszuschließen
Menge: 20,000 m

**1.6.3.3.4 Demontage Absperrarmaturen bis DN 150**
Absperrarmaturen bis DN 150 im offenen Rohrgraben
demontieren, incl. Gestänge, Straßenkappe,
Unterlagsplatten, Hinweissäule und -schild. Material in
Eigentum des AN übernehmen.

Das ausgebaute Material ist unverzüglich von der
Baustelle zu
entfernen und fachgerecht zu entsorgen.
Geruchsbelästigungen etc. durch ausgebaute Materialien
sind
auszuschließen
Menge: 2,000 St

**1.6.3.3.5 Entnahme Schweißprobe da 160**
Ausbau von Schweißverbindungen, Formstücken,
Anbohrarmaturen aus PE-Leitungen zur Prüfung der
Schweißverbindung auf besondere Anforderung des AG,
incl.
notwendige Trennschnitte, Beschriftung der Probe und
nachrücken der Leitung bei Bedarf. Leitungen stehen
noch
nicht unter Betriebsdruck. Abrechnung erfolgt je
Probestück.
Der Wiedereinbau von ausgebauten Bauteilen wird
gesondert,
gemäß der im LV vorgesehenen Positionen für diese
Bauteile
vergütet.
Passstücke einschl. E-Muffen werden nicht gesondert
vergütet
und sind einzurechnen. Weitere Zulagen werden nicht
vergütet.
Rohrdurchmesser: da 160
Menge: 1,000 St

##### Abschnitt 1.6.4 Sonstiges

###### Bereich 1.6.4.1 Koordinierungen

**1.6.4.1.1 Koordinierung Leitungsbau und Bestandsvermessung**
Koordinierung Leitungsmontage, -prüfung, -freigabe und
Bestandsvermessung. Diese Leistungen werden, soweit im
LV
nicht abweichend beschrieben, durch weitere vom AG
separat
beauftragte Firmen durchgeführt. Folgende Leistungen
sind zu
erbringen und einzukalkulieren:

Erstellung und fortlaufende Aktualisierung eines
wochengenauen Bauzeitenplanes für Tiefbau und Montage
unter Berücksichtigung der Tiefbau- , Montage- und
Vermessungsleistungen, den Anforderungen des
Straßenbaulastträgers, der Träger öffentlicher Belange
und den
Ausführungsterminen bzw. Bauabschnitten des AG; der AN
hat
sich mit den vom AG beauftragten Vermessungsfirmen
abzustimmen und die zeitlichen Abläufe der Beteiligten
zu
berücksichtigen und zu koordinieren.
Im Rahmen der Koordinierung ist zu sicher zu stellen,
dass die
Verlegelängen der Medienrohre min. 12 m betragen und
der
Einbau von überflüssigen Rohrverbindungen und
Kurzrohren
vermieden wird. Aufwand für Kurzlängen wird nicht
gesondert
vergütet.
Schaffung der notwendigen Baufreiheit für
Leitungsmontage,
Vermessung, Druckprüfungen, Leitungsspülungen,
Inbetriebnahmen und Sicherstellung der Zufahrt für
Montagefahrzeuge.

Die Koordination schließt auch alle Abstimmungen und
Terminvereinbarungen mit den Grundstückseigentümern,
Gebäudeeigentümern (z.B. Garagen), Anwohnern,
Lieferdiensten (Post, DHL, usw.), Rettungsdiensten und
vergleichbaren mit ein.

Bereitstellung einer durch LKW anfahrbaren Lagerfläche
für
Rohrleitungsmaterial (bis 12 m Länge) auf der Baustelle
Sicherstellung dass das Rohrleitungsmaterial durch die
Bautätigkeit des AN nicht beschädigt wird
Trassierung der Kabel- und Leitungsgräben entsprechend
der
Erstabsteckung und Sicherung der Punkte der
Erstabsteckung
Wartezeiten, Behinderungen, Erschwernisse und erhöhte
Aufwendungen aufgrund von Leitungsmontagen, -prüfungen,
-freigaben und Bestandsvermessung im gesamten
Baubereich
Menge: 1,000 psch

###### Bereich 1.6.4.2 Dokumentation

**1.6.4.2.1 Erstellen und Liefern einer Baudokumentation**
Die Baudokumentation besteht aus folgenden
Originalunterlagen bzw. Duplikaten

Bauanzeige
Bautagebuch
Lieferscheine
Protokolle der Materialprüfergebnisse/Technische
Merkblätter
Protokolle der Dichtigkeitsprüfungen
Protokolle Nachweis der EV2/EVD-Module
statische Nachweise, sofern in den Positionen gefordert
Bestätigung der Grundstückseigentümer über die
ordnungsgemäße Wiederherstellung in Anspruch
genommener Flächen

schriftliche Erklärung des AN über das projektgerechte
Bauen und des Einsatzes der vorgesehenen Materialien
- Abnahmeprotokolle

Ablage der Daten zur Qualitätsakte im vom AG
bereitgestellten
share-Point im Umfang der Abnahmebedingungen der
Stadtwerke/Zweckverband.
Liegt die Dokumentation nicht vor, findet keine
Abnahme statt.
Menge: 1,000 psch

**1.6.4.2.2 Abfallliste f. nicht gefährl. Abf.**
StL-Nr. 22290080401
Leistung umfasst die Führung der Abfallliste für alle
nicht gefährlichen Abfälle, die infolge
Verdrängung, fehlender Eignung oder mangels Wiederverwendungsmöglichkeit nicht innerhalb der Baustelle
verbleiben und bei denen die Führung der Abfallliste
nicht ausdrücklich erwähnt ist.
Die Abfallliste ist dem Auftraggeber bis spätestens zur
Schlussabnahme als Excel-Tabelle (Dateiformat .xlsx)
zu übergeben.
Pauschale gilt
für alle Leistungen dieses Leistungsverzeichnisses.
Menge: 1,000 Psch

#### Bereich 1.7 BT1.5 Elektrotechnik, Tiefbau (SWJN)

*Hinweis*
Hinweise zur Ausführung und Abrechnung von
Tiefbauleistungen

1. Vorhandene Ver- und Entsorgungsanlagen

Vor Baubeginn hat sich der Auftragnehmer (AN) über
Vorhandensein und Lage möglicher Ver- und
Entsorgungsleitungen (über- und unterirdisch) zu
informieren.
Vermutete Leitungen im Arbeitsbereich sind in
Absprache mit
dem Auftraggeber (AG) bzw. dem Versorgungsträger mit
größter Sorgfalt in Handschachtung freizulegen,
während der
Bauzeit zu sichern und entsprechend den Vorgaben des
Versorgungsträger wieder fachgerecht zu verfüllen.
Werden bei Schachtarbeiten unvermutet unterirdische
Anlagen
angetroffen, so ist der AG unverzüglich zu
unterrichten.
Werden bei der Ausführung von Bauarbeiten bestehende
Anlagen der Ver- und Entsorgung beschädigt, so sind
sie auf
Kosten des AN wiederherzustellen und ausdrücklich vom
jeweiligen Versorgungsträger in schriftlicher Form
abnehmen
zu lassen. Beschädigungen sind nicht nur Leckagen,
sondern
auch Verletzungen der Rohrumhüllung bzw. des
Kabelmantels.
Straßenrinnen und -abläufe, Schachtein- und Ausstiege
und
Straßenkappen von Hydranten und Armaturen dürfen nicht
mit
Aushubmaterial oder Baustoffen abgedeckt werden. Sie
müssen dauernd frei zugänglich sein. Zugänge zu
Transformatorstationen, Verteiler- und Regleranlagen,
Sammelkanälen sind immer freizuhalten.
Vorhandene Grenzsteine und Vermessungsmarkierungen sind
mit Beginn der Arbeiten im Zuge der
Baustelleneinrichtung bis
zum Räumen der Baustelleneinrichtung zu sichern.
Hinweisschilder, Kabelmerksteine oder andere
Markierungen
dürfen ohne Zustimmung des zuständigen
Versorgungsträgers
nicht verdeckt, versetzt oder entfernt werden.

2. Festlegungen zur Leitungszone

Kabel/Schutzrohre, Gas-, Trinkwasser- und
Fernwärmeleitungen
Leitungszone - Sand 0/2: bis 30 cm über Kabel/Rohr
Untere Bettung - mineralische Kapselung nach
Anforderungen
aus dem Baugrundgutachten (Unterlage 20.1): im
verdichteten
Zustand min. 10 cm bei
Kabeln/Schutzrohren/Rohrleitungen bis
DN 250,
Abdeckung - mineralische Kapselung nach Anforderungen
aus
dem Baugrundgutachten (Unterlage 20.1):  30 cm über
OK bei
Kabel/Schutzrohr
Warnbänder: Trassenwarnbänder (ohne Ortungsdraht)
werden
ca. 50 cm über OK Rohrleitung bzw. gemäß den Angaben in
den LV-Pos. verlegt.
Verlegung von Ortungsseil erfolgt unmittelbar auf bzw.
an der
TW-Leitung.

Abdeckfolien für Elektroleitungen, IT-Kabel und
Schutzrohre
werden über die gesamte Grabenbreite auf die verfüllte
und
verdichtete Leitungszone verlegt. Trassenwarnbänder
werden
in diesem Fall ca. 50 cm unter OK befestigte Fläche
bzw. UK
Frostschutzschicht verlegt.

Abweichungen dieser Festlegungen sind in begründeten
Fällen
möglich, müssen jedoch mit der  Projektleitung
abgestimmt und
durch diese freigeben werden. Bei hohen
Grundwasserständen
oder drückendem Schichtenwasser sind besondere
Maßnahmen zur Verhinderung des Ausspülens von
Feinanteilen aus der Leitungzone zu treffen (z.B.
Sperrriegel,
Umhüllung der Leitungszone mit Vlies).

3. Festlegungen zur Abrechnung des Rohrgrabens bei
Hauptleitungen

Grabenbreiten für Entwässerungskanäle und -leitungen:
nach DIN EN 1610
für alle sonstigen Gräben: nach DIN 4124
oder nach gesonderten Festlegungen des Auftraggebers
gemäß beiliegender Planunterlagen.
Sofern im LV keine abweichenden Festlegungen getroffen
werden, sind darüber hinausgehende Grabenbreiten für
Montagegruben, Kopflöcher für Schweißarbeiten
(DVGW  W 400-2) und die jeweils zusätzlich
erforderlichen
Graben- und Grubenverbreiterungen für Schalungs- und
Verbaukonstruktionen in Abhängkeit des vom AN gewählten
Verbauverfahrens in die Preise für den Grabenaushub
einzukalkulieren.
Im Bereich grundhafter Ausbau erfolgt die Abrechnung
des
Aushubs für die Rohrgrabenherstellung ab OK Planum.

4. Aufbruch und Wiederherstellung von Verkehrsflächen
Auflagen des AG u. zukünftigen Eigentümers KSJ der
Straße

Die Abnahmebescheinigungen des Baulastträgers der
Straße
ist der Schlussrechnung beizufügen.

Größere Aufbruchflächen, die auf unsachgemäße Arbeiten
des
AN zurückzuführen sind, werden nicht vergütet.

5.  Mineralische Abfälle und Ausbaustoffe

Voruntersuchungen und Deklarationsanalysen gemäß
Ersatzbaustoffverordnung (EBV) wurden durch den AG im
Vorfeld der Maßnahme veranlasst, siehe
Bodengutachten vom 18.08.2026.
Analysen mit Ergebnissen der Laboruntersuchungen
sowie die Bestimmung von Materialklassen nach EBV vom
anfallenden Bodenmaterial und eine Bewertung nach DepV
liegen vor.

Für alle nicht zur Wiederverwendung vorgesehenen
Mineralischen Abfälle und Ausbaustoffe sind auf
Anforderung
des AG bzw. gemäß Leistungsverzeichnis Nachweise einer
umweltkonformen Weiterverwendung bzw. Entsorgung zu
erbringen.

Im Rahmen der Bauausführung sind baubegleitende
Untersuchungen/ Deklarationsanalysen des anfallenden
Bodenmaterials/ Baggergutes vorgesehen, zur
Feststellung
der relevanten Inhaltsstoffe für die Einstufung nach
EBV
sowie nach DepV.

Für nichtgefährliche Abfälle gilt gemäß
Nachweisverordnung
(NachwV) die Registerpflicht. Diese Registerpflicht
obliegt dem
Auftragnehmer und/oder seinem Entsorger. Für die nicht
gefährlichen Abfälle hat der AN in einer tabellarischen
Übersicht zu erfassen, an welche Stellen welche
Abfallmengen
verbracht wurden. Die Erfassung hat im Excel-Format zu
erfolgen und ist dem AG nach Abschluss der Baumaßnahme
zu
übergeben. Alle Mengen sind in Tonnen anzugeben. Die
Aufwendungen dafür sind in die Einheitspreise der
Erdaushubpositionen einzukalkulieren.

Für gefährliche Abfälle ist der Entsorgungsnachweis
mittels
Begleitscheinverfahren gemäß Nachweisverordnung
(NachwV)
zu führen. Den Entsorgungsantrag stellt in diesem Fall
der AG
mit Unterstützung des AN.

Bodenmaterial und Baggergut - EBV
Die Einstufung von Bodenmaterial bzw. Baggergut
erfolgt nach
Materialklassen 0 bis 3 gemäß der EBV -
Ersatzbaustoffverordnung. Sofern keine anderen Angaben
im
Leistungsverzeichnis vermerkt sind, ist für die
Kalkulation
davon auszugehen, dass das Aushubmaterial der
Materialklasse BM-0/ BG-0 bzw. BM-0*/ BG-0* oder
BM-F0*/BG-F0* und der Deponieklasse 0 gemäß
Deponieverordnung entspricht und dass es sich um
nichtgefährlichen Abfall gemäß AVV handelt.

Asphalt
Für den Umgang mit Ausbauasphalten gelten die
Richtlinien für
die umweltverträgliche Verwertung von Ausbaustoffen mit
teer-/pechtypischen Bestandteilen sowie für die
Verwertung von
Ausbauasphalt im Straßenbau, FGSV, Ausgabe 2001/Fassung
2005 (RuVA-StB 01). Sofern keine anderen Angaben im
Leistungsverzeichnis vermerkt sind, ist für die
Kalkulation
davon auszugehen, dass der Ausbauasphalt der
Verwertungsklasse A entspricht.

*Hinweis*
Ausführung der Tiefbauarbeiten Elektrotechnik
zeitgleich mit
den Tiefbauarbeiten IT  in einem gemeinsamen
Kabelgraben.
Die Arbeiten sind nur separat beschrieben um diese
Kosten
technisch zu trennen. Die bauliche Ausführung soll
kombiniert
erfolgen.

##### Abschnitt 1.7.1 Tiefbauleistungen ELT

###### Bereich 1.7.1.1 Erdarbeiten

**1.7.1.1.1 Absteckung der Kabeltrassen**
Absteckung der Kabeltrassen Elektrotechnik durch den
AN vor
Baubeginn, durch den AG werden die erforderlichen
Koordinaten übergeben.
Übertragen der in Koordinaten vorgegebenen Daten in die
Örtlichkeit.
Menge: 4,000 St

**1.7.1.1.2 Strauchbestand roden**
StL-Nr. 224106010111101
Strauchbestand und sonstiger Aufwuchs bis 0,10 m Stammdurchmesser, in 1,00 m Höhe über dem Erdboden gemessen,
mit Wurzelwerk roden. Abrechnung nach Fläche der
größten Ausdehnung des Strauchwerks.
Mittlere Höhe bis 2,00 m.
Neigung der Rodungsfläche steiler als 1:4.
Wurzellöcher mit geeignetem Boden verfüllen.
Boden aus Abtragsbereichen profilgerecht lösen.
Wurzelstöcke nach Wahl des AN verwerten.
Schlagabraum nach Wahl des AN verwerten.
Menge: 16,000 m2

**1.7.1.1.3 Leitungsgrabenaushub bis 1,25 m**
Leitungsgräben und Gruben profilgerecht ausheben,
Aushub
laden, transportieren und einer zugelassenen
Verwertungsstelle nach Wahl des AN zuführen, Sicherung
von
Kabeln und Leitungen wird gesondert vergütet, mit
Behinderung durch Versorgungs- und Entsorgungsleitungen
und Kabel, Sohle steinfrei eingeebnet. Abgerechnet
wird mit
senkrechten Baugrubenwänden. Die Hinweise zur
Ausführung
und Abrechnung von Tiefbauleistungen, Punkt 3
(Festlegungen
zur Abrechnung des Rohrgrabens bei Hauptleitungen)
sowie
Punkt 5 (Mineralische Abfälle und Ausbaustoffe) sind
bei der
Kalkulation zu beachten und daraus resultierende
Aufwendungen in den Einheitspreis einzukalkulieren.
Gebühren
für die Verwertung werden vom AN übernommen.
Homogenbereich:
'Homogenbereich E-A, E-B und E-C bis einschließlich
Boden
 Z 1.1 nach LAGA gemäß beiliegendem Baugrundgutachten'

Aushubtiefe: bis 1,25 m
Vom Bieter vorgesehene Verwertungsstelle:
'....................................................'
Menge: 20,000 m3

**1.7.1.1.4 Zulage LAGA Z1.2, >BM-F3**
Zulage zu Boden der Zuordnungsklasse LAGA Z 1.2, EBV
>BM-F3, Aushub einer zugelassenen Entsorgungsstelle
nach
Wahl des AN zuführen. Zusätzliche Aufwendungen für die
Zwischenlagerung des Aushubmaterials auf einem Lager
des
AN außerhalb des Baustellenbereiches und die
Separierung
des Aushubs gemäß LAGA-Zuordnungsklassen ist
einzukalkulieren. Entsorgungsgebühren werden vom AN
übernommen.
Diese Position kommt nur nach entsprechendem
labortechnischen Nachweis der Kontaminierung des
Aushubmaterials durch ein vom AG beauftragtes
Prüflabor zur
Anwendung. Die Hinweise zur Ausführung und Abrechnung
von
Tiefbauleistungen, Punkt 5 (Mineralische Abfälle und
Ausbaustoffe) sind bei der Kalkulation zu beachten und
daraus
resultierende Aufwendungen in den Einheitspreis
einzukalkulieren.

Vom Bieter vorgesehene Entsorgungsstelle:
'....................................................'
Menge: 7,000 t

**1.7.1.1.5 Zulage LAGA >Z2, >BM-F3**
Zulage zu Boden der Zuordnungsklasse größer LAGA Z 2,
EBV
>BM-F3, Aushub einer zugelassenen Entsorgungsstelle
nach
Wahl des AN zuführen. Zusätzliche Aufwendungen für die
Zwischenlagerung des Aushubmaterials auf einem Lager
des
AN außerhalb des Baustellenbereiches und die
Separierung
des Aushubs gemäß LAGA-Zuordnungsklassen ist
einzukalkulieren. Entsorgungsgebühren werden vom AN
übernommen.
Diese Position kommt nur nach entsprechendem
labortechnischen Nachweis der Kontaminierung des
Aushubmaterials durch ein vom AG beauftragtes
Prüflabor zur
Anwendung. Die Hinweise zur Ausführung und Abrechnung
von
Tiefbauleistungen, Punkt 5 (Mineralische Abfälle und
Ausbaustoffe) sind bei der Kalkulation zu beachten und
daraus
resultierende Aufwendungen in den Einheitspreis
einzukalkulieren.
Zusätzlich einzukalkulieren sind
Arbeitsschutzmaßnahmen,
Verzögerungen durch die Kontrolle der
Aushubüberwachung,
Aushuberschwernis durch die Anweisung der
Aushubüberwachung (z. B. Leistungsminderung durch
kleineren Löffel, genaueres Arbeiten, Herausschälen von
auffälligen Partien etc.), Aussortieren und Separieren
von
Fremdstoffen wie Betonbrocken, Ziegelschutt.

Vom Bieter vorgesehene Entsorgungsstelle:
'....................................................'
Menge: 7,000 t

**1.7.1.1.6 Planum herstellen Abweichung +-2 cm Verf. 45 MN/m2**
Planum herstellen. Max. Abweichung von der Sollhöhe
+2/-2 cm. Verformungsmodul =  45 MN/m2.
Menge: 26,500 m2

**1.7.1.1.7 Sohle Leitungsgraben nachverdichten**
Sohle der Rohrgräben nachverdichten.
Menge: 26,500 m2

**1.7.1.1.8 Trassenkreuzungen, Grabenbreite bis 0,6 m**
Leitungen, Kabel, Kanäle sowie anderweitige Hindernisse
suchen, gemäß den Festlegungen des Versorgungsträgers
von
Hand freilegen, während der Bauzeit sichern (abstützen,
abhängen o.ä.) und wieder verfüllen. Alle innerhalb
einer Länge
von 1,0 m den Leitungsgraben senkrecht oder abgewinkelt
kreuzenden Leitungen, Kabel, Mauern, Fundamenten,
Grundstückseinfriedungen u. dgl. gelten als eine
Kreuzung.
Grabenbreite: bis 0,6 m
Menge: 4,000 St

**1.7.1.1.9 Parallele Trassen**
Leitungen, Kabel, Kanäle sowie anderweitige Hindernisse
während der Bauzeit sichern (abstützen, abhängen,
absteifen
o.ä.) und entsprechend den Festlegungen der
Versorgungsträger verfüllen. Alle am oder im
Regelgraben
verlaufenden Leitungen und Kabel gelten als parallele
Trasse.
Die Vergütung erfolgt nur, wenn trotz Einhaltung des
vorgegebenen Grabenprofils und der Leitungsachse die
Berührung der anderen Trasse nicht vermeidbar war.
Menge: 100,000 m

*Hinweis*
Die Gipssteinanteile im Baugrund neigen bei
Wasserzutritt zu
Auflösungs- und Auslaugungserscheinungen, was mit
fortschreitender Hohlraumbildung verbunden ist. Es ist
daher
vorgesehen, mit einer "Mineralischen Kapselung" eine
möglichst wenig wasserdurchlässige Leitungszone
herzustellen. Die Mineralische Kapselung ist im
Bereich der
Bettung, Seitenverfüllung und Abdeckung einzubauen und
ein
Geotextil der Georobustheitsklasse III ist als
vollständige
Umhüllung mit Überlappung vorzusehen.  Nachfolgend
beschriebenes Material hat erhöhte Anteile an Feinkorn
d
<0,063 mm zur Gewährleistung der geringen
Durchlässigkeit
und genügt daher bzgl. dieser Eigenschaft nicht den
Vorgaben
der DIN EN 1610 Anhang B, welche für die Leitungszone
den
Einbau von Material mit <5% Feinkornanteil vorsieht.
Die
ungünstigere Verdichtbarkeit des nachfolgend
beschriebenen
Baustoffes ist durch erhöhte Verdichtungsarbeit
auszugleichen.
Dieser zusätzliche Aufwand ist einzukalkulieren. Die
geringe
Wasserdurchlässigkeit des Baustoffes wird nur
erreicht, wenn
die Einbauwassergehalte im Proctoroptimum oder leicht
darüber liegen. Einbau mit Wassergehalten auf der
"trockenen
Seite" der Proctorkurve muss zwingend vermieden werden.
Das Baustoffgemisch muss daher gleichmäßig
durchfeuchtet
mit dem optimal eingestellten Wassergehalt auf die
Baustelle
geliefert werden. Im Zwischenlager ist es vor
Änderungen
seines Wassergehaltes durch Abdecken mit Planen o.ä. zu
schützen.

**1.7.1.1.10 Mineralische Kapselung Rohrauflager, oberhalb Leitungszone**
Mineralische Kapselung im Bereich der Leitungszone für
die
Elektroleitungen.
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.
Sieblinie siehe Baubeschreibung.
Oben beschriebenes Material liefern und als
Rohrauflager
(15 cm dick unter dem Kabel) und zur Verfüllung über
Leitungszone (ab 30 cm über dem Kabel) einbauen und
verdichten.
Die Einbauanweisungen aus dem Baugrundgutachten
(Unterlage 20.1) sind zwingend zu beachten.
Mehrmengen für Verbau sind einzukalkulieren.
Mengen für Grabenverfüllung gesondert.
Menge: 15,000 m3

**1.7.1.1.11 Sand für Leitungszone**
Sand in der Leitungszone für Auflager,
Seitenverfüllung und
Überdeckung von Ver- und Entsorgungsleitungen einbauen
und
verdichten. Material liefern und einbauen.
Die Hinweise zur Ausführung und Abrechnung von
Tiefbauleistungen, Punkt 2 (Festlegungen zur
Leitungszone)
und 3 (Festlegungen zur Abrechnung des Rohrgrabens bei
Hauptleitungen) sind bei der Kalkulation zu beachten
und
daraus resultierende Aufwendungen in den Einheitspreis
einzukalkulieren. Die Mehrverfüllung für den vom AN
gewählten
Verbau ist in den Einheitspreis einzukalkulieren.
Menge: 5,000 m3

**1.7.1.1.12 Abdeckfolie verlegen**
Abdeckfolie (vom AG zur Verfügung gestellt) oberhalb
der
Leitungszone verlegen.
Menge: 230,000 m

**1.7.1.1.13 Trassenwarnband verlegen**
Trassenwarnband (vom AG zur Verfügung gestellt) 30 cm
über
Leitungszone verlegen.
Menge: 80,000 m

###### Bereich 1.7.1.2 Straßenbau

*Hinweis*
Hinweise zum Straßenbau

Die Hinweise zur Ausführung und Abrechnung von
Tiefbauleistungen, Punkt 3 (Festlegungen zur
Abrechnung des
Rohrgrabens bei Hauptleitungen), Punkt 4 (Aufbruch und
Wiederherstellung von Verkehrsflächen) sowie Punkt 5
(Mineralische Abfälle und Ausbaustoffe) sind bei der
Kalkulation der Positionen zum Straßenbau zu beachten
und
daraus resultierende Aufwendungen in die betreffenden
Einheitspreise für den Straßenbau einzukalkulieren.

**1.7.1.2.1 Provisorische Auffüllung**
Provisorische Auffüllungen aus ungebundenen Materialien
(Schotter u. dgl.) für die Verkehrsführung herstellen
und im
Zuge der Straßenbauarbeiten aufnehmen, wieder in
Eigentum
des AN übernehmen und von der Baustelle entfernen.
Ausführung nach Anordnung des AG.
Mehrverfüllung für Verbau, Montagegruben ist
einzurechnen.
Menge: 20,000 m3

###### Bereich 1.7.1.3 Tiefbau Kabelverteiler JNV

**1.7.1.3.1 Kabelverteiler JNV Umsetzen vorbereiten**
Tiefbauarbeiten als Vorbereitung für das Umsetzen des
Kabelverteilers JNV gemäß Vorgaben des Auftraggebers
ausführen.
Kubatur Fundament Beton: LxBxT = 0,5x1,5x0,6 m Tiefbau
für
Fundament.

Bereich: westlich der Palisaden für Stellfläche
Glascontainer.
Menge: 1,000 St

###### Bereich 1.7.1.4 Tiefbau Trafo-Station

**1.7.1.4.1 Trafo-Station inkl. Winkelstütz-Elemente Einbau vorbereiten**
Tiefbauarbeiten als Vorbereitung für den Einbau der
Trafostation gemäß Vorgaben des Auftraggebers
ausführen.
Kubatur: LxBxT = 3,24 x 2,4 x 2,6 m (Trafo-Station)
zuzüglich Umpflasterung und Aufstellen der
Winkelstütz-Elemente
Gesamtkubatur: ca. 5,5 x 4,4 x1,4

Bereich: Insel der Buswendeanlage
Menge: 1,000 St

*Hinweis*

**1.7.1.4.2 Kiestragschicht herstellen Trafo-Station, Dicke 12 cm**
Kiestragschicht herstellen.
Gesteinsspezifische Anforderungen gem. TL Gestein-StB
und
zugeh. Einführungsschreiben.
Erschwernisse durch Einbauten, Schächte und
Straßenabläufe
werden gesondert vergütet.
In kleinen Flächen.
Baustoffgemisch 0/16.
Umweltrelevante Anforderungen beim Einsatz von
Baustoffgemischen nach Unterlagen des AG.
Einbaudicke 12 cm, Bettungsmodul von mind. 20 MN/m³
Ungleichförmigkeitszahl U mindestens 13. Die
Filterstabilität
gegenüber dem Bettungsmaterial muss eingehalten werden.
Menge: 2,500 m2

**1.7.1.4.3 Auflagerfläche aus Splitt-Sand liefern und einbauen**
Ebene Auflagerfläche ohne scharfkantige Stellen
profilgerecht
für Trafo-Station herstellen und verdichten
einschließlich ggf.
erforderlicher Wasserzugabe. Abrechnung nach
abzudeckender Fläche.
Auflagerfläche nach Unterlagen des AG.
Baustoff = Splitt-Sand-Gemisch.
Dicke: ca. 3 cm
Baustoff liefern und einbauen.
Menge: 2,500 m2

*Hinweis*

**1.7.1.4.4 Bettungsschicht aus Frostschutz herstellen unter Winkelstütz-Elementen**
StL-Nr. 22690011071310901
Frostschutzschicht aus Baustoffgemisch für Frostschutzschichten herstellen. Gesteinsspezifische Anforderungen
gem. TL Gestein-StB und zugeh. Einführungsschreiben.
Erschwernisse durch Einbauten, Schächte und
Straßenabläufe werden gesondert vergütet.
In kleinen Flächen.
Feinanteil Kategorie UF 3.
Baustoffgemisch 0/45.
Umweltrelevante Anforderungen beim Einsatz von
Baustoffgemischen nach Unterlagen des AG.
Einbaudicke '20 cm'
Abgerechnet wird nach Auftragsprofilen.
Menge: 2,000 m3

**1.7.1.4.5 L-Elemente, Höhe 180 cm**
L-Element, Höhe 180 cm zum Höhenausgleich für ebene
Aufstellung der Trafo-Station
Stahlbeton-Winkelstützelemente aus Beton C30/37,
Betondeckung min. 25 mm, Bewehrung mit Betonstahl 500
M/S, in der Oberfläche Sichtbeton grau, glatt,
Innenseite und
Fußseite rauh abgerieben, liefern und höhen- und
fluchtgerecht
auf einem frostsicherem Oberbau, bestehend aus einer
min. 10
cm dicken Betonschicht C16/20 und einer 5 cm dicken
Estrichmischung, versetzen.
Alle sichtbaren Kanten gefast (10x10 mm) . Fertigung
gemäß
DIN 1045-1: 2001-07. Elemente mit Versetzösen an der
Element-Fußseite, geeignet zum Versetzen und zum
Verbinden
der einzelnen Elemente untereinander. Verbinden der
Elemente mit Rundstahl d = 16 mm durch die Ösen.
Stoßfugen
mittels einer 25 cm breiten Bitumenschweißbahn
abdecken.

Abmessungen:
Bauhöhe:  180 cm
Fußlänge:  ist der Bauhöhe entsprechend anzupassen
Wandung: Wandungsdicke abgestimmt auf die
 Belastung, jedoch min. 15 cm
Baulänge: 100 cm
Oberfl./Farbe: Sichtbeton grau
Lastfall: B-SP gem. Geotechnischem Bericht
Expos.klasse: XC4, XF1, XA0

Einschl. Erdarbeiten
Homogenbereich E-A, E-B und E-C gemäß Baugrundgutachten

Abfallschlüsselnummer u. Abfallbezeichnung n. AVV:
17 05 04 Boden und Steine.
Entsorgung Material entsprechend abfallrelevanten
Untersuchungen.
Die Nachweisführung hat gemäß den gesetzlichen
Bestimmungen (Nachweisverordnung) zu erfolgen. Die
Nachweise sind nach konkreter Entsorgung unverzüglich
und
chronologisch zusammengestellt dem AG zu übergeben. Sie
sind Grundlage jeglicher Abrechnung.
Bereich: Insel der Buswendeanlage
Menge: 4,000 m

**1.7.1.4.6 Zweiteilige Außenecke 90° Winkelstütz-Elemente, Höhe 180 cm**
Zweiteilige Außenecke 90°
Winkelstütz-Elemente, Höhe 180 cm zum Höhenausgleich
für
ebene Aufstellung der Trafo-Station
Stahlbeton-Winkelstützelemente aus Beton C30/37,
Betondeckung min. 25 mm, Bewehrung mit Betonstahl 500
M/S, in der Oberfläche Sichtbeton grau, glatt,
Innenseite und
Fußseite rauh abgerieben, liefern und höhen- und
fluchtgerecht
auf einem frostsicherem Oberbau, bestehend aus einer
min. 10
cm dicken Betonschicht C16/20 und einer 5 cm dicken
Estrichmischung, versetzen.
Alle sichtbaren Kanten gefast (10x10 mm) . Fertigung
gemäß
DIN 1045-1: 2001-07. Elemente mit Versetzösen an der
Element-Fußseite, geeignet zum Versetzen und zum
Verbinden
der einzelnen Elemente untereinander. Verbinden der
Elemente mit Rundstahl d = 16 mm durch die Ösen.
Stoßfugen
mittels einer 25 cm breiten Bitumenschweißbahn
abdecken.

Abmessungen:
Bauhöhe:  180 cm
Fußlänge:  entsprechend den Vorgaben des Herstellers
 für Außenecke
Wandung: Wandungsdicke abgestimmt auf die
 Belastung, jedoch min. 15 cm
Außenecke 90°: 100 cm x 100 cm (Versetzlänge)
Oberfl./Farbe: Sichtbeton grau
Lastfall: B-SP gem. Geotechnischem Bericht
Expos.klasse: XC4, XF1, XA0

Zur Aussteifung der Ecke ist es erforderlich, den
Eckbereich
großflächig mit Aufbeton (C 20/25) zu stabilisieren.

Einschl. Erdarbeiten
Homogenbereich E-A, E-B und E-C gemäß Baugrundgutachten
Abfallschlüsselnummer u. Abfallbezeichnung n. AVV:
17 05 04 Boden und Steine.
Entsorgung Material entsprechend abfallrelevanten
Untersuchungen.
Die Nachweisführung hat gemäß den gesetzlichen
Bestimmungen (Nachweisverordnung) zu erfolgen. Die
Nachweise sind nach konkreter Entsorgung unverzüglich
und
chronologisch zusammengestellt dem AG zu übergeben. Sie
sind Grundlage jeglicher Abrechnung.
Bereich: Insel der Buswendeanlage

Möglichkeiten der Ausbildung (herstellerabhängig):

mit Schräge

mit Versatz
Menge: 2,000 St

**1.7.1.4.7 L-Elemente, Höhe 130 cm**
L-Element, Höhe 130 cm zum Höhenausgleich für ebene
Aufstellung der Trafo-Station
Stahlbeton-Winkelstützelemente aus Beton C30/37,
Betondeckung min. 25 mm, Bewehrung mit Betonstahl 500
M/S, in der Oberfläche Sichtbeton grau, glatt,
Innenseite und
Fußseite rauh abgerieben, liefern und höhen- und
fluchtgerecht
auf einem frostsicherem Oberbau, bestehend aus einer
min. 10
cm dicken Betonschicht C16/20 und einer 5 cm dicken
Estrichmischung, versetzen.
Alle sichtbaren Kanten gefast (10x10 mm) . Fertigung
gemäß
DIN 1045-1: 2001-07. Elemente mit Versetzösen an der
Element-Fußseite, geeignet zum Versetzen und zum
Verbinden
der einzelnen Elemente untereinander. Verbinden der
Elemente mit Rundstahl d = 16 mm durch die Ösen.
Stoßfugen
mittels einer 25 cm breiten Bitumenschweißbahn
abdecken.

Abmessungen:
Bauhöhe:  130 cm
Fußlänge:  ist der Bauhöhe entsprechend anzupassen
Wandung: Wandungsdicke abgestimmt auf die
 Belastung, jedoch min. 15 cm
Baulänge: 100 cm
Oberfl./Farbe: Sichtbeton grau
Lastfall: B-SP gem. Geotechnischem Bericht
Expos.klasse: XC4, XF1, XA0

Einschl. Erdarbeiten
Homogenbereich E-A, E-B und E-C gemäß Baugrundgutachten

Abfallschlüsselnummer u. Abfallbezeichnung n. AVV:
17 05 04 Boden und Steine.
Entsorgung Material entsprechend abfallrelevanten
Untersuchungen.
Die Nachweisführung hat gemäß den gesetzlichen
Bestimmungen (Nachweisverordnung) zu erfolgen. Die
Nachweise sind nach konkreter Entsorgung unverzüglich
und
chronologisch zusammengestellt dem AG zu übergeben. Sie
sind Grundlage jeglicher Abrechnung.
Bereich: Insel der Buswendeanlage
Menge: 3,000 m

*Hinweis*

**1.7.1.4.8 Auffüllung mit mineralischer Kapselung**
Auffüllung unter Umpflasterung mit mineralischer
Kapselung
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.
Sieblinie siehe Bodengutachten.
Dicke: ca. 50 cm
Einbaubedingungen aus Bodengutachten (Unterlage 20.1)
sind
zwingend einzuhalten.
Menge: 20,000 m²

**1.7.1.4.9 Frostschutzschicht herstellen für Untergrundverbesserung**
StL-Nr. 22290010731319001
Frostschutzschicht aus Baustoffgemisch für Frostschutzschichten herstellen. Gesteinsspezifische Anforderungen
gem. TL Gestein-StB und zugeh. Einführungsschreiben.
Erschwernisse durch Einbauten, Schächte und
Straßenabläufe werden gesondert vergütet.
In Verkehrsflächen für Geh- und Radwege.
Feinanteil Kategorie UF 3.
Baustoffgemisch 0/45.
Umweltrelevante Anforderungen beim Einsatz von
Baustoffgemischen nach Unterlagen des AG.
Verdichtungsgrad/Verformungsmodul '45 MN/m²'
Abgerechnet wird nach Auftragsprofilen.
Menge: 5,000 m3

**1.7.1.4.10 Schottertragschicht herstellen Umpflasterung, Dicke 15 cm**
StL-Nr. 22690014551119101
Schottertragschicht herstellen.
Gesteinsspezifische Anforderungen gem. TL Gestein-StB
und zugeh. Einführungsschreiben.
Erschwernisse durch Einbauten, Schächte und
Straßenabläufe werden gesondert vergütet.
In Verkehrsflächen für Geh- und Radwege.
Feinanteil Kategorie UF 3.
Baustoffgemisch 0/32.
Umweltrelevante Anforderungen beim Einsatz von
Baustoffgemischen nach Unterlagen des AG.
Verdichtungsgrad/Verformungsmodul '>= 80 MPa'
Einbaudicke = 15 cm.
Ungleichförmigkeitszahl U mindestens 13. Die Filterstabilität gegenüber dem Bettungsmaterial muss
eingehalten werden.
Menge: 20,000 m2

**1.7.1.4.11 Pflasterd. aus Betonsteinen herst., 8cm**
Betonsteinpflasterdecke herstellen.
Ausführung in Gehwegen und Nebenbereichen.
Betonpflastersteine DIN 18 501-80 (100/200/80 mm) und
DIN EN 1338 Typ KID,
mit Microfase.
Nutzfläche = ungefärbt (grau).
4-seitige Verschiebesicherung,
Abstandnocken in abgestufter Tiefe 3/4 mm,
Fugenfüllraum > 265 mm³ (Mittelwert pro cm Länge und
Höhe),
Frost- und Tausatzwiderstand erhöht nach DIN 1338 LP,
Erhöhte Frühfestigkeit (Einbaufähig 14-Tage nach
Produktion),
Betonzusatzmittel zur Verminderung des
Ausblühverhaltens,
Bei Verwendung mineralischer Farbstoffe, haben diese
eine
erhöhte UV-Beständigkeit.

Steine in Reihe rechtwinklig zum Bord verlegen, halbe
Steine
einrechnen.
Läuferreihe entlang der Tief- und Hochborde.

Betonpflasterfläche nach DIN 18318, ZTV Pflaster und
Verlegeplan herstellen.
Färbende Gesteinskörnungen dürfen nicht eingesetzt
werden.
Pflasterbett im verdichteten Zustand 4 cm (+/- 1 cm)
Bettungsmaterial SZ-LP 05 der Korngruppe 0/8 Diabas
Fugenmaterial SZ-LP 05 der Korngruppe 0/5 Diabas
(gebrochen, Sandanteil ca. 30 M.-%, Ecs35, SZ 18)
Kornanteil < 0,063 mm max. 5,0 M.-%
Fugenbreite von 5 mm (+/-1 mm)
Eignungsnachweis für Bettungs- und Fugenmaterial vor
Einbau
übergeben.

Verlegung
Beim Verlegen der Steine/Platten sind diese auf das
Rastermaß auszurichten.
Fugen mit Fortschreiten der Verlegung kontinuierlich
verfüllen.
Abgelegte Steine/Platten sind z.B. mit Gummihammer in
der
Höhe anpassen, danach abgekehrten Belag geschützt
(Gleitplattenvorrichtung) verdichten. Gewicht der
Rüttelplatte <
200 kg, Fugen mit o.g. Material erneut verfüllen.
Fugenschluss - Abschließend mit gebrochenem Sand 0/2
(Ecs
> 35) unter kontrollierter Wasserzugabe einschlämmen
Grundreinigung zur Abnahme  Der Belag ist unter
Zuhilfenahme von Wasser, ggf. geeigneter
Reinigungsmittel
und Bürsten zu reinigen.

Pflastersteine auf Passmaß trennen und zugearbeitete
Steine
an Kanten und Einfassungen bzw. an Aussparungen
und Einbauten verlegen.
Trennen durch Schneiden. Mehraufwand wird nicht
gesondert
vergütet.

Die Position beinhaltet das mehrmalige (mind. 2 x)
Absanden
innerhalb eines Jahres.
Menge: 20,000 m2

###### Bereich 1.7.1.5 Tiefbau Hausanschlüsse

**1.7.1.5.1 Tiefbau für Elektro-Hausanschluss (Gehweg und Straße)**
Tiefbauleistungen für Elektrohausanschlüsse
(Neuverlegung
und Umbindung) im Bereich des grundhaften Straßen- oder
Gehwegausbaus (unbefestigte Oberfläche), in Teillängen
pro
HAL, Überdeckung des Kabels min. 70 cm, vollständig
herstellen. Es sind folgende Leistungen
einzukalkulieren:
profilgerechter Grabenaushub, incl. notwendiger
Kopflöcher/Montagegruben ab OK Planum neuer
Straßenaufbau, mit Behinderung durch Ver- und
Entsorgungsleitungen, Kabel, Sohle steinfrei
eingeebnet.
Homogenbereich: '- E-A, E-B und E-C - mit Bodengruppen
gemäß beiliegendem Baugrundgutachten'
Längs und quer verlaufende Leitungen, Kabel, Kanäle
sowie
anderweitige Hindernisse suchen und gemäß den
Festlegungen des Versorgungsträgers von Hand freilegen,
während der Bauzeit sichern und wieder verfüllen.
mineralische Kapselung in Leitungszone einbauen und
verdichten, Trassenwarnband (vom AG bereitgestellt)
Rohrgraben mit zu lieferndem Mineralstoffgemisch 0/56,
kornabgestuft, verfüllen und verdichten
Provisorische Auffüllung aus ungebundenen Materialien
bis
Ok vorh. Gelände für die Verkehrsführung herstellen
und im
Zuge des Straßenbaues wieder beseitigen
Überschüssige Stoffe aufnehmen, transportieren und
einer
zugelassenen Verwertungsstelle nach Wahl des AN
zuführen. Gebühren für die Verwertung werden vom AN
übernommen.
Die Grabenlänge eines Hausanschlusses wird gerechnet ab
Achse Hauptkabel bis zur Umbindestelle bzw. bei
vollständiger
Rekonstruktion bis zur Außenkante der Kellerwand. Die
genaue
Lage der Hausanschlüsse wird vor der Bauausführung
gemeinsam mit dem AG, dem Baubetrieb und dem
Hauseigentümer festgelegt. Der AN lässt vom Besitzer
der
Grundstücke die ordnungsgemäße Wiederherstellung
bestätigen. Vorlage der Bestätigung spätestens bei der
Abnahme.
Menge: 10,000 m

**1.7.1.5.2 Leitungszone**
Mineralische Kapselung im Bereich der Leitungszone und
der
Leitungsgrabenverfüllung für die Elektroleitungen.
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.
Sieblinie siehe Baubeschreibung.
Oben beschriebenes Material liefern und als Auflager
10 cm
dick unter dem Kabel, Seitenverfüllung und
Rohrabdeckung bis
20 cm über dem Kabel/Rohr einbauen und verdichten.
Mehrmengen für Verbau sind einzukalkulieren.
Mengen für Grabenverfüllung gesondert.
Menge: 2,000 m3

###### Bereich 1.7.1.6 Koordinierungen

**1.7.1.6.1 Koordinierung Leitungsbau und Bestandsvermessung**
Koordinierung Leitungsmontage, -prüfung, -freigabe und
Bestandsvermessung. Diese Leistungen werden, soweit im
LV
nicht abweichend beschrieben, durch weitere vom AG
separat
beauftragte Firmen durchgeführt. Folgende Leistungen
sind zu
erbringen und einzukalkulieren:

Erstellung und fortlaufende Aktualisierung eines
wochengenauen Bauzeitenplanes für Tiefbau und Montage
unter Berücksichtigung der Tiefbau- , Montage- und
Vermessungsleistungen, den Anforderungen des
Straßenbaulastträgers, der Träger öffentlicher Belange
und den
Ausführungsterminen bzw. Bauabschnitten des AG; der AN
hat
sich mit den vom AG beauftragten Montage- und
Vermessungsfirmen abzustimmen und die zeitlichen
Abläufe
der Beteiligten zu berücksichtigen und zu koordinieren.
Im Rahmen der Koordinierung ist zu berücksichtigen,
dass die
Verlegung von Kabeln ohne Unterbrechung, zwischen den
Anbindepunkten erfolgen soll, die Verlegelänge beträgt
max.
150 m.
rechtzeitige Information der Montagefirma (min. 24 h
vor Beginn
der Montagearbeiten), dass die notwendigen
Tiefbauleistungen
fachgerecht und gemäß den Anforderungen der
Leitungsmontage durchgeführt wurden (z.B. Abmessungen
von
Gräben und Gruben, fachgerechter Verbau), im Zweifel
ist vom
AN eine Abstimmung mit dem Monteur zu den
Randbedingungen der Montage zu führen
Schaffung der notwendigen Baufreiheit für
Leitungsmontage,
Vermessung, Inbetriebnahmen und Sicherstellung der
Zufahrt
für Montagefahrzeuge der Leitungsbaufirma
Trassierung der Kabel- und Leitungsgräben entsprechend
der
beauftragten Erstabsteckung und Sicherung der Punkte
der
Erstabsteckung
Wartezeiten, Behinderungen, Erschwernisse und erhöhte
Aufwendungen aufgrund von Leitungsmontagen, -prüfungen,
-freigaben und Bestandsvermessung im gesamten
Baubereich
Menge: 1,000 psch

###### Bereich 1.7.1.7 Dokumentation

**1.7.1.7.1 Erstellen und Liefern einer Baudokumentation**
Die Baudokumentation besteht aus folgenden
Originalunterlagen bzw. Duplikaten

Bauanzeige
Bautagebuch
Lieferscheine
Protokolle der Materialprüfergebnisse/Technische
Merkblätter
Protokolle der Dichtigkeitsprüfungen
Protokolle Nachweis der EV2/EVD-Module
statische Nachweise, sofern in den Positionen gefordert
Bestätigung der Grundstückseigentümer über die
ordnungsgemäße Wiederherstellung in Anspruch
genommener Flächen

schriftliche Erklärung des AN über das projektgerechte
Bauen und des Einsatzes der vorgesehenen Materialien
Abnahmeprotokolle

Ablage der Daten zur Qualitätsakte im vom AG
bereitgestellten
share-Point im Umfang der Abnahmebedingungen der
Stadtwerke/Zweckverband
Liegt die Dokumentation nicht vor, findet keine
Abnahme statt.
Menge: 1,000 psch

**1.7.1.7.2 Abfallliste f. nicht gefährl. Abf.**
StL-Nr. 22290080401
Leistung umfasst die Führung der Abfallliste für alle
nicht gefährlichen Abfälle, die infolge
Verdrängung, fehlender Eignung oder mangels Wiederverwendungsmöglichkeit nicht innerhalb der Baustelle
verbleiben und bei denen die Führung der Abfallliste
nicht ausdrücklich erwähnt ist.
Die Abfallliste ist dem Auftraggeber bis spätestens zur
Schlussabnahme als Excel-Tabelle (Dateiformat .xlsx)
zu übergeben.
Pauschale gilt
für alle Leistungen dieses Leistungsverzeichnisses.
Menge: 1,000 Psch

#### Bereich 1.8 BT1.6 Informationstechnik, Tiefbau (SWJN

*Hinweis*
Hinweise zur Ausführung und Abrechnung von
Tiefbauleistungen

1. Vorhandene Ver- und Entsorgungsanlagen

Vor Baubeginn hat sich der Auftragnehmer (AN) über
Vorhandensein und Lage möglicher Ver- und
Entsorgungsleitungen (über- und unterirdisch) zu
informieren.
Vermutete Leitungen im Arbeitsbereich sind in
Absprache mit
dem Auftraggeber (AG) bzw. dem Versorgungsträger mit
größter Sorgfalt in Handschachtung freizulegen,
während der
Bauzeit zu sichern und entsprechend den Vorgaben des
Versorgungsträger wieder fachgerecht zu verfüllen.
Werden bei Schachtarbeiten unvermutet unterirdische
Anlagen
angetroffen, so ist der AG unverzüglich zu
unterrichten.
Werden bei der Ausführung von Bauarbeiten bestehende
Anlagen der Ver- und Entsorgung beschädigt, so sind
sie auf
Kosten des AN wiederherzustellen und ausdrücklich vom
jeweiligen Versorgungsträger in schriftlicher Form
abnehmen
zu lassen. Beschädigungen sind nicht nur Leckagen,
sondern
auch Verletzungen der Rohrumhüllung bzw. des
Kabelmantels.
Straßenrinnen und -abläufe, Schachtein- und Ausstiege
und
Straßenkappen von Hydranten und Armaturen dürfen nicht
mit
Aushubmaterial oder Baustoffen abgedeckt werden. Sie
müssen dauernd frei zugänglich sein. Zugänge zu
Transformatorstationen, Verteiler- und Regleranlagen,
Sammelkanälen sind immer freizuhalten.
Vorhandene Grenzsteine und Vermessungsmarkierungen sind
mit Beginn der Arbeiten im Zuge der
Baustelleneinrichtung bis
zum Räumen der Baustelleneinrichtung zu sichern.
Hinweisschilder, Kabelmerksteine oder andere
Markierungen
dürfen ohne Zustimmung des zuständigen
Versorgungsträgers
nicht verdeckt, versetzt oder entfernt werden.

2. Festlegungen zur Leitungszone

Kabel/Schutzrohre, Gas-, Trinkwasser- und
Fernwärmeleitungen
Leitungszone - Sand 0/2: bis 30 cm über Kabel/Rohr
Untere Bettung - mineralische Kapselung nach
Anforderungen
aus dem Baugrundgutachten (Unterlage 20.1): im
verdichteten
Zustand min. 10 cm bei
Kabeln/Schutzrohren/Rohrleitungen bis
DN 250,
Abdeckung - mineralische Kapselung nach Anforderungen
aus
dem Baugrundgutachten (Unterlage 20.1):  30 cm über
OK bei
Kabel/Schutzrohr
Warnbänder: Trassenwarnbänder (ohne Ortungsdraht)
werden
ca. 50 cm über OK Rohrleitung bzw. gemäß den Angaben in
den LV-Pos. verlegt.
Verlegung von Ortungsseil erfolgt unmittelbar auf bzw.
an der
TW-Leitung.

Abdeckfolien für Elektroleitungen, IT-Kabel und
Schutzrohre
werden über die gesamte Grabenbreite auf die verfüllte
und
verdichtete Leitungszone verlegt. Trassenwarnbänder
werden
in diesem Fall ca. 50 cm unter OK befestigte Fläche
bzw. UK
Frostschutzschicht verlegt.

Abweichungen dieser Festlegungen sind in begründeten
Fällen
möglich, müssen jedoch mit der  Projektleitung
abgestimmt und
durch diese freigeben werden. Bei hohen
Grundwasserständen
oder drückendem Schichtenwasser sind besondere
Maßnahmen zur Verhinderung des Ausspülens von
Feinanteilen aus der Leitungzone zu treffen (z.B.
Sperrriegel,
Umhüllung der Leitungszone mit Vlies).

3. Festlegungen zur Abrechnung des Rohrgrabens bei
Hauptleitungen

Grabenbreiten für Entwässerungskanäle und -leitungen:
nach DIN EN 1610
für alle sonstigen Gräben: nach DIN 4124
oder nach gesonderten Festlegungen des Auftraggebers
gemäß beiliegender Planunterlagen.
Sofern im LV keine abweichenden Festlegungen getroffen
werden, sind darüber hinausgehende Grabenbreiten für
Montagegruben, Kopflöcher für Schweißarbeiten
(DVGW  W 400-2) und die jeweils zusätzlich
erforderlichen
Graben- und Grubenverbreiterungen für Schalungs- und
Verbaukonstruktionen in Abhängkeit des vom AN gewählten
Verbauverfahrens in die Preise für den Grabenaushub
einzukalkulieren.
Im Bereich grundhafter Ausbau erfolgt die Abrechnung
des
Aushubs für die Rohrgrabenherstellung ab OK Planum.

4. Aufbruch und Wiederherstellung von Verkehrsflächen
Auflagen des AG u. zukünftigen Eigentümers KSJ der
Straße

Die Abnahmebescheinigungen des Baulastträgers der
Straße
ist der Schlussrechnung beizufügen.

Größere Aufbruchflächen, die auf unsachgemäße Arbeiten
des
AN zurückzuführen sind, werden nicht vergütet.

5.  Mineralische Abfälle und Ausbaustoffe

Voruntersuchungen und Deklarationsanalysen gemäß
Ersatzbaustoffverordnung (EBV) wurden durch den AG im
Vorfeld der Maßnahme veranlasst, siehe
Bodengutachten vom 18.08.2026.
Analysen mit Ergebnissen der Laboruntersuchungen
sowie die Bestimmung von Materialklassen nach EBV vom
anfallenden Bodenmaterial und eine Bewertung nach DepV
liegen vor.

Für alle nicht zur Wiederverwendung vorgesehenen
Mineralischen Abfälle und Ausbaustoffe sind auf
Anforderung
des AG bzw. gemäß Leistungsverzeichnis Nachweise einer
umweltkonformen Weiterverwendung bzw. Entsorgung zu
erbringen.

Im Rahmen der Bauausführung sind baubegleitende
Untersuchungen/ Deklarationsanalysen des anfallenden
Bodenmaterials/ Baggergutes vorgesehen, zur
Feststellung
der relevanten Inhaltsstoffe für die Einstufung nach
EBV
sowie nach DepV.

Für nichtgefährliche Abfälle gilt gemäß
Nachweisverordnung
(NachwV) die Registerpflicht. Diese Registerpflicht
obliegt dem
Auftragnehmer und/oder seinem Entsorger. Für die nicht
gefährlichen Abfälle hat der AN in einer tabellarischen
Übersicht zu erfassen, an welche Stellen welche
Abfallmengen
verbracht wurden. Die Erfassung hat im Excel-Format zu
erfolgen und ist dem AG nach Abschluss der Baumaßnahme
zu
übergeben. Alle Mengen sind in Tonnen anzugeben. Die
Aufwendungen dafür sind in die Einheitspreise der
Erdaushubpositionen einzukalkulieren.

Für gefährliche Abfälle ist der Entsorgungsnachweis
mittels
Begleitscheinverfahren gemäß Nachweisverordnung
(NachwV)
zu führen. Den Entsorgungsantrag stellt in diesem Fall
der AG
mit Unterstützung des AN.

Bodenmaterial und Baggergut - EBV
Die Einstufung von Bodenmaterial bzw. Baggergut
erfolgt nach
Materialklassen 0 bis 3 gemäß der EBV -
Ersatzbaustoffverordnung. Sofern keine anderen Angaben
im
Leistungsverzeichnis vermerkt sind, ist für die
Kalkulation
davon auszugehen, dass das Aushubmaterial der
Materialklasse BM-0/ BG-0 bzw. BM-0*/ BG-0* oder
BM-F0*/BG-F0* und der Deponieklasse 0 gemäß
Deponieverordnung entspricht und dass es sich um
nichtgefährlichen Abfall gemäß AVV handelt.

Asphalt
Für den Umgang mit Ausbauasphalten gelten die
Richtlinien für
die umweltverträgliche Verwertung von Ausbaustoffen mit
teer-/pechtypischen Bestandteilen sowie für die
Verwertung von
Ausbauasphalt im Straßenbau, FGSV, Ausgabe 2001/Fassung
2005 (RuVA-StB 01). Sofern keine anderen Angaben im
Leistungsverzeichnis vermerkt sind, ist für die
Kalkulation
davon auszugehen, dass der Ausbauasphalt der
Verwertungsklasse A entspricht.

*Hinweis*
Ausführung der Tiefbauarbeiten
Elektrotechnik zeitgleich mit den
Tiefbauarbeiten IT  in einem
gemeinsamen Kabelgraben. Die Arbeiten
sind nur separat beschrieben um diese
Kosten technisch zu trennen. Die
bauliche Ausführung soll kombiniert
erfolgen.

##### Abschnitt 1.8.1 Tiefbauleistungen IT

###### Bereich 1.8.1.1 Erdarbeiten

**1.8.1.1.1 Leitungsgrabenaushub bis 1,25 m**
Leitungsgräben und Gruben profilgerecht ausheben,
Aushub
laden, transportieren und einer zugelassenen
Verwertungsstelle nach Wahl des AN zuführen, Sicherung
von
Kabeln und Leitungen wird gesondert vergütet, mit
Behinderung durch Versorgungs- und Entsorgungsleitungen
und Kabel, Sohle steinfrei eingeebnet. Abgerechnet
wird mit
senkrechten Baugrubenwänden. Die Hinweise zur
Ausführung
und Abrechnung von Tiefbauleistungen, Punkt 3
(Festlegungen
zur Abrechnung des Rohrgrabens bei Hauptleitungen)
sowie
Punkt 5 (Mineralische Abfälle und Ausbaustoffe) sind
bei der
Kalkulation zu beachten und daraus resultierende
Aufwendungen in den Einheitspreis einzukalkulieren.
Gebühren
für die Verwertung werden vom AN übernommen.
Homogenbereich:
'Homogenbereich E-A, E-B und E-C bis einschließlich
Boden
 Z 1.1 nach LAGA gemäß beiliegendem Baugrundgutachten'

Aushubtiefe: bis 1,25 m
Vom Bieter vorgesehene Verwertungsstelle:
'....................................................'
Menge: 15,000 m3

**1.8.1.1.2 Zulage LAGA Z1.2, >BM-F3**
Zulage zu Boden der Zuordnungsklasse LAGA Z 1.2, EBV
>BM-F3, Aushub einer zugelassenen Entsorgungsstelle
nach
Wahl des AN zuführen. Zusätzliche Aufwendungen für die
Zwischenlagerung des Aushubmaterials auf einem Lager
des
AN außerhalb des Baustellenbereiches und die
Separierung
des Aushubs gemäß LAGA-Zuordnungsklassen ist
einzukalkulieren. Entsorgungsgebühren werden vom AN
übernommen.
Diese Position kommt nur nach entsprechendem
labortechnischen Nachweis der Kontaminierung des
Aushubmaterials durch ein vom AG beauftragtes
Prüflabor zur
Anwendung. Die Hinweise zur Ausführung und Abrechnung
von
Tiefbauleistungen, Punkt 5 (Mineralische Abfälle und
Ausbaustoffe) sind bei der Kalkulation zu beachten und
daraus
resultierende Aufwendungen in den Einheitspreis
einzukalkulieren.

Vom Bieter vorgesehene Entsorgungsstelle:
'....................................................'
Menge: 5,000 t

**1.8.1.1.3 Zulage LAGA >Z2, >BM-F3**
Zulage zu Boden der Zuordnungsklasse größer LAGA Z 2,
EBV
>BM-F3, Aushub einer zugelassenen Entsorgungsstelle
nach
Wahl des AN zuführen. Zusätzliche Aufwendungen für die
Zwischenlagerung des Aushubmaterials auf einem Lager
des
AN außerhalb des Baustellenbereiches und die
Separierung
des Aushubs gemäß LAGA-Zuordnungsklassen ist
einzukalkulieren. Entsorgungsgebühren werden vom AN
übernommen.
Diese Position kommt nur nach entsprechendem
labortechnischen Nachweis der Kontaminierung des
Aushubmaterials durch ein vom AG beauftragtes
Prüflabor zur
Anwendung. Die Hinweise zur Ausführung und Abrechnung
von
Tiefbauleistungen, Punkt 5 (Mineralische Abfälle und
Ausbaustoffe) sind bei der Kalkulation zu beachten und
daraus
resultierende Aufwendungen in den Einheitspreis
einzukalkulieren.
Zusätzlich einzukalkulieren sind
Arbeitsschutzmaßnahmen,
Verzögerungen durch die Kontrolle der
Aushubüberwachung,
Aushuberschwernis durch die Anweisung der
Aushubüberwachung (z. B. Leistungsminderung durch
kleineren Löffel, genaueres Arbeiten, Herausschälen von
auffälligen Partien etc.), Aussortieren und Separieren
von
Fremdstoffen wie Betonbrocken, Ziegelschutt.

Vom Bieter vorgesehene Entsorgungsstelle:
'....................................................'
Menge: 5,000 t

**1.8.1.1.4 Planum herstellen Abweichung +-2 cm Verf. 45 MN/m2**
Planum herstellen. Max. Abweichung von der Sollhöhe
+2/-2 cm. Verformungsmodul =  45 MN/m2.
Menge: 25,000 m2

**1.8.1.1.5 Sohle Leitungsgraben nachverdichten**
Sohle der Rohrgräben nachverdichten.
Menge: 25,000 m2

**1.8.1.1.6 Trassenkreuzungen, Grabenbreite bis 0,5 m**
Leitungen, Kabel, Kanäle sowie anderweitige Hindernisse
suchen, gemäß den Festlegungen des Versorgungsträgers
von
Hand freilegen, während der Bauzeit sichern (abstützen,
abhängen o.ä.) und wieder verfüllen. Alle innerhalb
einer Länge
von 1,0 m den Leitungsgraben senkrecht oder abgewinkelt
kreuzenden Leitungen, Kabel, Mauern, Fundamenten,
Grundstückseinfriedungen u. dgl. gelten als eine
Kreuzung.
Grabenbreite: bis 0,5 m
Menge: 4,000 St

**1.8.1.1.7 Parallele Trassen**
Leitungen, Kabel, Kanäle sowie anderweitige Hindernisse
während der Bauzeit sichern (abstützen, abhängen,
absteifen
o.ä.) und entsprechend den Festlegungen der
Versorgungsträger verfüllen. Alle am oder im
Regelgraben
verlaufenden Leitungen und Kabel gelten als parallele
Trasse.
Die Vergütung erfolgt nur, wenn trotz Einhaltung des
vorgegebenen Grabenprofils und der Leitungsachse die
Berührung der anderen Trasse nicht vermeidbar war.
Menge: 200,000 m

*Hinweis*
Die Gipssteinanteile im Baugrund neigen bei
Wasserzutritt zu
Auflösungs- und Auslaugungserscheinungen, was mit
fortschreitender Hohlraumbildung verbunden ist. Es ist
daher
vorgesehen, mit einer "Mineralischen Kapselung" eine
möglichst wenig wasserdurchlässige Leitungszone
herzustellen. Die Mineralische Kapselung ist im
Bereich der
Bettung, Seitenverfüllung und Abdeckung einzubauen und
ein
Geotextil der Georobustheitsklasse III ist als
vollständige
Umhüllung mit Überlappung vorzusehen.  Nachfolgend
beschriebenes Material hat erhöhte Anteile an Feinkorn
d
<0,063 mm zur Gewährleistung der geringen
Durchlässigkeit
und genügt daher bzgl. dieser Eigenschaft nicht den
Vorgaben
der DIN EN 1610 Anhang B, welche für die Leitungszone
den
Einbau von Material mit <5% Feinkornanteil vorsieht.
Die
ungünstigere Verdichtbarkeit des nachfolgend
beschriebenen
Baustoffes ist durch erhöhte Verdichtungsarbeit
auszugleichen.
Dieser zusätzliche Aufwand ist einzukalkulieren. Die
geringe
Wasserdurchlässigkeit des Baustoffes wird nur
erreicht, wenn
die Einbauwassergehalte im Proctoroptimum oder leicht
darüber liegen. Einbau mit Wassergehalten auf der
"trockenen
Seite" der Proctorkurve muss zwingend vermieden werden.
Das Baustoffgemisch muss daher gleichmäßig
durchfeuchtet
mit dem optimal eingestellten Wassergehalt auf die
Baustelle
geliefert werden. Im Zwischenlager ist es vor
Änderungen
seines Wassergehaltes durch Abdecken mit Planen o.ä. zu
schützen.

**1.8.1.1.8 Mineralische Kapselung Rohrauflager, oberhalb Leitungszone**
Mineralische Kapselung im Bereich der Leitungszone für
die
Elektroleitungen.
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.
Sieblinie siehe Baubeschreibung.
Oben beschriebenes Material liefern und als
Rohrauflager
(15 cm dick unter dem Kabel) und zur Verfüllung über
Leitungszone (ab 30 cm über dem Kabel) einbauen und
verdichten.
Die Einbauanweisungen aus dem Baugrundgutachten
(Unterlage 20.1) sind zwingend zu beachten.
Mehrmengen für Verbau sind einzukalkulieren.
Mengen für Grabenverfüllung gesondert.
Menge: 50,000 m3

**1.8.1.1.9 Sand für Leitungszone**
Sand in der Leitungszone für Auflager,
Seitenverfüllung und
Überdeckung von Ver- und Entsorgungsleitungen einbauen
und
verdichten. Material liefern und einbauen.
Die Hinweise zur Ausführung und Abrechnung von
Tiefbauleistungen, Punkt 2 (Festlegungen zur
Leitungszone)
und 3 (Festlegungen zur Abrechnung des Rohrgrabens bei
Hauptleitungen) sind bei der Kalkulation zu beachten
und
daraus resultierende Aufwendungen in den Einheitspreis
einzukalkulieren. Die Mehrverfüllung für den vom AN
gewählten
Verbau ist in den Einheitspreis einzukalkulieren.
Menge: 5,500 m3

**1.8.1.1.10 Leitungszone**
Mineralische Kapselung im Bereich der Leitungszone und
der
Leitungsgrabenverfüllung für das IT-Kabel im
Schutzrohr.
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.
Sieblinie siehe Baubeschreibung.
Oben beschriebenes Material liefern und als
Rohrauflager
(15 cm dick unter dem Kabel), in der Leitungszone (15
cm) und
bei der Verfüllung (30 cm über dem Kabel) einbauen und
verdichten.
Die Einbauanweisungen aus dem Baugrundgutachten
(Unterlage 20.1) sind zwingend zu beachten.
Mehrmengen für Verbau sind einzukalkulieren.
Mengen für Grabenverfüllung gesondert.
Menge: 14,000 m3

**1.8.1.1.11 Abdeckfolie verlegen**
Abdeckfolie (vom AG zur Verfügung gestellt) oberhalb
der
Leitungszone verlegen.
Menge: 100,000 m

**1.8.1.1.12 Trassenwarnband verlegen**
Trassenwarnband (vom AG zur Verfügung gestellt) 30 cm
über
Leitungszone verlegen.
Menge: 50,000 m

###### Bereich 1.8.1.2 Straßenbau

*Hinweis*
Hinweise zum Straßenbau

Die Hinweise zur Ausführung und Abrechnung von
Tiefbauleistungen, Punkt 3 (Festlegungen zur
Abrechnung des
Rohrgrabens bei Hauptleitungen), Punkt 4 (Aufbruch und
Wiederherstellung von Verkehrsflächen) sowie Punkt 5
(Mineralische Abfälle und Ausbaustoffe) sind bei der
Kalkulation der Positionen zum Straßenbau zu beachten
und
daraus resultierende Aufwendungen in die betreffenden
Einheitspreise für den Straßenbau einzukalkulieren.

**1.8.1.2.1 Provisorische Auffüllung**
Provisorische Auffüllungen aus ungebundenen Materialien
(Schotter u. dgl.) für die Verkehrsführung herstellen
und im
Zuge der Straßenbauarbeiten aufnehmen, wieder in
Eigentum
des AN übernehmen und von der Baustelle entfernen.
Ausführung nach Anordnung des AG.
Mehrverfüllung für Verbau, Montagegruben ist
einzurechnen.
Menge: 20,000 m3

###### Bereich 1.8.1.3 Koordinierungen

**1.8.1.3.1 Koordinierung Leitungsbau und Bestandsvermessung**
Koordinierung Leitungsmontage, -prüfung, -freigabe und
Bestandsvermessung. Diese Leistungen werden, soweit im
LV
nicht abweichend beschrieben, durch weitere vom AG
separat
beauftragte Firmen durchgeführt. Folgende Leistungen
sind zu
erbringen und einzukalkulieren:

Erstellung und fortlaufende Aktualisierung eines
wochengenauen Bauzeitenplanes für Tiefbau und Montage
unter Berücksichtigung der Tiefbau- , Montage- und
Vermessungsleistungen, den Anforderungen des
Straßenbaulastträgers, der Träger öffentlicher Belange
und den
Ausführungsterminen bzw. Bauabschnitten des AG; der AN
hat
sich mit den vom AG beauftragten Montage- und
Vermessungsfirmen abzustimmen und die zeitlichen
Abläufe
der Beteiligten zu berücksichtigen und zu koordinieren.
Im Rahmen der Koordinierung ist zu berücksichtigen,
dass die
Verlegung von Kabeln ohne Unterbrechung, zwischen den
Anbindepunkten erfolgen soll, die Verlegelänge beträgt
max.
150 m.
rechtzeitige Information der Montagefirma (min. 24 h
vor Beginn
der Montagearbeiten), dass die notwendigen
Tiefbauleistungen
fachgerecht und gemäß den Anforderungen der
Leitungsmontage durchgeführt wurden (z.B. Abmessungen
von
Gräben und Gruben, fachgerechter Verbau), im Zweifel
ist vom
AN eine Abstimmung mit dem Monteur zu den
Randbedingungen der Montage zu führen
Schaffung der notwendigen Baufreiheit für
Leitungsmontage,
Vermessung, Inbetriebnahmen und Sicherstellung der
Zufahrt
für Montagefahrzeuge der Leitungsbaufirma.
Trassierung der Kabel- und Leitungsgräben entsprechend
der
beauftragten Erstabsteckung und Sicherung der Punkte
der
Erstabsteckung
Wartezeiten, Behinderungen, Erschwernisse und erhöhte
Aufwendungen aufgrund von Leitungsmontagen, -prüfungen,
-freigaben und Bestandsvermessung im gesamten
Baubereich
Menge: 1,000 psch

###### Bereich 1.8.1.4 Dokumentation

**1.8.1.4.1 Erstellen und Liefern einer Baudokumentation**
Die Baudokumentation besteht aus folgenden
Originalunterlagen bzw. Duplikaten

Bauanzeige
Bautagebuch
Lieferscheine
Protokolle der Materialprüfergebnisse/Technische
Merkblätter
Protokolle der Dichtigkeitsprüfungen
Protokolle Nachweis der EV2/EVD-Module
statische Nachweise, sofern in den Positionen gefordert
Bestätigung der Grundstückseigentümer über die
ordnungsgemäße Wiederherstellung in Anspruch
genommener Flächen

schriftliche Erklärung des AN über das projektgerechte
Bauen und des Einsatzes der vorgesehenen Materialien
Abnahmeprotokolle

Ablage der Daten zur Qualitätsakte im vom AG
bereitgestellten
share-Point im Umfang der Abnahmebedingungen der
Stadtwerke/Zweckverband
Liegt die Dokumentation nicht vor, findet keine
Abnahme statt.
Menge: 1,000 psch

**1.8.1.4.2 Abfallliste f. nicht gefährl. Abf.**
StL-Nr. 22290080401
Leistung umfasst die Führung der Abfallliste für alle
nicht gefährlichen Abfälle, die infolge
Verdrängung, fehlender Eignung oder mangels Wiederverwendungsmöglichkeit nicht innerhalb der Baustelle
verbleiben und bei denen die Führung der Abfallliste
nicht ausdrücklich erwähnt ist.
Die Abfallliste ist dem Auftraggeber bis spätestens zur
Schlussabnahme als Excel-Tabelle (Dateiformat .xlsx)
zu übergeben.
Pauschale gilt
für alle Leistungen dieses Leistungsverzeichnisses.
Menge: 1,000 Psch

### Titel 2 Los 2: Berthold-Delbrück-Straße, Abschnitt BWA bis E.-Diederichs-Straße

*Hinweis*
JenaWasser und Stadtwerke Jena Netze tragen in der
Breite
der Leitungsgräben alle Kosten für Aufbruch und
Wiederherstellung des Straßenoberbaus in einer Fläche
von
pauschal 1.000 m² in der Belastungsklasse Bk 0,3. Diese
Fläche entspricht der Straßenaufbruchfläche für die
Rohr- und
Leitungsgräben. Die Belastungsklasse orientiert sich am
tatsächlich vorhandenen Straßenoberbau. Die Kosten für
die
Vorbereitung und Herstellung des übrigen Teils der
Mischverkehrsfläche trägt der KSJ ohne
Kostenbeteiligung von
JenaWasser und Stadtwerke Netze. Die
Kostenschnittstelle
zwischen den Leistungen des Leitungsbaus durch
JenaWasser/
Stadtwerke Jena Netze und dem Straßenausbau des KSJ ist
das Planum bzw. die Unterkante Untergrundverbesserung.
Die Leistungen zur Herstellung des Straßenoberbaus im
Bereich der Rohr- und Leitungsgräben werden im
Leistungsverzeichnis zunächst dem KSJ zugeordnet.
Informativ: Nach Fertigstellung werden die
entsprechenden
Kosten durch den KSJ an JenaWasser und die Stadtwerke
Netze weiterberechnet.

#### Bereich 2.1 BT 2.0.1 Allgemeine Leistungen

##### Abschnitt 2.1.1 Allgemeines

###### Bereich 2.1.1.0 Vorbemerkungen

*Hinweis*
Für alle Leistungen der Ausschreibung, die im
Nachhinein
durch Aufmaß nicht mehr nachzuvollziehen sind, müssen
zusammen mit dem Aufmaß Fotos geliefert werden.
Anderenfalls erfolgt keine Anerkennung der Leistung.
Die Fotos
müssen einen Bezug zur umgebenden Örtlichkeit
enthalten.
Es erfolgt keine gesonderte Vergütung der Fotos.
Die Massenermittlungen sind neben dem Papierformat
zusätzlich in der Datenart 11 zu übergeben.
Die Rechnungslegung erfolgt erst nach bestätigtem
Aufmaß.
Für Anschlussleitungen sind nachvollziehbare
Aufmaßskizzen
bzw. Bestandsrisse zu übergeben. Ohne Übergabe
nachvollziehbarer Unterlagen mit Zuordnung zu den einzelnen
Positionen erfolgt keine Rechnungsprüfung.

*Hinweis*
Die Abrechnung der gemeinsamen Leistungen erfolgt
prozentual für jeden Auftraggeber. In der
Rechnungslegung
muss die prozentuale Aufteilung, die von den AG
vorgegeben
wird, für jeden einzelnen AG eingearbeitet und
berücksichtigt
werden.

*Hinweis*
Für sämtliche Positionen der gesamten Ausschreibung
gilt:
Zwischenlager von Erdstoff, Asphalt oder sonstigem
Material
werden nicht gesondert vergütet.
Aufwendungen für Aufnehmen, Transport zum
Zwischenlager,
Lagern, Wiederaufnehmen und Transport der Materialien
bis
zur Einbau- oder Entsorgungsstelle sind in den
Einheitspreis
einzurechnen und werden nicht gesondert vergütet.

*Hinweis*
Für sämtliche Positionen des Bauteils 1.02
Verkehrsanlagen
gilt:
Erf. Handaushub und -einbau ist in die nachfolgenden
Erdbaupositionen einzurechnen.
Beim Handaushub ebenfalls einzukalkulieren ist der
Wurzelbereich von Bäumen, Hecken und Sträuchern sowie
Fundamenten, Mauern und Einfriedungen.
Der Mehraufwand für Handarbeit in Nebenanlagen,
Kleinflächen und Zwickeln (für Ein- und Ausbau von
ungebundenen/gebundenen Schichten, sowie das herstellen
eines Planum ist in die jeweiligen Positionen
einzurechnen und
wird nicht gesondert vergütet.

*Hinweis*
Für das gesamte Leistungsverzeichnis gilt:
Zum Boden zählen auch Kies- und Schottertragschichten,
Packlage sowie Frostschutzschichten als
Unterlage/Unterbau
von bituminösen Befestigungen sowie Pflaster- und
Plattenbefestigungen.

*Hinweis*
Die Mengenermittlung für die Abrechnung der Bodenbewegungen erfolgt nach Aufmaß an der Entnahmestelle.

*Hinweis*
Der Nachweis der Verdichtung erfolgt im Rahmen der
Eigenüberwachung der Baufirma und durch
Kontrollprüfungen.
Vor Baubeginn muss ein vom AN anzufertigender
Verdichtungsplan übergeben werden (wird nicht gesondert
vergütet).
Die Verdichtungsprotokolle sind jeweils kurzfristig in
Kopie und
zur Abnahme in der Qualitätsakte im Original zu
übergeben.
Verdichtungsprüfung gem. ZTV A und ZTV E.

Die Aufwendungen für die Durchführung der Verdichtungsprüfungen der Eigenüberwachung sind in die
Einheitspreise
einzurechnen.

*Hinweis*
Die Einmessung aller in den Bestandsunterlagen
geforderten
Punkte hat tachymetrisch am offenen Graben zu
erfolgen. Der
Vermesser hat schriftlich die Bestätigung zu geben,
dass die
Einmessung am offenen Graben erfolgt ist.
Sollte die Einmessung am offenen Graben nicht erfolgt
sein,
müssen auf Kosten des AN die Baugruben wieder
aufgeschachtet werden.
Weiterhin sind Fotos von den eingemessenen Beständen zu
liefern (digital und auf Papier).
Die Aufwendungen für diese Leistungen sind in alle
Positionen
für die Einmessung der Bestände einzukalkulieren und
werden
nicht gesondert vergütet.

*Hinweis*
Das Erstellen von Nachträgen wird nicht gesondert
vergütet
und ist in die Einheitspreise einzurechnen.

*Hinweis*
Durch den AN ist vor Baubeginn ein Bauablaufplan zu
erstellen
und unmittelbar nach Änderungen bzw. Verzögerungen im
Bauablauf zu aktualisieren und den Auftraggebern zu
übergeben. Ein Grobablaufplan ist vorgegeben, auf
dieser
Grundlage ist der detaillierte Bauablaufplan zu
erarbeiten.
Festlegungen des Auftraggebers, z.B. zur baufachlichen
und/oder terminlichen Koordinierung mit den übrigen
Leistungsbereichen sind zu berücksichtigen.

Der Plan ist dem AG spätestens 5 Werktage nach
Auftragserteilung, bei Überarbeitung unverzüglich in
3-facher
Ausfertigung zu übergeben.

Alle o.g. Aufwendungen sind in die Einheitspreise
einzurechnen
und werden nicht gesondert vergütet.

*Hinweis*
Der Auftragnehmer hat Bautagesberichte arbeitstäglich
zu
führen und dem Auftraggeber oder dem mit der
Bauüberwachung bauftragten Architekten/Ingenieur
spätestens
wöchentlich zu übergeben.

*Hinweis*
JenaWasser und Stadtwerke Jena Netze tragen in der
Breite
der Leitungsgräben alle Kosten für Aufbruch und
Wiederherstellung des Straßenoberbaus in einer Fläche
von
pauschal 1.000 m² in der Belastungsklasse Bk 0,3. Diese
Fläche entspricht der Straßenaufbruchfläche für die
Rohr- und
Leitungsgräben. Die Belastungsklasse orientiert sich am
tatsächlich vorhandenen Straßenoberbau. Die Kosten für
die
Vorbereitung und Herstellung des übrigen Teils der
Mischverkehrsfläche trägt der KSJ ohne
Kostenbeteiligung von
JenaWasser und Stadtwerke Netze. Die
Kostenschnittstelle
zwischen den Leistungen des Leitungsbaus durch
JenaWasser/
Stadtwerke Jena Netze und dem Straßenausbau des KSJ ist
das Planum bzw. die Unterkante Untergrundverbesserung.
Die Leistungen zur Herstellung des Straßenoberbaus im
Bereich der Rohr- und Leitungsgräben werden im
Leistungsverzeichnis zunächst dem KSJ zugeordnet.
Informativ: Nach Fertigstellung werden die
entsprechenden
Kosten durch den KSJ an JenaWasser und die Stadtwerke
Netze weiterberechnet.

###### Bereich 2.1.1.1 Verkehrssicherung

*Hinweis*
Auf Grund der jahresübergreifenden Bauzeit werden 3
Sperrphasen (SP) festgelegt, die jeweils in
Vollsperrung gebaut
werden.
Diese sind auf dem Lageplan Sperrphasen 23.3
dargestellt.

Folgende Bauzeiten sind geplant: SP 1 zwischen März und
September 2027, SP 2 zwischen September 2027 und
November 2028 sowie SP 3 zwischen März 2029 und
November 2029.

Für alle 3 Sperrphasen ist die verkehrsrechtliche
Anordnung
einzeln zu beantragen.

Bei Bauzeitüberschreitung durch Verschulden des AN
erfolgt keine zusätzliche Vergütung.

Die Grenze zwischen Sperrphase 2 und 3 kann durch den
AN
je nach Baufortschritt/Witterungsbedingungen angepasst
werden

Vor der Winterpause ist der Leitungsbau nur soweit
voranzutreiben, dass auch die Herstellung der
Oberflächen
noch möglich ist, je nachdem, bis wohin Leitungsbau
inkl.
Herstellung Oberflächen bis zur Winterpause.

**2.1.1.1.1 Verkehrsrechtliche Anordnung einh., 2. Sperrphase**
StL-Nr. 22110592099
Verkehrsrechtliche Anordnung für Einrichtung und Be-
trieb der Verkehrssicherung sämtlicher Abschnitte des
Leistungsverzeichnisses nach Unterlagen des AG einholen
und zugehörige Unterlagen erstellen. Erforderliche
Ortsbesichtigungen zur Erstellung der Planunterlagen
durchführen.
Anfallende Gebühren 'sind einzurechnen für 2. SP'
Menge: 1,000 Psch

**2.1.1.1.2 Verkehrssich. läng. Dauer aufbauen, 2. Sperrphase**
StL-Nr. 22110510531109000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrszeichenplan des AG.
Vorhandene Verkehrsschilder außer Kraft setzen wird gesondert vergütet.
Für Verkehrsführungsphase '2. SP - von BWA
Schlegelsberg bis
Einmündung August-Gärtner-Straße'
Menge: 1,000 Psch

**2.1.1.1.3 Verkehrssich. läng. Dauer vorhalten, 2. Sperrphase**
StL-Nr. 22110511019
Verkehrssicherung längerer Dauer vorhalten, warten, instand setzen und betreiben. Vorübergehende Verkehrssicherungsmaßnahmen durchführen. Die Kontrolle der Verkehrssicherung wird gesondert vergütet.
Verkehrssicherung wie in Vorposition beschrieben.
Für Verkehrsführungsphase '2. SP - von BWA
Schlegelsberg bis
Einmündung August-Gärtner-Straße'
Menge: 430,000 d

**2.1.1.1.4 Verkehrssich. läng. Dauer abbauen, 2. Sperrphase**
StL-Nr. 2211051201109
Verkehrssicherung an Arbeitsstellen längerer Dauer abbauen. Vorübergehende Verkehrssicherungsmaßnahmen
durchführen. Vorübergehende Markierung entfernen,
transportable Lichtsignalanlage, bauliches Leitelement,
mobile Stauwarnanlage, LED-Anzeigetafel und transportable Schutzeinrichtung abbauen werden gesondert
vergütet.
Nach Verkehrszeichenplan des AG.
Vorhandene Verkehrsschilder wieder in Kraft setzen wird
gesondert vergütet.
Für Verkehrsführungsphase '2. SP - von BWA
Schlegelsberg bis
Einmündung August-Gärtner-Straße'
Menge: 1,000 Psch

**2.1.1.1.5 Verkehrsrechtliche Anordnung einh., 3. Sperrphase**
StL-Nr. 22110592099
Verkehrsrechtliche Anordnung für Einrichtung und Be-
trieb der Verkehrssicherung sämtlicher Abschnitte des
Leistungsverzeichnisses nach Unterlagen des AG einholen
und zugehörige Unterlagen erstellen. Erforderliche
Ortsbesichtigungen zur Erstellung der Planunterlagen
durchführen.
Anfallende Gebühren 'sind einzurechnen für 3. SP'
Menge: 1,000 Psch

**2.1.1.1.6 Verkehrssich. läng. Dauer aufbauen, 3. Sperrphase**
StL-Nr. 22110510531109000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrszeichenplan des AG.
Vorhandene Verkehrsschilder außer Kraft setzen wird gesondert vergütet.
Für Verkehrsführungsphase '3. SP - von
Einmündung August-
Gärtner- Straße bis Einmündung Eugen-Diederichs-Straße'
Menge: 1,000 Psch

**2.1.1.1.7 Verkehrssich. läng. Dauer vorhalten, 3. Sperrphase**
StL-Nr. 22110511019
Verkehrssicherung längerer Dauer vorhalten, warten, instand setzen und betreiben. Vorübergehende Verkehrssicherungsmaßnahmen durchführen. Die Kontrolle der Verkehrssicherung wird gesondert vergütet.
Verkehrssicherung wie in Vorposition beschrieben.
Für Verkehrsführungsphase '3. SP - von
Einmündung August-
Gärtner- Straße bis Einmündung Eugen-Diederichs-Straße'
Menge: 275,000 d

**2.1.1.1.8 Verkehrssich. läng. Dauer abbauen, 3. Sperrphase**
StL-Nr. 2211051201109
Verkehrssicherung an Arbeitsstellen längerer Dauer abbauen. Vorübergehende Verkehrssicherungsmaßnahmen
durchführen. Vorübergehende Markierung entfernen,
transportable Lichtsignalanlage, bauliches Leitelement,
mobile Stauwarnanlage, LED-Anzeigetafel und transportable Schutzeinrichtung abbauen werden gesondert
vergütet.
Nach Verkehrszeichenplan des AG.
Vorhandene Verkehrsschilder wieder in Kraft setzen wird
gesondert vergütet.
Für Verkehrsführungsphase '3. SP - von
Einmündung August-
Gärtner- Straße bis Einmündung Eugen-Diederichs-Straße'
Menge: 1,000 Psch

**2.1.1.1.9 Kontrolle d. Verkehrss. an Arb.st., einmal alle Sperrphasen**
StL-Nr. 22110590519
Kontrolle der Verkehrssicherung an Arbeitsstellen
einschließlich temporärer Verkehrsschilder,
vorübergehender Markierungen, transportabler Lichtsignalanlagen, baulicher Leitelemente und transportabler
Schutzeinrichtungen gemäß ZTV-SA durchführen. Die Kontrolle ist unmittelbar nach deren Durchführung zu erfassen und zu dokumentieren. Arbeits- und Hilfsmittel
sind vom AN zu stellen und dem AG jederzeit zugänglich
zu machen. Die Kontrolle der Umleitungsstrecke wird gesondert vergütet.
Kontrolle einmal täglich.
Dokumentation der Kontrolle 'schriftlich nach
Wahl des AN'
Menge: 705,000 d

*Hinweis*
Die nachfolgend beschriebenen Leistungen beziehen sich
auf Verkehrsschilder und Leiteinrichtungen über die
vorliegenden Beschilderungspläne hinaus.

**2.1.1.1.10 An- und Abfahrt zur Baustelle für Zusatzleistungen**
An- und Abfahrt zur Baustelle durch Verkehrssicherer
entsprechend den Angaben der zuständigen
Behörden/ Auftraggebers für Zusatzleistungen
über den Umfang des genehmigten
Beschilderungsplanes hinaus.
Leistung wird notwendig für kurzfristige Änderungen/
Ergänzungen der Beschilderung, die nicht im Rahmen der
Kontrollfahrten umsetzbar sind.
Leistung einschl. Fahrzeug und Arbeitskraft.
Menge: 3,000 St

**2.1.1.1.11 Verkehrsschild aufbauen u. abbauen, Ronde,Dreie.Quad.**
StL-Nr. 221105203122003
Verkehrsschild aufbauen und abbauen. Vorhalten, Kontrolle, Wartung und Instandsetzung werden gesondert
vergütet. Aufstellvorrichtung nach statischen Erfordernissen. Vorübergehende Verkehrssicherungsmaßnahmen
durchführen. 70 v. H. des Preises werden nach Aufbau,
der Rest nach Abbau vergütet.
Verkehrsschild = Ronde, Dreieck, Quadrat.
Größe 2.
Retroreflektierend mit Folie Klasse RA2.
Aufstellhöhe über der Verkehrsfläche = 2,00 m.
Menge: 5,000 St

**2.1.1.1.12 Verkehrsschild vorhalten wie Vorposition**
Verkehrsschild vorhalten, warten und instand setzen.
Vorübergehende Verkehrssicherungsmaßnahmen durchführen.
Die Kontrolle wird gesondert vergütet.
Verkehrsschild wie in Vorposition beschrieben.
Abrechnung: Stück x Kalendertag
Menge: 3525,000 StKT

**2.1.1.1.13 Verkehrssch.komb. aufbauen u. abb., VSch + ZSch H2*Z.454,455,457,460**
StL-Nr. 22110521522220003
Verkehrsschildkombination aufbauen und abbauen. Vorhalten, Kontrolle, Wartung und Instandsetzung werden gesondert vergütet. Aufstellvorrichtung nach statischen
Erfordernissen. Vorübergehende Verkehrssicherungsmaßnahmen durchführen. 70 v. H. des Preises werden nach
Aufbau, der Rest nach Abbau vergütet.
Verkehrsschildkombination = 1 Verkehrsschild und Zu-
satzschild Höhe 2.
Verkehrsschild = Zeichen 454, 455, 457, 460.
Größe 2.
Retroreflektierend mit Folie Klasse RA2.
Aufstellhöhe über der Verkehrsfläche = 2,00 m.
Menge: 3,000 St

**2.1.1.1.14 Verkehrsschildkombination vorhalten wie Vorposition**
Verkehrsschildkombination vorhalten, warten und instand
setzen. Vorübergehende Verkehrssicherungsmaßnahmen
durchführen. Die Kontrolle wird gesondert vergütet.
Verkehrsschildkombination wie in Vorposition beschrieben.
Abrechnung: Stück x Kalendertag
Menge: 2115,000 StKT

**2.1.1.1.15 Verkehrstafel aufbauen und abbauen, Planskizze Z.458**
StL-Nr. 221105240112002
Verkehrstafel aufbauen und abbauen. Vorhalten, Kontrolle, Wartung und Instandsetzung werden gesondert
vergütet. Aufstellvorrichtung nach statischen Erfordernissen. Vorübergehende Verkehrssicherungsmaßnahmen
durchführen. 70 v.H. des Preises werden nach Aufbau,
der Rest nach Abbau vergütet.
Verkehrstafel = Planskizze Zeichen 458 nach Unterlagen
des AG.
Größe über 1,10 bis 2,00 m2 nach Unterlagen des AG.
Retroreflektierend mit Folie Klasse RA2.
Aufstellhöhe über der Verkehrsfläche = 2,00 m.
Menge: 2,000 St

**2.1.1.1.16 Verkehrstafel vorhalten wie Vorposition**
Verkehrstafel vorhalten, warten und instand setzen. Vo-
rübergehende Verkehrssicherungsmaßnahmen durchführen.
Die Kontrolle wird gesondert vergütet.
Verkehrstafel wie in Vorposition beschrieben.
Abrechnung: Stück x Kalendertag
Menge: 1410,000 StKT

**2.1.1.1.17 Absp.g.,Warneinr. aufb. u. abb., Schr.bake doppels**
StL-Nr. 221105405022201
Absperrgerät oder Warneinrichtung betriebsfertig aufbauen und abbauen. Vorhalten, Kontrolle, Wartung, In-
standsetzung und Betreiben werden gesondert vergütet.
Vorübergehende Verkehrssicherungsmaßnahmen durchführen.
70 v. H. des Preises werden nach betriebsfertigem Aufbau, der Rest nach Abbau vergütet.
Schraffenbake Größe 1000 x 250 mm doppelseitig.
Mit retroreflektierender Folie Klasse RA2.
Mit 1 Richtstrahler zweiseitig, gelbes Dauerlicht, WL2.
Energieversorgung nach Wahl des AN.
Menge: 7,000 St

**2.1.1.1.18 Absp.g.,Warneinr. vorhalten wie Vorposition**
Absperrgerät oder Warneinrichtung vorhalten, warten,
instand setzen und betreiben. Vorübergehende Verkehrssicherungsmaßnahmen durchführen. Die Kontrolle wird gesondert vergütet.
Absperrgerät oder Warneinrichtung wie in Vorposition
beschrieben.
Abrechnung: Stück x Kalendertag
Menge: 4935,000 StKT

**2.1.1.1.19 Absp.g.,Warneinr. aufb. u. abb. Abspsch. 250x2000**
Absperrgerät oder Warneinrichtung betriebsfertig aufbauen und abbauen. Vorhalten, Kontrolle, Wartung, In-
standsetzung und Betreiben werden gesondert vergütet.
Vorübergehende Verkehrssicherungsmaßnahmen durchführen.
70 v. H. des Preises werden nach betriebsfertigem Aufbau, der Rest nach Abbau vergütet.
Absperrschranke Größe mind. 250 x 2000 mm mit
Aufstellvorrichtung. Bei Vollsperrung über die gesamte zu
sperrende
Breite.
Mit retroreflektierender Folie Klasse RA2.
Mit mind. 5 Richtstrahlern einseitig, rotes
Dauerlicht, WL1.
max. 1,00 m Entfernung zwischen den Richtstrahlern.
Mit Tastleiste.
Energieversorgung nach Wahl des AN.
Menge: 3,000 St

**2.1.1.1.20 Absp.g.,Warneinr. vorhalten wie Vorposition**
Absperrgerät oder Warneinrichtung vorhalten, warten,
instand setzen und betreiben. Vorübergehende Verkehrssicherungsmaßnahmen durchführen. Die Kontrolle wird gesondert vergütet.
Absperrgerät oder Warneinrichtung wie in Vorposition
beschrieben.
Abrechnung: Stück x Kalendertag
Menge: 2115,000 StKT

###### Bereich 2.1.1.2 Baustelleneinrichung

**2.1.1.2.1 Baustelle einrichten Sämtl.LV-Abschn.*Zufahrt herst.AN**
StL-Nr. 21910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch

**2.1.1.2.2 Baustelleneinricht. vorhalten Sämtl. LV-Abschn.**
StL-Nr. 218901102
Baustelleneinrichtung vorhalten.
Vorhalten der Baustelleneinrichtungen. Mieten, Pacht,
Gebühren und dgl. gehören zum Leistungsumfang.
Ausser den vollen Monaten werden Teilzeiten nach
Kalendertagen zu 1/30 des Einheitspreises abgerechnet.
Stillstandszeiten und Bauzeitverlängerungen werden
nur vergütet, wenn die Ursachen vom AG zu
vertreten sind.
Menge: 19,000 Mt

**2.1.1.2.3 Baustelle räumen Sämtl. LV-Abschn.**
StL-Nr. 21910111201
Baustelle von allen Geräten, Anlagen, Einrichtungen und
dgl. räumen. Benutzte Flächen und Wege entsprechend dem
ursprünglichen Zustand herrichten. Soweit nicht für
bestimmte Leistungen für das Räumen der Baustelle gesonderte Positionen im Leistungsverzeichnis enthalten
sind, gilt die Pauschale
für alle Leistungen sämtlicher Abschnitte des Leistungsverzeichnisses.
Menge: 1,000 Psch

**2.1.1.2.4 Baubüro auf- und abbauen**
Baubüro (Baracke oder Container) zur gemeinsamen
Nutzung
AG und AN für 10 Personen, doppelwandig,
antransportieren
und aufbauen. Raum- und Arbeitsplatzbeleuchtung
entsprechend den Vorschriften für die Beleuchtung von
Arbeitsplätzen herstellen. Elektrische Beleuchtung,
Waschgelegenheit einrichten. Baubüro mit allen
Einrichtungen
abbauen und abtransportieren. Benutzte Flächen
entsprechend
dem ursprünglichen Zustand herrichten.
Zufahrt und Platzbefestigung nach Wahl des AN
ausführen.
Menge: 1,000 Psch

**2.1.1.2.5 Baubüro vorhalten**
Baubüro mit allen Einrichtungen vor- und unterhalten.
Ver- und
Entsorgung sicherstellen. Baubüro heizen. 2 mal
wöchentlich
reinigen. Zufahrt und befestigte Plätze unterhalten.
Teilzeiten
nach Tagen werden zu 1/30 des Einheitspreises vergütet.
Menge: 19,000 Mt

**2.1.1.2.6 Baustellenschild anfert. und aufst.**
Baustelleninformationsschild einschließlich Aufstellvorrichtung zur Baustelle anfahren und standsicher aufstellen. Notwendige Erdarbeiten ausführen, Fundamente
herstellen. Statischen Nachweis erbringen. Bauschild
während der Bauzeit unterhalten und säubern.
Größe 2,70 x 2,00 m.
Bauschild entwerfen nach inhaltlichen Vorgaben des AG.
Beschriften.
Menge: 1,000 St

**2.1.1.2.7 Baustellenschild abbauen Schild 2,7/2,0 m*Verwerten**
StL-Nr. 21910141721
Baustelleninformationsschild und Aufstellvorrichtung
abbauen, Fundamente abbrechen. Abbruchgut nach Wahl des
AN verwerten. Benutzte Fläche entsprechend dem ursprünglichen Zustand herrichten.
Größe = 2,70/2,00 m.
Baustelleninformationsschild und Aufstellvorrichtung
nach Wahl des AN verwerten.
Menge: 1,000 St

**2.1.1.2.8 SiGe-Plan**
Sicherheits- und Gesundheitsschutzplan (SiGe-Plan)
gemäß
Baustellenverordnung nach den Unterlagen des AG
erstellen,
mit dem Sicherheits-und Gesundheitsschutzkoordinator
abstimmen und bei erheblichen Änderungen in der
Ausführung
des Bauvorhabens anpassen. Den SiGe-Plan für jeden
Beschäftigten auf der Baustelle einsehbar vorhalten.
70 % der
Pauschale werden nach Übergabe des SiGe-Plans, der Rest
nach Gesamtfertigstellung der beauftragten Leistung
vergütet.
Menge: 1,000 psch

**2.1.1.2.9 Gestellung SiGeKo**
Überwachung der kompletten Baumaßnahme durch einen
unabhängigen Sicherheits-und
Gesundheitsschutzkoordinator
(SiGeKo) gemäß Baustellenverordnung nach den Unterlagen
des AG. Die Höhe der Abschlagszahlungen richtet sich
nach
dem zeitlichen Fortschritt der Baumaßnahme, bezogen
auf die
Gesamtbauzeit.
Menge: 1,000 psch

**2.1.1.2.10 Vorankündigung erstellen**
StL-Nr. 219101508
Vorankündigung gemäß Baustellenverordnung erstellen und
spätestens zwei Wochen vor Einrichten der Baustelle der
zuständigen Behörde übermitteln. Vorankündigung sichtbar und witterungsgeschützt auf der Baustelle aushängen. Bei erheblichen Änderungen während der Bauzeit
anpassen.
Menge: 1,000 Psch

**2.1.1.2.11 Information Anlieger**
Information der Anlieger, Anwohner, Mieter,
Gewerbetreibenden und dgl. über die geplante
Baumaßnahme,
Ausführung als Postwurfsendung bzw. auch Information
ggf.
durch E-Mail an die Anlieger und
betroffenenGewerbetreibenden mit
Angabe der Maßnahmen
voraussichtliche Dauer
Art der zu erwartenden Beeinträchtigungen
Kontaktpersonen AN
Aktualisierung der Angaben entsprechend Baufortschritt
Erforderliche Abstimmungen mit den Anliegern
durchführen.

Da die Ausführung der Leistungen in Bauphasen erfolgt,
ist von
einer mehrmaligen Informationspflicht auszugehen.
Mehraufwendungen hierfür sind in den EP
einzukalkulieren.
Der Beginn der Verkehrsraumeinschränkungen sowie bei
Veränderungen der Sperrungen hat die entsprechende
Information 20 Tage vor Aktivierung zu erfolgen.
Menge: 1,000 Psch

**2.1.1.2.12 Fotodokumentation**
Als Zustandserfassung ist dem AG vor Baubeginn eine
lückenlose Fotodokumentation (einschl.
Videoaufzeichnung)
des Baustellenbereiches zu übergeben. Hierbei sind die
Privatgrundstücke entlang der Straße mit ihren
Besonderheiten
(Grenzszteine, Zustand oder Oberflächen, Bewuchs,
Treppen,
Mauern, Zuwegungen, Zäunen, Ablagerungen sowie der
Zustand der vorhandenen Straßenoberflächen exakt zu
dokumentieren. Diese Dokumentation ist der
Bauüberwachung
des AG der AGs digital zu übergeben (Farbfotos mit
eingeblendetem Datum, beschriftet )

Übergabetermin: 1. Bauberatung
Menge: 1,000 psch

**2.1.1.2.13 Grenzsteine lokalisieren und markieren**
Grenzsteine vor Ort mit dem vom AG zur Verügung
gestellten
Grenzpunkteplan abgleichen, aufsuchen und markieren.
Zusammen mit dem AG festlegen, welche Grenzsteine
gesichert werden müssen.
Menge: 48,000 St

**2.1.1.2.14 Grenzsteine sichern**
Die Grenzzeichen sind durch geeignete, gut sichtbare
Schutzvorrichtungen gegen Beschädigung, Überfahren,
Überbauen oder Verlust zu sichern. Die
Schutzvorrichtungen
sind während der gesamten Bauzeit zu kontrollieren, zu
unterhalten und erforderlichenfalls zu erneuern.

Beschädigungen, Veränderungen oder der Verlust von
Grenzzeichen sind der Bauüberwachung des AG und dem
Auftraggeber unverzüglich anzuzeigen.

Das eigenmächtige Verändern, Entfernen, Versetzen oder
Wiederherstellen von Grenzzeichen durch den
Auftragnehmer
ist nicht zulässig. Erforderliche vermessungstechnische
Maßnahmen an Grenzzeichen dürfen ausschließlich durch
eine
hierzu befugte Vermessungsstelle durchgeführt werden.

Nach Abschluss der Bauarbeiten sind die vorhandenen
Grenzzeichen auf erkennbare Beschädigungen bzw.
Veränderungen zu kontrollieren. Festgestellte
Abweichungen
oder Schäden sind dem Auftraggeber unverzüglich
mitzuteilen.
Menge: 24,000 St

**2.1.1.2.15 Lichtraumprofilschnitt durchf.**
StL-Nr. 2111077311401
Lichtraumprofilschnitt durchführen. Äste erforderlichen
falls auf Astring absägen oder auf Zugast einkürzen.
Abgerechnet wird nach Stück Baum.
Höhe des lichten Raumes = 4,50 m über Fahrbahn.
Breite des seitlichen Sicherheitsraumes gemessen vom
Rand des Geh-/Radweges = 0,25 m.
Schnittgut der Verwertung nach Wahl des AN zuführen.
Menge: 1,000 St

**2.1.1.2.16 Müllbehälter transportieren**
Müllbehälter der Anwohner von den
Grundstücksstandplätzen
an einen von den Müllfahrzeugen ungehindert
anzufahrenden
Sammelstandort transportieren und leere Behälter
wieder zu
den Grundstücksstandplätzen zurückbringen. Für die
einzelnen
Behälter gelten die Abholtermine gemäß
Entsorgungskalender
der Stadt Jena. Diese sind in der Position zu
kalkulieren für
Biomülltonnen (wöchentlich), Restmülltonnen,
Altpapier- und
Leichtverpackungstonnen (jeweils 14-tägig).
Die Pauschale gilt für die gesamte Bauzeit. Die
Beschriftung
der Tonnen erfolgt durch die Eigentümer. Die
Beschriftung ist
vom AN von den Eigentümern mit dem
Informationsschreiben
anzufordern.
Die Pauschale gilt für alle von der Baumaßnahme
betroffenen
Grundstücke, welche den beigefügten Planunterlagen zu
entnehmen sind.
Menge: 140,000 Wo

**2.1.1.2.17 Einholung Genehmigungen**
Alle für die komplette Baumaßnahme notwendigen
Genehmigungen (Schachtscheine, Sondernutzungen,
Aufgrabeerlaubnisse, verkehrsrechtliche Anordnungen
u.a.)
sind vom AN bei den zuständigen Behörden rechtzeitig zu
beantragen und erforderliche Abstimmungen in eigener
Verantwortung zu führen. Inbegriffen sind auch
Aktualisierungen und Änderungen entsprechend dem
Bauablauf und den Forderungen der Verkehrsbehörde.
Die Gebühren für die vorgenannten Genehmigungen werden
nicht gesondert vergütet und sind einzurechnen.
Menge: 1,000 Psch

###### Bereich 2.1.1.3 Sicherungsmaßnahmen

**2.1.1.3.1 Baustelle sichern Sämtl.LV-Abschn.**
Absperren und Sichern der Baustelle während der Bauzeit
einschl. Lieferung und Aufstellen der Verkehrs- und
Hinweisschilder sowie Beleuchtung und Absperrung bei
Dunkelheit.
Sicherung mit elektrischen Warnleuchten.
Ausführung nach vom AN vorgelegten Plan.
Ersatz zerstörter und abhanden gekommener Teile der
Einrichtungen wird nicht gesondert vergütet, auch wenn
sie
vom AG bereitgestellt werden. Die gesamte Beleuchtung
wird
elektrisch betrieben.
Verkehrszeichen, -einrichtungen und Geräte werden vom
AN
gestellt und vorgehalten.
Anordnung und Beschaffenheit der Beschilderung
entsprechend StVO.
Die Schilder sind nach vorheriger Abstimmung mit der
Straßenaufsichtsbehörde zu liefern und aufzustellen.
Das ggf. erforderliche Umsetzen der Einrichtungen zur
Sicherung der Bauarbeiten wird nicht gesondert
vergütet.
In dieser Position enthalten sind die erforderlichen
Maßnahmen
zur Sicherung und Gewährleistung des Anliegerverkehrs.
Dazu
gehört auch die bei Bedarf erforderliche Schaffung
provisorischer Zufahrten und Eingänge, die
entsprechend der
einschlägigen Unfallverhütungsvorschriften errichtet
werden
müssen.
Provisorischen Gehweg ständig herrichten und
unterhalten.
Der Beschilderungsplan ist vor Baubeginn dem
Verkehrsamt
und dem AG zur Genehmigung einzureichen.
60 v.H. werden nach betriebsfertigem Aufbau, der Rest
nach
Abbau der Sicherungseinrichtungen berechnet.

Alle erforderlichen Bauzäune und Absturzsicherungen
(liefern,
aufstellen und umsetzen) sind in die Position
einzurechnen und
werden nicht gesondert vergütet.

Für alle Leistungen sämtlicher Abschnitte des
Leistungsverzeichnisses.
Menge: 1,000 Psch

**2.1.1.3.2 Schwingungsarme Baudurchführung**
Schwingungsarme Baudurchführung

Zulage für erschütterungs- und schwingungsarmen Ein-
und
Ausbau der Materialien im Bereich nicht gegründeter
Gebäude,
insbesondere Erdarbeiten, ungebundene Schichten und
Asphaltarbeiten.

Die in DIN 4150, T3 "Erschütterungen im Bauwesen -
Einwirkungen auf bauliche Anlagen" genannten
Anhaltswerte
für
Schwingungsgeschwindigkeiten dürfen nicht überschritten
werden. Technik und Bauverfahren sind darauf
abzustimmen.

Technik nach Wahl des AN.

Anzahl der Gebäude gem. Lageplan
Menge: 1,000 psch

###### Bereich 2.1.1.4 Sonstige Leistungen

**2.1.1.4.1 Winterunterbrechung**
Vor den jeweiligen Winterunterbrechungen müssen die
Oberflächen im Endausbauzustand fertig gestellt werden.
Zustandsfeststellung mit allen AGs.
Räumen und Wiedereinrichten der Baustelle sowie An- und
Abtransport von Baugeräten, Büro-Container etc und
wird mit
dieser Position vergütet.
Baustellen nach Winterunterbrechung erneut einrichten.
Menge: 2,000 Psch

**2.1.1.4.2 Koordinierungsaufwendungen**
Koordinierungsaufwendungen des AN
bei der Durchführung der Bauleistung aller in diesem LV
enthaltener Lose bei gleichzeitiger Um- und
Neuverlegung bzw. Erneuerung von Abwasser- und
Trinkwasserleitungen, Gasleitungen und Strom-, Telekom
durch die einzelnen Versorgungsträger.
Seitens der Telekom werden zeitgleich zur Baumaßnahme
Leerohre im Baufeld neu verlegt. Dies ist im Bauablauf
zu
berücksichtigen.
Menge: 1,000 Psch

**2.1.1.4.3 Höhenfestpunkt herstellen**
StL-Nr. 21890111701010101
Höhenfestpunkt in Abstimmung mit dem AG herstellen.
Der Höhenfestpunkt ist kurz nach Auftragserteilung
herzustellen und spätestens vor Durchführung der ersten
Geländeaufnahme durch den AN auf die vom AG
zur Verfügung gestellten Höhenfestpunkte einzumessen.
Während und nach Ablauf der Frostperiode ist die Höhenlage des Festpunktes zu kontrollieren.
Die erforderlichen Erdarbeiten gehören zum Leistungsumfang.
Höhenfestpunkt aus einem mind. 10 cm langen Bolzen
mit Rundkopf, der in einem Stahlbetonkörper mit
einem Querschnitt von 30 x 30 cm, Expositionsklasse
XC4 versetzt ist,
mit Betonfundament 70 x 70 x 20 cm,
Expositionsklasse XF1,
Gründungstiefe 80 cm.
Bei Abschluss der Baumaßnahme Höhenfestpunkt
ausbauen und einer Entsorgung nach Wahl des
AN zuführen.
Menge: 1,000 St

**2.1.1.4.4 Stillstands- und Unterbrechungszeit für Baustellenpersonal**
Stillstands- und Unterbrechungszeit bei
denkmalschutzrechtlichen Funden, die länger als 3 h
dauern.
Abrechnung erfolgt auf Nachweis mit Bestätigung der
örtlichen
Bauüberwachung.
Nur in Abstimmung mit AG.
Verrechnungssatz für Baustellenpersonal (komplette
Besetzung) des AN.
Menge: 10,000 h

**2.1.1.4.5 Stillstands- und Unterbrechungszeit für Gerätetechnik**
Stillstands- und Unterbrechungszeit bei
denkmalschutzrechtlichen Funden, die länger als 3 h
dauern.
Abrechnung erfolgt auf Nachweis mit Bestätigung der
örtlichen
Bauüberwachung.
Nur in Abstimmung mit AG.
Verrechnungssatz für komplette, auf der Baustelle
vorhandene
Gerätetechnik des AN.
Menge: 10,000 h

#### Bereich 2.2 BT 2.0.2 Allgemeine Leistungen (JenaWass

##### Abschnitt 2.2.0 Vorbemerkungen

###### Bereich 2.2.0.1 Hinweise

*Hinweis*
JenaWasser und Stadtwerke Jena Netze tragen in der
Breite
der Leitungsgräben alle Kosten für Aufbruch und
Wiederherstellung des Straßenoberbaus in einer Fläche
von
pauschal 1.000 m² in der Belastungsklasse Bk 0,3. Diese
Fläche entspricht der Straßenaufbruchfläche für die
Rohr- und
Leitungsgräben. Die Belastungsklasse orientiert sich am
tatsächlich vorhandenen Straßenoberbau. Die Kosten für
die
Vorbereitung und Herstellung des übrigen Teils der
Mischverkehrsfläche trägt der KSJ ohne
Kostenbeteiligung von
JenaWasser und Stadtwerke Netze. Die
Kostenschnittstelle
zwischen den Leistungen des Leitungsbaus durch
JenaWasser
/ Stadtwerke Jena Netze und dem Straßenausbau des KSJ
ist
das Planum bzw. die Unterkante Untergrundverbesserung.
Die Leistungen zur Herstellung des Straßenoberbaus im
Bereich der Rohr- und Leitungsgräben werden im
Leistungsverzeichnis zunächst dem KSJ zugeordnet.
Informativ: Nach Fertigstellung werden die
entsprechenden
Kosten durch den KSJ an JenaWasser und die Stadtwerke
Netze weiterberechnet.

Hinweise zur Ausführung und Abrechnung von
Tiefbauleistungen

1. Vorhandene Ver- und Entsorgungsanlagen
Vor Baubeginn hat sich der Auftragnehmer (AN) über
Vorhandensein und Lage möglicher Ver- und
Entsorgungsleitungen (über- und unterirdisch) zu
informieren.
Vermutete Leitungen im Arbeitsbereich sind in
Absprache mit
dem Auftraggeber (AG) bzw. dem Versorgungsträger mit
größter Sorgfalt in Handschachtung freizulegen,
während der
Bauzeit zu sichern und entsprechend den Vorgaben des
Versorgungsträger wieder fachgerecht zu verfüllen.
Werden bei Schachtarbeiten unvermutet unterirdische
Anlagen
angetroffen, so ist der AG unverzüglich zu
unterrichten. Bei
Kreuzungen oder Näherungen von Starkstromkabeln mit
anderen unterirdischen Anlagen (vor allem
Fernmeldekabeln)
sind die besonderen Anweisungen des AG über Maßnahmen
an der Kreuzungsstelle einzuholen.
Werden bei der Ausführung von Bauarbeiten bestehende
Anlagen der Ver- und Entsorgung beschädigt, so sind
sie auf
Kosten des AN wiederherzustellen und ausdrücklich vom
jeweiligen Versorgungsträger in schriftlicher Form
abnehmen
zu lassen. Beschädigungen sind nicht nur Leckagen,
sondern
auch Verletzungen der Rohrumhüllung bzw. des
Kabelmantels.
Straßenrinnen und -abläufe, Schachtein- und Ausstiege
und
Straßenkappen von Hydranten und Armaturen dürfen nicht
mit
Aushubmaterial oder Baustoffen abgedeckt werden. Sie
müssen dauernd frei zugänglich sein. Zugänge zu
Transformatorstationen, Verteiler- und Regleranlagen,
Sammelkanälen sind immer freizuhalten.
Vorhandene Grenzsteine und Vermessungsmarkierungen sind
mit Beginn der Arbeiten im Zuge der
Baustelleneinrichtung bis
zum Räumen der Baustelleneinrichtung zu sichern.
Hinweisschilder, Kabelmerksteine oder andere
Markierungen
dürfen ohne Zustimmung des zuständigen
Versorgungsträgers
nicht verdeckt, versetzt oder entfernt werden.

2. Festlegungen zur Leitungszone:

Kabel/Schutzrohre, Gas-, Trinkwasser- und
Fernwärmeleitungen
Leitungszone: heller, nichtbindiger Sand 0/2 mm
(Rundkorn)
Untere Bettung: im verdichteten Zustand min. 10 cm bei
Kabeln/Schutzrohren/Rohrleitungen bis DN 250, bei
Rohrleitungen > DN 250 min. 15 cm
Abdeckung: 20 cm über OK bei Kabel/Schutzrohr
  30 cm über OK bei Rohrleitungen
Warnbänder: Trassenwarnbänder (ohne Ortungsdraht)
werden
ca. 50 cm über OK Rohrleitung verlegt.

Abdeckfolien für Elektroleitungen, IT-Kabel und
Schutzrohre
werden über die gesamte Grabenbreite auf die verfüllte
und
verdichtete Leitungszone verlegt. Trassenwarnbänder
werden
in diesem Fall ca. 50 cm unter  OK befestigte Fläche
bzw. UK
Frostschutzschicht verlegt.

Abwasserkanäle
Sofern in Planung und/oder  Leistungsverzeichnis keine
abweichenden Angaben enthalten sind, ist für die
Rohrbettung
Typ 1 gemäß DIN 1610 anzusetzen.

Leitungszone: heller, nichtbindiger Sand 0/2 mm
(Rundkorn)
Untere Bettung: mindestens 150 mm
Abdeckung: mindestens 300 mm über Rohr
Warnbänder: Trassenwarnbänder (ohne Ortungsdraht) werden
nur für Druck- und Grundstücksanschlussleitungen ca.
50 cm
über OK Rohrleitung verlegt.

Abweichungen dieser Festlegungen sind in begründeten
Fällen
möglich, müssen jedoch mit der  Projektleitung
abgestimmt und
durch diese freigeben werden. Bei hohen
Grundwasserständen
oder drückendem Schichtenwasser sind besondere
Maßnahmen zur Verhinderung des Ausspülens von
Feinanteilen aus der Leitungzone zu treffen (z.B.
Sperrriegel,
Umhüllung der Leitungszone mit Vlies).

3. Festlegungen zur Abrechnung des Rohrgrabens bei
Hauptleitungen

Grabenbreiten: für Entwässerungskanäle und -leitungen:
nach DIN EN 1610
für alle sonstigen Gräbennach DIN 4124
oder nach gesonderten Festlegungen des Auftraggebers
gemäß beiliegender Planunterlagen
Sofern im LV keine abweichenden Festlegungen getroffen
werden, sind darüber hinausgehende
Grabenbreiten für Montagegruben, Kopflöcher für
Schweißarbeiten (DVGW  W 400-2) und die jeweils
zusätzlich erforderlichen Graben- und
Grubenverbreiterungen für Schalungs- und
Verbaukonstruktionen in Abhängkeit des vom AN
gewählten Verbauverfahrens in die Preise für den
Grabenaushub einzukalkulieren.

4. Aufbruch und Wiederherstellung von Verkehrsflächen
Besonders zu beachten sind:
ZTV A-StB 12
ZTV E-StB 17
H ZFSV, FGSV-Nr. 563 (Ausgabe 2012)
ZTV T-StB 95 (Fassung 2002)
ZTV Asphalt - StB 07 (Fassung 2013)
ZTV Beton - StB 07 (Fassung 2013)
ZTV Pflaster - StB 2006
ZTV SoB - StB 2004 (Fassung 2007)
ZTV - SA 97
ZTV-M 13
RStO 12
Auflagen des Baulastträgers der
Straße

Die Abnahmebescheinigungen des Baulastträgers der
Straße
ist der Schlussrechnung beizufügen.

Abrechnungsbreite befestigter Oberflächen, Grabentiefe
<
2,00 m Tiefe:
Pflasterdecken: Grabenbreite + 2 x 20 cm
Bitumen- und Betondecken: Grabenbreite + 2 x 15 cm

Abrechnungsbreite befestigter Oberflächen, Grabentiefe
>
2,00 m Tiefe:
Pflasterdecken: Grabenbreite + 2 x 20 cm
Bitumen- und Betondecken: Grabenbreite + 2 x 20 cm

Darüber hinausgehende Aufbruch- bzw. -
wiederherstellungsflächen durch den Einsatz von Verbau
sind in die EP einzukalkulieren. Größere
Aufbruchflächen,
die auf unsachgemäße Arbeiten des AN zurückzuführen
sind, werden nicht vergütet.

5.  Mineralische Abfälle und Ausbaustoffe
Für alle nicht zur Wiederverwendung vorgesehenen
Mineralischen Abfälle und Ausbaustoffe sind auf
Anforderung
des AG bzw. gemäß Leistungsverzeichnis Nachweise einer
umweltkonformen Weiterverwendung bzw. Entsorgung zu
erbringen.

Sollten sich Rahmen der Bauausführung Anhaltspunkte
für eine
Schadstoffverunreinigung ergeben, so werden vom
Auftraggeber Untersuchungen zur Feststellung der
Inhaltsstoffe
veranlasst, um die Einstufung nach LAGA bzw.
RuVA-StB01,
die Ermittlung der Deponieklasse gemäß
Deponierverordnung,
die Einstufung in gefährliche oder nicht gefährliche
Abfälle und
die Zuordnung zu einem Abfallschlüssel nach
Abfallverzeichnisverordnung (AVV) vornehmen zu können.

Für nichtgefährliche Abfälle gilt gemäß
Nachweisverordnung
(NachwV) die Registerpflicht. Diese Registerpflicht
obliegt dem
Auftragnehmer und/oder seinem Entsorger. Für die nicht
gefährlichen Abfälle hat der AN in einer tabellarischen
Übersicht zu erfassen, an welche Stellen welche
Abfallmengen
verbracht wurden. Die Erfassung hat im Excel-Format zu
erfolgen und ist dem AG nach Abschluss der Baumaßnahme
zu
übergeben. Alle Mengen sind in Tonnen anzugeben. Die
Aufwendungen dafür sind in die Einheitspreise der
Erdaushubpositionen einzukalkulieren.

Für gefährliche Abfälle ist der Entsorgungsnachweis
mittels
Begleitscheinverfahren gemäß Nachweisverordnung
(NachwV)
zu führen. Den Entsorgungsantrag stellt in diesem Fall
der AG
mit Unterstützung des AN.

Boden und Bauschutt
Die Einstufung von Boden und Bauschutt als unbelastet,
belastet oder schadstoffverunreinigt erfolgt anhand
der LAGA  -
Mitteilung der Länderarbeitsgemeinschaft Abfall
"Anforderungen an die stoffliche Verwertung von
mineralischen
Abfällen" (LAGA M20). Sofern keine anderen Angaben im
Leistungsverzeichnis vermerkt sind, ist für die
Kalkulation
davon auszugehen, dass Aushubböden und Bauschutt der
Zuordnungsklasse LAGA ZO oder der Deponieklasse 0 gemäß
Deponieverordnung entsprechen und dass es sich um nicht
gefährlichen Abfall gemäß AVV handelt.

Asphalt
Für den Umgang mit Ausbauasphalten gelten die
Richtlinien für
die umweltverträgliche Verwertung von Ausbaustoffen mit
teer-/pechtypischen Bestandteilen sowie für die
Verwertung von
Ausbauasphalt im Straßenbau, FGSV, Ausgabe 2001/Fassung
2005 (RuVA-StB 01). Sofern keine anderen Angaben im
Leistungsverzeichnis vermerkt sind, ist für die
Kalkulation
davon auszugehen, dass der Ausbauasphalt der
Verwertungsklasse A entspricht.

*Hinweis*
Vorbemerkungen zur Verlegung von
Entwässerungskanälen

1. Preise
Die Preise für Montagearbeiten schließen zusätzlich
folgende
Leistungen ein:

Die Bereitstellung geeigneter Lagerplätze auf der
Baustelle.
Sorgfältiges Verschließen der neuverlegten bzw.
stillgelegten Leitungen.
Erstellung der Rohrstatik nach ATV A 127
(Abwassertechnische Vereinigung) - Richtlinie für die
statische Berechnung von Entwässerungskanälen und
-leitungen. Die Rohrstatik ist vom AN in prüffähiger
Form
vor der Ausführung vorzulegen. Die Kosten für die
Rohrstatik ist mit den Einheitspreisen abgegolten. Die
Rohrstatik umfasst alle Dimensionen und Rohrmaterialien
des LV's.

2. Material
Das gesamte Material ist vom AN bereitzustellen, wenn
in den
Leistungspositionen nichts gegenteiliges beschrieben
ist.
Die Entnahme von Trinkwasser aus dem öffentlichen Netz
bedarf der Zustimmung des AG (Projektleiter /
Netzmeister).
Sie darf nur an den zugewiesenen Stellen und über
Zähleinrichtungen des Zweckverbandes vorgenommen
werden.
Die Entnahmemenge kann eingeschränkt sein. Große
Entnahmen sind mindestens 7 Tage vorab anzumelden.

3. Unterbrechungen
Bei jeder Unterbrechung der Montagearbeiten am
Rohrstrang
sind Öffnungen (z. B. freie Rohrenden, Abzweige usw.)
zu
verschließen. Dies gilt auch für bestehende Leitungen,
die im
Zuge von Einbindungsarbeiten getrennt werden. Der
Verschluss ist dicht herzustellen.

4. Dichtheitsprüfung, Deformationsmessung
In der Regel werden Kanäle, incl. Hausanschlüsse
haltungsweise mit Luft und Schächte mit Wasser gemäß
DIN
EN 1610 und ATV-DVWK Merkblatt 139 geprüft.
Dichtheitsprüfungen werden vom Auftraggeber gesondert
beauftragt.

Die vertikale Durchmesseränderung von biegeweichen
Rohren
darf den maximalen Wert von äV = 6 %
(Langzeitverformung)
nach ATV DVWK-A 127, Abschnitt 9.4 nicht überschreiten.
Deformationsmessungen an biegeweichen Kanälen werden
vom AG separat beauftragt.

Voraussetzungen für die Durchführung der
Dichtheitsprüfung und der Deformationsmessung sind,
dass Kanäle und Schächte vollständig frei von Bauresten
sind und die Verdichtungsarbeiten bis Oberkante
Frostschutzschicht abgeschlossen sind. Die Prüfungen
sollen üblicherweise in Bauabschnitten (mehrere
Haltungen und Schächte, incl. Hausanschlüsse
unmittelbar
hintereinander) erfolgen. Unter Berücksichtigung dieser
Anforderungen hat der AN in seinem Bauablaufplan, der
zu
Beginn der Bauausführung dem AG vorzulegen ist, die
Zeiträume für die Prüfungen separat anzugeben und mit
dem AG einvernehmlich abzustimmen. Die Informationen
darüber werden vom AG an die Prüfungsfirma weiter
geleitet.
Die für die Ausführung dieser Prüfungen notwendige
Schmutz-, Misch- oder Regenwasserumleitung ist vom AN
zu organisieren.

Der Termin für Deformationsmessungen und
Dichtheitsprüfungen von Kanälen bzw. Schächten ist vom
AN
mindestens 5 Tage vor der geplanten Ausführung beim
Projektleiter des AG anzumelden und einvernehmlich mit
diesem abzustimmen. Die vom AN geplanten Termine müssen
vom Projektleiter des AG bestätigt werden. Sollte der
vom AN
geplante Termin vom AG geändert werden, so ist der
Bauablauf
vom AN darauf abzustimmen.
Ist der vom AG vorgegebene Termin für den AN nicht
umsetzbar, so sind die Dichtheitsprüfungen erneut mit
dem AG
abzustimmen und mit dem Formblatt anzumelden.
Zusätzliche
Aufwendungen des AN auf Grund einer Terminverschiebung
des AG werden nicht zusätzlich vergütet. Diesbezügliche
Aufwendungen sind in die Einheitspreise
einzukalkulieren.

Sind aus Gründen die der Auftragnehmer zu vertreten hat
Kanäle oder Schächte nicht dicht bzw. zulässige
Durchmesseränderungen von biegeweichen Kanälen
überschritten, so sind auf Kosten des AN die Rohre
freizulegen,
die Deformationen/Undichtigkeiten zu beseitigen und der
Rohrgraben wieder zu verfüllen und zu verdichten, incl.
Oberflächenwiederherstellung.
Der AN trägt außerdem die Kosten für die Beseitigung
und
Entsorgung eventueller Baureste im Kanal sowie
notwendige
Wiederholungsprüfungen zum Nachweis der Dichtigkeit
oder
der Einhaltung der zulässigen vertikalen Deformation.

5. Kanalbefahrung
Die TV-Befahrung zur Schlussabnahme wird vom
Auftraggeber
selbst durchgeführt. In Vorbereitung der
Schlussabnahme hat
der Auftragnehmer dem Auftraggeber, nach Herstellung
der
Straßendecke, spätestens jedoch 14 Tage vor dem
beabsichtigten Schlussabnahmetermin, schriftlich die
Freigabe
zur TV-Befahrung mitzuteilen. Der Kanal muss zu diesem
Zeitpunkt voll funktionsfähig sein, die
Dichtheitsprüfung und ggf.
die Deformationsmessung müssen vorliegen und der Kanal
vollständig frei von Bauresten sein. Eine Kanalspülung
vor der
TV-Befahrung wird vom Auftraggeber selbst beauftragt
bzw.
ausgeführt.
Ist die TV-Befahrung, aus Gründen, die der
Auftragnehmer zu
vertreten hat, zu wiederholen, trägt der Auftragnehmer
die
Kosten.

6. Inbetriebnahme
Der Auftragnehmer hat die Leitung betriebsbereit zu
übergeben. Die Inbetriebnahme erfolgt durch den
Auftragnehmer unter Aufsicht des Auftraggebers.

*Hinweis*
Die Hinweise zur Ausführung und Abrechnung von
Tiefbauleistungen, Punkt 3 (Festlegungen zur
Abrechnung des
Rohrgrabens bei Hauptleitungen), Punkt 4 (Aufbruch und
Wiederherstellung von Verkehrsflächen) sowie Punkt 5
(Mineralische Abfälle und Ausbaustoffe) sind bei der
Kalkulation der Positionen Straßenaufbruch und -
wiederherstellung zu beachten und daraus resultierende
Aufwendungen in die betreffenden Einheitspreise für den
Straßenbau einzukalkulieren.

*Hinweis*
Zusätzliche Aufwendungen für die Zwischenlagerung des
Asphalt-Aufbruchs sowie Bodenaushub auf einem Lager des
AN außerhalb des Baustellenbereiches zur Beprobung und
Separierung in Verwertungsklassen gemäß RuVA-StB 01
bzw.
Deklarierungsanalysen ist einzukalkulieren.

##### Abschnitt 2.2.1 Allgemeine Leistungen

###### Bereich 2.2.1.1 Sonstige Leistungen

**2.2.1.1.1 Prüfplan Eigenüberwachung AN**
Die Prüfstellen an denen Eigenüberwachungsprüfungen des
AN gemäß ZTV-A StB 12 durchgeführt wurden, sind in
einem
Lageplan darzustellen und einzumessen. Die einzelnen
Prüfstellen sind den Prüfungsprotokollen zuzuordnen.
Lageplan
und Prüfprotokolle als Bestandteil der Qualitätsakte
an den AG
übergeben.
Menge: 1,000 psch

**2.2.1.1.2 Zusammenstellung digitale Qualitätsakte gemäß Abnahmebedingungen**
Zur Abnahme von Bauleistungen sind die in den
Abnahmebedingungen der Stadtwerke Jena Netze GmbH bzw.
des Zweckverbandes JenaWasser aufgeführten Unterlagen
in
einer digitalen Qualitätsakte getrennt nach Gewerken zu
übergeben/senden. Für die Bearbeitung der Unterlagen
sind
ausschließlich die übergebenen Vorlagen der Stadtwerke
Netze
zu verwenden.

Abrechnung je Baumaßnahme.
Menge: 1,000 psch

**2.2.1.1.3 Fußgängerüberwege über Rohrgräben**
Fußgängerhilfsbrücke über Rohrgräben mit Schutzgeländer
beiderseits verkehrssicher aufstellen, während der
Bauzeit
vorhalten, unterhalten sowie nach Bauende wieder
entfernen.
Der Zugang zu den Gebäuden im Baubereich ist jederzeit
sicherzustellen. Für dringende Einsätze von Feuerwehr
und
Krankentransporten sind entsprechende
Fußgängerhilfsbrücken jederzeit vorzuhalten.
Nutzbreite: ca. 1,50 m
Menge: 10,000 St

**2.2.1.1.4 KFZ-Überfahrt über Rohrgraben**
KFZ-Überfahrten über Gräben mit Stahlplatten
verkehrssicher
herstellen, während der Bauzeit vorhalten, unterhalten
sowie
nach Bauende wieder entfernen. Die Zufahrt zu den
Grundstücken ist täglich nach Bauende sicherzustellen.
Für
dringende Einsätze von Feuerwehr und Krankentransporten
sind entsprechende KFZ-Überfahrten jederzeit
vorzuhalten.
Nutzbreite ca. 3,00 m
Menge: 2,000 St

*Hinweis*
Alle außer Betrieb genommenen HA aller Medien sind
fachgerecht zurückzubauen. Im Rohrgraben betrifft das
die
tiefbautechnisch offenen Leitungs-Bereiche.
Grundsätzlich
sind die außer Betrieb genommenen HA im Gebäude
einschließlich Hauseinführung fachgerecht
zurückzubauen.
Die Organisation und die Ausführung insbesondere der
zeitliche Ablauf (vor dem Haus Baugrube offen lassen,
sichern oder prov. Verschließen und Wiederöffnen und
Abtrennung im Haus inkl. Verpressen, Arbeiten an der
Fassade, Hausisolierung außen herstellen usw.
beschreiben und ausschreiben.
Alle Materialzertifikate sind vor Einbau durch die vom
AG
beauftragte öBü prüfen zu lassen. Welche Zertifikate
für
welche Materialien gefordert werden, wird durch SWJN
zugearbeitet (spezifische Vorbemerkungen).
Die Stillstandszeiten/Baustelleneinschränkungen für die
Zeit der Dichtheits-, Funktions- und
Qualitätsprüfungen aller
Medien sind in den Bauablauf und die EP grundsätzlich
einzurechnen. Die Koordinierung und Durchsetzung
obliegt
dem AN.
In Betrieb befindliche Gas HA, die umgebunden werden,
betrifft auch Interimsleitungs-HA, werden kurzzeitig
Außer-Betrieb genommen und wieder in Betrieb gesetzt.
Das hat entsprechend den Regeln der Technik
DVGW/TRGI zu erfolgen. Beschreibung siehe
Beschreibung Umbindung Gas-HA im Thüga LV und
Beschreibung Pos 50012600250 G M GP Inbetriebnahme.
Es gilt für Gas die EU Methanverordnung. Der DVGW hat
dies in sein Regelwerk eingearbeitet. Es gilt auch das
Merkblatt G404. Es befasst sich mit dem Vermindern und
Vermeiden von Methanemissionen in der Praxis.Ein Spülen
der Gasleitung mit Ableiten in die Atmosphäre ist nicht
zulässig und strafbar. Daher ist für Einbindungen die
EU
Verordnung umzusetzent. Im Rohrnetz sind dazu Fackeln
verfügbar, die das Gas aus der außer Betrieb zu
nehmenden Gasleitung durch Ejektion ziehen und vor Ort
verbrennen.  Die Forderungen sind umzusetzen. Die
Ausrüstung muss vor Auftragsvergabe nachgewiesen sein
oder ein NU benannt werden. Gilt für Einbindungen,
Trennungen, Außerbetriebnahmen Gas.

#### Bereich 2.3 BT2.1 Trinkwasser (JenaWasser)

*Hinweis*
Tiefbau

Die Regelüberdeckung für Trinkwasserleitungen in den
Fahrbahnen bzw. Mischverkehrs-flächen beträgt 130 cm.
Die
Regelüberdeckungen für Grundstücksanschlussleitungen in
den Fahrbahnen bzw. Mischverkehrsflächen beträgt 120
cm.
Abweichungen hiervon sind in der Ausführungsplanung
beschrieben.
Die obere Leitungsbettung muss eine Stärke von 30 cm
und die
untere Bettung für Rohrleitungen bis DN 250 eine
Stärke von
10 cm bzw. bei Rohrleitungen > DN 250 eine Stärke von
15 cm
im verdichteten Zustand des Rohrgrabens haben. Das
Trassenwarnband ist mit einem Abstand von 50 cm über OK
Rohrleitung zu verlegen.

Trinkwasserleitungsmontage
Der AN muss als Rohrleitungsbauunternehmen nach GW 301
zugelassen sein.
Der AN muss über die fachlichen und personellen
Möglichkeiten verfügen, Arbeiten an Asbestzement-Rohr
gemäß TRGS 519 und DVGW-Hinweis W 396, in der jeweils
gültigen Fassung, durchführen zu können. Die
fachgerechte
Entsorgung ist nachzuweisen.
Bei PE-Schweißverbindungen sind folgende Vorgaben des
AG
strikt zu beachten und einzuhalten:
Zur Bauanlaufberatung / vor Baubeginn sind die zum
Einsatz kommenden Schweißer sowie die Schweißaufsicht
zu benennen.
Die in der DVS 2207-1 festgelegte Ausnahme in der
Verwendung eines Handschabers bei der Schweißnahtvorbereitung ist nur mit Zustimmung der örtlichen
Bauüberwachung des AG des AG zulässig.
Zur Reinigung der PE-Schweißverbindung ist
ausschließlich
vom DVGW zertifizierter PE-Reiniger bzw. Reiniger,
welcher
nach DVGW VP 603 geprüft ist und aus 99 Teilen
Ethanol (Reinheitsgrad von 99,8 %) besteht, zu
verwenden.
Schweißverbindungen müssen protokolliert werden und
anhand von Nahtnummer und Rohrfolgeplan zuordenbar
sein. Im Schweißprotokoll muss der Name des Schweißers,
die Baustelle und die Straßenbezeichnung angegeben
sein.
Diese Angaben sind in der Qualitätsakte vollständig
abzugeben. Eventuell notwendige Umstempelungen
müssen vom AN bei Bedarf angezeigt und vom AG
ausgeführt werden.
Sämtliche Nähte sind mit Datum, Uhrzeit, Schweißdauer
und Namen des Schweißers zu beschriften.
Der AG behält sich vor, Schweißnähte stichprobenweise
zerstörend zu prüfen.
Der Tracebility Code ist zu scannen und muss im
Schweißprotokoll aufgeführt sein.

Das Abquetschen von Trinkwasserleitungen ist nicht
erlaubt.
Die zur Durchführung von Schweißarbeiten eingesetzten
Schweißer sind dem AG vor Beginn der Arbeiten
namentlich
bekannt zu geben. Es ist jeweils eine Kopie des
Original-Schweißerzeugnisses einzureichen.
Schweißer, die kein deutsches Schweißerzeugnis haben,
müssen vor Beginn der Arbeiten ein für die
durchzuführenden
Schweißarbeiten gültiges Schweißerzeugnis nach GW 330
erwerben. Die Kosten für die Erlangung eines gültigen
Schweißerzeugnisses gehen zu Lasten des AN.
Bei jeder Arbeitsunterbrechung der Montagearbeiten am
Rohrstrang sind Öffnungen (z. B. freie Rohrenden, T-
Stücke
usw.) zu verschließen. Dies gilt auch für bestehende
Leitungen,
die im Zuge von Einbindungsarbeiten getrennt werden.
Der
Verschluss ist dicht herzustellen.
Die Trinkwasserleitungen sind sauber zu verlegen und
frei von
allen Verunreinigungen zu übergeben,
erforderlichenfalls ist
eine mechanische Reinigung (Molchung) vorzunehmen. Zur
Kontrolle der Ausführungsqualität kann der AG
mechanische
Reinigungen (Molchung) auch dann verlangen, wenn
seitens
des AN die Freiheit von Verunreinigungen angenommen
wird.
Wird in diesem Fall bei der Molchung die Freiheit von
Verunreinigungen festgestellt, werden die Kosten für
die
Molchung gegen Nachweis vom AG erstattet. Eine
Desinfektion
ist grundsätzlich durchzuführen.
Die Verarbeitungs- und Montagevorschriften der
Materialhersteller sind zu beachten.

Formstücke, Armaturen, Rohre
Formstücke und Armaturen der Knotenpunkte sind in der
Regel
aus GGG-Material. Alle Schrauben der
Flanschverbindungen
sind aus Edelstahl V2A - Bolzen mit PVC-Umhüllung- und
alle
Muttern aus Edelstahl V4A und
Glasfaser-Unterlegscheiben
(3,2 mm verstärkt) einzubauen. Flanschdichtungen müssen
eine Stahleinlage enthalten. Hierbei ist zu beachten,
dass nicht
nur unter der Mutter, sondern auch unter dem
Schraubenkopf
je eine Unterlegscheibe aus V4A sowie eine
Glasfaser-Unterlegscheiben (3,2 mm verstärkt)
einzubauen ist.
Bei Formstücken, Heizwendelschweißmuffen und Rohren aus
PE 100RC ist die Einhaltung des DVGW-W 270 und
KTW-BWGL sowie ein Werkszeugnis 2.2 nachzuweisen. Alle
Rohre sind in der Wandstärke SDR 11 zu liefern und
müssen
die Anforderungen der PAS 1075 erfüllen.

Druckprüfungen, Einbindungen, Abtrennungen
Druckprüfungen und Einbindungen von neu errichteten
Trinkwasserleitungen sind mit dem Projektleiter des AG
einvernehmlich abzustimmen und 7 Tage vor der geplanten
Einbindung anzumelden. Hierbei sind Angaben zum
betroffenen Leitungsabschnitt, Beginn und Abschluss der
Druckprüfung, Datum der Probenentnahme und Beginn und
Abschluss der Einbindung mit Datum und Uhrzeit
anzugeben.
Die vom AN geplanten Termine müssen vom Projektleiter
und
vom Netzmeister des AG bestätigt werden. Die Entnahme
von
Trinkwasser aus dem öffentlichen Netz bedarf der
Zustimmung
des AG (Projektleiter / Netzmeister). Sie darf nur an
den
zugewiesenen Stellen und über Zähleinrichtungen des
Zweckverbandes vorgenommen werden. Die Entnahmemenge
kann eingeschränkt sein. Große Entnahmen sind
mindestens 7
Tage vorab anzumelden.
Die Druckprüfung und Desinfektion hat nach Absprache
mit
dem AG gemäß DIN EN 805 in Verbindung mit
DVGW-Arbeitsblatt W 400-2 zu erfolgen.
Teildruckprüfungen sind nach Baufortschritt
durchzuführen und
zu protokollieren.
Gebühren des zuständigen Gesundheitsamtes für die
amtliche
Freigabebescheinigung sind in die Einheitspreise
einzukalkulieren.
Einbindungen von Trinkwasserleitungen können in der
Regel 3
Tage nach Vorlage der amtlichen Freigabebescheinigung
des
zuständigen Gesundheitsamtes und Anmeldung der
Einbindung beim AG ausgeführt werden. Einbindungen
erfolgen durch den AN unter Aufsicht des AGs.
Sollte der vom AN geplante Termin vom AG geändert
werden
müssen, so ist der Bauablauf vom AN darauf
abzustimmen. Ist
der vom AG vorgegebene Termin für den AN nicht
umsetzbar,
so sind Druckprüfungen, Probenahme und Einbindungen
erneut mit dem AG abzustimmen und anzumelden.
Zusätzliche Aufwendungen des AN auf Grund einer
Terminverschiebung des AG werden nicht zusätzlich
vergütet.
Diesbezügliche Aufwendungen sind in die Einheitspreise
einzukalkulieren.
Die Kosten für die Lieferung und Entsorgung des
notwendigen
Wassers für Spülen, Desinfizieren und Druckprüfung ist
vom
AN in die Einheitspreise einzurechnen. Das Spülen von
neuen
Leitungen ist ebenfalls beim AG anzumelden.
Stillgelegte Leitungen bis < DN 150, die im Baugrund
verbleiben, sind sorgfältig mit Beton zu verschließen.
Leitungen
? DN 150 sind mit spatenlösbarem ZFSV zu verdämmen. Die
Materiallieferungen dafür obliegen dem AN.

Klein- und Hilfmaterial
Kleinmaterial (z.B. Tangit oder glw., Dübel,
Schrauben, Muttern,
Unterlegscheiben, Isolierschlauch, Flanschdichtungen,
Schellen, Gewindestangen) sowie Hilfsmaterial (z.B.
Entfetter,
Gleitmitel, Markierungsspray, PE-Reiniger, Reiniger
Papier,
Desinfektionsmittel) sind vom AN beizustellen und im
Einheitspreis einzukalkulieren.

Grundstücksanschlüsse
Für Netzanschlusse größer DN 50 (PE d 63) und/oder
mehr als
15 m Länge ist eine amtliche Freigabebescheinigung des
zuständigen Gesundheitsamtes erforderlich.
Die Wanddurchführungen (Bauwerksdurchdringungen) sind
fachgerecht (insbesondere gas- und wasserdicht nach GW
390,
Abdichtung, Dichtflansch, Manschettenanschluss mit
Schelle,
polymermodifizierte Bitumendickbeschichtungskehle) zu
verschließen.
Außerbetrieb genommene Netzanschlüsse sind nach den
Vorgaben des AG abzutrennen und zu demontieren.
Sichtbare
Teile der Hauseinführung sind zu demontieren.
Die in der Erde verbleibenden Netzanschlussleitungen
sind
fachgerecht zu verschließen.
Für die Grundstücksanschlüsse ist die Durchführung der
Druckprüfung und Desinfektion, inkl. Nachweis nach
einem
vom AG zugelassenen Verfahren durchzuführen.
Pro fertiggestellten Trinkwasserhausanschlusses im
Gebäude
ist ein Foto mit eingeblendetem Datum mit Darstellung
der
Trinkwasser-Hauseinführung (gemäß Abnahmebedingungen)
zu erstellen.

Bestandsvermessung
Das Einmessen erfolgt in der Regel durch den AG oder
ein von
ihm beauftragtes Vermessungsbüro. Der AN ist für die
Koordinierung des Einsatzes des Vermessungsbüros
verantwortlich und hat dem Vermessungsbüro schriftlich
mitzuteilen, wann die für das Projekt letzte Messung
vor Ort
erfolgen muss. Eine Kopie dieser Mitteilung erhält der
AG. Eine
Schlussabnahme kann frühestens 15 Werktage nach der
letzten Einmessung erfolgen. Alle Einmessskizzen sind
nach
der Einmessrichtlinie des AG und den dort genannten
mitgeltenden Normen zu erstellen.
Der AN garantiert die Zugänglichkeit zur Einmessung
aller
Anlagen (Kabel, Leitungen, Schächte, Abzweige, Krümmer,
Endpunkte, Armaturen usw.) bei offenem Leitungsgraben
durch
das vom AG benannte Vermessungsbüro. Erst danach darf
mit
der Verfüllung begonnen werden.

Hinweise zur Ausführung der Armaturenbeschilderung

Die Beschilderung der Armaturen ist vom Auftragnehmer
gemäß folgender Systematik auszuführen.
Für die Befestigung von Schildern an Pfosten ist
ausschließlich
die Jochschelle der Fa. Mundt & Mundt, Typ SJ 60V zu
verwenden.

1.  Versorgungs- und Fernleitungen
(Beschilderungssystem aus
Aluminium, Fa. Mundt & Mundt, DIN 4067, Form B,
200x140mm, Farbe blau) wie folgt:

Angabe Verwendungszweck - Aufdruck ab Werk
  Wasser (Standardaufschrift gemäß DIN 4067 für
Trinkwasserleitungen)
  Rohwasser
  Brauchwasser
Angabe der Armaturenfunktion - Anpassung mit
Klebezeichen
  H - Kugelhahn
  S - Schieber
  K - Klappe
  V - Anbohrventil
  BE -  Be- und Entlüftungsventil
Angabe der Dimension - Anpassung mit Klebezeichen
Angabe der Lage - Anpassung mit Klebezeichen

2.  Hausanschlüsse (Beschilderungssystem aus
Aluminium, Fa.
Mundt & Mundt, DIN 4067, Farbe blau)
wie folgt:

HA mit äußerer Absperrung und ohne "Vorgarten":
gemeinsame Beschilderung der Hauseinführung und der
Absperrarmatur mit HA-Schild 70 x 70 mm Form M 1,
vorrangig
mit Bohrung direkt an der Gebäudewand oberhalb der
Hauseinführung
HA mit äußerer Absperrung und mit "Vorgarten":
entweder:  runde HA-Plakette, Form WA 1 (40 mm
Durchmesser), vorrangig mit Bohrung direkt an der
  Gebäudewand oberhalb der Hauseinführung und
HA-Schild
70 x 70 mm Form M 1,
  Befestigung an der Einfriedung
oder:  runde HA-Plakette Form WA 1 (40 mm
Durchmesser),
vorrangig mit Bohrung direkt an der
  Gebäudewand oberhalb der Hauseinführung und
Anschlussschild 140 x 100 mm, Form C,
  Befestigung an Pfosten

"Wasser" - Aufdruck ab Werk
Angabe der Armaturenfunktion:  im HA-Schild (Form M
1) -
Anpassung mit Klebezeichen
  im Anschlussschild (Form C) - Aufdruck ab
Werk
  AH - Absperrhahn, Kugelhahn
  AV - Anbohrventil (Druckanbohrventil, Absperrventil,
Ventilschelle)
  AS - Schieber
Angabe der Lage - Anpassung mit Klebezeichen

Hausanschlüsse > DN 50
Absperrarmaturen mit Armaturenschild 200 x 140 mm,
Form B,
verwenden mit

Angaben gemäß  "Versorgungs- und Fernleitungen " außer
Armaturenfunktion
Angaben zur Armaturenfunktion gemäß Punkt
"Hausanschlüsse"

##### Abschnitt 2.3.1 Erd- und Verbauarbeiten

###### Bereich 2.3.1.1 Aushub

**2.3.1.1.1 Absteckung der Knotenpunkte und Trinkwasserleitung**
Absteckung der Knotenpunkte und Trinkwasserleitung
durch
den AN vor Baubeginn, durch den AG werden die
erforderlichen Koordinaten übergeben.
Übertragen der in Koordinaten vorgegebenen Daten in die
Örtlichkeit.
Menge: 1,000 psch

**2.3.1.1.2 Boden Leitung Aushub, Entsorg., bis 1,75 m**
Boden der Gräben für Trinkwasserleitungen profilgerecht
ausheben ab Geländeoberfläche, (in Bereichen mit
Befestigung: abz. der aufgenommenen
Oberflächenbefestigung),
Abrechnung nach DIN 4124,
Verbau wird gesondert vergütet. Mehraushub für Verbau
wird
nicht gesondert vergütet und ist in die Einheitspreise
einzurechnen.
Kraftschlüssiger Verbau nach Wahl des AN.
Mehraushub für Montagegruben ist in die Einheitspreise
einzukalkulieren.
Die einschlägigen Sicherheitsvorschriften sind
einzuhalten.

Aushubtiefe bis 1,75 m,
Homogenbereiche E-A bis E-E  laut Baugrundgutachten.
Grabenbreite gem. DIN 4124:
Leitung da 110: 0,70 m

Material geht in Eigentum des AN über und ist zu
beseitigen.
Deponie nach Wahl des AN.
Deponiekosten einschl. erfoderlicher
Deklarationsanalysen sind
in den Einheitspreis einzukalkulieren.
 LAGA-Zuordnungswert bis Z1.1

Die Position beinhaltet auch erforderliche
Suchschachtungen
und Schachtungen, die im Zusammenhang mit dem Umverlegen von Leitungen und Kabeln stehen.
Menge: 360,000 m3

**2.3.1.1.3 Zulage LAGA Z1.2, >BM-F3**
Zulage zu Boden der Zuordnungsklasse LAGA Z 1.2, EBV
>BM-F3,
Aushub einer zugelassenen Entsorgungsstelle nach Wahl
des
AN zuführen. Zusätzliche Aufwendungen für die
Zwischenlagerung des Aushubmaterials auf einem Lager
des
AN außerhalb des Baustellenbereiches und die
Separierung
des Aushubs gemäß LAGA-Zuordnungsklassen ist
einzukalkulieren. Entsorgungsgebühren werden vom AN
übernommen.
Diese Position kommt nur nach entsprechendem
labortechnischen Nachweis der Kontaminierung des
Aushubmaterials durch ein vom AG beauftragtes
Prüflabor zur
Anwendung. Die Hinweise zur Ausführung und Abrechnung
von
Tiefbauleistungen, Punkt 5 (Mineralische Abfälle und
Ausbaustoffe) sind bei der Kalkulation zu beachten und
daraus
resultierende Aufwendungen in den Einheitspreis
einzukalkulieren.

Vom Bieter vorgesehene Entsorgungsstelle:
'....................................................'
Menge: 110,000 t

**2.3.1.1.4 Zulage LAGA >Z2, >BM-F3**
Zulage zu Boden der Zuordnungsklasse größer LAGA Z 2,
EBV
>BM-F3,
Aushub einer zugelassenen Entsorgungsstelle nach Wahl
des
AN zuführen. Zusätzliche Aufwendungen für die
Zwischenlagerung des Aushubmaterials auf einem Lager
des
AN außerhalb des Baustellenbereiches und die
Separierung
des Aushubs gemäß LAGA-Zuordnungsklassen ist
einzukalkulieren. Entsorgungsgebühren werden vom AN
übernommen.
Diese Position kommt nur nach entsprechendem
labortechnischen Nachweis der Kontaminierung des
Aushubmaterials durch ein vom AG beauftragtes
Prüflabor zur
Anwendung. Die Hinweise zur Ausführung und Abrechnung
von
Tiefbauleistungen, Punkt 5 (Mineralische Abfälle und
Ausbaustoffe) sind bei der Kalkulation zu beachten und
daraus
resultierende Aufwendungen in den Einheitspreis
einzukalkulieren.
Zusätzlich einzukalkulieren sind
Arbeitsschutzmaßnahmen,
Verzögerungen durch die Kontrolle der
Aushubüberwachung,
Aushuberschwernis durch die Anweisung der
Aushubüberwachung (z. B. Leistungsminderung durch
kleineren Löffel, genaueres Arbeiten, Herausschälen von
auffälligen Partien etc.), Aussortieren und Separieren
von
Fremdstoffen wie Betonbrocken, Ziegelschutt.

Vom Bieter vorgesehene Entsorgungsstelle:
'....................................................'
Menge: 110,000 t

*Hinweis*
Da die Trinkwasser- und Gasleitungen in einem
gemeinsamen Rohrgraben verlegt werden, muss die
Verbauposition auf die Fachlose Trinkwasser und Gas
hälftig aufgeteilt werden. (Eine Seite des Verbaus für
Gas,
eine Seite für Trinkwasser.)

**2.3.1.1.5 Verbau Grabentiefe bis 2,1 m**
Verbau nach Wahl des AN nach DIN 4124 für
Leitungsgräben
und zugehörige Baugruben nach statischen und
konstruktiven
Erfordernissen abschnittsweise vollflächig herstellen,
vorhalten
und nach Einbau der Ver- und Entsorgungsleitungen mit
dem
Verfüllen des Grabens fortschreitend zurückbauen.

Die statischen Nachweise sind durch den AN nach
Aufforderung durch den AG zu erbringen. Mehraufwand und
Behinderungen für Grabenverbau im Bereich von
Montagebaugruben, von Kreuzungen mit Kabeln und
Leitungen, mit zusätzlichen Verkehrsbelastungen usw.
sind
einzukalkulieren.

Bei der Auswahl des Verbaus sind die Hinweise des
Baugrundgutachtens unbedingt zu beachten. Auf eine
fachgerechte Hinterfüllung bzw. Hinterstopfung des
Verbaus ist
zu achten, um ein Nachbrechen bzw. Nachrutschen der
Grabenwände grundsätzlich auszuschließen.

Abgerechnet wird nach verbauter Fläche aus der Länge
des
Grabens in Leitungsachse und senkrechter Höhe von
Grabensohle bis OK Gelände. Mehraufwendungen für
Montagegruben sind einzurechnen.

Grabentiefe: bis 2,10 m
Lichte Grabenbreite:
0,70 m
Menge: 530,000 m2

**2.3.1.1.6 Sohle Leitungsgraben nachverdichten**
Sohle der Rohrgräben nachverdichten.
Menge: 290,000 m2

**2.3.1.1.7 Bodenaustausch unter Grabensohle, Mineralstoffgemisch 0/56**
Für die Leitungsverlegung nachweislich ungeeigneten
Boden
unterhalb der Grabensohle ausheben, Aushub laden,
transportieren und einer zugelassenen
Entsorgungsstelle nach
Wahl des AN zuführen, Verbau und Sicherung von Kabeln
und
Leitungen wird gesondert vergütet, mit Behinderung
durch
Versorgungs- und Entsorgungsleitungen, Kabel und
Verbau.
Mineralstoffgemisch 0/56, kornabgestuft, liefern und
wieder bis
zur Grabensohle einbauen und verdichten.
Abgerechnet wird mit senkrechten Baugrubenwänden.
Mehraushub und Verfüllung für vom AN gewählten Verbau
ist
einzurechnen. Die Hinweise zur Ausführung und
Abrechnung
von Tiefbauleistungen, Punkt 3 (Festlegungen zur
Abrechnung
des Rohrgrabens bei Hauptleitungen) sowie Punkt 5
(Mineralische Abfälle und Ausbaustoffe) sind bei der
Kalkulation zu beachten und daraus resultierende
Aufwendungen in den Einheitspreis einzukalkulieren.
Entsorgungsgebühren werden vom AN übernommen.
Homogenbereich: 'E-A bis E-E mit Bodengruppen gemäß
beiliegendem Baugrundgutachten' LAGA-Zuordnungswert bis Z1.1
Vertiefung: ca. 30 cm
Menge: 75,000 m3

**2.3.1.1.8 Trassenkreuzungen, Grabenbreite bis 1,5 m**
Leitungen, Kabel, Kanäle sowie anderweitige Hindernisse
suchen, gemäß den Festlegungen des Versorgungsträgers
von
Hand freilegen, während der Bauzeit sichern (abstützen,
abhängen o.ä.) und wieder verfüllen. Alle innerhalb
einer Länge
von 1,0 m den Leitungsgraben senkrecht oder abgewinkelt
kreuzenden Leitungen, Kabel, Mauern, Fundamenten,
Grundstückseinfriedungen u. dgl. gelten als eine
Kreuzung.
Grabenbreite: bis 1,5 m.
Einschließlich Einsanden der Leitungen und Liefern und
Verlegen von medienspezifischem Warnband.
Menge: 100,000 St

**2.3.1.1.9 Parallele Trassen**
Leitungen, Kabel, Kanäle sowie anderweitige Hindernisse
gemäß den Festlegungen des Versorgungsträgers von Hand
freilegen, während der Bauzeit sichern (abstützen,
abhängen,
absteifen o.ä.) und entsprechend den Festlegungen der
Versorgungsträger verfüllen. Alle am oder im
Regelgraben
verlaufenden Leitungen und Kabel gelten als parallele
Trasse.
Die Vergütung erfolgt nur, wenn trotz Einhaltung des
vorgegebenen Grabenprofils und der Leitungsachse die
Berührung der anderen Trasse nicht vermeidbar war.
Einschließlich Einsanden der Leitungen und Verlegen von
Warnband.
Menge: 341,000 m

###### Bereich 2.3.1.2 Einbau

*Hinweis*
Die Gipssteinanteile im Baugrund neigen bei
Wasserzutritt zu
Auflösungs- und Auslaugungserscheinungen, was mit
fortschreitender Hohlraumbildung verbunden ist. Es ist
daher
vorgesehen, mit einer "Mineralischen Kapselung" eine
möglichst wenig wasserdurchlässige Leitungszone
herzustellen. Die Mineralische Kapselung ist im
Bereich der
Bettung, Seitenverfüllung und Abdeckung einzubauen und
ein
Geotextil der Georobustheitsklasse III ist als
vollständige
Umhüllung mit Überlappung vorzusehen.  Nachfolgend
beschriebenes Material hat erhöhte Anteile an Feinkorn
d
<0,063 mm zur Gewährleistung der geringen
Durchlässigkeit
und genügt daher bzgl. dieser Eigenschaft nicht den
Vorgaben
der DIN EN 1610 Anhang B, welche für die Leitungszone
den
Einbau von Material mit <5% Feinkornanteil vorsieht.
Die
ungünstigere Verdichtbarkeit des nachfolgend
beschriebenen
Baustoffes ist durch erhöhte Verdichtungsarbeit
auszugleichen.
Dieser zusätzliche Aufwand ist einzukalkulieren. Die
geringe
Wasserdurchlässigkeit des Baustoffes wird nur
erreicht, wenn
die Einbauwassergehalte im Proctoroptimum oder leicht
darüber liegen. Einbau mit Wassergehalten auf der
"trockenen
Seite" der Proctorkurve muss zwingend vermieden werden.
Das Baustoffgemisch muss daher gleichmäßig
durchfeuchtet
mit dem optimal eingestellten Wassergehalt auf die
Baustelle
geliefert werden. Im Zwischenlager ist es vor
Änderungen
seines Wassergehaltes durch Abdecken mit Planen o.ä. zu
schützen.

**2.3.1.2.1 Leitungszone**
Mineralische Kapselung im Bereich der Leitungszone für
die
Trinkwasserleitung.
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.
Sieblinie siehe Baubeschreibung.
Oben beschriebenes Material liefern und als
Rohrauflager
15 cm dick unter dem Rohr, Seitenverfüllung und
Rohrabdeckung bis 30 cm über dem Rohr einbauen und
verdichten.
Die Einbauanweisungen aus dem Baugrundgutachten
(Unterlage 20.1) sind zwingend zu beachten.
Mehrmengen für Verbau sind einzukalkulieren.
Mengen für Grabenverfüllung gesondert.
Menge: 135,000 m3

**2.3.1.2.2 Geotextil einbauen**
Geotextil aus Polypropylen, Robustheitsklasse 3,
Flächengewicht = 150 g/m², Stempeldurchdrückkraft >
1,5 kN
zur filterwirksamen Trennung von
Konstruktionsschichten in
Leitungsgräben, um Umlagerungen von Feinbestandteilen
zu
vermeiden. Wirksame Öffnungsweite O 90w 0,1 bis 0,15
mm,
Überlappung in Längs-und Querrichtung 20 cm.
Mehrmenge für vom AN gewählten Verbau ist einzurechnen.
Die Abrechnung erfolgt je m²
'umhüllter' Fläche.
Bereich: Leitungszone
Menge: 680,000 m2

**2.3.1.2.3 Trassenwarnband verlegen**
Trassenwarnband verlegen.
Aufschrift: "Achtung Wasserleitung",
aus PE, Dicke 0,15 mm, mit witterungsbeständiger Folie
nach
FTZ-Norm 548 464 TV1.
Menge: 339,000 m

**2.3.1.2.4 Leitungsgrabenverfüllung**
Mineralische Kapselung im Bereich der
Leitungsgrabenverfüllung für die Trinkwasserleitung.
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.

Oben beschriebenes Material liefern und im Rohrgraben
als
Leitungsgrabenverfüllung einbauen und verdichten.
Die Einbauanweisungen aus dem Baugrundgutachten
(Unterlage 20.1) sind zwingend zu beachten.
Mehrmengen für Verbau sind einzukalkulieren.
Mengen für Grabenverfüllung gesondert.
Menge: 55,000 m3

**2.3.1.2.5 Provisorische Auffüllung**
Provisorische Auffüllungen aus ungebundenen Materialien
(Schotter u. dgl.) für die Verkehrsführung herstellen
und im
Zuge der Straßenbauarbeiten aufnehmen, wieder in
Eigentum
des AN übernehmen und von der Baustelle entfernen.
Ausführung nach Anordnung des AG.
Mehrverfüllung für Verbau, Montagegruben ist
einzurechnen.
Menge: 185,000 m3

*Hinweis*
Die Verdichtung des Rohrgrabens ist gemäß ZTV-A-StB
nachzuweisen. Der Nachweis erfolgt im Rahmen der
Eigenüberwachung der Baufirma und durch
Kontrollprüfungen.
Vor Baubeginn muss ein Verdichtungsplan übergeben
werden.
Die Verdichtungsprotokolle sind jeweils kurzfristig in
Kopie und
zur Abnahme in der Qualitätsakte im Original zu
übergeben.

Die Prüfung wird nur anerkannt, wenn der Auftraggeber
oder
ein Bevollmächtigter anwesend ist.
Wird ein angekündigter Termin nicht abgesagt und der
Vertreter des AG ist umsonst auf der Baustelle
erschienen,
werden die Unkosten dem AN vom Vertreter des AG in
Rechnung gestellt.

Die Aufwendungen für die Durchführung der Verdichtungsprüfungen sind in die Einheitspreise einzurechnen.

**2.3.1.2.6 Plattendruckversuch f. Kontrollprüfung**
Plattendruckversuch nach DIN 18 134 für
Kontrollprüfung nach
Angabe des AG durchführen einschließlich Bereitstellung
sämtlicher Geräte sowie Auswertung und Darstellung der
Meßergebnisse.
Mit der Durchführung der Plattendruckversuche muss eine
anerkannte Prüfstelle für Kontrollprüfungen im Erdbau
nach
ZTVE beauftragt werden.
Die Prüfstelle darf nicht zum Unternehmen des AN oder
dessen
Zweigstellen gehören.
Die Position beinhaltet auch die Bereitstellung eines
Belastungsfahrzeuges.

Der Plattendruckversuch wird nur anerkannt, wenn der
AG oder
ein Vertreter des AG bei der Prüfung anwesend war.
Anderenfalls muss die Prüfung auf Kosten des AN
wiederholt
werden.

Wird ein angekündigter Termin nicht rechtzeitig
abgesagt und
der Vertreter des AG ist umsonst auf der Baustelle
erschienen,
werden die Unkosten dem AN vom Vertreter des AG in
Rechnung gestellt.
Menge: 12,000 St

##### Abschnitt 2.3.2 Wasserhaltung

###### Bereich 2.3.2.1 Offene Wasserhaltung

*Hinweis*
Hinweise zu Wasserhaltungsarbeiten

1. Ausführung Wasserhaltungsarbeiten

1.1. Die Wasserhaltungsarbeiten sind so auszuführen,
dass alle
Erd- und Rohrverlegearbeiten in trockengelegten
Rohrgräben
und Baugruben erfolgen können. Abzuleiten ist das
gesamte
sich im Rohrgraben oder in der Baugrube sammelnde
Wasser.
Vergütet wird nur die Leistung, welche nicht ohnehin
nach DIN
18299, Abschnitt 4.1.10. Nebenleistung ist.

1.2. Wenn nichts anderes vorgeschrieben, ist die Wahl
der Art
der Wasserhaltung im übrigen dem Auftragnehmer
freigestellt.
Es muss jedoch sichergestellt sein, dass bei
Rohrgräben die
Grabensohle, bei sonstigen Baugruben
  der Arbeitsraum, auf zweckmäßige und
wirtschaftliche Art
trocken gehalten wird.

1.3. Der Auftragnehmer ist auch verpflichtet, im
Einvernehmen
mit dem Auftraggeber geeignete Maßnahmen zur
weitestgehenden Beschränkung der Aufwendungen für die
Wasserhaltung zu treffen. Insbesondere hat er die
zeitliche
Abwicklung so zu gestalten, dass keine vermeidbaren
Wasserhaltungszeiten entstehen.

1.4. Eine jede Fördereinrichtung für die Wasserhaltung
ist mit
einem geeichten Betriebsstundenzähler auszustatten. Die
Förderleistung ist durch eine geeignete Messeinrichtung
nachzuweisen. Bei offener Wasserhaltung ist ein
ausreichend
bemessener Pumpensumpf mit Schwimmerschaltung
vorzusehen. Ausnahmen bedürfen der Zustimmung des
Auftraggebers.

2. Nebenleistungen

Wenn in der Leistungsbeschreibung nichts anderes
bestimmt
ist, gehören zu den Nebenleistungen im Sinne der DIN
18 305
auch:

2.1. Einbau, Ausbau und Vorhalten von
Messeinrichtungen und
Zählern nach Abschnitt 1.4. der Hinweise zur
Ausführung von
Wasserhaltungsarbeiten.

2.2. Führung von Betriebsbüchern über die Pumpzeit.

3. Abrechnung Wasserhaltungsarbeiten

3.1. Wenn nichts anderes vorgeschrieben ist,
insbesondere
wenn nicht die Wasserhaltungszeit pauschal vergütet
wird, wird
abgerechnet nach tatsächlicher Förderleistung und
tatsächlicher Pumpzeit. Leistungen, die nicht
nachgewiesen
werden können, etwa wegen fehlender Einrichtungen nach
Abschnitt 1.4. werden nicht vergütet.

3.2. Kleine Ableitungen bis zu 1 l/s je notwendiger
Förderanlage werden nicht besonders vergütet.

**2.3.2.1.1 Pumpensumpf**
Pumpensumpf in Rohrgräben und Baugruben bis 0,75 m
unter
Aushubsohle herstellen und räumen, incl. des
erforderlichen
Erdaushubs und der Wiederverfüllung, anfallenden Aushub
entsorgen. Entsorgungsgebühren werden vom AN
übernommen.
Menge: 4,000 St

**2.3.2.1.2 Sickerleitung in Rohrgräben und Baugruben ab Aushubsohle**
Sickerleitung in Rohrgräben und Baugruben ab
Aushubsohle
mit Anschluss an Pumpensumpf aus
Kunststoff-Filterrohren,
DN 100 herstellen und nach Abschluss der
Wasserhaltungsarbeiten mit Zementsuspension verfüllen
und
abdichten, incl. des erforderlichen Erdaushubs und der
Wiederverfüllung, Grabentiefe bis 0,3 m, Breite der
Sohle bis
0,3 m, Füllstoff dem anstehenden Boden anpassen,
Umhüllung
der Sickerleitung mit Geotextilien, anfallenden Aushub
entsorgen. Entsorgungsgebühren werden vom AN
übernommen.
Menge: 339,000 m

**2.3.2.1.3 Wasserhaltung in Baugruben und Gräben**
Wasserhaltung zur Trockenhaltung von Baugruben und
Gräben
gegen eindringendes Schichten- bzw. Grundwasser,
aufbauen,
vorhalten, betreiben und wieder abbauen, Ausführung
Wasserförderanlagen nach Wahl des AN (Pumpe mit
Elektromotor oder Verbrennungsmotor) und sonstigen
erforderlichen Geräten; in allen Tiefenklassen; in
Baugruben
und Gräben mit und ohne Verbau.
Ableitung zum Vorfluter oder zum öffentlichen Kanal
mittels
Rohrleitung,
'Länge bis 80 m'
, nach Beendigung der Maßnahme ausbauen und beseitigen.
Die Hinweise zu Wasserhaltungsarbeiten sind bei der
Kalkulation zu beachten und daraus resultierende
Aufwendungen in den Einheitspreis einzukalkulieren.
Fördermenge: bis '20' m3/h
geodätische Förderhöhe: bis '10' m.
Menge: 80,000 h

##### Abschnitt 2.3.3 Rohre, Formstücke und Armaturen

*Hinweis*
Vorbemerkungen zur Verlegung von Trinkwasserleitungen

1. Zulassungen
Der Auftragnehmer muss im Besitz der erforderlichen
DVGW-Zertifizierung nach GW 301 sein.

2. Preise
Die Preise für Montagearbeiten schließen zusätzlich
folgende
Leistungen ein:
Die Bereitstellung geeigneter Lagerplätze auf der
Baustelle
durch den AN.
Sorgfältiges Verschließen der neuverlegten bzw.
stillgelegten
Leitungen.

3. Material
Das gesamte Material ist vom AN bereitzustellen. Im
Erdreich
verlegte Gussrohre erhalten als Innenschutz eine
Zementmörtel-Auskleidung gemäß DIN 2614 sowie als
Außenschutz einen Zinküberzug mit Deckbeschichtung
gemäß
DIN 30674 T3. Formstücke sowie in Bauwerken montierte
Gussrohre erhalten als Innen- und Außenschutz eine
Epoxy-
Pulverbeschichtung mit einer Dicke von min. 250
Mikrometer.
Alle Schrauben sind aus Edelstahl V2A - Bolzen mit
PVC-Umhüllung- und alle Muttern aus Edelstahl V4A und
Glasfaser-Unterlegscheiben (3,2 mm verstärkt) zu
liefern.
Hierbei ist zu beachten, dass nicht nur unter der
Mutter,
sondern auch unter dem Schraubenkopf je eine
Unterlegscheibe aus V4A sowie eine
Glasfaser-Unterlegscheiben (3,2 mm verstärkt)
einzubauen ist.
Flanschdichtungen müssen eine Stahleinlage enthalten.
Wenn Materialien, Produkte und Anlagenteile verfügbar
sind,
die hinsichtlich ihrer Funktionsfähigkeit und
hygienischen
Unbedenklichkeit zertifiziert sind (z.B. DVGW
Zertifikat),
müssen diese eingesetzt werden (DIN 2000). Für
Bauteile bzw.
Werkstoffe, für die ein DVGW-Zertifizierungszeichen mit
Registriernummer nicht erteilt wird, müssen
entsprechende
Unbedenklichkeitsbescheinigungen nach den KTW -
Empfehlungen bzw. der Leitlinie für
Epoxydharzbeschichtungen
des Bundesgesundheitsamtes (UBA) sowie gemäß DVGW W
270 (A) und DVGW W 347 (A) vorliegen.

4. Schweißarbeiten
Bei PE- Schweißverbindungen sind folgende Vorgaben des
AG
strikt zu beachten und einzuhalten:

Zur Bauanlaufberatung / vor Baubeginn  sind die zum
Einsatz
kommenden Schweißer sowie die Schweiß aufsicht zu
benennen und deren gültige Schweißerpässe in Kopie an
die
Bauüberwachung des AG zu übergeben.
Für sämtliche PE-Elektroschweißverbindungen (Muffen,
Formstücke, Anbohrarmaturen, Sattelstücke usw.) sind
ausschließlich rotierende Schälgeräte zu verwenden.
Ausnahmen sind nur mit ausdrücklicher Zustimmung des
AG im
Einzelfall zulässig.
Die in der DVS 2207-1 festgelegte Ausnahme in der
Verwendung eines Handschabers bei der Schweißnahtvorbereitung ist nur mit Zustimmung der örtlichen
Bauüberwachung des AG des AG zulässig.
Die im Rahmen der Zertifizierung nach GW 301
erforderlichen
Geräteüberprüfungen sind einzuhalten und zu
protokolieren.
Auf Nachfrage sind diese Unterlagen dem AG vorzulegen.
Zur Reinigung der PE-Schweißverbindung ist
ausschließlich
vom DVGW zertifizierter PE-Reiniger bzw. Reiniger,
welcher
nach DVGW VP 603 geprüft ist und aus 99 Teilen Ethanol
(Reinheitsgrad von 99,8 %) besteht, zu verwenden.
Schweißverbindungen müssen protokolliert werden und
anhand
von Nahtnummer und Rohrfolgeplan zuordenbar sein. Bei
Verwendung von Schweißautomaten ist der Name des
Schweißers, die Baustelle und Straßenbezeichnung
unbedingt
einzugeben. Handprotokolle von Schweißungen sind vor
Ort zu
mit den gleichen Angaben wie oben genannt zu
dokumentieren.
Nachträgliche Protokolle (z.B. am PC ausgefüllte
Protokolle)
werden nicht akzeptiert.
Sämtliche Nähte sind mit Datum, Uhrzeit, Schweißdauer
und
Namen des Schweißers zu beschriften. Bei der
Beschriftung
von PE-Leitungen darf kein Silberstift verwendet
werden.

Der Auftraggeber behält sich vor, Schweißnähte
stichprobenweise zerstörend zu prüfen.

5. Arbeitsunterbrechungen
Bei jeder Unterbrechung der Montagearbeiten am
Rohrstrang
sind Öffnungen (z. B. freie Rohrenden, T- Stücke usw.)
zu
verschließen. Dies gilt auch für bestehende Leitungen,
die im
Zuge von Einbindungsarbeiten getrennt werden. Der
Verschluss ist dicht herzustellen.

6. Spülen / Entkeimen / Druckprüfungen / Einbindungen
Druckprüfungen und Einbindungen von neu errichteten
Trinkwasserleitungen sind mit dem Projektleiter des AG
einvernehmlich abzustimmen und 7 Tage vor der geplanten
Einbindung anzumelden. Hierbei sind Angaben zum
betroffenen Leitungsabschnitt, Beginn und Abschluss der
Druckprüfung, Datum der Probenentnahme und Beginn und
Abschluss der Einbindung mit Datum und Uhrzeit
anzugeben.
Die vom AN geplanten Termine müssen vom Projektleiter
und
vom Netzmeister des AG bestätigt werden.

Die Entnahme von Trinkwasser aus dem öffentlichen Netz
bedarf der Zustimmung des AG (Projektleiter /
Netzmeister).
Sie darf nur an den zugewiesenen Stellen und über
Zähleinrichtungen des Zweckverbandes vorgenommen
werden.
Die Entnahmemenge kann eingeschränkt sein. Große
Entnahmen sind mindestens 7 Tage vorab anzumelden. Es
gilt
die Satzung des Zweckverbandes JenaWasser inkl.
Preisblatt.
Gebühren/Kosten sind in die Einheitspreise
einzurechnen.

Einbindungen von Trinkwasserleitungen können in der
Regel 3
Tage nach Vorlage der Amtlichen Freigabebescheinigung
des
zuständigen Gesundheitsamtes  und Anmeldung der
Einbindung beim AG ausgeführt werden. Einbindungen
erfolgen durch den Auftragnehmer unter Aufsicht des
Auftraggebers.
Sollte der vom AN geplante Termin vom AG geändert
werden
müssen, so ist der Bauablauf vom AN darauf
abzustimmen. Ist
der vom AG vorgegebene Termin für den AN nicht
umsetzbar,
so sind Druckprüfungen, Probennahme und Einbindungen
erneut mit dem AG abzustimmen und anzumelden.
Zusätzliche Aufwendungen des AN auf Grund einer
Terminverschiebung des AG werden nicht zusätzlich
vergütet.
Diesbezügliche Aufwendungen sind in die Einheitspreise
einzukalkulieren.

Druckprüfungen die durch Verschulden des AN
erforderlich
werden, werden nicht vergütet. Die Kosten für die
Lieferung und
Entsorgung des notwendigen Wassers für Spülen,
Desinfizieren und Druckprüfung ist vom AN in die
Einheitspreise einzurechnen.

7. Schweißprotokolle
Die Schweißprotokolle aller Schweißverbindungen sind
beizufügen.

Hinweise zur Ausführung der Armaturenbeschilderung

Die Beschilderung der Armaturen ist vom Auftragnehmer
gemäß folgender Systematik auszuführen.
Für die Befestigung von Schildern an Pfosten ist
ausschließlich
die Jochschelle der Fa. Mundt & Mundt, Typ SJ 60V zu
verwenden.

1.  Versorgungs- und Fernleitungen
(Beschilderungssystem aus
Aluminium, Fa. Mundt & Mundt, DIN 4067, Form B,
200x140mm, Farbe blau) wie folgt:

Angabe Verwendungszweck - Aufdruck ab Werk
  Wasser (Standardaufschrift gemäß DIN 4067 für
Trinkwasserleitungen)
  Rohwasser
  Brauchwasser
Angabe der Armaturenfunktion - Anpassung mit
Klebezeichen
  H - Kugelhahn
  S - Schieber
  K - Klappe
  V - Anbohrventil
  BE -  Be- und Entlüftungsventil
Angabe der Dimension - Anpassung mit Klebezeichen
Angabe der Lage - Anpassung mit Klebezeichen

2.  Hausanschlüsse (Beschilderungssystem aus
Aluminium, Fa.
Mundt & Mundt, DIN 4067, Farbe blau)
wie folgt:

HA mit äußerer Absperrung und ohne "Vorgarten":
gemeinsame Beschilderung der Hauseinführung und der
Absperrarmatur mit HA-Schild 70 x 70 mm Form M 1,
vorrangig
mit Bohrung direkt an der Gebäudewand oberhalb der
Hauseinführung
HA mit äußerer Absperrung und mit "Vorgarten":
entweder:  runde HA-Plakette, Form WA 1 (40 mm
Durchmesser), vorrangig mit Bohrung direkt an der
  Gebäudewand oberhalb der Hauseinführung und
HA-Schild
70 x 70 mm Form M 1,
  Befestigung an der Einfriedung
oder:  runde HA-Plakette Form WA 1 (40 mm
Durchmesser),
vorrangig mit Bohrung direkt an der
  Gebäudewand oberhalb der Hauseinführung und
Anschlussschild 140 x 100 mm, Form C,
  Befestigung an Pfosten

"Wasser" - Aufdruck ab Werk
Angabe der Armaturenfunktion:  im HA-Schild (Form M
1) -
Anpassung mit Klebezeichen
  im Anschlussschild (Form C) - Aufdruck ab
Werk
  AH - Absperrhahn, Kugelhahn
  AV - Anbohrventil (Druckanbohrventil, Absperrventil,
Ventilschelle)
  AS - Schieber
Angabe der Lage - Anpassung mit Klebezeichen

Hausanschlüsse > DN 50
Absperrarmaturen mit Armaturenschild 200 x 140 mm,
Form B,
verwenden mit

Angaben gemäß  "Versorgungs- und Fernleitungen " außer
Armaturenfunktion
Angaben zur Armaturenfunktion gemäß Punkt
"Hausanschlüsse"

*Hinweis*
Die Kosten/Gebühren für die
Trinkwasserlaboranalyse sowie für die
Freigabe des zuständigen
Gesundheitsamtes sind in die
Einheitspreise einzurechnen und werden
nicht gesondert vergütet.

###### Bereich 2.3.3.1 Rohre

**2.3.3.1.1 Druckrohr, PE-HD 110x10, PE 100-RC, SDR 11, verschweißt**
Druckrohr aus PE-HD 110x10, PE 100-RC, SDR 11, DIN
8074,
DIN 8075 und DVGW GW 335-A2 für Trinkwasser, liefern
und
auf der Baustelle sichern und lagern, verlegen DIN EN
805,
incl. Schneiden von Passstücken, Vorbereiten der
Schweißflächen für Schweißverbindung entsprechend den
Herstellervorschriften,
Herstellen der Schweißverbindungen mit
Heizwendelschweißmuffen. Formstücke in gesonderter
Position.
Rohr: Gerodur RCprotect oder gleichwertig
angebotenes Fabrikat
Rohr:'.................................................
...'
(vom Bieter anzugeben)

Schweißmuffen: Fabrikat Aliaxis  Friatec o.glw.
angebotenes Fabrikat
Schweißmuffen:'........................................
............'
vom Bieter anzugeben)
Menge: 339,000 m

###### Bereich 2.3.3.2 Formstücke

*Hinweis*
Alle Formstückpositionen verstehen sich als Zulage. Sie
werden beim Aufmaß übermessen.

**2.3.3.2.1 FLT-Stück 110/80**
Flansch-T-Stück  für Hydranten
FLT-Stück da 110 / DN 80 einschl. Schweißung.
einbauen.
einschl. Rohrverbindungen.
Menge: 1,000 St

**2.3.3.2.2 Vorschweißbund und Losflansch, PE 100-RC, SDR 11, d 110**
Vorschweißbund, d 110, PE 100 -RC, SDR 11 für
Trinkwasserleitungen, incl. Losflansch aus PP mit
Stahleinlage,
Schweißmuffe, als Zulage. Flanschverbindungen gemäß
Punkt
3 der Vorbemerkung.
einbauen.
Fabrikat: Aliaxis Friatec o.glw.
angebotenes
Fabrikat:'.............................................
.......'
Menge: 4,000 St

**2.3.3.2.3 Winkel, PE 100-RC, SDR 11, d 110**
Elektroschweiß-Winkel, alle Grade, für
Trinkwasserleitungen,
PE-HD-RC d 110, PE 100, SDR 11, als Zulage.
Fabrikat: Aliaxis Friatec o.glw.
einbauen.
einschl. Rohrverbindungen.
angebotenes
Fabrikat:'.............................................
.......'
Menge: 4,000 St

**2.3.3.2.4 T-Stück DN 100 / DN 100**
Flanschstück mit Flanschstutzen T-Stück einbauen, für
Trinkwasser DIN EN 545, aus duktilem Gusseisen, als
Zulage
zu Druckrohrleitungen, Flansch DIN EN 1092-2, bis DN
100 x
100. Flanschverbindungen gemäß Punkt 3 der
Vorbemerkung.
Nenndruck: ´PN  10´
Menge: 1,000 St

**2.3.3.2.5 T-Stück DN 100 / DN 80**
Flanschstück mit Flanschstutzen T-Stück einbauen, für
Trinkwasser DIN EN 545, aus duktilem Gusseisen, als
Zulage
zu Druckrohrleitungen, Flansch DIN EN 1092-2, bis DN
100 x
80. Flanschverbindungen gemäß Punkt 3 der Vorbemerkung.
Nenndruck: ´PN  10´
Menge: 1,000 St

**2.3.3.2.6 FF-Stück DN 100, l bis 500 mm**
Druckrohr aus duktilem Gusseisen einbauen, DN 100, für
Trinkwasser DIN EN 545, mit angegossenen Flanschen, als
Doppelflanschrohr, Flansche DIN EN 1092-2, Baulängen
bis
0,5 m, verlegen DIN EN 805. Flanschverbindungen gemäß
Punkt 3 der Vorbemerkung.
Nenndruck: ´PN  10´
Menge: 2,000 St

**2.3.3.2.7 E-Stück, GGG, zugfest, DN 100**
E-Stück einbauen, GGG 45, mit Kunststoffbeschichtung,
für
Trinkwasserleitungen, zugfest, Flansch DIN EN 1092-2,
PN 16.
Flanschverbindungen gemäß Punkt 3 der Vorbemerkung.
Größe: DN 100
Nenndruck: ´PN  10´
Fabrikat: Multi-Joint-Flanschkupplung TYP 3057 o.glw.
Menge: 2,000 St

###### Bereich 2.3.3.3 Armaturen

**2.3.3.3.1 Unterflurhydrant, DN 80**
Unterflurhydrant DIN EN 14339, PN 16 einbauen, Bauform
AD,
DN 80, Rohrdeckung 1,0 bis 1,50 m, Flansch DIN EN
1092-2,
Korrosionsschutz Innen und Außen EK-Beschichtung,
Technische Lieferbedingungen DIN 3230-4,  incl.
FF-Stück für
höhengerechten Einbau, Straßenkappe (DIN 4055),
Unterlagsplatte, Sickerstein, höhengleiche Anpassung an
Straßenoberfläche. Flanschverbindungen gemäß Punkt 3
der
Vorbemerkung.
Unterflurhydrant: Fabrikat Erhard o. glw.
angebotenes Fabrikat/Typ
Unterflurhydrant:'.....................................
...............'
Straßenkappe: Fabrikat Hawle o.glw.
angebotenes Fabrikat/Typ
Straßenkappe:'.........................................
...........'
Menge: 2,000 St

**2.3.3.3.2 Absperrschieber, Flanschanschluss, PN 16, DN 100**
Absperrschieber DIN EN 1171 einbauen, weich dichtend,
mit
innenliegendem Spindelgewinde, aus Gusseisen GGG-50,
Flansche DIN EN 1092-2, Baulängen nach DIN EN 558-1,
Armatur mit Innen- und Außenschutz durch
elektrostatische
Epoxidharzbeschichtung, DN 100, bis PN 16, für
Druckrohrleitung für Trinkwasser, Technische
Lieferbedingungen DIN 3230-4, incl. teleskopierbarer
Einbaugarnitur, Straßenkappe (DIN 4056) und
Unterlagsplatte,
höhengleiche Anpassung an Straßenoberfläche.
Überdeckung
Rohrleitung min. 1,30 m. Flanschverbindungen gemäß
Punkt 3
der Vorbemerkung.
Absperrschieber: Fabrikat Erhard o. glw.
angebotenes Fabrikat/Typ
Absperrschieber:'......................................
..............'
Straßenkappe: Fabrikat Hawle o.glw.
angebotenes Fabrikat/Typ
Straßenkappe:'.........................................
...........'
Menge: 3,000 St

##### Abschnitt 2.3.4 Hausanschlüsse Trinkwasser

###### Bereich 2.3.4.1 Tiefbau

**2.3.4.1.1 Tiefbau TW-HA bis PE d 63; Bereich grundhafter Ausbau (Straße oder Gehweg)**
Tiefbauleistungen für Trinkwasserhausanschlüsse bis PE
d 63,
(Neuverlegung und Umbindung) im Bereich des grundhaften
Straßen- oder Gehwegausbaus (unbefestigte Oberfläche),
in
Teillängen pro HAL, Überdeckung der Leitung min. 1,2 m,
vollständig herstellen. Es sind folgende Leistungen
einzukalkulieren:

profilgerechter Grabenaushub, incl. notwendiger
Kopflöcher ab
OK Planum neuer Straßenaufbau, Verbau, mit Behinderung
durch Ver- und Entsorgungsleitungen, Kabel, Sohle
steinfrei
eingeebnet.
Homogenbereich:
'- E-A bis E-E - mit Bodengruppen gemäß beiliegendem
Baugrundgutachten'

Längs und quer verlaufende Leitungen, Kabel, Kanäle
sowie anderweitige Hindernisse suchen und gemäß den
Festlegungen des Versorgungsträgers von Hand freilegen,
während der Bauzeit sichern und wieder verfüllen.
Leitungszone wird gesondert vergütet
Trassenwarnband bzw. Abdeckfolie verlegen. Aufschrift:
"Achtung Wasserleitung", aus PE, Dicke 0,15 mm, mit
witterungsbeständiger Folie nach FTZ-Norm 548 464 TV1.
Rohrgraben verfüllen und verdichten wird gesondert
vergütet
Aufbruch von befestigten Oberflächen nach ZTVA-StB 12,
incl. Frostschutz- und Tragschichten
Provisorische Auffüllung aus ungebundenen Materialien
bis
Ok vorh. Gelände für die Verkehrsführung herstellen
und im
Zuge des Straßenbaues wieder beseitigen
Überschüssige Stoffe aufnehmen, transportieren und
einer
zugelassenen Entsorgungsstelle nach Wahl des AN
zuführen. Entsorgungsgebühren werden vom AN
übernommen.

Die Gesamtlänge eines Hausanschlusses im öffentlichen
Bereich wird gerechnet ab Achse Hauptleitung bis zur
Umbindestelle bzw. bis zur Grundstücksgrenze (Beginn
privater
Bereich).
Die genaue Lage der Hausanschlüsse wird vor der
Bauausführung auf der Grundlage der
Hausanschlussabstimmung gemeinsam mit dem AG, dem
Baubetrieb und dem Hauseigentümer festgelegt.

LAGA-Zuordnungswert bis Z1.1
Menge: 150,000 m

**2.3.4.1.2 Leitungszone**
Mineralische Kapselung im Bereich der Leitungszone für
den
Abwasserkanal.
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.
Sieblinie siehe Baubeschreibung.
Oben beschriebenes Material liefern und als
Rohrauflager
15 cm dick unter dem Rohr, Seitenverfüllung und
Rohrabdeckung bis 30 cm über dem Rohr einbauen und
verdichten.
Die Einbauanweisungen aus dem Baugrundgutachten
(Unterlage 20.1) sind zwingend zu beachten.
Mehrmengen für Verbau sind einzukalkulieren.
Mengen für Grabenverfüllung gesondert.
Menge: 70,000 m3

**2.3.4.1.3 Leitungsgrabenverfüllung**
Mineralische Kapselung im Bereich der Leitungszone für
den
Abwasserkanal.
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.
Sieblinie siehe Baubeschreibung.
Oben beschriebenes Material liefern und als
Rohrauflager
15 cm dick unter dem Rohr, Seitenverfüllung und
Rohrabdeckung bis 30 cm über dem Rohr einbauen und
verdichten.
Die Einbauanweisungen aus dem Baugrundgutachten
(Unterlage 20.1) sind zwingend zu beachten.
Mehrmengen für Verbau sind einzukalkulieren.
Mengen für Grabenverfüllung gesondert.
Menge: 55,000 m3

**2.3.4.1.4 Schutzrohr kürzen**
Vorhandene Schutzrohre da 50 PE kürzen. Auf Grund der
abweichenden Lage der neuen von der alten
Trinkwasserleitung ist es erforderlich, vorhandene
Schutzrohre
in ihrer Länge zu verändern.
Enthalten ist das Freilegen der Schutzrohre, das
Schneiden
und Entsorgen des Schnittgutes und das Verschließen des
Schutzrohres mit einer Manschette (Manschette wird
gesondert
vergütet), passend zum Schutzrohr da 50 und dem
eingezogenen Medienrohr da 40.
Menge: 19,000 St

**2.3.4.1.5 Anschlussmanschette Kunststoff Typ Az 1-75**
beidseitiger wasserdichter Verschluss des Schutzrohres
da 50
PE mittels verklebter Edelstahlbänder befestigter
Anschlussmanschetten
Material: Neoprenkautschuk
Gummidicke: 2-3 mm
Fabrikat: PSI od. glw.
Hersteller: '.........'
vom Bieter anzugeben
Menge: 19,000 St

**2.3.4.1.6 Zulage Mauerunterquerung**
Zulage für Unterquerung von privaten Stützmauern auf
der
Grundstücksgrenze für den Bau der
Hausanschlussleitungen.
Zulage gilt für Erdarbeiten und Leitungsverlegung.
Sicherung der Mauer nach Wahl AN.
Höche der Mauer bis ca. 1,50 m.
Mauern aus Natursteinen.
Einschl. Verlegung der HAL im Schutzrohr.
Menge: 2,000 St

**2.3.4.1.7 Schutzrohr liefern und Verlegen**
Schutzrohr da 50x4,6 mm aus PEHD, PE100-RC, SDR 11,
liefern und verlegen einschl. Einziehen des
Medienrohres in
das Schutzrohr und Verschließen des Schutzrohres mit
Manschette. Manschette wird gesondert vergütet.
Menge: 6,000 m

**2.3.4.1.8 Anschlussmanschette Kunststoff Typ Az 1-75**
beidseitiger wasserdichter Verschluss des Schutzrohres
da 50
PE mittels verklebter Edelstahlbänder befestigter
Anschlussmanschetten
Material: Neoprenkautschuk
Gummidicke: 2-3 mm
Fabrikat: PSI od. glw.
Hersteller: '.........'
vom Bieter anzugeben
Menge: 4,000 St

###### Bereich 2.3.4.2 Trinkwasserhausanschlüsse (Öffentlicher

**2.3.4.2.1 Verlegung PE-HD 40x3,7 PE 100-RC**
Druckrohre aus PE-HD 40x3,7 (Stangenware); PE 100- RC;
SDR 11; DIN 8074, DIN 8075 und DVGW GW 335-A2 für
Trinkwasser, in Teillängen pro HAL nach DIN EN 805
verlegen
bzw. in Schutzrohre einziehen, Überdeckung min. 1,2 m,
incl.
Form- und Passstücke, Reduzierungen und Schweißmuffen.
Fabrikat Schweißmuffen: Aliaxis Friatec o.glw.
angebotenes Fabrikat
Schweißmuffen:'........................................
............'

Die Gesamtlänge eines Hausanschlusses im öffentlichen
Bereich wird gerechnet ab Achse Hauptleitung bis zur
Umbindestelle bzw. bis zur Grundstücksgrenze (Beginn
privater
Bereich).
Die genaue Lage der Hausanschlüsse wird vor der
Bauausführung auf der Grundlage der
Hausanschlussabstimmung gemeinsam mit dem AG, dem
Baubetrieb und dem Hauseigentümer festgelegt.
Menge: 150,000 m

**2.3.4.2.2 Ventilanbohrarmatur bis PE d 110 / 63, PN 16**
Ventilanbohrarmatur mit Gehäuse PE 100, Innengarnitur
aus
Messing mit Spindel aus Edelstahl für Rohre aus PE-HD
DIN
8074 und DIN 8075 zum Heizwendelschweißen, mit
eingebauter Betriebsabsperrung, zum Anbohren von
PE-Rohren unter Druck, für obere Anbohrung,
Abgangsstutzen
PE d 63 senkrecht zur Anbohrrichtung, PN 16, Hauptrohr
bis
DA 110, für Trinkwasser, erdverlegt, incl. Verbindung
mit
Druckrohrleitung aus PE-HD mit Heizwendelschweißmuffe,
teleskopierbarer Einbaugarnitur, Straßenkappe (DIN
4057) und
Unterlagsplatte, höhengleiche Anpassung an
Straßenoberfläche. Überdeckung Rohrleitung min. 1,20 m.
Ventilanbohrarmatur: Fabrikat EWE o. glw.
angebotenes Fabrikat/Typ
VAA:'..................................................
..'
Straßenkappe: Fabrikat Hawle o.glw.
angebotenes Fabrikat/Typ
Straßenkappe:'.........................................
...........'
Menge: 64,000 St

**2.3.4.2.3 Hinweisschilder für HA-Absperrarmaturen aktualisieren**
Hinweisschilder für HA-Absperrarmaturen gemäß den
Vorbemerkungen zur Verlegung von Trinkwasserleitungen,
Punkt "Hinweise zur Ausführung der
Armaturenbeschilderung",
an Einfriedungen, Mauerwerk, Beton oder Säule
aktualisieren
Menge: 50,000 St

**2.3.4.2.4 Hinweisschilder für HA-Absperrarmaturen**
Hinweisschilder für HA-Absperrarmaturen gemäß den
Vorbemerkungen zur Verlegung von Trinkwasserleitungen,
Punkt "Hinweise zur Ausführung der
Armaturenbeschilderung",
an Einfriedungen, Mauerwerk, Beton oder Säule
liefern und montieren, inkl. HA-Plakette an
Hauseinführung.
Menge: 14,000 St

**2.3.4.2.5 Inbetriebnahme Hausanschlussleitung (Umbindung vor Hauseinführung)**
Hausanschlussleitung in Betrieb nehmen (Spülen,
Entlüften),
Druckprobe unter Betriebsdruck, incl. Rohrverbindung
"bestehende Leitung-neue Leitung" sowie Erschwernisse
im
Rahmen der Umbindung vor dem Gebäude. Position gilt
nur für
umzubindende Hausanschlüsse im öffentlichen Bereich.
Menge: 64,000 St

##### Abschnitt 2.3.5 Sonstiges Trinkwasserleitungen

###### Bereich 2.3.5.1 Demontage und Anbindungen

**2.3.5.1.1 Demontage Rohrleitungen, Formstücke, Armaturen DN 100**
Rohrleitungen, Formstücke, Armaturen DN 100 im offenen
Rohrgraben demontieren, incl. Gestänge, Straßenkappe,
Unterlagsplatten, Hinweissäule und -schild. Ausgebaute
Stoffe
einer zugelassenen Entsorgungsstelle nach Wahl des AN
zuführen. Entsorgungsgebühren werden vom AN übernommen.
Menge: 10,000 m

**2.3.5.1.2 Zulage Rohrverschluss, DN 100**
Zulage zu Demontagearbeiten von Rohrleitungen DN 100 im
Rohrgraben für den dichten Verschluss von außer Betrieb
genommenen Versorgungsleitungen, incl. Material.
Menge: 5,000 St

**2.3.5.1.3 Zulage Rohrverbindungen, DN 100**
Zulage zu Montagearbeiten an Rohrleitungen DN 100 im
Rohrgraben für den Anschluss von neu verlegten
Versorgungsleitungen an vorhandene Rohrleitungen, incl.
Leitungstrennungen, jedoch ohne Material.
Menge: 2,000 St

**2.3.5.1.4 Stillgelegte Leitungen fachgerecht verschließen**
Stillgelegte Leitungen in Teillängen verfüllen mit
hydraulisch
gebundenem, fließfähigen Füllstoff, incl. Anlegen von
Entlüftungs- und Einfüllöffnungen, Verschluss von
Enden und
Abgängen. Leitungen </= DN 100 nur Verschluss an Enden.
Menge: 350,000 m

###### Bereich 2.3.5.2 Qualitätssicherung

**2.3.5.2.1 Rohrleitungen spülen u. desinfizieren, DN 100**
Druckrohrleitung für Trinkwasser DN 100 vor
Inbetriebnahme in
Teillängen spülen und desinfizieren DVGW W 291, incl.
Vorhalten sämtlicher Geräte und Materialien, schadlose
Entsorgung der Lösung, Kosten für Laboruntersuchung und
Hygienefreigabe.
Menge: 339,000 m

**2.3.5.2.2 Druckprüfung DN 100**
Innendruckprüfung in Teillängen nach DIN EN 805 und
DVGW
W 400-2 (A) an Druckrohrleitungen DN 100 für Wasser
durchführen, incl. aller Rohrverschlüsse und
Verankerungen,
Aufzeichnung des Prüfvorganges mit schreibendem Gerät
und
Bestätigung durch den AG.
Menge: 339,000 m

**2.3.5.2.3 Entnahme Schweißprobe da 110**
Ausbau von Stumpfschweißverbindungen, Formstücken,
Anbohrarmaturen aus PE-Leitungen zur Prüfung der
Schweißverbindung auf besondere Anforderung des AG,
incl.
notwendige Trennschnitte, Beschriftung der Probe und
nachrücken der Leitung bei Bedarf. Leitungen stehen
noch
nicht unter Betriebsdruck. Abrechnung erfolgt je
Probestück.
Der Wiedereinbau von ausgebauten Bauteilen wird
gesondert,
gemäß der im LV vorgesehenen Positionen für diese
Bauteile
vergütet. Passstücke werden nach den Positionen für die
Druckrohrleitungen vergütet. Weitere Zulagen werden
nicht
vergütet.
Rohrdurchmesser: da 110
Menge: 4,000 St

**2.3.5.2.4 Entnahme Schweißprobe da 40 (HAL)**
Ausbau von Stumpfschweißverbindungen, Formstücken,
Anbohrarmaturen aus PE-Leitungen zur Prüfung der
Schweißverbindung auf besondere Anforderung des AG,
incl.
notwendige Trennschnitte, Beschriftung der Probe und
nachrücken der Leitung bei Bedarf. Leitungen stehen
noch
nicht unter Betriebsdruck. Abrechnung erfolgt je
Probestück.
Der Wiedereinbau von ausgebauten Bauteilen wird
gesondert,
gemäß der im LV vorgesehenen Positionen für diese
Bauteile
vergütet. Passstücke werden nach den Positionen für die
Druckrohrleitungen vergütet. Weitere Zulagen werden
nicht
vergütet.
Rohrdurchmesser: da 40 (HAL)
Menge: 4,000 St

###### Bereich 2.3.5.3 Notleitungen

**2.3.5.3.1 Notwasserleitung PE-HD 90x8,2**
Notwasserleitung (PE-HD 90x8,2, PE 100, SDR 11) mit
Einbindungen in die Hauptleitung (bis DN 100 St/GG)
liefern,
oberirdisch verlegen, vorhalten, unterhalten, sichern,
einschließlich spülen und desinfizieren sowie abbauen
nach
Inbetriebnahme der Hauptleitung.
Menge: 60,000 m

**2.3.5.3.2 Zulage für Notwasserhausanschluss PE-HD 40x3,7**
Notwasserhausanschluss (PE-HD 40x3,7) bis 10 m lang wie
folgt liefern und verlegen:

Druckanbohrarmatur auf Notwasserleitung (PE-HD 90x8,2)
aufschweißen, Hauptleitung anbohren, Einbindung in die
Notwasserleitung und in die Hausversorgung
Hausanschlussleitung PE-HD 40x3,7 oberirdisch verlegen,
vorhalten, unterhalten, sichern, einschließlich spülen
und
desinfizieren
Dichtheitsprüfung unter Betriebsdruck sowie abbauen
nach
Inbetriebnahme der neuen Hauptleitung.
Menge: 5,000 St

###### Bereich 2.3.5.4 Schilder

**2.3.5.4.1 Hinweissäule, Alu, h= 1,50 m**
Aluminium-Pfosten, h = 1,50 m, glatt, 60 mm Durchmesser
einbauen, incl. Befestigungsschelle, Erdanker und
Kunststoffkappe.
Menge: 2,000 St

**2.3.5.4.2 Hinweisschild Schieber/BEG, Alu, 200/140 mm**
Hinweisschilder für Absperrarmaturen, Größe 200x140 mm,
gemäß den Vorbemerkungen zur Verlegung von
Trinkwasserleitungen, Punkt "Hinweise zur Ausführung
der
Armaturenbeschilderung", an Einfriedungen, Mauerwerk,
Beton
oder Säule
Menge: 3,000 St

**2.3.5.4.3 Hinweisschild.Hydrant, Alu, 200/250 mm**
Hinweisschilder aus Aluminium, Beschriftung
aufgeklebt, für
Hydranten 200x250, Grund weiß, Beschriftung schwarz mit
rotem Umrand, nach DIN 4066 an Mauerwerk, Beton oder
Säule befestigen.
Menge: 2,000 St

###### Bereich 2.3.5.5 Koordinierungen

**2.3.5.5.1 Koordinierungsleistungen**
Koordinierung Leitungsprüfung, -freigabe und
Bestandsvermessung. Diese Leistungen werden, soweit im
LV
nicht abweichend beschrieben, durch weitere vom AG
separat
beauftragte Firmen durchgeführt. Folgende Leistungen
sind zu
erbringen und einzukalkulieren:

Erstellung und fortlaufende Aktualisierung eines
wochengenauen Bauzeitenplanes für Tiefbau und Montage
unter Berücksichtigung der Tiefbau- , Montage- und
Vermessungsleistungen, den Anforderungen des
Straßenbaulastträgers, der Träger öffentlicher Belange
und den
Ausführungsterminen bzw. Bauabschnitten des AG; der AN
hat
sich mit den vom AG beauftragten Montage- und
Vermessungsfirmen abzustimmen und die zeitlichen
Abläufe
der Beteiligten zu berücksichtigen und zu koordinieren.
Im Rahmen der Koordinierung ist zu sicher zu stellen,
dass die
Verlegelängen der Medienrohre min. 12 m betragen und
der
Einbau von überflüssigen Rohrverbindungen und
Kurzrohren
vermieden wird.
Schaffung der notwendigen Baufreiheit für Vermessung,
Druckprüfungen, Leitungsspülungen, Inbetriebnahmen.
Bereitstellung einer durch LKW anfahrbaren Lagerfläche
für
Rohrleitungsmaterial (bis 12 m Länge) auf der Baustelle
Sicherstellung dass das Rohrleitungsmaterial durch die
Bautätigkeit des AN nicht beschädigt wird
Trassierung der Kabel- und Leitungsgräben entsprechend
der
vom AG gesondert beauftragten Erstabsteckung und
Sicherung
der Punkte der Erstabsteckung
Wartezeiten, Behinderungen, Erschwernisse und erhöhte
Aufwendungen aufgrund von Leitungsmontagen, -prüfungen,
-freigaben und Bestandsvermessung im gesamten
Baubereich
Menge: 1,000 psch

###### Bereich 2.3.5.6 Dokumentation

**2.3.5.6.1 Erstellen und Liefern einer Baudokumentation**
Die Baudokumentation besteht aus folgenden
Originalunterlagen bzw. Duplikaten

Bauanzeige
Bautagebuch
Lieferscheine
Protokolle der Materialprüfergebnisse/Technische
Merkblätter
Protokolle der Dichtigkeitsprüfungen
Protokolle Nachweis der EV2/EVD-Module
statische Nachweise, sofern in den Positionen gefordert
Bestätigung der Grundstückseigentümer über die
ordnungsgemäße Wiederherstellung in Anspruch
genommener Flächen
schriftliche Erklärung des AN über das projektgerechte
Bauen und des Einsatzes der vorgesehenen Materialien
Abnahmeprotokolle
Baustellenfotos
Entsorgungsnachweise

Ablage der Daten zur Qualitätsakte im vom AG
bereitgestellten
share-Point im Umfang der Abnahmebedingungen der
Stadtwerke/Zweckverband
Liegt die Dokumentation nicht vor, findet keine
Abnahme statt.
Menge: 1,000 psch

**2.3.5.6.2 Abfallliste f. nicht gefährl. Abf.**
StL-Nr. 22290080401
Leistung umfasst die Führung der Abfallliste für alle
nicht gefährlichen Abfälle, die infolge
Verdrängung, fehlender Eignung oder mangels Wiederverwendungsmöglichkeit nicht innerhalb der Baustelle
verbleiben und bei denen die Führung der Abfallliste
nicht ausdrücklich erwähnt ist.
Die Abfallliste ist dem Auftraggeber bis spätestens zur
Schlussabnahme als Excel-Tabelle (Dateiformat .xlsx)
zu übergeben.
Pauschale gilt
für alle Leistungen dieses Leistungsverzeichnisses.
Menge: 1,000 Psch

##### Abschnitt 2.3.6 Straßenbau

###### Bereich 2.3.6.1 Straßenaufbruch

**2.3.6.1.1 Asphaltbefestigung trennen**
Asphaltbefestigung geradlinig trennen.
Bereich ' Rohrgrabenherstellung, Bereich Fahrbahn '
Trennen durch Schneiden.
Dicke der Asphaltbefestigung ' 8 bis 16 cm  '
Menge: 340,000 m

**2.3.6.1.2 Asphalt fräsen Fahrbahn**
StL-Nr. 22111300570301010
Asphalt fräsen und Fräsgut aufnehmen. Anschlusskante
geradlinig auf Frästiefe herstellen. Der Schnittlinienabstand darf maximal 15 mm betragen.
Asphaltbefestigung auf Pflasterunterlage.
Frästiefe über 2,5 bis 4,5 cm.
Fläche = Fahrbahn.
Fräsasphalt nach Wahl des AN verwerten.
Menge: 125,000 m2

**2.3.6.1.3 Ausbau Packlager**
Abtrag des vorhandenen Packlagers.
Anfallende Stoffe einer zugelassenen Entsorgungsstelle
nach
Wahl des AN zuführen. Entsorgungsgebühren werden vom AN
übernommen.
Bereich: Rohrgraben
Schichtdicke:
'ca. 30 cm'
Menge: 37,500 m2

**2.3.6.1.4 Bordsteine aufnehmen, Granit**
Bordsteine aufnehmen.
Bordsteine aus Granit.
Fundament und Rückenstütze aus Beton, über 10 bis 20 cm
dick, aufbrechen.
Borde reinigen, auf Paletten stapeln, laden und zur
Tongrube
Göschwitz (bis 12 km Entfernung) transportieren (in
Abstimmung mit Herrn Reich)
Menge: 26,000 m

**2.3.6.1.5 Vorh. Pflaster Naturstein aufnehmen Fahrbahn**
Vorh. Befestigung mit Unterlage aufbrechen und
aufnehmen,
Die Aufbruchtiefe gilt ab OF Befestigung. Art =
Natursteinpflaster in der Fahrbahn, Steine sieben,
Material
säubern, laden und auf Lagerplatz des AN
transportieren,
abladen. Einschließlich Aussortieren von Steinen, so
dass die
Kantensteine ein einheitliches Maß haben. Nicht
wiederverwendbare Steine und abgesiebtes Material
(Pflasterbettung und weiterer Boden) geht in Eigentum
des AN
über und ist zu entsorgen.
Menge: 125,000 m2

#### Bereich 2.4 BT2.2 Mischwasser (JenaWasser)

##### Abschnitt 2.4.1 Erd- und Verbauarbeiten

###### Bereich 2.4.1.1 Aushub

**2.4.1.1.1 Absteckung der Schachtstandorte**
Absteckung der Schachtstandorte durch den AN vor
Baubeginn, durch den AG werden die erforderlichen
Koordinaten übergeben.
Übertragen der in Koordinaten vorgegebenen Daten in die
Örtlichkeit.
Menge: 14,000 St

**2.4.1.1.2 Boden Kanal Aushub, Entsorg., bis 3,20 m**
Boden der Gräben für Entwässerungskanäle und Schächte
profilgerecht ausheben ab Geländeoberfläche, (in
Bereichen
mit Befestigung: abz. der aufgenommenen Oberflächenbefestigung),
Abrechnung nach DIN EN 1610,
Verbau wird gesondert vergütet. Mehraushub für Verbau
wird
nicht gesondert vergütet und ist in die Einheitspreise
einzurechnen.
Kraftschlüssiger Verbau nach Wahl des AN.
Schächte und Schachtbaugruben sind zu übermessen.
Mehraushub dafür ist in die Einheitspreise
einzukalkulieren.
Die einschlägigen Sicherheitsvorschriften sind
einzuhalten.

Aushubtiefe bis 3,20 m,
Homogenbereiche E-A bis E-E  laut Baugrundgutachten.
Grabenbreite gem. DIN EN 1610:
Kanal DN 250-315: 0,90 m

Material geht in Eigentum des AN über und ist zu
beseitigen.
Deponie nach Wahl des AN.
Deponiekosten einschl. erfoderlicher
Deklarationsanalysen sind
in den Einheitspreis einzukalkulieren.
 LAGA-Zuordnungswert bis Z1.1

Die Position beinhaltet auch erforderliche
Suchschachtungen
und Schachtungen, die im Zusammenhang mit dem Umverlegen von Leitungen und Kabeln stehen.
Menge: 760,000 m3

**2.4.1.1.3 Zulage Leitungsgraben aush. (Festgestein)**
Fels aus Leitungsgraben ausheben als Zulage.
Berechnet wird der Mehraufwand für erschwertes Lösen
(Fräsen) und Weiterverwenden.

Beschreibung und Definition der Homogenbereiche gemäß
Baugrundgutachten, Festgestein
Abfallschlüsselnummer u. Abfallbezeichnung n. AVV:
17 05 04 Boden und Steine mit Ausnahme derjenigen, die
unter
17 05 03 fallen.
Festgestein muss erschütterungsarm aufgenommen werden.
Die Technologie des erschütterungsfreien Lösens und
Aufnehmens wird dem AN freigestellt (z.B. Felsfräse,
kein
Meißel!).

Behinderungen durch querende und längs verlaufende
Leitungen und Kabel sind als Erschwernis einzurechnen
und
werden nicht gesondert vergütet.

Boden bzw. Fels ist so zu lösen, dass Ausbrüche über
die
Grabenwand hinaus vermieden werden.
 LAGA-Zuordnungswert bis Z1.1
Menge: 100,000 m3

**2.4.1.1.4 Zulage LAGA Z1.2, >BM-F3**
Zulage zu Boden der Zuordnungsklasse LAGA Z 1.2, EBV
>BM-F3,
Aushub einer zugelassenen Entsorgungsstelle nach Wahl
des
AN zuführen. Zusätzliche Aufwendungen für die
Zwischenlagerung des Aushubmaterials auf einem Lager
des
AN außerhalb des Baustellenbereiches und die
Separierung
des Aushubs gemäß LAGA-Zuordnungsklassen ist
einzukalkulieren. Entsorgungsgebühren werden vom AN
übernommen.
Diese Position kommt nur nach entsprechendem
labortechnischen Nachweis der Kontaminierung des
Aushubmaterials durch ein vom AG beauftragtes
Prüflabor zur
Anwendung. Die Hinweise zur Ausführung und Abrechnung
von
Tiefbauleistungen, Punkt 5 (Mineralische Abfälle und
Ausbaustoffe) sind bei der Kalkulation zu beachten und
daraus
resultierende Aufwendungen in den Einheitspreis
einzukalkulieren.

Vom Bieter vorgesehene Entsorgungsstelle:
'....................................................'
Menge: 180,000 t

**2.4.1.1.5 Zulage LAGA >Z2, >BM-F3**
Zulage zu Boden der Zuordnungsklasse größer LAGA Z 2,
EBV
>BM-F3,
Aushub einer zugelassenen Entsorgungsstelle nach Wahl
des
AN zuführen. Zusätzliche Aufwendungen für die
Zwischenlagerung des Aushubmaterials auf einem Lager
des
AN außerhalb des Baustellenbereiches und die
Separierung
des Aushubs gemäß LAGA-Zuordnungsklassen ist
einzukalkulieren. Entsorgungsgebühren werden vom AN
übernommen.
Diese Position kommt nur nach entsprechendem
labortechnischen Nachweis der Kontaminierung des
Aushubmaterials durch ein vom AG beauftragtes
Prüflabor zur
Anwendung. Die Hinweise zur Ausführung und Abrechnung
von
Tiefbauleistungen, Punkt 5 (Mineralische Abfälle und
Ausbaustoffe) sind bei der Kalkulation zu beachten und
daraus
resultierende Aufwendungen in den Einheitspreis
einzukalkulieren.
Zusätzlich einzukalkulieren sind
Arbeitsschutzmaßnahmen,
Verzögerungen durch die Kontrolle der
Aushubüberwachung,
Aushuberschwernis durch die Anweisung der
Aushubüberwachung (z. B. Leistungsminderung durch
kleineren Löffel, genaueres Arbeiten, Herausschälen von
auffälligen Partien etc.), Aussortieren und Separieren
von
Fremdstoffen wie Betonbrocken, Ziegelschutt.

Vom Bieter vorgesehene Entsorgungsstelle:
'....................................................'
Menge: 360,000 t

**2.4.1.1.6 Verbau Grabentiefe bis 3,20 m**
Verbau nach Wahl des AN nach DIN 4124 für
Leitungsgräben
und zugehörige Baugruben nach statischen und
konstruktiven
Erfordernissen abschnittsweise vollflächig herstellen,
vorhalten
und nach Einbau der Ver- und Entsorgungsleitungen mit
dem
Verfüllen des Grabens fortschreitend zurückbauen.

Die statischen Nachweise sind durch den AN nach
Aufforderung durch den AG zu erbringen. Mehraufwand und
Behinderungen für Grabenverbau im Bereich von
Schachtbaugruben, von Kreuzungen mit Kabeln und
Leitungen,
mit zusätzlichen Verkehrsbelastungen usw. sind
einzukalkulieren.

Bei der Auswahl des Verbaus sind die Hinweise des
Baugrundgutachtens unbedingt zu beachten. Auf eine
fachgerechte Hinterfüllung bzw. Hinterstopfung des
Verbaus ist
zu achten, um ein Nachbrechen bzw. Nachrutschen der
Grabenwände grundsätzlich auszuschließen.

Abgerechnet wird nach verbauter Fläche aus der Länge
des
Grabens in Leitungsachse und senkrechter Höhe von
Grabensohle bis OK Gelände. Schächte werden übermessen.
Mehraufwendungen für Montage- und Arbeitsraum bei
Schachtbauwerken ist in den Schachtpositionen
einzurechnen.

Grabentiefe: bis 3,20 m
Lichte Grabenbreite:
'gemäß Regelprofilen der Planung zuzügl. Arbeitsraum
bei
Schachtbaugruben '
Menge: 430,000 m2

**2.4.1.1.7 Sohle Leitungsgraben nachverdichten**
Sohle der Rohrgräben nachverdichten.
Menge: 350,000 m2

*Hinweis*
Die nachfolgende Position beinhaltet neben
ungeeingneten
Bereichen auch den technologische bedingten Mehraushub
beim Lösen von Festgestein.

**2.4.1.1.8 Bodenaustausch unter Grabensohle, Mineralstoffgemisch 0/56**
Für die Leitungsverlegung nachweislich ungeeigneten
Boden
unterhalb der Grabensohle ausheben, Aushub laden,
transportieren und einer zugelassenen
Entsorgungsstelle nach
Wahl des AN zuführen, Verbau und Sicherung von Kabeln
und
Leitungen wird gesondert vergütet, mit Behinderung
durch
Versorgungs- und Entsorgungsleitungen, Kabel und
Verbau.
Mineralstoffgemisch 0/56, kornabgestuft, liefern und
wieder bis
zur Grabensohle einbauen und verdichten.
Abgerechnet wird mit senkrechten Baugrubenwänden.
Mehraushub und Verfüllung für vom AN gewählten Verbau
ist
einzurechnen. Die Hinweise zur Ausführung und
Abrechnung
von Tiefbauleistungen, Punkt 3 (Festlegungen zur
Abrechnung
des Rohrgrabens bei Hauptleitungen) sowie Punkt 5
(Mineralische Abfälle und Ausbaustoffe) sind bei der
Kalkulation zu beachten und daraus resultierende
Aufwendungen in den Einheitspreis einzukalkulieren.
Entsorgungsgebühren werden vom AN übernommen.
Homogenbereich: 'E-A bis E-E mit Bodengruppen gemäß
beiliegendem Baugrundgutachten'
LAGA-Zuordnungklasse Z 0
Vertiefung: ca. 30 cm
Menge: 90,000 m3

**2.4.1.1.9 Geotextil einbauen**
Geotextil aus Polypropylen, Robustheitsklasse 3,
Flächengewicht = 150 g/m², Stempeldurchdrückkraft >
1,5 kN
zur filterwirksamen Trennung von
Konstruktionsschichten in
Leitungsgräben, um Umlagerungen von Feinbestandteilen
zu
vermeiden. Wirksame Öffnungsweite O 90w 0,1 bis 0,15
mm,
Überlappung in Längs-und Querrichtung 20 cm.
Alternativ bleibt
dem AN der Nachweis der Filterstabilität für andere
Öffnungsweiten in Abhängigkeit des eingebauten
Materials in
der Leitungszone vorbehalten.
Mehrmenge für vom AN gewählten Verbau ist einzurechnen.
Die Abrechnung erfolgt je m²
'umhüllter/abgedeckter'
Fläche.
Bereich: Bodenaustausch
Menge: 180,000 m2

**2.4.1.1.10 Beton- / Stahlbeton abbrechen**
Hindernisse im Boden aus Beton- oder Stahlbeton
abbrechen,
separieren, laden, transportieren und einer
zugelassenen
Entsorgungsstelle nach Wahl des AN zuführen.
Entsorgungsgebühren werden vom AN übernommen.
Menge: 1,000 m3

**2.4.1.1.11 Mauerwerk abbrechen**
Hindernisse im Boden aus Mauerwerk abbrechen,
separieren,
laden, transportieren und einer zugelassenen
Entsorgungsstelle nach Wahl des AN zuführen.
Entsorgungsgebühren werden vom AN übernommen.
Menge: 1,000 m3

**2.4.1.1.12 Trassenkreuzungen, Grabenbreite bis 1,5 m**
Leitungen, Kabel, Kanäle sowie anderweitige Hindernisse
suchen, gemäß den Festlegungen des Versorgungsträgers
von
Hand freilegen, während der Bauzeit sichern (abstützen,
abhängen o.ä.) und wieder verfüllen. Alle innerhalb
einer Länge
von 1,0 m den Leitungsgraben senkrecht oder abgewinkelt
kreuzenden Leitungen, Kabel, Mauern, Fundamenten,
Grundstückseinfriedungen u. dgl. gelten als eine
Kreuzung.
Grabenbreite: bis 1,5 m.
Einschließlich Einsanden der Leitungen und Liefern und
Verlegen von medienspezifischem Warnband.
Menge: 100,000 St

###### Bereich 2.4.1.2 Einbau

*Hinweis*
Die Gipssteinanteile im Baugrund neigen bei
Wasserzutritt zu
Auflösungs- und Auslaugungserscheinungen, was mit
fortschreitender Hohlraumbildung verbunden ist. Es ist
daher
vorgesehen, mit einer "Mineralischen Kapselung" eine
möglichst wenig wasserdurchlässige Leitungszone
herzustellen. Die Mineralische Kapselung ist im
Bereich der
Bettung, Seitenverfüllung und Abdeckung einzubauen und
ein
Geotextil der Georobustheitsklasse III ist als
vollständige
Umhüllung mit Überlappung vorzusehen.  Nachfolgend
beschriebenes Material hat erhöhte Anteile an Feinkorn
d
<0,063 mm zur Gewährleistung der geringen
Durchlässigkeit
und genügt daher bzgl. dieser Eigenschaft nicht den
Vorgaben
der DIN EN 1610 Anhang B, welche für die Leitungszone
den
Einbau von Material mit <5% Feinkornanteil vorsieht.
Die
ungünstigere Verdichtbarkeit des nachfolgend
beschriebenen
Baustoffes ist durch erhöhte Verdichtungsarbeit
auszugleichen.
Dieser zusätzliche Aufwand ist einzukalkulieren. Die
geringe
Wasserdurchlässigkeit des Baustoffes wird nur
erreicht, wenn
die Einbauwassergehalte im Proctoroptimum oder leicht
darüber liegen. Einbau mit Wassergehalten auf der
"trockenen
Seite" der Proctorkurve muss zwingend vermieden werden.
Das Baustoffgemisch muss daher gleichmäßig
durchfeuchtet
mit dem optimal eingestellten Wassergehalt auf die
Baustelle
geliefert werden. Im Zwischenlager ist es vor
Änderungen
seines Wassergehaltes durch Abdecken mit Planen o.ä. zu
schützen.

**2.4.1.2.1 Leitungszone**
Mineralische Kapselung im Bereich der Leitungszone für
den
Abwasserkanal.
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.
Sieblinie siehe Baubeschreibung.
Oben beschriebenes Material liefern und als
Rohrauflager
15 cm dick unter dem Rohr, Seitenverfüllung und
Rohrabdeckung bis 30 cm über dem Rohr einbauen und
verdichten.
Die Einbauanweisungen aus dem Baugrundgutachten
(Unterlage 20.1) sind zwingend zu beachten.
Mehrmengen für Verbau sind einzukalkulieren.
Mengen für Grabenverfüllung gesondert.
Menge: 230,000 m3

**2.4.1.2.2 Geotextil einbauen**
Geotextil aus Polypropylen, Robustheitsklasse 3,
Flächengewicht = 150 g/m², Stempeldurchdrückkraft >
1,5 kN
zur filterwirksamen Trennung von
Konstruktionsschichten in
Leitungsgräben, um Umlagerungen von Feinbestandteilen
zu
vermeiden. Wirksame Öffnungsweite O 90w 0,1 bis 0,15
mm,
Überlappung in Längs-und Querrichtung 20 cm.
Mehrmenge für vom AN gewählten Verbau ist einzurechnen.
Die Abrechnung erfolgt je m²
'umhüllter' Fläche.
Bereich: Leitungszone
Menge: 1100,000 m2

**2.4.1.2.3 Rohrbettung Beton C 12/15**
Rohrbettung aus Beton, wie folgt herstellen, incl.
Lieferung aller
Materialien:
Erdfeuchten Beton C12/15 auf die standfeste Grabensohle
einbauen und verdichten, incl. Schalung,
Rohre auf dem noch feuchten Beton verlegen und
ausrichten,
Obere Bettung gemäß statischer Berechnung einbauen,
Rohre sorgfältig unterfüttern, incl. Schalung.
Bettungsbreite = Rohrgrabenbreite (gemäß Hinweise zur
Ausführung und Abrechnung von Tiefbauleistungen),
Gelenkigkeit der Kanalanschlüsse an die Schächte und
der
Rohrverbindungen muss durch geeignete Maßnahmen
sichergestellt werden.
Nur nach Anweisung AG ausführen.
Menge: 10,000 m3

**2.4.1.2.4 Leitungsgrabenverfüllung**
Mineralische Kapselung im Bereich der
Leitungsgrabenverfüllung für den Abwasserkanal.
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.

Oben beschriebenes Material liefern und als
Leitungsgrabenverfüllung einbauen und verdichten.
Die Einbauanweisungen aus dem Baugrundgutachten
(Unterlage 20.1) sind zwingend zu beachten.
Mehrmengen für Verbau sind einzukalkulieren.
Mengen für Grabenverfüllung gesondert.
Menge: 330,000 m3

**2.4.1.2.5 Provisorische Auffüllung**
Provisorische Auffüllungen aus ungebundenen Materialien
(Schotter u. dgl.) für die Verkehrsführung herstellen
und im
Zuge der Straßenbauarbeiten aufnehmen, wieder in
Eigentum
des AN übernehmen und von der Baustelle entfernen.
Ausführung nach Anordnung des AG.
Mehrverfüllung für Verbau, Schächte und
Schachtbaugruben ist
einzurechnen.
Menge: 225,000 m3

*Hinweis*
Die Verdichtung des Rohrgrabens ist gemäß ZTV-A-StB
nachzuweisen. Der Nachweis erfolgt im Rahmen der
Eigenüberwachung der Baufirma und durch
Kontrollprüfungen.
Vor Baubeginn muss ein Verdichtungsplan übergeben
werden.
Die Verdichtungsprotokolle sind jeweils kurzfristig in
Kopie und
zur Abnahme in der Qualitätsakte im Original zu
übergeben.

Die Prüfung wird nur anerkannt, wenn der Auftraggeber
oder
ein Bevollmächtigter anwesend ist.
Wird ein angekündigter Termin nicht abgesagt und der
Vertreter des AG ist umsonst auf der Baustelle
erschienen,
werden die Unkosten dem AN vom Vertreter des AG in
Rechnung gestellt.

Die Aufwendungen für die Durchführung der Verdichtungsprüfungen sind in die Einheitspreise einzurechnen.

**2.4.1.2.6 Plattendruckversuch f. Kontrollprüfung**
Plattendruckversuch nach DIN 18 134 für
Kontrollprüfung nach
Angabe des AG durchführen einschließlich Bereitstellung
sämtlicher Geräte sowie Auswertung und Darstellung der
Meßergebnisse.
Mit der Durchführung der Plattendruckversuche muss eine
anerkannte Prüfstelle für Kontrollprüfungen im Erdbau
nach
ZTVE beauftragt werden.
Die Prüfstelle darf nicht zum Unternehmen des AN oder
dessen
Zweigstellen gehören.
Die Position beinhaltet auch die Bereitstellung eines
Belastungsfahrzeuges.

Der Plattendruckversuch wird nur anerkannt, wenn der
AG oder
ein Vertreter des AG bei der Prüfung anwesend war.
Anderenfalls muss die Prüfung auf Kosten des AN
wiederholt
werden.

Wird ein angekündigter Termin nicht rechtzeitig
abgesagt und
der Vertreter des AG ist umsonst auf der Baustelle
erschienen,
werden die Unkosten dem AN vom Vertreter des AG in
Rechnung gestellt.
Menge: 12,000 St

##### Abschnitt 2.4.2 Wasserhaltung

###### Bereich 2.4.2.1 Offene Wasserhaltung

*Hinweis*
Hinweise zu Wasserhaltungsarbeiten

1. Ausführung Wasserhaltungsarbeiten

1.1. Die Wasserhaltungsarbeiten sind so auszuführen,
dass alle
Erd- und Rohrverlegearbeiten in trockengelegten
Rohrgräben
und Baugruben erfolgen können. Abzuleiten ist das
gesamte
sich im Rohrgraben oder in der Baugrube sammelnde
Wasser.
Vergütet wird nur die Leistung, welche nicht ohnehin
nach DIN
18299, Abschnitt 4.1.10. Nebenleistung ist.

1.2. Wenn nichts anderes vorgeschrieben, ist die Wahl
der Art
der Wasserhaltung im übrigen dem Auftragnehmer
freigestellt.
Es muss jedoch sichergestellt sein, dass bei
Rohrgräben die
Grabensohle, bei sonstigen Baugruben
  der Arbeitsraum, auf zweckmäßige und
wirtschaftliche Art
trocken gehalten wird.

1.3. Der Auftragnehmer ist auch verpflichtet, im
Einvernehmen
mit dem Auftraggeber geeignete Maßnahmen zur
weitestgehenden Beschränkung der Aufwendungen für die
Wasserhaltung zu treffen. Insbesondere hat er die
zeitliche
Abwicklung so zu gestalten, dass keine vermeidbaren
Wasserhaltungszeiten entstehen.

1.4. Eine jede Fördereinrichtung für die Wasserhaltung
ist mit
einem geeichten Betriebsstundenzähler auszustatten. Die
Förderleistung ist durch eine geeignete Messeinrichtung
nachzuweisen. Bei offener Wasserhaltung ist ein
ausreichend
bemessener Pumpensumpf mit Schwimmerschaltung
vorzusehen. Ausnahmen bedürfen der Zustimmung des
Auftraggebers.

2. Nebenleistungen

Wenn in der Leistungsbeschreibung nichts anderes
bestimmt
ist, gehören zu den Nebenleistungen im Sinne der DIN
18 305
auch:

2.1. Einbau, Ausbau und Vorhalten von
Messeinrichtungen und
Zählern nach Abschnitt 1.4. der Hinweise zur
Ausführung von
Wasserhaltungsarbeiten.

2.2. Führung von Betriebsbüchern über die Pumpzeit.

3. Abrechnung Wasserhaltungsarbeiten

3.1. Wenn nichts anderes vorgeschrieben ist,
insbesondere
wenn nicht die Wasserhaltungszeit pauschal vergütet
wird, wird
abgerechnet nach tatsächlicher Förderleistung und
tatsächlicher Pumpzeit. Leistungen, die nicht
nachgewiesen
werden können, etwa wegen fehlender Einrichtungen nach
Abschnitt 1.4. werden nicht vergütet.

3.2. Kleine Ableitungen bis zu 1 l/s je notwendiger
Förderanlage werden nicht besonders vergütet.

**2.4.2.1.1 Pumpensumpf**
Pumpensumpf in Rohrgräben und Baugruben bis 0,75 m
unter
Aushubsohle herstellen und räumen, incl. des
erforderlichen
Erdaushubs und der Wiederverfüllung, anfallenden Aushub
entsorgen. Entsorgungsgebühren werden vom AN
übernommen.
Menge: 10,000 St

**2.4.2.1.2 Sickerleitung DN 100**
Sickerleitung in Rohrgräben und Baugruben ab
Aushubsohle
mit Anschluss an Pumpensumpf aus
Kunststoff-Filterrohren,
DN 100 herstellen und nach Abschluss der
Wasserhaltungsarbeiten mit Zementsuspension verfüllen
und
abdichten, incl. des erforderlichen Erdaushubs und der
Wiederverfüllung, Grabentiefe bis 0,3 m, Breite der
Sohle bis
0,3 m, Füllstoff dem anstehenden Boden anpassen,
Umhüllung
der Sickerleitung mit Geotextilien, anfallenden Aushub
entsorgen. Entsorgungsgebühren werden vom AN
übernommen.
Menge: 321,000 m

**2.4.2.1.3 Wasserhaltung in Baugruben und Gräben**
Wasserhaltung zur Trockenhaltung von Baugruben und
Gräben
gegen eindringendes Schichten- bzw. Grundwasser,
aufbauen,
vorhalten, betreiben und wieder abbauen, Ausführung
Wasserförderanlagen nach Wahl des AN (Pumpe mit
Elektromotor oder Verbrennungsmotor) und sonstigen
erforderlichen Geräten; in allen Tiefenklassen; in
Baugruben
und Gräben mit und ohne Verbau.
Ableitung zum Vorfluter oder zum öffentlichen Kanal
mittels
Rohrleitung,
'Länge bis 80 m'
, nach Beendigung der Maßnahme ausbauen und beseitigen.
Die Hinweise zu Wasserhaltungsarbeiten sind bei der
Kalkulation zu beachten und daraus resultierende
Aufwendungen in den Einheitspreis einzukalkulieren.
Fördermenge: bis '20' m3/h
geodätische Förderhöhe: bis '10' m.
Menge: 800,000 h

##### Abschnitt 2.4.3 Entwässerungskanalarbeiten

###### Bereich 2.4.3.1 Rohre

*Hinweis*
Vorbemerkungen zur Verlegung von
Entwässerungskanälen

1. Preise
Die Preise für Montagearbeiten schließen zusätzlich
folgende
Leistungen ein:

Die Bereitstellung geeigneter Lagerplätze auf der
Baustelle.
Sorgfältiges Verschließen der neuverlegten bzw.
stillgelegten Leitungen.
Erstellung der Rohrstatik nach ATV A 127
(Abwassertechnische Vereinigung) - Richtlinie für die
statische Berechnung von Entwässerungskanälen und
-leitungen. Die Rohrstatik ist vom AN in prüffähiger
Form
vor der Ausführung vorzulegen. Die Kosten für die
Rohrstatik ist mit den Einheitspreisen abgegolten. Die
Rohrstatik umfasst alle Dimensionen und Rohrmaterialien
des LV's.

2. Material
Das gesamte Material ist vom AN bereitzustellen.
Die Entnahme von Trinkwasser aus dem öffentlichen Netz
bedarf der Zustimmung des AG (Projektleiter /
Netzmeister).
Sie darf nur an den zugewiesenen Stellen und über
Zähleinrichtungen des Zweckverbandes vorgenommen
werden.
Die Entnahmemenge kann eingeschränkt sein. Große
Entnahmen sind mindestens 7 Tage vorab anzumelden. Es
gilt
die Satzung des Zweckverbandes JenaWasser inkl.
Preisblatt.
Gebühren/Kosten sind in die Einheitspreise
einzurechnen.

3. Unterbrechungen
Bei jeder Unterbrechung der Montagearbeiten am
Rohrstrang
sind Öffnungen (z. B. freie Rohrenden, Abzweige usw.)
zu
verschließen. Dies gilt auch für bestehende Leitungen,
die im
Zuge von Einbindungsarbeiten getrennt werden. Der
Verschluss ist dicht herzustellen.

4. Dichtheitsprüfung, Deformationsmessung
In der Regel werden Kanäle, incl. Hausanschlüsse
haltungsweise mit Luft und Schächte mit Wasser gemäß
DIN
EN 1610 und ATV-DVWK Merkblatt 139 geprüft.
Dichtheitsprüfungen werden vom Auftraggeber gesondert
beauftragt.

Die vertikale Durchmesseränderung von biegeweichen
Rohren
darf den maximalen Wert von äV = 6 %
(Langzeitverformung)
nach ATV DVWK-A 127, Abschnitt 9.4 nicht überschreiten.
Deformationsmessungen an biegeweichen Kanälen werden
vom AG separat beauftragt.

Voraussetzungen für die Durchführung der
Dichtheitsprüfung und der Deformationsmessung sind,
dass Kanäle und Schächte vollständig frei von Bauresten
sind und die Verdichtungsarbeiten bis Oberkante
Frostschutzschicht abgeschlossen sind. Die Prüfungen
sollen üblicherweise in Bauabschnitten (mehrere
Haltungen und Schächte, incl. Hausanschlüsse
unmittelbar
hintereinander) erfolgen. Unter Berücksichtigung dieser
Anforderungen hat der AN in seinem Bauablaufplan, der
zu
Beginn der Bauausführung dem AG vorzulegen ist, die
Zeiträume für die Prüfungen separat anzugeben und mit
dem AG einvernehmlich abzustimmen. Die Informationen
darüber werden vom AG an die Prüfungsfirma weiter
geleitet.
Die für die Ausführung dieser Prüfungen notwendige
Schmutz-, Misch- oder Regenwasserumleitung ist vom AN
zu organisieren.

Der Termin für Deformationsmessungen und
Dichtheitsprüfungen von Kanälen bzw. Schächten ist vom
AN
mindestens 5 Tage vor der geplanten Ausführung beim
Projektleiter des AG anzumelden und einvernehmlich mit
diesem abzustimmen. Die vom AN geplanten Termine müssen
vom Projektleiter des AG bestätigt werden. Sollte der
vom AN
geplante Termin vom AG geändert werden, so ist der
Bauablauf
vom AN darauf abzustimmen.
Ist der vom AG vorgegebene Termin für den AN nicht
umsetzbar, so sind die Dichtheitsprüfungen erneut mit
dem AG
abzustimmen und mit dem Formblatt anzumelden.
Zusätzliche
Aufwendungen des AN auf Grund einer Terminverschiebung
des AG werden nicht zusätzlich vergütet. Diesbezügliche
Aufwendungen sind in die Einheitspreise
einzukalkulieren.

Sind aus Gründen die der Auftragnehmer zu vertreten hat
Kanäle oder Schächte nicht dicht bzw. zulässige
Durchmesseränderungen von biegeweichen Kanälen
überschritten, so sind auf Kosten des AN die Rohre
freizulegen,
die Deformationen/Undichtigkeiten zu beseitigen und der
Rohrgraben wieder zu verfüllen und zu verdichten, incl.
Oberflächenwiederherstellung.
Der AN trägt außerdem die Kosten für die Beseitigung
und
Entsorgung eventueller Baureste im Kanal sowie
notwendige
Wiederholungsprüfungen zum Nachweis der Dichtigkeit
oder
der Einhaltung der zulässigen vertikalen Deformation
sowie
sämtliche Folgekosten.

5. Kanalbefahrung
Die TV-Befahrung zur Schlussabnahme wird vom
Auftraggeber
selbst durchgeführt. In Vorbereitung der
Schlussabnahme hat
der Auftragnehmer dem Auftraggeber, nach Herstellung
der
Straßendecke, spätestens jedoch 14 Tage vor dem
beabsichtigten Schlussabnahmetermin, schriftlich die
Freigabe
zur TV-Befahrung mitzuteilen. Der Kanal muss zu diesem
Zeitpunkt voll funktionsfähig sein, die
Dichtheitsprüfung und ggf.
die Deformationsmessung müssen vorliegen und der Kanal
vollständig frei von Bauresten sein. Eine Kanalspülung
vor der
TV-Befahrung wird vom Auftraggeber selbst beauftragt
bzw.
ausgeführt.
Ist die TV-Befahrung, aus Gründen, die der
Auftragnehmer zu
vertreten hat, zu wiederholen, trägt der Auftragnehmer
die
Kosten.

6. Inbetriebnahme
Der Auftragnehmer hat die Leitung betriebsbereit zu
übergeben. Die Inbetriebnahme erfolgt durch den
Auftragnehmer unter Aufsicht des Auftraggebers.

*Hinweis*
Auf Grund der anstehenden Erdfallproblematik sind die
Abwasserrohre untereinander zu verschweißen. Die
entsprechenden Schweißringe sind einzukalkulieren.

**2.4.3.1.1 KG2000EM Rohr mit Muffe SN 10 DN/OD 315 x 6000 mm, verschweißt**
Hochlast-Vollwandrohre DN/OD 315 aus füllstofffreiem
Polypropylen (PP-MD: mit hochwertig veredelten
Verstärkungsstoffen) nach DIN EN 14758-1 mit werkseitig
eingelegtem Dreifach-Dichtsystem aus SBR nach DIN EN
681-1.
Ringsteifigkeit gemäß DIN EN ISO 9969 >10kN /m².
Alle Formteile haben eine Ringsteifigkeit, die gemäß
der EN
ISO 13967 deutlich über 16 kN/m² liegt.
Als drucklose Anwendung höchste Dichtsicherheit: bis
13 bar
und 0,9 bar Vakuum gemäß EN ISO 13259 geprüft.
Verlegung in Wasserschutzzone II und III gemäß
DWA-A-142
zulässig.
Chemische Beständigkeit im Bereich pH 1 bis pH 13.
Einsetzbar:
- im Schwerlastbereich SLW 60
- in JGS- und LAU-Anlagen gemäß Z-40.23-577 in
Verbindung
mit dem IP-plus-Schweißring der Fa. Sabug GmbH. Laut
Zulassung ist das System einsetzbar in JGS-Anlagen
(Jauche,
Gülle, Silagesickersäfte) sowie als Ablaufleitungen von
Ableitflächen in Anlagen zum Lagern, Abfüllen und
Umschlagen
(LAU-Anlagen) wassergefährdender Flüssigkeiten.
- als Kabelschutzleitung gemäß DIN 16878
Rohrfarbe: durchgängig maigrün (inspektionsfreundlich)
Das Rohrsystem ist unter Beachtung der DIN EN 1610 und
den
Verkegehinweisen des Herstellers zu verlegen.
Rohrlänge maximal 6,00 m.
E-Modul von 3600 MPa
Inklusive Lieferung der Schweißringe und Verschweißen
der
Rohre.
Fabrikat: Ostendorf Kunststoffe oder gleichwertig.
Angebotenes Fabrikat: '.........'
(vom Bieter anzugeben)
Menge: 321,000 m

**2.4.3.1.2 KG2000EA Abzweig DN/OD 315/160 45 Grad**
Zulage zu vorbeschriebenen Rohrsystem für 45-Grad
Abzweig
DN/OD 315/160.
Menge: 27,000 St

**2.4.3.1.3 KG2000EA Abzweig DN/OD 315/160 45 Grad**
Zulage zu vorbeschriebenen Rohrsystem für 45-Grad
Abzweig
DN/OD 315/160. 15 Stck. SA
Menge: 15,000 St

**2.4.3.1.4 KG2000R Reduktion, exzentrisch DN/OD 315/250**
Zulage zu vorbeschriebenen Rohrsystem für exzentrisches
Reduzierstück DN/OD 315/250.
Menge: 1,000 St

**2.4.3.1.5 KG2000M Muffenstopfen DN/OD 160**
Zulage zu vorbeschriebenen Rohrsystem für exzentrisches
Muffenstopfen DN/OD 160.
Menge: 27,000 St

**2.4.3.1.6 Anschluss Kanal DN 300, an Kanal DN 250**
Zulage zur Verlegung von Abwasserkanälen für Anschluss
des
neuen Abwasserkanales DN 300 PP an vorhandenen Kanal DN
250 PP, incl. Leitungstrennungen, jedoch ohne Material.
Formstücke gesondert.
Menge: 1,000 St

**2.4.3.1.7 Funke BI-Adapter® DN 250 - AD Anschlussrohr 218 bis 261**
Beton-Innen Adapter DN 250

Bestandsrohr Ø Innen (mm): 245 - 255
Anschlussrohr Ø Außen (mm): 218 - 261
Farbe: silbergrau / schwarz

Technische Eigenschaften:
Edelstahlspannband: 1.4404 (V4A)
Dichtmanschette: bestehend aus EPDM nach DIN EN 681-1
mehrfaches Doppeldichtprofil (zuverlässige Abdichtung
nach
DIN EN 1610)
Fixierkorb: bestehend aus Polyamid (bruchstabil und
hochschlagzäh)
zentrische und stufenlose Reduktionsanpassung durch
konisch
verformbares Mittelteil und beidseitig integrierten
Bandführungskanäle

Im Lieferumfang:
Beton-Innen Adapter
Variable Rohrkupplung 220
Einschlagholz
Spezialgleitmittel
Einbauanleitung

Erforderliches Zubehör:
Set Umschaltknarren
Alternativ: Drehmomentschlüssel

Einsatzbereich:
Verbindung von Rohren aus verschiedenen Materialien mit
innerem Kreisprofil und den unterschiedlichsten äußeren
Rohrwandkonstruktionen

Hinweis:
liefern und nach Einbauanleitung
des Herstellers verlegen
Abweichende bzw. Sondergrößen auf Anfrage!

Zulassung und Normen:
DIBt-Zulassung Z-42.5-546
DIN 4060

Produktname:
Funke BI-Adapter® DN 250/220
Fabrikat: Funke Kunststoffe GmbH
(oder gleichwertig).
Menge: 1,000 St

**2.4.3.1.8 Stillgelegte Kanäle verfüllen bis DN 300**
Stillgelegten Kanal in Teillängen verfüllen mit ZFSV
(zeitweise
fließfähigem, selbstverdichtendem Verfüllbaustoff)
spatenlösbar, einschließlich Entlüftungs- und
Einfüllöffnungen
anlegen.

Kanal bis DN 300 B/Stz/GG, Bereiche, in denen der alte
Kanal
nicht im Zuge der Aushubarbeiten abgebrochen werden
kann.

Vor dem Verdämmen hat sich der AN zu überzeugen, dass
alle
Anschlussleitungen an den Kanal abgebrochen oder auf
den
neuen Kanal umgebunden wurden.
Menge: 350,000 m

**2.4.3.1.9 Abwasserkanal aufnehmen, entsorgen**
Abwasserkanal im Zuge der Aushubarbeiten für den neuen
Kanal aufnehmen, transportieren und einer zugelassenen
Entsorgungsstelle nach Wahl des AN zuführen.
Entsorgungsgebühren werden vom AN übernommen.
Bis DN 300 Stz/B/GG.
Menge: 125,000 m

**2.4.3.1.10 Provisorische Anbindung Winterpause**
Die Baumaßnahme ist mit Winterunterbrechung geplant. Am
Bauende des ersten Teilabschnittes muss der alte
Abwasserkanal DN 250 B/Sb/Stz provisorisch an den neuen
Abwasserkanal DN/OD 315 PP angebunden werden, um die
Vorflut während der Winterunterbrechung zu sichern.
Zu kalkulieren ist hier die Anbindung des Altkanals DN
250
B/Sb/Stz an den neuen Kanal DN/da 300/315. Die
Überleitungs- strecke ist ca. 3 m lang. Einschließlich
aller Form-
und Verbindungsstücke (Reduzierung da 315/250, liefern
und
Einbau Abzweig 250/250 PP in Betronrohr mittels zweier
zu
liefernder BI-Adapter od. glw.), Schneiden des Kanals
DN 250
(2x), Ausführung der Erd- Verbau- und
Wasserhaltungsarbeiten, Tiefe ca. 2,50 m und Rückbau
des
Provisoriums bei Weiterbau.
Menge: 1,000 psch

###### Bereich 2.4.3.2 Schächte

*Hinweis*
Für alle Schächte gilt:

Die Schächte müssen für den Anschluss des
ausgeschriebenen Rohrsystems (KG2000 Fa. Ostendorf od.
glw., bzw. des vom Bieter alternativ angebotenen
Systems)
mittels Verschweißen geeignet sein.
Die Verschweißung der Rohre mit den Zu- und
Ablaufstutzen der Schächte und die Lieferung der
entsprechenden Materialien, wie z.B. Schweißringen,
Schweißmuffen und dergleichen sowie die Herstellung der
Schweißverbindungen sind in die Schachtpositionen
einzurechnen.

**2.4.3.2.1 Kontrollschacht, DN 1000 PP, T 2,00 bis 2,50 m, Zu- u. Ablauf DN 300**
Kontrollschacht 2,00 bis 2,50 m Tiefe, rund, DN 1000
aus
Polypropylen (PP), DIN EN 13598-2, Vollwandmaterial,
Ringsteifigkeit min. SN4 (4 kN/m²), DIN EN 476,  gemäß
nachfolgender Beschreibung herstellen:

1. Erdarbeiten / Straßenbau
Mehraushub für Verbreiterung und Vertiefung des vorh.
Rohrgrabens, mit Behinderung durch Versorgungs- und
Entsorgungsleitungen und Kabel
Homogenbereich:'- E-A bis E-E - gemäß Geotechnischem
Bericht'
Mehraufwendungen für Verbau für Montage- und
Arbeitsraum bei Kontrollschächten
Arbeitsraum um den Kontrollschacht mit zu lieferndem
Mineralstoffgemisch 0/32, kornabgestuft, verfüllen und
verdichten

2. Schachtunterbau
Sauberkeitsschicht d=10cm aus Beton C 8/10

3. Schachtbauteile
Schachtunterteil DN 1000, Bermenfläche rutschhemmend
ausgeführt, Gerinne gerade oder gekrümmt,
Rinnenausrundung auf ganzer Rohrhöhe, 1 Zu- und 1
Ablauf DN/da 300/315 PP mit Anschlüssen für
geschweißtes Rohrsystem,
Herstellung der Rohrverbindungen für Zu- und Abläufe
der
Kanäle,
Schachtringe, DN 1000, Bauhöhen 125 bis 1000 mm
teilexzentrischer Schachtkonus DN 1000/DN 625 PP
Schachtelementverbindung über lastentkoppelte
Lippendichtung nach DIN 4060 und EN 681-1
Polymer-Auflagering DN 625 für Schachtabdeckung Kl. D
400 mit Verschiebesicherung
Steigstufen aus GFK, Steigmaß 250 mm, Zulassung nach
GUV-R 177 / BGR 177
Führungshülse, Edelstahl 1.4571, Vierkantprofil 50x50
mm,
passend zu entnehmbarer Einstiegshilfe mit
Rohrdurchmesser 46 mm, mittig an oberer Steigstufe
befestigt (kein Anbohren!), entnehmbare Einstiegshilfe
wird
vom AG gestellt
Schachtabdeckung DIN EN 124/DIN 1229, Klasse D 400,
Deckel rund aus Gusseisen mit werkseitiger
Betonfüllung,
mit dämpfender Einlage, mit Lüftungsöffnungen, DIN
19584, Rahmen rund aus Gusseisen mit Beton, passend
zum Schachtkonus, incl. Schmutzfänger verzinkt,
höhengerecht in Mörtel MG III setzen.

4. bündiger Einbau und Anpassung der Schachtabdeckung
an
die Straßenoberkante

5. Die Schachthöhe wird abgerechnet als Differenz
zwischen
OK Schachtabdeckung und Höhe Sohle Wasserlauf des
abgehenden Rohres. Die Messung der Anschluss- winkel
für
Zu- und Abläufe erfolgt vor Ort durch den AN.

angebotenes
Fabrikat/Typ:'.........................................
...........'
  vom Bieter auszufüllen
Schächte: ARM 222, 223
Menge: 2,000 St

**2.4.3.2.2 Kontrollschacht, DN 1000 PP, T 2,50 bis 3,00 m, Zu- u. Ablauf DN 300**
Kontrollschacht 2,50 bis 3,00 m Tiefe, rund, DN 1000
aus
Polypropylen (PP), DIN EN 13598-2, Vollwandmaterial,
Ringsteifigkeit min. SN4 (4 kN/m²), DIN EN 476,  gemäß
nachfolgender Beschreibung herstellen:

1. Erdarbeiten / Straßenbau
Mehraushub für Verbreiterung und Vertiefung des vorh.
Rohrgrabens, mit Behinderung durch Versorgungs- und
Entsorgungsleitungen und Kabel
Homogenbereich:'- E-A bis E-E - gemäß Geotechnischem
Bericht'
Mehraufwendungen für Verbau für Montage- und
Arbeitsraum bei Kontrollschächten
Arbeitsraum um den Kontrollschacht mit zu lieferndem
Mineralstoffgemisch 0/32, kornabgestuft, verfüllen und
verdichten

2. Schachtunterbau
Sauberkeitsschicht d=10cm aus Beton C 8/10

3. Schachtbauteile
Schachtunterteil DN 1000, Bermenfläche rutschhemmend
ausgeführt, Gerinne gerade oder gekrümmt,
Rinnenausrundung auf ganzer Rohrhöhe, 1 Zu- und 1
Ablauf DN/da 300/315 PP mit Anschlüssen für
geschweißtes Rohrsystem,
Herstellung der Rohrverbindungen für Zu- und Abläufe
der
Kanäle,
Schachtringe, DN 1000, Bauhöhen 125 bis 1000 mm
teilexzentrischer Schachtkonus DN 1000/DN 625 PP
Schachtelementverbindung über lastentkoppelte
Lippendichtung nach DIN 4060 und EN 681-1
Polymer-Auflagering DN 625 für Schachtabdeckung Kl. D
400 mit Verschiebesicherung
Steigstufen aus GFK, Steigmaß 250 mm, Zulassung nach
GUV-R 177 / BGR 177
Führungshülse, Edelstahl 1.4571, Vierkantprofil 50x50
mm,
passend zu entnehmbarer Einstiegshilfe mit
Rohrdurchmesser 46 mm, mittig an oberer Steigstufe
befestigt (kein Anbohren!), entnehmbare Einstiegshilfe
wird
vom AG gestellt
Schachtabdeckung DIN EN 124/DIN 1229, Klasse D 400,
Deckel rund aus Gusseisen mit werkseitiger
Betonfüllung,
mit dämpfender Einlage, mit Lüftungsöffnungen, DIN
19584, Rahmen rund aus Gusseisen mit Beton, passend
zum Schachtkonus, incl. Schmutzfänger verzinkt,
höhengerecht in Mörtel MG III setzen.

4. bündiger Einbau und Anpassung der Schachtabdeckung
an
die Straßenoberkante

5. Die Schachthöhe wird abgerechnet als Differenz
zwischen
OK Schachtabdeckung und Höhe Sohle Wasserlauf des
abgehenden Rohres. Die Messung der Anschluss- winkel
für
Zu- und Abläufe erfolgt vor Ort durch den AN.

angebotenes
Fabrikat/Typ:'.........................................
...........'
  vom Bieter auszufüllen
Schächte: ARM 218, 219, 220, 221, 227
Menge: 5,000 St

**2.4.3.2.3 Kontrollschacht, DN 1000 PP, T ca. 2,31 m, Zu- u. Ablauf DN 250**
Kontrollschacht ca. 2,31 m Tiefe, rund, DN 1000 aus
Polypropylen (PP), DIN EN 13598-2, Vollwandmaterial,
Ringsteifigkeit min. SN4 (4 kN/m²), DIN EN 476,  gemäß
nachfolgender Beschreibung herstellen:

1. Erdarbeiten / Straßenbau
Mehraushub für Verbreiterung und Vertiefung des vorh.
Rohrgrabens, mit Behinderung durch Versorgungs- und
Entsorgungsleitungen und Kabel
Homogenbereich:'- E-A bis E-E - gemäß Geotechnischem
Bericht'
Mehraufwendungen für Verbau für Montage- und
Arbeitsraum bei Kontrollschächten
Arbeitsraum um den Kontrollschacht mit zu lieferndem
Mineralstoffgemisch 0/32, kornabgestuft, verfüllen und
verdichten

2. Schachtunterbau
Sauberkeitsschicht d=10cm aus Beton C 8/10

3. Schachtbauteile
Schachtunterteil DN 1000, Bermenfläche rutschhemmend
ausgeführt, Gerinne gerade oder gekrümmt,
Rinnenausrundung auf ganzer Rohrhöhe, 1 Zu- und 1
Ablauf DN/da 250 PP mit Anschlüssen für geschweißtes
Rohrsystem,
Herstellung der Rohrverbindungen für Zu- und Abläufe
der
Kanäle,
Schachtringe, DN 1000, Bauhöhen 125 bis 1000 mm
teilexzentrischer Schachtkonus DN 1000/DN 625 PP
Schachtelementverbindung über lastentkoppelte
Lippendichtung nach DIN 4060 und EN 681-1
Polymer-Auflagering DN 625 für Schachtabdeckung Kl. D
400 mit Verschiebesicherung
Steigstufen aus GFK, Steigmaß 250 mm, Zulassung nach
GUV-R 177 / BGR 177
Führungshülse, Edelstahl 1.4571, Vierkantprofil 50x50
mm,
passend zu entnehmbarer Einstiegshilfe mit
Rohrdurchmesser 46 mm, mittig an oberer Steigstufe
befestigt (kein Anbohren!), entnehmbare Einstiegshilfe
wird
vom AG gestellt
Schachtabdeckung DIN EN 124/DIN 1229, Klasse D 400,
Deckel rund aus Gusseisen mit werkseitiger
Betonfüllung,
mit dämpfender Einlage, mit Lüftungsöffnungen, DIN
19584, Rahmen rund aus Gusseisen mit Beton, passend
zum Schachtkonus, incl. Schmutzfänger verzinkt,
höhengerecht in Mörtel MG III setzen.

4. bündiger Einbau und Anpassung der Schachtabdeckung
an
die Straßenoberkante

5. Die Schachthöhe wird abgerechnet als Differenz
zwischen
OK Schachtabdeckung und Höhe Sohle Wasserlauf des
abgehenden Rohres. Die Messung der Anschluss- winkel
für
Zu- und Abläufe erfolgt vor Ort durch den AN.

angebotenes
Fabrikat/Typ:'.........................................
...........'
  vom Bieter auszufüllen
Schächte: ARM 225
Menge: 1,000 St

**2.4.3.2.4 Kontrollschacht, DN 1000 PP, T ca. 2,34 m, Zu- u. Ablauf DN 250/300**
Kontrollschacht ca. 2,34 m Tiefe, rund, DN 1000 aus
Polypropylen (PP), DIN EN 13598-2, Vollwandmaterial,
Ringsteifigkeit min. SN4 (4 kN/m²), DIN EN 476,  gemäß
nachfolgender Beschreibung herstellen:

1. Erdarbeiten / Straßenbau
Mehraushub für Verbreiterung und Vertiefung des vorh.
Rohrgrabens, mit Behinderung durch Versorgungs- und
Entsorgungsleitungen und Kabel
Homogenbereich:'- E-A bis E-E - gemäß Geotechnischem
Bericht'
Mehraufwendungen für Verbau für Montage- und
Arbeitsraum bei Kontrollschächten
Arbeitsraum um den Kontrollschacht mit zu lieferndem
Mineralstoffgemisch 0/32, kornabgestuft, verfüllen und
verdichten

2. Schachtunterbau
Sauberkeitsschicht d=10cm aus Beton C 8/10

3. Schachtbauteile
Schachtunterteil DN 1000, Bermenfläche rutschhemmend
ausgeführt, Gerinne gerade oder gekrümmt,
Rinnenausrundung auf ganzer Rohrhöhe, 1 Zulauf DN/da
250 PP und 1 Ablauf DN/da 300/315 PP mit Anschlüssen
für geschweißtes Rohrsystem,
Herstellung der Rohrverbindungen für Zu- und Abläufe
der
Kanäle,
Schachtringe, DN 1000, Bauhöhen 125 bis 1000 mm
teilexzentrischer Schachtkonus DN 1000/DN 625 PP
Schachtelementverbindung über lastentkoppelte
Lippendichtung nach DIN 4060 und EN 681-1
Polymer-Auflagering DN 625 für Schachtabdeckung Kl. D
400 mit Verschiebesicherung
Steigstufen aus GFK, Steigmaß 250 mm, Zulassung nach
GUV-R 177 / BGR 177
Führungshülse, Edelstahl 1.4571, Vierkantprofil 50x50
mm,
passend zu entnehmbarer Einstiegshilfe mit
Rohrdurchmesser 46 mm, mittig an oberer Steigstufe
befestigt (kein Anbohren!), entnehmbare Einstiegshilfe
wird
vom AG gestellt
Schachtabdeckung DIN EN 124/DIN 1229, Klasse D 400,
Deckel rund aus Gusseisen mit werkseitiger
Betonfüllung,
mit dämpfender Einlage, mit Lüftungsöffnungen, DIN
19584, Rahmen rund aus Gusseisen mit Beton, passend
zum Schachtkonus, incl. Schmutzfänger verzinkt,
höhengerecht in Mörtel MG III setzen.

4. bündiger Einbau und Anpassung der Schachtabdeckung
an
die Straßenoberkante

5. Die Schachthöhe wird abgerechnet als Differenz
zwischen
OK Schachtabdeckung und Höhe Sohle Wasserlauf des
abgehenden Rohres. Die Messung der Anschluss- winkel
für
Zu- und Abläufe erfolgt vor Ort durch den AN.

angebotenes
Fabrikat/Typ:'.........................................
...........'
  vom Bieter auszufüllen
Schächte: ARM 224
Menge: 1,000 St

**2.4.3.2.5 Kontrollschacht, DN 1000 PP, T ca. 2,70 m, Zu- u. Ablauf DN 250/300**
Kontrollschacht ca. 2,70 m Tiefe, rund, DN 1000 aus
Polypropylen (PP), DIN EN 13598-2, Vollwandmaterial,
Ringsteifigkeit min. SN4 (4 kN/m²), DIN EN 476,  gemäß
nachfolgender Beschreibung herstellen:

1. Erdarbeiten / Straßenbau
Mehraushub für Verbreiterung und Vertiefung des vorh.
Rohrgrabens, mit Behinderung durch Versorgungs- und
Entsorgungsleitungen und Kabel
Homogenbereich:'- E-A bis E-E - gemäß Geotechnischem
Bericht'
Mehraufwendungen für Verbau für Montage- und
Arbeitsraum bei Kontrollschächten
Arbeitsraum um den Kontrollschacht mit zu lieferndem
Mineralstoffgemisch 0/32, kornabgestuft, verfüllen und
verdichten

2. Schachtunterbau
Sauberkeitsschicht d=10cm aus Beton C 8/10

3. Schachtbauteile
Schachtunterteil DN 1000, Bermenfläche rutschhemmend
ausgeführt, Gerinne gerade oder gekrümmt,
Rinnenausrundung auf ganzer Rohrhöhe, 1 Zulauf DN/da
250 PP und 1 Ablauf DN/da 300/315 PP mit Anschlüssen
für geschweißtes Rohrsystem,
Herstellung der Rohrverbindungen für Zu- und Abläufe
der
Kanäle,
Schachtringe, DN 1000, Bauhöhen 125 bis 1000 mm
teilexzentrischer Schachtkonus DN 1000/DN 625 PP
Schachtelementverbindung über lastentkoppelte
Lippendichtung nach DIN 4060 und EN 681-1
Polymer-Auflagering DN 625 für Schachtabdeckung Kl. D
400 mit Verschiebesicherung
Steigstufen aus GFK, Steigmaß 250 mm, Zulassung nach
GUV-R 177 / BGR 177
Führungshülse, Edelstahl 1.4571, Vierkantprofil 50x50
mm,
passend zu entnehmbarer Einstiegshilfe mit
Rohrdurchmesser 46 mm, mittig an oberer Steigstufe
befestigt (kein Anbohren!), entnehmbare Einstiegshilfe
wird
vom AG gestellt
Schachtabdeckung DIN EN 124/DIN 1229, Klasse D 400,
Deckel rund aus Gusseisen mit werkseitiger
Betonfüllung,
mit dämpfender Einlage, mit Lüftungsöffnungen, DIN
19584, Rahmen rund aus Gusseisen mit Beton, passend
zum Schachtkonus, incl. Schmutzfänger verzinkt,
höhengerecht in Mörtel MG III setzen.

4. bündiger Einbau und Anpassung der Schachtabdeckung
an
die Straßenoberkante

5. Die Schachthöhe wird abgerechnet als Differenz
zwischen
OK Schachtabdeckung und Höhe Sohle Wasserlauf des
abgehenden Rohres. Die Messung der Anschluss- winkel
für
Zu- und Abläufe erfolgt vor Ort durch den AN.

angebotenes
Fabrikat/Typ:'.........................................
...........'
  vom Bieter auszufüllen
Schächte: ARM 226
Menge: 1,000 St

**2.4.3.2.6 Zusätzlicher seitlicher Zulauf als Zulage, bis DN 200**
Zulage für einen zusätzlichen Zulauf zu den zuvor
beschriebenen Schächten.
Größe: DN 200 PP
Schacht ARM 218
Menge: 1,000 St

**2.4.3.2.7 Anschluss Kanal DN 300, an Schacht ARM061**
Zulage zur Verlegung von Abwasserkanälen für Anschluss
neuer Abwasserkanäle DN 300 PP an vorhandenen Schacht
DN 1000 B, incl. Leitungstrennungen, jedoch ohne
Material.
Anschlussöffnungen sind vorhanden.
Umbau Schacht ARM061 gesondert.
Menge: 2,000 St

*Hinweis*
Die nachfolgenden Positionen beziehen sich auf den
Umbau
des vorhandenen Schachtes ARM061 in der Kreuzung zur
August-Gärtner-Straße. Der Schacht hat ein gemauertes
Unterteil.

**2.4.3.2.8 Provisorische Abwasserableitung**
Für den Umbau des Schachtes ARM061 ist es erforderlich,
dass Abwasser aus Richtung Schacht ARM062 (südlich) in
Richtung Schacht ARM 062 (nördlich) um den Schacht
herum
umzuleiten.
Dem AN bleibt es überlassen, ob er die Umleitung durch
Überpumpen oder durch Bau eines Provisoriums DN 300 um
den Schacht herum organisiert.
Zusätzlich sind je nach Bauablauf auch die Abflüsse
aus den
neuen oder alten Kanälen in der Delbrück-Straße zu
berücksichtigen und umzuleiten.
In der Position sind alle Leistungen zur Umleitung
oder zum
Überpumpen der Abwasserabflüsse (Mischwasser) zu
berücksichtigen.
Menge: 1,000 psch

**2.4.3.2.9 Rohre trennen**
Vorhandene Rohre DN 250 B/Stb vom Schacht trennen.
Material entsorgen.
Menge: 2,000 St

**2.4.3.2.10 Anschlussöffnungen vergrößern**
Vorhandene Einbinderinge in Schachtwand entfernen durch
ausstemmen, Material entsorgen.
Öffnungen in Schachtwand vergrößern durch Stemmen.
Menge: 2,000 St

**2.4.3.2.11 Schachtfutter einbauen**
Liefern und Einbauen eines Schachtfutters passend zum
angebotenen Rohrsystem aus PP, DN/da 300/315 in die
vergrößerte Schnlussöffnung. Einschließlich Schließen
des
Ringraumes zwischen Schachtwand und Schachtfutter mit
Mörtel.
Menge: 2,000 St

**2.4.3.2.12 Gerinneanpassung**
Gerinne im Schacht ARM061 an neue Nennweiten der
Zuläufe
aus der Delbrückstraße anpassen. Stemmarbeiten
ausführen.
Anfallende Materialien entsorgen. Neues Gerinne aus
Beton
C25/30 herstellen.
Menge: 1,000 psch

**2.4.3.2.13 Teilrückbau von Schächten**
Kontrollschacht bis 3,0 m Sohltiefe teilweise
abbrechen bis zum
Schachtunterteil,
aufnehmen, transportieren und einer zugelassenen
Entsorgungsstelle nach Wahl des AN zuführen.
Entsorgungsgebühren werden vom AN übernommen.
Auffüllung und Oberflächenwiederherstellung nach
gesonderten
Positionen.
Deckel, Konus und Schachtringe entfernen, Material
entsorgen,
Schachtboden durchstoßen,
verfüllen mit wasserundurchlässigem Flüssigboden.
Menge: 4,000 St

**2.4.3.2.14 Schachtabbruch, komplett, bis 3,0 m Tiefe**
Kontrollschacht bis 3,0 m Sohltiefe komplett abbrechen,
aufnehmen, transportieren und einer zugelassenen
Entsorgungsstelle nach Wahl des AN zuführen.
Entsorgungsgebühren werden vom AN übernommen.
Auffüllung und Oberflächenwiederherstellung nach
gesonderten
Positionen.
Menge: 6,000 St

###### Bereich 2.4.3.3 Sonstiges

**2.4.3.3.1 Mischwasserumleitung - Kanalbau**
Umleitung von anfallendem Mischwasser aus vorhandenen
Schächten und Kanälen in vorh. oder neue
Entwässerungssysteme, Entfernung bis 50 m, incl.
Absperrungen herstellen bzw. Blasen setzen und wieder
beseitigen, Bemessen Rohrleitungen nach Wahl des AN,
die
Anlagenteile einrichten und aufbauen, vorhalten,
umsetzen, alle
Anlagenteile später wieder abbauen und beseitigen.
Zeitraum:
Dauer der Kanalbauarbeiten
Mischwassermenge: Qmax = 784 l/s.
Menge: 1,000 psch

**2.4.3.3.2 Überpumpen des Trockenwetterabflusses für Dichtheitsprüfungen Kanäle**
Überpumpen von anfallendem Trockenwetterabfluss aus
vorhandenen Schächten und Kanälen in andere
Entwässerungssysteme, Entfernung bis 100 m, incl.
Blasen
setzen und wieder beseitigen, Pumpanlage und
Rohrleitungen
nach Wahl des AN bemessen, aufbauen, vorhalten und nach
Abschluss der Dichtheitsprüfung der Kanäle wieder
abbauen
und beseitigen. Erforderliche E-Anschlüsse, Verteiler
sind in
den Preis einzurechnen.
Die Dichtheitsprüfungen der Kanäle erfolgen
haltungsweise und
ggf. nicht im Zusammenhang mit den Dichtheitsprüfungen
der
Schächte und den Deformationsmessungen.
Zeitraum: Dauer der Dichtheitsprüfung der Kanäl.
Die Dichtigkeitsprüfung erfolgt über einen separaten
Auftrag
durch den AG.
Trockenwettermenge ca. 10 l/s
Menge: 1,000 psch

**2.4.3.3.3 Überpumpen des Trockenwetterabflusses für Deformationsmessung Kanäle**
Überpumpen von anfallendem Trockenwetterabfluss aus
vorhandenen Schächten und Kanälen in andere
Entwässerungssysteme, Entfernung bis 100 m, incl.
Blasen
setzen und wieder beseitigen, Pumpanlage und
Rohrleitungen
nach Wahl des AN bemessen, aufbauen, vorhalten und nach
Abschluss der Dichtheitsprüfung der Kanäle wieder
abbauen
und beseitigen. Erforderliche E-Anschlüsse, Verteiler
sind in
den Preis einzurechnen.
Die Deformationsmessungen der Kanäle erfolgen
haltungsweise und ggf. nicht im Zusammenhang mit den
Dichtheitsprüfungen der Schächte.
Zeitraum: Dauer der Deformationsmessung der Kanäle.
Die Deformationsmessung erfolgt über einen separaten
Auftrag
durch den AG.
Trockenwettermenge ca. 10 l/s
Menge: 1,000 psch

##### Abschnitt 2.4.4 Grundstücksanschlüsse

###### Bereich 2.4.4.1 Anschlüsse Öffentlich

**2.4.4.1.1 Verlegung PP, DN 160, Bereich grundhafter Ausbau (Straße oder Gehweg), T bis 2 m, verschweißt**
Hausanschlussleitung aus:

Hochlast-Vollwandrohren DN/OD 160 aus füllstofffreiem
Polypropylen (PP-MD: mit hochwertig veredelten
Verstärkungsstoffen) nach DIN EN 14758-1 mit werkseitig
eingelegtem Dreifach-Dichtsystem aus SBR nach DIN EN
681-1.
Ringsteifigkeit gemäß DIN EN ISO 9969 >10kN /m².
Alle Formteile haben eine Ringsteifigkeit, die gemäß
der EN
ISO 13967 deutlich über 16 kN/m² liegt.
Als drucklose Anwendung höchste Dichtsicherheit: bis
13 bar
und 0,9 bar Vakuum gemäß EN ISO 13259 geprüft.
Verlegung in Wasserschutzzone II und III gemäß
DWA-A-142
zulässig.
Chemische Beständigkeit im Bereich pH 1 bis pH 13.
Einsetzbar:
- im Schwerlastbereich SLW 60
- in JGS- und LAU-Anlagen gemäß Z-40.23-577 in
Verbindung
mit dem IP-plus-Schweißring der Fa. Sabug GmbH. Laut
Zulassung ist das System einsetzbar in JGS-Anlagen
(Jauche,
Gülle, Silagesickersäfte) sowie als Ablaufleitungen von
Ableitflächen in Anlagen zum Lagern, Abfüllen und
Umschlagen
(LAU-Anlagen) wassergefährdender Flüssigkeiten.
- als Kabelschutzleitung gemäß DIN 16878
Rohrfarbe: durchgängig maigrün (inspektionsfreundlich)
Das Rohrsystem ist unter Beachtung der DIN EN 1610 zu
verlegen.
Rohrlänge maximal 3,00 m.

Leitung im Bereich des grundhaften Straßen- oder
Gehwegausbaus, in Teillängen pro HAL, verlegen im
vorgegebenen Gefälle, Tiefe der Rohrsohle bis 3,0 m,
incl.
Passlängen, Formstücke.

Eiscnhließlich Liefern der Schweißringe und
verschweißen der
Rohre.

Leitfabrikat KG 2000, Fa. Ostendorf Kunststoffe od.
glw.

angebotenes Fabrikat/Typ
Kanalrohr:'............................................
........' vom Bieter anzugeben

Es sind zusätzlich folgende Leistungen
einzukalkulieren:

profilgerechter Grabenaushub, incl. notwendiger
Kopflöcher
ab OK Planum neuer Straßenaufbau, Verbau, mit
Behinderung durch Ver- und Entsorgungsleitungen, Kabel,
Sohle steinfrei eingeebnet
Homogenbereich:'- E-A bis E-E - gemäß Geotechnischem
Bericht'
Längs und quer verlaufende Leitungen, Kabel, Kanäle
sowie anderweitige Hindernisse suchen und gemäß den
Festlegungen des Versorgungsträgers von Hand freilegen,
während der Bauzeit sichern und wieder verfüllen.
Rohrauflager und Umhüllung gesondert
Trassenwarnband verlegen. Aufschrift: "Achtung
Abwasserleitung", aus PE, Dicke 0,15 mm, mit
witterungsbeständiger Folie nach FTZ-Norm 548 464 TV1.
Rohrgraben mit zu lieferndem Mineralstoffgemisch 0/56,
kornabgestuft, verfüllen und verdichten
Provisorische Auffüllung aus ungebundenen Materialien
bis
Ok vorh. Gelände für die Verkehrsführung herstellen
und im
Zuge des Straßenbaues wieder beseitigen
Aufbruch von befestigten Oberflächen nach ZTVA-StB 12,
incl. Frostschutz- und Tragschichten
Überschüssige Stoffe aufnehmen, transportieren und
einer
zugelassenen Entsorgungsstelle nach Wahl des AN
zuführen. Entsorgungsgebühren werden vom AN
übernommen.

Die Gesamtlänge eines Grundstücksanschlusses wird
gerechnet ab Achse Hauptleitung bis zur Umbindestelle.
Abgerechnet wird nach tatsächlich verlegter
Leitungslänge in
Metern.
Die genaue Lage der Grundstücksanschlüsse wird vor der
Bauausführung auf der Grundlage der
Hausanschlussabstimmung gemeinsam mit dem AG, dem
Baubetrieb und dem Hauseigentümer festgelegt. Der AN
lässt
vom Besitzer der Grundstücke die ordnungsgemäße
Wiederherstellung bestätigen. Vorlage der Bestätigung
spätestens bei der Abnahme.

 LAGA-Zuordnungswert bis Z1.1
Menge: 110,000 m

**2.4.4.1.2 KG2000B Bogen DN/OD 160 15-45 Grad, verschweißt**
Hochlast-Vollwandrohre aus füllstofffreiem Polypropylen
(PP-MD: mit hochwertig veredelten Verstärkungsstoffen)
nach
DIN EN 14758-1 mit werkseitig eingelegtem
Dreifach-Dichtsystem aus SBR nach DIN EN 681-1.
Ringsteifigkeit gemäß DIN EN ISO 9969 >16kN /m².
Alle Formteile haben eine Ringsteifigkeit, die gemäß
der EN
ISO 13967 deutlich über 16 kN/m² liegt.
Als drucklose Anwendung höchste Dichtsicherheit: bis
13 bar
und 0,9 bar Vakuum gemäß EN ISO 13259 geprüft.
Verlegung in Wasserschutzzone II und III gemäß
DWA-A-142
zulässig.
Chemische Beständigkeit im Bereich pH 1 bis pH 13.

Einsetzbar:
- im Schwerlastbereich SLW 60
- in JGS- und LAU-Anlagen gemäß Z-40.23-577 in
Verbindung
mit dem IP-plus-Schweißring der Fa. Sabug GmbH. Laut
Zulassung ist das System einsetzbar in JGS-Anlagen
(Jauche,
Gülle, Silagesickersäfte) sowie als Ablaufleitungen von
Ableitflächen in Anlagen zum Lagern, Abfüllen und
Umschlagen
(LAU-Anlagen) wassergefährdender Flüssigkeiten.
- als Kabelschutzleitung gemäß DIN 16878

Formteilfarbe: durchgängig maigrün
(inspektionsfreundlich)
Das Rohrsystem ist unter Beachtung der DIN EN 1610 zu
verlegen.

Leitfabrikat: KG2000
Fa. Ostendorf (oder gleichwertig)

Die Rohre sind untereinander zu verschweißen. Das
Liefern der Schweißringe und das Herstellen der
Schweißverbindungen ist in diese Position einzurechnen.
Menge: 90,000 St

**2.4.4.1.3 KG2000M Muffenstopfen DN/OD 160 umsetzen**
Muffenstopfen DN/OD 160 umsetzen
Menge: 27,000 St

*Hinweis*
Die Gipssteinanteile im Baugrund neigen bei
Wasserzutritt zu
Auflösungs- und Auslaugungserscheinungen, was mit
fortschreitender Hohlraumbildung verbunden ist. Es ist
daher
vorgesehen, mit einer "Mineralischen Kapselung" eine
möglichst wenig wasserdurchlässige Leitungszone
herzustellen. Die Mineralische Kapselung ist im
Bereich der
Bettung, Seitenverfüllung und Abdeckung einzubauen und
ein
Geotextil der Georobustheitsklasse III ist als
vollständige
Umhüllung mit Überlappung vorzusehen.  Nachfolgend
beschriebenes Material hat erhöhte Anteile an Feinkorn
d
<0,063 mm zur Gewährleistung der geringen
Durchlässigkeit
und genügt daher bzgl. dieser Eigenschaft nicht den
Vorgaben
der DIN EN 1610 Anhang B, welche für die Leitungszone
den
Einbau von Material mit <5% Feinkornanteil vorsieht.
Die
ungünstigere Verdichtbarkeit des nachfolgend
beschriebenen
Baustoffes ist durch erhöhte Verdichtungsarbeit
auszugleichen.
Dieser zusätzliche Aufwand ist einzukalkulieren. Die
geringe
Wasserdurchlässigkeit des Baustoffes wird nur
erreicht, wenn
die Einbauwassergehalte im Proctoroptimum oder leicht
darüber liegen. Einbau mit Wassergehalten auf der
"trockenen
Seite" der Proctorkurve muss zwingend vermieden werden.
Das Baustoffgemisch muss daher gleichmäßig
durchfeuchtet
mit dem optimal eingestellten Wassergehalt auf die
Baustelle
geliefert werden. Im Zwischenlager ist es vor
Änderungen
seines Wassergehaltes durch Abdecken mit Planen o.ä. zu
schützen.

**2.4.4.1.4 Leitungszone**
Mineralische Kapselung im Bereich der Leitungszone für
den
Abwasserkanal.
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.

Oben beschriebenes Material liefern und als
Rohrauflager
15 cm dick unter dem Rohr, Seitenverfüllung und
Rohrabdeckung bis 30 cm über dem Rohr einbauen und
verdichten.
Die Einbauanweisungen aus dem Baugrundgutachten
(Unterlage 20.1) sind zwingend zu beachten.
Mehrmengen für Verbau sind einzukalkuleiren.
Mengen für Grabenverfüllung gesondert.
Menge: 60,000 m3

**2.4.4.1.5 Leitungsgrabenverfüllung**
Mineralische Kapselung im Bereich der
Leitungsgrabenverfüllung für den Abwasserkanal.
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.

Oben beschriebenes Material liefern und als
Leitungsgrabenverfüllung über der Leitungszone
einbauen und
verdichten.
Die Einbauanweisungen aus dem Baugrundgutachten
(Unterlage 20.1) sind zwingend zu beachten.
Mehrmengen für Verbau sind einzukalkulieren.
Menge: 100,000 m3

**2.4.4.1.6 Geotextil einbauen**
Geotextil aus Polypropylen, Robustheitsklasse 3,
Flächengewicht = 150 g/m², Stempeldurchdrückkraft >
1,5 kN
zur filterwirksamen Trennung von
Konstruktionsschichten in
Leitungsgräben, um Umlagerungen von Feinbestandteilen
zu
vermeiden. Wirksame Öffnungsweite O 90w 0,1 bis 0,15
mm,
Überlappung in Längs-und Querrichtung 20 cm.
Mehrmenge für vom AN gewählten Verbau ist einzurechnen.
Die Abrechnung erfolgt je m²
'umhüllter' Fläche.
Bereich: Leitungszone
Menge: 330,000 m2

**2.4.4.1.7 Demontage alter HA**
Demontieren, laden und abtransportieren der
Rohrleitungen
des alten Abwassergrundstücksanschlusses im offenen
Rohrgraben, incl. Verschluss des alten Hausanschlusses.
Ausgebaute Stoffe einer zugelassenen Entsorgungsstelle
nach
Wahl des AN zuführen. Entsorgungsgebühren werden vom AN
übernommen.
Größe: bis DN 200
Menge: 27,000 St

**2.4.4.1.8 Misch-/Schmutz-/Regenwasserumleitung - Grundstücksanschluss**
je Grundstücksanschluss für provisorische Umleitungen,
Umbindungen, Umpumpen oder andere geeignete Maßnahmen
zur ständigen Aufrechterhaltung  der bauzeitlichen
Hausanschlussentwässerung (Misch-/Schmutz-/
Regenwasser), im Zuge der Schaffung der Baufreiheit
sowie
während der gesamten Bauzeit, entsprechend den
örtlichen,
hydraulischen, technischen und technologischen
Erfordernissen, herstellen, vorhalten, unterhalten,
abschnittsweise (je Hausanschluss) umsetzen, ggf.
umbauen.
Ausführung komplett, incl. aller dafür erforderlichen
Materialien/Leistungen/Kosten/Erschwernisse:
provisorische Leitungen mit Formstücken incl.
Lagesicherung
Absperrungen in Schächten, Kanälen, Bauwerken
Pumpe(n) mit erforderlicher Leistung, incl.
provisorische
Schächte für Pumpen, Anschlusskabel, Schläuche bzw.
Druckleitungen in erforderlicher Länge/Dimension,
Energie
und Pumpenstunden
Schutz gegen Einfrieren nach Wahl des AN bei
oberirdischen Provisorien (bei Winterbau)
ggf. zusätzlich erforderl. Erd-, Verbau-,
Entwässerungskanal- und Straßen-/Wegebauarbeiten
regelmäßige Kontrolle der Funktionsfähigkeit, ständige
Freihaltung des Abflußquerschnittes, Beseitigung von
Verstopfungen und sämtlichen ggf. daraus resultierenden
zusätzlichen Erschwernissen
Rückbau nach Bauende, gesamtes Material sowie ggf.
anfallende Reststoffe werden Eigentum des AN und sind
zu
fachgerecht zu entsorgen.
Abgerechnet werden nur die tatsächlich während der
Bauzeit
notwendigen Provisorien.
Menge: 27,000 St

**2.4.4.1.9 Zulage Prüfstutzen Dichtheitsprüfung Grundstücksanschluss**
Prüfstelle für die Dichtheitsprüfung der
Grundstücksanschlussleitung nach Angabe des AG im
Hausanschluss an der Grundstücksgrenze herstellen. Es
sind
folgende Leistungen einzukalkulieren:

Abzweig (45 Grad, DN 160), Bogen (45 Grad, DN 160),
senkrechtes Rohr (DN 160) bis Oberkante Gelände und
Endkappe (DN 160) liefern und einbauen, Fabrikate KG
2000 Fa. Ostendorf Kunststoffe o.glw.

angebotenes
Fabrikat/Typ:'.........................................
...........'

Rückbau senkrechtes Rohr bis zum Abzweig nach
Abschluss der Dichtheitsprüfung, Abweig mit Endkappe
dicht verschließen
Erdarbeiten für provisorische Verfüllung des
Rohrgrabens
im Bereich der Prüfstelle und erneutes Aufgraben für
Rückbau des Steigrohres bis zum Abzweig bzw. Sicherung
/ Abdeckung der Prüfstelle mittels Stahlplatte
Menge: 27,000 St

**2.4.4.1.10 Zulage f. Anschluss an vorh. Grundstücksentwässerung**
Neu verlegte Grundstücksanschlussleitung an die vorh.
Grundstücksentwässerungsleitung bis DN 200 fachgerecht
anschließen. Als Zulage.
Menge: 27,000 St

**2.4.4.1.11 Zulage f. Anschluss an vorh. Grundstückskontrollschacht**
Neu verlegte Grundstücksanschlussleitung an vorh.
Grundstückskontrollschacht an der Grundstücks- grenze
fachgerecht anschließen, incl. Kernbohrung bis DN 200,
Einbau- und Anschlussgelenkstücke für Ablauf,
Gerinneanpassung. Als Zulage.
Menge: 3,000 St

##### Abschnitt 2.4.5 Straßenbau

###### Bereich 2.4.5.1 Straßenaufbruch

**2.4.5.1.1 Asphaltbefestigung trennen**
Asphaltbefestigung geradlinig trennen.
Bereich ' Rohrgrabenherstellung, Bereich Fahrbahn '
Trennen durch Schneiden.
Dicke der Asphaltbefestigung ' 8 bis 16 cm  '
Menge: 645,000 m

**2.4.5.1.2 Asphalt fräsen Fahrbahn**
StL-Nr. 22111300570301010
Asphalt fräsen und Fräsgut aufnehmen. Anschlusskante
geradlinig auf Frästiefe herstellen. Der Schnittlinienabstand darf maximal 15 mm betragen.
Asphaltbefestigung auf Pflasterunterlage.
Frästiefe über 2,5 bis 4,5 cm.
Fläche = Fahrbahn.
Fräsasphalt nach Wahl des AN verwerten.
Menge: 210,000 m2

**2.4.5.1.3 Ausbau Packlager**
Abtrag des vorhandenen Packlagers.
Anfallende Stoffe einer zugelassenen Entsorgungsstelle
nach
Wahl des AN zuführen. Entsorgungsgebühren werden vom AN
übernommen.
Bereich: Rohrgraben
Schichtdicke:
'ca. 30 cm'
Menge: 63,000 m2

**2.4.5.1.4 Bordsteine aufnehmen, Granit**
Bordsteine aufnehmen.
Bordsteine aus Granit.
Fundament und Rückenstütze aus Beton, über 10 bis 20 cm
dick, aufbrechen.
Borde reinigen, auf Paletten stapeln, laden und zur
Tongrube
Göschwitz (bis 12 km Entfernung) transportieren (in
Abstimmung mit Herrn Reich)
Menge: 60,000 m

**2.4.5.1.5 Vorh. Pflaster Naturstein aufnehmen Fahrbahn**
Vorh. Befestigung mit Unterlage aufbrechen und
aufnehmen,
Die Aufbruchtiefe gilt ab OF Befestigung. Art =
Natursteinpflaster in der Fahrbahn, Steine sieben,
Material
säubern, laden und auf Lagerplatz des AN
transportieren,
abladen. Einschließlich Aussortieren von Steinen, so
dass die
Kantensteine ein einheitliches Maß haben. Nicht
wiederverwendbare Steine und abgesiebtes Material
(Pflasterbettung und weiterer Boden) geht in Eigentum
des AN
über und ist zu entsorgen.
Menge: 190,000 m2

##### Abschnitt 2.4.6 Sonstiges

###### Bereich 2.4.6.1 Koordinierungen

**2.4.6.1.1 Koordinierung Leitungsbau und Bestandsvermessung**
Koordinierung Leitungsmontage, -prüfung, -freigabe und
Bestandsvermessung. Diese Leistungen werden, soweit im
LV
nicht abweichend beschrieben, durch weitere vom AG
separat
beauftragte Firmen durchgeführt. Folgende Leistungen
sind zu
erbringen und einzukalkulieren:

Erstellung und fortlaufende Aktualisierung eines
wochengenauen Bauzeitenplanes für Tiefbau und Montage
unter Berücksichtigung der Tiefbau- , Montage- und
Vermessungsleistungen, den Anforderungen des
Straßenbaulastträgers, der Träger öffentlicher Belange
und den
Ausführungsterminen bzw. Bauabschnitten des AG; der AN
hat
sich mit den vom AG beauftragten Montage- und
Vermessungsfirmen abzustimmen und die zeitlichen
Abläufe
der Beteiligten zu berücksichtigen und zu koordinieren.
Im Rahmen der Koordinierung ist zu sicher zu stellen,
dass die
Verlegelängen der Medienrohre min. 12 m betragen und
der
Einbau von überflüssigen Rohrverbindungen und
Kurzrohren
vermieden wird.
Schaffung der notwendigen Baufreiheit für Vermessung,
Druckprüfungen, Leitungsspülungen, Inbetriebnahmen.
Bereitstellung einer durch LKW anfahrbaren Lagerfläche
für
Rohrleitungsmaterial (bis 12 m Länge) auf der Baustelle
Sicherstellung dass das Rohrleitungsmaterial durch die
Bautätigkeit des AN nicht beschädigt wird
Trassierung der Kabel- und Leitungsgräben entsprechend
der
vom AG gesondert beauftragten Erstabsteckung und
Sicherung
der Punkte der Erstabsteckung
Wartezeiten, Behinderungen, Erschwernisse und erhöhte
Aufwendungen aufgrund von Leitungsmontagen, -prüfungen,
-freigaben und Bestandsvermessung im gesamten
Baubereich
Menge: 1,000 psch

**2.4.6.1.2 Koordinierung Kanalprüfung**
Koordinierung der Leistungen für die Prüfung von
Kanälen.
Diese Leistungen werden, soweit im LV nicht abweichend
beschrieben, durch weitere vom AG separat beauftragte
Firmen
durchgeführt. Folgende Leistungen sind zu erbringen und
einzukalkulieren:

Der AN hat sich mit der vom AG beauftragten Firma für
die
Kanalprüfungen abzustimmen und die zeitlichen Abläufe
der
Beteiligten zu berücksichtigen und zu koordinieren. Im
Rahmen
der Koordinierung ist sicher zu stellen, dass die
Prüfungen in
Bauabschnitten (mehrere Haltungen und Schächte, incl.
Hausanschlüsse unmittelbar hintereinander) erfolgen
kann. Vor
Beginn der Prüfungen müssen die Kanäle und Schächte
vollständig frei von Bauresten und die
Verdichtungsarbeiten bis
Oberkante Frostschutzschicht abgeschlossen sein.
Terminabstimmung der Kanalprüfung mit AG (min. 5 Tage
vor
Prüfarbeiten)
Schaffung der notwendigen Baufreiheit für die
Kanalprüfungen.
Wartezeiten, Behinderungen, Erschwernisse und erhöhte
Aufwendungen auf Grund der Kanalprüfungen sind in die
Positionen einzurechnen und werden nicht gesondert
vergütet.
Menge: 1,000 psch

###### Bereich 2.4.6.2 Dokumentation

**2.4.6.2.1 Erstellen und Liefern einer Baudokumentation**
Die Baudokumentation besteht aus folgenden
Originalunterlagen bzw. Duplikaten

Bauanzeige
Bautagebuch
Lieferscheine
Protokolle der Materialprüfergebnisse/Technische
Merkblätter
Protokolle der Dichtigkeitsprüfungen
Protokolle Nachweis der EV2/EVD-Module
statische Nachweise, sofern in den Positionen gefordert
Bestätigung der Grundstückseigentümer über die
ordnungsgemäße Wiederherstellung in Anspruch
genommener Flächen

schriftliche Erklärung des AN über das projektgerechte
Bauen und des Einsatzes der vorgesehenen Materialien
Abnahmeprotokolle

Ablage der Daten zur Qualitätsakte im vom AG
bereitgestellten
share-Point im Umfang der Abnahmebedingungen der
Stadtwerke/Zweckverband
Liegt die Dokumentation nicht vor, findet keine
Abnahme statt.
Menge: 1,000 psch

**2.4.6.2.2 Abfallliste f. nicht gefährl. Abf.**
StL-Nr. 22290080401
Leistung umfasst die Führung der Abfallliste für alle
nicht gefährlichen Abfälle, die infolge
Verdrängung, fehlender Eignung oder mangels Wiederverwendungsmöglichkeit nicht innerhalb der Baustelle
verbleiben und bei denen die Führung der Abfallliste
nicht ausdrücklich erwähnt ist.
Die Abfallliste ist dem Auftraggeber bis spätestens zur
Schlussabnahme als Excel-Tabelle (Dateiformat .xlsx)
zu übergeben.
Pauschale gilt
für alle Leistungen dieses Leistungsverzeichnisses.
Menge: 1,000 Psch

#### Bereich 2.5 BT2.3 Gas (SWJN)

*Hinweis*
Tiefbau
Die Regelüberdeckung für Gasleitungen in den Fahrbahnen
bzw. Mischverkehrsflächen beträgt 100 cm. Die
Regelüberdeckungen für Netzanschlussleitungen in den
Fahrbahnen bzw. Mischverkehrsflächen beträgt 90 cm.
Abweichungen hiervon sind in der Ausführungsplanung
beschrieben.
Die obere Leitungsbettung muss eine Stärke von 30 cm
und die
untere Bettung für Rohrleitungen bis DN 250 eine
Stärke von
10 cm bzw. bei Rohrleitungen > DN 250 eine Stärke von
15 cm
im verdichteten Zustand des Rohrgrabens haben. Das
Trassenwarnband ist mit einem Abstand von 50 cm über OK
Rohrleitung zu verlegen.
Gasleitungsmontage
Der AN muss als Rohrleitungsbauunternehmen nach GW 301
zugelassen sein.
Bei PE-Schweißverbindungen sind folgende Vorgaben des
AG
strikt zu beachten und einzuhalten:
Zur Bauanlaufberatung / vor Baubeginn sind die zum
Einsatz kommenden Schweißer sowie die Schweißaufsicht
zu benennen.
Die in der DVS 2207-1 festgelegte Ausnahme in der
Verwendung eines Handschabers bei der Schweißnahtvorbereitung ist nur mit Zustimmung der örtlichen
Bauüberwachung des AG des  AG zulässig.
Zur Reinigung der PE-Schweißverbindung ist
ausschließlich
vom DVGW zertifizierter  PE-Reiniger bzw. Reiniger,
welcher nach DVGW VP 603 geprüft ist und aus 99 Teilen
Ethanol (Reinheitsgrad von 99,8 %) besteht, zu
verwenden.
Schweißverbindungen müssen protokolliert werden und
anhand von Nahtnummer und Rohrfolgeplan zuordenbar
sein. Im Schweißprotokoll muss der Name des Schweißers,
die Baustelle und die Straßenbezeichnung angegeben
sein.
Diese Angaben sind in der Qualitätsakte vollständig
abzugeben. Eventuell notwendige Umstempelungen
müssen vom AN bei Bedarf angezeigt und vom AG
ausgeführt werden.
Sämtliche Nähte sind mit Datum, Uhrzeit, Schweißdauer
und Namen des Schweißers zu  beschriften.
Der AG behält sich vor, Schweißnähte stichprobenweise
zerstörend zu prüfen (mind, 10 %).
Der Tracebility Code ist zu scannen und muss im
Schweißprotokoll aufgeführt sein.
Beim Abquetschen nach GW 452-2 ist die Leitung nach
Wiederinbetriebnahme mit einer Spannvorrichtung zu
runden,
sowie die Quetschstelle dauerhaft zu markieren um einer
Mehrfachquetschung vorzubeugen.
Die zur Durchführung von Schweißarbeiten eingesetzten
Schweißer sind dem AG vor Beginn der Arbeiten
namentlich
bekannt zu geben. Es ist jeweils eine Kopie des
Original-Schweißer-zeugnisses einzureichen.
Schweißer, die kein deutsches Schweißerzeugnis haben,
müssen vor Beginn der Arbeiten ein für die
durchzuführenden
Schweißarbeiten gültiges Schweißerzeugnis nach DIN EN
ISO
9606-1 Anhang A und B bzw. nach GW 330 erwerben. Die
Kosten für die Erlangung eines gültigen
Schweißerzeugnisses
gehen zu Lasten des AN.
Die Regelungen der GW 350 sind zu beachten. Die
Koordinierung von Prüfungen (z.B.
Durchstrahlungsprüfung,
Ultraschallprüfung, Einspeisemessung) obliegt dem AN.
Die
Beauftragung von Durchstrahlungs- und
Ultraschallprüfungen
sowie Einspeisemessungen erfolgt durch den AG.
Ergibt sich aus fehlerhaften Schweißungen ein vom
Sachverständigen geforderter Mehrbedarf an
Durchstrahlungsprüfungen, so trägt der AN die Kosten.
Sollte sich bei den Durchstrahlungsprüfungen
herausstellen,
dass Reparaturen an Nähten erforderlich sind, trägt
der AN
neben den Kosten für das Ausbessern bzw. Auswechseln
der
nicht einwandfreien Schweißnähte auch die Kosten für
die
Wiederholungsprüfungen bzw. zusätzlichen
Durchstrahlungen.
Weitergehende Ansprüche bleiben hiervon unberührt. Eine
zweite Reparatur einer Naht ist nicht zulässig.
Bei jeder Unterbrechung der Montagearbeiten am
Rohrstrang
sind Öffnungen (z. B. freie Rohrenden, T- Stücke usw.)
zu
verschließen. Dies gilt auch für bestehende Leitungen,
die im
Zuge von Einbindungsarbeiten getrennt werden. Der
Verschluss ist so dicht herzustellen, dass in die
Leitung keine
Schmutzteilchen bzw. Schmutzwasser eindringen können.
Neuverlegte Leitungen dürfen über Nacht nicht frei
liegen.
Die Rohrleitung ist frei von allen Verunreinigungen zu
übergeben, erforderlichenfalls ist eine mechanische
Reinigung
(Molchung) vorzunehmen. Zur Kontrolle der
Ausführungsqualität kann der AG mechanische Reinigungen
(Molchung) auch dann verlangen, wenn seitens des AN die
Freiheit von Verunreinigungen angenommen wird. Wird in
diesem Fall bei der Molchung die Freiheit von
Verunreinigungen festgestellt, werden die Kosten für
die
Molchung gegen Nachweis vom AG erstattet.
Die Verarbeitungs- und Montagevorschriften der
Materialhersteller sind zu beachten.
Die Art und das zu verwendende Material für eine
Nachumhüllung wird vom AG bestimmt. Für die
Nachumhüllung
von Rohren, Armaturen und Formteilen sind nur
entsprechend
DVGW-Merkblatt GW 15 ausgebildete Fachkräfte mit
gültiger
Prüfbescheinigung einzusetzen.
Bei Formstücken, Heizwendelschweißmuffen und Rohren aus
PE 100RC ist die Einhaltung der DIN-EN 1555 sowie der
PAS
1075 sowie ein Werkszeugnis 2.2 nachzuweisen. Alle
Rohre
sind in der Wandstärke SDR 11 zu liefern. Weiterhin
ist die
100-prozentige Wasserstofftauglichkeit sämtlicher
Materialien
für das Gasnetz nachzuweisen.
Die Methanemissionen bei Bauarbeiten an Gasleitungen
sind
auf das absolut nötige Minimum zu begrenzen. Die
Maßnahmen nach DVGW G 404 sind dabei zu beachten. Ist
ein
Gasaustritt in die Atmosphäre nicht vermeidbar, ist
austretendes Gas in Abstimmung mit dem AG durch
Fackeleinsatz zu verbrennen und zu dokumentieren. Die
eingesetzten Fackeln müssen den Anforderungen der
EU-Verordnung zur Reduktion der Methanemissionen im
Energiesektor entsprechen.

Druckprüfungen, Einbindungen, Abtrennungen
Die Druckprüfung erfolgt immer entsprechend den
Vorgaben
der G 469 in Verbindung mit der Anlage B1.
Die Druckprüfung = MOP 16 hat nach Absprache mit dem AG
gemäß den entsprechenden DVGW-Arbeitsblättern zu
erfolgen.
Es sind die Druckprüfverfahren A 1, A 2, A 3, A 4 und
B 3 nach
DVGW G 469 enthalten. Teildruckprüfungen sind nach
Baufortschritt durchzuführen und zu protokollieren. Die
Haltezeit für die B3-Prüfung beträgt min. 24 h. Der
Prüfdruck für
ND/MD-Leitungen beträgt 3 bar. Die Abnahme dieser
Prüfung
erfolgt durch Sachkundige des AG.
Einbindungen bzw. Abtrennungen unter Gas an Nieder- und
Mitteldruck- bzw. Hochdruck-leitungen werden nur nach
vorheriger Abstimmung mit dem AG durchgeführt. Das
anzuwendende Verfahren legt der zuständige Netzmeister
in
der erforderlichen Freigabe Gas fest.
Druckprüfungen und Einbindungen von neu errichteten
Gasleitungen sind mit dem Projektleiter des AG
einvernehmlich
abzustimmen und 5 Tage vor der geplanten Einbindung
anzumelden. Hierbei sind Angaben zum betroffenen
Leitungsabschnitt, Beginn und Abschluss der
Druckprüfung und
Beginn und Abschluss der Einbindung mit Datum und
Uhrzeit
erforderlich. Die vom AN geplanten Termine müssen vom
Projektleiter und vom Netzmeister des AG bestätigt
werden.
Sollte der vom AN geplante Termin vom AG geändert
werden,
so ist der Bauablauf vom AN darauf abzustimmen.
Ist der vom AG vorgegebene Termin für den AN nicht
umsetzbar, so sind Druckprüfungen und Einbindungen
erneut mit dem AG abzustimmen und mit dem Formblatt
anzumelden. Zusätzliche Aufwendungen des AN auf Grund
einer Terminverschiebung des AG werden nicht zusätzlich
vergütet. Diesbezügliche Aufwendungen sind in die
Einheitspreise einzukalkulieren. Druckprüfungen, die
der AN
zu seiner Sicherheit veranlasst sowie Nachprüfungen,
die
durch Verschulden des AN erforderlich werden, werden
nicht vergütet. Die Art und Durchführung der Prüfung
ist mit
dem AG abzustimmen.
Die erforderlichen Druckprüfungen an
Hochdruckleitungen legt
der vom AG beauftragte Sachverständige fest.
Inbetriebnahme und Stilllegung
Die Inbetriebnahme erfolgt durch den AN unter Aufsicht
des
AG.
Stillgelegte Leitungen bis < DN 150, die im Baugrund
verbleiben, sind sorgfältig mit Beton zu verschließen.
Leitungen
= DN 150 sind mit spatenlösbarem ZFSV zu verdämmen. Die
Materiallieferungen dafür obliegen dem AN.
Stillzulegende Leitungen sind in jedem Fall vor
Verschluss bis
zum Nachweis der Gasfreiheit zu spülen.
Klein- und Hilfmaterial
Kleinmaterial (z.B. Tangit oder glw., Dübel, Schellen,
Gewindestangen) sowie Hilfsmaterial (z.B. Entfetter,
Markierungsspray, PE-Reiniger, Reiniger Papier,
Lecksucher)
sind vom AN beizustellen und im Einheitspreis
einzukalkulieren.
Netzanschlüsse
Gasströmungswächter sind unmittelbar am Abgangsstutzen
des Druckanbohrfittings zu montieren.
Die Wanddurchführungen (Bauwerksdurchdringungen) sind
fachgerecht (insbesondere gas- und wasserdicht nach GW
390,
Abdichtung, Dichtflansch, Manschettenanschluss mit
Schelle,
polymermodifizierte Bitumendickbeschichtungskehle) zu
verschließen.
Außerbetrieb genommene Netzanschlüsse sind nach den
Vorgaben des AG abzutrennen und zu demontieren.
Sichtbare
Teile der Hauseinführung sind zu demontieren. Die in
der Erde
verbleibenden Netzanschlussleitungen sind fachgerecht
zu
spülen und zu verschließen.
Fotos des fertiggestellten Gasnetzanschlusses im
Gebäude mit
eingeblendetem Datum mit Darstellung der
Gas-Hauseinführung mit Hauptabsperreinrichtung und dem
Regler- bzw. das Reglerpassstück (gemäß
Abnahmebedingungen).
Bestandsvermessung
Das Einmessen erfolgt in der Regel durch den AG oder
ein von
ihm beauftragtes Vermessungsbüro. Der AN ist für die
Koordinierung des Einsatzes des Vermessungsbüros
verantwortlich und hat dem Vermessungsbüro schriftlich
mitzuteilen, wann die für das Projekt letzte Messung
vor Ort
erfolgen muss. Eine Kopie dieser Mitteilung erhält der
AG. Eine
Schlussabnahme kann frühestens 15 Werktage nach der
letzten Einmessung erfolgen. Alle Einmessskizzen sind
nach
der Einmessrichtlinie des AG und den dort genannten
mitgeltenden Normen zu erstellen.
Der AN garantiert die Zugänglichkeit zur Einmessung
aller
Anlagen (Kabel, Leitungen, Schächte, Abzweige, Krümmer,
Endpunkte, Armaturen usw.) bei offenem Leitungsgraben
durch
das vom AG benannte Vermessungsbüro. Erst danach darf
mit
der Verfüllung begonnen werden.

Hinweise zur Ausführung der Armaturenbeschilderung

Die Beschilderung der Armaturen ist vom Auftragnehmer
gemäß folgender Systematik auszuführen.

1.  Versorgungsleitungen für Nieder- und Mitteldruck
(Beschilderungssystem aus Aluminium, Fa. Mundt & Mundt,
DIN 4065, Form B, 200x140mm, Farbe gelb) wie folgt:

"Erdgas" - Aufdruck ab Werk
Angabe der Armaturenfunktion - Anpassung mit
Klebezeichen
  H - Kugelhahn
  S - Schieber
  V - Anbohrventil
  RR - Riechrohr
  MP - Messpunkt
  MS - Messsäule
  KS - Kondensatsammler
  NP - Nennpunkt
Angabe der Dimension - Anpassung mit Klebezeichen
Angabe der Lage - Anpassung mit Klebezeichen
Angabe des Namens des Netzbetreibers und der
Störfall-Telefonnummer  - Aufdruck ab Werk  (mittig
unten)
  Stadtwerke Jena Netze GmbH
  Gas-Havariedienst Telefon 03641 688 886

2.  Hausanschlüsse (Beschilderungssystem aus Aluminium,
Fa. Mundt & Mundt, DIN 4065, Farbe gelb)
wie folgt:

HA ohne äußere Absperrung und mit oder ohne
"Vorgarten":
nur runde HA-Plakette, Form GA 1 (40 mm Durchmesser),
vorrangig mit Bohrung direkt an der Gebäudewand
oberhalb
der Hauseinführung
HA mit äußerer Absperrung und ohne "Vorgarten":
gemeinsame Beschilderung der Hauseinführung und der
Absperrarmatur mit HA-Schild 70 x 70 mm Form M 1,
vorrangig
mit Bohrung direkt an der Gebäudewand oberhalb der
Hauseinführung
HA mit äußerer Absperrung und mit "Vorgarten":
entweder:  runde HA-Plakette, Form GA 1 (40 mm
Durchmesser), vorrangig mit Bohrung direkt an der
  Gebäudewand oberhalb der Hauseinführung und
HA-Schild
70 x 70 mm Form M 1,
  Befestigung an der Einfriedung
oder:  runde HA-Plakette Form GA 1 (40 mm
Durchmesser),
vorrangig mit Bohrung direkt an der
  Gebäudewand oberhalb der Hauseinführung und
Anschlussschild 140 x 100 mm, Form C,
  Befestigung an Pfosten

"Erdgas" - Aufdruck ab Werk
Angabe der Armaturenfunktion:  im HA-Schild (Form M
1) -
Anpassung mit Klebezeichen
  im Anschlussschild (Form K) - Aufdruck ab Werk
  AH - Absperrhahn, Kugelhahn
  AV - Anbohrventil (Druckanbohrventil,
Absperrventil,
Ventilschelle)
  AS - Schieber
Angabe der Lage - Anpassung mit Klebezeichen

*Hinweis*
Es gilt für Gas die EU Methanverordnung.

Der DVGW hat dies in sein Regelwerk eingearbeitet. Es
gilt das
Merkblatt G404.

Ein Spülen der Gasleitung mit Ableiten in die
Atmosphäre ist
nicht zulässig und strafbar.

Im Rohrnetz sind dazu Fackeln verfügbar, die das Gas
aus der
außer Betrieb zu nehmenden Gasleitung durch Ejektion
ziehen
und vor Ort verbrennen.  Die Forderungen sind
umzusetzen.
 Die Ausrüstung muss vor Auftragsvergabe nachgewiesen
sein
oder ein NU benannt werden. Gilt für Einbindungen,
Trennungen, Außerbetriebnahmen.

##### Abschnitt 2.5.1 Erd- und Verbauarbeiten

###### Bereich 2.5.1.1 Aushub

**2.5.1.1.1 Absteckung der Knotenpunkte und Gasleitung**
Absteckung der Knotenpunkte  und Gasleitung durch den
AN
vor Baubeginn, durch den AG werden die erforderlichen
Koordinaten übergeben.
Übertragen der in Koordinaten vorgegebenen Daten in die
Örtlichkeit.
Menge: 1,000 psch

**2.5.1.1.2 Boden Leitung Aushub, Entsorg., bis 1,75 m**
Boden der Gräben für Gasleitungen profilgerecht
ausheben ab
Geländeoberfläche, (in Bereichen mit Befestigung: abz.
der
aufgenommenen Oberflächenbefestigung),
Abrechnung nach DIN 4124,
Verbau wird gesondert vergütet. Mehraushub für Verbau
wird
nicht gesondert vergütet und ist in die Einheitspreise
einzurechnen.
Kraftschlüssiger Verbau nach Wahl des AN.
Mehraushub für Montagegruben ist in die Einheitspreise
einzukalkulieren.
Die einschlägigen Sicherheitsvorschriften sind
einzuhalten.

Aushubtiefe bis 1,75 m,
Homogenbereiche E-A bis E-E  laut Baugrundgutachten.
Grabenbreite gem. DIN 4124:
Leitung da 160: 0,70 m

Material geht in Eigentum des AN über und ist zu
beseitigen.
Deponie nach Wahl des AN.
Deponiekosten einschl. erfoderlicher
Deklarationsanalysen sind
in den Einheitspreis einzukalkulieren.
 LAGA-Zuordnungswert bis Z1.1

Die Position beinhaltet auch erforderliche
Suchschachtungen
und Schachtungen, die im Zusammenhang mit dem Umverlegen von Leitungen und Kabeln stehen.
Menge: 400,000 m3

**2.5.1.1.3 Zulage LAGA Z1.2, >BM-F3**
Zulage zu Boden der Zuordnungsklasse LAGA Z 1.2, EBV
>BM-F3,
Aushub einer zugelassenen Entsorgungsstelle nach Wahl
des
AN zuführen. Zusätzliche Aufwendungen für die
Zwischenlagerung des Aushubmaterials auf einem Lager
des
AN außerhalb des Baustellenbereiches und die
Separierung
des Aushubs gemäß LAGA-Zuordnungsklassen ist
einzukalkulieren. Entsorgungsgebühren werden vom AN
übernommen.
Diese Position kommt nur nach entsprechendem
labortechnischen Nachweis der Kontaminierung des
Aushubmaterials durch ein vom AG beauftragtes
Prüflabor zur
Anwendung. Die Hinweise zur Ausführung und Abrechnung
von
Tiefbauleistungen, Punkt 5 (Mineralische Abfälle und
Ausbaustoffe) sind bei der Kalkulation zu beachten und
daraus
resultierende Aufwendungen in den Einheitspreis
einzukalkulieren.

Vom Bieter vorgesehene Entsorgungsstelle:
'....................................................'
Menge: 130,000 t

**2.5.1.1.4 Zulage LAGA >Z2, >BM-F3**
Zulage zu Boden der Zuordnungsklasse größer LAGA Z 2,
EBV
>BM-F3,
Aushub einer zugelassenen Entsorgungsstelle nach Wahl
des
AN zuführen. Zusätzliche Aufwendungen für die
Zwischenlagerung des Aushubmaterials auf einem Lager
des
AN außerhalb des Baustellenbereiches und die
Separierung
des Aushubs gemäß LAGA-Zuordnungsklassen ist
einzukalkulieren. Entsorgungsgebühren werden vom AN
übernommen.
Diese Position kommt nur nach entsprechendem
labortechnischen Nachweis der Kontaminierung des
Aushubmaterials durch ein vom AG beauftragtes
Prüflabor zur
Anwendung. Die Hinweise zur Ausführung und Abrechnung
von
Tiefbauleistungen, Punkt 5 (Mineralische Abfälle und
Ausbaustoffe) sind bei der Kalkulation zu beachten und
daraus
resultierende Aufwendungen in den Einheitspreis
einzukalkulieren.
Zusätzlich einzukalkulieren sind
Arbeitsschutzmaßnahmen,
Verzögerungen durch die Kontrolle der
Aushubüberwachung,
Aushuberschwernis durch die Anweisung der
Aushubüberwachung (z. B. Leistungsminderung durch
kleineren Löffel, genaueres Arbeiten, Herausschälen von
auffälligen Partien etc.), Aussortieren und Separieren
von
Fremdstoffen wie Betonbrocken, Ziegelschutt.

Vom Bieter vorgesehene Entsorgungsstelle:
'....................................................'
Menge: 130,000 t

*Hinweis*
Da die Trinkwasser- und Gasleitungen in einem
gemeinsamen Rohrgraben verlegt werden, muss die
Verbauposition auf die Fachlose Trinkwasser und Gas
hälftig aufgeteilt werden. (Eine Seite des Verbaus für
Gas,
eine Seite für Trinkwasser.)

Bei Gas gilt dies nur für die Bereiche, in denen die
Gasleitung neben der Trinkwasserleitung liegt.

**2.5.1.1.5 Verbau Grabentiefe bis 2,1 m**
Verbau nach Wahl des AN nach DIN 4124 für
Leitungsgräben
und zugehörige Baugruben nach statischen und
konstruktiven
Erfordernissen abschnittsweise vollflächig herstellen,
vorhalten
und nach Einbau der Ver- und Entsorgungsleitungen mit
dem
Verfüllen des Grabens fortschreitend zurückbauen.

Die statischen Nachweise sind durch den AN nach
Aufforderung durch den AG zu erbringen. Mehraufwand und
Behinderungen für Grabenverbau im Bereich von
Montagegruben, von Kreuzungen mit Kabeln und Leitungen,
mit zusätzlichen Verkehrsbelastungen usw. sind
einzukalkulieren.

Bei der Auswahl des Verbaus sind die Hinweise des
Baugrundgutachtens unbedingt zu beachten. Auf eine
fachgerechte Hinterfüllung bzw. Hinterstopfung des
Verbaus ist
zu achten, um ein Nachbrechen bzw. Nachrutschen der
Grabenwände grundsätzlich auszuschließen.

Abgerechnet wird nach verbauter Fläche aus der Länge
des
Grabens in Leitungsachse und senkrechter Höhe von
Grabensohle bis OK Gelände. Mehraufwendungen für
Montagegruben sind einzurechnen.

Grabentiefe: bis 2,10 m
Lichte Grabenbreite:
0,70 m
Menge: 1200,000 m2

**2.5.1.1.6 Sohle Leitungsgraben nachverdichten**
Sohle der Rohrgräben nachverdichten.
Menge: 315,000 m2

**2.5.1.1.7 Bodenaustausch unter Grabensohle, Mineralstoffgemisch 0/56**
Für die Leitungsverlegung nachweislich ungeeigneten
Boden
unterhalb der Grabensohle ausheben, Aushub laden,
transportieren und einer zugelassenen
Entsorgungsstelle nach
Wahl des AN zuführen, Verbau und Sicherung von Kabeln
und
Leitungen wird gesondert vergütet, mit Behinderung
durch
Versorgungs- und Entsorgungsleitungen, Kabel und
Verbau.
Mineralstoffgemisch 0/56, kornabgestuft, liefern und
wieder bis
zur Grabensohle einbauen und verdichten.
Abgerechnet wird mit senkrechten Baugrubenwänden.
Mehraushub und Verfüllung für vom AN gewählten Verbau
ist
einzurechnen. Die Hinweise zur Ausführung und
Abrechnung
von Tiefbauleistungen, Punkt 3 (Festlegungen zur
Abrechnung
des Rohrgrabens bei Hauptleitungen) sowie Punkt 5
(Mineralische Abfälle und Ausbaustoffe) sind bei der
Kalkulation zu beachten und daraus resultierende
Aufwendungen in den Einheitspreis einzukalkulieren.
Entsorgungsgebühren werden vom AN übernommen.
Homogenbereich: 'E-A bis E-E mit Bodengruppen gemäß
beiliegendem Baugrundgutachten' LAGA-Zuordnungswert bis Z1.1
Vertiefung: ca. 30 cm
Menge: 80,000 m3

**2.5.1.1.8 Geotextil einbauen**
Geotextil aus Polypropylen, Robustheitsklasse 3,
Flächengewicht = 150 g/m², Stempeldurchdrückkraft >
1,5 kN
zur filterwirksamen Trennung von
Konstruktionsschichten in
Leitungsgräben, um Umlagerungen von Feinbestandteilen
zu
vermeiden. Wirksame Öffnungsweite O 90w 0,1 bis 0,15
mm,
Überlappung in Längs-und Querrichtung 20 cm.
Alternativ bleibt
dem AN der Nachweis der Filterstabilität für andere
Öffnungsweiten in Abhängigkeit des eingebauten
Materials in
der Leitungszone vorbehalten.
Mehrmenge für vom AN gewählten Verbau ist einzurechnen.
Die Abrechnung erfolgt je m²
'umhüllter/abgedeckter'
Fläche.
Bereich: Bodenaustausch
Menge: 160,000 m2

**2.5.1.1.9 Trassenkreuzungen, Grabenbreite bis 1,5 m**
Leitungen, Kabel, Kanäle sowie anderweitige Hindernisse
suchen, gemäß den Festlegungen des Versorgungsträgers
von
Hand freilegen, während der Bauzeit sichern (abstützen,
abhängen o.ä.) und wieder verfüllen. Alle innerhalb
einer Länge
von 1,0 m den Leitungsgraben senkrecht oder abgewinkelt
kreuzenden Leitungen, Kabel, Mauern, Fundamenten,
Grundstückseinfriedungen u. dgl. gelten als eine
Kreuzung.
Grabenbreite: bis 1,5 m.
Einschließlich Einsanden der Leitungen und Liefern und
Verlegen von medienspezifischem Warnband.
Menge: 100,000 St

###### Bereich 2.5.1.2 Einbau

*Hinweis*
Die Gipssteinanteile im Baugrund neigen bei
Wasserzutritt zu
Auflösungs- und Auslaugungserscheinungen, was mit
fortschreitender Hohlraumbildung verbunden ist. Es ist
daher
vorgesehen, mit einer "Mineralischen Kapselung" eine
möglichst wenig wasserdurchlässige Leitungszone
herzustellen. Die Mineralische Kapselung ist im
Bereich der
Bettung, Seitenverfüllung und Abdeckung einzubauen und
ein
Geotextil der Georobustheitsklasse III ist als
vollständige
Umhüllung mit Überlappung vorzusehen.  Nachfolgend
beschriebenes Material hat erhöhte Anteile an Feinkorn
d
<0,063 mm zur Gewährleistung der geringen
Durchlässigkeit
und genügt daher bzgl. dieser Eigenschaft nicht den
Vorgaben
der DIN EN 1610 Anhang B, welche für die Leitungszone
den
Einbau von Material mit <5% Feinkornanteil vorsieht.
Die
ungünstigere Verdichtbarkeit des nachfolgend
beschriebenen
Baustoffes ist durch erhöhte Verdichtungsarbeit
auszugleichen.
Dieser zusätzliche Aufwand ist einzukalkulieren. Die
geringe
Wasserdurchlässigkeit des Baustoffes wird nur
erreicht, wenn
die Einbauwassergehalte im Proctoroptimum oder leicht
darüber liegen. Einbau mit Wassergehalten auf der
"trockenen
Seite" der Proctorkurve muss zwingend vermieden werden.
Das Baustoffgemisch muss daher gleichmäßig
durchfeuchtet
mit dem optimal eingestellten Wassergehalt auf die
Baustelle
geliefert werden. Im Zwischenlager ist es vor
Änderungen
seines Wassergehaltes durch Abdecken mit Planen o.ä. zu
schützen.

**2.5.1.2.1 Leitungszone**
Mineralische Kapselung im Bereich der Leitungszone für
die
Gasleitung.
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.
Sieblinie siehe Baubeschreibung.
Oben beschriebenes Material liefern und als
Rohrauflager
15 cm dick unter dem Rohr, Seitenverfüllung und
Rohrabdeckung bis 30 cm über dem Rohr einbauen und
verdichten.
Die Einbauanweisungen aus dem Baugrundgutachten
(Unterlage 20.1) sind zwingend zu beachten.
Mehrmengen für Verbau sind einzukalkulieren.
Mengen für Grabenverfüllung gesondert.
Menge: 160,000 m3

**2.5.1.2.2 Geotextil einbauen**
Geotextil aus Polypropylen, Robustheitsklasse 3,
Flächengewicht = 150 g/m², Stempeldurchdrückkraft >
1,5 kN
zur filterwirksamen Trennung von
Konstruktionsschichten in
Leitungsgräben, um Umlagerungen von Feinbestandteilen
zu
vermeiden. Wirksame Öffnungsweite O 90w 0,1 bis 0,15
mm,
Überlappung in Längs-und Querrichtung 20 cm.
Mehrmenge für vom AN gewählten Verbau ist einzurechnen.
Die Abrechnung erfolgt je m²
'umhüllter' Fläche.
Bereich: Leitungszone
Menge: 966,000 m2

**2.5.1.2.3 Trassenwarnband verlegen**
Trassenwarnband verlegen.
Aufschrift: "Achtung Gasleitung",
aus PE, Dicke 0,15 mm, mit witterungsbeständiger Folie
nach
FTZ-Norm 548 464 TV1.
Menge: 371,000 m

**2.5.1.2.4 Leitungsgrabenverfüllung**
Mineralische Kapselung im Bereich des Leitungsgrabens
für die
Gasleitung.
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.

Oben beschriebenes Material liefern und als Verfüllung
über
der Leitungszone einbauen und verdichten.
Die Einbauanweisungen aus dem Baugrundgutachten
(Unterlage 20.1) sind zwingend zu beachten.
Mehrmengen für Verbau sind einzukalkulieren.
Mengen für Grabenverfüllung gesondert.
Menge: 60,000 m3

**2.5.1.2.5 Provisorische Auffüllung**
Provisorische Auffüllungen aus ungebundenen Materialien
(Schotter u. dgl.) für die Verkehrsführung herstellen
und im
Zuge der Straßenbauarbeiten aufnehmen, wieder in
Eigentum
des AN übernehmen und von der Baustelle entfernen.
Ausführung nach Anordnung des AG.
Mehrverfüllung für Verbau, Montagegruben ist
einzurechnen.
Menge: 205,000 m3

*Hinweis*
Die Verdichtung des Rohrgrabens ist gemäß ZTV-A-StB
nachzuweisen. Der Nachweis erfolgt im Rahmen der
Eigenüberwachung der Baufirma und durch
Kontrollprüfungen.
Vor Baubeginn muss ein Verdichtungsplan übergeben
werden.
Die Verdichtungsprotokolle sind jeweils kurzfristig in
Kopie und
zur Abnahme in der Qualitätsakte im Original zu
übergeben.

Die Prüfung wird nur anerkannt, wenn der Auftraggeber
oder
ein Bevollmächtigter anwesend ist.
Wird ein angekündigter Termin nicht abgesagt und der
Vertreter des AG ist umsonst auf der Baustelle
erschienen,
werden die Unkosten dem AN vom Vertreter des AG in
Rechnung gestellt.

Die Aufwendungen für die Durchführung der Verdichtungsprüfungen sind in die Einheitspreise einzurechnen.

**2.5.1.2.6 Plattendruckversuch f. Kontrollprüfung**
Plattendruckversuch nach DIN 18 134 für
Kontrollprüfung nach
Angabe des AG durchführen einschließlich Bereitstellung
sämtlicher Geräte sowie Auswertung und Darstellung der
Meßergebnisse.
Mit der Durchführung der Plattendruckversuche muss eine
anerkannte Prüfstelle für Kontrollprüfungen im Erdbau
nach
ZTVE beauftragt werden.
Die Prüfstelle darf nicht zum Unternehmen des AN oder
dessen
Zweigstellen gehören.
Die Position beinhaltet auch die Bereitstellung eines
Belastungsfahrzeuges.

Der Plattendruckversuch wird nur anerkannt, wenn der
AG oder
ein Vertreter des AG bei der Prüfung anwesend war.
Anderenfalls muss die Prüfung auf Kosten des AN
wiederholt
werden.

Wird ein angekündigter Termin nicht rechtzeitig
abgesagt und
der Vertreter des AG ist umsonst auf der Baustelle
erschienen,
werden die Unkosten dem AN vom Vertreter des AG in
Rechnung gestellt.
Menge: 12,000 St

##### Abschnitt 2.5.2 Wasserhaltung

###### Bereich 2.5.2.1 Offene Wasserhaltung

*Hinweis*
Hinweise zu Wasserhaltungsarbeiten

1. Ausführung Wasserhaltungsarbeiten

1.1. Die Wasserhaltungsarbeiten sind so auszuführen,
dass alle
Erd- und Rohrverlegearbeiten in trockengelegten
Rohrgräben
und Baugruben erfolgen können. Abzuleiten ist das
gesamte
sich im Rohrgraben oder in der Baugrube sammelnde
Wasser.
Vergütet wird nur die Leistung, welche nicht ohnehin
nach DIN
18299, Abschnitt 4.1.10. Nebenleistung ist.

1.2. Wenn nichts anderes vorgeschrieben, ist die Wahl
der Art
der Wasserhaltung im übrigen dem Auftragnehmer
freigestellt.
Es muss jedoch sichergestellt sein, dass bei
Rohrgräben die
Grabensohle, bei sonstigen Baugruben
  der Arbeitsraum, auf zweckmäßige und
wirtschaftliche Art
trocken gehalten wird.

1.3. Der Auftragnehmer ist auch verpflichtet, im
Einvernehmen
mit dem Auftraggeber geeignete Maßnahmen zur
weitestgehenden Beschränkung der Aufwendungen für die
Wasserhaltung zu treffen. Insbesondere hat er die
zeitliche
Abwicklung so zu gestalten, dass keine vermeidbaren
Wasserhaltungszeiten entstehen.

1.4. Eine jede Fördereinrichtung für die Wasserhaltung
ist mit
einem geeichten Betriebsstundenzähler auszustatten. Die
Förderleistung ist durch eine geeignete Messeinrichtung
nachzuweisen. Bei offener Wasserhaltung ist ein
ausreichend
bemessener Pumpensumpf mit Schwimmerschaltung
vorzusehen. Ausnahmen bedürfen der Zustimmung des
Auftraggebers.

2. Nebenleistungen

Wenn in der Leistungsbeschreibung nichts anderes
bestimmt
ist, gehören zu den Nebenleistungen im Sinne der DIN
18 305
auch:

2.1. Einbau, Ausbau und Vorhalten von
Messeinrichtungen und
Zählern nach Abschnitt 1.4. der Hinweise zur
Ausführung von
Wasserhaltungsarbeiten.

2.2. Führung von Betriebsbüchern über die Pumpzeit.

3. Abrechnung Wasserhaltungsarbeiten

3.1. Wenn nichts anderes vorgeschrieben ist,
insbesondere
wenn nicht die Wasserhaltungszeit pauschal vergütet
wird, wird
abgerechnet nach tatsächlicher Förderleistung und
tatsächlicher Pumpzeit. Leistungen, die nicht
nachgewiesen
werden können, etwa wegen fehlender Einrichtungen nach
Abschnitt 1.4. werden nicht vergütet.

3.2. Kleine Ableitungen bis zu 1 l/s je notwendiger
Förderanlage werden nicht besonders vergütet.

**2.5.2.1.1 Pumpensumpf**
Pumpensumpf in Rohrgräben und Baugruben bis 0,75 m
unter
Aushubsohle herstellen und räumen, incl. des
erforderlichen
Erdaushubs und der Wiederverfüllung, anfallenden Aushub
entsorgen. Entsorgungsgebühren werden vom AN
übernommen.
Menge: 3,000 St

**2.5.2.1.2 Sickerleitung DN 100**
Sickerleitung in Rohrgräben und Baugruben ab
Aushubsohle
mit Anschluss an Pumpensumpf aus
Kunststoff-Filterrohren,
DN 100 herstellen und nach Abschluss der
Wasserhaltungsarbeiten mit Zementsuspension verfüllen
und
abdichten, incl. des erforderlichen Erdaushubs und der
Wiederverfüllung, Grabentiefe bis 0,3 m, Breite der
Sohle bis
0,3 m, Füllstoff dem anstehenden Boden anpassen,
Umhüllung
der Sickerleitung mit Geotextilien, anfallenden Aushub
entsorgen. Entsorgungsgebühren werden vom AN
übernommen.
Menge: 365,000 m

**2.5.2.1.3 Wasserhaltung in Baugruben und Gräben**
Wasserhaltung zur Trockenhaltung von Baugruben und
Gräben
gegen eindringendes Schichten- bzw. Grundwasser,
aufbauen,
vorhalten, betreiben und wieder abbauen, Ausführung
Wasserförderanlagen nach Wahl des AN (Pumpe mit
Elektromotor oder Verbrennungsmotor) und sonstigen
erforderlichen Geräten; in allen Tiefenklassen; in
Baugruben
und Gräben mit und ohne Verbau.
Ableitung zum Vorfluter oder zum öffentlichen Kanal
mittels
Rohrleitung,
'Länge bis 80 m'
, nach Beendigung der Maßnahme ausbauen und beseitigen.
Die Hinweise zu Wasserhaltungsarbeiten sind bei der
Kalkulation zu beachten und daraus resultierende
Aufwendungen in den Einheitspreis einzukalkulieren.
Fördermenge: bis '20' m3/h
geodätische Förderhöhe: bis '10' m.
Menge: 80,000 h

##### Abschnitt 2.5.3 Leitungsbau

###### Bereich 2.5.3.1 Rohre, Formstücke, Armaturen

*Hinweis*
Hinweise Gasleitungsrohre:
Die Dokumentation der Rohrqualität durch
Abnahmeprüfzeugnis 3.1 nach DIN EN 10204 ist vom AN
einzureichen. Für den Bereich der Gasversorgung ist
eine
Zulassung des DVGW GW 301 G3 erforderlich.

*Hinweis*
Für Material sind vor Montage die DVGW
Zertikate/Zulassungen der örtlichen Bauüberwachung
vorzulegen und die Konformität bestätigen zu lassen.
Die 3.1B Zeugnisse sind vorzulegen.

**2.5.3.1.1 Druckrohr PE-HD 160x14,6, PE 100-RC**
Druckrohr aus PE-HD 160x14,6, PE 100-RC, SDR 11,
DIN 8074, DIN 8075 und DVGW GW 335-A2 für Gasrohr,
für gasförmige Medien gemäß der DIN EN 1555 Teil 2
bzw. DVGW G260 (A),
Gasrohr liefern, auf der Baustelle sichern und lagern,
verlegen,
incl. Schneiden von Passstücken,
Vorbereiten der Schweißflächen für Schweißverbindung
entsprechend den Herstellervorschriften,
Herstellen der Schweißverbindungen mit
Heizwendelschweißmuffen.
Rohrbögen sind einzurechnen.
Formstücke in gesonderter Position.
Material liefern und einbauen,
Stangenware, inkl. Lieferung Schweißmuffen.
schwarz mit oranger Außenschicht,

Rohr: Gerodur RCprotect oder gleichwertig
angebotenes Fabrikat

Rohr:'.................................................
...'
(vom Bieter anzugeben)

Schweißmuffen: Fabrikat Aliaxis Friatec o.glw.
angebotenes Fabrikat

Schweißmuffen:'........................................
............'
(vom Bieter anzugeben)
Menge: 350,000 m

**2.5.3.1.2 Druckrohr PE-HD 63x5,8, PE 100-RC**
Druckrohr aus PE-HD 63x5,5, PE 100-RC, SDR 11,
DIN 8074, DIN 8075 und DVGW GW 335-A2 für Gasrohr,
für gasförmige Medien gemäß der DIN EN 1555 Teil 2
bzw. DVGW G260 (A),
Gasrohr liefern, auf der Baustelle sichern und lagern,
verlegen,
incl. Schneiden von Passstücken,
Vorbereiten der Schweißflächen für Schweißverbindung
entsprechend den Herstellervorschriften,
Herstellen der Schweißverbindungen mit
Heizwendelschweißmuffen.
Rohrbögen sind einzurechnen.
Formstücke in gesonderter Position.
Material liefern und einbauen,
inkl. Lieferung Schweißmuffen.
schwarz mit oranger Außenschicht,

Rohr: Gerodur RCprotect oder gleichwertig
angebotenes Fabrikat

Rohr:'.................................................
...'
(vom Bieter anzugeben)

Schweißmuffen: Fabrikat Aliaxis Friatec o.glw.
angebotenes Fabrikat

Schweißmuffen:'........................................
............'
(vom Bieter anzugeben)
Menge: 30,000 m

**2.5.3.1.3 Winkel, PE 100-RC, SDR 11, d 160**
Elektroschweiß-Winkel, alle Grade, für
Gasleitungen, PE-HD-RC d 160, PE 100, SDR 11,
als Zulage. Material liefern und einbauen.
einschl. Rohrverbindungen.

angebotenes Fabrikat:  '.........'
(vom Bieter einzutragen)
Menge: 22,000 St

**2.5.3.1.4 Winkel, PE 100-RC, SDR 11, d 63**
Elektroschweiß-Winkel, alle Grade, für
Gasleitungen, PE-HD-RC d 63, PE 100, SDR 11,
als Zulage. Material liefern und einbauen.
einschl. Rohrverbindungen.

angebotenes Fabrikat:  '.........'
(vom Bieter einzutragen)
Menge: 2,000 St

**2.5.3.1.5 T-Stück, PE 100-RC, SDR 11, d 160**
Elektroschweiß-T-Stück mit E-Muffen für Gasleitungen,
PE-HD-RC bis d 160/160/160, PE 100, SDR 11, als Zulage.
Material liefern und einbauen.
einschl. Rohrverbindungen.

angebotenes
Fabrikat:'.............................................
.......'
(vom Bieter einzutragen)
Menge: 1,000 St

**2.5.3.1.6 Gas-Stahl-PE-Übergangsstücks 150/160**
Gas-Stahl-PE-Übergangsstück als Werkstoffübergang
zwischen einer HDPE-Gasrohrleitung und einer
Stahl-Gasrohrleitung in der Dimension d 160 mm auf DN
150.

Material liefern und einbauen.

Zulassung: Das Bauteil muss zwingend über eine gültige
DVGW-Zulassung für Gasleitungen verfügen (Prüfgrundlage
VP 600 / G 5600).

Werkstoff PE-Seite: PE 100-RC / HDPE, Ausführung in
SDR 11
für den zulässigen Betriebsdruck im Gasnetz (MOP bis
10 bar)

Werkstoff Stahl-Seite: Qualitätsstahl nach DIN EN
10208-2
bzw. EN 10216-1/10217-1 (z. B. P235TR1 / L235NB), mit
Anschweißende für Gas-Schweißverbindungen.

Abmessung Stahl-Seite: Nennweite DN 150.

Korrosionsschutz: Werkseitig aufgebrachte, verstärkte
Kunststoff-Ummantelung nach DIN 30670 sowie
zusätzliche,
lückenlose Schrumpfschlauch-Isolierung im
Übergangsbereich
als hochfester Korrosionsschutz für die Erdverlegung.

Leitfabrikat: Schuck oder glw.
Menge: 1,000 St

**2.5.3.1.7 Muffenüberschieber SMU DFN 150**
Muffenüberschieber SMU
selbstdichtend, zum Verbinden von Stahlleitungen,
auch unter Druck,
mit Prüfzeugnis nach EN 10 204/3 1B,
DN 150

einschl. Vorlage Werksabnahmeprüfzeugnis,
nach EN 10204 vorlegen und dokumentieren.

vorgeschlagenes Produkt
Hersteller:' Schuck ' oder gleichwertig

Hersteller: '.........'

(vom Bieter einzutragen)
Menge: 1,000 St

**2.5.3.1.8 Sperrblasenarmatur d160, PE 100-RC**
Sperrblasenarmatur d 160, PE 100-RC für Gasleitungen,
PE-HD, PE 100, SDR 11, liefern u. einbauen.
Armatur zur Absperrung des Medienstroms durch
handelsübliche Blasensetzgeräte oder zum Entlüften/
Spülen.
Armatur mit Messing-Außengewinde zum Anschluss des
Blasensetzgerätes u. Messing-Innengewinde für
Abdichtung
mittels Stopfen, unlösbar und verdrehsicher im PE-HD
verankert, inklusive Messingstopfen mit eingelassenem
Vierkant.
Fabrikat: Aliaxis Friatec Sperrblasenarmatur od.glw.
angebotenesFabrikat:

'.........'
(vom Bieter einzutragen)
Menge: 2,000 St

**2.5.3.1.9 Aufschweiß-T-Stück Stahl/PE**
Aufschweiß-T-Stück mit Übergang St/PE
zum Anbohren einer Hauptleitung DN 150 St auch unter
Betriebsdruck ohne Gasaustritt
liefern und einbauen
komplett einschl.. Schrumpfbausatz.

Hauptleitung: DN 150 Stahl
Abgang:  PE 63

vorgeschlagenes Fabrikat:

Hersteller:'Schuck' oder gleichwertig

Hersteller: '.........'

(vom Bieter einzutragen)
Menge: 1,000 St

**2.5.3.1.10 Einschweißkugelhahn d 160**
Einschweißkugelhahn KHP
aus PEHD,
mit E-Muffen
1/4 Drehung,
für Gas.
d 160.
Teleskop-EBG RD 0,8 bis 1,20 m, inkl. Zubehör,
liefern u. einbauen.
Straßenkappe für Streckenschieber Gas, Standard
Gusseisen
GG 20, Größe 1, DIN 4058,
Aufschrift "Gas minus" ähnlich DIN 4058/3581,
liefern u. einbauen.
Höhengleiche Anpassung an Straßenoberfläche herstellen.

vorgeschlagenes Produkt
Hersteller/Produkt: Frialen oder gleichwertig

Hersteller: '.........'
(vom Bieter einzutragen)
Menge: 5,000 St

**2.5.3.1.11 Einschweißkugelhahn da 63**
Einschweißkugelhahn KHP
aus PEHD,
mit E-Muffen
1/4 Drehung,
für Gas,
da 63,
Teleskop-EBG RD 0,8 bis 1,20 m, inkl. Zubehör,
liefern u. einbauen.
Straßenkappe für Streckenschieber Gas, Standard
Gusseisen
GG 20, Größe 1, DIN 4058,
Aufschrift "Gas minus" ähnlich DIN 4058/3581,
liefern u. einbauen.
Höhengleiche Anpassung an Straßenoberfläche herstellen.

vorgeschlagenes Produkt
Hersteller/Produkt: Frialen oder gleichwertig

Hersteller: '.........'
(vom Bieter einzutragen)
Menge: 1,000 St

**2.5.3.1.12 Verschlussmuffel, PE 100, SDR 11, d 63**
Verschlussmuffe, für Gasleitungen, PE-HD d 63, PE 100,
SDR
11, als Zulage. Material liefern und einbauen.
einschl. Herstellen der Rohrverbindung.

Fabrikat: FRANK o.glw.

angebotenes Fabrikat:  '.........'
(vom Bieter einzutragen)
Menge: 1,000 St

**2.5.3.1.13 Hinweissäule, Alu, h= 1,50 m**
Aluminium-Pfosten, h = 1,50 m, glatt, 60 mm Durchmesser
liefern und einbauen, incl. Befestigungsschelle,
Erdanker und
Kunststoffkappe.
Einschl. Betonfundament.
Menge: 6,000 St

**2.5.3.1.14 Armaturenbeschilderung**
Hinweissschilder für Absperrarmaturen gemäß den
Vorbemerkungen zur Verlegung von Gasleitungen, Punkt
"Hinweise zur Ausführung der Armaturenbeschilderung"
und
unter Beachtung Punkt "Material" an Einfriedungen,
Mauerwerk, Beton oder Säule.

Einschl. Abstimmung mit den Hauseigentümern.
Menge: 6,000 St

**2.5.3.1.15 Anschluss an Hauptleitung herstellen HDPE 160 x 14,6**
Anschluss herstellen an bestehende
Gasversorgungsleitung
HDPE 160 x 14,6, einschl. aller Trennarbeiten der
alten Rohre,
entsorgen der Rohrstücke, Verbindungsmaterialien,
Hilfsmittel
und Nebenarbeiten. Formstücke sind in der Position
nicht
enthalten und werden gesondert vergütet. Schäden bei
nicht
sorgfältiger Arbeit gehen zu Lasten des AN.

Die Methanemissionen bei Bauarbeiten an Gasleitungen
sind
auf das absolut notwendige Minimum zu begrenzen. Die
MaÃYnahmen nach DVGW G 404 sind dabei zu beachten. Ist
ein Gasaustritt in die Atmosphäre nicht vermeidbar,
ist
austretendes Gas in Abstimmung mit dem AG durch
Fackeleinsatz zu verbrennen und zu dokumentieren. Die
eingesetzten Fackeln müssen den Anforderungen der
EU-Verordnung zur Reduktion der Methanemissionen im
Energiesektor entsprechen.

Position gilt auch für bauzeitliche Zustände.
Menge: 6,000 St

**2.5.3.1.16 Anschluss an Hauptleitung herstellen Stahl DN 150**
Anschluss herstellen an bestehende
Gasversorgungsleitung
DN 150 Stahl, einschl. aller Trennarbeiten der alten
Rohre,
entsorgen der Rohrstücke, Verbindungsmaterialien,
Hilfsmittel
und Nebenarbeiten. Formstücke sind in der Position
nicht
enthalten und werden gesondert vergütet. Schäden bei
nicht
sorgfältiger Arbeit gehen zu Lasten des AN.

Die Methanemissionen bei Bauarbeiten an Gasleitungen
sind
auf das absolut nötige Minimum zu begrenzen. Die
MaÃYnahmen nach DVGW G 404 sind dabei zu beachten. Ist
ein Gasaustritt in die Atmosphäre nicht vermeidbar,
ist
austretendes Gas in Abstimmung mit dem AG durch
Fackeleinsatz zu verbrennen und zu dokumentieren. Die
eingesetzten Fackeln müssen den Anforderungen der
EU-Verordnung zur Reduktion der Methanemissionen im
Energiesektor entsprechen.
Menge: 1,000 St

**2.5.3.1.17 Druckprüfung, PE >d110 bis d160**
Vorbereitung und Durchführung von Druckprüfungen von
Gasleitungen aus PE mit einem Betriebsdruck bis 25 bar
nach
dem Präzisionsdruckmessverfahren C3 incl. aller Geräte,
Vorbereitung und Nebenleistungen
gemäß Vorbemerkung mit Luft.
Rohrdurchmesser: > d110 bis d160

Prüfstrecke 350 m
Menge: 1,000 St

**2.5.3.1.18 Zulage weitere Druckprüfung >d110 bis d160**
Zulage auf die Monatge für jede weitere Druckprüfung
Menge: 4,000 St

**2.5.3.1.19 Druckprüfung, PE bis d110**
Vorbereitung und Durchführung von Druckprüfungen von
Gasleitungen aus PE mit einem Betriebsdruck bis 25 bar
nach
dem Präzisionsdruckmessverfahren C3 incl. aller Geräte,
Vorbereitung und Nebenleistungen
gemäß Vorbemerkung mit Luft.

Rohrdurchmesser: bis d110

Prüfstrecke 30 m
Menge: 1,000 St

**2.5.3.1.20 Zulage weitere Druckprüfung d110**
Zulage auf die Monatge für jede weitere Druckprüfung
Menge: 1,000 St

*Hinweis*

**2.5.3.1.21 Interimsleitung oberirdisch Druckrohr PE-HD 63x5,8**
Interimsleitung
Druckrohr aus PE-HD 63x5,8, PE 100-RC, SDR 11,
DIN 8074, DIN 8075 und DVGW GW 335-A2 für Gasrohr,
für gasförmige Medien gemäß der DIN EN 1555 Teil 2
bzw. DVGW G260 (A),

Gasrohr verlegen oberirdisch nahe Gehweg-Hinterkante.

Liefern, einbauen, nach Außerbetriebnahme rückbauen.
Material geht nach Rückbau in Eigentum des AN über und
ist
zu entsorgen.

Incl. Schneiden von Passstücken,
Vorbereiten der Schweißflächen für Schweißverbindung
entsprechend den Herstellervorschriften,
Herstellen der Schweißverbindungen mit
Heizwendelschweißmuffen.
inkl. Lieferung Schweißmuffen.
Menge: 461,000 m

**2.5.3.1.22 Sicherung einer Gas-Interimsleitung gegen Fremdeinwirkungen**
Sichern einer oberirdisch bzw. im Arbeitsbereich
verlegten
Gas-Interimsleitung gegen mechanische Beschädigungen
und
sonstige Fremdeinwirkungen während der Bauausführung.

Die Leistung umfasst insbesondere:

- Herstellen und Vorhalten einer geeigneten,
standsicheren und
für die örtlichen Verhältnisse bemessenen
Schutzkonstruktion,

-Schutz der Gas-Interimsleitung gegen Anfahren,
Überfahren,
Anstoßen, Herabfallen von Gegenständen sowie sonstige
mechanische Einwirkungen durch Baustellenbetrieb und
Dritte

  * Abdeckung der leitung mit Bauvlies
  * Sandüberdeckung 20 cm

- Verwendung geeigneter, nicht leitungs- bzw.
rohrschädigender Schutz- und Abdeckelemente,

- erforderliche Unterkonstruktionen, Absperrungen,
Anfahrschutz, Leitungsüberdeckungen bzw. Schutzbrücken
einschließlich erforderlicher Auflager

- Gestänge durch stanilen Holzkasten sichern

- eindeutige Kennzeichnung und Sicherung des
geschützten
Leitungsbereichs

- regelmäßige Kontrolle der Schutzvorrichtung während
der
Bauzeit sowie unverzügliche Wiederherstellung bei
Beschädigung oder Verstellung,

- erforderliches Umsetzen bzw. Anpassen der
Schutzmaßnahmen an den Baufortschritt,

- vollständiger Rückbau nach Beendigung der Gefährdung
und
fachgerechte Beräumung der Schutzmaterialien.

Die Schutzmaßnahmen sind so auszuführen, dass die
Gas-Interimsleitung weder beschädigt noch unzulässig
belastet, verschoben oder in ihrer Lage verändert wird.
Erforderliche Mindestabstände, Auflagerungen und
Schutzbereiche sind einzuhalten.

Die Ausführung hat in Abstimmung mit dem Auftraggeber
bzw.
dem Betreiber der Gasleitung sowie unter Beachtung der
einschlägigen technischen Regeln,
Sicherheitsvorschriften und
Vorgaben des Leitungsbetreibers zu erfolgen.

Einschl. täglicher Kontrolle der Sicherung (auch an
arbeitsfreien
Tagen) und ggf. Nacharbeiten bzw. Abstellen von
Mängeln.
Menge: 461,000 m

**2.5.3.1.23 Gasrohre Spülen Interimsleitung**
Alle außer Betrieb genommenen Gasleitungen bis DN 150
mit
Luft oder Stickstoff bis zur Gasfreiheit spülen. Die
Messung der
Gaskonzentration erfolgt durch den AG.

Einzurechnen sind die Aufwendungen für Leistungen im
Sinne
der Methanschutzverordnung und DVGW 404.

AN organisiert die erforderliche Aufsicht und Freigabe
Gas
durch den Netzbetrieb. Für Arbeiten unter Gas sind
Aufsichten
entsprechend den Gesetzen und Regelwerken
erforderlich.)
AGe: ist Bestandteil des Regelwerkes GW 301

Die Methanemissionen bei Bauarbeiten an Gasleitungen
sind
auf das absolut nötige Minimum zu begrenzen. Die
Maßnahmen nach DVGW G 404 sind dabei zu beachten. Ist
ein
Gasaustritt in die Atmosphäre nicht vermeidbar, ist
austretendes Gas in Abstimmung mit dem AG durch
Fackeleinsatz zu verbrennen und zu dokumentieren. Die
eingesetzten Fackeln müssen den Anforderungen der
EU-Verordnung zur Reduktion der Methanemissionen im
Energiesektor entsprechen.
Menge: 461,000 m

**2.5.3.1.24 Zulage Querung Einfahrt**
Zulage zur Verlegung der Interimsleitung im Bereich von
Zufahrten
Rohrgraben für ca. 20 cm Überdeckung ausheben,
Interimsleitung PEHD da 63 x 5,8 verlegen
mit Frostschutzmaterial bis OK Gelände verfüllen,
bauzeitlich
unterhalten,
nach Außerbetriebnahme Graben rückbauen und fachgerecht
verfüllen.
Menge: 320,000 m

**2.5.3.1.25 Einschweißkugelhahn da 63 Interimsleitung**
Einschweißkugelhahn für Interimsleitung
aus PEHD,
mit E-Muffen
1/4 Drehung,
für Gas,
da 63,
liefern, einbauen, nach Außerbetriebnahme rückbauen.
Material geht nach Rückbau in Eigentum des AN über und
ist
zu entsorgen.
Menge: 6,000 St

**2.5.3.1.26 T-Stück, PE100, SDR 11 da 63 Interimsleitung**
Elektroschweiß-T-Stück für Gasleitungen mi E-Muffen,
PE-HD bis da 63/63/63, PE 100, SDR 11, als Zulage.
Liefern, einbauen.

Material geht nach Rückbau in Eigentum des AN über und
ist
zu entsorgen.

Bereich Anbindepunkte Interimsleitung
Menge: 6,000 St

**2.5.3.1.27 T-Stück, PE100, SDR 11 d 63 ausbauen**
Elektroschweiß-T-Stück für Gasleitungen,
PE-HD bis d 63/63/63 ausbauen.
Material geht nach Rückbau in Eigentum des AN über und
ist
zu entsorgen.

Passrohr für rückgebautes T-Stück liefern und einbauen
inkl.
Trennschnitte sowie Rohrverbindungen im Bereich des
rückgebauten T-Stücks.

Bereich Einspeisepunkte Interimsleitung.
Menge: 6,000 St

**2.5.3.1.28 Stahl-PE-Übergang**
Übergangsstück zum Verbinden von Stahlrohrsystemen
PE-Stahl-Schweißende
Stahlseite  DN 50 St,
Kunststoffseite: HDPE 63
liefern, einbauen, nach Außerbetriebnahme rückbauen.
Material geht nach Rückbau in Eigentum des AN über und
ist
zu entsorgen.

z.B. Fa. Schuck oder gleichwertig
Menge: 16,000 St

**2.5.3.1.29 Stahl-Muffen-Überschieber SMU 50**
Überschieber zum Verbinden von Stahlrohrsystemen auch
unter Druck,
DIN 2470 T.1,
selbstdichtend,
Überschiebemuffe SMU 50,
DN 50 St - DN 50 St,
liefern, einbauen, nach Außerbetriebnahme rückbauen.
Material geht nach Rückbau in Eigentum des AN über und
ist
zu entsorgen.

z.B. Fa. Schuck oder gleichwertig
Menge: 16,000 St

**2.5.3.1.30 Druckprüfung, Interimselitung PE > bis d360**
Vorbereitung und Durchführung von Druckprüfungen von
Gasleitungen aus PE mit einem Betriebsdruck bis 25 bar
nach
dem Präzisionsdruckmessverfahren C3 incl. aller Geräte,
Vorbereitung und Nebenleistungen
gemäß Vorbemerkung mit Luft.
Rohrdurchmesser: > d110 bis d160

Prüfstrecke 461 m
Menge: 1,000 St

**2.5.3.1.31 Zulage weitere Druckprüfung d63 Interimsleitung**
Zulage auf die Monatge für jede weitere Druckprüfung
Menge: 5,000 St

###### Bereich 2.5.3.2 Gas-Hausanschlüsse

*Hinweis*
Alle außer Betrieb genommenen Hausanschlüsse sind
fachgerecht zurückzubauen. Im Rohrgraben betrifft das
die
tiefbautechnisch offenen Leitungs-Bereiche.
Grundsäzlich sind
die außer Betrieb genommenen HA im Gebäude
einschließlich
Hauseinführung fachgerecht zurückzubauen.

Die Organisation und die Ausführung insbesondere der
zeitliche Ablauf (vor dem Haus Baugrube offen lassen,
sichern
oder prov. Verschließen und Wiederöffnen und
Abtrennung im
Haus inkl. Verpressen, Arbeiten an der Fassade sowie
Hausisolierung außen herstellen ist in die
Einheitspreise
einzurechnen und wird nicht gesondert vergütet.

**2.5.3.2.1 Tiefbau Gas-HA bis PE d 63; OF unbefestigt**
Tiefbauleistungen für Gashausanschlüsse bis PE d 63,
(Neuverlegung und Umbindung), Überdeckung der Leitung
min.
1,0 m, Oberfläche unbefestigt, in Teillängen pro HAL,
vollständig herstellen. Es sind folgende Leistungen
einzukalkulieren:

Handschachtung im Wurzelbereich, Wurzelschutz, Schutz
vorhandener Bäume und Sträucher,
profilgerechter Grabenaushub, incl. notwendiger
Kopflöcher,
Verbau, mit Behinderung durch Ver- und
Entsorgungsleitungen, Kabel, Mauern, Borde, Sohle
steinfrei
eingeebnet.
Homogenbereich:'- E-A bis E-E - gemäß Geotechnischem
Bericht'
Längs und quer verlaufende Leitungen, Kabel, Kanäle
sowie
anderweitige Hindernisse (Mauern, Borde, Fundamente,
Grundstückseinfriedungen) suchen und gemäß den
Festlegungen des Versorgungsträgers/AG von Hand
freilegen, während der Bauzeit sichern und wieder
verfüllen.
Leitungszone wird gesondert vergütet.
Trassenwarnband verlegen. Aufschrift: "Achtung
Gasleitung", aus PE, Dicke 0,15 mm, mit
witterungsbeständiger Folie nach FTZ-Norm 548 464 TV1.
Rohrgraben mit gelagertem Aushub verfüllen und
verdichten.
Aufbruch und Wiederherstellung unbefestigter
Oberflächen.
Überschüssige Stoffe aufnehmen, transportieren und
einer
zugelassenen Verwertungsstelle nach Wahl des AN
zuführen. Gebühren für die Verwertung werden vom AN
übernommen.

Die Grabenlänge eines Hausanschlusses wird gerechnet ab
Achse Hauptleitung bis zur Umbindestelle bzw. bei
vollständiger Rekonstruktion bis zur Außenkante der
Kellerwand. Die genaue Lage der Hausanschlüsse wird
vor der
Bauausführung gemeinsam mit dem AG, dem Baubetrieb und
dem Hauseigentümer festgelegt. Der AN lässt vom
Besitzer der
Grundstücke die ordnungsgemäße Wiederherstellung
bestätigen. Vorlage der Bestätigung spätestens bei der
Abnahme.

 LAGA-Zuordnungswert bis Z1.1
Menge: 40,000 m

**2.5.3.2.2 Tiefbau Gas-HA bis PE d 63; OF befestigt**
Tiefbauleistungen für Gashausanschlüsse bis PE d 63,
(Neuverlegung und Umbindung), Überdeckung der Leitung
min.
1,0 m, Oberfläche unbefestigt, in Teillängen pro HAL,
vollständig herstellen. Es sind folgende Leistungen
einzukalkulieren:

Handschachtung im Wurzelbereich, Wurzelschutz, Schutz
vorhandener Bäume und Sträucher
profilgerechter Grabenaushub, incl. notwendiger
Kopflöcher, Verbau, mit Behinderung durch Ver- und
Entsorgungsleitungen, Kabel, Mauern, Borde, Sohle
steinfrei eingeebnet.
Homogenbereich:'- E-A bis E-E - gemäß Geotechnischem
Bericht'.
Längs und quer verlaufende Leitungen, Kabel, Kanäle
sowie anderweitige Hindernisse (Mauern, Borde,
Fundamente, Grundstückseinfriedungen) suchen und
gemäß den Festlegungen des Versorgungsträgers/AG von
Hand freilegen, während der Bauzeit sichern und wieder
verfüllen.
Leitungszone wird gesondert vergütet.
Trassenwarnband verlegen. Aufschrift: "Achtung
Gasleitung", aus PE, Dicke 0,15 mm, mit
witterungsbeständiger Folie nach FTZ-Norm 548 464 TV1..
Rohrgraben mit gelagertem Aushub verfüllen und
verdichten.
Überschüssige Stoffe aufnehmen, transportieren und
einer
zugelassenen Verwertungsstelle nach Wahl des AN
zuführen. Gebühren für die Verwertung werden vom AN
übernommen.
Provisorische Auffüllung aus ungebundenen Materialien
bis
Ok vorh. Gelände für die Verkehrsführung herstellen
und im
Zuge des Straßenbaues wieder beseitigen.
Aufbruch und komplette Wiederherstellung von
befestigten
Oberflächen nach ZTVA-StB 12, incl. Frostschutz-, Trag-
und Deckschichten sowie Pflaster einschl. Unterbau.

Die Grabenlänge eines Hausanschlusses wird gerechnet ab
Achse Hauptleitung bis zur Umbindestelle bzw. bei
vollständiger Rekonstruktion bis zur Außenkante der
Kellerwand. Die genaue Lage der Hausanschlüsse wird
vor der
Bauausführung gemeinsam mit dem AG, dem Baubetrieb und
dem Hauseigentümer festgelegt. Der AN lässt vom
Besitzer der
Grundstücke die ordnungsgemäße Wiederherstellung
bestätigen. Vorlage der Bestätigung spätestens bei der
Abnahme.

 LAGA-Zuordnungswert bis Z1.1
Menge: 310,000 m

**2.5.3.2.3 Zulage Mauerunterquerung**
Zulage für Unterquerung von privaten Stützmauern auf
der
Grundstücksgrenze für den Bau der
Hausanschlussleitungen.
Zulage gilt für Erdarbeiten und Leitungsverlegung.
Sicherung der Mauer nach Wahl AN.
Höche der Mauer bis ca. 1,50 m.
Mauern aus Natursteinen.
Einschl. Verlegung der HAL im Schutzrohr.
Menge: 17,000 St

**2.5.3.2.4 Schutzrohr liefern und Verlegen**
Schutzrohr da 63x5,8 mm aus PEHD, PE100-RC, SDR 11,
liefern und verlegen einschl. Einziehen des
Medienrohres in
das Schutzrohr und Verschließen des Schutzrohres mit
Manschette. Manschette wird gesondert vergütet.
Menge: 51,000 m

**2.5.3.2.5 Anschlussmanschette Kunststoff Typ Az 1-75**
beidseitiger wasserdichter Verschluss des Schutzrohres
da 63
PE mittels verklebter Edelstahlbänder befestigter
Anschlussmanschetten
Material: Neoprenkautschuk
Gummidicke: 2-3 mm
Fabrikat: PSI od. glw.
Hersteller: '.........'
vom Bieter anzugeben
Menge: 34,000 St

**2.5.3.2.6 Mauerunterquerung mit Unterfangung**
Zulage zu Erd- und Rohrverlegearbeiten für
Unterquerung einer
Stützmauer aus Natursteinen, Höhe bis ca. 1,50 m
mittels
Unterfangung.
Position enthält folgende Leistungen:
- Erdarbeiten zu Herstellung der Unterfangung,
- Sicherung der Stützwand,
- einhäuptige Schalung der Unterfangung,
- Ausführung der Unterfangung gemäß DIN 4123 mit
Ortbeton
  C12/15 DIN EN  206, DIN 1045-2, Fundamenthöhe ca. 80
cm,
  Fundamentbreite ca. 1,50 m.
Menge: 1,000 St

**2.5.3.2.7 Leitungszone**
Mineralische Kapselung im Bereich der Leitungszone für
die
Gasleitung.
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.
Sieblinie siehe Baubeschreibung.
Oben beschriebenes Material liefern und als
Rohrauflager
15 cm dick unter dem Rohr, Seitenverfüllung und
Rohrabdeckung bis 30 cm über dem Rohr einbauen und
verdichten.
Die Einbauanweisungen aus dem Baugrundgutachten
(Unterlage 20.1) sind zwingend zu beachten.
Mehrmengen für Verbau sind einzukalkulieren.
Mengen für Grabenverfüllung gesondert.
Menge: 160,000 m3

**2.5.3.2.8 Leitungsgrabenverfüllung**
Mineralische Kapselung im Bereich der Leitungszone für
die
Gasleitung.
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.
Sieblinie siehe Baubeschreibung.
Oben beschriebenes Material liefern und als
Leitungsgrabenverfüllung über der Leitungszone
einbauen und
verdichten.
Die Einbauanweisungen aus dem Baugrundgutachten
(Unterlage 20.1) sind zwingend zu beachten.
Mehrmengen für Verbau sind einzukalkulieren.
Mengen für Grabenverfüllung gesondert.
Menge: 30,000 m3

**2.5.3.2.9 Druckrohr PE-HD 32x3,0, PE 100-RC, SDR 11, verschweißt, Zwei-Schicht-Rohr**
Druckrohr aus PE-HD 32x3,0, PE 100-RC, SDR 11,
DIN 8074, DIN 8075 und DVGW GW 335-A2 für Gasrohr,
für gasförmige Medien gemäß der DIN EN 1555 Teil 2
bzw. DVGW G260 (A),
Gasrohr verlegen, incl. Schneiden von Passstücken,
Vorbereiten der Schweißflächen für Schweißverbindung
entsprechend den Herstellervorschriften,
Herstellen der Schweißverbindungen mit
Heizwendelschweißmuffen.
Formstücke in gesonderter Position.
Material liefern und einbauen,
Stangenware, inkl. Lieferung Schweißmuffen.
schwarz mit oranger Außenschicht,

Rohr: Gerodur RCprotect oder gleichwertig
angebotenes Fabrikat

Rohr:'.................................................
...'
(vom Bieter anzugeben)

Schweißmuffen: Fabrikat Aliaxis Friatec o.glw.
angebotenes Fabrikat

Schweißmuffen:'........................................
............'
(vom Bieter anzugeben)
Menge: 345,000 m

**2.5.3.2.10 Druckrohr PE-HD 63x5,8, PE 100-RC, SDR 11, verschweißt, Zwei-Schicht-Rohr**
Druckrohr aus PE-HD 63x5,8, PE 100-RC, SDR 11,
DIN 8074, DIN 8075 und DVGW GW 335-A2 für Gasrohr,
für gasförmige Medien gemäß der DIN EN 1555 Teil 2
bzw. DVGW G260 (A),
Gasrohr verlegen, incl. Schneiden von Passstücken,
Vorbereiten der Schweißflächen für Schweißverbindung
entsprechend den Herstellervorschriften,
Herstellen der Schweißverbindungen mit
Heizwendelschweißmuffen.
Formstücke in gesonderter Position.
Material liefern und einbauen,
Stangenware, inkl. Lieferung Schweißmuffen.
schwarz mit oranger Außenschicht,

Rohr: Gerodur RCprotect oder gleichwertig
angebotenes Fabrikat

Rohr:'.................................................
...'
(vom Bieter anzugeben)

Schweißmuffen: Fabrikat Aliaxis Friatec o.glw.
angebotenes Fabrikat

Schweißmuffen:'........................................
............'
(vom Bieter anzugeben)
Menge: 30,000 m

**2.5.3.2.11 Gasrohre Spülen Hausanschlussleitung**
Alle außer Betrieb genommenen Gasleitungen bis DN 50
mit
Luft oder Stickstoff bis zur Gasfreiheit spülen. Die
Messung der
Gaskonzentration erfolgt durch den AG.

Einzurechnen sind die Aufwendungen für Leistungen im
Sinne
der Methanschutzverordnung und DVGW 404.

AN organisiert die erforderliche Aufsicht und Freigabe
Gas
durch den Netzbetrieb. Für Arbeiten unter Gas sind
Aufsichten
entsprechend den Gesetzen und Regelwerken
erforderlich.)
AGe: ist Bestandteil des Regelwerkes GW 301

Die Methanemissionen bei Bauarbeiten an Gasleitungen
sind
auf das absolut nötige Minimum zu begrenzen. Die
Maßnahmen nach DVGW G 404 sind dabei zu beachten. Ist
ein
Gasaustritt in die Atmosphäre nicht vermeidbar, ist
austretendes Gas in Abstimmung mit dem AG durch
Fackeleinsatz zu verbrennen und zu dokumentieren. Die
eingesetzten Fackeln müssen den Anforderungen der
EU-Verordnung zur Reduktion der Methanemissionen im
Energiesektor entsprechen.
Menge: 375,000 m

**2.5.3.2.12 Winkel, PE 100-RC, SDR 11, d 32**
Elektroschweiß-Winkel mit Schweißmuffen, alle Grade,
für
Gasleitungen, PE-HD-RC d 32, PE 100, SDR 11,
als Zulage. Material liefern und einbauen.
Einschl. Rohrverbindungen.

Fabrikat: Aliaxis Friatec o.glw.

angebotenes Fabrikat:  '.........'
(vom Bieter einzutragen)
Menge: 100,000 St

**2.5.3.2.13 Winkel, PE 100-RC, SDR 11, d 63**
Elektroschweiß-Winkel mit Schweißmuffen, alle Grade,
für
Gasleitungen, PE-HD-RC d 63, PE 100, SDR 11,
als Zulage. Material liefern und einbauen.
Einschl. Rohrverbindungen.

Fabrikat: Aliaxis Friatec o.glw.

angebotenes Fabrikat:  '.........'
(vom Bieter einzutragen)
Menge: 12,000 St

**2.5.3.2.14 Reduziermuffe, PE 100, SDR 11, d 63/32**
Elektroschweiß-Reduziermuffe
für Gasleitungen, PE-HD  RC  d 63/32, PE 100, SDR 11,
als Zulage. Material liefern und einbauen,

Fabrikat: Aliaxis Friatec o.glw.

angebotenes Fabrikat:  '.........'
(vom Bieter einzutragen)
Menge: 6,000 St

**2.5.3.2.15 Druckanbohrarmatur DAA PE 100 SDR 11 d 160/32**
Druckanbohrarmatur DAA mit integriertem Bohrer
Einsatzbereich bis 10 bar (Gas)
für Gasleitung,
inkl. Verbindung mit Druckrohrleitung aus PE-HD,
liefern und einbauen.
Merkmale:
-Dimensionierung/Material d 160/32 SDR 11/ PE 100
-Kompaktbauteil, solider Spritzgusskörper aus einem
Guss
Integrierte, freiliegende Heizleiter im
Sattelschweißbereich zur
direkten Wärmeübertragung auf die Schweißfläche des
Rohres.
-Extra große Schweißfläche
-Temperaturkompensation (Anpassung der Schweißzeit an
die
Umgebungstemperatur)
-Strichcodierung für die automatische
Bauteilrückverfolgbarkeit
(Traceability)
-Vormontierte, unverlierbare Befestigungselemente für
einfache
Montage - auch im Graben - ohne Spezialwerkzeuge
-Innensechskantschrauben zur einfachen Schellenmontage
und
für sicheren Gripp
-Bohrer und Gewindehülse aus korrosionsbeständigem
Metall:
  - Provisorische Betriebsabsperrung möglich
  - kein Rucken (Springen) des Bohrers
  - Drehender Bohrer, geringes Drehmoment, zügige,
spanlose
  Durchbohrung auch bei großen Abmessungen garantiert
-Bohrung absolut spanfrei
-Absolut leckagefreie Anbohrung unter Druck bis 10 bar
(Gas)
ohne Zusatzwerkzeug
-Feste metallische Bohreranschläge nach unten und oben
-
damit
definierte maximale Anbohrlänge und gesichertes
Rückdrehen
des Bohrers
-Länge des Abgangsstutzens für 2 Schweißungen bemessen
-Abgangsstutzen vorbereitet zur Aufnahme eines
Gasströmungswächters
-Verschlussstopfen mit innen dichtendem O-Ring radial
verpresst, dichtet zuverlässig gegenüber
Innendurchmesser am
Anbohrdom ab. Durch metallisches Insert kein PE-Fliesen
möglich.
-Anbohrdom geeignet zum Aufschweißen einer
Verschlusskappe
K d50 (endgültiger Zugriffsschutz)
-DVGW-Zertifizierung nach DVGW GW335  B2

vorgeschlagenes Produkt
Hersteller:'Aliaxis  Friatec ' oder gleichwertig

Hersteller: '.........'

(vom Bieter einzutragen)
Menge: 38,000 St

**2.5.3.2.16 Druckanbohrarmatur DAA PE 100 SDR 11 d 160/63**
Druckanbohrarmatur DAA mit integriertem Bohrer
Einsatzbereich bis 10 bar (Gas)
für Gasleitung,
inkl. Verbindung mit Druckrohrleitung aus PE-HD,
liefern und einbauen.
Merkmale:
-Dimensionierung/Material d 160/63 SDR 11/ PE 100
-Kompaktbauteil, solider Spritzgusskörper aus einem
Guss
Integrierte, freiliegende Heizleiter im
Sattelschweißbereich zur
direkten Wärmeübertragung auf die Schweißfläche des
Rohres.
-Extra große Schweißfläche
-Temperaturkompensation (Anpassung der Schweißzeit an
die
Umgebungstemperatur)
-Strichcodierung für die automatische
Bauteilrückverfolgbarkeit
(Traceability)
-Vormontierte, unverlierbare Befestigungselemente für
einfache
Montage - auch im Graben - ohne Spezialwerkzeuge
-Innensechskantschrauben zur einfachen Schellenmontage
und
für sicheren Gripp
-Bohrer und Gewindehülse aus korrosionsbeständigem
Metall:
  - Provisorische Betriebsabsperrung möglich
  - kein Rucken (Springen) des Bohrers
  - Drehender Bohrer, geringes Drehmoment, zügige,
spanlose
  Durchbohrung auch bei großen Abmessungen garantiert
-Bohrung absolut spanfrei
-Absolut leckagefreie Anbohrung unter Druck bis 10 bar
(Gas)
ohne Zusatzwerkzeug
-Feste metallische Bohreranschläge nach unten und oben
-
damit
definierte maximale Anbohrlänge und gesichertes
Rückdrehen
des Bohrers
-Länge des Abgangsstutzens für 2 Schweißungen bemessen
-Abgangsstutzen vorbereitet zur Aufnahme eines
Gasströmungswächters
-Verschlussstopfen mit innen dichtendem O-Ring radial
verpresst, dichtet zuverlässig gegenüber
Innendurchmesser am
Anbohrdom ab. Durch metallisches Insert kein PE-Fliesen
möglich.
-Anbohrdom geeignet zum Aufschweißen einer
Verschlusskappe
K d50 (endgültiger Zugriffsschutz)
-DVGW-Zertifizierung nach DVGW GW335  B2

vorgeschlagenes Produkt
Hersteller:'Aliaxis  Friatec ' oder gleichwertig

Hersteller: '.........'

(vom Bieter einzutragen)
Menge: 6,000 St

**2.5.3.2.17 Druckanbohrarmatur DAA PE 100 SDR 11 d 63/32**
Druckanbohrarmatur DAA mit integriertem Bohrer
Einsatzbereich bis 10 bar (Gas)
für Gasleitung, (für Interimsleitung oberirdisch)
inkl. Verbindung mit Druckrohrleitung aus PE-HD,
liefern und einbauen.
Merkmale:
-Dimensionierung/Material d 63/32 SDR 11/ PE 100
-Kompaktbauteil, solider Spritzgusskörper aus einem
Guss
Integrierte, freiliegende Heizleiter im
Sattelschweißbereich zur
direkten Wärmeübertragung auf die Schweißfläche des
Rohres.
-Extra große Schweißfläche
-Temperaturkompensation (Anpassung der Schweißzeit an
die
Umgebungstemperatur)
-Strichcodierung für die automatische
Bauteilrückverfolgbarkeit
(Traceability)
-Vormontierte, unverlierbare Befestigungselemente für
einfache
Montage - auch im Graben - ohne Spezialwerkzeuge
-Innensechskantschrauben zur einfachen Schellenmontage
und
für sicheren Gripp
-Bohrer und Gewindehülse aus korrosionsbeständigem
Metall:
  - Provisorische Betriebsabsperrung möglich
  - kein Rucken (Springen) des Bohrers
  - Drehender Bohrer, geringes Drehmoment, zügige,
spanlose
  Durchbohrung auch bei großen Abmessungen garantiert
-Bohrung absolut spanfrei
-Absolut leckagefreie Anbohrung unter Druck bis 10 bar
(Gas)
ohne Zusatzwerkzeug
-Feste metallische Bohreranschläge nach unten und oben
-
damit
definierte maximale Anbohrlänge und gesichertes
Rückdrehen
des Bohrers
-Länge des Abgangsstutzens für 2 Schweißungen bemessen
-Abgangsstutzen vorbereitet zur Aufnahme eines
Gasströmungswächters
-Verschlussstopfen mit innen dichtendem O-Ring radial
verpresst, dichtet zuverlässig gegenüber
Innendurchmesser am
Anbohrdom ab. Durch metallisches Insert kein PE-Fliesen
möglich.
-Anbohrdom geeignet zum Aufschweißen einer
Verschlusskappe
K d50 (endgültiger Zugriffsschutz)
-DVGW-Zertifizierung nach DVGW GW335  B2

vorgeschlagenes Produkt

Hersteller:'Aliaxis  Friatec ' oder gleichwertig

Hersteller: '.........'

(vom Bieter einzutragen)
Menge: 3,000 St

**2.5.3.2.18 Strömungswächter beigestellt einbauen**
Vom AG beigestellten Gas-Strömungswächter in
Hausanschlussleitung einbauen, einschl. Herstellen der
Schweißverbindungen.

Ströungswächter vom Lagerplatz des AG in der
Rudolstädter
Straße in Jena abholen, vorschriftsmäßig
zwischenlagern.
Übernahme des Handlings von Materialrückgaben.
Mehraufwand ist in die Position einzurechnen.

Einschließlich Funktionsprobe der Strömungswächter mit
Dokumentation/Bestätigung auf dem Erfassunsgbeleg.
Menge: 47,000 St

**2.5.3.2.19 Gas-Hauseinführungskombination Typ KETH-SW/PE--G**
Gas-Hauseinführungskombination
starre Ausführung
Typ KETH-S/PE-G
DN 25 - 32
Baulänge 750 mm

Wanddurchführungen (Bauwerksdurchdringungen) sind
fachgerecht (insbesondere gas- und wasserdicht nach GW
390,
Abdichtung, Dichtflansch, Manschettenanschluss mit
Schelle,
polymermodifizierte Bitumendickbeschichtungskehle) zu
verschließen.

Fabrikat/Hersteller: RMA Rheinau GmbH oder gleichwertig

angebotenes Fabrikat:  '.........'
(vom Bieter einzutragen)
Menge: 35,000 St

**2.5.3.2.20 Gas-Hauseinführungskombination Typ HSP-SKEFGTN**
Gas-Hauseinführungskombination
für unterkellerte Gebäude
Typ KETH-S/PE-G
DN 63
Baulänge 720 mm

Die Wanddurchführungen (Bauwerksdurchdringungen) sind
fachgerecht (insbesondere gas- und wasserdicht nach GW
390,
Abdichtung, Dichtflansch, Manschettenanschluss mit
Schelle,
polymermodifizierte Bitumendickbeschichtungskehle) zu
verschließen.

Fabrikat/Hersteller: Schuck

angebotenes Fabrikat:  '.........'
(vom Bieter einzutragen)
Menge: 5,000 St

**2.5.3.2.21 Gas-Hauseinführungskombination Typ KETH-SW/PE--flex**
Gas-Hauseinführungskombination
fexible Ausführung
Typ KETH-S/PE-SW/PE-flex
DN 25 - 32
Baulänge 2000 mm

Die Wanddurchführungen (Bauwerksdurchdringungen) sind
fachgerecht (insbesondere gas- und wasserdicht nach GW
390,
Abdichtung, Dichtflansch, Manschettenanschluss mit
Schelle,
polymermodifizierte Bitumendickbeschichtungskehle) zu
verschließen.

Fabrikat/Hersteller: RMA Rheinau GmbH oder gleichwertig

angebotenes Fabrikat:  '.........'
(vom Bieter einzutragen)
Menge: 5,000 St

**2.5.3.2.22 Hinweisschilder für HA-Absperrarmaturen**
Hinweisschilder für HA-Absperrarmaturen gemäß den
Vorbemerkungen zur Verlegung von Gasleitungen, Punkt
"Hinweise zur Ausführung der Armaturenbeschilderung",
an
Einfriedungen, Mauerwerk, Beton oder Säule
liefern und montieren, inkl. HA-Plakette an
Hauseinführung.
Menge: 47,000 St

**2.5.3.2.23 Inbetriebnahme Gas-Hausanschlussleitung (Umbindung vor Hauseinführung)**
Hausanschlussleitung auf Dichtheit prüfen, Entlüften
und in
Betrieb nehmen (mit Protokoll), incl. Rohrverbindung
"bestehende Leitung-neue Leitung" unter Gas, sowie
sonstige
Erschwernisse im Rahmen der Umbindung vor dem Gebäude.
Position gilt nur für umzubindende Hausanschlüsse.
Menge: 2,000 St

*Hinweis*
Gas Inneninstallation Montage
Alle Montagearbeiten dürfen nur von Unternehmen
ausgeführt
werden, die als Vertragsinstallationsunternehmen beim
Netzbetreiber (NB) registriert sind und die Eintragung
in die
Handwerksrolle nachweisen können. Das
DVGW-Arbeitsblatt G
600 (DVGW-TRGI) ist zu beachten. Die Positionen dienen
nur
der Ergänzung (=< 2 m Länge) der bestehenden
Installation
(nicht Neubau).

**2.5.3.2.24 Gas Montage GP Inbetriebnahme**
Inbetriebnahme der Leitungsanlage und =< 5
angeschlossene
Gasgeräte, einschließlich ggf. Auswechslung des
Hausdruckregelgeräts
Menge: 45,000 St

**2.5.3.2.25 Inbetriebnahme Gas-Hausanschlussleitung an Interimsleitung**
Hausanschlussleitung auf Dichtheit prüfen, Entlüften
und in
Betrieb nehmen (mit Protokoll), incl. Rohrverbindung
"bestehende Leitung-neue Leitung" unter Gas, sowie
sonstige
Erschwernisse im Rahmen der Umbindung vor dem Gebäude.
Position gilt für umzubindende Hausanschlüsse an
Interimsleitung.

Einschließlich Außer- und Inbetriebnahme der
Gasinstallation.
Menge: 47,000 St

**2.5.3.2.26 Kernbohrung / Mauerdurchbruch bis 500 mm Länge, D bis 50 mm**
Kernbohrung / Mauerdurchbruch bis 500 mm Länge, D bis
50
mm, in Wänden oder Fußboden herstellen.

Kernbohrungen sind fachgerecht (insbesondere gas- und
wasserdicht nach GW 390, Abdichtung, Dichtflansch,
Manschettenanschluss mit Schelle, polymermodifizierte
Bitumendickbeschichtungskehle) zu verschließen.
Menge: 47,000 St

**2.5.3.2.27 Zulage Mauerdurchbruch je 10 cm, D= 50 mm**
Zulage für Mehrdicken der Kernbohrung /
Mauerdurchbruch je
10 cm, Durchmesser bis 50 mm
Menge: 5,000 St

**2.5.3.2.28 Abtrennung alter HA am Gebäude**
Alte Gasanschlussleitung vor dem Gebäude abtrennen,
demontieren und verschließen, Mauerdurchführung
ausbauen
und Mauerdurchbruch wasserdicht verschließen mit
Nachisolierung der Kelleraußenwand, incl. Erdarbeiten.
Überschüssige Stoffe aufnehmen, transportieren und einer
zugelassenen Entsorgungsstelle nach Wahl des AN
zuführen.
Entsorgungsgebühren werden vom AN übernommen.
Menge: 47,000 St

**2.5.3.2.29 Bestandsriss Hausanschluss**
Anfertigen eines Bestandsrisses für Hausanschlüsse
(orthogonal eingemessen)
Format A4 oder A3, Maßstäblichkeit nicht erforderlich.

Der Bestandsriss muss beinhalten:

- Angaben über die Örtlichkeit (Gemeinde, Ortsteil,
  Straße)
- Darstellung der Topographie und der
  Vermessungslinien, Bezugspunkte in der Umgebung,
  soweit sie zur Lagekennzeichnung erforderlich sind,
  Nordpfeil, örtlich aufgenommene Maße für die Seiten-
  und Höhenlage der Rohre, Rohrleitungsteile und
  Mauerdurchführungen
- Angaben über Rohre, Rohrleitungsteile,Nennweiten,
  Nenndrücke, Werkstoffe und Verbindungen
- Angaben über Entlüftungen, Belüftungen, Entleerungen
  und sonstige Armaturen
- Sonderbauwerke wie Schächte, Behälter, Rohrbrücken,
  Mantelrohre usw.
- u.U. Art der Oberflächenbefestigung und der
  Bodenverhältnisse
- reale Leitungslänge unter Berücksichtigung der
  Höhenunterschiede mit übermessenen Formstücken
- Verlegedatum, Name und Unterschrift der Bearbeiter
- kreuzende bzw. nähernde Leitungen anderer
  Versorgungsträger
- Foto
- Lage der Hauseinführung
- Dokumentation der Prüfung der Gasströmungswächter
- Bestätigung der ausgeführten Dichtheitsprüfung gem.
  Formblatt des AG
Menge: 47,000 St

**2.5.3.2.30 Entnahme Schweißprobe da 32 (HAL)**
Ausbau von Schweißverbindungen, Formstücken,
Anbohrarmaturen aus PE-Leitungen zur Prüfung der
Schweißverbindung auf besondere Anforderung des AG,
incl.
notwendige Trennschnitte, Beschriftung der Probe und
nachrücken der Leitung bei Bedarf. Leitungen stehen
noch
nicht unter Betriebsdruck. Abrechnung erfolgt je
Probestück.
Der Wiedereinbau von ausgebauten Bauteilen wird
gesondert,
gemäß der im LV vorgesehenen Positionen für diese
Bauteile
vergütet.
Passstücke einschl. E-Muffen werden nicht gesondert
vergütet
und sind einzurechnen. Weitere Zulagen werden nicht
vergütet.

Rohrdurchmesser: da 32 (HAL)
Menge: 4,000 St

###### Bereich 2.5.3.3 Sonstiges

**2.5.3.3.1 Gasrohre Spülen Versorgungsleitung**
Alle außer Betrieb genommenen Gasleitungen bis DN 150
mit
Luft oder Stickstoff bis zur Gasfreiheit spülen. Die
Messung der
Gaskonzentration erfolgt durch den AG.

Einzurechnen sind die Aufwendungen für Leistungen im
Sinne
der Methanschutzverordnung und DVGW 404.

AN organisiert die erforderliche Aufsicht und Freigabe
Gas
durch den Netzbetrieb. Für Arbeiten unter Gas sind
Aufsichten
entsprechend den Gesetzen und Regelwerken
erforderlich.)
AGe: ist Bestandteil des Regelwerkes GW 301

Die Methanemissionen bei Bauarbeiten an Gasleitungen
sind
auf das absolut nötige Minimum zu begrenzen. Die
Maßnahmen nach DVGW G 404 sind dabei zu beachten. Ist
ein
Gasaustritt in die Atmosphäre nicht vermeidbar, ist
austretendes Gas in Abstimmung mit dem AG durch
Fackeleinsatz zu verbrennen und zu dokumentieren. Die
eingesetzten Fackeln müssen den Anforderungen der
EU-Verordnung zur Reduktion der Methanemissionen im
Energiesektor entsprechen.
Menge: 380,000 m

*Hinweis*
Rückbau

**2.5.3.3.2 Demontage Rohrleitungen, Formstücke, bis d63**
Rohrleitungen und Formstücke, bis d 63 (PE),
im offenen Rohrgraben demontieren, Trennschnitte
durchführen.
Material in Eigentum des AN übernehmen.

Das ausgebaute Material ist unverzüglich von der
Baustelle zu
entfernen und fachgerecht zu entsorgen.
Geruchsbelästigungen etc. durch ausgebaute Materialien
sind
auszuschließen.
Menge: 20,000 m

**2.5.3.3.3 Demontage Rohrleitungen, Formstücke, bis DN 150 St**
Rohrleitungen und Formstücke, bis DN 150 St
im offenen Rohrgraben demontieren, Trennschnitte
durchführen.
Material in Eigentum des AN übernehmen.

Das ausgebaute Material ist unverzüglich von der
Baustelle zu
entfernen und fachgerecht zu entsorgen.
Geruchsbelästigungen etc. durch ausgebaute Materialien
sind
auszuschließen
Menge: 341,000 m

**2.5.3.3.4 Demontage Absperrarmaturen bis DN 150**
Absperrarmaturen bis DN 150 im offenen Rohrgraben
demontieren, incl. Gestänge, Straßenkappe,
Unterlagsplatten, Hinweissäule und -schild. Material in
Eigentum des AN übernehmen.

Das ausgebaute Material ist unverzüglich von der
Baustelle zu
entfernen und fachgerecht zu entsorgen.
Geruchsbelästigungen etc. durch ausgebaute Materialien
sind
auszuschließen
Menge: 5,000 St

**2.5.3.3.6 Entnahme Schweißprobe da 160**
Ausbau von Schweißverbindungen, Formstücken,
Anbohrarmaturen aus PE-Leitungen zur Prüfung der
Schweißverbindung auf besondere Anforderung des AG,
incl.
notwendige Trennschnitte, Beschriftung der Probe und
nachrücken der Leitung bei Bedarf. Leitungen stehen
noch
nicht unter Betriebsdruck. Abrechnung erfolgt je
Probestück.
Der Wiedereinbau von ausgebauten Bauteilen wird
gesondert,
gemäß der im LV vorgesehenen Positionen für diese
Bauteile
vergütet.
Passstücke einschl. E-Muffen werden nicht gesondert
vergütet
und sind einzurechnen. Weitere Zulagen werden nicht
vergütet.
Rohrdurchmesser: da 160
Menge: 4,000 SDt

##### Abschnitt 2.5.4 Straßenbau

###### Bereich 2.5.4.1 Straßenaufbruch

**2.5.4.1.1 Asphaltbefestigung trennen Schneiden Dicke bis 3 - 10 cm**
StL-Nr. 2211130382109
Asphaltbefestigung geradlinig trennen.
im Anbaubereich quer zur Fahrbahnachse,
Trennen durch Schneiden.
Dicke der Asphaltbefestigung '5 bis 21 cm'
Menge: 225,000 m

**2.5.4.1.2 Asphalt fräsen Fahrbahn**
StL-Nr. 22111300570301010
Asphalt fräsen und Fräsgut aufnehmen. Anschlusskante
geradlinig auf Frästiefe herstellen. Der Schnittlinienabstand darf maximal 15 mm betragen.
Asphaltbefestigung auf Pflasterunterlage.
Frästiefe über 2,5 bis 4,5 cm.
Fläche = Fahrbahn.
Fräsasphalt nach Wahl des AN verwerten.
Menge: 170,000 m2

**2.5.4.1.3 Ausbau Packlager**
Abtrag des vorhandenen Packlagers.
Anfallende Stoffe einer zugelassenen Entsorgungsstelle
nach
Wahl des AN zuführen. Entsorgungsgebühren werden vom AN
übernommen.
Bereich: Rohrgraben
Schichtdicke:
'ca. 10cm'
Menge: 55,000 m2

**2.5.4.1.4 Bordsteine aufnehmen, Granit**
Bordsteine aufnehmen.
Bordsteine aus Granit.
Fundament und Rückenstütze aus Beton, über 10 bis 20 cm
dick, aufbrechen.
Borde reinigen, auf Paletten stapeln, laden und zur
Tongrube
Göschwitz (bis 12 km Entfernung) transportieren (in
Abstimmung mit Herrn Reich)
Menge: 65,000 m

**2.5.4.1.5 Vorh. Pflaster Naturstein aufnehmen Fahrbahn**
Vorh. Befestigung mit Unterlage aufbrechen und
aufnehmen,
Die Aufbruchtiefe gilt ab OF Befestigung. Art =
Natursteinpflaster in der Fahrbahn, Steine sieben,
Material
säubern, laden und auf Lagerplatz des AN
transportieren,
abladen. Einschließlich Aussortieren von Steinen, so
dass die
Kantensteine ein einheitliches Maß haben. Nicht
wiederverwendbare Steine und abgesiebtes Material
(Pflasterbettung und weiterer Boden) geht in Eigentum
des AN
über und ist zu entsorgen.
Menge: 155,000 m2

##### Abschnitt 2.5.5 Sonstiges

###### Bereich 2.5.5.1 Koordinierungen

**2.5.5.1.1 Koordinierung Leitungsbau und Bestandsvermessung**
Koordinierung Leitungsmontage, -prüfung, -freigabe und
Bestandsvermessung. Diese Leistungen werden, soweit im
LV
nicht abweichend beschrieben, durch weitere vom AG
separat
beauftragte Firmen durchgeführt. Folgende Leistungen
sind zu
erbringen und einzukalkulieren:

Erstellung und fortlaufende Aktualisierung eines
wochengenauen Bauzeitenplanes für Tiefbau und Montage
unter Berücksichtigung der Tiefbau- , Montage- und
Vermessungsleistungen, den Anforderungen des
Straßenbaulastträgers, der Träger öffentlicher Belange
und den
Ausführungsterminen bzw. Bauabschnitten des AG; der AN
hat
sich mit den vom AG beauftragten Vermessungsfirmen
abzustimmen und die zeitlichen Abläufe der Beteiligten
zu
berücksichtigen und zu koordinieren.
Im Rahmen der Koordinierung ist zu sicher zu stellen,
dass die
Verlegelängen der Medienrohre min. 12 m betragen und
der
Einbau von überflüssigen Rohrverbindungen und
Kurzrohren
vermieden wird. Aufwand für Kurzlängen wird nicht
gesondert
vergütet.
Schaffung der notwendigen Baufreiheit für Vermessung,
Druckprüfungen, Leitungsspülungen, Inbetriebnahmen.

Die Koordination schließt auch alle Abstimmungen und
Terminvereinbarungen mit den Grundstückseigentümern,
Gebäudeeigentümern (z.B. Garagen), Anwohnern,
Lieferdiensten (Post, DHL, usw.), Rettungsdiensten und
vergleichbaren mit ein.

Bereitstellung einer durch LKW anfahrbaren Lagerfläche
für
Rohrleitungsmaterial (bis 12 m Länge) auf der Baustelle
Sicherstellung dass das Rohrleitungsmaterial durch die
Bautätigkeit des AN nicht beschädigt wird
Trassierung der Kabel- und Leitungsgräben entsprechend
der
Erstabsteckung und Sicherung der Punkte der
Erstabsteckung
Wartezeiten, Behinderungen, Erschwernisse und erhöhte
Aufwendungen aufgrund von Leitungsmontagen, -prüfungen,
-freigaben und Bestandsvermessung im gesamten
Baubereich
Menge: 1,000 psch

###### Bereich 2.5.5.2 Dokumentation

**2.5.5.2.1 Erstellen und Liefern einer Baudokumentation**
Die Baudokumentation besteht aus folgenden
Originalunterlagen bzw. Duplikaten

Bauanzeige
Bautagebuch
Lieferscheine
Protokolle der Materialprüfergebnisse/Technische
Merkblätter
Protokolle der Dichtigkeitsprüfungen
Protokolle Nachweis der EV2/EVD-Module
statische Nachweise, sofern in den Positionen gefordert
Bestätigung der Grundstückseigentümer über die
ordnungsgemäße Wiederherstellung in Anspruch
genommener Flächen

schriftliche Erklärung des AN über das projektgerechte
Bauen und des Einsatzes der vorgesehenen Materialien
Abnahmeprotokolle
Dokumentation der Prüfung der Gasströmungswächter.

Ablage der Daten zur Qualitätsakte im vom AG
bereitgestellten
share-Point im Umfang der Abnahmebedingungen der
Stadtwerke/Zweckverband
Liegt die Dokumentation nicht vor, findet keine
Abnahme statt.
Menge: 1,000 psch

**2.5.5.2.2 Abfallliste f. nicht gefährl. Abf.**
StL-Nr. 22290080401
Leistung umfasst die Führung der Abfallliste für alle
nicht gefährlichen Abfälle, die infolge
Verdrängung, fehlender Eignung oder mangels Wiederverwendungsmöglichkeit nicht innerhalb der Baustelle
verbleiben und bei denen die Führung der Abfallliste
nicht ausdrücklich erwähnt ist.
Die Abfallliste ist dem Auftraggeber bis spätestens zur
Schlussabnahme als Excel-Tabelle (Dateiformat .xlsx)
zu übergeben.
Pauschale gilt
für alle Leistungen dieses Leistungsverzeichnisses.
Menge: 1,000 Psch

#### Bereich 2.6 BT2.4 Elektrotechnik, Tiefbau (SWJN)

*Hinweis*
Hinweise zur Ausführung und Abrechnung von
Tiefbauleistungen

1. Vorhandene Ver- und Entsorgungsanlagen

Vor Baubeginn hat sich der Auftragnehmer (AN) über
Vorhandensein und Lage möglicher Ver- und
Entsorgungsleitungen (über- und unterirdisch) zu
informieren.
Vermutete Leitungen im Arbeitsbereich sind in
Absprache mit
dem Auftraggeber (AG) bzw. dem Versorgungsträger mit
größter Sorgfalt in Handschachtung freizulegen,
während der
Bauzeit zu sichern und entsprechend den Vorgaben des
Versorgungsträger wieder fachgerecht zu verfüllen.
Werden bei Schachtarbeiten unvermutet unterirdische
Anlagen
angetroffen, so ist der AG unverzüglich zu
unterrichten.
Werden bei der Ausführung von Bauarbeiten bestehende
Anlagen der Ver- und Entsorgung beschädigt, so sind
sie auf
Kosten des AN wiederherzustellen und ausdrücklich vom
jeweiligen Versorgungsträger in schriftlicher Form
abnehmen
zu lassen. Beschädigungen sind nicht nur Leckagen,
sondern
auch Verletzungen der Rohrumhüllung bzw. des
Kabelmantels.
Straßenrinnen und -abläufe, Schachtein- und Ausstiege
und
Straßenkappen von Hydranten und Armaturen dürfen nicht
mit
Aushubmaterial oder Baustoffen abgedeckt werden. Sie
müssen dauernd frei zugänglich sein. Zugänge zu
Transformatorstationen, Verteiler- und Regleranlagen,
Sammelkanälen sind immer freizuhalten.
Vorhandene Grenzsteine und Vermessungsmarkierungen sind
mit Beginn der Arbeiten im Zuge der
Baustelleneinrichtung bis
zum Räumen der Baustelleneinrichtung zu sichern.
Hinweisschilder, Kabelmerksteine oder andere
Markierungen
dürfen ohne Zustimmung des zuständigen
Versorgungsträgers
nicht verdeckt, versetzt oder entfernt werden.

2. Festlegungen zur Leitungszone

Kabel/Schutzrohre, Gas-, Trinkwasser- und
Fernwärmeleitungen
Leitungszone - Sand 0/2: bis 30 cm über Kabel/Rohr
Untere Bettung - mineralische Kapselung nach
Anforderungen
aus dem Baugrundgutachten (Unterlage 20.1): im
verdichteten
Zustand min. 10 cm bei
Kabeln/Schutzrohren/Rohrleitungen bis
DN 250,
Abdeckung - mineralische Kapselung nach Anforderungen
aus
dem Baugrundgutachten (Unterlage 20.1):  30 cm über
OK bei
Kabel/Schutzrohr
Warnbänder: Trassenwarnbänder (ohne Ortungsdraht)
werden
ca. 50 cm über OK Rohrleitung bzw. gemäß den Angaben in
den LV-Pos. verlegt.
Verlegung von Ortungsseil erfolgt unmittelbar auf bzw.
an der
TW-Leitung.

Abdeckfolien für Elektroleitungen, IT-Kabel und
Schutzrohre
werden über die gesamte Grabenbreite auf die verfüllte
und
verdichtete Leitungszone verlegt. Trassenwarnbänder
werden
in diesem Fall ca. 50 cm unter OK befestigte Fläche
bzw. UK
Frostschutzschicht verlegt.

Abweichungen dieser Festlegungen sind in begründeten
Fällen
möglich, müssen jedoch mit der  Projektleitung
abgestimmt und
durch diese freigeben werden. Bei hohen
Grundwasserständen
oder drückendem Schichtenwasser sind besondere
Maßnahmen zur Verhinderung des Ausspülens von
Feinanteilen aus der Leitungzone zu treffen (z.B.
Sperrriegel,
Umhüllung der Leitungszone mit Vlies).

3. Festlegungen zur Abrechnung des Rohrgrabens bei
Hauptleitungen

Grabenbreiten für Entwässerungskanäle und -leitungen:
nach DIN EN 1610
für alle sonstigen Gräben: nach DIN 4124
oder nach gesonderten Festlegungen des Auftraggebers
gemäß beiliegender Planunterlagen.
Sofern im LV keine abweichenden Festlegungen getroffen
werden, sind darüber hinausgehende Grabenbreiten für
Montagegruben, Kopflöcher für Schweißarbeiten
(DVGW  W 400-2) und die jeweils zusätzlich
erforderlichen
Graben- und Grubenverbreiterungen für Schalungs- und
Verbaukonstruktionen in Abhängkeit des vom AN gewählten
Verbauverfahrens in die Preise für den Grabenaushub
einzukalkulieren.
Im Bereich grundhafter Ausbau erfolgt die Abrechnung
des
Aushubs für die Rohrgrabenherstellung ab OK Planum.

4. Aufbruch und Wiederherstellung von Verkehrsflächen
Auflagen des AG u. zukünftigen Eigentümers KSJ der
Straße

Die Abnahmebescheinigungen des Baulastträgers der
Straße
ist der Schlussrechnung beizufügen.

Größere Aufbruchflächen, die auf unsachgemäße Arbeiten
des
AN zurückzuführen sind, werden nicht vergütet.

5.  Mineralische Abfälle und Ausbaustoffe

Voruntersuchungen und Deklarationsanalysen gemäß
Ersatzbaustoffverordnung (EBV) wurden durch den AG im
Vorfeld der Maßnahme veranlasst, siehe
Bodengutachten vom 18.08.2026.
Analysen mit Ergebnissen der Laboruntersuchungen
sowie die Bestimmung von Materialklassen nach EBV vom
anfallenden Bodenmaterial und eine Bewertung nach DepV
liegen vor.

Für alle nicht zur Wiederverwendung vorgesehenen
Mineralischen Abfälle und Ausbaustoffe sind auf
Anforderung
des AG bzw. gemäß Leistungsverzeichnis Nachweise einer
umweltkonformen Weiterverwendung bzw. Entsorgung zu
erbringen.

Im Rahmen der Bauausführung sind baubegleitende
Untersuchungen/ Deklarationsanalysen des anfallenden
Bodenmaterials/ Baggergutes vorgesehen, zur
Feststellung
der relevanten Inhaltsstoffe für die Einstufung nach
EBV
sowie nach DepV.

Für nichtgefährliche Abfälle gilt gemäß
Nachweisverordnung
(NachwV) die Registerpflicht. Diese Registerpflicht
obliegt dem
Auftragnehmer und/oder seinem Entsorger. Für die nicht
gefährlichen Abfälle hat der AN in einer tabellarischen
Übersicht zu erfassen, an welche Stellen welche
Abfallmengen
verbracht wurden. Die Erfassung hat im Excel-Format zu
erfolgen und ist dem AG nach Abschluss der Baumaßnahme
zu
übergeben. Alle Mengen sind in Tonnen anzugeben. Die
Aufwendungen dafür sind in die Einheitspreise der
Erdaushubpositionen einzukalkulieren.

Für gefährliche Abfälle ist der Entsorgungsnachweis
mittels
Begleitscheinverfahren gemäß Nachweisverordnung
(NachwV)
zu führen. Den Entsorgungsantrag stellt in diesem Fall
der AG
mit Unterstützung des AN.

Bodenmaterial und Baggergut - EBV
Die Einstufung von Bodenmaterial bzw. Baggergut
erfolgt nach
Materialklassen 0 bis 3 gemäß der EBV -
Ersatzbaustoffverordnung. Sofern keine anderen Angaben
im
Leistungsverzeichnis vermerkt sind, ist für die
Kalkulation
davon auszugehen, dass das Aushubmaterial der
Materialklasse BM-0/ BG-0 bzw. BM-0*/ BG-0* oder
BM-F0*/BG-F0* und der Deponieklasse 0 gemäß
Deponieverordnung entspricht und dass es sich um
nichtgefährlichen Abfall gemäß AVV handelt.

Asphalt
Für den Umgang mit Ausbauasphalten gelten die
Richtlinien für
die umweltverträgliche Verwertung von Ausbaustoffen mit
teer-/pechtypischen Bestandteilen sowie für die
Verwertung von
Ausbauasphalt im Straßenbau, FGSV, Ausgabe 2001/Fassung
2005 (RuVA-StB 01). Sofern keine anderen Angaben im
Leistungsverzeichnis vermerkt sind, ist für die
Kalkulation
davon auszugehen, dass der Ausbauasphalt der
Verwertungsklasse A entspricht.

*Hinweis*
Ausführung der Tiefbauarbeiten
Elektrotechnik zeitgleich mit den
Tiefbauarbeiten IT  in einem
gemeinsamen Kabelgraben. Die Arbeiten
sind nur separat beschrieben um diese
Kosten technisch zu trennen. Die
bauliche Ausführung soll kombiniert
erfolgen.

##### Abschnitt 2.6.1 Tiefbauleistungen ELT

###### Bereich 2.6.1.1 Erdarbeiten

**2.6.1.1.1 Absteckung der Kabeltrassen**
Absteckung der Kabeltrassen Elektrotechnik durch den
AN vor
Baubeginn, durch den AG werden die erforderlichen
Koordinaten übergeben.
Übertragen der in Koordinaten vorgegebenen Daten in die
Örtlichkeit.
Menge: 1,000 psch

**2.6.1.1.2 Leitungsgrabenaushub bis 1,25 m**
Leitungsgräben und Gruben profilgerecht ausheben,
Aushub
laden, transportieren und einer zugelassenen
Verwertungsstelle nach Wahl des AN zuführen, Sicherung
von
Kabeln und Leitungen wird gesondert vergütet, mit
Behinderung durch Versorgungs- und Entsorgungsleitungen
und Kabel, Sohle steinfrei eingeebnet. Abgerechnet
wird mit
senkrechten Baugrubenwänden. Die Hinweise zur
Ausführung
und Abrechnung von Tiefbauleistungen, Punkt 3
(Festlegungen
zur Abrechnung des Rohrgrabens bei Hauptleitungen)
sowie
Punkt 5 (Mineralische Abfälle und Ausbaustoffe) sind
bei der
Kalkulation zu beachten und daraus resultierende
Aufwendungen in den Einheitspreis einzukalkulieren.
Gebühren
für die Verwertung werden vom AN übernommen.
Homogenbereich:
'Homogenbereich E-A, E-B und E-C bis einschließlich
Boden
 Z 1.1 nach LAGA gemäß beiliegendem Baugrundgutachten'

Aushubtiefe: bis 1,25 m
Vom Bieter vorgesehene Verwertungsstelle:
'....................................................'
Menge: 30,000 m3

**2.6.1.1.3 Zulage LAGA Z1.2, >BM-F3**
Zulage zu Boden der Zuordnungsklasse LAGA Z 1.2, EBV
>BM-F3,
Aushub einer zugelassenen Entsorgungsstelle nach Wahl
des
AN zuführen. Zusätzliche Aufwendungen für die
Zwischenlagerung des Aushubmaterials auf einem Lager
des
AN außerhalb des Baustellenbereiches und die
Separierung
des Aushubs gemäß LAGA-Zuordnungsklassen ist
einzukalkulieren. Entsorgungsgebühren werden vom AN
übernommen.
Diese Position kommt nur nach entsprechendem
labortechnischen Nachweis der Kontaminierung des
Aushubmaterials durch ein vom AG beauftragtes
Prüflabor zur
Anwendung. Die Hinweise zur Ausführung und Abrechnung
von
Tiefbauleistungen, Punkt 5 (Mineralische Abfälle und
Ausbaustoffe) sind bei der Kalkulation zu beachten und
daraus
resultierende Aufwendungen in den Einheitspreis
einzukalkulieren.

Vom Bieter vorgesehene Entsorgungsstelle:
'....................................................'
Menge: 20,000 t

**2.6.1.1.4 Zulage LAGA >Z2, >BM-F3**
Zulage zu Boden der Zuordnungsklasse größer LAGA Z 2,
EBV
>BM-F3,
Aushub einer zugelassenen Entsorgungsstelle nach Wahl
des
AN zuführen. Zusätzliche Aufwendungen für die
Zwischenlagerung des Aushubmaterials auf einem Lager
des
AN außerhalb des Baustellenbereiches und die
Separierung
des Aushubs gemäß LAGA-Zuordnungsklassen ist
einzukalkulieren. Entsorgungsgebühren werden vom AN
übernommen.
Diese Position kommt nur nach entsprechendem
labortechnischen Nachweis der Kontaminierung des
Aushubmaterials durch ein vom AG beauftragtes
Prüflabor zur
Anwendung. Die Hinweise zur Ausführung und Abrechnung
von
Tiefbauleistungen, Punkt 5 (Mineralische Abfälle und
Ausbaustoffe) sind bei der Kalkulation zu beachten und
daraus
resultierende Aufwendungen in den Einheitspreis
einzukalkulieren.
Zusätzlich einzukalkulieren sind
Arbeitsschutzmaßnahmen,
Verzögerungen durch die Kontrolle der
Aushubüberwachung,
Aushuberschwernis durch die Anweisung der
Aushubüberwachung (z. B. Leistungsminderung durch
kleineren Löffel, genaueres Arbeiten, Herausschälen von
auffälligen Partien etc.), Aussortieren und Separieren
von
Fremdstoffen wie Betonbrocken, Ziegelschutt.

Vom Bieter vorgesehene Entsorgungsstelle:
'....................................................'
Menge: 20,000 t

**2.6.1.1.5 Planum herstellen Abweichung +-2 cm Verf. 45 MN/m2**
Planum herstellen. Max. Abweichung von der Sollhöhe
+2/-2 cm. Verformungsmodul =  45 MN/m2.
Menge: 52,500 m2

**2.6.1.1.6 Sohle Leitungsgraben nachverdichten**
Sohle der Rohrgräben nachverdichten.
Menge: 52,500 m2

**2.6.1.1.7 Trassenkreuzungen, Grabenbreite bis 0,6 m**
Leitungen, Kabel, Kanäle sowie anderweitige Hindernisse
suchen, gemäß den Festlegungen des Versorgungsträgers
von
Hand freilegen, während der Bauzeit sichern (abstützen,
abhängen o.ä.) und wieder verfüllen. Alle innerhalb
einer Länge
von 1,0 m den Leitungsgraben senkrecht oder abgewinkelt
kreuzenden Leitungen, Kabel, Mauern, Fundamenten,
Grundstückseinfriedungen u. dgl. gelten als eine
Kreuzung.
Grabenbreite: bis 0,6 m
Menge: 4,000 St

**2.6.1.1.8 Parallele Trassen**
Leitungen, Kabel, Kanäle sowie anderweitige Hindernisse
während der Bauzeit sichern (abstützen, abhängen,
absteifen
o.ä.) und entsprechend den Festlegungen der
Versorgungsträger verfüllen. Alle am oder im
Regelgraben
verlaufenden Leitungen und Kabel gelten als parallele
Trasse.
Die Vergütung erfolgt nur, wenn trotz Einhaltung des
vorgegebenen Grabenprofils und der Leitungsachse die
Berührung der anderen Trasse nicht vermeidbar war.
Menge: 207,000 m

*Hinweis*
Die Gipssteinanteile im Baugrund neigen bei
Wasserzutritt zu
Auflösungs- und Auslaugungserscheinungen, was mit
fortschreitender Hohlraumbildung verbunden ist. Es ist
daher
vorgesehen, mit einer "Mineralischen Kapselung" eine
möglichst wenig wasserdurchlässige Leitungszone
herzustellen. Die Mineralische Kapselung ist im
Bereich der
Bettung, Seitenverfüllung und Abdeckung einzubauen und
ein
Geotextil der Georobustheitsklasse III ist als
vollständige
Umhüllung mit Überlappung vorzusehen.  Nachfolgend
beschriebenes Material hat erhöhte Anteile an Feinkorn
d
<0,063 mm zur Gewährleistung der geringen
Durchlässigkeit
und genügt daher bzgl. dieser Eigenschaft nicht den
Vorgaben
der DIN EN 1610 Anhang B, welche für die Leitungszone
den
Einbau von Material mit <5% Feinkornanteil vorsieht.
Die
ungünstigere Verdichtbarkeit des nachfolgend
beschriebenen
Baustoffes ist durch erhöhte Verdichtungsarbeit
auszugleichen.
Dieser zusätzliche Aufwand ist einzukalkulieren. Die
geringe
Wasserdurchlässigkeit des Baustoffes wird nur
erreicht, wenn
die Einbauwassergehalte im Proctoroptimum oder leicht
darüber liegen. Einbau mit Wassergehalten auf der
"trockenen
Seite" der Proctorkurve muss zwingend vermieden werden.
Das Baustoffgemisch muss daher gleichmäßig
durchfeuchtet
mit dem optimal eingestellten Wassergehalt auf die
Baustelle
geliefert werden. Im Zwischenlager ist es vor
Änderungen
seines Wassergehaltes durch Abdecken mit Planen o.ä. zu
schützen.

**2.6.1.1.9 Mineralische Kapselung Rohrauflager, oberhalb Leitungszone**
Mineralische Kapselung im Bereich der Leitungszone für
die
Elektroleitungen.
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.
Sieblinie siehe Baubeschreibung.
Oben beschriebenes Material liefern und als
Rohrauflager
(15 cm dick unter dem Kabel) und zur Verfüllung über
Leitungszone (ab 30 cm über dem Kabel) einbauen und
verdichten.
Die Einbauanweisungen aus dem Baugrundgutachten
(Unterlage 20.1) sind zwingend zu beachten.
Mehrmengen für Verbau sind einzukalkulieren.
Mengen für Grabenverfüllung gesondert.
Menge: 24,000 m3

**2.6.1.1.10 Sand für Leitungszone**
Sand in der Leitungszone für Auflager,
Seitenverfüllung und
Überdeckung von Ver- und Entsorgungsleitungen einbauen
und
verdichten. Material liefern und einbauen.
Die Hinweise zur Ausführung und Abrechnung von
Tiefbauleistungen, Punkt 2 (Festlegungen zur
Leitungszone)
und 3 (Festlegungen zur Abrechnung des Rohrgrabens bei
Hauptleitungen) sind bei der Kalkulation zu beachten
und
daraus resultierende Aufwendungen in den Einheitspreis
einzukalkulieren. Die Mehrverfüllung für den vom AN
gewählten
Verbau ist in den Einheitspreis einzukalkulieren.
Menge: 8,000 m3

**2.6.1.1.11 Abdeckfolie verlegen**
Abdeckfolie (vom AG zur Verfügung gestellt) oberhalb
Leitungszone verlegen.
Menge: 415,000 m

**2.6.1.1.12 Trassenwarnband verlegen**
Trassenwarnband (vom AG zur Verfügung gestellt) 30 cm
über
Leitungszone verlegen.
Menge: 105,000 m

###### Bereich 2.6.1.2 Straßenbau

*Hinweis*
Hinweise zum Straßenbau

Die Hinweise zur Ausführung und Abrechnung von
Tiefbauleistungen, Punkt 3 (Festlegungen zur
Abrechnung des
Rohrgrabens bei Hauptleitungen), Punkt 4 (Aufbruch und
Wiederherstellung von Verkehrsflächen) sowie Punkt 5
(Mineralische Abfälle und Ausbaustoffe) sind bei der
Kalkulation der Positionen zum Straßenbau zu beachten
und
daraus resultierende Aufwendungen in die betreffenden
Einheitspreise für den Straßenbau einzukalkulieren.

**2.6.1.2.1 Asphalt schneiden, bis 15 cm**
Asphaltschichten mittels Fugenschneidgerät geradlinig
trennen.
Schichtdicke: bis 15 cm
Menge: 207,000 m

**2.6.1.2.2 Asphalt aufbrechen, bis 15 cm**
Asphalt aufbrechen, laden, transportieren und einer
zugelassenen Entsorgungsstelle nach Wahl des AN
zuführen.
Entsorgungsgebühren werden vom AN übernommen.
Verwertungsklasse A
Die Hinweise zum Straßenbau sind bei der Kalkulation zu
beachten und daraus resultierende Aufwendungen in den
Einheitspreis einzukalkulieren.
Vom Bieter vorgesehene Entsorgungsstelle:
'....................................................'

Schichtdicke: bis 15 cm
Menge: 28,000 m2

**2.6.1.2.3 Ausbau Packlager**
Abtrag des vorhandenen Packlagers.
Anfallende Stoffe einer zugelassenen Entsorgungsstelle
nach
Wahl des AN zuführen. Entsorgungsgebühren werden vom AN
übernommen.
Bereich: Rohrgraben
Schichtdicke:
'ca. 10cm'
Menge: 10,000 m2

**2.6.1.2.4 Vorh. Pflaster Naturstein aufnehmen Fahrbahn**
Vorh. Befestigung mit Unterlage aufbrechen und
aufnehmen,
Die Aufbruchtiefe gilt ab OF Befestigung. Art =
Natursteinpflaster in der Fahrbahn, Steine sieben,
Material
säubern, laden und auf Lagerplatz des AN
transportieren,
abladen. Einschließlich Aussortieren von Steinen, so
dass die
Kantensteine ein einheitliches Maß haben. Nicht
wiederverwendbare Steine und abgesiebtes Material
(Pflasterbettung und weiterer Boden) geht in Eigentum
des AN
über und ist zu entsorgen.
Menge: 24,000 m2

**2.6.1.2.5 Provisorische Auffüllung**
Provisorische Auffüllungen aus ungebundenen Materialien
(Schotter u. dgl.) für die Verkehrsführung herstellen
und im
Zuge der Straßenbauarbeiten aufnehmen, wieder in
Eigentum
des AN übernehmen und von der Baustelle entfernen.
Ausführung nach Anordnung des AG.
Mehrverfüllung für Verbau, Montagegruben ist
einzurechnen.
Menge: 42,000 m3

###### Bereich 2.6.1.3 Tiefbau Kabelverteiler

**2.6.1.3.1 Kabelverteiler Einbau vorbereiten**
Tiefbauarbeiten als Vorbereitung für den Einbau des
Kabelverteilers gemäß Vorgaben des Auftraggebers
ausführen.
Kubatur Fundament Beton: LxBxT = 0,5x1,5x0,6 m Tiefbau
für
Fundament.

Bereich: Hausnummer 33 im neuen Randsdtreifen aus
Kleinpflaster.
Menge: 1,000 St

###### Bereich 2.6.1.4 Tiefbau Hausanschlüsse

**2.6.1.4.1 Tiefbau für Elektro-Hausanschluss OF Straße befestigt**
Tiefbauleistungen für Erdkabelhausanschlüsse
(Neuverlegung
und Umbindung), Überdeckung des Kabels min. 100 cm,
befestigte Straßenoberfläche, in Teillängen pro HAL,
vollständig
herstellen. Es sind folgende Leistungen
einzukalkulieren:

Handschachtung im Wurzelbereich, Wurzelschutz, Schutz
vorhandener Bäume und Sträucher
profilgerechter Grabenaushub, incl. notwendiger
Kopflöcher/Montagegruben, mit Behinderung durch Ver-
und
Entsorgungsleitungen, Kabel, Mauern, Borde, Sohle
steinfrei
eingeebnet.
Homogenbereich:'- E-A, E-B und E-C - mit Bodengruppen
gemäß beiliegendem Baugrundgutachten'

Längs und quer verlaufende Leitungen, Kabel, Kanäle
sowie anderweitige Hindernisse (Mauern, Borde,
Fundamente, Grundstückseinfriedungen) suchen und
gemäß den Festlegungen des Versorgungsträgers/AG von
Hand freilegen, während der Bauzeit sichern und wieder
verfüllen.
Leitungszone einbauen und verdichten wird gesondert
vergütet, Trassenwarnband
Rohrgraben mit zu lieferndem Mineralstoffgemisch 0/56,
kornabgestuft, verfüllen und verdichten
Provisorische Auffüllung aus ungebundenen Materialien
bis
Ok vorh. Gelände für die Verkehrsführung herstellen
und im
Zuge des Straßenbaues wieder beseitigen
Überschüssige Stoffe aufnehmen, transportieren und
einer
zugelassenen Verwertungsstelle nach Wahl des AN
zuführen. Gebühren für die Verwertung werden vom AN
übernommen.

Die Grabenlänge eines Hausanschlusses wird gerechnet ab
Achse Hauptkabel bis zur Umbindestelle bzw. bei
vollständiger
Rekonstruktion bis zur Außenkante der Kellerwand. Die
genaue
Lage der Hausanschlüsse wird vor der Bauausführung
gemeinsam mit dem AG, dem Baubetrieb und dem
Hauseigentümer festgelegt. Der AN lässt vom Besitzer
der
Grundstücke die ordnungsgemäße Wiederherstellung
bestätigen. Vorlage der Bestätigung spätestens bei der
Abnahme.
Menge: 14,000 m

**2.6.1.4.2 Leitungszone**
Mineralische Kapselung im Bereich der Leitungszone und
der
Leitungsgrabenverfüllung für die Elektroleitungen.
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.
Sieblinie siehe Baubeschreibung.
Oben beschriebenes Material liefern und als Auflager
10 cm
dick unter dem Kabel, Seitenverfüllung und
Rohrabdeckung bis
20 cm über dem Kabel/Rohr einbauen und verdichten.
Die Einbauanweisungen aus dem Baugrundgutachten
(Unterlage 20.1) sind zwingend zu beachten.
Mehrmengen für Verbau sind einzukalkulieren.
Mengen für Grabenverfüllung gesondert.
Menge: 2,000 m3

###### Bereich 2.6.1.5 Koordinierungen

**2.6.1.5.1 Koordinierung Leitungsbau und Bestandsvermessung**
Koordinierung Leitungsmontage, -prüfung, -freigabe und
Bestandsvermessung. Diese Leistungen werden, soweit im
LV
nicht abweichend beschrieben, durch weitere vom AG
separat
beauftragte Firmen durchgeführt. Folgende Leistungen
sind zu
erbringen und einzukalkulieren:

Erstellung und fortlaufende Aktualisierung eines
wochengenauen Bauzeitenplanes für Tiefbau und Montage
unter Berücksichtigung der Tiefbau- , Montage- und
Vermessungsleistungen, den Anforderungen des
Straßenbaulastträgers, der Träger öffentlicher Belange
und den
Ausführungsterminen bzw. Bauabschnitten des AG; der AN
hat
sich mit den vom AG beauftragten Montage- und
Vermessungsfirmen abzustimmen und die zeitlichen
Abläufe
der Beteiligten zu berücksichtigen und zu koordinieren.
Im Rahmen der Koordinierung ist zu berücksichtigen,
dass die
Verlegung von Kabeln ohne Unterbrechung, zwischen den
Anbindepunkten erfolgen soll, die Verlegelänge beträgt
max.
150 m.
rechtzeitige Information der Montagefirma (min. 24 h
vor Beginn
der Montagearbeiten), dass die notwendigen
Tiefbauleistungen
fachgerecht und gemäß den Anforderungen der
Leitungsmontage durchgeführt wurden (z.B. Abmessungen
von
Gräben und Gruben, fachgerechter Verbau), im Zweifel
ist vom
AN eine Abstimmung mit dem Monteur zu den
Randbedingungen der Montage zu führen
Schaffung der notwendigen Baufreiheit für
Leitungsmontage,
Vermessung, Inbetriebnahmen und Sicherstellung der
Zufahrt
für Montagefahrzeuge der Leitungsbaufirma
Trassierung der Kabel- und Leitungsgräben entsprechend
der
beauftragten Erstabsteckung und Sicherung der Punkte
der
Erstabsteckung
Wartezeiten, Behinderungen, Erschwernisse und erhöhte
Aufwendungen aufgrund von Leitungsmontagen, -prüfungen,
-freigaben und Bestandsvermessung im gesamten
Baubereich
Menge: 1,000 psch

###### Bereich 2.6.1.6 Dokumentation

**2.6.1.6.1 Erstellen und Liefern einer Baudokumentation**
Die Baudokumentation besteht aus folgenden
Originalunterlagen bzw. Duplikaten

Bauanzeige
Bautagebuch
Lieferscheine
Protokolle der Materialprüfergebnisse/Technische
Merkblätter
Protokolle der Dichtigkeitsprüfungen
Protokolle Nachweis der EV2/EVD-Module
statische Nachweise, sofern in den Positionen gefordert
Bestätigung der Grundstückseigentümer über die
ordnungsgemäße Wiederherstellung in Anspruch
genommener Flächen

schriftliche Erklärung des AN über das projektgerechte
Bauen und des Einsatzes der vorgesehenen Materialien
Abnahmeprotokolle

Ablage der Daten zur Qualitätsakte im vom AG
bereitgestellten
share-Point im Umfang der Abnahmebedingungen der
Stadtwerke/Zweckverband
Liegt die Dokumentation nicht vor, findet keine
Abnahme statt.
Menge: 1,000 psch

**2.6.1.6.2 Abfallliste f. nicht gefährl. Abf.**
StL-Nr. 22290080401
Leistung umfasst die Führung der Abfallliste für alle
nicht gefährlichen Abfälle, die infolge
Verdrängung, fehlender Eignung oder mangels Wiederverwendungsmöglichkeit nicht innerhalb der Baustelle
verbleiben und bei denen die Führung der Abfallliste
nicht ausdrücklich erwähnt ist.
Die Abfallliste ist dem Auftraggeber bis spätestens zur
Schlussabnahme als Excel-Tabelle (Dateiformat .xlsx)
zu übergeben.
Pauschale gilt
für alle Leistungen dieses Leistungsverzeichnisses.
Menge: 1,000 Psch

#### Bereich 2.7 BT2.5 Informationstechnik, Tiefbau (SWJN

*Hinweis*
Hinweise zur Ausführung und Abrechnung von
Tiefbauleistungen

1. Vorhandene Ver- und Entsorgungsanlagen

Vor Baubeginn hat sich der Auftragnehmer (AN) über
Vorhandensein und Lage möglicher Ver- und
Entsorgungsleitungen (über- und unterirdisch) zu
informieren.
Vermutete Leitungen im Arbeitsbereich sind in
Absprache mit
dem Auftraggeber (AG) bzw. dem Versorgungsträger mit
größter Sorgfalt in Handschachtung freizulegen,
während der
Bauzeit zu sichern und entsprechend den Vorgaben des
Versorgungsträger wieder fachgerecht zu verfüllen.
Werden bei Schachtarbeiten unvermutet unterirdische
Anlagen
angetroffen, so ist der AG unverzüglich zu
unterrichten.
Werden bei der Ausführung von Bauarbeiten bestehende
Anlagen der Ver- und Entsorgung beschädigt, so sind
sie auf
Kosten des AN wiederherzustellen und ausdrücklich vom
jeweiligen Versorgungsträger in schriftlicher Form
abnehmen
zu lassen. Beschädigungen sind nicht nur Leckagen,
sondern
auch Verletzungen der Rohrumhüllung bzw. des
Kabelmantels.
Straßenrinnen und -abläufe, Schachtein- und Ausstiege
und
Straßenkappen von Hydranten und Armaturen dürfen nicht
mit
Aushubmaterial oder Baustoffen abgedeckt werden. Sie
müssen dauernd frei zugänglich sein. Zugänge zu
Transformatorstationen, Verteiler- und Regleranlagen,
Sammelkanälen sind immer freizuhalten.
Vorhandene Grenzsteine und Vermessungsmarkierungen sind
mit Beginn der Arbeiten im Zuge der
Baustelleneinrichtung bis
zum Räumen der Baustelleneinrichtung zu sichern.
Hinweisschilder, Kabelmerksteine oder andere
Markierungen
dürfen ohne Zustimmung des zuständigen
Versorgungsträgers
nicht verdeckt, versetzt oder entfernt werden.

2. Festlegungen zur Leitungszone

Kabel/Schutzrohre, Gas-, Trinkwasser- und
Fernwärmeleitungen
Leitungszone - Sand 0/2: bis 30 cm über Kabel/Rohr
Untere Bettung - mineralische Kapselung nach
Anforderungen
aus dem Baugrundgutachten (Unterlage 20.1): im
verdichteten
Zustand min. 10 cm bei
Kabeln/Schutzrohren/Rohrleitungen bis
DN 250,
Abdeckung - mineralische Kapselung nach Anforderungen
aus
dem Baugrundgutachten (Unterlage 20.1):  30 cm über
OK bei
Kabel/Schutzrohr
Warnbänder: Trassenwarnbänder (ohne Ortungsdraht)
werden
ca. 50 cm über OK Rohrleitung bzw. gemäß den Angaben in
den LV-Pos. verlegt.
Verlegung von Ortungsseil erfolgt unmittelbar auf bzw.
an der
TW-Leitung.

Abdeckfolien für Elektroleitungen, IT-Kabel und
Schutzrohre
werden über die gesamte Grabenbreite auf die verfüllte
und
verdichtete Leitungszone verlegt. Trassenwarnbänder
werden
in diesem Fall ca. 50 cm unter OK befestigte Fläche
bzw. UK
Frostschutzschicht verlegt.

Abweichungen dieser Festlegungen sind in begründeten
Fällen
möglich, müssen jedoch mit der  Projektleitung
abgestimmt und
durch diese freigeben werden. Bei hohen
Grundwasserständen
oder drückendem Schichtenwasser sind besondere
Maßnahmen zur Verhinderung des Ausspülens von
Feinanteilen aus der Leitungzone zu treffen (z.B.
Sperrriegel,
Umhüllung der Leitungszone mit Vlies).

3. Festlegungen zur Abrechnung des Rohrgrabens bei
Hauptleitungen

Grabenbreiten für Entwässerungskanäle und -leitungen:
nach DIN EN 1610
für alle sonstigen Gräben: nach DIN 4124
oder nach gesonderten Festlegungen des Auftraggebers
gemäß beiliegender Planunterlagen.
Sofern im LV keine abweichenden Festlegungen getroffen
werden, sind darüber hinausgehende Grabenbreiten für
Montagegruben, Kopflöcher für Schweißarbeiten
(DVGW  W 400-2) und die jeweils zusätzlich
erforderlichen
Graben- und Grubenverbreiterungen für Schalungs- und
Verbaukonstruktionen in Abhängkeit des vom AN gewählten
Verbauverfahrens in die Preise für den Grabenaushub
einzukalkulieren.
Im Bereich grundhafter Ausbau erfolgt die Abrechnung
des
Aushubs für die Rohrgrabenherstellung ab OK Planum.

4. Aufbruch und Wiederherstellung von Verkehrsflächen
Auflagen des AG u. zukünftigen Eigentümers KSJ der
Straße

Die Abnahmebescheinigungen des Baulastträgers der
Straße
ist der Schlussrechnung beizufügen.

Größere Aufbruchflächen, die auf unsachgemäße Arbeiten
des
AN zurückzuführen sind, werden nicht vergütet.

5.  Mineralische Abfälle und Ausbaustoffe

Voruntersuchungen und Deklarationsanalysen gemäß
Ersatzbaustoffverordnung (EBV) wurden durch den AG im
Vorfeld der Maßnahme veranlasst, siehe
Bodengutachten vom 18.08.2026.
Analysen mit Ergebnissen der Laboruntersuchungen
sowie die Bestimmung von Materialklassen nach EBV vom
anfallenden Bodenmaterial und eine Bewertung nach DepV
liegen vor.

Für alle nicht zur Wiederverwendung vorgesehenen
Mineralischen Abfälle und Ausbaustoffe sind auf
Anforderung
des AG bzw. gemäß Leistungsverzeichnis Nachweise einer
umweltkonformen Weiterverwendung bzw. Entsorgung zu
erbringen.

Im Rahmen der Bauausführung sind baubegleitende
Untersuchungen/ Deklarationsanalysen des anfallenden
Bodenmaterials/ Baggergutes vorgesehen, zur
Feststellung
der relevanten Inhaltsstoffe für die Einstufung nach
EBV
sowie nach DepV.

Für nichtgefährliche Abfälle gilt gemäß
Nachweisverordnung
(NachwV) die Registerpflicht. Diese Registerpflicht
obliegt dem
Auftragnehmer und/oder seinem Entsorger. Für die nicht
gefährlichen Abfälle hat der AN in einer tabellarischen
Übersicht zu erfassen, an welche Stellen welche
Abfallmengen
verbracht wurden. Die Erfassung hat im Excel-Format zu
erfolgen und ist dem AG nach Abschluss der Baumaßnahme
zu
übergeben. Alle Mengen sind in Tonnen anzugeben. Die
Aufwendungen dafür sind in die Einheitspreise der
Erdaushubpositionen einzukalkulieren.

Für gefährliche Abfälle ist der Entsorgungsnachweis
mittels
Begleitscheinverfahren gemäß Nachweisverordnung
(NachwV)
zu führen. Den Entsorgungsantrag stellt in diesem Fall
der AG
mit Unterstützung des AN.

Bodenmaterial und Baggergut - EBV
Die Einstufung von Bodenmaterial bzw. Baggergut
erfolgt nach
Materialklassen 0 bis 3 gemäß der EBV -
Ersatzbaustoffverordnung. Sofern keine anderen Angaben
im
Leistungsverzeichnis vermerkt sind, ist für die
Kalkulation
davon auszugehen, dass das Aushubmaterial der
Materialklasse BM-0/ BG-0 bzw. BM-0*/ BG-0* oder
BM-F0*/BG-F0* und der Deponieklasse 0 gemäß
Deponieverordnung entspricht und dass es sich um
nichtgefährlichen Abfall gemäß AVV handelt.

Asphalt
Für den Umgang mit Ausbauasphalten gelten die
Richtlinien für
die umweltverträgliche Verwertung von Ausbaustoffen mit
teer-/pechtypischen Bestandteilen sowie für die
Verwertung von
Ausbauasphalt im Straßenbau, FGSV, Ausgabe 2001/Fassung
2005 (RuVA-StB 01). Sofern keine anderen Angaben im
Leistungsverzeichnis vermerkt sind, ist für die
Kalkulation
davon auszugehen, dass der Ausbauasphalt der
Verwertungsklasse A entspricht.

*Hinweis*
Ausführung der Tiefbauarbeiten
Elektrotechnik zeitgleich mit den
Tiefbauarbeiten IT  in einem
gemeinsamen Kabelgraben. Die Arbeiten
sind nur separat beschrieben um diese
Kosten technisch zu trennen. Die
bauliche Ausführung soll kombiniert
erfolgen.

##### Abschnitt 2.7.1 Tiefbauleistungen IT

###### Bereich 2.7.1.1 Erdarbeiten

**2.7.1.1.1 Leitungsgrabenaushub bis 1,25 m**
Leitungsgräben und Gruben profilgerecht ausheben,
Aushub
laden, transportieren und einer zugelassenen
Verwertungsstelle nach Wahl des AN zuführen, Sicherung
von
Kabeln und Leitungen wird gesondert vergütet, mit
Behinderung durch Versorgungs- und Entsorgungsleitungen
und Kabel, Sohle steinfrei eingeebnet. Abgerechnet
wird mit
senkrechten Baugrubenwänden. Die Hinweise zur
Ausführung
und Abrechnung von Tiefbauleistungen, Punkt 3
(Festlegungen
zur Abrechnung des Rohrgrabens bei Hauptleitungen)
sowie
Punkt 5 (Mineralische Abfälle und Ausbaustoffe) sind
bei der
Kalkulation zu beachten und daraus resultierende
Aufwendungen in den Einheitspreis einzukalkulieren.
Gebühren
für die Verwertung werden vom AN übernommen.
Homogenbereich:
'Homogenbereich E-A, E-B und E-C bis einschließlich
Boden
 Z 1.1 nach LAGA gemäß beiliegendem Baugrundgutachten'

Aushubtiefe: bis 1,25 m
Vom Bieter vorgesehene Verwertungsstelle:
'....................................................'
Menge: 30,000 m3

**2.7.1.1.2 Zulage LAGA Z1.2, >BM-F3**
Zulage zu Boden der Zuordnungsklasse LAGA Z 1.2, EBV
>BM-F3,
Aushub einer zugelassenen Entsorgungsstelle nach Wahl
des
AN zuführen. Zusätzliche Aufwendungen für die
Zwischenlagerung des Aushubmaterials auf einem Lager
des
AN außerhalb des Baustellenbereiches und die
Separierung
des Aushubs gemäß LAGA-Zuordnungsklassen ist
einzukalkulieren. Entsorgungsgebühren werden vom AN
übernommen.
Diese Position kommt nur nach entsprechendem
labortechnischen Nachweis der Kontaminierung des
Aushubmaterials durch ein vom AG beauftragtes
Prüflabor zur
Anwendung. Die Hinweise zur Ausführung und Abrechnung
von
Tiefbauleistungen, Punkt 5 (Mineralische Abfälle und
Ausbaustoffe) sind bei der Kalkulation zu beachten und
daraus
resultierende Aufwendungen in den Einheitspreis
einzukalkulieren.

Vom Bieter vorgesehene Entsorgungsstelle:
'....................................................'
Menge: 20,000 t

**2.7.1.1.3 Zulage LAGA >Z2, >BM-F3**
Zulage zu Boden der Zuordnungsklasse größer LAGA Z 2,
EBV
>BM-F3,
Aushub einer zugelassenen Entsorgungsstelle nach Wahl
des
AN zuführen. Zusätzliche Aufwendungen für die
Zwischenlagerung des Aushubmaterials auf einem Lager
des
AN außerhalb des Baustellenbereiches und die
Separierung
des Aushubs gemäß LAGA-Zuordnungsklassen ist
einzukalkulieren. Entsorgungsgebühren werden vom AN
übernommen.
Diese Position kommt nur nach entsprechendem
labortechnischen Nachweis der Kontaminierung des
Aushubmaterials durch ein vom AG beauftragtes
Prüflabor zur
Anwendung. Die Hinweise zur Ausführung und Abrechnung
von
Tiefbauleistungen, Punkt 5 (Mineralische Abfälle und
Ausbaustoffe) sind bei der Kalkulation zu beachten und
daraus
resultierende Aufwendungen in den Einheitspreis
einzukalkulieren.
Zusätzlich einzukalkulieren sind
Arbeitsschutzmaßnahmen,
Verzögerungen durch die Kontrolle der
Aushubüberwachung,
Aushuberschwernis durch die Anweisung der
Aushubüberwachung (z. B. Leistungsminderung durch
kleineren Löffel, genaueres Arbeiten, Herausschälen von
auffälligen Partien etc.), Aussortieren und Separieren
von
Fremdstoffen wie Betonbrocken, Ziegelschutt.

Vom Bieter vorgesehene Entsorgungsstelle:
'....................................................'
Menge: 20,000 t

**2.7.1.1.4 Planum herstellen Abweichung +-2 cm Verf. 45 MN/m2**
Planum herstellen. Max. Abweichung von der Sollhöhe
+2/-2 cm. Verformungsmodul =  45 MN/m2.
Menge: 51,500 m2

**2.7.1.1.5 Sohle Leitungsgraben nachverdichten**
Sohle der Rohrgräben nachverdichten.
Menge: 51,500 m2

**2.7.1.1.6 Trassenkreuzungen, Grabenbreite bis 0,6 m**
Leitungen, Kabel, Kanäle sowie anderweitige Hindernisse
suchen, gemäß den Festlegungen des Versorgungsträgers
von
Hand freilegen, während der Bauzeit sichern (abstützen,
abhängen o.ä.) und wieder verfüllen. Alle innerhalb
einer Länge
von 1,0 m den Leitungsgraben senkrecht oder abgewinkelt
kreuzenden Leitungen, Kabel, Mauern, Fundamenten,
Grundstückseinfriedungen u. dgl. gelten als eine
Kreuzung.
Grabenbreite: bis 0,6 m
Menge: 4,000 St

**2.7.1.1.7 Parallele Trassen**
Leitungen, Kabel, Kanäle sowie anderweitige Hindernisse
während der Bauzeit sichern (abstützen, abhängen,
absteifen
o.ä.) und entsprechend den Festlegungen der
Versorgungsträger verfüllen. Alle am oder im
Regelgraben
verlaufenden Leitungen und Kabel gelten als parallele
Trasse.
Die Vergütung erfolgt nur, wenn trotz Einhaltung des
vorgegebenen Grabenprofils und der Leitungsachse die
Berührung der anderen Trasse nicht vermeidbar war.
Menge: 100,000 m

*Hinweis*
Die Gipssteinanteile im Baugrund neigen bei
Wasserzutritt zu
Auflösungs- und Auslaugungserscheinungen, was mit
fortschreitender Hohlraumbildung verbunden ist. Es ist
daher
vorgesehen, mit einer "Mineralischen Kapselung" eine
möglichst wenig wasserdurchlässige Leitungszone
herzustellen. Die Mineralische Kapselung ist im
Bereich der
Bettung, Seitenverfüllung und Abdeckung einzubauen und
ein
Geotextil der Georobustheitsklasse III ist als
vollständige
Umhüllung mit Überlappung vorzusehen.  Nachfolgend
beschriebenes Material hat erhöhte Anteile an Feinkorn
d
<0,063 mm zur Gewährleistung der geringen
Durchlässigkeit
und genügt daher bzgl. dieser Eigenschaft nicht den
Vorgaben
der DIN EN 1610 Anhang B, welche für die Leitungszone
den
Einbau von Material mit <5% Feinkornanteil vorsieht.
Die
ungünstigere Verdichtbarkeit des nachfolgend
beschriebenen
Baustoffes ist durch erhöhte Verdichtungsarbeit
auszugleichen.
Dieser zusätzliche Aufwand ist einzukalkulieren. Die
geringe
Wasserdurchlässigkeit des Baustoffes wird nur
erreicht, wenn
die Einbauwassergehalte im Proctoroptimum oder leicht
darüber liegen. Einbau mit Wassergehalten auf der
"trockenen
Seite" der Proctorkurve muss zwingend vermieden werden.
Das Baustoffgemisch muss daher gleichmäßig
durchfeuchtet
mit dem optimal eingestellten Wassergehalt auf die
Baustelle
geliefert werden. Im Zwischenlager ist es vor
Änderungen
seines Wassergehaltes durch Abdecken mit Planen o.ä. zu
schützen.

**2.7.1.1.8 Mineralische Kapselung Rohrauflager, oberhalb Leitungszone**
Mineralische Kapselung im Bereich der Leitungszone für
die
Elektroleitungen.
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.
Sieblinie siehe Baubeschreibung.
Oben beschriebenes Material liefern und als
Rohrauflager
(15 cm dick unter dem Kabel) und zur Verfüllung über
Leitungszone (ab 30 cm über dem Kabel) einbauen und
verdichten.
Die Einbauanweisungen aus dem Baugrundgutachten
(Unterlage 20.1) sind zwingend zu beachten.
Mehrmengen für Verbau sind einzukalkulieren.
Mengen für Grabenverfüllung gesondert.
Menge: 23,300 m3

**2.7.1.1.9 Sand für Leitungszone**
Sand in der Leitungszone für Auflager,
Seitenverfüllung und
Überdeckung von Ver- und Entsorgungsleitungen einbauen
und
verdichten. Material liefern und einbauen.
Die Hinweise zur Ausführung und Abrechnung von
Tiefbauleistungen, Punkt 2 (Festlegungen zur
Leitungszone)
und 3 (Festlegungen zur Abrechnung des Rohrgrabens bei
Hauptleitungen) sind bei der Kalkulation zu beachten
und
daraus resultierende Aufwendungen in den Einheitspreis
einzukalkulieren. Die Mehrverfüllung für den vom AN
gewählten
Verbau ist in den Einheitspreis einzukalkulieren.
Menge: 7,700 m3

**2.7.1.1.10 Abdeckfolie verlegen**
Abdeckfolie (vom AG zur Verfügung gestellt) oberhalb
Leitungszone verlegen.
Menge: 205,000 m

**2.7.1.1.11 Trassenwarnband verlegen**
Trassenwarnband (vom AG zur Verfügung gestellt) 30 cm
über
Leitungszone verlegen.
Menge: 102,500 m

###### Bereich 2.7.1.2 Straßenbau

*Hinweis*
Hinweise zum Straßenbau

Die Hinweise zur Ausführung und Abrechnung von
Tiefbauleistungen, Punkt 3 (Festlegungen zur
Abrechnung des
Rohrgrabens bei Hauptleitungen), Punkt 4 (Aufbruch und
Wiederherstellung von Verkehrsflächen) sowie Punkt 5
(Mineralische Abfälle und Ausbaustoffe) sind bei der
Kalkulation der Positionen zum Straßenbau zu beachten
und
daraus resultierende Aufwendungen in die betreffenden
Einheitspreise für den Straßenbau einzukalkulieren.

**2.7.1.2.1 Asphalt schneiden, bis 15 cm**
Asphaltschichten mittels Fugenschneidgerät geradlinig
trennen.
Schichtdicke: bis 15 cm
Menge: 207,000 m

**2.7.1.2.2 Asphalt aufbrechen, bis 15 cm**
Asphalt aufbrechen, laden, transportieren und einer
zugelassenen Entsorgungsstelle nach Wahl des AN
zuführen.
Entsorgungsgebühren werden vom AN übernommen.
Verwertungsklasse A
Die Hinweise zum Straßenbau sind bei der Kalkulation zu
beachten und daraus resultierende Aufwendungen in den
Einheitspreis einzukalkulieren.
Vom Bieter vorgesehene Entsorgungsstelle:
'....................................................'

Schichtdicke: bis 15 cm
Menge: 28,000 m2

**2.7.1.2.3 Ausbau Packlager**
Abtrag des vorhandenen Packlagers.
Anfallende Stoffe einer zugelassenen Entsorgungsstelle
nach
Wahl des AN zuführen. Entsorgungsgebühren werden vom AN
übernommen.
Bereich: Rohrgraben
Schichtdicke:
'ca. 30cm'
Menge: 10,000 m2

**2.7.1.2.4 Vorh. Pflaster Naturstein aufnehmen Fahrbahn**
Vorh. Befestigung mit Unterlage aufbrechen und
aufnehmen,
Die Aufbruchtiefe gilt ab OF Befestigung. Art =
Natursteinpflaster in der Fahrbahn, Steine sieben,
Material
säubern, laden und auf Lagerplatz des AN
transportieren,
abladen. Einschließlich Aussortieren von Steinen, so
dass die
Kantensteine ein einheitliches Maß haben. Nicht
wiederverwendbare Steine und abgesiebtes Material
(Pflasterbettung und weiterer Boden) geht in Eigentum
des AN
über und ist zu entsorgen.
Menge: 24,000 m2

**2.7.1.2.5 Provisorische Auffüllung**
Provisorische Auffüllungen aus ungebundenen Materialien
(Schotter u. dgl.) für die Verkehrsführung herstellen
und im
Zuge der Straßenbauarbeiten aufnehmen, wieder in
Eigentum
des AN übernehmen und von der Baustelle entfernen.
Ausführung nach Anordnung des AG.
Mehrverfüllung für Verbau, Montagegruben ist
einzurechnen.
Menge: 42,000 m3

###### Bereich 2.7.1.3 Koordinierungen

**2.7.1.3.1 Koordinierung Leitungsbau und Bestandsvermessung**
Koordinierung Leitungsmontage, -prüfung, -freigabe und
Bestandsvermessung. Diese Leistungen werden, soweit im
LV
nicht abweichend beschrieben, durch weitere vom AG
separat
beauftragte Firmen durchgeführt. Folgende Leistungen
sind zu
erbringen und einzukalkulieren:

Erstellung und fortlaufende Aktualisierung eines
wochengenauen Bauzeitenplanes für Tiefbau und Montage
unter Berücksichtigung der Tiefbau- , Montage- und
Vermessungsleistungen, den Anforderungen des
Straßenbaulastträgers, der Träger öffentlicher Belange
und den
Ausführungsterminen bzw. Bauabschnitten des AG; der AN
hat
sich mit den vom AG beauftragten Montage- und
Vermessungsfirmen abzustimmen und die zeitlichen
Abläufe
der Beteiligten zu berücksichtigen und zu koordinieren.
Im Rahmen der Koordinierung ist zu berücksichtigen,
dass die
Verlegung von Kabeln ohne Unterbrechung, zwischen den
Anbindepunkten erfolgen soll, die Verlegelänge beträgt
max.
150 m.
rechtzeitige Information der Montagefirma (min. 24 h
vor Beginn
der Montagearbeiten), dass die notwendigen
Tiefbauleistungen
fachgerecht und gemäß den Anforderungen der
Leitungsmontage durchgeführt wurden (z.B. Abmessungen
von
Gräben und Gruben, fachgerechter Verbau), im Zweifel
ist vom
AN eine Abstimmung mit dem Monteur zu den
Randbedingungen der Montage zu führen
Schaffung der notwendigen Baufreiheit für
Leitungsmontage,
Vermessung, Inbetriebnahmen und Sicherstellung der
Zufahrt
für Montagefahrzeuge der Leitungsbaufirma
Trassierung der Kabel- und Leitungsgräben entsprechend
der
beauftragten Erstabsteckung und Sicherung der Punkte
der
Erstabsteckung
Wartezeiten, Behinderungen, Erschwernisse und erhöhte
Aufwendungen aufgrund von Leitungsmontagen, -prüfungen,
-freigaben und Bestandsvermessung im gesamten
Baubereich
Menge: 1,000 psch

###### Bereich 2.7.1.4 Dokumentation

**2.7.1.4.1 Erstellen und Liefern einer Baudokumentation**
Die Baudokumentation besteht aus folgenden
Originalunterlagen bzw. Duplikaten

Bauanzeige
Bautagebuch
Lieferscheine
Protokolle der Materialprüfergebnisse/Technische
Merkblätter
Protokolle der Dichtigkeitsprüfungen
Protokolle Nachweis der EV2/EVD-Module
statische Nachweise, sofern in den Positionen gefordert
Bestätigung der Grundstückseigentümer über die
ordnungsgemäße Wiederherstellung in Anspruch
genommener Flächen

schriftliche Erklärung des AN über das projektgerechte
Bauen und des Einsatzes der vorgesehenen Materialien
Abnahmeprotokolle

Ablage der Daten zur Qualitätsakte im vom AG
bereitgestellten
share-Point im Umfang der Abnahmebedingungen der
Stadtwerke/Zweckverband
Liegt die Dokumentation nicht vor, findet keine
Abnahme statt.
Menge: 1,000 psch

**2.7.1.4.2 Abfallliste f. nicht gefährl. Abf.**
StL-Nr. 22290080401
Leistung umfasst die Führung der Abfallliste für alle
nicht gefährlichen Abfälle, die infolge
Verdrängung, fehlender Eignung oder mangels Wiederverwendungsmöglichkeit nicht innerhalb der Baustelle
verbleiben und bei denen die Führung der Abfallliste
nicht ausdrücklich erwähnt ist.
Die Abfallliste ist dem Auftraggeber bis spätestens zur
Schlussabnahme als Excel-Tabelle (Dateiformat .xlsx)
zu übergeben.
Pauschale gilt
für alle Leistungen dieses Leistungsverzeichnisses.
Menge: 1,000 Psch

#### Bereich 2.8 BT2.6 Erneuerung Restflächen (KSJ)

##### Abschnitt 2.8.0 Allgemeines

###### Bereich 2.8.0.0 Vorbemerkungen

*Hinweis*
Die Bauleistungen der Mischverkehrsfläche werden in
zwei
Teilbauabschnitte eingeteilt.
Teilbauabschnitt: Buswendeanlage Schlegelsberg bis ca.
10 m (variabel nach Baufortschritt) vor
August-Gärtner-Straße.
Teilbauabschnitt: 10 m (variabel nach Baufortschritt)
vor
August-Gärtner-Straße bis Eugen-Diederichs-Straße.

*Hinweis*
Für sämtliche Positionen des gesamten Bauteils 2.6
gilt:
Boden einschließlich Kies- und Schottertragschichten,
Packlage
sowie Frostschutzschichten als Unterlage/Unterbau von
bituminösen Befestigungen.

*Hinweis*
Für sämtliche Positionen des gesamten Bauteils 2.6
gilt:
Erf. Handaushub und -einbau ist in die nachfolgenden
Erdbaupositionen einzurechnen.
Beim Handaushub ebenfalls einzukalkulieren ist der
Wurzelbereich von Bäumen, Hecken und Sträuchern.

**Ausführungsbeschreibung 0004 Zwischenlager Materialien**
*Zwischenlager Materialien*
Für sämtliche Positionen des gesamten Bauteils 2.6
gilt:
Zwischenlager von Erdstoff, Asphalt oder sonstigem
Material
werden nicht gesondert vergütet.
Aufwendungen für Aufnehmen, Transport zum
Zwischenlager,
Lagern, Wiederaufnehmen und Transport der Materialien
bis
zur Einbau- oder Entsorgungsstelle sind in den
Einheitspreis
einzurechnen und werden nicht gesondert vergütet.

**Ausführungsbeschreibung 0005 Vorbemerkung Lieferung Mischgut**
*Vorbemerkung Lieferung Mischgut*
Die Lieferung des Mischgutes für alle ausgeschriebenen
Asphaltpositionen muss mit Thermofahrzeugen erfolgen.
Dies
ist bei der Kalkulation zu berücksichtigen und wird
nicht
gesondert vergütet.

**Ausführungsbeschreibung 0006 Vorbemerkungen Asphalteinbau**
*Vorbemerkungen Asphalteinbau*
Bei der Kalkulation der Asphaltpositionen ist zu
berücksichtigen, dass der Einbau des Asphaltes in
mehreren
Abschnitten und in unterschiedlichen Breiten erfolgt.
Der mehrmalige Antransport der Fräse und der
Asphaltfertigereinheiten (Fahrbahn bzw. Gehweg) sowie
der
Einbau in unterschiedlichen Breiten ist zu
berücksichtigen.
Dies gilt für alle Titel des Bauteils 2.6. - Erneuerung
Restflächen (KSJ)

**Ausführungsbeschreibung 0007 Abrechnung**
*Abrechnung*
Die Abrechnung des Erdaushubs und der Einbau der
ungebundenen Schichten erfolgt mit senkrechtem Profil.
Schüttkegel sind einzurechnen und werden nicht
gesondert
vergütet. Dies gilt für das gesamte
Leistungsverzeichnis des
Bauteils 2.6. - Erneuerung Restflächen (KSJ)

*Hinweis*
Der Straßenoberbau wird im Querschnitt in einem Zuge
ausgeführt. Die Aufteilung der Straßenbauarbeiten in
Bauteile
erfolgt ausschließlich aus Gründen der Abrechnung.

###### Bereich 2.8.0.1 Allgemeine Leistungen

**2.8.0.1.1 Absteckung der Trasse**
Absteckung der Trasse für das gesamte Bauteil 1.1
durch den
AN vor Baubeginn, durch den AG werden die
erforderlichen
Koordinaten übergeben.
Übertragen der in Koordinaten vorgegebenen Daten in die
Örtlichkeit.
Menge: 1,000 psch

*Hinweis*
Die elektromagnetische Schichtdickenmessung ist eine
Aufmaßleistung und wird nicht gesondert vergütet.

**2.8.0.1.2 Messreflektoren f . SD-Messung verl. Alu-Platte 30x100**
Messreflektoren für elektromagnetische
Schichtdickenmessung
gemäß TP D-StB 89 Pkt. 2.5.4 verlegen.
Messreflektor = schutzbeschichtete Aluminiumplatte,
30 cm x 100 (+/-1,5) cm, min. 0,3 mm dick.
Unterlage = Schicht ohne Bindemittel.
Messstellen alle 50 m rechts, Mitte, links je Schicht.
Die Schichtdickenmessung ist eine Aufmaßleistung und
wird
nicht gesondert vergütet.
Messung wird nur anerkannt, wenn der AG oder dessen
Bevollmächtigter bei der Prüfung anwesend waren.
Die Prüfstelle muss unabhängig vom AN sein.
Menge: 20,000 St

**2.8.0.1.3 Messreflektoren f . SD-Messung verl., Ronde D 300, Asphalt**
Messreflektoren für elektromagnetische
Schichtdickenmessung
gemäß TP D-StB 89 Pkt. 2.5.4 verlegen.
Gegenpole für Kontrollprüfungen nach Anweisung des AG
für die elektromagnetische Dickenmessung verlegen.
Gegenpol = Kreisförmige Scheibe ST RO 30
(Stahl 0,65 mm, D = 300 mm), max. Messtiefe 35 cm, z.
Messung in Beton
Unterlage = Asphaltschicht.
Messstellen alle 50 m rechts, Mitte, links je Schicht.
Die Schichtdickenmessung ist eine Aufmaßleistung und
wird
nicht gesondert vergütet.
Messung wird nur anerkannt, wenn der AG oder dessen
Bevollmächtigter bei der Prüfung anwesend waren.
Die Prüfstelle muss unabhängig vom AN sein.
Menge: 20,000 St

*Hinweis*
Die Verdichtung des Rohrgrabens ist gemäß ZTV-A-StB
nachzuweisen. Der Nachweis erfolgt im Rahmen der
Eigenüberwachung der Baufirma und durch
Kontrollprüfungen.
Vor Baubeginn muss ein Verdichtungsplan übergeben
werden.
Die Verdichtungsprotokolle sind jeweils kurzfristig in
Kopie und
zur Abnahme in der Qualitätsakte im Original zu
übergeben.

Die Prüfung wird nur anerkannt, wenn der Auftraggeber
oder
ein Bevollmächtigter anwesend ist.
Wird ein angekündigter Termin nicht abgesagt und der
Vertreter des AG ist umsonst auf der Baustelle
erschienen,
werden die Unkosten dem AN vom Vertreter des AG in
Rechnung gestellt.

Die Aufwendungen für die Durchführung der Verdichtungsprüfungen sind in die Einheitspreise einzurechnen.

**2.8.0.1.4 Plattendruckversuch f. Kontrollprüfung**
Plattendruckversuch nach DIN 18 134 für
Kontrollprüfung nach
Angabe des AG durchführen einschließlich Bereitstellung
sämtlicher Geräte sowie Auswertung und Darstellung der
Meßergebnisse.
Mit der Durchführung der Plattendruckversuche muss eine
anerkannte Prüfstelle für Kontrollprüfungen im Erdbau
nach
ZTVE beauftragt werden.
Die Prüfstelle darf nicht zum Unternehmen des AN oder
dessen
Zweigstellen gehören.
Die Position beinhaltet auch die Bereitstellung eines
Belastungsfahrzeuges.

Der Plattendruckversuch wird nur anerkannt, wenn der
AG oder
ein Vertreter des AG bei der Prüfung anwesend war.
Anderenfalls muss die Prüfung auf Kosten des AN
wiederholt
werden.

Wird ein angekündigter Termin nicht rechtzeitig
abgesagt und
der Vertreter des AG ist umsonst auf der Baustelle
erschienen,
werden die Unkosten dem AN vom Vertreter des AG in
Rechnung gestellt.
Menge: 12,000 St

**2.8.0.1.5 Belastungsfahrzeug bereitstellen**
Belastungsfahrzeug als Gegengewicht (z.B. ausreichend
beladener Lkw) für Plattendruckversuch bei
Kontrollprüfungen
bereitstellen.
Menge: 3,000 h

**2.8.0.1.6 Probegefäß liefern**
StL-Nr. 21010171211
Probegefäß zur Aufnahme von Baustoffproben, für Kontrollprüfungen und für Rückstellproben des AG liefern.
Probegefäß = sauberer 10-l-Blecheimer mit dicht schließendem Deckel.
Mithilfe bei der Probennahme im Baubereich nach Angaben
des AG.
Menge: 2,000 St

**2.8.0.1.7 Bohrkernsammelprobe entnehmen**
Bohrkerne für Kontrollprüfungen nach Angabe des AG
entnehmen und im Baubereich dem AG übergeben. Bohrlöcher
fachgerecht verfüllen.
Bohrkerndurchmesser 15 cm.
Bohrtiefe bis 40 cm.
Bohrkerne sind gemäß TP-Asphalt Teil 80 zu entnehmen.
Abrechnung pro Probestelle.

Material = Asphaltschicht.
Verfüllmaterial = Asphalt. Material verdichten.
Für die Probenahme ist die beigefügte Bohrkern-Sammel-
proben-Regel gültig und wird Vertragsbestandteil.
Menge: 4,000 St

**2.8.0.1.8 Schaltschrank sichern**
Schaltschrank sichern für die Dauer der Baumaßnahme
nach
Wahl des AN. Schaltschrank der Telekom, Strom-
Verteilerschrank.
Menge: 1,000 St

**2.8.0.1.9 Kabelzugschächte in Nebenanl. höhenmäßig anpassen**
Kabelzugschächte in Gehweg an neue Gehweghöhe anpassen,
Profilausgleich zur Höhenanpassung einschließlich
erforderlicher Materialien zum Höhenausgleich,
Höhenausgleich bis 3 cm
Ausführung in Einzelflächen.
Menge: 3,000 St

**2.8.0.1.10 Sicherung vorhandene Stützwand H bis 0,8 m**
Sicherung der vorhandenen Bestandswand als Stützwand
nach
Wahl des AN sichern.
Wand aus Naturstein entlang Grundstücksgrenze mit
Erdhinterfüllung.

Mehraufwendungen für das Arbeiten in mehreren
Abschnitten
wird nicht gesondert vergütet und ist in den
Einheitspreis
einzukalkulieren.

Art um Umfang der evt. notwendigen Sicherungsmaßnahmen
nach Erfordernis auf Anweisung und in Abstimmung mit
dem
AG und der BOL/BÜ.

Mögliche Sicherungsmaßnahmen: Abstützen mittels
Holzkonstruktion mit Ortbetonfundamenten, max. Höhe der
Stützwand beträgt 0,8 m
Menge: 20,000 m

**2.8.0.1.11 Einfriedungen sichern, Mauern**
Stützmauern, sonstige Einfriedungen bzw. angrenzende
private
bauliche Anlagen sichern während der Schachtarbeiten
sichern
gegen Einsturz und Beschädigung.
Mauern mit und ohne Fundament.
Sicherung nach Wahl des AN.
Ohne gesonderte Stützkonstruktion wie in Vorposition.
Menge: 200,000 m

**2.8.0.1.12 Einfriedungen sichern, Zäune**
Einfriedungen während der Schachtarbeiten sichern gegen
Einsturz und Beschädigung.
Zäune.
Sicherung nach Wahl des AN.
Menge: 150,000 m

###### Bereich 2.8.0.2 Dokumentation

**2.8.0.2.1 Bestandspläne nach der Richtlinie digitale Daten der Stadt Jena erstellen**
Bestandspläne erstellen.
Lage- und höhenmäßiges Einmessen der Topografie im
Baufeld mit Eintragung aller errichteten bzw.
veränderten
Oberflächen, Bordsteinen, Rinnen und Bauwerke,
Einbauten,
Kabeltrassen in Lage und Höhe mit Einmessung der
Straßenbeleuchtung, Leuchtenstandorte,
Straßenentwässerung
und einschließlich der relevanten Gehölzstandorte als
Komplettvermessung nach der aktuellen Richtlinie
digitale
Daten der Stadt Jena.

Die Richtlinie Digitale Geodaten der Stadtverwaltung
Jena ist
einzuhalten.
Diese kann im Internet unter Downloads heruntergeladen
werden:
https://geoinformation.jena.de/de/wir-ueber-uns
- Richtlinie Digitale Geodaten
- Ebenenbeschreibung Stadtkarte

Anlage D enthält alle wichtigen Angaben.
Bei Rückfragen wenden Sie sich bitte an das Dezernat 3
-
Stadtentwicklung & Umwelt, FB Stadtumbau und Wohnen,
Team Geoinformation.
Menge: 1,000 psch

**2.8.0.2.2 Qualitätsakte Stadt Jena, KSJ**
Zur Abnahme der Straße, Straßenbeleuchtung und für
Ingenieurbauwerke Stützwände sind die aufgeführten
Unterlagen der Stadt Jena, KSJ in einer Qualitätsakte
2-fach
als Papierexemplar und 1-fach digital im PDF-Format
auf CD zu
übergeben.

- Abnahmeprotokoll nach VOB (Vordruck des AG)
- Fachbauleitererklärung
- Eignungsnachweise aller gelieferten Materialien
- Verdichtungsnachweise
- Schichtdickenmessung
- Bohrkernprüfung
- Eigenüberwachungsnachweise
- Materialprüfergebnisse I
EignungsprüfungenIZertifikate
- Druck- bzw. Dichtigkeitsprüfung aller Leitungen
- Zertifikat Rohrleitungsbau (RAL GZ o.ä.)
- Rohrleitungsstatik, getrennt nach Material
- Erklärung über ordnungsgemäße Einsandung
- Zusätzliche Unterlagen für Winkelwand
- Tabellarische Aufstellung des AN zu
abtransportierten, nicht
  gefährlichen Abfällen (Erdaushub, Straßenaufbruch)
mit
  Angabe der Verbringungsmengen (Tonnen) und
  Verbringungsorte
- Abnahme Gründungsplanum
- Materialaufstellung/Lieferscheine
- Qualitäts- und Herstellernachweis aller gelieferten
Materialien
Menge: 1,000 psch

**2.8.0.2.3 Prüfplan Eigenüberwachung AN**
Die Prüfstellen, an denen Eigenüberwachungsprüfungen
des
AN gemäß ZTV-A StB 12 durchgeführt wurden, sind in
einem
Lageplan darzustellen und einzumessen. Die einzelnen
Prüfstellen sind den Prüfungsprotokollen zuzuordnen.
Lageplan
und Prüfprotokolle als Bestandteil der Qualitätsakte
an den AG
übergeben.
Menge: 1,000 psch

**2.8.0.2.4 Erstellen Fotodokumentation**
Farbige Bilder über den wesentlichen Bauablauf in
digitaler
Form, Auflösung mind. 1.3 Pixel und eindeutiger
Beschriftung
mit Digitalkammara oder Scanner herstellen.
Auf mit dem AG abgestimmten Datenträger und einmal in
Papierform an den AG liefern (mind. 200 Stück).
Menge: 1,000 psch

**2.8.0.2.5 Erstellen und Liefern einer Baudokumentation**
Die Baudokumentation besteht aus folgenden
Originalunterlagen bzw. Duplikaten

- Bauanzeige
- Bautagebuch
- Lieferscheine
- Protokolle der Materialprüfergebnisse / Technische
  Merkblätter
- Protokolle der Dichtigkeitsprüfungen
- Protokolle Nachweis der EV2/EVD-Module
- statische Nachweise, sofern in den Positionen
  gefordert
- Bestätigung der Grundstückseigentümer über die
  ordnungsgemäße Wiederherstellung in Anspruch
  genommener Flächen

- schriftliche Erklärung des AN über das projektgerechte Bauen und des Einsatzes der vorgesehenen
  Materialien
- Abnahmeprotokolle

Die Unterlagen sind vor Endabnahme 1 x kopierfähig im
Original mit Stempel und Unterschrift des Baubetriebes
in
einem A4-Ordner mit Zwischenlagen sowie als CD zu
überreichen.

Durch den AN sind spätestens zur VOB-Abnahme
handrevidierte Ausführungspläne zur übergeben.

Liegt die Dokumentation nicht vor, findet keine
Abnahme statt.
Menge: 1,000 psch

**2.8.0.2.6 Abfallliste f. nicht gefährl. Abf. f.ges.LeistgsVerz**
StL-Nr. 22290080401
Leistung umfasst die Führung der Abfallliste für alle
nicht gefährlichen Abfälle, die infolge
Verdrängung, fehlender Eignung oder mangels Wiederverwendungsmöglichkeit nicht innerhalb der Baustelle
verbleiben und bei denen die Führung der Abfallliste
nicht ausdrücklich erwähnt ist.
Die Abfallliste ist dem Auftraggeber bis spätestens zur
Schlussabnahme als Excel-Tabelle (Dateiformat .xlsx)
zu übergeben.
Pauschale gilt
für alle Leistungen dieses Leistungsverzeichnisses.
Menge: 1,000 Psch

**2.8.0.2.7 Begleitscheinverfahren für Entsorgung gefährlicher Abfall**
Begleitscheinverfahren mit elektronischer
Nachweisführung
zur Dokumentation des Verbleibs der gefährlichen
Abfälle
für das gesamte Leistungsverzeichnis gemäß NachwV
Menge: 1,000 Psch

##### Abschnitt 2.8.1 Straßenbau

###### Bereich 2.8.1.1 Erdarbeiten

*Hinweis*
Für alle nicht zur Wiederverwendung vorgesehenen
Mineralischen Abfälle und Ausbaustoffe sind auf
Anforderung
des AG bzw. gemäß Leistungsverzeichnis Nachweise einer
umweltkonformen Weiterverwendung bzw. Entsorgung zu
erbringen.

Voruntersuchungen und Deklarationsanalysen gemäß
Ersatzbaustoffverordnung (EBV) wurden durch den AG im
Vorfeld der Maßnahme veranlasst,
Laboruntersuchungen sowie die Bestimmung von
Materialklassen nach EBV vom anfallenden Bodenmaterial
und
eine Bewertung nach DepV liegen vor. Siehe hierzu
Geotechnischer Bericht (Unterlage 20.1).
Sollten sich im Rahmen der Bauausführung Anhaltspunkte
für
eine Schadstoffverunreinigung ergeben, so werden vom
Auftraggeber Untersuchungen zur Feststellung der
Inhaltsstoffe veranlasst, um die Einstufung nach LAGA
bzw.
RuVA-StB01, die Ermittlung der Deponieklasse gemäß
Deponierverordnung, die Einstufung in gefährliche oder
nicht
gefährliche Abfälle und die Zuordnung zu einem
Abfallschlüssel
nach Abfallverzeichnisverordnung (AVV) vornehmen zu
können.

Für alle nicht zur Wiederverwendung vorgesehenen
Mineralischen Abfälle und Ausbaustoffe sind auf
Anforderung
des AG bzw. gemäß Leistungsverzeichnis Nachweise einer
umweltkonformen Weiterverwendung bzw. Entsorgung zu
erbringen. Sollten sich Rahmen der Bauausführung
Anhaltspunkte für eine Schadstoffverunreinigung
ergeben, s o
werden vom Auftraggeber Untersuchungen zur
Feststellung der
Inhaltsstoffe veranlasst, um die Einstufung nach RuVA-
S tB 01,
nach LAGA bzw. EBV, die Ermittlung der Deponieklasse
gemäß Deponierverordnung, die Einstufung in
gefährliche oder
nicht gefährliche Abfälle und die Zuordnung zu einem
Abfallschlüssel nach Abfallverzeichnisverordnung (AVV)
vornehmen zu können. Alle Mengen sind in Tonnen
anzugeben. Die Aufwendungen dafür sind in die
Einheitspreise
der Erdaushubpositionen einzukalkulieren.

Für gefährliche Abfälle ist der Entsorgungsnachweis
mittels
Begleitscheinverfahren gemäß Nachweisverordnung
(NachwV)
zu führen. Den Entsorgungsantrag stellt in diesem Fall
der AG
mit Unterstützung des AN.

**2.8.1.1.1 Probefeld anlegen**
Probefeld nach Vorgabe AG/BÜ anlegen um Notwendigkeit
und
Dicke der Untergrundverbesserung festzustellen.

Probefeld zur Ermittlung der erforderlichen Stärke des
Bodenaustausches, Probefeldkubatur ca. 3 m x 3 m x
0,25 m.
Einbringen von Bodenaustauschmaterial und Entsorgung
Bodenaushub mit Boden der Homogenbereiche E-A, E-B und
E-C gemäß Baugrundgutachten.
Frostschutzmaterial 0/45 als Austauschmaterial
einbringen
Verdichten bis zur Standfestigkeit mit Ermittlung der
erforderlichen Verdichtungsübergänge und
Verdichtungsgeräte.
Plattendruckversuch nach DIN 18134 durchführen,
einschließlich Bereitstellung sämtlicher Geräte sowie
Auswertung und Darstellung der Messergebnisse. Mit der
Durchführung der Plattendruckversuche muss eine
anerkannte
Prüfstelle für Kontrollprüfungen im Erdbau nach ZTV-E
beauftragt werden.
Die Prüfstelle darf nicht zum Unternehmen des AN oder
dessen
Zweigstellen gehören.
Die Position beinhaltet auch die Bereitstellung eines
Belastungsfahrzeuges. Plattendruckversuch wird nicht
gesondert vergütet.
Baugrubentiefe bis 1,25 m.
Menge: 2,000 St

**2.8.1.1.2 Boden bzw. Fels lösen und verwerten**
Nicht überwachungsbedürftiger Boden bzw. Fels aus
Abtragsbereichen lösen, laden und der Verwertung nach
Wahl des AN zuführen. Die Herstellung von Mulden und
Gräben wird gesondert vergütet. Abgerechnet wird nach
Abtragsprofilen.

Homogenbereich E-A bis E-D gemäß Baugrundgutachten
Abfallschlüsselnummer u. Abfallbezeichnung n. AVV:
17 05 04 Boden und Steine mit Ausnahme derjenigen, die
unter 17 05 03 fallen.
bis einschließlich Boden nach LAGA Z 1.1.

Profilgerecht lösen.
Örtliche Vertiefungen im Planum, die beim Boden- und
Felsabtrag entstehen, mit geeignetem, nicht
frostempfindlichem Material verfüllen.

Schicht = Auffüllung und Boden bzw. Fels aus Abtragsbereichen,
Abrechnung nach Abtragsprofilen.
Menge: 340,000 m3

**2.8.1.1.3 Boden bzw. Fels lösen und verwerten, für Untergrundverbesserung**
Nicht überwachungsbedürftiger Boden bzw. Fels aus
Abtragsbereichen lösen, laden und der Verwertung nach
Wahl des AN zuführen. Die Herstellung von Mulden und
Gräben wird gesondert vergütet. Abgerechnet wird nach
Abtragsprofilen.

Homogenbereich E-A bis E-D gemäß Baugrundgutachten
Abfallschlüsselnummer u. Abfallbezeichnung n. AVV:
17 05 04 Boden und Steine mit Ausnahme derjenigen, die
unter 17 05 03 fallen.
bis einschließlich Boden nach LAGA Z 1.1.

Profilgerecht lösen.
Örtliche Vertiefungen im Planum, die beim Boden- und
Felsabtrag entstehen, mit geeignetem, nicht
frostempfindlichem Material verfüllen.

Schicht = Auffüllung und Boden bzw. Fels aus Abtragsbereichen für Untergrundverbesserung.
Aushubtiefe bis ca. 0,3 m ab UK Frostschutzschicht.
Menge: 180,000 m3

**2.8.1.1.4 Ausbau Packlager, Fahrbahn Asphalt**
Abtrag des vorhandenen Packlagers.
Anfallende Stoffe einer zugelassenen Entsorgungsstelle
nach
Wahl des AN zuführen. Entsorgungsgebühren werden vom AN
übernommen.
Bereich: Fahrbahn Asphalt
Schichtdicke:
'ca. 30 cm'
Menge: 40,000 m2

**2.8.1.1.5 Ausbau Packlager, Fahrbahn Pflaster**
Abtrag des vorhandenen Packlagers.
Anfallende Stoffe einer zugelassenen Entsorgungsstelle
nach
Wahl des AN zuführen. Entsorgungsgebühren werden vom AN
übernommen.
Bereich: Fahrbahn
Schichtdicke:
'ca. 30 cm'
Menge: 125,000 m2

**2.8.1.1.6 Zulage Entsorgung Aushub LAGA Z 1.2**
Zulage zu Boden der Zuordnungsklasse LAGA Z 1.2, Aushub
einer zugelassenen Entsorgungsstelle nach Wahl des AN
zuführen. Zusätzliche Aufwendungen für die
Zwischenlagerung
des Aushubmaterials auf einem Lager des AN außerhalb
des
Baustellenbereiches und die Separierung des Aushubs
gemäß
LAGA-Zuordnungsklassen ist einzukalkulieren.
Entsorgungsgebühren werden vom AN übernommen.
Diese Position kommt nur nach entsprechendem
labortechnischen Nachweis der Kontaminierung des
Aushubmaterials durch ein vom AG beauftragtes
Prüflabor zur
Anwendung. Die Hinweise zur Ausführung und Abrechnung
von
Tiefbauleistungen, Punkt 5 (Mineralische Abfälle und
Ausbaustoffe) sind bei der Kalkulation zu beachten und
daraus
resultierende Aufwendungen in den Einheitspreis
einzukalkulieren.
Vom Bieter vorgesehene Entsorgungsstelle:
'....................................................'
Menge: 120,000 t

**2.8.1.1.7 Zulage Entsorgung Aushub größer LAGA Z 2**
Zulage zu Boden der Zuordnungsklasse größer LAGA Z 2,
Aushub einer zugelassenen Entsorgungsstelle nach Wahl
des
AN zuführen. Zusätzliche Aufwendungen für die
Zwischenlagerung des Aushubmaterials auf einem Lager
des
AN außerhalb des Baustellenbereiches und die
Separierung
des Aushubs gemäß LAGA-Zuordnungsklassen ist
einzukalkulieren. Entsorgungsgebühren werden vom AN
übernommen.
Diese Position kommt nur nach entsprechendem
labortechnischen Nachweis der Kontaminierung des
Aushubmaterials durch ein vom AG beauftragtes
Prüflabor zur
Anwendung. Die Hinweise zur Ausführung und Abrechnung
von
Tiefbauleistungen, Punkt 5 (Mineralische Abfälle und
Ausbaustoffe) sind bei der Kalkulation zu beachten und
daraus
resultierende Aufwendungen in den Einheitspreis
einzukalkulieren.
Zusätzlich einzukalkulieren sind
Arbeitsschutzmaßnahmen,
Verzögerungen durch die Kontrolle der
Aushubüberwachung,
Aushuberschwernis durch die Anweisung der
Aushubüberwachung (z. B. Leistungsminderung durch
kleineren Löffel, genaueres Arbeiten, Herausschälen von
auffälligen Partien etc.), Aussortieren und Separieren
von
Fremdstoffen wie Betonbrocken, Ziegelschutt.

Vom Bieter vorgesehene Entsorgungsstelle:
'....................................................'
Menge: 118,200 t

**2.8.1.1.8 Mehraufwand vorh. Leitungen**
Mehraufwand bei der Ausführung der Aushub- und
Verfüllarbeiten einschließlich des ungebundenen
Oberbaues in Folge von vorhandenen Leitungen
unter Beachtung der einschlägigen Vorschriften.
Spartenträger 'Niederspannungs-, Beleuchtungskabel,
Leitungen der Telekom und Antennenanlagen Isserstedt
Anzahl der Kabel oder Leerrohre 1 bis 2 Stück'
freilegen, sichern der Kabel einschließlich
erforderliche Handschacht
ist einzurechnen und wird nicht gesondert vergütet,
Verlauf der Leitung längs und querend,
im Bereich des Strassen- und Gehwegbaues während der
gesamten Bauzeit.
Menge: 330,000 m

**2.8.1.1.9 Mehraufwand vorh. Leitungen**
Mehraufwand bei der Ausführung der Aushub- und
Verfüllarbeiten einschließlich des ungebundenen
Oberbaues in Folge von vorhandenen Leitungen
unter Beachtung der einschlägigen Vorschriften.
Spartenträger: Trinkwasser
Anzahl Rohre 1
freilegen, sichern, einschließlich erforderliche
Handschacht ist einzurechnen und wird nicht gesondert
vergütet, Verlauf der Leitung längs und querend,
im Bereich des Strassen- und Gehwegbaues während der
gesamten Bauzeit.
Menge: 390,000 m

**2.8.1.1.10 Mehraufwand vorh. Leitungen**
Mehraufwand bei der Ausführung der Aushub- und
Verfüllarbeiten einschließlich des ungebundenen
Oberbaues in Folge von vorhandenen Leitungen
unter Beachtung der einschlägigen Vorschriften.
Spartenträger: Gas
Anzahl Rohre 1
freilegen, sichern, einschließlich erforderliche
Handschacht ist einzurechnen und wird nicht gesondert
vergütet, Verlauf der Leitung längs und querend,
im Bereich des Strassen- und Gehwegbaues während der
gesamten Bauzeit.
Menge: 390,000 m

**2.8.1.1.11 Planum herstellen Ev2 = 45 MPa**
StL-Nr. 22410625001
Planum herstellen nach Unterlagen des AG.
Verformungsmodul Ev2 = 45 MPa.
Menge: 2045,000 m2

**2.8.1.1.12 Geotextil als Trennschicht verlegen**
StL-Nr. 22410640321010111
Geotextil als Trenn- und Filterschicht verlegen. Trennschicht nach Unterlagen des AG. Überlappung mindestens
0,50 m. Überschüttung wird gesondert vergütet.
Erforderliche Nutzungsdauer über 25 Jahre.
pH-Wert des Umgebungsmilieus 4 bis 9.
Geotextilrobustheitsklasse 4.
Verlegen quer zur Straßenachse.
Verlegen auf Flächen bis 8 v.H. Neigung.
Abrechnnung nach überdeckter Trennfläche.
Menge: 1020,000 m2

**2.8.1.1.13 Suchgraben herstellen**
StL-Nr. 22410891291010102
Suchgraben nach Unterlagen des AG einschließlich Handschachtung herstellen. Aushub zur Wiederverwendung
seitlich lagern. Beschreibung der Homogenbereiche nach
Unterlagen des AG.
Homogenbereiche 'E-A bis E-D nach Baugrundgutachten'
Grabentiefe bis 1,25 m.
Straßenaufbruch wird gesondert vergütet.
Seitlich gelagerten Boden einbauen und verdichten.
Abrechnung modellbasiert, nach Unterlagen des AG.
Menge: 25,000 m3

**2.8.1.1.14 Unbewehrten Beton herstellen**
StL-Nr. 221118338921011
Unbewehrten Beton nach Unterlagen des AG herstellen.
Beton 'zur Ummantelung vorh. Leitungen und Kabel
einbauen.
Als bauzeitliche Sicherung.
Die Position kommt nur auf Anweisung des AG zur
Ausführung.
Anderenfalls erfolgt keine Vergütung.'
Druckfestigkeitsklasse C12/15.
Expositionsklasse X0.
Beton ohne Schalung herstellen.
Abgerechnet wird die eingebaute Frischbetonmenge.
Menge: 5,000 m3

**2.8.1.1.15 Mehraufwand vorh. Leitungen**
Mehraufwand bei der Ausführung der Aushub- und
Verfüllarbeiten einschließlich des ungebundenen
Oberbaues in
Folge von vorhandenen Leitungen unter Beachtung der
einschlägigen Vorschriften.
Spartenträger 'Niederspannungs-, Beleuchtungskabel,
Telekom- und Kabel Deutschland,
 Anzahl der Kabel oder Leerrohre 1 bis 2 Stück'
freilegen,
sichern der Kabel einschließlich erforderliche
Handschachtung,
Herstellung Auflager und Abdeckung der Leitungszone mit
Sand ist einzurechnen und wird nicht gesondert
vergütet,
Warnband verlegen.
Verlauf der Leitung längs und querend, im Bereich des
Baus
der Mischverkehrsfläche während der gesamten Bauzeit.
Menge: 332,000 m

**2.8.1.1.16 Mehraufwand vorh. Leitungen**
Mehraufwand bei der Ausführung der Aushub- und
Verfüllarbeiten einschließlich des ungebundenen
Oberbaues in
Folge von vorhandenen Leitungen unter Beachtung der
einschlägigen Vorschriften.
Spartenträger: Trinkwasser
Anzahl Rohre 1
freilegen, sichern, einschließlich erforderliche
Handschachtung
Herstellung Auflager und Abdeckung der Leitungszone mit
Sand ist einzurechnen und wird nicht gesondert
vergütet,
Warnband verlegen.
Verlauf der Leitung längs und querend,
im Bereich des Straßen- und Gehwegbaues während der
gesamten Bauzeit.
Menge: 10,000 m

**2.8.1.1.17 Hindernisse im Boden abbrechen**
Bauliche Anlage abbrechen. Anlage nach Unterlagen des
AG.
Anlage Hindernisse im Boden
Anlage aus Beton oder Mauerwerk
Abbruch bis 1,00 m unter Planum.
Bauliche Anlage freilegen. Baugrube nach Abbruch mit
Boden verfüllen und verdichten. Boden aus Abtragsbereichen profilgerecht lösen.
Gesamtes Abbruchgut nach Wahl des AN verwerten.
Menge: 2,000 m3

**2.8.1.1.18 Fundamentvorsprünge abstemmen**
Fundamentvorsprung abstemmen Abbruchgut geht in
Eigentum
des AN über und ist von der Baustelle zu entfernen.
Freigelegte
Bereiche beiputzen mit Sockelputz P III Abdichtung
gegen
Bodenfeuchte gemäß DIN 18195 einschließlich Anarbeiten
an
vorhandene Abdichtung Ausführung in Teilflächen und
nur auf
besondere Anweisung der Bauüberwachung des AG. Arbeiten
für Abstemmen und ggf. erf. Bodenaushub per Hand.
Menge: 40,000 m2

###### Bereich 2.8.1.2 Schichten ohne Bindemittel

**2.8.1.2.1 Frostschutzschicht herstellen**
Frostschutzschicht aus Baustoffgemisch für Frostschutzschichten herstellen. Erhöhte Anforderungen (eA).
Anteil gebrochener Oberflächen:
Brechkorngemisch='BKG' - C100/0; C90/1; C90/3; C95/1
Korngrößenverteilung des Baustoffgemisches muss über
gesamte Schichtdicke die Anforderungen der Tabelle 4
der TL SoB-StB erfüllen.
Frostunempfindliches Material muss Korngrößenbereich
der oberen 20 cm nach TL bzw. ZTV SoB-StB einhalten.
(Fließkoeffizient nachfolgend als ECS bezeichnet.)
In Verkehrsflächen der Belastungsklassen Bk1,8 bis
Bk100. Baustoffgemische nach TL Gestein-StB außer Kalkstein: Widerstand gegen Zertrümmerung nach TL Gestein-
StB, Anhang A.

Feinanteil Kategorie UF 3.
Baustoffgemische 0/45.

Bei Gemisch nach TL SoB-StB gilt:
bei 'BKG', wenn feine gewaschene GK mit ECS <= 30
verwendet wird: Durchgang 2 mm >= 20 M.-vH;
bei Muschelkalk: feine gewaschene Gesteinskörnung
mit ECS <= 30 und Durchgang 2 mm >= 20 M.-vH
ODER feine entfüllerte Gesteinskörnung mit ECS >= 35
und Durchgang 2 mm >= 17 M.-vH.

Für Baustoffgemische aus Muschelkalk gilt:
- Bei Maßnahmen innerorts sind Baustoffgemische
  mit Durchgang 0,063 mm
  <= 3,0 M.-vH (Anlieferungszustand) UND
  <= 5,0 M.-vH (eingebauter Zustand) zu verwenden.

Verdichtungsgrad/Verformungsmodul 120 MN/m²
(Asphaltfläche und Muldenrinne) sowie 100 MN/m²
(Randstreifen).
Einbaudicke gemäß Planungsunterlagen des AG.
Baustoffgemisch ohne RC-Baustoffe.
Es gelten die LAGA M20 und die Festlegungen des
Freistaates Thüringen.
Abgerechnet wird nach Auftragsprofilen,
Frostschutzplanum herstellen und verdichten wird nicht
gesondert vergütet und ist in die Pos. einzurechnen.
Menge: 710,000 m3

**2.8.1.2.2 Schicht ohne Bindemittel aufnehmen, Nebenflächen (Schotterdecke)**
StL-Nr. 224112010699041
Schicht ohne Bindemittel aufnehmen
Schichten aus Baustoffgemischen für Schottertragschichten und für Deckschichten ohne Bindemittel.
Dicke 'bis 20 cm'
Fläche 'Nebenflächen'
Baustoffgemisch nach Wahl des AN verwerten. Baustoffgemisch nach Unterlagen des AG.
Abrechnung nach Abtragsprofilen.
Menge: 8,000 m3

**2.8.1.2.3 Frostschutzschicht herstellen, Untergrundverbesserung Fahrbahn**
Frostschutzschicht aus Baustoffgemisch für Frostschutzschichten herstellen. Erhöhte Anforderungen (eA).
Anteil gebrochener Oberflächen:
Brechkorngemisch='BKG' - C100/0; C90/1; C90/3; C95/1
Korngrößenverteilung des Baustoffgemisches muss über
gesamte Schichtdicke die Anforderungen der Tabelle 4
der TL SoB-StB erfüllen.
Frostunempfindliches Material muss Korngrößenbereich
der oberen 20 cm nach TL bzw. ZTV SoB-StB einhalten.
(Fließkoeffizient nachfolgend als ECS bezeichnet.)
In Verkehrsflächen der Belastungsklassen Bk1,8 bis
Bk100. Baustoffgemische nach TL Gestein-StB außer Kalkstein: Widerstand gegen Zertrümmerung nach TL Gestein-
StB, Anhang A.

Feinanteil Kategorie UF 3.
Baustoffgemische 0/45.

Bei Gemisch nach TL SoB-StB gilt:
bei 'BKG', wenn feine gewaschene GK mit ECS <= 30
verwendet wird: Durchgang 2 mm >= 20 M.-vH;
bei Muschelkalk: feine gewaschene Gesteinskörnung
mit ECS <= 30 und Durchgang 2 mm >= 20 M.-vH
ODER feine entfüllerte Gesteinskörnung mit ECS >= 35
und Durchgang 2 mm >= 17 M.-vH.

Für Baustoffgemische aus Muschelkalk gilt:
- Bei Maßnahmen innerorts sind Baustoffgemische
  mit Durchgang 0,063 mm
  <= 3,0 M.-vH (Anlieferungszustand) UND
  <= 5,0 M.-vH (eingebauter Zustand) zu verwenden.

Verdichtungsgrad/Verformungsmodul 45 MN/m².
Einbaudicke gemäß Planungsunterlagen des AG.
Baustoffgemisch ohne RC-Baustoffe.
Es gelten die LAGA M20 und die Festlegungen des
Freistaates Thüringen.
Abgerechnet wird nach Auftragsprofilen,
Frostschutzplanum herstellen und verdichten wird nicht
gesondert vergütet und ist in die Pos. einzurechnen.
Für Untergrundverbesserung.
Einbau in Fahrbahn
Menge: 180,000 m3

**2.8.1.2.4 Schottertragschicht herstellen Gehweg, Dicke 18 cm**
StL-Nr. 22690014551119901
Schottertragschicht herstellen.
Gesteinsspezifische Anforderungen gem. TL Gestein-StB
und zugeh. Einführungsschreiben.
Erschwernisse durch Einbauten, Schächte und
Straßenabläufe werden gesondert vergütet.
In Verkehrsflächen für Geh- und Radwege.
Feinanteil Kategorie UF 3.
Baustoffgemisch 0/32.
Umweltrelevante Anforderungen beim Einsatz von
Baustoffgemischen nach Unterlagen des AG.
Verdichtungsgrad/Verformungsmodul '>= 80 MPa'
Einbaudicke '18 cm'
Ungleichförmigkeitszahl U mindestens 13. Die Filterstabilität gegenüber dem Bettungsmaterial muss
eingehalten werden.
Menge: 16,000 m2

###### Bereich 2.8.1.3 Betonbauweisen

**2.8.1.3.1 HGT Bk0,3 Zement D 15cm eingeschnittene Kerben**
STLB-Bau 04/2025 080
Hydraulisch gebundene Tragschicht ZTV Beton-StB, unter
Asphaltschicht, Belastungsklasse RStO 12/24 Bk0,3, in
Wohnstraßen, Bindemittel Zement DIN EN 197-1 und DIN
1164-10, natürliche Gesteinskörnung TL Gestein,
Schichtdicke
15 cm, Tragschicht nachbehandeln, mind. 3 Tage feucht
halten,
Ausführung mit Kerben nach Wahl AN, Abstand in
Querrichtung
5 m. EInzubauen bei ungenügender Tragfähigkeit anstatt
der
Frostschutzschicht FSS 0/45 gebrochen
Verformungsmodul 120 MN/m²
Menge: 490,000 m2

###### Bereich 2.8.1.4 Entwässerung für Straßen

*Hinweis*
Die Gipssteinanteile im Baugrund neigen bei
Wasserzutritt zu
Auflösungs- und Auslaugungserscheinungen, was mit
fortschreitender Hohlraumbildung verbunden ist. Es ist
daher
vorgesehen, mit einer "Mineralischen Kapselung" eine
möglichst wenig wasserdurchlässige Leitungszone
herzustellen. Die Mineralische Kapselung ist im
Bereich der
Bettung, Seitenverfüllung und Abdeckung einzubauen und
ein
Geotextil der Georobustheitsklasse III ist als
vollständige
Umhüllung mit Überlappung vorzusehen.  Nachfolgend
beschriebenes Material hat erhöhte Anteile an Feinkorn
d
<0,063 mm zur Gewährleistung der geringen
Durchlässigkeit
und genügt daher bzgl. dieser Eigenschaft nicht den
Vorgaben
der DIN EN 1610 Anhang B, welche für die Leitungszone
den
Einbau von Material mit <5% Feinkornanteil vorsieht.
Die
ungünstigere Verdichtbarkeit des nachfolgend
beschriebenen
Baustoffes ist durch erhöhte Verdichtungsarbeit
auszugleichen.
Dieser zusätzliche Aufwand ist einzukalkulieren. Die
geringe
Wasserdurchlässigkeit des Baustoffes wird nur
erreicht, wenn
die Einbauwassergehalte im Proctoroptimum oder leicht
darüber liegen. Einbau mit Wassergehalten auf der
"trockenen
Seite" der Proctorkurve muss zwingend vermieden werden.
Das Baustoffgemisch muss daher gleichmäßig
durchfeuchtet
mit dem optimal eingestellten Wassergehalt auf die
Baustelle
geliefert werden. Im Zwischenlager ist es vor
Änderungen
seines Wassergehaltes durch Abdecken mit Planen o.ä. zu
schützen.

**2.8.1.4.1 Leitungsgraben für DN/OD 160 PP, Tiefe: bis 1,75 m.**
Boden für Leitungsgraben und Schachtbaugruben
entsprechend DIN EN 1610 ausheben, Grabensohle
verdichten.
Straßenaufbruch wird gesondert berechnet.
Abgerechnet wird mit senkrechten Wänden, Grundlage:
Planung.
Die Schachtbaugruben, Schachtdurchmesser und -tiefen
gemäß Positionen Schächte, werden in der Achse der
Leitung ohne Berücksichtigung von Mehraufwendungen
durchgemessen.
Boden Homogenbereich E-A bis E-D.
Verbau entsprechend statischen und konstruktiven
Erfordernissen herstellen, vorhalten und von der
Baustelle entfernen.
Wasserhaltung bis zu einer Pumpenleistung von 10 m³/h
Förderdurchfluß je m Leitungsgraben bei 5 m
geodätischer Förderhöhe wird nicht gesondert berechnet.
Aushub, soweit zum Verfüllen geeignet, zur
Wiederverwendung seitlich lagern, nach Verlegen der
Leitung in Graben/Schachtbaugruben oberhalb der
Leitungszone bzw. oberhalb der Grabenverfüllung
einbauen und verdichten. Fehlenden Füllboden einbauen
wird gesondert berechnet. Zum Verfüllen nicht
verwendeter Aushub geht in Eigentum des AN über, wird
von der Baustelle entfernt und einer geeigneten
Wiederverwertung zugeführt.
Lichte Grabenbreite für Rohr DN/OD 160 PP.
Leitungsgrabentiefe: bis 1,75 m.
Menge: 27,000 m

**2.8.1.4.2 Rohr DN/OD 160 PP.**
Entwässerungsleitung nach statischen und konstruktiven
Erfordernissen - Dammleitung nach DIN-EN 1610, Typ
1/ATV-DVWK-A 139 - fachgerecht herstellen.
Abgerechnet wird nach der Länge des Rohres, gemessen in
der Achse der Leitung zwischen den Anschlußpunkten.
Anschluß an Schacht bzw. Sammelrohrleitung sowie
Formstücke werden gesondert vergütet.
Anschluß an Schacht bzw. Sammelrohrleitung sowie
Formstücke werden gesondert vergütet.
Rohr DN/OD 160 mm in Einzellängen von 1 m, 3 m, 6 m
Rohr Di 147,8/DN/OD 160, 6,1.
Steifigkeitsklasse: SN 10 nach DIN EN ISO 9969.
Einschl. ggf. erf. Rohrschnitte, Paßringe (P-Ring) und
Paßrohre.
Glattes dreischichtiges Vollwandkanalrohr mit
angeformter Steckmuffe aus mineralfaserverstärktem
Polypropylen (PP-ML), halogen- und bleifrei, mit
werkseitig eingelegtem Lippendichtring.
Innenschicht:
aus Polypropylen (PP), verbesserte optische
Eigenschaften durch helle Innenschicht, hohe chemische
Beständigkeit und hohe Abriebfestigkeit; Farbe:
lichtgrau.
Tragschicht :
aus mineralstoffverstärktem Polypropylen (PP), zur
Erhöhung der Ringsteifigkeit und Schlagzähigkeit;
Farbe: grau/anthrazit.
Deckschicht :
aus Polypropylen (PP), mit höherer Materialzähigkeit,
Kerbunempfindlichkeit sowie Wiederstandsfähigkeit gegen
Freibewitterung und Transportbelastung; Farbe:
kupferbraun.
Menge: 60,000 m

**2.8.1.4.3 Boden für Leitungsgraben liefern und einbauen**
Boden liefern, in Leitungsgraben einschließlich
Schachtbaugruben einbauen und verdichten.
Mineralische Kapselung im Bereich der Leitungszone für
die
Anschlussleitungen.
Baustoffgemisch aus gebrochener Gesteinskörnung aus den
Gesteinen des Unteren Muschelkalks
Größtkorn:=11 mm
Anteil Feinkorn d <0,063 mm: 15- 25 %, ideal: 20%
Sandkornanteil: 25-35 %
Kieskornanteil: 40-60 %
Bodengruppe n. DIN 18196: GU* bis GT*
Liefer- und Einbauwassergehalt: W = Wopt. und
W= Wopt + 1,5 %
Proctordichte: 2,0 -2,1 g/cm³
Opt. Wassergehalt: ~ 8 %
Durchlässigkeitsbeiwert kf = 10-9 m/s bei Einbau mit w
> wopt.
Sieblinie siehe Baubeschreibung.
Oben beschriebenes Material liefern und als
Rohrauflager
15 cm dick unter der Leitung, Seitenverfüllung und
Rohrabdeckung bis 30 cm über dem Rohr einbauen und
verdichten.
Die Einbauanweisungen aus dem Baugrundgutachten
(Unterlage 20.1) sind zwingend zu beachten.
Mehrmengen für Verbau sind einzukalkulieren.
Mengen für Grabenverfüllung gesondert.
Menge: 6,000 m3

**2.8.1.4.4 Connex Anschluss DN/OD 160/200 Hauptrohre DN250 PP**
Anschluss mit integriertem Kugelgelenk DN/OD 160/200
Hauptrohrnennweite: DN 250
Innendurchmesser des Hauptrohres (mm): 250
Rohrwanddicken des Hauptrohres (mm): 4 - 31,8
Farbe (RAL): 7037 grau

Technische Eigenschaften:
Material: bio-attributed Polyvinylchlorid (PVC-U),
weichmacherfrei
E-Modul: = 3200 kN/m² kurzzeit bzw. = 1600 kN/m²
langzeit
stufenlos abwinkelbar 0°-11° gemäß DWA-A 139
Wandaufbau: kompakt, innen und außen glattwandig
Muffenverbindung: eine angeformte Muffe
Einbautiefe: 0,5 bis 3 m,
bis LM1 nach DIN EN 1991-2 / SLW 60
Dichtungssystem: Dichtungen nach DIN EN 681
zum nachträglichen Anschluss von Abwasserrohren und
Formstücken aus PVC-U an alle glattwandigen Kanalrohre
der
Nennweite DN 400

Im Lieferumfang:
Einbauanleitung
Gleitmittel

Erforderliches Zubehör:
Gewinderadschlüssel mit Schlüsseleinsatz
Bohrkrone Ø 200 mm

Einsatzbereich:
Mischwasserkanäle

Hinweis:
Die Verlegerichtlinien des Herstellers nach
Einbauanleitung
sind zu beachten
Ein korrekter Einbau ist nur mit dem
Gewinderadschlüssel und
dem Schlüsseleinsatz möglich
Im Einheitspreis ist der fachgerechte Anschluss mittels
Bohrmaschine und Bohrkronenaufsatz
(Bohrung Ø 200 +/- 1 mm) am Hauptkanal einzurechnen

Zulassung und Normen:
DIBt-Zulassung Z-42.1-376
Geprüft nach DIN 4060

Produktname:
Connex Anschluss DN/OD 160/200

Fabrikat:
Funke Kunststoffe GmbH o. glw. '.........'
Menge: 1,000 St

**2.8.1.4.5 Rohranschluss herstellen (Zul) Anschluss DN 160 AL Kunststoff SL Beton**
Rohranschluss an Sammelrohrleitung herstellen,
Anschluss
dichten. Vergütet wird der Mehraufwand für das
Herstellen des
Anschlusses einschließlich Pass- und Sattelstücke
gegenüber
der bis zur Innenfläche der Sammelrohrleitung
durchgemessenen Rohrleitung.
Rohr DN/ID der Anschlussleitung 160.
Anschlussleitung aus Kunststoff.
Sammelleitung aus KG2000 DN 300 bzw. an
Connex-Anschluss.
Menge: 16,000 St

**2.8.1.4.6 Prüfung mit Kanal-TV Satelliten-Kamera**
Prüfung der Hausanschlussleitung mit Kanal-TV
Satelliten-Kamera
Aufzeichnung der Prüfung auf DVD
DN 160
Anlage ist in Betrieb.
Das Reinigen des Kanals vor Beginn der Prüfung wird
nicht gesondert vergütet. Die Reinigung des Kanales ist
höchstens einen Tag vor der Prüfung durchzuführen.

Mindestanforderungen an die Prüftechnik:
Farbschwenk-Drehkopfkamera mit einem Schwenkradius
von 135° und einer Rotation von 360°, sowie
einerausreichenden Beleuchtungskapazität, um ca. 3 - 4
Meter Kanalrohrausleuchtung zu gewährleisten.
Rißbreitenmessung
folgende Daten sind ständig im Videobild einzublenden:
Datum, Uhrzeit, Meter, Neigung,Video-Echtzeit
Farbvideoprinter oder Bilddigitalisierung
Bildauflösung der Kamera mindestens 350 Zeilen(color),
Bildübertragung in HD-Qualität.

Die Inspektion hat in Fließrichtung zu erfolgen. Muss
eine Inspektion abgebrochen werden, so ist diese von
der Gegenseite fortzuführen. Die Untersuchung und
Gegenuntersuchung muss in einem Protokoll in
Fließrichtung und seitenrichtig dokumentiert werden.

Jede Erfassung ist identisch auf DVD zu dokumentieren.

Die Zustandsdaten sind lagerichtig zu dokumentieren.
Die
Dokumentationsrichtung ist die Fließrichtung.
Einmessen und
Beschreiben von Seitenzuläufen.

Prüfprotokolle und DVD sind spätestens 3 Tage nach der
Prüfung dem AG bzw. der Bauüberwachung zu
übergeben.

Die Prüfprotokolle sind spätestens 3 Tage nach der
Prüfung
dem AG bzw. der Bauüberwachung zu übergeben.
Die Dichtheitsprüfung wird nur anerkannt, wenn der AG
oder
ein Vertreter des AG bei der Prüfung anwesend war.
Die Prüfung wird nur anerkannt, wenn der AG bei der
Prüfung
anwesend ist. Anderenfalls muss die Prüfung auf Kosten
des
AN wiederholt werden.

Wird ein angekündigter Termin nicht rechtzeitig
abgesagt und
der Vertreter des AG ist umsonst auf der Baustelle
erschienen,
werden die Unkosten dem AN vom Vertreter des AG in
Rechnung gestellt.
Der Termin ist mindestens 2 Tage vorher anzugeben.
Menge: 60,000 m

**2.8.1.4.7 Dichtheitsprüfung Luft Anschlussleitung Straßenablauf DN 160**
Dichtheitsprüfung DIN EN 1610 der Anschlussleitung des
Straßenablaufes bis DN 160.
Prüfung nach Verfüllen des Leitungsgrabens.

Prüfung mit Luftüberdruck nach dem Prüfverfahren "LD".
Die
Absperrelemente sind so einzusetzen, dass die Rohreinbindungen der Gelenkstücke nicht durch die
Absperrelemente
verdeckt werden.

Die Prüfung darf sich nur maximal über eine Haltung
erstrecken. Die gemeinsame Prüfung von Haltung und die
auf
ihr einbindenden Anschlussleitungen ist zulässig, wenn
die
Prüfzeit entsprechend der Haltung angewendet wird.

Graphische Darstellung des Druckverlaufes über die
Prüfzeit
mit Angabe des geforderten Prüfdruckes, der zulässigen
Druckdifferenz, der Befüllphase, dem Beginn und dem
Ende
der erforderlichen Beruhigungszeit sowie dem Beginn und
Ende der Prüfzeit erforderlich.

Prüfprotokoll einschl. graphische Darstellung sind
spätestens 3
Tage nach Durchführung der Prüfung dem AG bzw. der
Bauüberwachung zu übergeben.

Die Dichtheitsprüfung wird nur anerkannt, wenn der AG
oder
ein Vertreter des AG bei der Prüfung anwesend war.
Anderenfalls muss die Prüfung auf Kosten des AN
wiederholt
werden.

Wird ein angekündigter Termin nicht rechtzeitig
abgesagt und
der Vertreter des AG ist umsonst auf der Baustelle
erschienen,
werden die Unkosten dem AN vom Vertreter des AG in
Rechnung gestellt.
Der Termin ist mindesten 2 Tage vorher anzukündigen.
Menge: 16,000 St

**2.8.1.4.8 Formstück einbauen (Zul) Bogen DN 160**
Formstück in Rohrleitung einbauen. Vergütet wird der
Mehraufwand für den Einbau des Formstückes gegenüber der bis
zur
Innenfläche der Sammelrohrleitung durchgemessenen Rohrleitung.
Formstück = Bogen DN 160.
Material PP SN 10
Menge: 90,000 St

**2.8.1.4.9 Straßenablauf ausbauen**
Straßenablauf einschließlich Aufsatz vollständig
ausbauen.
Anschlussleitungen, die bestehen bleiben, soweit
erforderlich
abdichten. Das Ausbauen von Rohrleitungen wird
gesondert
vergütet.
Straßenablauf aus Beton/Mauerwerk.
Ausbautiefe ab OK Aufsatz bis 1,50 m.
Straßenablauf liegt in befestigter Fläche. Aufbruch-
und
Erdarbeiten ausführen.
Aufsatz aufnehmen.
Wiederverwendbare Aufsätz säubern, auf Betriebshof der
Stadt
transportieren und abladen, Transport.
Restliches Aufbruchgut und Aushub der Verwertung nach
Wahl
des AN zuführen.

Bodenaushub,
Homogenbereich HB E-A und HB E-B gemäß
Baugrundgutachten
Abfallschlüsselnummer u. Abfallbezeichnung n. AVV:
17 05 04 Boden und Steine mit Ausnahme derjenigen, die
unter 17 05 03 fallen.
Boden der Zuordnungsklasse LAGA Z1.1 und Z1.2
entsorgen.
Die Nachweisführung hat gemäß den gesetzlichen
Bestimmungen (Nachweisverordnung) zu erfolgen.
Die Nachweise sind nach konkreter Entsorgung
unverzüglich
und chronologisch zusammengestellt dem AG zu übergeben.
Sie sind Grundlage jeglicher Abrechnung.
Menge: 8,000 St

**2.8.1.4.10 Straßenablauf verfüllen Tiefe bis 1,25 m**
Straßenablauf verfüllen. Material verdichten. Tiefe ab
OK
Straßenablauf bis 1,25 m. Material Frostschutzmaterial
Menge: 8,000 St

**2.8.1.4.11 ROMOLD PE-Straßenablauf m. Sandfang u. Siphon**
PE Straßenablaufkörper DN 400 mit Aufsatzadapter aus
polymerem Werkstoff für Aufsätze 500 x 500 mm
Klasse D 400 nach
DIN EN 124 / DIN 1229, ohne Schäumungsanteile,
beständig gegen aggressive Abwässer, Tausalze und
Frost, bestehend aus Bodenteil und drehbarem
Aufsatzadapter mit integrierter Verschiebesicherung
passend für Auflagering 10a nach DIN 4052-3, geeignet
zur Ausrüstung mit Schmutzeimer Form A2, A4 und B1 nach
DIN 4052-4.

Bodenteil: mit flacher Aufstandsfläche (selbststehend)
mit Geruchsverschluss / Siphon inkl. Querverbindung für
Kamerabefahrung oder Reinigungsgerät Querverbindung mit
Verschlussstopfen aus NBR zur Abdichtung im
Betriebszustand und zur Entnahme bei Reinigungs- und
Inspektionsarbeiten.

Einschließlich Lieferung und Einbau Aufsatzrahmen zur
Lastentkopplung in Fundamentbeton C12/15 verlegen,
Schutzdeckel, Ausgleichsringe, Schmutzeimer
feuerverzinkt für Aufsatz 500 x 500 kurze Variante und
Aufsatz,

Anschluss:
Anschluss für PP-Rohre nach DIN EN 1852

Farbe: schwarz
Bauhöhe: ca. 86 cm, (mit Standardaufsatz: ca. 106 cm),
weiterer Aufbau mittels Elementverlängerung GRT E 40/55
Liefern und entsprechend den Einbauhinweisen des
Herstellers setzen.

System ROMOLD, oder gleichwertig '.........'
Typ: GSIT 40.50.50.15/86 P
Menge: 16,000 Stk

**2.8.1.4.12 Aufsatz f. Straßenablauf liefern und aufsetzen 500x500**
Aufsatz für Straßenablauf liefern und aufsetzen.
Regelwerke: DIN EN 124, DIN 1229, DIN 19594 und gemäß
RAL-GZ 692.
Material: Gusseisen
Klasse D 400, Ausführung nach DIN 19 594, 500x500, mit
Schlitzweite 36 mm,
Muldenform,
Aufsatz ohne Scharnier.
Dämpfende Einlage.
Verzinkter Eimer nach DIN 4052, Form A 4.
Aufsatz zunächst provisorisch auflegen und entsprechend
Bauablauf Zug um Zug bis auf planmäßige Höhe setzen.
Fuge
zwischen Fertigteilen mit Mörtel MG III nach DIN 1053
unter
Verwendung von mindestens 3 Distanzstücken
entsprechender
Festigkeit füllen. Füllung glattstreichen.
Menge: 16,000 St

###### Bereich 2.8.1.5 Asphaltbauweisen

*Hinweis*
Grundsätzlich sollen alle Einbauflächen beim Einsatz
von
temperaturabgesenktem Walzasphalt ausschließlich unter
Verwendung von Straßenfertigern mit Absaugeinrichtung,
mit
thermoisolierten Transportmulden und bei geeigneten
Randbedingungen der Baustelle unter Verwendung eines
Beschickers eingebaut werden.

Grundlage für den Einbau der Asphaltschichten bildet
die ZTV
Asphalt-StB 26

Zusätzliche Angaben im Eignungsnachweis beim Einsatz
von
TA-Asphalt
Im Eignungsnachweis sind beim Einsatz von TA-Asphalt
folgende Angaben zu fordern:
Angabe zum Verfahren der Temperaturabsenkung (hier
sind folgende Unterscheidungen vorgesehen:
Schaumbitumen oder gebrauchsfertig
viskositätsverändertes Bitumen (TL V Bit-StB) oder
Zugabe
organisch oder Zugabe mineralisch oder Zugabe
oberflächenaktiv)
Angabe zum Bitumenvolumen, Bindemittelart und -sorte
des frisch zugegebenen Bitumens, Bindemittelart und
-sorte des resultierenden Bindemittels,
Äqui-Schermodultemperatur T(G* = 15 kPa) in °C und
zugehöriger Phasenwinkel in ° des resultierenden
Bindemittels nach den TP Bitumen-StB 25, Teil 3,
bei Verwendung von Polymermodifiziertem Bitumen
65/105-70 A und 45/80-65 A: Äqui-Schermodultemperatur
T(G* = 15 kPa) in °C und zugehöriger Phasenwinkel in °
und Erweichungspunkt Ring und Kugel aus der
Erstprüfung,
bei Verwendung eines gebrauchsfertig
Viskositätsveränderten Bitumens: Art und Sorte,
Äqui-Schermodultemperatur T(G* = 15 kPa) in °C und
zugehöriger Phasenwinkel in ° des rückgewonnenen
Bindemittels aus der Erstprüfung,
bei Verwendung von viskositätsverändernden, organischen
Zusätzen: Hersteller, Typ, Produktbezeichnung, Menge in
M.-% bezogen auf den Bindemittelgehalt sowie
Äqui-Schermodultemperatur T(G* = 15 kPa) in °C und
zugehöriger Phasenwinkel in ° des rückgewonnenen
Bindemittels aus der Erstprüfung,
bei Verwendung von oberflächenaktiven Zusätzen zur
Temperaturabsenkung: Hersteller, Produktbezeichnung,
Menge in M.-% bezogen auf den Bindemittelgehalt,
bei Mitverwendung von Asphaltgranulat:
Äqui-Schermodultemperatur T(G* = 15 kPa) in °C
und zugehöriger Phasenwinkel des
rückgewonnenen Bindemittels aus den
Asphaltgranulaten

Temperaturgrenzwerte und Transport von
TA-Asphaltmischgut
Der Transport erfolgt in thermoisolierten
Transportmulden (mit
Thermoisolierung der Stirn- und Seitenflächen sowie des
Muldenbodens bei einem Wärmedurchgangswiderstand R =
1,65 m²K/W bei 20°C) mit einer Abdeckvorrichtung oder
in
geschlossenen Thermobehältern.
Gussasphalt ist in fahrbaren Rührwerkskesseln ständig
zu
rühren. Es sind nur Rührwerkskessel mit einem
fernbedienbaren Auslass zu verwenden.

Die Temperatur des Asphaltmischgutes muss folgende
Grenzwerte einhalten:
Asphaltmischgut für Asphalttragschichten,
Asphalttragdeckschichten und
Asphaltbinderschichten und Asphaltausgleichsschichten:
130 °C bis 150 °C
Asphaltmischgut für Asphaltdeckschichten und
Asphaltzwischenschichten aus
Walzasphalt: 140 °C bis 155 °C (bei Schichtdicken <
3,0 cm
bis 165 °C, ausgenommen Kompakte
Asphaltbefestigungen)
Gussasphalt: 200 °C bis 230 °C.

Beim Walzasphalt gilt die Temperaturspanne beim
Abkippen
vom LKW in den Kübel des Straßenfertigers bzw. des
Beschickers. Beim Gussasphalt gilt die Temperaturspanne
beim Verlassen des Rührwerkskessels.

Bei der Herstellung des Asphaltmischgutes für
Walzasphalte
dürfen die oberen Grenzwerte um bis zu 5 K
überschritten
werden, um ggf. auftretende Temperaturverluste bis zum
Einbau zu berücksichtigen.

Grenzwerte und Toleranzen Asphaltmischgut
Die Äqui-Schermodultemperatur T(G*=15 kPa) des aus dem
Asphaltmischgut rückgewonnenen Bindemittels darf die
in der
nachfolgenden Tabelle 16a angegebenen unteren
Grenzwerte
nicht unterschreiten und die oberen Grenzwerte nicht
überschreiten.

Tabelle 16a: Grenzwerte für Äqui-Schermodultemperatur
T(G*=15kPa) bei 1,59 Hz des aus dem Asphaltmischgut
rückgewonnenen Bindemittels
Straßenbaubitumen
Polymermodifiziertes Bitumen
Sorte
Unterer
Grenz
ert in °C
Unterer
Grenz
ert in °C
Sorte
Unterer
Grenz
ert in °C
Unterer
Grenz
ert in °C
70/100
43
59
45/80-50 A
44
64
50/70
46
62
25/55-55 A
48
70
30/45
52
68
10/40-65 A
56
76
20/30
55
71
45/80-65 A
48
66

65/105-70
A
43
61

Diese Grenzwerte gelten sowohl für die sortenreine
Verwendung von Straßenbaubitumen oder
Polymermodifizierten Bitumen nach den TL Bitumen-StB
als
auch bei der Mitverwendung von Asphaltgranulat. Bei
Einhaltung der Grenzwerte ist der Erweichungspunkt
Ring und
Kugel nicht maßgeblich. Eine Unter- oder
Überschreitung der
Grenzwerte nach Tabelle 16a stellt keinen Mangel dar,
wenn
die in der nachfolgenden Tabelle 16b aufgeführten
Grenzwerte
für den Erweichungspunkt Ring und Kugel eingehalten
werden.

Folgende Grenzwerte aus Tabelle 16b der ZTV
Asphalt-StB 26
sind zu berücksichtigen:

Tabelle 16b: Grenzwerte für den Erweichungspunkt Ring
und
Kugel des aus dem Asphaltmischgut rückgewonnenen
Bindemittels
Straßenbaubitumen
Polymermodifiziertes Bitumen
Sorte
Unterer
Grenz
ert in °C
Unterer
Grenz
ert in °C
Sorte
Unterer
Grenz
ert in °C
Unterer
Grenz
ert in °C
70/100
43
59
45/80-50 A
48
66
50/70
46
62
25/55-55 A
53
71
30/45
52
68
10/40-65 A
63
81
20/30
55
71
45/80-65 A

*)

65/105-70
A

*)
*) bezogen auf den Wert des Eignungsnachweises ± 8 K

Bei Verwendung von Bitumen nach den TL VBit-StB oder
bei
Verwendung von viskositätsverändernden, organischen
Zusätzen darf die Äqui-Schermodultemperatur T(G*=15
kPa)
des rückgewonnenen Bindemittels die im Eignungsnachweis
angegebene Äqui-Schermodultemperatur T(G*=15 kPa) um
nicht mehr als 8 K über- oder unterschreiten.

Bei Verwendung von Bitumen nach den TL VBit-StB oder
von
viskositätsverändernden, organischen Zusätzen werden
keine
Anforderungen an die elastische Rückstellung des
rückgewonnenen Bindemittels gestellt.

Begleitende Messungen und Dokumentation während des
Einbaus
Beim Einbau von TA-Asphalt sind während des gesamten
Einbauzeitraums durch den Auftragnehmer folgende
Messungen durchzuführen und zu dokumentieren:

Wetter (mindestens stündlich)
Lufttemperatur (Messung in 2 Metern Höhe und
Temperatur der Unterlage); mindestens stündlich
Windgeschwindigkeit und -richtung (mindestens
stündlich oder kontinuierlich)
Relative Luftfeuchte (mindestens stündlich oder
kontinuierlich)
Temperatur des angelieferten Asphaltmischguts bei jedem
Entladevorgang im Beschicker- und Fertigerkübel.
Zunahme der Verdichtung von Beginn bis zum Ende des
Asphalteinbaus mittels Aufsetz-
Sonde (Elektromagnetische Messung (PQI Sonde) oder
Radioaktive Messung (Isotopensonde))
Dokumentation der aufgebrachten Bitumenemulsion
unmittelbar vor der Überbauung (Art und Ansprühmenge
der eingesetzten Bitumenemulsion, angesprühte Unterlage
je Einbaubahn, Lage der Einbaubahn, Station,
Datum/Uhrzeit und Foto)
Alternativ kann zur Beurteilung und Dokumentation einer
homogenen Verdichtung der Einsatz von Systemen zur
flächendeckenden dynamischen Verdichtungskontrolle von
Asphalt (FDVK) erfolgen.
Messung der Entwicklung der Oberflächentemperatur der
eingebauten Schicht. Dies erfolgt unter Einsatz von
Systemen zur kontinuierlichen Temperaturmessung auf
Basis von Infrarotmessungen zur Erfassung des
Temperaturprofils über die gesamte Einbaubreitedirekt
hinter der Einbaubohle mit einem Messabstand von = 25
cm (zwischen den Messpunkten einer Messlinie) und = 25
cm zwischen den Messlinien erfolgen.

Die Ergebnisse dieser Messungen während des Einbaus
sind
dem Aufraggeber unverzüglich nach dem Asphalteinbau zu
übergeben.

*Hinweis*
Deckschichten sind grundsätzlich ohne Nähte
herzustellen.

Erschwernisse für das Arbeiten entlang von Borden,
Rinnen,
Einfassungen, Einbauteilen, Kleinflächen, Zwickeln
werden
nicht gesondert vergütet und sind in die nachfolgenden
Positionen einzurechnen.
Mehrmengen auf Grund erforderlicher Rückschnitte an
Anschlüssen oder technologisch bedingte Pausen werden
nicht
gesondert vergütet.

*Hinweis*
Erschwernisse, die im Zusammenhang mit dem
Vorhandensein
von Einbauteilen aller Art entstehen, sind in die
Einheitspreise
einzurechnen und werden nicht gesondert vergütet.

**2.8.1.5.1 Asphaltbefestigung trennen Schneiden**
StL-Nr. 2211130382109
Asphaltbefestigung geradlinig trennen.
im Anbaubereich quer zur Fahrbahnachse,
Trennen durch Schneiden.
Dicke der Asphaltbefestigung '10 bis 25 cm'
Menge: 21,000 m

**2.8.1.5.2 Asphaltbefestigung aufnehmen Fahrbahn**
Asphaltbefestigung nach Wahl des AN aufbrechen und
aufnehmen.
Fläche = Fahrbahn.
Gesamtaufbruchtiefe 10 - 30 cm
Aufbruchgut nach Wahl des AN verwerten.
Verwertungsklasse A gemäß Geotechnischem Bericht
Menge: 130,000 m2

**2.8.1.5.3 Asphaltbefestigung aufnehmen Gehweg**
Asphaltbefestigung nach Wahl des AN aufbrechen und
aufnehmen.
Fläche = Gehwege.
Gesamtaufbruchtiefe über 10 bis 20 cm.
Aufbruchgut nach Wahl des AN verwerten.
Verwertungsklasse A gemäß Geotechnischem Bericht
Menge: 240,000 m2

**2.8.1.5.4 Wasserdurchlässige Asphalttragschicht PA 16 T WDA**
Wasserdurchlässige Asphalttragschicht PA 16 T WDA gemäß
M VV herstellen
Hohlraumgehalt von mindestens 15 Vol.-%
Dicke im eingebauten Zustand: 10 cm
Resultierendes Bindemittel: 65/105-70 A
Belastungsklasse: Bk0,3
Menge: 490,000 m²

**2.8.1.5.5 Zulage zu Vorposition Schutz gegen Verunreinigung nach Einbau**
Zulage zur Vorposition
Wasserundurchlässige Asphalttragschicht ist nach deren
Einbau nach Wahl des AN gegen Verschmutzung zu schützen
Das M VV ist zu beachten.
Menge: 490,000 m²

**2.8.1.5.6 Temperaturabgesenkte Asphalttragschicht AC 32 T N, d = 14 cm, herstellen**
Asphalttragschicht aus temperaturabgesenktem
Asphaltbeton
AC 32 T N [50/70//50/80 VL] herstellen.
Asphaltmischgut nach TL Asphalt-StB 26 liefern, in
thermoisolierten Transportbehältern zur Einbaustelle
transportieren, mit Straßenfertiger in gleichmäßiger
Dicke
einbauen und profilgerecht verdichten.
Einbaubereich: Fahrbahn.
Belastungsklasse: Bk1,0.
Einbaudicke im verdichteten Zustand: 14 cm.
Resultierendes Bindemittel: 50/80 VL.
Straßenfertiger: mit Absaugeinrichtung.
Die geforderte Ebenheit, Querneigung, Höhenlage und
Oberflächenbeschaffenheit sind herzustellen.
Ausführung nach ATV DIN 18317, ZTV Asphalt-StB 26,
Teil 1,
TL Asphalt-StB 26, TL VBit-StB, TP Asphalt-StB und
RStO in
der vertraglich vereinbarten Fassung.
Abgerechnet wird nach der Fläche der fertig eingebauten
Asphalttragschicht.
Menge: 1300,000 m2

**2.8.1.5.7 Unterlage reinigen Asphaltbef., auf Tragschicht**
Unterlage reinigen. Anfallendes Kehrgut der Verwertung
nach
Wahl des AN zuführen.
Unterlage = Asphaltbefestigung der Tragschicht.
Bei Bedarf Einsatz mit Hochdruckreiniger.
Vor Einbau der Deckschicht.
Menge: 1300,000 m2

**2.8.1.5.8 Mehraufwendungen Tragschicht**
Mit dieser Position sind alle Mehraufwendungen
abgegolten,
die im Bereich von Zwickeln, Kleinstflächen,
Randbereichen
usw. durch Handeinbau bei Einbau der Tragschicht,
Auftragen
der Bitumenemulsion erforderlich werden.
Menge: 1,000 psch

**2.8.1.5.9 Mehraufwendung 1,0-Meter-Streifen Gehweg-Fertiger für Tragschicht**
Mehraufwendung für 1,0-Meter-Asphalt-Streifen mithilfe
Gehweg-Fertiger herstellen für Tragschicht
Menge: 1,000 psch

**2.8.1.5.10 Bitumenh. Bindemittel aufsprühen, auf Tragschicht**
Bitumenhaltiges Bindemittel aufsprühen, auf zusammenhängenden Teilflächen.
Auf Tragschicht.
Verschmutzte Unterlage vorher reinigen. Kehrgut in
Eigentum
des AN übernehmen und von der Baustelle entfernen.
Bindemittel C40B5-S.
Bindemittelmenge gemäß Merkblatt M-SNAR zur Herstellung
und Gewährleistung des Schichtenverbundes.
Menge: 1300,000 m2

**2.8.1.5.11 Temperaturabgesenkte Asphaltdeckschicht AC 11 D N, d = 4 cm, herstellen**
Asphaltdeckschicht aus temperaturabgesenktem
Asphaltbeton
AC 11 D N [50/70//50/80 VL] herstellen.
Asphaltmischgut nach TL Asphalt-StB 26 liefern, in
thermoisolierten Transportbehältern zur Einbaustelle
transportieren, mit Straßenfertiger in gleichmäßiger
Dicke
einbauen und profilgerecht verdichten.
Einbaubereich: Fahrbahn.
Belastungsklasse: Bk1,0.
Einbaudicke im verdichteten Zustand: 4 cm.
Resultierendes Bindemittel: 50/80 VL.
Straßenfertiger: mit Absaugeinrichtung.
Die geforderte Ebenheit, Querneigung, Höhenlage und
Oberflächenbeschaffenheit sind herzustellen. Die
Anforderungen an die Griffigkeit der fertigen
Asphaltdeckschicht sind einzuhalten.
Ausführung nach ATV DIN 18317, ZTV Asphalt-StB 26,
Teil 1,
TL Asphalt-StB 26, TL VBit-StB, TP Asphalt-StB und
RStO in
der vertraglich vereinbarten Fassung.
Abgerechnet wird nach der Fläche der fertig eingebauten
Asphaltdeckschicht.
Menge: 1300,000 m2

**2.8.1.5.12 Zulage Einbauhilfe 0-3 Grad**
Zulage für den Einbau der Binder- oder Deckschicht bei
niedrigen Außentemperaturen. Zulage umfasst Zusatz
einer
Einbauhilfe (z.B. Zeolithe) zum Mischgut.
Einbau der Deckschicht.
Außentemperaturen (Luft und/oder Unterlage) zwischen
>= 0
Grad Celsius und <= +3 Grad Celsius.
Menge: 1300,000 m2

**2.8.1.5.13 Mehraufwendungen Deckschicht**
Mit dieser Position sind alle Mehraufwendungen
abgegolten,
die im Bereich von Zwickeln, Kleinstflächen,
Randbereichen
usw. durch Handeinbau bei Einbau der Deckschicht,
Auftragen
der Bitumenemulsion erforderlich werden.
Menge: 1,000 psch

**2.8.1.5.14 Mehraufwendung 1,0-Meter-Streifen Gehweg-Fertiger für Deckschicht**
Mehraufwendung für 1,0-Meter-Asphalt-Streifen mithilfe
Gehweg-Fertiger herstellen für Deckschicht
Menge: 1,000 psch

**2.8.1.5.15 Abstumpfungsmaßnahme durchführen**
Abstumpfungsmaßnahme zur Erhöhung der
Anfangsgriffigkeit
durch gleichmäßiges Aufbringen und Einwalzen von
Abstreumaterial durchführen.
Nicht gebundenes Material aufnehmen und der Verwertung
nach Wahl des AN zuführen.
Abstreumaterial = leicht bituminierte Lieferkörnung
1/3.
Aus Gestein wie grobe Gesteinskörnung in
Asphaltdeckschicht.
Abstreumenge gemäß ZTV Asphalt-StB 01.
Menge: 1300,000 m2

**2.8.1.5.16 Schachtabdeckung anpassen**
Schachtabdeckung freilegen und nach Bauablauf Zug um
Zug auf neue planmäßige Höhe setzen.
Aufbrucharbeiten zum Freilegen der Schachtabdeckung
ausführen
in Fläche aus bituminösem Material,
höher setzen bis 20 cm.
notwendige Ausgleichsringe liefern
Fuge mit Mörtel MG III nach DIN 1053 füllen.
Füllung glattstreichen.
Verfüllung bituminöse Schichten.
Menge: 12,000 St

**2.8.1.5.17 Einbauteile in Asphaltbef. anpassen, Hydranten- und Schieberkappen**
Einbauteile (Hydranten-, Schieberkappen) in
Asphaltbefestigung freilegen und an die neue Höhe
anpassen. Freigelegten Bereich verfüllen und
verdichten. Aufbruchmaterial der Verwertung nach Wahl
des AN zuführen.
Einbauteil in Fahrbahn oder Nebenanlage
Höher setzen bis 20 cm.
Verfüllung bituminöse Schichten.
Menge: 60,000 St

**2.8.1.5.18 Einbauteile in Asphaltbef. anpassen, Straßenablauf**
Einbauteile (Straßenablauf) in
Asphaltbefestigung freilegen und an die neue Höhe
anpassen. Freigelegten Bereich verfüllen und
verdichten. Aufbruchmaterial der Verwertung nach Wahl
des AN zuführen.
Einbauteil in Fahrbahn oder Nebenanlage
Höher setzen bis 20 cm.
Verfüllung bituminöse Schichten.
Menge: 2,000 St

**2.8.1.5.19 Bitumenhaltiges Bindemittel, Schnittkanten Anschluss vorhandene Straßen**
Bitumenhaltiges Bindemittel an Schnittkanten
aufbringen.
In Verkehrsflächen der Belastungsklasse Bk 10
Rand = Asphaltbefestigung.
Bindemittel C 40 B5-S
Bindemittelmenge gem. ZTV Asphalt StB 07, zur
Herstellung bzw. Gewährleistung des Haftverbundes
Anschluss an vorhandene Straßen.
Schnittflächen vor Auftrag reinigen.
Position gilt für alle Lagen.
Abrechnungslänge einmal pro Straßenanbindung,
keine gesonderte Vergütung für jede einzelne
Asphaltschicht.
Menge: 9,000 m

**2.8.1.5.20 Anschluss a. Fuge m. Fugenm. herst . Querfuge**
Anschluss als Fuge mit Fugenmasse herstellen.
Fuge schneiden.
Querfuge.
In der Asphaltdeckschicht ausbilden.
Fugenspalttiefe = 40 mm.
Fugenspaltbreite = 10 mm.
Mit heiß verarbeitbarer Fugenmasse Typ N 2.
Menge: 9,000 m

**2.8.1.5.21 Anschluss als Fuge herstellen, Borde, Rinnen, bit. Flächen**
Anschluss der Asphaltdecke als Fuge herstellen. Fuge
'entlang
Borden, Natursteinrinne und Anschlüssen an vorh. bit.
Flächen'
In 'Asphaltdeckschicht mit zwangsgeführtem
Fugenschneider
herstellen.  Schnittgut entsorgen.'
Fugenspalttiefe 4,0 cm.
Fugenspaltbreite 10 mm.
Fugenraum verfüllen 'gemäß ZTV Fug-StB 15'
Mit heiß verarbeitbarer Fugenmasse Typ N2.
Menge: 1220,000 m

**2.8.1.5.22 Straßenfläche kehren**
Verkehrsfläche mit einer selbstaufnehmenden
Kehrmaschine
vor Verkehrsfreigabe kehren. Kehrgut aufnehmen und nach
Wahl des AN verwerten. Bei Bedarf mit Hochdruck.
Verkehrsfläche = Fahrbahndeckschicht aus Walzasphalt.
Erforderliche Verkehrssicherungsmaßnahmen durchführen.
Menge: 1300,000 m2

###### Bereich 2.8.1.6 Pflaster, Platten, Borde

*Hinweis*
Die nachfolgenden Ausführungen sind in die einzelnen
Positionen einzurechnen, sofern nichts anderes
ausgewiesen
ist.

Grundsätzlich gilt:
Erfolgt die Verlegung nicht entsprechend den gültigen
Regeln und Vorschriften für die Pflasterverlegung,
erfolgt
keine Abnahme.

Reihenpflaster
Die Reihen sind rechtwinkelig zur Achse und auf
Rastermaß zu
verlegen. Die Ausführung von dazu erforderlichen
Radialreihen
wird gesondert vergütet.
In Einfahrten wird das Pflaster um 90° gedreht und als
Abgrenzung Läufersteine eingebaut.
Grundsätzlich sind alle Pflasterreihen mit einem
Saumstein
einzufassen. D. h. überall dort, wo Pflasterflächen
enden
(Begrenzungen, Mauern, Bordsteine, Einbauten,
Anschlüsse an
andere Verkehrsflächen), sind ohne besondere Angaben
Einzeiler als Bund zu versetzen. An die Steinformate
werden
hier dieselben Forderungen wie bei Mulden- und
Läuferreihen
gestellt.

Segmentbogenpflaster
Die Scheitel müssen bergaufwärts gerichtet sein. Die
Tangentenschnittpunkte an den Bogenscheiteln
(Bogenrücken)
sollen auf gleicher Höhe liegen, also miteinander
fluchten.
Die Segmentbogenpflasterung muss mit dem Bogenscheitel
an
den Randstreifen beginnen und auch enden.
Dementsprechend
sind die Pflasterfelder einzuteilen.
Bogenmmaß (Bogenbreite oder Sehne L) und Bogenstich
müssen auf die Steingröße abgestimmt sein.
L = 13 - 15 x Steingröße, h = 3 x Steingröße.
Die Bogenbreite L muss zur Stichhöhe h 1/5 betragen.
In die
Bogenlänge passen ca. 15 bis 20 Steine. Die Bögen
müssen
immer  rechtwinkelig an den Kämpfer (Bogenstoß,
Bogenanfänge, Herz) anstoßen. Es dürfen dort keine
Dreiecksfugen (Keilfugen) entstehen.
Im Bogenstoß ist immer mit einem längeren Stein
(Binderstein)
zu beginnen.
Der Krümmungsradius muss ständig gleich groß gehalten
werden.
Radius r = 1 - cos ß/2 od. r = 0,707 x L.
Der höchste Punkt des Bogens muss im Scheitel =
Bogenrücken liegen.

Passepflaster
Die Steinabmessungen innerhalb des gewählten
Steinformates
müssen variieren. An den Einfassungen wird wie beim
Segmentbogenpflaster mit einem 1/2 Bogen begonnen.
Daran
anschließend werden die Steine über Eck 45 ° gesetzt.
Dabei
dürfen die Fugen über max. 3 Steine durchlaufen.

Brauchbares Altpflaster
Gebrauchte Pflastersteine sind ausschließlich mit der
abgefahrenen, glatten Seite als Kopf einzubauen.
Steinschrott ist auszusortieren, beschädigte Steine
dürfen nicht
verwendet werden.

Allgemein
An Einbauten und anderen Fixpunkten, wie z.B. in Beton
versetzen Kandelungen, Schwellen u.dgl. ist darauf zu
achten,
dass auch noch nach der Nachverdichtung der
Pflasterfläche
durch den Verkehr ein Anschlag von mind. 0,5 cm, aber
nicht
mehr als 1 cm vorhanden ist.
Grundsätzlich sind alle Pflasterflächen in den
Nebenanlagen
mit einem Saumstein einzufassen, d.h. überall dort, wo
Pflasterflächen enden.

Einbauten in Pflasterflächen
Einbauten > 0,5 m2 sind mit einer Läuferzeile
einzufassen.
Bei Einbauten < 0,5 m2 erfolgt die Einfassung mit
Kleinpflaster
gleichen Steinmaterials durch trapezförmiges Behauen
oder
gleichmäßige Dreieckssteine. Diese Leistung wird nicht
zusätzlich vergütet.

Reihenbreite
Die Steine für die einzelnen Breiten sind nach Breite
je cm
Differenz auszusuchen. Es dürfen nur gleichbreite
Steine in
einer Reihe gesetzt werden.
Die Länge der Steine muss größer der Breite sein.
Jeder Stein ist mit Bettungsmaterial fest zu
unterstopfen. Jede
Reihe ist gesondert anzuschlagen.
Der Aufwand für das Sortieren der Steine wird nicht
gesondert
vergütet.

Ungebundene Bettung
Bettung in güteüberwachtem, Brechsand-Splitt-Gemisch
2/5
oder  0/8 mm mit 10 % Anteil 0/2, aus Hartgestein nach
TL Min
StB 8 (z.B Diabas, Farbe grün/grau).
Die Bettung sollte nach der Rammung 1/3 der Steinhöhe
stark
sein, die max. Dicke der Bettung darf 1/2 der
Steinhöhe im
unverdichteten Zustand nicht überschreiten, d.h. die
Dicke der
Bettung darf bei Kleinpflaster 4 cm, bei
Mosaikpflaster 3 cm
nicht überschreiten.
Die Steine sollen ca. 2/3 der Steinhöhe in die Bettung
eingebunden sein. Das Bettungsmaterial darf nicht in
die Fugen
eingebracht werden.

Ungebundene Fugen
Verfüllung der Fugen mit güteüberwachtem
Brechsand-Spiltt-Gemisch 1/3 (z.B Diabas, Fareb
grün/grau).
Fugen vor dem 1. Rüttelvorgang vollfugig füllen und
einschlämmen, vor dem Rütteln trocknen lassen.
Die Fugenbreite in Kopfhöhe darf max. 1 cm betragen
und dies
max. nur bei 1/10 der Pflasterfläche, 9/10 der Fläche
muss
Fugen kleiner 1 cm aufweisen.

Einschlämmen
Nach Fertigstellung des Pflasters und nach dem
Einkehren des
Fugenmaterials in die Fugen ist durch reichliche
Wasserberieselung der Sand in die Fugen und unteren
Hohlräume einzuschlämmen.
Wasser soll solange aufgebracht werden, bis alle
Pflasterfugen
vollständig mit Brechsand-Splitt-Gemisch gefüllt sind
und eine
Sättigung erreicht worden ist.

Pflaster in gebundener Bauweise
Ausführung gemäß Merkblatt M FPgeb.

Die Fugen sind vollständig zu verfugen.
Zur Abnahme muss das Pflaster gekehrt sein. Ansonsten
erfolgt keine Abnahme!

**2.8.1.6.1 Belag aus versch. Betonbef. mit Unterl. aufnehmen**
Vorh. Befestigung mit Unterlage aufbrechen und
aufnehmen,
Die Aufbruchtiefe gilt ab OF Befestigung.
Art = Betonpflaster, Gehwegplatten aus Beton,
Betonflächen in
Gehwegen und Nebenflächen,
Dicke der Befestigung 8 bis 15 cm
Bettung aus Sand (Aufnehmen wird in Pos. Erdbau
gesondert
vergütet)
Material geht in Eigentum des AN über und ist zu
beseitigen.
Borde aufnehmen entlang der Straße wird gesondert
vergütet.
Menge: 115,000 m2

**2.8.1.6.2 Beton schneiden**
Befestigung aus Beton, Betonplatten trennen durch
Schneiden.
Fläche = Nebenanlagen in Teilflächen. Dicke Beton bis
30 cm,
Aufbruchgut geht in Eigentum des AN über und ist zu
beseitigen.
Menge: 3,000 m

**2.8.1.6.3 Vorh. Pflaster Naturstein aufnehmen, Fahrbahn**
Vorh. Befestigung mit Unterlage aufbrechen und
aufnehmen,
Die Aufbruchtiefe gilt ab OF Befestigung. Art =
Natursteinpflaster in der Fahrbahn, Steine sieben,
Material
säubern, laden und auf Lagerplatz des AN
transportieren,
abladen. Einschließlich Aussortieren von Steinen, so
dass die
Kantensteine ein einheitliches Maß haben. Nicht
wiederverwendbare Steine und abgesiebtes Material
(Pflasterbettung und weiterer Boden) geht in Eigentum
des AN
über und ist zu entsorgen.
Menge: 390,000 m2

**2.8.1.6.4 Nicht verwendetes Pflaster aus Naturstein auf Lagerplatz AG**
Nicht verwendete Steine aus Naturstein laden, auf den
Lagerplatz des AG transportieren und abladen.

Transportentfernung max. 15 km
Adresse Lagerplatz:
Leutraer Weg 7a
07745 Jena
Menge: 400,000 m2

**2.8.1.6.5 Vorh. Pflaster Naturstein aufnehmen, Nebenflächen**
Vorh. Befestigung mit Unterlage aufbrechen und
aufnehmen,
Die Aufbruchtiefe gilt ab OF Befestigung. Art =
Natursteinpflaster in Gehwegen und Nebenflächen,
Material
säubern, laden und auf Lagerplatz des des AG - Tongrube
Göschwitz zu fahren und einzulagern (Ansprechpartner
Herr
Reich) transportieren - maximale Entfernung 15 km,
abladen
und für den Wiedereinbau lagern. Einschließlich
aussortieren
von Steinen, so dass die Kantensteine ein
einheitliches Maß
haben.
Menge: 13,000 m2

**2.8.1.6.6 Ausbau Packlager, Nebenflächen**
Abtrag des vorhandenen Packlagers.
Anfallende Stoffe einer zugelassenen Entsorgungsstelle
nach
Wahl des AN zuführen. Entsorgungsgebühren werden vom AN
übernommen.
Bereich: Nebenflächen
Schichtdicke:
'ca. 10 cm'
Menge: 13,000 m2

**2.8.1.6.7 Rinne mit Pflast. aus Nst. (Material vom AG) herst.**
Rinne mit Pflastersteinen gemäß M FPgeb aus Naturstein
herstellen.
Mehrzeilige Rinne ist mit beidseitigen Schnurkanten
herzustellen.
Muldenrinne nach Unterlagen des AG.
Format für Rastermaß des Pflastersteins = 100/100/100
mm.
Pflasterstein aus Granit (Material auf Lagerplatz des
AN,
zwischengelagert).
Breite: 50 cm (5-zeilig).
Beton für Fundament mit einer Druckfestigkeit
(Einzelwert) am
Bohrkern von mind. 12 MPa.
Unterbeton mit einer Dicke von 20 cm, C 20/25,
herstellen
Bettungsmörtel 0/4. Wasserdurchlässigkeit größer 5 * 10
exp -5 m/s. Druckfestigkeit mind. 30 MPa im Mittel und
mind. 25 MPa im Einzelwert. Biegezugfestigkeit mind. 5
MPa im Mittel und mind. 4 MPa im Einzelwert.
Haftzugfestigkeit mind. 1,5 MPa im Mittel und mind. 1,2
MPa im Einzelwert.
Abfall der Druckfestigkeit nach Frosttauwechselversuch
im Mittel max. 10 v.H., im Einzelwert max. 20 v.H.
z.B. MBV 4 E von Marbos oder Gleichwertiges:
'.........'

Verlegen in Reihen.
Bettungs- und Fugenmörtel sind im System von einem
Hersteller einzusetzen.

Die Steine sind vor dem Setzen unterseits in
Haftverbesserer (kunststoffvergütet, trasshaltig) zu
tauchen.

z.B. PFB von Marbos oder Gleichwertiges:
'.....................'

Fuge mit wasserundurchlässigem, hydraulisch schnell
abbindendem, kunststoffmodifiziertem, zementärem
Pflasterfugenmörtel nach Herstellervorschrift
einschlämmen
und Fläche reinigen.
z.B. PFM - ZL von Marbos oder Gleichwertiges:
'.........'
Menge: 275,000 m

**2.8.1.6.8 Dehnungsfugen Rinne herstellen**
Uniflex-Füllstreifen (Bewegungsfugenband aus PUR--
Kautschuk) in Bettungsmörtel bis auf die Tragschicht
abstellend
einbauen als Bewegungsfuge, für vorbeschriebenen
Pflasterstreifen.
3 - 4 cm unter OK Belag endend.

Rundschnur Größe 10 mm
Geschlossenzelliges PE-Hinterfüllprofil zur Vermeidung
der
Dreiflankenhaftung von Fugendichtstoffen.
Einlegen von 2 Lagen, um den Fugenraum während des
Einschlämmens mit Pflasterfugenmörtel frei von
Mörtelresten
zu halten.

Vor Einbau Bewegungsfugendichtstoff obere Rundschnur
wieder aufnehmen.
2-K Voranstrich Haftvermittler auftragen, z.B.
MARBOFLEX
TK2 oder glw.

2-K Bewegungsfugendichtstoff auf Polysulfidbasis zum
Vergießen von dauerelastischen Fugen einbringen.
Fugentiefe = 2-3-fach der Fugenbreite.
z.B. MARBOFLEX TK 66 G Grau
Hersteller Marbos oder gleichwertig
'.........'
gewähltes Fabrikat

Einbau der Bewegungsfugen im Abstand von 10 m.
Ausführung der Bewegungsfugen gem. MFPgeb.
Menge: 50,000 St

**2.8.1.6.9 Pflasterd. aus Betonsteinen herst. Gehweg, Dicke 8 cm**
Betonsteinpflasterdecke herstellen.
Ausführung in Gehwegen und Nebenbereichen.
Betonpflastersteine DIN 18 501-80 (100/200/80 mm) und
DIN EN 1338 Typ KID,
mit Microfase.
Nutzfläche = ungefärbt (grau).
4-seitige Verschiebesicherung,
Abstandnocken in abgestufter Tiefe 3/4 mm,
Fugenfüllraum > 265 mm³ (Mittelwert pro cm Länge und
Höhe),
Frost- und Tausatzwiderstand erhöht nach DIN 1338 LP,
Erhöhte Frühfestigkeit (Einbaufähig 14-Tage nach
Produktion),
Betonzusatzmittel zur Verminderung des
Ausblühverhaltens,
Bei Verwendung mineralischer Farbstoffe, haben diese
eine
erhöhte UV-Beständigkeit.

Steine in Reihe rechtwinklig zum Bord verlegen, halbe
Steine
einrechnen.
Läuferreihe entlang der Tief- und Hochborde.

Betonpflasterfläche nach DIN 18318, ZTV Pflaster und
Verlegeplan herstellen.
Färbende Gesteinskörnungen dürfen nicht eingesetzt
werden.
Pflasterbett im verdichteten Zustand 4 cm (+/- 1 cm)
Bettungsmaterial SZ-LP 05 der Korngruppe 0/8 Diabas
Fugenmaterial SZ-LP 05 der Korngruppe 0/5 Diabas
(gebrochen, Sandanteil ca. 30 M.-%, Ecs35, SZ 18)
Kornanteil < 0,063 mm max. 5,0 M.-%
Fugenbreite von 5 mm (+/-1 mm)
Eignungsnachweis für Bettungs- und Fugenmaterial vor
Einbau
übergeben.

Verlegung
Beim Verlegen der Steine/Platten sind diese auf das
Rastermaß auszurichten.
Fugen mit Fortschreiten der Verlegung kontinuierlich
verfüllen.
Abgelegte Steine/Platten sind z.B. mit Gummihammer in
der
Höhe anpassen, danach abgekehrten Belag geschützt
(Gleitplattenvorrichtung) verdichten. Gewicht der
Rüttelplatte <
200 kg, Fugen mit o.g. Material erneut verfüllen.
Fugenschluss - Abschließend mit gebrochenem Sand 0/2
(Ecs
> 35) unter kontrollierter Wasserzugabe einschlämmen
Grundreinigung zur Abnahme  Der Belag ist unter
Zuhilfenahme von Wasser, ggf. geeigneter
Reinigungsmittel
und Bürsten zu reinigen.

Pflastersteine auf Passmaß trennen und zugearbeitete
Steine
an Kanten und Einfassungen bzw. an Aussparungen
und Einbauten verlegen.
Trennen durch Schneiden. Mehraufwand wird nicht
gesondert
vergütet.
Die Position beinhaltet das mehrmalige (mind. 2 x)
Absanden
innerhalb eines Jahres.
Menge: 16,000 m2

**2.8.1.6.10 Anpassungsstreifen aus Mosaikpflaster herst., gebundene Bauweise**
Mosaikpflasterdecke herstellen,
gem. M FPgeb in Verbindung mit ZTV Pflaster StB 20,
aus Mosaikpflaster Granit,
I. Klasse 1-I DIN 18502
B/L/H = 5/5/5/ cm (4-6/4-6/4-6 cm),
einfarbig grau.
Verarbeitungsart allseits geschlagen,
sauber gespalten,
Oberfläche gesägt und gestockt,
Frost-Tausalz-Beständigkeit Klasse F1
Rohdichte ca. 2,4 g/cm3
Druckfestigkeit ca. 150 -175 N/mm2
Biegezugfestigkeit ca. 14 N/mm2
rutschfest, Rutschsicherheitsklasse R 12-13
Die Eigenschaften sind über aktuelle Zertifikate vor
Bestellung
nachzuweisen. Der AN hat im Rahmen seiner
Eignungsprüfung
die geforderten Werte an den gelieferten Steinen
nachzuweisen. Das zur Verwendung kommende Material ist
dem AG zur Bemusterung vorzulegen.

Ausführung als Ein- bis Dreizeiler an den
Grundstücksgrenzen
gem. Festlegungen des AG.
Steine in Reihe verlegen
Pflasterdecke gem. M FPgeb in Verbindung mit ZTV
Pflaster
StB 20,

Die Pflasterfläche muss hinsichtlich Ebenheit,
Engfugigkeit und
Maßhaltigkeit besondere Anforderungen erfüllen. Die
fertige
Pflasterfläche muss geräuscharm befahrbar, gut
begehbar und
gut benutzbar für Rollstuhlfahrer, Kinderwagen usw.
sein.
Pflasterdecke in gebundener Bauweise mit Kleinpflastersteinen aus Naturstein herstellen. Bearbeitung der
Oberfläche
der Kleinpflastersteine nach Unterlagen des AG.

Haftzugfestigkeit zwischen Pflasterstein und Bettung
sowie zwischen Pflasterstein und Fugenfüllung, im fertigen Zustand mind. 0,6 MPa im Einzelwert.
In Fahrbahnflächen der Belastungsklasse bis 1,8.
Format für Rastermaß = 50/50/50 mm.
Pflasterstein aus Granit.
Bettungsmörtel 0/4. Wasserdurchlässigkeit größer 5 * 10
exp -5 m/s. Druckfestigkeit mind. 30 MPa im Mittel und
mind. 25 MPa im Einzelwert. Biegezugfestigkeit mind. 5
MPa im Mittel und mind. 4 MPa im Einzelwert.
Haftzugfestigkeit mind. 1,5 MPa im Mittel und mind. 1,2
MPa im Einzelwert.
Abfall der Druckfestigkeit nach Frosttauwechselversuch
im Mittel max. 10 v.H., im Einzelwert max. 20 v.H.
z.B. MBV 4 E von Marbos oder Gleichwertiges:
'.........'

Kontaktschicht (kunststoff- und trassvergütet,
wasserabweisend, flexibel) zwischen Pflasterbelag und
Bettungsmörtel.

z.B. GaLaVarioFlex GVF von Marbos oder Gleichwertiges:
'.........'

Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Verlegen im Läufer- oder Reihenverband ohne Kreuzfugen.

Fuge mit wasserundurchässigem, hydraulisch schnell
abbindendem, kunststoffmodifiziertem, zementärem
Pflasterfugenmörtel nach Herstellervorschrift
einschlämmen
und Fläche reinigen.
z.B. PFM - ZL von Marbos oder Gleichwertiges:
'.....................'
Verlegen in Reihen.
Bettungs- und Fugenmörtel sind im System von einem
Hersteller einzusetzen.
Menge: 300,000 m

**2.8.1.6.11 Pflasterdecken-Anpassung herstellen, Einzelgr. bis 0,5m2**
StL-Nr. 22111519819
Anpassung der Pflasterdecke an Aussparungen oder Einbauten herstellen.
Einzelgröße der Aussparung bzw. Einbauten bis 0,50 m2.
Ausführung 'Mosaikpflaster zw. 4x4 bis 6x6cm'
Menge: 18,000 St

**2.8.1.6.12 Pflasterdecken-Anpassung herstellen, Einzelgr. bis 0,75m2**
StL-Nr. 22111519829
Anpassung der Pflasterdecke an Aussparungen oder Einbauten herstellen.
Einzelgröße der Aussparung bzw. Einbauten über 0,50 bis
0,75 m2.
Ausführung 'Mosaikpflaster zw. 4x4 bis 6x6cm'
Menge: 3,000 St

**2.8.1.6.13 Pflasterd. geb. Bauweise, Randstreifen**
Pflasterdecke in gebundener Bauweise mit Kleinpflastersteinen aus Naturstein herstellen. Bearbeitung der
Oberfläche
der Kleinpflastersteine nach Unterlagen des AG.

Haftzugfestigkeit zwischen Pflasterstein und Bettung
sowie zwischen Pflasterstein und Fugenfüllung, im fertigen Zustand mind. 0,6 MPa im Einzelwert.
In Fahrbahnflächen der Belastungsklasse bis 1,8.
Format für Rastermaß = 100/100/100 mm.
Pflasterstein aus Granit.
Bettungsmörtel 0/4. Wasserdurchlässigkeit größer 5 * 10
exp -5 m/s. Druckfestigkeit mind. 30 MPa im Mittel und
mind. 25 MPa im Einzelwert. Biegezugfestigkeit mind. 5
MPa im Mittel und mind. 4 MPa im Einzelwert.
Haftzugfestigkeit mind. 1,5 MPa im Mittel und mind. 1,2
MPa im Einzelwert.
Abfall der Druckfestigkeit nach Frosttauwechselversuch
im Mittel max. 10 v.H., im Einzelwert max. 20 v.H.
z.B. MBV 4 E von Marbos oder Gleichwertiges:
'.........'

Kontaktschicht (kunststoff- und trassvergütet,
wasserabweisend, flexibel) zwischen Pflasterbelag und
Bettungsmörtel.

z.B. GaLaVarioFlex GVF von Marbos oder Gleichwertiges:
'.........'

Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Verlegen im Läufer- oder Reihenverband ohne Kreuzfugen.

Fuge mit wasserundurchässigem, hydraulisch schnell
abbindendem, kunststoffmodifiziertem, zementärem
Pflasterfugenmörtel nach Herstellervorschrift
einschlämmen
und Fläche reinigen.
z.B. PFM - ZL von Marbos oder Gleichwertiges:
'.....................'
Verlegen in Reihen.
Bettungs- und Fugenmörtel sind im System von einem
Hersteller einzusetzen.
Menge: 490,000 m2

**2.8.1.6.14 Dehnungsfugen Randstreifen herstellen**
Uniflex-Füllstreifen (Bewegungsfugenband aus PUR--
Kautschuk) in Bettungsmörtel bis auf die Tragschicht
abstellend
einbauen als Bewegungsfuge, für vorbeschriebenen
Pflasterstreifen.
3 - 4 cm unter OK Belag endend.

Rundschnur Größe 10 mm
Geschlossenzelliges PE-Hinterfüllprofil zur Vermeidung
der
Dreiflankenhaftung von Fugendichtstoffen.
Einlegen von 2 Lagen, um den Fugenraum während des
Einschlämmens mit Pflasterfugenmörtel frei von
Mörtelresten
zu halten.

Vor Einbau Bewegungsfugendichtstoff obere Rundschnur
wieder aufnehmen.
2-K Voranstrich Haftvermittler auftragen, z.B.
MARBOFLEX
TK2 oder glw.

2-K Bewegungsfugendichtstoff auf Polysulfidbasis zum
Vergießen von dauerelastischen Fugen einbringen.
Fugentiefe = 2-3-fach der Fugenbreite.
z.B. MARBOFLEX TK 66 G Grau
Hersteller Marbos oder gleichwertig
'.........'
gewähltes Fabrikat

Einbau der Bewegungsfugen im Abstand von 8 m.
Ausführung der Bewegungsfugen gem. MFPgeb.
Menge: 160,000 m

**2.8.1.6.15 Bordstein aufnehmen, Beton**
StL-Nr. 221115031590200
Bordstein aufnehmen.
Bordstein = Einfassungsstein aus Beton.
Fundament 'Fundament über 10 bis 20 cm dick,
aufbrechen.'
Sämtliche Steine und übriges Aufbruchgut nach Wahl des
AN verwerten.
Menge: 45,000 m

**2.8.1.6.16 Bordsteine aufnehmen, Granit**
Bordsteine aufnehmen.
Bordsteine aus Granit.
Breite: ca. 10 cm
Fundament und Rückenstütze aus Beton, über 10 bis 20 cm
dick, aufbrechen.
Borde reinigen, auf Paletten stapeln, laden und zum
Lagerplatz
des AN transportieren, nicht wiederverwendbare
Bordsteine
aussortieren und zusammen mit Aufbruchgut von Fundament
und Rückenstütze entsorgen
Menge: 520,000 m

**2.8.1.6.17 Borde setzen, Granit, Material des AGs**
Bordsteine setzen. Borde als Tiefbord. Breite ca. 10
cm.
Bordsteine aus Naturstein (Granit), vorhandene Borde
von
Lagerplatz des AN. Borde säubern, laden,
transportieren,
abladen.

Borde in gleichmäßigem Bild versetzen, Beschädigte
Borde
dürfen nicht verwendet werden.
Aufwand für Sortieren ist einzukalkulieren.
Borde schneiden wird separat vergütet.

Rückenstütze aus Beton C 25/30 herstellen, bis 14 cm
unter OF
Bordstein, 20 cm breit.
Unterbeton C 25/30, 20 bis 24 cm dick, herstellen.
Die Verlegung in Radien > 12 m wird nicht gesondert
vergütet.

Einschl. Bordgraben herstellen.
Homogenbereich E-A bis E-D gemäß Baugrundgutachten
Abfallschlüsselnummer u. Abfallbezeichnung n. AVV:
17 05 04 Boden und Steine mit Ausnahme derjenigen, die
unter 17 05 03 fallen.
Boden der Zuordnungsklasse LAGA Z1.2 und >Z2 entsorgen.
Die Nachweisführung hat gemäß den gesetzlichen
Bestimmungen (Nachweisverordnung) zu erfolgen.
Die Nachweise sind nach konkreter Entsorgung
unverzüglich
und chronologisch zusammengestellt dem AG zu übergeben.
Sie sind Grundlage jeglicher Abrechnung.

Planum herstellen und verdichten, Frostschutzmaterial
0/45
gebr. unter Borde und Rückenstütze einbauen und
verdichten.
Dicke 15 cm.
Restverfüllung des Bordgrabens mit Frostschutzmaterial
0/45
gebr.
Menge: 480,000 m

**2.8.1.6.18 Borde setzen TB 10x25 cm, Granit, Neumaterial**
Bordsteine setzen. Borde als Tiefbord.
Bordsteine aus Naturstein (Granit), Material in
Anlehnung an
die vorhandenen Borde im Bestand,
Sichtflächeund übrige Flächen und Fußfläche: bruchrauh.
Bordstein B6, ohne Anlauf gem. DIN 482 und DIN EN 1343.
Format 10/25.
Borde in gleichmäßigem Bild versetzen. Borde schneiden
wird
separat vergütet.

Materialanforderungen gemäß EN 1343:
Breite und Höhe nach Tab. 1, Klasse 2;
Sichtflächen nach Tab. 3 und Tab. 4;
Widerstand gegen Frost-Tau-Wechsel Klasse 1 (F1);
geforderte Werkstoffeigenschaften nach Anhang NA:
Frostbeständigkeit nach EN 12371,
Druckfestigkeit nach EN 1926 120 MPa,
Biegezugfestigkeit nach EN 12372 10 MPa,
Abrieb nach DIN 52108 12 cm²/50 cm³.

Rückenstütze aus Beton C 25/30 herstellen, bis 14 cm
unter OF
Bordstein, 20 cm breit.
Unterbeton C 25/30, 20 bis 24 cm dick, herstellen.
Die Verlegung in Radien > 12 m wird nicht gesondert
vergütet.

Einschl. Bordgraben herstellen.
Homogenbereich E-A bis E-D gemäß Baugrundgutachten
Abfallschlüsselnummer u. Abfallbezeichnung n. AVV:
17 05 04 Boden und Steine mit Ausnahme derjenigen, die
unter 17 05 03 fallen.
Boden der Zuordnungsklasse LAGA Z1.2 und >Z2 entsorgen.
Die Nachweisführung hat gemäß den gesetzlichen
Bestimmungen (Nachweisverordnung) zu erfolgen.
Die Nachweise sind nach konkreter Entsorgung
unverzüglich
und chronologisch zusammengestellt dem AG zu übergeben.
Sie sind Grundlage jeglicher Abrechnung.

Planum herstellen und verdichten, Frostschutzmaterial
0/45
gebr. unter Borde und Rückenstütze einbauen und
verdichten.
Dicke 15 cm.
Restverfüllung des Bordgrabens mit Frostschutzmaterial
0/45
gebr.
Menge: 170,000 m

**2.8.1.6.19 Borde setzen TB 8x25 cm, Granit, Neumaterial**
Bordsteine setzen. Borde als Tiefbord,
Bordsteine aus Naturstein (Granit), Material in
Anlehnung an
die vorhandenen Borde im Bestand,
Sichtfläche: gesägt und gestockt, übrige Flächen und
Fußfläche
bruchrauh.
Bordstein B6, ohne Anlauf gem. DIN 482 und DIN EN 1343.
Format 8/25 cm.
Borde in gleichmäßigem Bild versetzen. Borde schneiden
wird
separat vergütet.

Materialanforderungen gemäß EN 1343:
Breite und Höhe nach Tab. 1, Klasse 2;
Sichtflächen nach Tab. 3 und Tab. 4;
Widerstand gegen Frost-Tau-Wechsel Klasse 1 (F1);
geforderte Werkstoffeigenschaften nach Anhang NA:
Frostbeständigkeit nach EN 12371,
Druckfestigkeit nach EN 1926 120 MPa,
Biegezugfestigkeit nach EN 12372 10 MPa,
Abrieb nach DIN 52108 12 cm²/50 cm³.

Rückenstütze aus Beton C 25/30 herstellen, bis 14 cm
unter OF
Bordstein, 20 cm breit.
Unterbeton C 25/30, 20 bis 24 cm dick, herstellen.
Die Verlegung in Radien > 12 m wird nicht gesondert
vergütet.

Einschl. Bordgraben herstellen.
Homogenbereich E-A bis E-D gemäß Baugrundgutachten
Abfallschlüsselnummer u. Abfallbezeichnung n. AVV:
17 05 04 Boden und Steine mit Ausnahme derjenigen, die
unter 17 05 03 fallen.
Boden der Zuordnungsklasse LAGA Z1.2 und >Z2 entsorgen.
Die Nachweisführung hat gemäß den gesetzlichen
Bestimmungen (Nachweisverordnung) zu erfolgen.
Die Nachweise sind nach konkreter Entsorgung
unverzüglich
und chronologisch zusammengestellt dem AG zu übergeben.
Sie sind Grundlage jeglicher Abrechnung.

Planum herstellen und verdichten, Frostschutzmaterial
0/45
gebr. unter Borde und Rückenstütze einbauen und
verdichten.
Dicke 15 cm.
Restverfüllung des Bordgrabens mit Frostschutzmaterial
0/45
gebr.
Menge: 250,000 m

**2.8.1.6.20 Bordstein aus Naturstein setzen, Rundbord**
StL-Nr. 22111531699101199
Bordstein aus Naturstein mit gleichmäßiger Färbung setzen. Breite der Rückenstütze mind. 15 cm.
Naturstein 'Rundbord 15 x 22 cm
Sichtfläche: gesägt und gestockt, übrige Flächen und
Fußfläche
bruchrauh. Borde in gleichmäßigem Bild versetzen.
Borde schneiden
wird separat vergütet.
Materialanforderungen gemäß EN 1343:
Breite und Höhe nach Tab. 1, Klasse 2;
Sichtflächen nach Tab. 3 und Tab. 4;
Widerstand gegen Frost-Tau-Wechsel Klasse 1 (F1);
geforderte Werkstoffeigenschaften nach Anhang NA:
Frostbeständigkeit nach EN 12371,
Druckfestigkeit nach EN 1926 120 MPa,
Biegezugfestigkeit nach EN 12372 10 MPa,
Abrieb nach DIN 52108 12 cm²/50 cm³.'
Bordstein aus Granit.
Gerader Stein.
Rückenstütze bis 10 cm unter Oberkante Bordstein. Beton
mit einer Druckfestigkeit (Einzelwert) am Bohrkern von
mind. 12 MPa.
Fundamentbeton 'C 20/25, Rückenstütze aus Beton
C 25/30 herstellen, bis 14 cm unter OF Bordstein, 20
cm breit.
Unterbeton C 25/30, 20 bis 24 cm dick, herstellen.
Einschl. Bordgraben herstellen.
Homogenbereich E-A bis E-D gemäß Baugrundgutachten
Abfallschlüsselnummer u. Abfallbezeichnung n. AVV:
17 05 04 Boden und Steine mit Ausnahme derjenigen, die
unter 17 05 03 fallen.
Boden der Zuordnungsklasse LAGA Z1.2 und >Z2 entsorgen.
Die Nachweisführung hat gemäß den gesetzlichen
Bestimmungen
(Nachweisverordnung) zu erfolgen.
Die Nachweise sind nach konkreter Entsorgung
unverzüglich und
chronologisch zusammengestellt dem AG zu übergeben.
Sie sind
Grundlage jeglicher Abrechnung.
Planum herstellen und verdichten, Frostschutzmaterial
0/45 gebr.
unter Borde und Rückenstütze einbauen und verdichten.
Dicke 15 cm.
Restverfüllung des Bordgrabens mit Frostschutzmaterial
0/45 gebr.'
Menge: 12,000 m

**2.8.1.6.21 Bordstein aus Naturstein Übergangsstein setzen**
StL-Nr. 22111531699101999
Bordstein aus Naturstein mit gleichmäßiger Färbung setzen. Breite der Rückenstütze mind. 15 cm.
Naturstein 'Übergangsstein von Rundbord auf Tiefbord
Sichtfläche: gesägt und gestockt, übrige Flächen und
Fußfläche
bruchrauh. Borde in gleichmäßigem Bild versetzen.
Borde schneiden
wird separat vergütet.
Materialanforderungen gemäß EN 1343:
Breite und Höhe nach Tab. 1, Klasse 2;
Sichtflächen nach Tab. 3 und Tab. 4;
Widerstand gegen Frost-Tau-Wechsel Klasse 1 (F1);
geforderte Werkstoffeigenschaften nach Anhang NA:
Frostbeständigkeit nach EN 12371,
Druckfestigkeit nach EN 1926 120 MPa,
Biegezugfestigkeit nach EN 12372 10 MPa,
Abrieb nach DIN 52108 12 cm²/50 cm³.'
Bordstein aus Granit.
Gerader Stein.
Rückenstütze 'bis 14 cm unter Oberkante Bord'
Fundamentbeton 'C 20/25, Rückenstütze aus Beton
C 25/30 herstellen, bis 14 cm unter OF Bordstein, 20
cm breit.
Unterbeton C 25/30, 20 bis 24 cm dick, herstellen.
Einschl. Bordgraben herstellen.
Homogenbereich E-A bis E-D gemäß Baugrundgutachten
Abfallschlüsselnummer u. Abfallbezeichnung n. AVV:
17 05 04 Boden und Steine mit Ausnahme derjenigen, die
unter 17 05 03 fallen.
Boden der Zuordnungsklasse LAGA Z1.2 und >Z2 entsorgen.
Die Nachweisführung hat gemäß den gesetzlichen
Bestimmungen
(Nachweisverordnung) zu erfolgen.
Die Nachweise sind nach konkreter Entsorgung
unverzüglich und
chronologisch zusammengestellt dem AG zu übergeben.
Sie sind
Grundlage jeglicher Abrechnung.
Planum herstellen und verdichten, Frostschutzmaterial
0/45 gebr.
unter Borde und Rückenstütze einbauen und verdichten.
Dicke 15 cm.
Restverfüllung des Bordgrabens mit Frostschutzmaterial
0/45 gebr.'
Menge: 1,000 m

**2.8.1.6.22 Bordstein aus Naturstein Übergangsstein setzen**
StL-Nr. 22111531699101999
Bordstein aus Naturstein mit gleichmäßiger Färbung setzen. Breite der Rückenstütze mind. 15 cm.
Naturstein 'Übergangsstein von Rundbord auf Tiefbord
Sichtfläche: gesägt und gestockt, übrige Flächen und
Fußfläche
bruchrauh. Borde in gleichmäßigem Bild versetzen.
Borde schneiden
wird separat vergütet.
Materialanforderungen gemäß EN 1343:
Breite und Höhe nach Tab. 1, Klasse 2;
Sichtflächen nach Tab. 3 und Tab. 4;
Widerstand gegen Frost-Tau-Wechsel Klasse 1 (F1);
geforderte Werkstoffeigenschaften nach Anhang NA:
Frostbeständigkeit nach EN 12371,
Druckfestigkeit nach EN 1926 120 MPa,
Biegezugfestigkeit nach EN 12372 10 MPa,
Abrieb nach DIN 52108 12 cm²/50 cm³.'
Bordstein aus Granit.
Gerader Stein.
Rückenstütze 'bis 14 cm unter Oberkante Bord'
Fundamentbeton 'C 20/25, Rückenstütze aus Beton
C 25/30 herstellen, bis 14 cm unter OF Bordstein, 20
cm breit.
Unterbeton C 25/30, 20 bis 24 cm dick, herstellen.
Einschl. Bordgraben herstellen.
Homogenbereich E-A bis E-D gemäß Baugrundgutachten
Abfallschlüsselnummer u. Abfallbezeichnung n. AVV:
17 05 04 Boden und Steine mit Ausnahme derjenigen, die
unter 17 05 03 fallen.
Boden der Zuordnungsklasse LAGA Z1.2 und >Z2 entsorgen.
Die Nachweisführung hat gemäß den gesetzlichen
Bestimmungen
(Nachweisverordnung) zu erfolgen.
Die Nachweise sind nach konkreter Entsorgung
unverzüglich und
chronologisch zusammengestellt dem AG zu übergeben.
Sie sind
Grundlage jeglicher Abrechnung.
Planum herstellen und verdichten, Frostschutzmaterial
0/45 gebr.
unter Borde und Rückenstütze einbauen und verdichten.
Dicke 15 cm.
Restverfüllung des Bordgrabens mit Frostschutzmaterial
0/45 gebr.'
Menge: 1,000 m

**2.8.1.6.23 Bordstein aus Beton setzen Rasenkantenstein**
StL-Nr. 22111531199000119
Bordstein aus Beton setzen. Breite der Rückenstütze
mind. 15 cm.
Bordstein 'Rasenkantenstein 5 x 20 cm'
Gerader Stein.
Rückenstütze bis 10 cm unter Oberkante Bordstein. Beton
mit einer Druckfestigkeit (Einzelwert) am Bohrkern von
mind. 12 MPa.
Fundamentbeton 'C 20/25, Rückenstütze aus Beton
C 25/30 herstellen, 20 cm breit. Unterbeton C 25/30,
20 bis 24 cm dick, herstellen.
Einschl. Bordgraben herstellen.
Homogenbereich E-A bis E-D gemäß Baugrundgutachten
Abfallschlüsselnummer u. Abfallbezeichnung n. AVV:
17 05 04 Boden und Steine mit Ausnahme derjenigen, die
unter 17 05 03 fallen.
Boden der Zuordnungsklasse LAGA Z1.2 und >Z2 entsorgen.
Die Nachweisführung hat gemäß den gesetzlichen
Bestimmungen
(Nachweisverordnung) zu erfolgen.
Die Nachweise sind nach konkreter Entsorgung
unverzüglich und
chronologisch zusammengestellt dem AG zu übergeben.
Sie sind
Grundlage jeglicher Abrechnung.
Planum herstellen und verdichten, Frostschutzmaterial
0/45 gebr.
unter Borde und Rückenstütze einbauen und verdichten.
Dicke 15 cm.
Restverfüllung des Bordgrabens mit Frostschutzmaterial
0/45 gebr.'
Menge: 70,000 m

**2.8.1.6.24 Zulage Borde kennzeichnen**
Zulage für Kennzeichnung ausgebauter Borde, Mit dieser
Position sind alle Aufwendungen abgegolten, die für die
Kennzeichnung relevanter Borde, wie z.B. Absenksteine
und
Radiensteine, erforderlich sind, um sie gemäß der
Planung
fachgerecht an den entsprechenden Stellen wieder zu
versetzen.
Menge: 1,000 psch

**2.8.1.6.25 Bewegungsfuge in Borden herstellen**
StL-Nr. 22111551691
Bewegungsfuge in einer Dicke von 8 mm bis 15mm in Borden herstellen.
Fugenlänge 'bis 30 cm
Abstand Bewegungsfugen 8 - 10 m.
Bei Einbau Hochbord, Rundbord, Tiefbord.'
Verfüllen mit Pflasterfugenmasse. Unterfüllung mit Band
aus PU-Kautschuk mit Shore A-Härte (ShA) 50 +/-10, nach
DIN ISO 7619-1:2012-02.
Menge: 95,000 St

**2.8.1.6.26 Zulage Bord schneiden**
Zulage für Bord schneiden mit Nassschnitt. Ausführung
in
Steinmetzqualität. Granitborde.
Menge: 450,000 St

**2.8.1.6.27 Anpassung Grundstückszufahrten und -eingänge**
Pflaster aus Beton oder Naturstein in
Grundstückszufahrten
und -eingängen aufnehmen, säubern und seitlich lagern,
Profilausgleich zur Höhenanpassung,
Planum profilieren und verdichten.
Pflaster wieder einbauen.Einschl.
Bettung herstellen und Absanden.
Ausführung in Einzelflächen.
Einbauqualität wie in denen in diesem Titel
ausgeschriebenen
Pflasterpositionen.
Menge: 75,000 m2

###### Bereich 2.8.1.7 Beschilderung

**2.8.1.7.1 Verkehrsschild abbauen, säubern, lagern**
Verkehrsschild mit Aufstellvorrichtung abbauen.
Schildgröße bis 1,1 m2.
Aufstellvorrichtung = Rohrpfosten, DU bis 76,1 mm
abbauen.
Fundament entfernen.
Schild neben der Fahrbahn.
Verkehrsschild und Rohrpfosten säubern und auf Lager
des AN
transportieren und lagern. Restliches Abbruchgut nach
Wahl
des AN verwerten.
Fundamentlöcher mit Boden aus dem Baubereich
flächenhaft verfüllen und verdichten.
Menge: 4,000 St

**2.8.1.7.2 Verkehrsschild aufstellen**
Verkehrsschild mit Rohrpfosten vom Lager des AN auf die
Baustelle transportieren und aufstellen,
einschl. anfallender Aushubarbeiten.
Fundament Typ A oder Typ B nach IVZ-Norm herstellen.
Bodenaushub Homogenbereich E-A, bis E-C entsprechend
Geotechnischem Bericht
Aushub der Zuordnung Z1.2 und >Z2, LAGA M20
entsprechend
abfallrelevanten Untersuchungen ist gemäß
Zulagepositionen
im Kapitel Erdarbeiten abzurechnen.
Nicht gefährlicher Abfall, Abfallschlüsselnummer
170504.
Die Nachweisführung hat gemäß den gesetzlichen
Bestimmungen (Nachweisverordnung) zu erfolgen.
Die Nachweise sind nach konkreter Entsorgung
unverzüglich
und chronologisch zusammengestellt dem AG zu übergeben.
Sie sind Grundlage jeglicher Abrechnung.
Menge: 4,000 St

**2.8.1.7.3 Ausrüstungsteil für Rohrpfosten**
StL-Nr. 221130431053099
Ausrüstungsteil für Rohrpfosten liefern.
Bodenhülse aus Stahl feuerverzinkt, Länge 400 mm, mit
Schnellverriegelung und Dichtungsring.
Für Rohrdurchmesser 76,1 mm.
Lieferung 'frei Baustelle'
Menge: 4,000 St

###### Bereich 2.8.1.8 Stützelemente

**2.8.1.8.1 Mauer abbrechen und entsorgen**
Mauer (Naturstein) ca. 40 cm breit abbrechen
Höhe bis 1,0 m
Abbruchmaterial geht in Eigentum des AN über und ist
entsprechend zu verwerten/entsorgen
Inklusive sämtlicher Erdarbeiten.
Menge: 10,000 m

**2.8.1.8.2 Naturstein- Mauerwerk herstellen Hausnummer 42, Höhe bis 80 cm**
Mauerwerk aus Natursteinen nach Unterlagen des AG einschließlich Form- und Ecksteinen sowie deren besondere
Bearbeitung herstellen. Fugen auskratzen. Ausfugen wird
gesondert vergütet.
Mauerwerk für Wand, einseitig als Sichtmauerwerk.
Art = Unregelmäßiges Schichtenmauerwerk.
Gesteinsart in Absprache mit AG
Sichtflächen bruchrauh.
Steinhöhe 10 bis 20 cm.
Mörtel in Absprache mit AG
Mauerwerksdicke bis 50 cm.
Menge: 4,000 m3

**2.8.1.8.3 Fugenfüllung herstellen**
StL-Nr. 221123235312211
Fugenfüllung nach Unterlagen des AG herstellen. Fugenflanken reinigen und mit geeignetem Voranstrich versehen.
Bauteil = Stützwand.
Füllstoff = kalt verarbeitbare Fugenmasse, Dauerbewegungsaufnahme bis 25 v.H.
Fugenflanken = Mauerwerk.
Fugenspaltbreite über 10 bis 15 mm.
Fülltiefe bis 15 mm.
Unterfüllstoff bzw. Trennstreifen einbauen.
Menge: 50,000 m

#### Bereich 2.9 BT2.7 Straßenbeleuchtung (KSJ)

##### Abschnitt 2.9.1 Straßenbeleuchtung

###### Bereich 2.9.1.1 Demontage

**2.9.1.1.1 Leuchte am Stahlmast Höhe bis 4 m demontieren**
Demontage der Leuchte und Anschlussleitung am stehenden
StahlmastHöhe bis 4 m

Leuchte inkl. Leuchtmittel zur Wiederverwendung an AG
übergeben.
Menge: 10,000 St

**2.9.1.1.2 Stahlmast Höhe bis 4 m demontieren**
Stahlmast Höhe bis 4 m (einschließlich Fundament)
abbauen,
Abtransport der Maststücke auf eine Deponie,
Transport und Deponiegebühren sind im Angebotspreis
enthalten.

Bodenaushub durchführen.
Homogenbereich E-A bis E-D gemäß Baugrundgutachten
Abfallschlüsselnummer u. Abfallbezeichnung n. AVV:
17 05 04 Boden und Steine mit Ausnahme derjenigen, die
unter 17 05 03 fallen.
Boden der Zuordnungsklasse LAGA Z1.2 und >Z2 entsorgen.
Die Nachweisführung hat gemäß den gesetzlichen
Bestimmungen (Nachweisverordnung) zu erfolgen.
Die Nachweise sind nach konkreter Entsorgung
unverzüglich
und chronologisch zusammengestellt dem AG zu übergeben.
Sie sind Grundlage jeglicher Abrechnung.
Aushub geht in Eigentum des AN über und ist zu
entsorgen.
Einschl. Suchschachtung.

Fundamentgrube verfüllen mit verdichtungsfähigen
Material.
Menge: 10,000 St

**2.9.1.1.3 Bestandskabel einschließlich Zubehör entsorgen**
Bestandskabel einschließlich Zubehör von Masten
abnehmen, seitlich ablegen, schneiden und entsorgen.
Menge: 370,000 m

###### Bereich 2.9.1.2 Erdarbeiten

**2.9.1.2.1 Kabelgraben 0,3 x 0,8 m anteilig, Oberfläche unbefestigt**
Boden für Kabelgraben der Straßenbeleuchtung ausheben.
Abgerechnet wird nach der Länge des Grabens, gemessen
in der Achse.
Grabentiefe über 0,80 bis 1,25 m,
Grabenbreite über 0,30 bis 0,40 m.
Aushub geht in Eigentum des AN über und ist zu
beseitigen.
Wiederverfüllung mit verdichtungsfähigem Material.
Einschl. Sandbettung (Auflager und Ummantelung) für
Kabel.

Homogenbereich E-A bis E-D gemäß Baugrundgutachten
Abfallschlüsselnummer u. Abfallbezeichnung n. AVV:
17 05 04 Boden und Steine mit Ausnahme derjenigen, die
unter 17 05 03 fallen.
Boden der Zuordnungsklasse LAGA Z1.2 und >Z2 entsorgen.

Einschl. Suchschachtung.
Menge: 330,000 m

**2.9.1.2.2 Zulage Entsorgung Aushub LAGA Z 1.2**
Zulage zu Boden der Zuordnungsklasse LAGA Z 1.2, Aushub
einer zugelassenen Entsorgungsstelle nach Wahl des AN
zuführen. Zusätzliche Aufwendungen für die
Zwischenlagerung
des Aushubmaterials auf einem Lager des AN außerhalb
des
Baustellenbereiches und die Separierung des Aushubs
gemäß
LAGA-Zuordnungsklassen ist einzukalkulieren.
Entsorgungsgebühren werden vom AN übernommen.
Diese Position kommt nur nach entsprechendem
labortechnischen Nachweis der Kontaminierung des
Aushubmaterials durch ein vom AG beauftragtes
Prüflabor zur
Anwendung. Die Hinweise zur Ausführung und Abrechnung
von
Tiefbauleistungen, Punkt 5 (Mineralische Abfälle und
Ausbaustoffe) sind bei der Kalkulation zu beachten und
daraus
resultierende Aufwendungen in den Einheitspreis
einzukalkulieren.
Vom Bieter vorgesehene Entsorgungsstelle:
'....................................................'
Menge: 31,600 m3

**2.9.1.2.3 Fußgängerbrücke über Rohrgräben**
Fußgängerhilfsbrücke über Rohrgräben mit Schutzgeländer
beiderseits verkehrssicher aufstellen, während der
Bauzeit
vorhalten, unterhalten sowie nach Bauende wieder
entfernen.
Der Zugang zu den Gebäuden im Baubereich ist jederzeit
sicherzustellen. Für dringende Einsätze von Feuerwehr
und
Krankentransporten sind entsprechende
Fußgängerhilfsbrücken jederzeit vorzuhalten.
Nutzbreite: ca. 1,50 m
Menge: 12,000 St

**2.9.1.2.4 KFZ-Überfahrt über Rohrgraben**
KFZ-Überfahrten über Gräben mit Stahlplatten
verkehrssicher
herstellen, während der Bauzeit vorhalten, unterhalten
sowie
nach Bauende wieder entfernen. Die Zufahrt zu den
Grundstücken ist täglich nach Bauende sicherzustellen.
Für
dringende Einsätze von Feuerwehr und Krankentransporten
sind entsprechende KFZ-Überfahrten jederzeit
vorzuhalten.
Nutzbreite ca. 3,00 m
Menge: 2,000 St

**2.9.1.2.5 Mehraufwand vorh. Leitungen**
Mehraufwand bei der Ausführung der Aushub- und
Verfüllarbeiten einschließlich des ungebundenen
Oberbaues in Folge von vorhandenen Leitungen
unter Beachtung der einschlägigen Vorschriften.
Spartenträger 'Niederspannungs-, Beleuchtungskabel,
Telekom- und Kabel Deutschland
Anzahl der Kabel oder Leerrohre 1 bis 2 Stück'
freilegen, sichern der Kabel einschließlich
erforderliche Handschachtung
ist einzurechnen und wird nicht gesondert vergütet,
Verlauf der Leitung längs und querend,
im Bereich des Straßen- und Gehwegbaues während der
gesamten Bauzeit.
Menge: 380,000 m

**2.9.1.2.6 Kabelabdeckfolie verlegen**
Kabelabdeckfolie 20 cm breit gem. Baurichtlinie
MK3-03.1.
zum Schutz der Kabeltrassen frei Baustelle liefern und
im Zuge
der Grabenverfüllung in Höhe von 15 cm über dem Kabel
verlegen.
Menge: 320,000 m

**2.9.1.2.7 Trassenwarnband verlegen**
Warnband für die Markierung der Kabeltrassen frei
Baustelle liefern und im Zuge der Grabenverfüllung in
Höhe von 30 cm über dem Kabel verlegen.
Menge: 320,000 m

**2.9.1.2.8 Fundamente herstellen**
Hülsenfundament für Straßenbeleuchtungsmast bis 5 m.
Durchmesser 30 cm, Tiefe 80 cm, herstellen,
Hülse 90 cm tief ab OK Gelände einbauen
PE-Rohr mit Wellenprofil (z.B. Hauff/HFR oder
gleichwertiger
Art).
Flexibles Schutzrohr DN 50 für die Einschleifung des
Beleuchtungskabels vom Typ NYY-O 4x10 in die
Fundamenthülse einführen.
Der Mast in der Hülse im Sandbett stellen.
Betonring zur Fixierung des Mastes im oberen Bereich
der
Hülse einbringen.
Beton C 20/25
Erdarbeiten durchführen
Homogenbereich E-A bis E-D gemäß Baugrundgutachten
Abfallschlüsselnummer u. Abfallbezeichnung n. AVV:
17 05 04 Boden und Steine mit Ausnahme derjenigen, die
unter 17 05 03 fallen.
Boden der Zuordnungsklasse LAGA Z1.2 und >Z2 entsorgen.
Die Nachweisführung hat gemäß den gesetzlichen
Bestimmungen (Nachweisverordnung) zu erfolgen.
Die Nachweise sind nach konkreter Entsorgung
unverzüglich und chronologisch zusammengestellt dem AG
zu übergeben. Sie sind Grundlage jeglicher Abrechnung.
Menge: 14,000 St

###### Bereich 2.9.1.3 Elektroarbeiten

*Hinweis*
Verlegen von Niederspannungskabeln
Komplettes Verlegen von Niederspannungskabeln, auch
Einziehen im Rohr und Verlegen im Kollektor

Vergütet wird die tatsächlich verlegte Kabellänge
(einschließlich Verschnitt), Abdichten der
abgeschnittenen Kabelenden mit Endkappen,
einschließlich Überprüfen auf äußere sichtbare
Kabelschäden.

Die Kabelverlegung hat fachgerecht zu erfolgen.
Insbesondere ist darauf zu achten, dass die
Kabelverlegung unter +5 °C mit der Bauüberwachung des
AG
abgesprochen wird, dass die Kabelspulen nur in
Pfeilrichtung gerollt und von oben abgespult werden,
dass die Verlegung schleiffrei über Rollen und nicht
über Kanten und Ecken erfolgt und als
Mindestbiegeradius das 15fache des äußeren
Kabeldurchmessers gilt. Das Kabel ist grundsätzlich von
Hand auszuziehen, der Einsatz von Kabelziehgeräten ist
nur mit schreibenden Zugkraftmessern zulässig und von
der Bauüberwachung des AG zu genehmigen.

Bei Rohrein- und -austritt ist das Kabel so zu legen,
dass keine Druckstellen entstehen können. Das Rohr ist
beidseits mit Verschluss-Stopfen für Kabelschutzrohr,
mit Neopolen-Schaum EK 186/90 abzudichten. Diese
Abdichtung ist in den Verlegepreis einzurechnen und
wird nicht extra vergütet.

**2.9.1.3.1 Kabelschutzrohr NW 110**
Kabelschutzrohr DN 110 in Ringen, Innen 94 mm, Außen
110
mm, in Verbundbauweise flexibel, incl. Steckmuffen und
Endkappen, Einzugschnur
aus PE-HD mit flexibel gewelltem Außenrohr und glattem
Innenrohr/-haut, Farbe schwarz  RAL 9005,
Druckfestigkeit
>450 N, Schlagfestigkeit normal, minimaler Biegeradius
500
mm, temperaturbeständig -40°C bis +80°C liefern und in
Teillängen im offenen Rohrgraben höhen- und
fluchtgerecht
inkl. Zugdraht aus Stahl ~3 mm verzinkt als Einzelrohr
mit
entsprechenden Verbindungsstücken zwischen den
Teillängen,
Abstandshaltern und Verschlusskappen im Erdreich oder
unter
Straßen/Plätzen/Gehwegen sand- und wasserdicht bis 0,5
bar
fachgerecht verlegen, einsanden und mit Trassenwarnband
"ACHTUNG STRASZENBELEUCHTUNG" zu sichern
Verlegetiefe: 60 cm
Kabelschutzrohr ist vom AN einzumessen und Unterlagen
sind
digitalisiert zur Verfügung zu stellen.
Auf Verlangen ist vom AN ein Nachweis über die
fachgerechte
Verlegung zu erbringen.
Menge: 220,000 m

**2.9.1.3.2 Flex. Kunststoff-Panzerrohr**
Kunststoff Panzerrohr FFKUS-EM-F M32 biegsam Material:
PVC,
Temperaturbeständigkeit: -25 C° bis +60 C°,
Außendurchmesser: 32 mm,
Innendurchmesser: 24,3 mm.
Fabrikat: Fränkische Rohrwerke oder ein glw.
Erzeugnis, liefern
und zu Schutz der Kabel an den Masteinführungen
installieren.
Menge: 2,000 m

**2.9.1.3.3 Kunststoffkabel NYY-O 4x10**
Niederspannungskabel als Kunststoffkabel NYY-O 4x10 mm²
Cu- Zahl 384
Schutzklasse II
Verlegung in vorhandenen Rohren, Kabelkanalformsteinen,
Zwischendecken und Hohlräumen, UP-Verlegung ohne
Schlitzherstellung und im bauseitigen Kabelgraben.

Incl. Abdichten abgeschnittener Kabelenden und
Kontrolle des
Kabelmantels auf sichtbare Schäden. Bei Rohrein- und
-austritt
ist das Kabel so zu legen, dass keine Druckstellen
entstehen
können.
Abdichtung des Rohres.
Menge: 400,000 m

**2.9.1.3.4 Verbindungsmuffe in Schrumpftechnik 4x10 mm2**
Verbindungsmuffe in Schrumpftechnik (Leiterverbindung
in Presstechnik) für Kabel 4x10 mm2

liefern und montieren.

Nach erfolgter Montage ist die Muffe so zu unterbauen,
dass sie ohne Schaden hinterfüllt werden kann.
Menge: 3,000 St

**2.9.1.3.5 Schrumpfendkappe montieren**
Kabelenden mit Schrumpfkappen wasserdicht verschließen.
Menge: 1,000 St

**2.9.1.3.6 Kabelübergangskasten**
Kabelübergangskasten zum Einbau in Leuchtenmaste oder
gesondert ausgeschrieben Einbaugehäusen für unter Putz-
Montage. Ausführung nach DIN 43628, VDE 0660 Teil 505,
DIN EN 40, BGV A3, mit VDE- Zeichen.
Schutzklasse II, schutzisoliert, Schutzart IP 54.
Fabrikat/ Typ: Langmatz/ EK 480 oder
  HSW/ 23-20
komplett liefern einbauen und anschließen.
Menge: 14,000 St

**2.9.1.3.7 Lichtmast liefern**
Lichtmast AZ 50/76 mit Stahlmanschette KPM 80 W 3000,
zertifiziert nach DIN EN 40 mit CE-Kennzeichnung
liefern
Zylindrisches Stahlrohr, längsnahtgeschweißt mit
Mindeststahlzugfestigkeit S235
innen und außen feuerverzinkt nach DIN EN ISO 1461
Mit eingelegter Stahltür 85x 400 und Türverschluss V2A,
Dreikant 12 mm
Mit Gerätesteg und Schiebemuttern zur Aufnahme eines
Anschlusskastens
Höhe über Flur 5000 mm
Kalibrierung am Mastzopf 76mm
Schraubstutzen Ø76mm zur Leuchtenaufnahmen am
Mastzopf 76mm
Konizität 1:10
Mindestwandstärke 3 mm
Erdstück 800 mm mit Kabeleinführung vorn (Straßenseite)
Erdstück vor Korrosion zusätzlich geschützt mittels auf
Abstand geschweißter Stahlmanschette

Der Hersteller muss folgende Fertigungsnachweise
besitzen
Eignungsnachweis DIN 18800 / EN 40-5
Herstellernachweis nach DIN 1990
EN ISO 5817
Zertifikat DIN EN ISO 9001
Stahl DIN EN 10025
Schweißnähte DIN EN ISO 9817
Schweißerprüfung DIN EN 287-1 / Teil 1 Stähle DIN EN
1418
Zertifizierung des Umweltmanagementsystems nach DIN
ISO 14001: 2009

Hersteller:
Europoles GmbH & Co. KG
Geschäftsbereich Beleuchtung
Ingolstädter Straße 51
92318 Neumarkt
Tel.  +49 9181 896- 8191
Fax  +49 9181 896- 1677

oder gleichwertig
Menge: 14,000 St

**2.9.1.3.8 Betriebsfertige Montage eines Straßenbeleuchtungsmastes LPH = 5 m inkl. vorh. Leuchten**
Betriebsfertige Montage eines Straßenbeleuchtungsmastes
LPH = 5 m einschl. Einziehen eines Kabels NYY-O 3x1,5
mm2, Anschließen und Aufsetzen der vorhandenen Leuchten
mit Auflegen aller zum Betrieb notwendigen Kabel lt.
Schaltbild.

Abholen der Leuchten in Absprache des AG auf dem
Betriebshof des Kommunal Service Jena,
max. Entfernung: 8 km
Voranmeldung erfoderlich.
Menge: 14,000 St

**2.9.1.3.9 Kantenschutz**
Kantenschutz für vorgenannten Lichtmast montieren.
Menge: 14,000 St

**2.9.1.3.10 Anbindung der neuen Straßenbeleuchtung an Bestand**
Anbindung der neuen Straßenbeleuchtung an
Bestandskabel.
Anbindepunkte Forstweg und Am Friedensberg.
Inkl. der erforderlichen Verbindungsmuffen für Kabel
4x10mm2.
Menge: 3,000 St

**2.9.1.3.11 An-/Abmelden der Elektroanlagen**
An-/Abmelden der Elektroanlage (für den Umbaubereich)
beim zuständigen Betreiber; Führen aller erforderlichen
Abstimmungen mit dem Betreiber.
Menge: 1,000 psch

**2.9.1.3.12 Besichtigung, Erprobung und Inbetriebnahme**
Besichtigung, Erprobung und Inbetriebnahme der
Elektroanlage des Bereiches (gem. DIN VDE 0100 Teil 400
Abs. 4.1 und 4.2). Der Umfang der Anlage ist im
gesamten LV dargestellt.
Die Ergebnisse sind in den Abnahmeprotokollen
einzutragen.
Menge: 1,000 psch

**2.9.1.3.13 Bestandsdokumentation**
Erstellen und Liefern der Bestandsdokumenation für neu
zu
verlegende Versorgungsleitungen gem. DIN 2415 - für
Einrichtung der Straßenbeleuchtung, einschl. der neuen
Ränder der verschiedenen Verkehrsflächen.
- Bestandspläne gemäß DIN 2425/Teil 7
- Lagesystem UTM
- Bezugshöhe NHN
- Übersichtsschaltplan Verteilung mit abgehenden
  Stromkreisen
- am offenen Graben aufgenommene orthogonal
aufgemessene
  Handrisse - Aufnahme aller Punkte (Mastfundamente,
  Schächte, Muffen, Leerrohre)
Auslieferung eines Satzes vervielfältigungsfähiger
Bestandslagepläne M 1:250 sowie der o.g. Risse
3 x als Farb-Plot
1 x pdf- und dxf-Datei.

Weiterhin sind zu vor der Abnahme liefern:
- Protokoll der Abnahme des Leistungsgrabens
(Sandbettung,
  Sandauflager)
- Verdichtungsnachweis Rohrgrabenverfüllung
- Gütebescheinigung über das gesamte eingebaute
Material
- Zusammenstellung der
Original-Hersteller-Liefernachweise zu
  allen eingebauten Anlagenteilen.

Die Unterlagen sind Abnahmevoraussetzung. Liegen diese
nicht vor, erfolgt keine Abnahme.
Menge: 1,000 psch

### Titel 3 Los 3: Berthold-Delbrück-Straße

*Hinweis*
Ausschreibung gemäß ZTV TK-Netz 09 - Zusätzliche
technischeVertragsbedingungen der Telekom für
Bauleistung
am Telekommunikations-Netz mit Stand vom April 2026

Einkaufsbedingungen für Bauleistungen der
Netz-Infrastruktur

https://www.telekom.com/de/konzern/einkauf/details/eink
aufsb
dingungen-523652

#### Bereich 3.1 Tiefbau Telekomtrassen

##### Abschnitt 3.1.1 Bereich innerhalb grundhaften Ausbaus

###### Bereich 3.1.1.1 Aushub

**3.1.1.1.1 10037243 Gräben bis 1,25 m Tiefe unter Erdplanum**
OZ 10037243 gemäß ZTV TK-Netz 09
Herstellen und Verfüllen von Gräben gemäß ZTV 10 in den
Bodenklassen 1, 3-6 für Kabel/Rohrtrassen einer Lage
unter
Erdplanum, Verfüllen der Leitungszone, bei einem
Grabenprofil
von 0,3 m Breite unterhalb des Erdplanums im Zuge des
Straßen-/Gehwegbaus nach ZTV-TKNetz 10

Eingeschlossene Leistungen:
Ausheben inkl. Beseitigung von Hindernissen aller Art
und
Verfullen des Grabens, soweit erforderlich,
uberschussigen
Aushub abfahren und entsorgen
Einbauen, Vorhalten und Beseitigen von Normverbau,
Saumbohlensicherung oder teilweiser Sicherung einschl.
des Mehraushubes
Liefern und Einbauen von Trassenband und von Sand in
der
Leitungszone
Herstellen von Suchgraben

Graben Längstrasse für Neu- und Umverlegung der
Telekomtrasse (gemäß Koordinierungsvereinbarung
Leistungsgrenze unter Erdplanum)

Tiefe bis 1,25 m
Menge: 65,000 m

**3.1.1.1.2 10037252 Gruben unter Erdplanum**
OZ 10037252 gemäß ZTV TK-Netz 09

Herstellen und Verfüllen von Gruben in einer Tiefe bis
0,5 m in
einer Größe bis 1,2 m² gemäß ZTV 10 in den
Bodenklassen 1,
3-6, für Kabel/Rohrtrassen einer Lage unter Erdplanum,
Verfüllen der Leitungszone, unterhalb des Erdplanums
im Zuge
des Straßen-/Gehwegbau

Eingeschlossene Leistungen:
Ausheben inkl. Beseitigung von Hindernissen aller Art
und
Verfüllen der Graben, soweit erforderlich,
überschüssigen
Aushub abfahren und entsorgen
Einbauen, Vorhalten und Beseitigen von Normverbau,
Saumbohlensicherung oder teilweiser Sicherung einschl.
des Mehraushubes
Liefern und Einbauen von Trassenband und von Sand in
der
Leitungszone

Erfassung:
Zu erfassen ist die Grube bis 1,2m² als ein Stück

Gruben für Neu- und Umverlegung der Hausanschlusskabel
Menge: 5,000 St

###### Bereich 3.1.1.2 Einbau

**3.1.1.2.3 10026030 Geteilte Kunststoff-Rohre auslegen**
OZ 1002603 gemäß TZV TK-Netz 09

Auslegen von geteilten Kunststoff-Rohren jeder Art zum
Schutz
von vorhandenen Kabelanlagen

Eingeschlossene Leistungen:
Passgerechtes Schneiden und Auslegen der geteilten
Rohre
ggf. passgerechtes Schneiden und Auslegen der geteilten
Rohrbögen
Reinigen und Einlegen der Kabel oder Mehrfachrohre
gasdichtes Verbinden der beiden Rohrhälften miteinander
gasdichtes Verbinden der Rohrlängen oder Rohrbögen
miteinander
Schützen der Rohre vor Verformung und gegen
Verunreinigungen im Innern
Einbauen von Abstandhaltern bei mehrzügigen Rohranlagen
Anschließen von geteilten Rohren an Einführungsbauteile
von Bauwerken
Kennzeichnen der Rohre
Abdichten der Rohrenden nach dem Auslegen gegen
Verschmutzung
Ermitteln der genauen Einbaulängen und Nachweisen der
Längen

Auslegen KKHR-DN110 für Querung zwischen HS18 und HS9
Menge: 12,000 m

**3.1.1.2.4 10037333 Kabel aufnehmen, sichern, wiedereinl.**
OZ 10037333 gemäß ZTV TK-Netz 09

Vorhandene Kabel aufnehmen, sichern und wiederverlegen
von
Bestandskabeln

Aufnehmen, Beiseitelegen, Sichern, Umlegen,
Wiederverlegen
von Kabeln, Kabelrohren und Schirmleitern aller Art
Eingeschlossene Leistungen:
Vorh. Abdeckungen jeder Art aufnehmen, entsorgen
Aufnehmen der Kabel, Kabelrohre (<50mm) oder
Schirmleiter
vorsichtige Beiseitetragen und Ablegen der Kabel,
Kabelrohre oder Schirmleiter
Sichern der Kabel, Kabelrohre oder Schirmleiter, ggf.
auch
über längere Zeit
späteres Entfernen der Schutz- und Sicherungsmaßnahmen
Wiederverlegen der Kabel, Kabelrohre oder Schirmleiter
Menge: 50,000 m

**3.1.1.2.5 10037372 Rohre 110 mm auslegen**
OZ 10037372 gemäß ZTV TK-Netz 09

Auslegen von Kunststoff-Rohren, Schutzrohre jeder Art >
50mm bis 110 mm Außendurchmesser nach ZTV-TKNetz 11
bzw. 12

Eingeschlossene Leistungen:
Auslegen der Rohre, KR, SR etc. aller Arten
Schneiden und Anphasen der Rohre
Verbinden von Rohrenden aller Art
Anschließen von Rohren an Einführungsbauteile von
Bauwerken
Ausrichten und Kennzeichnen der Rohre
Abdichten der Rohrenden gegen Verschmutzung

Rohre 110 mm auslegen zum Neubau Straßenquerung für
Glasfaserausbau
Menge: 12,000 m

##### Abschnitt 3.1.2 Bereich außerhalb grundhaften Ausbaus

###### Bereich 3.1.2.1 Ausbau

**3.1.2.1.6 10011010 Gräben 0-1,25 m in Boden Homogenbereich E-A, E-B und E-C**
OZ 10011010 gemäß ZTV TK-Netz 09

Herstellen von Gräben bis zu 1,25 m Tiefe in Böden der
Bodenklassen 1,3-6

Eingeschlossene Leistungen: Ausheben und Verfüllen des
Grabens
ggf. Einbauen, Vorhalten und Beseitigen von Normverbau,
Saumbohlensicherung oder teilweiser Sicherung

Graben bis 1,25 m Tiefe für Neu- und Umverlegung der
Telekomtrasse (Aushub + Verfüllen)
Menge: 94,000 m³

**3.1.2.1.7 10013520 Asphalt bis 10 cm aufbrechen**
OZ 10013520 gemäß ZTV TK-Netz 09

Aufbrechen einer Oberbauschicht aus Asphalt o.ä.
Baustoffen
bis 10 cm Schichtdicke

Eingeschlossene Leistungen:
Aufbrechen der Asphaltschicht nach ZTVA-StB

Oberfläche im Gehwegbereich von Hausnummer 15 bis
Hausnummer 43 und SA.-Gärtner-Str. aufbrechen,
Nordseite
Menge: 30,000 m²

**3.1.2.1.8 10013520 Asphalt bis 10 cm aufbrechen Fahrbahnbereich**
OZ 10013520 gemäß ZTV TK-Netz 09

Aufbrechen einer Oberbauschicht aus Asphalt o.ä.
Baustoffen
bis 10 cm Schichtdicke

Eingeschlossene Leistungen:
Aufbrechen der Asphaltschicht nach ZTVA-StB

Oberfläche im Fahrbahnbereich von Hausnummer 26 bis
Hausnummer 32 aufbrechen, Südseite
Menge: 5,000 m²

**3.1.2.1.9 10013533 Zulage Asphalt je 6cm aufbrechen**
OZ 10013533 gemäß ZTV TK-Netz 09

Zulage zur OZ 10013520 zum Aufbrechen einer
Oberbauschicht aus Asphalt o.ä. Baustoffen für jede
weitere
angefangene 6 cm Schichtdicke

Eingeschlossene Leistungen:
Aufbrechen der zusätzlichen Asphaltschichten nach
ZTVA-StB

Fahrbahnbereich 15 cm
Menge: 5,000 m²

**3.1.2.1.10 10013450 Kleinpflaster aufnehmen**
OZ 10013450 gemäß ZTV TK-Netz 09

Aufnehmen der Oberbauschicht aus Natursteinpflaster
7-11cm
in einer Bettung aus Sand, Splitt, Zement-Sand-Gemisch
oder
Kalkmörtel mit einer Abrechnungsdicke von 15 cm

Eingeschlossene Leistungen:
Aufnehmen und Lagern des Pflasters nach ZTVA-StB
Reinigen des Pflasters
Aufnehmen der Bettung

Bereich: von Hausnummer 43 bis Hausnummer 66, Südseite
Menge: 23,750 m²

**3.1.2.1.11 10013520 Asphalt bis 10 cm aufbrechen**
OZ 10013520 gemäß ZTV TK-Netz 09

Aufbrechen einer Oberbauschicht aus Asphalt o.ä.
Baustoffen
bis 10 cm Schichtdicke

Eingeschlossene Leistungen:
Aufbrechen der Asphaltschicht nach ZTVA-StB

Oberfläche im Gehwegbereich von Hausnummer 45 bis
Hausnummer 59 aufbrechen, Nordseite
Menge: 31,250 m²

**3.1.2.1.12 10013520 Asphalt bis 10 cm aufbrechen**
OZ 10013520 gemäß ZTV TK-Netz 09

Aufbrechen einer Oberbauschicht aus Asphalt o.ä.
Baustoffen
bis 10 cm Schichtdicke

Eingeschlossene Leistungen:
Aufbrechen der Asphaltschicht nach ZTVA-StB

Oberfläche im Bereich von Straßenquerungen aufbrechen
Menge: 20,000 m²

**3.1.2.1.13 10013533 Zulage Asphalt je 6 cm aufbrechen**
OZ 10013533 gemäß ZTV TK-Netz 09

Zulage zur OZ 10013520 zum Aufbrechen einer
Oberbauschicht aus Asphalt o.ä. Baustoffen für jede
weitere
angefangene 6 cm Schichtdicke

Eingeschlossene Leistungen:
Aufbrechen der zusätzlichen Asphaltschichten nach
ZTVA-StB

Fahrbahnbereich 15 cm
Menge: 20,000 m²

**3.1.2.1.14 10013450 Kleinpflaster aufnehmen**
OZ 10013450 gemäß ZTV TK-Netz 09

Aufnehmen der Oberbauschicht aus Natursteinpflaster
7-11cm
in einer Bettung aus Sand, Splitt, Zement-Sand-Gemisch
oder
Kalkmörtel mit einer Abrechnungsdicke von 15 cm

Eingeschlossene Leistungen:
Aufnehmen und Lagern des Pflasters nach ZTVA-StB
Reinigen des Pflasters
Aufnehmen der Bettung

Bereich: Straßenquerungen
Menge: 15,000 m²

**3.1.2.1.15 10037252 Gruben unter Erdplanum**
OZ 10037252 gemäß ZTV TK-Netz 09

Herstellen und Verfüllen von Gruben in einer Tiefe bis
0,5 m in
einer Größe bis 1,2 m² gemäß ZTV 10 in den
Bodenklassen 1,
3-6, für Kabel/Rohrtrassen einer Lage unter Erdplanum,
Verfüllen der Leitungszone, unterhalb des Erdplanums
im Zuge
des Straßen-/Gehwegbau

Eingeschlossene Leistungen:
Ausheben inkl. Beseitigung von Hindernissen aller Art
und
Verfüllen der Graben, soweit erforderlich,
überschüssigen
Aushub abfahren und entsorgen
Einbauen, Vorhalten und Beseitigen von Normverbau,
Saumbohlensicherung oder teilweiser Sicherung einschl.
des Mehraushubes
Liefern und Einbauen von Trassenband und von Sand in
der
Leitungszone

Erfassung:
Zu erfassen ist die Grube bis 1,2m² als ein Stück

Aufnehmen der Oberfläche durch Graben sowie Zulage
bereits
vergütet
Menge: 20,000 St

**3.1.2.1.16 10024020 Kabel aufnehmen und zerlegen**
OZ 10024020 gemäß ZTV TK-Netz 09

Aufnehmen, Abbauen, Zerlegen und Abfahren von Kabeln
jeder
Art, Kabelrohren/ SNR (V) aller Art und Schirmleitern
nur nach
Anordnung des BvT

Eingeschlossene Leistungen:
ggf. Aufnehmen von Kabelabdeckungen jeder Art
Aufnehmen der Kabel, Kabelrohre, Schirmleiter oder SNR
(V)
ggf. Abbauen der Kabel, Kabelrohre, Schirmleiter oder
SNR
(V) von Brücken oder aus Tunneln die mit Schellen oder
ähnlichen Haltekonstruktionen befestigt sind
Abbauen und entsorgen der Haltekonstruktionen
Zerlegen der Kabel oder Kabelrohre aller Art in ca. 1 m
Stücke
ggf. Herstellen von Ringbunden
Menge: 50,000 m

###### Bereich 3.1.2.2 Einbau

**3.1.2.2.17 10015340 Sand für Rohre liefern/einbauen**
OZ 10015340 gemäß ZTV TK-Netz 09

Definition:
Liefern und Einbauen von Sand+ Warnband in der
Leitungszone von einzügigen oder mehrzügigen
Rohranlagen
jeder Art auf der Länge des gesamten Baufelds

Eingeschlossene Leistungen:
Liefern des Materials
Lageweise Einbauen und Verdichten des Sandes auch
zwischen den Rohren
Menge: 500,000 m

**3.1.2.2.18 10018180 Asphalt bis 10 cm liefern/einbauen**
OZ 10018180 gemäß ZTV TK-Netz 09

Herstellen einer Oberbauschicht aus Asphalt bis 10 cm
Schichtdicke

Eingeschlossene Leistungen:
Liefern und Einbauen des Asphalts zweilagig nach
ZTVA-StB

Bereich: Hausnummer 15 bis Hausnummer 43
Menge: 30,000 m²

**3.1.2.2.19 10018213 Zulage zu Asphalt je 6 cm**
OZ 10018213 gemäß ZTV TK-Netz 09

Zulage für die Herstellung einer Oberbauschicht aus
Asphalt
von mehr als 10 cm Schichtdicke für jede weitere
angefangene
6 cm Schichtdicke zur OZ 10018180

Fahrbahnbereich 15 cm
Menge: 30,000 m²

**3.1.2.2.20 10018180 Asphalt bis 10 cm liefern/einbauen**
OZ 10018180 gemäß ZTV TK-Netz 09

Herstellen einer Oberbauschicht aus Asphalt bis 10 cm
Schichtdicke

Eingeschlossene Leistungen:
Liefern und Einbauen des Asphalts zweilagig nach
ZTVA-StB

Bereich: Hausnummer 26 bis Hausnummer 32
Menge: 5,000 m²

**3.1.2.2.21 10018213 Zulage zu Asphalt je 6 cm**
OZ 10018213 gemäß ZTV TK-Netz 09

Zulage für die Herstellung einer Oberbauschicht aus
Asphalt
von mehr als 10 cm Schichtdicke für jede weitere
angefangene
6 cm Schichtdicke zur OZ 10018180

Fahrbahnbereich 15 cm
Menge: 5,000 m²

**3.1.2.2.22 10018180 Asphalt bis 10 cm liefern/einbauen**
OZ 10018180 gemäß ZTV TK-Netz 09

Herstellen einer Oberbauschicht aus Asphalt bis 10 cm
Schichtdicke

Eingeschlossene Leistungen:
Liefern und Einbauen des Asphalts zweilagig nach
ZTVA-StB

Bereich: Hausnummer 47 bis Hausnummer 57
Menge: 55,000 m²

**3.1.2.2.23 10018213 Zulage zu Asphalt je 6 cm**
OZ 10018213 gemäß ZTV TK-Netz 09

Zulage für die Herstellung einer Oberbauschicht aus
Asphalt
von mehr als 10 cm Schichtdicke für jede weitere
angefangene
6 cm Schichtdicke zur OZ 10018180

Fahrbahnbereich 15 cm
Menge: 55,000 m²

**3.1.2.2.24 10018180 Asphalt bis 10 cm liefern/einbauen**
OZ 10018180 gemäß ZTV TK-Netz 09

Herstellen einer Oberbauschicht aus Asphalt bis 10 cm
Schichtdicke

Eingeschlossene Leistungen:
Liefern und Einbauen des Asphalts zweilagig nach
ZTVA-StB

Bereich: Straßenquerungen
Menge: 20,000 m²

**3.1.2.2.25 10018213 Zulage zu Asphalt je 6 cm**
OZ 10018213 gemäß ZTV TK-Netz 09

Zulage für die Herstellung einer Oberbauschicht aus
Asphalt
von mehr als 10 cm Schichtdicke für jede weitere
angefangene
6 cm Schichtdicke zur OZ 10018180

Fahrbahnbereich 15 cm
Menge: 20,000 m²

**3.1.2.2.26 10018180 Asphalt bis 10 cm liefern/einbauen**
OZ 10018180 gemäß ZTV TK-Netz 09

Herstellen einer Oberbauschicht aus Asphalt bis 10 cm
Schichtdicke

Eingeschlossene Leistungen:
Liefern und Einbauen des Asphalts zweilagig nach
ZTVA-StB

Bereich: Hausnummer 47 bis Hausnummer 59
Menge: 15,000 m²

**3.1.2.2.27 10018213 Zulage zu Asphalt je 6 cm**
OZ 10018213 gemäß ZTV TK-Netz 09

Zulage für die Herstellung einer Oberbauschicht aus
Asphalt
von mehr als 10 cm Schichtdicke für jede weitere
angefangene
6 cm Schichtdicke zur OZ 10018180

Fahrbahnbereich 15 cm
Menge: 15,000 m²

**3.1.2.2.28 10026030 Geteilte Kunststoff-Rohre auslegen**
Auslegen von geteilten Kunststoff-Rohren jeder Art zum
Schutz
von vorhandenen Kabelanlagen
Menge: 60,000 m

**3.1.2.2.29 10037372 Rohre 110 mm auslegen**
OZ 10037372 gemäß ZTV TK-Netz 09

Auslegen von Kunststoff-Rohren, Schutzrohre jeder Art >
50mm bis 110 mm Außendurchmesser nach ZTV-TKNetz 11
bzw. 12

Eingeschlossene Leistungen:
Auslegen der Rohre, KR, SR etc. aller Arten
Schneiden und Anphasen der Rohre
Verbinden von Rohrenden aller Art
Anschließen von Rohren an Einführungsbauteile von
Bauwerken
Ausrichten und Kennzeichnen der Rohre
Abdichten der Rohrenden gegen Verschmutzung

Auslegen von Kunststoff-Rohren DN110 in
Straßenquerungen
Menge: 140,000 m

**3.1.2.2.30 10037333 Kabel aufnehmen, sichern, wiedereinl.**
OZ 10037333 gemäß ZTV TK-Netz 09

Vorhandene Kabel aufnehmen, sichern und wiederverlegen
von
Bestandskabeln

Aufnehmen, Beiseitelegen, Sichern, Umlegen,
Wiederverlegen
von Kabeln, Kabelrohren und Schirmleitern aller Art
Eingeschlossene Leistungen:
Vorh. Abdeckungen jeder Art aufnehmen, entsorgen
Aufnehmen der Kabel, Kabelrohre (<50mm) oder
Schirmleiter
vorsichtige Beiseitetragen und Ablegen der Kabel,
Kabelrohre oder Schirmleiter
Sichern der Kabel, Kabelrohre oder Schirmleiter, ggf.
auch
über längere Zeit
späteres Entfernen der Schutz- und Sicherungsmaßnahmen
Wiederverlegen der Kabel, Kabelrohre oder Schirmleiter
Menge: 250,000 m

**3.1.2.2.31 10081130 Lkw bis 6,0 t Nutzlast einsetzen**
OZ 10081130 gemäß ZTV TK-Netz 09

Einsetzen eines Lkw bis 6,0 t Nutzlast zum Transport
von
Baustoffen, Stoffen und Bauteilen jeder Art in
besonderen
Fällen und auf besondere Anordnung des BvT

Eingeschlossene Leistungen:
Einsatz eines Lkw mit Fahrer

Transportfahrten (nur Havarie/Notfall)
Menge: 15,000 h

USt %: 19,00
